# Zeitvertrag BMA u. EMA
Angebotsaufforderung (GAEB DA XML 3.3, DA83)
Projekt: 053-2025
Währung: EUR
Erstellt mit: GXML Toolbox V3.3 R20220330, ORCA AVA 26.0.6 26.00.06, 07.11.2025

## Allgemeine Vorbemerkungen
Allgemeine Vorbemerkung

Die Liegenschaften der Universitätsmedizin Essen bestehen aus über 50 Gebäuden am Standort des Universitätsklinikums Essen, Hufelandstraße 55, sowie weiteren externen Liegenschaften im Essener Stadtgebiet, wie dem Herzzentrum Essen-Huttrop und Gebäuden in der Theodor-Althoff-Straße insgesamt sind im Bereich der Universitätsmedizin Essen rund 12.000 Mitarbeiter beschäftigt.
Das Gelände des Universitätsklinikums Essen wird fernmeldetechnisch u. a. vom betriebstechnischen Gebäude (BTG) am Campus Klinikum Essen versorgt.

Für sämtliche aufgeführten Arbeiten und Materialien gelten:
- Die neuesten Vorschriften und Regeln und Leitsätze des VDE.
- Die einschlägigen DIN-Normen
- VDE-Vorschriften und Richtlinien gemäß VDE 0022.
- DIN 18 382 - Elektrische Kabel und Leitungsanlagen in Gebäuden, in Verbindung mit VOB, Teil C.
- Vorschriften und Richtlinien des örtlichen Elektrizitätsversorgungsunternehmens, sowie der techn. Errichtervorschrift der Unikliniken Essen in der neuesten Fassung.
- DIN 18 384 - Blitzschutzanlagen in Verbindung mit VOB, Teil C, - ABB bzw. DIN 57 185 / VDE 0 185.
- Die Unfallverhütungsvorschriften.
- Richtlinien des Verbandes der Sachverständiger (VdS),für Brandmelde- und Einbruchmeldeanlagen.
- Sämtliche einschlägigen, gesetzlichen, behördlichen und berufsgenossenschaftlichen Bestimmungen und Verordnungen.
- VOB

1. Vom Bieter beigefügte Liefer-, Verkaufs-, Zahlungs- und Montagebedingungen und dergl. werden nicht anerkannt und sind im Falle des Auftrages gegenstandslos. Das Gleiche gilt für Hinweise oder Bezugnahme auf solche Bedingungen, sowie für Zugrundelegen dieser Bedingungen in irgendeiner Form.

1. Wenn im Leistungsverzeichnis Markennamen angegeben sind, so dienen diese lediglich zur Festlegung eines Qualitätsbegriffes. Gleichwertige andere Fabrikate können nur nach Genehmigung des Auftraggeber verwendet werden.

1. Die Materialien, Geräte, Apparaturen und dergleichen müssen dem neuesten Stand der Technik entsprechen, gem. den Vorschriften des VDE beschaffen sein, in Übereinstimmung mit der betreffenden Forderung.

1. Der Auftragnehmer ist verpflichtet, den gesamten Materialbedarf für die einzelnen Leistungen des Angebotes gemäß den örtlichen Bedürfnissen zu ermitteln und dessen Beschaffenheit rechtzeitig sicherzustellen.

1. Alle Leistungen umfassen auch die Lieferung der dazu gehörigen Stoffe, Bauteile und systemgebundenem Zubehör, einschl. Abladen und Lagern auf der Baustelle, wenn in der Leistungsbeschreibung nichts anderes vorgeschrieben ist.

1. In die Einheitspreise sind mit einzukalkulieren:
- Das betriebsfertige Verlegen der Leitungen und die betriebsfertige Montage sämtlicher aufgeführter Materialien und Apparate, einschl. der hierfür notwendigen Nebenkosten.
- Sämtliche anfallende Lohnkosten, Wegegelder, Auslösungen, Schmutzzulagen usw.
- Sämtliche erforderlichen Stemmarbeiten, sowie Durchbrüche, für die Verlegung und Befestigung der Geräte, Kabel, Schutzrohre und dergl. sind vom Auftragnehmer durchzuführen.
- Das Anfertigen von Detailplänen (wenn gefordert).
- Kosten für Baustrombezug, Wasser, einschl. der erforderlichen Anschlüsse.
- Bereitstellung aller erforderlichen Werkzeuge und Messinstrumente, Leitern, Arbeitsbühnen und Gerüste in einwandfreiem Zustand und in genügender Anzahl, Gerüste bis zu einer Arbeitshöhe von 5,0 m üOKF.
- Verschnitt und freie Enden (einschl. Vorratslängen, z.B. bei Verteilungen) für sämtl. Drähte, Leitungen und Kabel aller Querschnitte.
- Klein-, Löt-, Dichtungs-, Klemm-, Befestigungs-, Isolier- und Verbindungsmaterial.
- Die Haftpflichtkosten für Schäden Dritter, (Personen und Sachschäden) sowie die Kosten für Versicherung des Materials auf der Baustelle und der Leistung gegen Beschädigung, Diebstahl, Feuer, Frost-, Sturm und Wasserschäden.
- Sämtliche Formalitäten mit den Abnahmen und Überwachungsstellen (z.B. EVU, Telekom, TÜV, etc.), sowie sämtlicher Pläne und Unterlagen.
- Alle nicht ausdrücklich erwähnten Nebenleistungen gemäß VOB.

1. Der Bieter muss in der Lage sein, den Gesamtauftrag ohne jede Einschränkung nach den geltenden Regeln und Vorschriften einwandfrei durchzuführen.

1. Die im Vertrag angegebenen Preise gelten als Festpreise. Das vorgenannte gilt auch für die Metall/CU-Preise. Lohn- und Preiserhöhungen müssen in die Einheitspreise einkalkuliert sein. Nachforderungen, betreffend Lohn- und Preiserhöhungen, werden nicht anerkannt.

1. Die Rechnungen sind 1-fach einzureichen. Die Abrechnung der Anlage erfolgt, falls nicht anders vereinbart, nur nach gemeinsamem über das eingebaute Material und unter Zugrundelegung der Einheitspreise des Vertrags.
  Entsprechend den Positionen des Vertrags müssen die verbauten Materialien und Arbeiten schriftlich dargelegt und vom Auftraggeber durch Unterschrift anerkannt sein.
Das Aufmass muss folgende Angaben enthalten:
- Kunde, Gebäude Kostenstelle
- Arbeiten, Titel
- Materialbeschreibung mit Fabrikat und Typenangabe,
- Vollständige Positionsnummern
- Auftragsort, z.B. Raum 156 / Flur EG / Meldergruppe 1904 und dergleichen
- Angabe der jeweiligen Teilmengen
- Einheit / Menge
- Unterschrift des Kunden
- Unterschrift des Monteurs

## Technische Vorbemerkungen
1. Grundlagen
Grundlagen für die Ausführung der Arbeiten sind:
1. 1. die einschlägigen DIN und VDE-Vorschriften
   2. die Technischen Errichtervorschriften der Universitätskliniken Essen Elektrotechnik Stand in der aktuellsten Fassung
   3. die technischen Bedingungen dieses Angebotes,
   4. die technischen Vorbemerkungen dieses Angebotes,
   5. das Leistungsverzeichnis dieses Angebotes,
   6. die bearbeiteten Schlitz-, Montage- und Schaltpläne, Detailzeichnungen etc.,

1. Material
   1. Das zur Verwendung gelangende Material muss vom VDE zugelassen sein.

1. Ausführung der Arbeiten
   1. Der Auftragnehmer ist verpflichtet, sofort nach Auftragserteilung, mit der örtlichen Bauleitung und dem technischen Sachbearbeiter die übergebenen Ausführungsunterlagen zu prüfen.
   2. Sämtliche Maße für Wand- und Deckenauslässe, Geräte und sonstige Einrichtungen sind festzulegen.
   3. Die im Leistungsverzeichnis aufgeführten Massen sind bei einer Pauschalierung eigenverantwortlich zu überprüfen!
   4. Das Anstemmen von Stützen und Unterzügen ist verboten!
   5. Grundsätzlich sind Schlitze nicht zu stemmen, sondern zu fräsen!
   6. Eventuell anfallende Stemmarbeiten für Schlitze, Dosen, Dübel etc. an Mauerwerk oder Beton sowie evtl. erforderlich werdende Durchbrüche durch Wände oder Decken (in Beton bis zu einer Stärke von 25 cm) werden nicht besonders vergütet, sondern sind vom Bieter in die Einheitspreise einzukalkulieren.
   7. Bei der Ausführung der Installationsarbeiten sind die Leitungen nach Möglichkeit entsprechend den vorliegenden Plänen zu verlegen, ansonsten sind die für den Bauherrn wirtschaftlichsten Leitungswege zu wählen. Werden Leitungen ohne zwingenden Grund auf Umwegen verlegt, so werden die Mehrlängen im Aufmaß nicht berücksichtigt.
   8. Beim Verlegen der Kunststoffrohre sind unbedingt die ausgeschriebenen Rohrqualitäten sowie die in den Ausführungszeichnungen angegebenen Rohrdimensionen zu verwenden. Sämtliche Rohre sind mit Zugdrähten zu versehen. Auf Rohbeton-Fußboden verlegte Rohre, Unterflur-Systeme und montierte Dosen sind einwandfrei zu befestigen, mit schnellbindenden Zementestrich einzuschlämmen und sorgfältig gegen Eindringen von Estrich abzudichten.
   9. Schalter- und Schalterabzweigdosen sind vor den Verputzarbeiten ebenfalls gegen das Eindringen von Speis oder Mörtel sorgfältig zu verschließen. Unterputz Abzweigdosen dürfen nicht verwendet werden.
   10. Der grüngelbe Leiter ist nur als Schutzleiter zu verwenden. Das Umwickeln mit andersfarbigen Isolierbändern ist untersagt.
   11. Sich während der Bauzeit ergebende Änderungen sind vor der Ausführung mit der Bauleitung abzustimmen und von ihr zu genehmigen.
   12. Sämtliche Revisionszeichnungen sind anzufertigen. Die Kosten sind mit in den Einheitspreise einzukalkulieren.
   13. Für Arbeiten bis 5 m Höhe über den Fußboden sind die Kosten für ein eventuell notwendiges Gerüst in die abgegebenen Einheitspreise einzukalkulieren.

Die Wartung umfasst:
Die regelmäßigen Maßnahmen zur Bewahrung des Sollzustandes und der Funktion der Anlagen einschließlich der Beseitigung aller betriebsbedingten Verunreinigungen an den zentralen Einrichtungen, u. a. Pflege von Anlagenteilen, Auswechseln von Bauelementen mit begrenzter Lebensdauer, Justieren, Neueinstellen und Abgleichen von Bauteilen und Geräten.
Wartungen sind mindestens einmal jährlich (in einem Quartal) in etwa gleichen Zeitabständen durchzuführen.

Die Inspektion umfasst:
Das regelmäßige Überprüfen der Anlagen auf einwandfreiem Zustand und bestimmungsgemäße Funktion einschließlich der regelmäßigen Prüfung auf Unfall- und Betriebssicherheit.
Inspektionen sind mindestens dreimal jährlich (jeweils in einem Quartal) in etwa gleichen Zeitabständen durchzuführen.

Die Instandsetzung umfasst:
Das Beseitigen von betrieblichen Störungen und Mängeln,
Das Liefern aller erforderlichen Ersatzteilen
Das Ersetzen fehlerhafter und unvollständiger nutzerorientierter Software und Betriebssoftware
Das Erneuern oder Ausbessern aller abgenutzten oder schadhaften Anlageteile, insbesondere das Ersetzen aller durch natürliche Abnutzung unbrauchbar gewordenen Anlageteile der elektrotechnischen und mechanischen Apparaturen der zentralen und peripheren Einrichtungen.

## Objekt und Beschreibung:
Objekt und Beschreibung:

Die Universitätsmedizin Essen besteht am Campus des Uniklinikums-Essen aus ca. 54 Gebäuden und zusätzlich aus verschiedenen Standorten auf dem Essener Stadtgebietmit mit über 12.000 Beschäftigten.

In 40 Gebäuden sind Brandmeldezentralen mit Aufschaltung zur Feuerwehr Essen verbaut, die die Gebäude teilweise flächendeckend überwachen, teilweise aber auch nur in den entsprechenden Flucht- und Rettungswegen.
40 Brandmeldezentralen sind direkt über Bosch-Hauptmelder zur Feuerwehr der Stadt Essen aufgeschaltet.
Eine Anlage im Gebäude 44 OZII dient lediglich zur Ansteuerung der Entrauchung in diesem Gebäude und ist nicht zur Feuerwehr aufgeschaltet.
Bei zwei Brandmeldeanlagen werden Löschanlagen der Firmen Kidde, im Gebäude 33 Schwesternhochhaus 1, und Wagner, im Gebäude 24 Rechenzentrum, angesteuert und müssen entsprechend gewartet werden.
Für die Brandmeldeanlagen wird der Wartungsvertrag neu ausgeschrieben.

Wartungen und Inspektionen sind an jeder Anlage immer mit 2 ausgebildeten Technikern durchzuführen, davon während der Arbeiten einer an der Brandmeldeanlage als Brandwache.
Der Umfang der einzelnen Brandmeldeanlagen ist in den einzelnen Positionen zusammengefasst aufgelistet und muss vom Bieter entsprechend bepreist werden.
Zusätzlich müssen Brandmelder die älter als 8 Jahre sind in der entsprechenden Vertragslaufzeit ausgetauscht werden. Der Austausch dieser Melder wird im Zuge der Wartungen mit durchgeführt und ist in der Ausschreibung unter dem Punkt Meldertausch aufgeführt. Die für den Austausch erforderliche Zeit der  Montage und Programmierung muss entsprechend als eine Position bepreist werden.

## Vertragsbedingung
Der Auftragnehmer ist vom VDS anerkannt.Die Bescheinigung ist beizufügen.

Die Anerkennung muss auf den Auftragnehmer erteilt sein  (nicht auf ein Subunternehmen).

Sollten Subunternehmer eingesetzt werden, gelten für diese auch die oben aufgeführten Punkte. Die Anforderungen sind nachzuweisen.

Der Auftragnehmer muss nach DIN 14675 und DIN 9000ff zertifiziert sein. Die Bescheinigung ist bei Vertragsbeginn nachzuweisen.

Der Auftragnehmer muss nachweisen, dass er bereits Wartungsverträge in ähnlicher Größe in Krankenhäusern in Auftrag hat. (Referenzliste ist beizufügen).

Der Auftragnehmer hat nachzuweisen, dass er Esser Flex-Partner ist.

Der Auftragnehmer hat nachzuweisen, dass die mit der Wartung und Instandhaltung beauftragten Mitarbeiter für folgende Brandmeldeanlagen und Systeme geschult  und vom Hersteller zertifiziert sind:
Esser by Honeywell System 8000,
IQ 8,FlexES, Löschmittel-Ansteuereinrichtung 8010.
WinGuard Integrale Sicherheits- und Gebäude- Management System als Brandmeldevernetzungssystem
Schulungsnachweise sind spätestens zu Vertragsbeginn nachzuweisen.
Der Wartungstechniker benötigt einen aktuellen Zertifizierungsnachweis als WinGuard Professional Administrator.
Der Auftragnehmer bestätigt, dass für die Wartung eigens ausgebildetes Personal in ausreichender Stärke bereitstellt. Es werden ständig 4-5 Servicetechniker und ein Systemtechniker vor Ort benötigt.
Der Auftragnehmer bestätigt das nur geschultes und zertifiziertes Personal mit entsprechenden Nachweisen des Herstellers Fa. Esser Honwywell eingesetzt werden und die Zertifikate dem Auftraggeber jederzeit vorgelegt werden können.

Der Auftragnehmer stellt sicher, dass das für die Wartung und Instandhaltung der Brandmeldeanlagen eingesetzte Personal über ausreichende Deutschkenntnisse in Wort und Schrift verfügt. Dies ist erforderlich, um sicherheitsrelevante Informationen, technische Dokumentationen, Bedienungs- und Arbeitsanweisungen sowie Abstimmungen mit dem Betreiber und ggf. der Feuerwehr vollständig zu verstehen und fachgerecht umzusetzen. Das Personal muss ferner in der Lage sein, Prüf- und Wartungsprotokolle ordnungsgemäß zu führen und zu übergeben.

Der Auftragnehmer bestätigt, dass eine Aufstockung des Personals bei einem Notfall (Blitzschaden, Wasserschaden oder sonstige Schadensgroßereignisse) innerhalb von 24 Stunden kein Problem darstellt, und er dieses zur Verfügung stellen kann.

Der Auftragnehmer verpflichtet sich, ein Bautagebuch zu führen und dem Auftraggeber auf Verlangen auszuhändigen.

Der Auftragnehmer hat eine durchgehende Störungsbereitschaft (24 Stunden täglich, 7 Tage pro Woche, einschließlich Wochenenden und Feiertagen) sicherzustellen.
Eingehende Störungsmeldungen müssen unverzüglich entgegengenommen werden.
Die Reaktionszeit vor Ort darf maximal 1 Stunden nach Eingang der Störungsmeldung betragen, die maximale Wiederherstellungszeit 4 Stunden.
Der Auftragnehmer hat geeignete organisatorische Maßnahmen und Personal vorzuhalten, um diese Anforderung jederzeit zu erfüllen.

Begriffsbestimmung:
Die Reaktionszeit bestimmt die maximale Dauer nach der ein Servicetechniker des Auftragnehmers vor Ort mit der Entstörung eines gemeldeten Problems beginnt. Sie startet ab dem Zeitpunkt der Meldung einer Störung.
Die max. Wiederherstellungszeit beginnt ebenfalls mit der Meldung einer Störung. Sie endet mit der Funktionalität der BMA einschl. der sicheren Alarmierung zur Feuerwehr.

Die Bereitschaft gilt für alle vertraglich betreuten Systeme, unabhängig von Wochentag und Uhrzeit.
Die Erreichbarkeit der Störungsannahme ist dem Auftraggeber schriftlich mitzuteilen (Hotline, Rufnummer, Ansprechpartner, Eskalationskette).

Für alle vertraglich betreuten Systeme sind entsprechende Ersatzteile
vorzuhalten. Dieses betrifft entsprechende Anzahl Melder, Peripherie und Zentralentechnik, PC zur Programmierung und Verbrauchsmaterial.

Die Nichtverfügbarkeit oder Nichteinhaltung der Reaktionszeiten und Wiederherstellungszeiten kann als Vertragsverstoß gewertet werden und berechtigt den Auftraggeber zur Minderung oder zum Schadensersatz.

## 01 Wartungsvertrag und Instandhaltungsvertrag

### Titel 01 Wartungsvertrag BMA

*Hinweis: Vorbemerkung Wartung und Inspektion der Brandmeldeanlagen*
Die Wartungen werden nach DIN 14675 und den Normen der DIN VDE 0833 durchgeführt
Der Auftragnehmer übernimmt die Instandhaltung (Wartung, Inspektion und Instandsetzung) nach DIN 14675 und DIN VDE 0833 sowie sonstige Leistungen an den Brandmeldeanlagen

Die Leistungen des Auftragnehmers umfassen nach Art und Umfang sämtliche Maßnahmen, die im Rahmen der Instandhaltung für einen sicheren und funktionsfähigen Betrieb der Anlagen erforderlich sind. Anlagenspezifische Arbeitsanweisungen des Herstellers sind zu beachten.

Wartungen und Inspektionen sind mit mindestens zwei ausgebildeten Servicetechnikern durchzuführen. Einer der Techniker muss als Brandwache an der Brandmeldezentrale eingesetzt sein.

Wartung

Die Wartung umfasst die regelmäßigen Maßnahmen zur Bewahrung des Sollzustands und der Funktion der Anlagen, einschließlich der Beseitigung aller betriebsbedingten Verunreinigungen an den zentralen Einrichtungen, z. B. Pflege von Anlagenteilen, Auswechseln von Bauelementen mit begrenzter Lebensdauer, Justieren, Neueinstellen und Abgleichen von Bauteilen und Geräten.

Wartungen sind mindestens einmal jährlich, in etwa gleichen Zeitabständen innerhalb eines Kalenderjahres, durchzuführen.

Inspektion

Die Inspektion umfasst das regelmäßige Überprüfen der Anlagen auf einwandfreien Zustand und bestimmungsgemäße Funktion, einschließlich der Prüfung auf Unfall- und Betriebssicherheit.

Inspektionen sind mindestens dreimal jährlich (jeweils in einem Quartal) in etwa gleichen Zeitabständen durchzuführen.

Zusätzlich zur Wartung der Brandmeldezentralen mit direkter Feuerwehraufschaltung und deren Komponenten müssen in 10 Gebäuden autarke Rauchmelder gewartet werden.

**01.1 Esser 8000**
Gesamtkosten für die Wartung und Prüfung einer BMA vom Typ Esser 8000 (Typ C od. M)inkl. der Wartung und Prüfung der zugehörigen Basismodule,Ringmodule, Erweiterungsmodule, Essernet Modul Netzteile, Akkus, Perepheriemodule, nach den Normen DIN 14675 und DIN 0833
Menge: 5,000 St

**01.2 Esser 8007**
Gesamtkosten für die Wartung und Prüfung einer BMA vom Typ Esser 8007 inkl. der Wartung und Prüfung der zugehörigen Basismodule,Ringmodule, Erweiterungsmodule, Essernet Modul Netzteile, Akkus, Perepheriemodule, nach den Normen DIN 14675 und DIN 0833
Menge: 1,000 St

**01.3 Esser 8008**
Gesamtkosten für die Wartung und Prüfung einer BMA vom Typ Esser 8008 inkl. der Wartung und Prüfung der zugehörigen Basismodule,Ringmodule, Erweiterungsmodule, Essernet Modul Netzteile, Akkus, Perepheriemodule, nach den Normen DIN 14675 und DIN 0833
Menge: 5,000 St

**01.4 Esser IQ8 Control**
Gesamtkosten für die Wartung und Prüfung einer BMA vom Typ Esser IQ8 Control (Typ C oder M) inkl. der Wartung und Prüfung der zugehörigen Basismodule,Ringmodule, Erweiterungsmodule, Essernet Modul Netzteile, Akkus, Perepheriemodule, nach den Normen DIN 14675 und DIN 0833
Menge: 48,000 St

**01.5 Esser FlexES Control**
Gesamtkosten für die Wartung und Prüfung einer BMA vom Typ Esser FlexES Control inkl. der Wartung und Prüfung der zugehörigen Basismodule,Ringmodule, Erweiterungsmodule, Essernet Modul Netzteile, Akkus, Perepheriemodule, nach den Normen DIN 14675 und DIN 0833
Menge: 17,000 St

**01.6 Feuerwehr Hauptmelder Bosch**
Hauptmelder Übertragungseinrichtung der Feuerwehr Feuerwehr-Hauptmelder

Fabrikat: Bosch

Gesamtkosten für die Wartung und Prüfung der Übertragungseinrichtung (Hauptmelders)
Menge: 40,000 St

**01.7 Feuerwehrperephrie**
Gesamtkosten für die Wartung und Prüfung der zur Brandmeldeanlage gehörenden Feuerwehrperepherie u.a. Feuerwehrbedienfeld Feuerwehranzeigentableau, Feuerwehrschlüsseldepot, der dazugehörigen Netzteile und Blitzleuchte grün
Menge: 40,000 St

**01.8 DM-Melder**
Handmelder mit Piktogramm und Glasscheibe nach EN54.
DM-Melder mit Elektronikmodul in Handmeldergehäuse zur manuellen Auslösung eines Brandalarmes bzw. einer
Gefahrenmeldung. Ausgestattet mit einem Mikroprozessor mit Alarmspeicherung, Alarmanzeige, und eventueller Anschluss weiterer externer Standard-Handmelder. Zum Betrieb mit Einzeladressierung in Ringbussystemen.
Der Leitungstrenner ist im Melder integriert. Ohne Busanbindung arbeitet das Modul wie ein Standard-Handmelder.

Fabrikat: ESSER

Gesamtkosten für die Wartung und Prüfung eines Handmelders
Menge: 1520,000 St

**01.9 Meldersockel**
Standardmeldersockel für automatische Brandmelder.

Fabrikat: ESSER

Gesamtkosten für die Wartung und Prüfung eines Meldersockels
Menge: 19348,000 St

**01.10 Meldersockel mit Relais**
Meldersockel mit Relais für automatische Brandmelder.

Meldersockel mit Relaiskontaktausgang, für Melderfamilie Esser
Kontakt: potentialfreier Öffner oder Schließer durch Kodierbrücke

Fabrikat: ESSER

Gesamtkosten für die Wartung und Prüfung eines Meldersockels mit Relais
Menge: 517,000 St

**01.11 Optischer Rauchmelder**
Optischer Rauchmelder
Streulicht-Rauchmelder zur sicheren Früherkennung von Bränden. Prozessanalogmelder mit integraler Intelligenz, Eigenfunktionskontrolle, Notredundanz, Alarm- und Betriebsdatenspeicherung, Alarmanzeige, Softadressierung und separater Betriebsanzeige.

Der Leitungstrenner ist im Melder integriert.

Fabrikat: ESSER

Gesamtkosten für die Wartung und Prüfung eines optischen Rauchmelders
Menge: 8,000 St

**01.12 OT Multisensormelder**
OT Multisensormelder mit integriertem optischen Rauch und -Wärmesensor, mit zeitlicher Signalanalyse und gewichteter Verknüpfung der Daten beider Melderfunktionen zur Erkennung von Schwelbränden und Bränden mit hoher Wärmeentwicklung. Prozessanalogmelder mit dezentraler Intelligenz, Eigenfunktionskontrolle, Notredundanz, automatischer Umweltanpassung, Alarm- und Betriebsdatenspeicherung, Alarmanzeige und Softadressierung.

Fabrikat: ESSER

Gesamtkosten für die Wartung und Prüfung eines Multisensormelders
Menge: 1,000 St

**01.13 O²T-Melder**
O²T-Multisensormelder mit zwei integrierten optischen Rauchsensoren mit unterschiedlichen Streulichtwinkeln sowie zusätzlicher Thermomeldersensor Auswertung zur Erkennung von Schwelbränden bis hin zu offenen Bränden mit gleichmäßigem Ansprechverhalten. Vergleich der Rauchsensorsignale zur Rauchklassifizierung und Reduzierung von Täuschungsalarmen

Fabrikat: ESSER

Gesamtkosten für die Wartung und Prüfung eines Multisensormelders
Menge: 17262,000 St

**01.14 O²T/So-Melder Sound**
O²T/So-Multisensormelder
Zusätzlich zur Rauchdetektion mit dem bewährten O²T-Multisensorprinzip ist im Melder ein Warntongeber integriert.

Der Schallpegel ist in acht Stufen programmierbar.

Fabrikat: ESSER

Gesamtkosten für die Wartung und Prüfung eines Multisensormelders
Menge: 1720,000 St

**01.15 O²T/F-Melder Flash**
O²T/F-Multisensormelder

Zusätzlich zur Rauchdetektion mit dem bewährten O²T-Multisensorprinzip ist im Melder eine Blitzleuchte integriert.

Fabrikat: ESSER

Gesamtkosten für die Wartung und Prüfung eines Multisensormelders
Menge: 401,000 St

**01.16 O²T/FSp-Melder Flash/Sound**
O²T/FSp-Multisensormelder

Zusätzlich zur Rauchdetektion mit dem bewährten O²T-Multisensorprinzip sind im Melder eine Blitzleuchte, ein Warntongeber sowie ein Sprachalarmgeber integriert. Der Schallpegel ist in acht Stufen programmierbar.

Fabrikat: ESSER

Gesamtkosten für die Wartung und Prüfung eines Multisensormelders
Menge: 164,000 St

**01.17 OT blue Melder**
OTblue Multisensormelder
Multisensormelder mit integriertem optischen Rauch- und Wärmesensor. Die optische Messkammer ist mit einer Sensorik ausgestattet, welche die Detektion von offenen Bränden, Schwelbränden und Bränden mit hoher Wärmeentwicklung ermöglicht. Durch diese Detektionseigenschaften, insbesondere bei offenen Bränden, wird der klassische Ionisationsmelder ersetzt. Hierdurch ist der Melder auch in der Lage, die in der Normenreihe EN 54 beschriebenen Testfeuer TF1 und TF6 zu erkennen.

Der OTblue Multisensor ist ein Prozessanalogmelder mit zeitlicher Signalanalyse, gewichteter Verknüpfung der Sensordaten, dezentraler Intelligenz, Eigenfunktionskontrolle, Notredundanz, automatischer Umweltanpassung, Alarm- und Betriebsdatenspeicherung, Alarmanzeige und Softadressierung.

Der Leitungstrenner ist im Melder integriert.
Fabrikat: ESSER

Gesamtkosten für die Wartung und Prüfung eines Multisensormelders
Menge: 106,000 St

**01.18 Thermodifferentialmelder**
Thermodifferentialmelder
Automatischer Wärmemelder mit schnellem Halbleitersensor zur sicheren Erkennung von Bränden mit schnellem Temperaturanstieg und integrierter Maximalwertauslösung zur Erkennung von Bränden mit langsamen Temperaturanstiegen. Prozessanalogmelder mit dezentraler Intelligenz, Eigenfunktionskontrolle, Notredundanz, Alarm- und Betriebsdatenspeicherung, Alarmanzeige, Softadressierung und separater Betriebsanzeige.

Der Leitungstrenner ist im Melder integriert.

Fabrikat: ESSER

Gesamtkosten für die Wartung und Prüfung eines Multisensormelders
Menge: 179,000 St

**01.19 Thermomaximalmelder**
Thermomaximalmelder
Automatischer Wärmemelder mit schnellem Halbleitersensor zur sicheren Erkennung von Bränden mit ausgeprägter Wärmeentwicklung. Prozessanalogmelder mit dezentraler Intelligenz, Eigenfunktionskontrolle, Notredundanz, Alarm- und Betriebsdatenspeicherung, Alarmanzeige, Softadressierung und separater Betriebsanzeige.

Der Leitungstrenner ist im Melder integriert.

Fabrikat: ESSER

Gesamtkosten für die Wartung und Prüfung eines Multisensormelders
Menge: 22,000 St

**01.20 RAS Rauchansaugsystem**
RAS Rauchansaugsystem Typ Pro Sense, Faast LT oder ähnlich.

Gesamtkosten für die Wartung und Prüfung eines RAS Rauchansugsystems
Menge: 44,000 St

**01.21 Linienförmiger-Melder**
Linienförmiger Rauchmelder
Der linienförmige Rauchmelder besteht aus der Meldereinheit und dem Bedien- und Kontrollelement. Die Anschaltung auf der Ringleitung und das Rücksetzen erfolgen über den esserbus®-Koppler. Das Gerät benötigt eine separate Spannungsversorgung von 24 V DC, zur galvanischen Trennung.

Fabrikat: Esser

Gesamtkosten für die Wartung und Prüfung eines Linienförmigen Melders
Menge: 13,000 St

**01.22 OTG Multisensor**
Multisensormelder mit integriertem Rauch-, Wärme- und Gassensor (CO) zur präventiven Erkennung eines Brandes. Frühzeitige Erkennung von Schwelbränden bis hin zu offenen Bränden durch die kombinierte Auswertung von Streulicht, Temperatur und Gas.
Alarmauslösung bei einer für Menschen lebensbedrohlichen Konzentration von dem geruchlosen Gas Kohlenmonoxid (CO). Technischer Alarm bei Überschreitung einer CO-Konzentration programmierbar.

Der Leitungstrenner ist im Melder integriert.

Fabrikat: Esser

Gesamtkosten für die Wartung und Prüfung eines OTG Multisensor Melders
Menge: 2,000 St

**01.23 Koppler**
Koppler zur Ansteuerung unterschiedlicher Erweiterungsmöglichkeiten über die Brandfallsteuerung wie z.B. Lüftungsklappen, Rolltore, BSK die nach Brandfallmatrix an dezentralen, busfähigen Erweiterungsmöglichkeiten für Brandmeldeanlagen angesteuert werden.

Fabrikat: Esser

Gesamtkosten für die Wartung und Prüfung eines Kopplers
Menge: 927,000 St

**01.24 LCD Anzeigetableau**
LCD Anzeigetableau mit Ereignisspeicher für bis zu 200 Meldungen
· Freie Programmierung von Texten
· Anzeige von Gruppen- und Melderzuständen der
Brandmelderzentralen mit Zusatztext
· Meldungsabfrage über Pfeiltasten (vor- und rückwärts)
· LED-Sammelanzeigen für Betrieb, Feuer, Störung oder
Abschaltung
· Interner Summer mit frei zugänglicher Abschalttaste
· Funktionsprüfung der Anzeigeelemente
· Potentialfreier Relaisausgang, programmierbar f. die Betriebsarten:
deaktiviert, Störung, Impuls-Betrieb, Ein-/Aus Betrieb
· Überwachung der Schnittstelle
Brandmelderzentrale <-> LCD-Anzeigetableau

Fabrikat: Esser

Gesamtkosten für die Wartung und Prüfung eines LCD-Anzeigentableau
Menge: 95,000 St

**01.25 Sounder**
Sounder akustischer Signalgeber zur Alarmierung im Brandfall über Ring oder Koppler angesteuert wird.

Gesamtkosten für die Wartung und Prüfung eines Sounders
Menge: 567,000 St

**01.26 Flasher**
Flasher optische Signalgeber zur Alarmierung im Brandfall der über Ring oder Koppler angesteuert wird.

Gesamtkosten für die Wartung und Prüfung eines Flashers
Menge: 141,000 St

**01.27 Autarke Rauchmelder**
Wartung und Überprüfung eines Autarken Rauchmelders wie z.B. Fireangel ST-630-DET, ST-622-DET oder ähnlich. Überprüfung der Gesamtkosten für die Überprüfung der Batterien und die Funktionsprüfung des Melders.
Menge: 874,000 St

**01.28 Koordination und Abstimmung Brandfallmatrix**
Abstimmen und koordinieren mit Fremdgewerken, sowie Abstimmen, Programmieren und Prüfen der Brandfallmatrix in Abstimmung mit dem Brandschutzsachverständigen.
Abstimmung und Koordination mit allen beteiligten Fremdgewerken im Zusammenhang mit der Brandfallsteuermatrix

Abstimmung, Erstellung, Anpassung und gegebenenfalls Programmierung der Brandfallmatrix in Zusammenarbeit mit dem zuständigen Brandschutzsachverständigen

Durchführung der Prüfungen und Funktionsnachweise der Brandfallmatrix gemäß den geltenden technischen Regelwerken

Die Prüfung erfolgt pro Brandmeldeanlage und pro Quartal

Umfang: 40 Prüfungen der Brandfallmatrix je Quartal (Pauschalumfang)

Abrechnung: Die vorgenannten Leistungen sind als Pauschalpreis pro Quartal und pro Brandmeldeanlage als Pauschalpreis anzubieten.
Menge: 160,000 psch

### Titel 02 Wartungsvertrag EMA

*Hinweis: Objekt und Beschreibung:*
Objekt und Beschreibung:

Die Liegenschaft des UK-Essen besteht aus ca. 54 Gebäuden mit über 6.000 Beschäftigten.
Ein separater Geländeplan ist beigefügt.
In 9 Gebäuden sind 10 EMA der Firma Esser Honeywell verbaut.
Wartungen und Inspektionen sind an jeder Anlage mit einem ausgebildeten Techniker durchzuführen.
Der Umfang der Wartung aller 10 Anlagen hat in den letzten Jahren ca. 40 Stunden in Anspruch genommen und muss vom Bieter entsprechend als Gesamtpreis pro Quartal entsprechend unter Punkt Wartungsvertrag EMA Punkt 1 bepreist werden.
Für anfallende Reparatur- und Instandsetzungsarbeiten, die über den Umfang der turnusmäßigen Wartung hinausgehen, sind im Angebot unter Punkt 01.06.4 Lohnstunde  Fachkraft EMA-Technik anzugeben

*Hinweis: Technische Vorbemerkungen*
Leistungsumfang:

Durchführung von vierteljährlichen Wartungen (4 × jährlich) gemäß:

DIN VDE 0833-1 und DIN VDE 0833-3,

DIN EN 50131-Reihe (soweit anwendbar),

sowie den Herstellerangaben der Firma Esser Honeywell.

Umfasst sind sämtliche Tätigkeiten zur Sicherstellung der Betriebsbereitschaft, Funktionsprüfung und Instandhaltung aller Systemkomponenten, insbesondere:

Melder, Signalgeber, Bedienelemente, Energieversorgung, Übertragungseinrichtungen, Software und Parametrierung.

Durchführung notwendiger Softwareupdates, Kontrolle der Sicherheitsgrade, Reinigung und ggf. Austausch verschlissener Bauteile.

Dokumentation sämtlicher Arbeiten und Ergebnisse in einem Wartungs- und Prüfprotokoll gemäß DIN VDE 0833-1.

Übergabe der Protokolle in digitaler und/oder gedruckter Form an den Auftraggeber.

Wartungsintervall und Zeitansatz:

Intervall: 1 × je Quartal (4 Wartungen pro Jahr)

Anlagenumfang: 10 Einbruchmeldeanlagen des Fabrikats Esser Honeywell

Gesamtzeitaufwand pro Quartal: ca. 40 Stunden

Durchführung durch 1-2 Fachkräfte, abhängig vom jeweiligen Standort und Anlagenumfang.
Die Standorte der Einbruchmeldeanlagen befinden sich in den Gebäuden:

01 Verwaltung
18 Apotheke
31 Strahlenklinik
42 IG1 Tierstall
42 IG1 Anbau
44 OZII Blutbestrahlung1
44 OZII Blutbestrahlung2
47 LLZ Lern und Lehrzentrum
56 Kindergarten
92 TAS2 Zentrallager

Das eingesetzte Personal muss über ein gültiges Zertifikat für Einbruchmeldeanlagen (EMA) nach DIN VDE 0833 verfügen sowie nachweislich für Esser-Systeme geschult sein.

Anforderungen an den Auftragnehmer:

Nachweis der Qualifikation gemäß DIN VDE 0833, VdS-anerkannte Fachfirma für Einbruchmeldeanlagen.

Nachweis einer Herstellerschulung für Esser-Systeme (z. B. Zertifikat für Wartung und Service).

Einsatz ausschließlich von qualifiziertem Fachpersonal mit entsprechender Ausbildung und Fachkunde.

Termingerechte und fachgerechte Ausführung aller Wartungen unter Einhaltung der geltenden Sicherheitsvorschriften.

Erstellung und Übergabe vollständiger Wartungsberichte / Prüfbücher an den Auftraggeber.

Dokumentation:

Für jede Wartung sind folgende Angaben zu dokumentieren:

Datum, Uhrzeit und Dauer der Wartung

Bezeichnung der gewarteten EMA und des Standorts

Namen der eingesetzten Fachkräfte

Auflistung geprüfter Anlagenteile

Festgestellte Mängel und durchgeführte Maßnahmen

Hinweise zu weiterem Handlungsbedarf

#### Bereich 02.01 Wartungsvertrag Einbruchmeldeanlagen

**02.01.1 Inspektion und Wartung der Einbruchmeldeanlagen**
Inspektion der Einbruchmeldeanlagen EMA - Fabrikat Esser (Kosten je Quartal)

Gegenstand dieser Position ist die regelmäßige Wartung und Inspektion der vorhandenen Einbruchmeldeanlagen (EMA) des Fabrikats Esser an insgesamt 10 Standorten des Universitätsklinikum Essen.
Die Wartungen sind gemäß den geltenden technischen Vorschriften, Normen und Herstellerangaben durchzuführen.

Leistungsumfang:

Durchführung von vierteljährlichen Wartungen (4 × jährlich) gemäß:

DIN VDE 0833-1 und DIN VDE 0833-3,

DIN EN 50131-Reihe (soweit anwendbar),

sowie den Herstellerangaben der Firma Esser.

Umfasst sind sämtliche Tätigkeiten zur Sicherstellung der Betriebsbereitschaft, Funktionsprüfung und Instandhaltung aller Systemkomponenten, insbesondere:

Melder, Signalgeber, Bedienelemente, Energieversorgung, Übertragungseinrichtungen, Software und Parametrierung.

Durchführung notwendiger Softwareupdates, Kontrolle der Sicherheitsgrade, Reinigung und ggf. Austausch verschlissener Bauteile.

Dokumentation sämtlicher Arbeiten und Ergebnisse in einem Wartungs- und Prüfprotokoll gemäß DIN VDE 0833-1.

Übergabe der Protokolle in digitaler und/oder gedruckter Form an den Auftraggeber.

Wartungsintervall und Zeitansatz:

Intervall: 1 × je Quartal (4 Wartungen pro Jahr)

Anlagenumfang: 10 Einbruchmeldeanlagen des Fabrikats Esser

Gesamtzeitaufwand pro Quartal: ca. 40 Stunden

Durchführung durch 1-2 Fachkräfte, abhängig vom jeweiligen Standort und Anlagenumfang.

Das eingesetzte Personal muss über ein gültiges Zertifikat für Einbruchmeldeanlagen (EMA) nach DIN VDE 0833 verfügen sowie nachweislich für Esser-Systeme geschult sein.

Anforderungen an den Auftragnehmer:

Nachweis der Qualifikation gemäß DIN VDE 0833, idealerweise VdS-anerkannte Fachfirma für Einbruchmeldeanlagen.

Nachweis einer Herstellerschulung für Esser-Systeme (z. B. Zertifikat für Wartung und Service).

Einsatz ausschließlich von qualifiziertem Fachpersonal mit entsprechender Ausbildung und Fachkunde.

Termingerechte und fachgerechte Ausführung aller Wartungen unter Einhaltung der geltenden Sicherheitsvorschriften.

Erstellung und Übergabe vollständiger Wartungsberichte / Prüfbücher an den Auftraggeber.

Dokumentation:

Für jede Wartung sind folgende Angaben zu dokumentieren:

Datum, Uhrzeit und Dauer der Wartung

Bezeichnung der gewarteten EMA und des Standorts

Namen der eingesetzten Fachkräfte

Auflistung geprüfter Anlagenteile

Festgestellte Mängel und durchgeführte Maßnahmen

Hinweise zu weiterem Handlungsbedarf

Diese Leistungen werden nicht gesondert vergütet.
Ebenso sind Anfahrtszeiten sowie alle Nebenkosten (z. B. Parkgebühren, Bereitstellung von Werkzeug, Messmitteln und Verbrauchsmaterialien) in die Kalkulation einzubeziehen.

Die Kosten sind hier für die Quartale 1,2,3 und 4 je Quartal zu kalkulieren und hier entsprechend anzugeben.
Menge: 4,000 Stk

### Titel 03 Meldertausch

*Hinweis: Hinweis zum Meldertausch*
Brandmelder älter als 8 Jahre werden in der entsprechenden Vertragslaufzeit ausgetauscht. Der Austausch dieser Melder wird im Zuge der Wartungen mit durchgeführt und ist hier unter dem Punkt Meldertausch aufgeführt. Der für den Austausch erforderliche Melder, Material sowie die erforderliche Zeit der  Montage und
 Programmierung muss entsprechend als eine Position bepreist werden.

**03.1 Austausch O²T-Multisensormelder**
O²T-Multisensormelder mit zwei integrierten optischen Rauchsensoren mit unterschiedlichen Streulichtwinkeln sowie zusätzlicher Thermomeldersensor Auswertung zur Erkennung von Schwelbränden bis hin zu offenen Bränden mit gleichmäßigem Ansprechverhalten. Vergleich der Rauchsensorsignale zur Rauchklassifizierung und Reduzierung von Täuschungsalarmen

Fabrikat: ESSER

Gesamtkosten für den Austausch eines O²T-Multisensormelder inklusiv der Montage und Programmierung eines Melders.
Menge: 1557,000 St

**03.2 Austausch O²T/F-Multisensormelder**
O²T/F-Multisensormelder

Zusätzlich zur Rauchdetektion mit dem bewährten O²T-Multisensorprinzip ist im Melder eine Blitzleuchte integriert.

Fabrikat: ESSER

Gesamtkosten für den Austausch eines O²T-F-Multisensormelder inklusiv der Montage und Programmierung eines Melders.
Menge: 10,000 St

**03.3 Austausch O²T/So-Multisensormelder**
O²T/So-Multisensormelder
Zusätzlich zur Rauchdetektion mit dem bewährten O²T-Multisensorprinzip ist im Melder ein Warntongeber integriert.

Der Schallpegel ist in acht Stufen programmierbar.

Fabrikat: ESSER

Gesamtkosten für den Austausch eines O²T-/So-Multisensormelder inklusiv der Montage und Programmierung eines Melders.
Menge: 194,000 St

**03.4 Austausch O²T-FSp-Multisensormelder**
O²T/FSp-Multisensormelder

Zusätzlich zur Rauchdetektion mit dem bewährten O²T-Multisensorprinzip sind im Melder eine Blitzleuchte, ein Warntongeber sowie ein Sprachalarmgeber integriert. Der Schallpegel ist in acht Stufen programmierbar.

Fabrikat: ESSER

Gesamtkosten für den Austausch eines O²T-FSp-Multisensormelder inklusiv der Montage und Programmierung eines Melders.
Menge: 74,000 St

**03.5 OTblue Multisensormelder**
OTblue Multisensormelder
Multisensormelder mit integriertem optischen Rauch- und Wärmesensor. Die optische Messkammer ist mit einer Sensorik ausgestattet, welche die Detektion von offenen Bränden, Schwelbränden und Bränden mit hoher Wärmeentwicklung ermöglicht. Durch diese Detektionseigenschaften, insbesondere bei offenen Bränden, wird der klassische Ionisationsmelder ersetzt. Hierdurch ist der Melder auch in der Lage, die in der Normenreihe EN 54 beschriebenen Testfeuer TF1 und TF6 zu erkennen.

Der OTblue Multisensor ist ein Prozessanalogmelder mit zeitlicher Signalanalyse, gewichteter Verknüpfung der Sensordaten, dezentraler Intelligenz, Eigenfunktionskontrolle, Notredundanz, automatischer Umweltanpassung, Alarm- und Betriebsdatenspeicherung, Alarmanzeige und Softadressierung.

Fabrikat: ESSER

Gesamtkosten für den Austausch eines OTblue Multisensormelder inklusiv der Montage und Programmierung eines Melders.
Menge: 7,000 St

**03.6 Austausch RAS Faast LT 200**
RAS Faast LT 200 801711.10

Fabrikat: Esser

Gesamtkosten für den Austausch eines Faast LT 200 inklusiv der Montage und Programmierung des RAS Systems.
Menge: 15,000 St

### Titel 04 Montage und Instandhaltung BMA

#### Bereich 04.01 Preisabfrage BMA Lieferung und Montage

*Hinweis: Hinweis zur Kalkulation für Lieferung u. Montage*
Hinweis zur Kalkulation für Lieferung, Montage und Inbetriebnahme

Für die nachfolgend aufgeführten Komponenten sind die Gesamtpreise inklusive Lieferung, Montage, Programmierung, Parametrierung sowie Inbetriebnahme anzugeben.
Die Preisangaben dienen der Vergleichbarkeit der Angebote und stellen keine verbindliche Abrufmenge dar.

Sämtliche Arbeiten sind gemäß den geltenden technischen Regeln, Herstellervorgaben sowie den bestehenden Anlagenkonfigurationen auszuführen.
Der Auftragnehmer hat sicherzustellen, dass die gelieferten Komponenten vollständig kompatibel mit dem vorhandenen System sind und ordnungsgemäß in das bestehende System integriert werden können.

Die genannten Positionen dienen der Preisbildung im Rahmen des Wartungs- und Instandhaltungsvertrags.
Der Auftraggeber behält sich vor, die tatsächlich erforderlichen Leistungen und Komponenten entsprechend dem Bedarf abzurufen.

**04.01.1 OT-blue Multisensor Melder IQ8Quad**
Multisensormelder mit integriertem optischem Rauchsensor sowie zusätzlicherThermomeldersensor-Auswertung zur Erkennung von Schwelbränden bis hin zu
offenen Bränden mit gleichmäßigem Ansprechverhalten.

Durch die Detektion über kürzere Wellenlängen mittels blauen Lichts, ist der Melder in der Lage kleinste Partikel, gleichwertig zu einem Ionisationsrauchmelder, jedoch ohne einem radioaktiven Element zu detektieren. Diese Eigenschaft ermöglicht eine optimale Erkennung von Flüssigkeitsbränden sowie die zuverlässige Detektion von offenen Holzbränden.
Zusätzlich zu den europäischen Bestimmungen, ist der Melder in der Lage das Testfeuer TF1 (offener Zellulosebrand) zu detektieren. Der Aufbau des Wärmemelders gewährleistet ein gleichmäßiges Ansprechen zur sicheren Detektion von Bränden mit langsamen und schnellen Temperatur anstiegen.
Der Melder verfügt über eine automatische Verschmutzungserkennung. Der Status der Verschmutzung kann über die Programmier- und Service Software ausgelesen und angezeigt werden.
Zum Betrieb mit Einzeladressierung in Ringbussystemen.
Der Leitungstrenner ist im Melderintegriert.

Fabrikat: ESSER
Artikel: 802375

Liefern und montieren
Menge: 100,000 St

**04.01.2 FIBS-A3-S2 rot lackiert**
Feuerwehr- Informations- und Bedien-system mit redundantem FAT. Zweiflügliges Stahlblechgehäuse für Aufputz- und Unterputzmontage. Zentrale Türöffnung beider Türflügel. Vorbereitet für Halbzylindereinbau. Beinhaltet die Aufnahmefächer für max. 100 Feuerwehrlaufkarten DIN A3. Türöffnung über Halbzylinder linke Tür oder Riegel.
Schloss nur rechte Tür.

Fabrikat: ESSER
Artikel: FX808387

Liefern und montieren
Menge: 1,000 St

**04.01.3 O2T/FSp Multisensor Melder IQ8Quad mit integr. Blitzlicht/Warnton/Sprache**
O2T/FSp Multisensor Melder IQ8Quad mit integr. Blitzlicht/Warnton/Sprache

Multisensormelder mit integriertem, busversorgetem optischen Signalgeber und Warntongeber.  Der Melder verfügt über zwei integrierte optische Rauchsensoren mit unterschiedlichen Streulichtwinkeln sowie zusätzlicher Thermosensor-Auswertung zur Erkennung von Schwelbränden bis hin zu offenen Bränden mit gleichmäßigem Ansprechverhalten.

Vergleich der Rauchsensorsignale zur Rauchklassifizierung und Reduzierung von Täuschungsalarmen, wie z.B. durch Wasserdampf oder Staub. Durch die hervorragenden Detektionseigenschaften ist der Melder außerdem inder Lage, die in der Norm beschriebenen Testfeuer TF1 und TF6 zu erkennen. Der Melder ist auch für höhere Anwendungstemperatur bis +65 °C geeignet.
Der Melder verfügt über eine automatische Verschmutzungserkennung. DerStatus der Verschmutzung kann über die Programmier- und Service Software ausgelesen und angezeigt werden.
Integrierter optischer Signalgeber und Warntongeber.
Bis zu 20 anwählbare unterschiedliche Tonmuster, inkl. DIN-Ton und bis zu fünf Durchsagetexte in jeweils fünf Landessprachen im Melder verfügbar.
Einstellbare Lautstärkenregelung in 8 Stufen möglich.
Zum Betrieb mit Einzeladressierung in Ringbussystemen.
Der Leitungstrenner ist im Melder integriert.

Fabrikat: ESSER
Artikel: 802385

Liefern und montueren
Menge: 100,000 St

**04.01.4 O2T/So Multisensor Melder IQ8Quad mit integr. Warnton**
O2T/So Multisensor Melder IQ8Quad mit integr. Warnton

Multisensormelder mit integriertem, busversorgetem Warntongeber. Der Melder verfügt über zwei integrier te optische Rauchsensoren mit unterschiedlichen Streulichtwinkeln sowie zusätzlicher Thermosensor-Auswertung zur Erkennung von Schwelbränden bis hin
zu offenen Bränden mit gleichmäßigem Ansprechverhalten.

Vergleich der Rauchsensorsignale zur Rauchklassifizierung und Reduzierung von Täuschungsalarmen, wie z.B. durch Wasserdampf oder Staub. Durch die hervorragenden Detektionseigenschaften ist der Melder außerdem in der Lage, die in der Norm beschriebenen Testfeuer TF1 und TF6 zu erkennen. Der Melder ist auch für höhere Anwendungstemperatur bis +65 °C geeignet.
Der Melder verfügt über eine automatische Verschmutzungserkennung. Der Status der Verschmutzung kann über die Programmier- und Service-Software ausgelesen und angezeigt werden.
Bis zu 20 anwählbare unterschiedliche Tonmuster, inkl. DIN-Ton.
Einstellbare Lautstärkenregelung in 8 Stufen möglich.
Zum Betrieb mit Einzeladressierung in Ringbussystemen.
Der Leitungstrenner ist im Melder integriert.

Fabrikat: ESSER
Artikel: 802384

Liefern und montieren
Menge: 50,000 St

**04.01.5 VdS zugelassener Parametersatz ID7**
O2T-Melder: 802374/803374 VdS:
Für den Einsatz in Umgebungen mit Wasserdampf aus Bad/Duschbereichen und sporadischem Zigarettenrauch. Dieser Parametersatz ist beim VdS zugelassen.

Fabrikat: ESSER
Artikel: TXTEID7

Liefern und montieren
Menge: 1,000 St

**04.01.6 Meldersockel Standard für Serie IQ8Quad**
Standardmeldersockel für automatische Brandmelder. Bei Entnahme des Melders wird der Ringbus autom. geschlossen. Im Sockel ist eine Melderentnahme- sicherung enthalten, die bei Bedarf  genutzt werden kann.

Technische Daten:
Anwendungstemperatur -20 °C ... 72 °C
Lagertemperatur -25 °C ... 75 °C
Anschlussklemmen Ø 0,6 mm ... 2 mm²
Material ABS
Rel. Luftfeuchte max 95 %(ohne Betauung)
Farbe weiß, ähnlich RAL 9010
Gewicht ca. 60 g
Abmessungen Ø: 117 mm H: 24 mm (inkl. Melder 62 mm)

Fabrikat: ESSER
Artikel: 805590

Liefern und montieren
Menge: 500,000 St

**04.01.7 Beschriftungsfeld für Meldersockel Deckenhöhe bis zu 3 Meter. VPE = 10 STÜCK Zur Beachtung: Bitte bestellen Sie diesen Artikel ausschließlich in Verpackungseinheiten - VPE's.**
Das Beschriftungsfeld kann vor oder nach der Installation der Melder in  der seitlichen Öffnung des Melder sockels IQ8Quad befestigt werden. Zur Kennzeichnung der Melderadresse und Meldergruppe des Brandmelders im Objekt bei einer Deckenhöhe bis zu  3 Meter.

Fabrikat: ESSER
Artikel: 805576

Liefern und montieren
Menge: 1,000 St

**04.01.8 IQ8 Handmelder Elektronikmodul m. Trenner u. ext. D-Linie, ESSER**
Elektronikmodul zum Einbau in ein
Handmeldergehäuse zur manuellen Auslösung eines Brandalarmes bzw. einer
Gefahrenmeldung. Geeignet zur Anwendung in trockenen Räumen. Ausgestattet mit einem Mikroprozessor verfügt es bereits in der Grundausführung über eine Alarmspeicherung, Alarmanzeige, und die Anschlussmöglichkeit weiterer externer Standard-Handmelder. Zum Betrieb mit Einzeladressierung in Ringbussystemen.
Der Leitungstrenner ist im Melder integriert. Ohne Busanbindung arbeitet das Modul wie ein Standard-Handmelder.

Fabrikat: ESSER
Artikel: 804905

Liefern und montieren
Menge: 1,000 St

**04.01.9 Handmelder Gehäuse mit Glas, rot, ähnlich RAL 3020**
Gehäuse für Handmelder mit Piktogramm nach EN54 Teil 11.  Im Lieferumfang enthalten sind Glasscheibe und Kunststoffschlüssel.
Technische Daten:
Schutzart IP 44 (mit Elektronikmodul)
Gehäuse PC ASA-Kunststoff
Montage aP
Farbe rot, ähnlich RAL 3020
Gewicht ca. 83 g (ohne Elektronikmodul)
Abmessungen B: 133 mm H: 133 mm T: 36 mm

Fabrikat: ESSER
Artikel: 704900

Liefern und montieren
Menge: 1,000 St

**04.01.10 Adapterbaugruppe ADP-N3EU-EDP-Protokoll**
Mikroprozessorgesteuerte Baugruppe zum Einbau in die BMA des Systems 8000 oder IQ8Control. Gemäß DIN 14675 kann mit diesem Adapter die TTY-Schnittstelle der BMZ als redundanter Übertragungsweg aus- geführt werden, wenn das Feuerwehr- anzeigetableau FAT3000 zur Erstinformation der Feuerwehr benutzt wird.
Zusatztexte können per PC programmiert werden (> 4000 Texte). Die ESPA-Schnittstelle ermöglicht eine direkte, nicht galvanisch getrennte Anbindung, an eine TK- oder Personenrufanlage.

Betriebsspannung: 10...30 V DC
Ruhestrom: 24 V DC ca. 40 mA
Ruhestrom: 24 V DC ca. 60 mA
Abmessungen (BxHxT) 150x80x32 mm

Fabrikat: ESSER
Artikel: FX808381

Liefern und montieren
Menge: 1,000 St

**04.01.11 Feuerwehrschlüsseldepot FSD Typ 2003 mit Blendrahmen und Umstellschloß**
Feuerwehrschlüsseldepot mit integriertemSpannungswandler für den 12 Volt oder 24 Volt Betrieb, zur Diebstahlsicherung und fälschungssicheren Aufbewahrung von Objektschlüsseln gemäß VDS 2105. Vorgerichtet mit einem Umstellschloss

Technische Daten:
Betriebsspannung: 12/24 V DC ± 10%
Sromaufnahme: 12 V DC ca. 330 mA, 24 V DC ca. 150 mA
Maße: (B x H x T) 170 x 190 x 160 mm
Blendrahmen: 290 x 270 mm
Schutzart: IP 44

Fabrikat: ESSER
Artikel: 785588

Liefern und montieren
Menge: 1,000 St

**04.01.12 Schlüsseldepotadapter SDA 3000**
Zum Anschluß eines FSD 2000 oder FSD 2000B an eine Brandmelderzentrale.

Technische Daten:
Betriebsspannung 10 bis 42V DC
Ruhestrom: 12 V DC ca.35mA
Ruhestrom: 24 V DC ca.20mA
Entriegelung: max. 0,5A
Schutzart: IP 30
Abmessungen: (BXHXT) 150x180x45 mm

Fabrikat: ESSER
Artikel: 785078

Liefern und montieren
Menge: 1,000 St

**04.01.13 Rundum-Blitzleuchte 1-6306, grün 24 V DC/250 MA**
Rundum-Blitzleuchte 1-6306 Für Innen- und Außenmontage, in grauem Kunststoffgehäuse, grün, einstellbare Blitzfolge.

Technische Daten:
Betriebsspannung: 24 V DC
Stromaufnahme: ca. 0,25 A
Blitzfolge: ca. 60/MinuteBlitzenergie: 5 W s
Warnsignal: DIN 33404
Maße: d = 110 mm, h = 150 mm
Schutzart: IP 54 DIN 40050

Fabrikat: ESSER
Artikel: 766307

Liefern und montieren
Menge: 1,000 St

**04.01.14 Freischaltelement PZ**
Freischaltelement PZ

Technische Daten:
Abmessungen: Ø 62 mm, TuP = 70 mm, TaP = 7 mm

Fabrikat: ESSER
Artikel: 784790

Liefern und montieren
Menge: 1,000 St

**04.01.15 esserbus-Koppler IQ8FCT XS**
Der IQ8FCT XS kann als FCT (fire control transponder) zur Steuerung und Überwachung von Brandschutzeinrichtungen wie Brandschutzklappen sowie  als Technischer Alarmbaustein (TAL) zur Überwachung eines externen Schaltkontaktes eingesetzt werden. Der Koppler IQ8FCT XS wird auf der esserbus® / esserbus®-Plus Ringleitung der Brandmeldesysteme FlexES Control,Q8Control und Compact angeschlossen.

Technische Daten
Betriebsspannung 14 ... 42 V DC
Ruhestrom 19 V DC ca. 45 µA
Kontaktbelastung Relais 30 V DC / 1 A
Betriebsanzeige grüne LED
Alarmanzeige rote LED
Anschlussklemmen max. 2,5 mm² (AWG 26-14)
Umgebungstemperatur -20 °C ... 70 °C
Lagertemperatur -30 °C ... 75 °C
Rel. Luftfeuchte < 95 % (nicht kondensierend)
Schutzart IP 30 (im Gehäuse), IP 50 (im Gehäuse M200SMB)
Gehäuse PC / ASA
Farbe grau, ähnlich RAL 7035
Gewicht ca. 90 g
Abmessungen B: 90 mm H: 93 mm T: 23 mm
Leistungserklärung DoP-20792130701

Fabrikat: ESSER
Artikel: 808606

Liefern und montieren
Menge: 10,000 St

**04.01.16 Aufputzgehäuse für 1x Überwachungs-/ Steuermodul**
Für aP-Montage des Kopplers IQ8FCT XS 808606, besteht aus Gehäuserückteil und Abdeckung.
Technische Daten
Gewicht ca. 160 g
Abmessungen B: 130 mm H: 143 mm T: 49 mm

Fabrikat: ESSER
Artikel: M200SMB

Liefern und montieren
Menge: 1,000 St

**04.01.17 esserbus-Koppler IQ8FCT LP 230 V AC**
Der IQ8FCT LP kann als FCT (fire control transponder) zur Steuerung und Überwachung von Brandschutzeinrichtungen wie Brandschutzklappen sowie als Technischer Alarmbaustein (TAL) zur Überwachung eines externen Schaltkontaktes eingesetzt werden. (*) Der Koppler IQ8FCT LP wird  auf der esserbus/ esserbus-Plus Ringleitung der Brandmeldesysteme FlexES Control, IQ8Control und Compact angeschlossen.

Technische Daten
Betriebsspannung 14 ... 42 V DC
Ruhestrom 19 V DC ca. 45 µA
Kontaktbelastung Relais 230 V AC / 30 V DC, 16 A
ohmsche, 8 A ind. Last
Betriebsanzeige grüne LED
Alarmanzeige rote LED
Anschlussklemmen max. 2,5 mm² (AWG 26-14), max. 6 mm²
(AWG 30-10)
Umgebungstemperatur -20 °C ... 70 °C
Lagertemperatur -30 °C ... 75 °C
Rel. Luftfeuchte < 95 % (nicht kondensierend)
Schutzart IP 65
Gehäuse PP Kunststoff
Farbe grau, ähnlich RAL 7035
Gewicht ca. 250 g
Abmessungen B: 150 mm H: 116 mm T: 67 mm
Leistungserklärung DoP-20792130701

Fabrikat: ESSER
Artikel: 808621

Liefern und montieren
Menge: 1,000 St

#### Bereich 04.02 Preisabfrage Esser Honeywell Produkte

*Hinweis: Hinweis zur Preisabfrage*
Für die Angebotskalkulation bitte die nachfolgend aufgeführten Produkte der Firma Esser / Honeywell anhand der angegebenen Artikelnummern und Kurztexten mit Einzelpreisen hinterlegen.
Die Abfrage dient ausschließlich der Preisermittlung und Vergleichbarkeit der Angebote im Rahmen des Wartungs- und Instandhaltungsvertrags.

Dies stellt keine Beschaffungszusage und Verwendung dieser Produkte dar.

Der Auftraggeber behält sich vor, im Störungs- oder Austauschfall die tatsächlich benötigten Produkte bzw. Mengen abzurufen.

**04.02.1 002-303 Zentrale NF 300 mit 2 Ringen für bis zu 396 Ringelemente**
*** Bedarfsposition ohne GB
Die NF300 ist eine moderne, anspruchsvolle Brandmelderzentrale mit einem sehr
guten Preis-Leistungsverhältnis. Sie
kann 2 Ringleitungen, bestückt mit bis
zu 396 Ringelementen verwalten.
Diese Brandmelderzentrale wurde gemäß
den Anforderungen nach DIN EN54 Teil 2
und 4, sowie zusätzlichen lokalen An-
forderungen der unterschiedlichen Europäischen Länder entwickelt.
Serienmäßige Ausstattung mit
2 Ringbusleitungen:
- 255 frei programmierbare Meldergruppen
- Verdrahtung in 2 Draht-Technik als
Ring, Stern und Stich
- pro Ringbus bis zu 198 adressierbare
Einzelelemente
- Verknüpfung der Ein- und Ausgänge
aller Ringbuselemente durch frei
programmierbare Matrix
- Grafisches LCD Display mit 240 x 64
Pixel mit Hintergrundbeleuchtung
- Ereignisspeicher mit Datum und Uhrzeit
der letzten 600 Ereignisse
- 2 überwachte Relais für Hauptmelder
bzw. Alarmgeber
- 2 digitale Eingänge für Rückmeldung
der Hauptmelder
- 2 überwachte Relais für Alarmgeber
bzw. spannungsfreie Wechsler
- 2 potentialfreie Relais für
Sammelfeuer und Sammelstörung
- Interface-Karte für Anschluss von
Feuerwehrbedienfeld
- 2 serielle Schnittstellen zum
Anschluss eines Druckers,
Paralleltableaus oder FAT
- Autoprogrammierung der
Ringbusteilnehmer
- Ständige Überprüfung und Auswertung
der Messwerte jedes einzelnen Melders
- Voralarmanzeige für jeden einzelnen
Melder
- Individuelle Anzeige aller
Meldermesswerte
- Mehrere Alarm- und
Wartungseinstellungen pro Melder
- Messwertanalyse für Langzeittest
mehrerer Ringbuselemente
- AWACS-Algorithmen
- Gruppen- und Meldertest
(Einmannrevision)
- Tag-Nachtschaltung
Technische Daten:
Nennspannung 230 V AC
Nennfrequenz 50 ... 60 Hz
Nennstrom 0,31 A
Akkukapazität max. 2 x 38 Ah
Umgebungstemperatur -5 °C ... 45 °C
Rel. Luftfeuchte < 95 %
(nicht kondensierend)
Schutzart IP 30
Farbe grau, ähnlich RAL 7021
Gewicht ca. 15 kg (ohne Akku)
Abmessungen B: 400mm H: 500mm T: 153mm
CE-Zertifikat 0786-CPD-20878
Menge: 1,000 Stk

**04.02.2 002-439 Metallgehäuse für NOTIFIER Ringbusmodule**
*** Bedarfsposition ohne GB
Für aP-Montage von einem NFXI-MM10, NFXI-RM6 oder SC-6.
Menge: 1,000 Stk

**04.02.3 002-444 Universal-Zusatzgehäuse**
*** Bedarfsposition ohne GB
Menge: 1,000 Stk

**04.02.4 002-450-002 Fernbedienfeld für BMZ der Serie 30 bzw. 50**
*** Bedarfsposition ohne GB
Stellt über ein 2 x 40 Zeichen LCD
Display mit Hintergrundbeleuchtung die
Anzeigen der BMZ der Serie 30 und 50 dar
Eingebaute LEDs für Feuer, Störung,
Abschaltung, Betrieb, Wartung Melder,
Gruppentest, ÜE AB, Verzögerung läuft,
Übertragungsstörung und Feuerwehr
gerufen.
Bedienfunktionen: Summer AUS,
Verzögerung AB, ÜE AB, Akustik AB/AN,
Taste "Weitere Meldungen" und Rücksetzen
Die Freigabe der Tasten erfolgt mittels
Schlüsselschalter. Bis zu 16
Fernanzeige- bzw. Fernbedienfelder
können von der BMZ angesteuert werden.
Technische Daten:
Betriebsspannung 18 bis 32 V DC
Stromaufnahme bei 24 V DC ca. 80 mA
Alarmstrom bei 24 V DC ca. 120 mA
Umgebungstemperatur -5 °C bis 45 °C
Rel. Luftfeuchte < 95 %
(nicht kondensierend)
Farbe grau, ähnlich RAL 7021
Abmessungen B: 254mm H: 165mm T: 55mm
Menge: 1,000 Stk

**04.02.5 002-452-002 Fernbedienfeld für BMZ NF 300, NF 3000, NF 500 und NF 5000**
*** Bedarfsposition ohne GB
Ein graphisches LCD Display mit 240x64
Pixel mit Hintergrundbeleuchtung stellt
die LCD-Anzeigen der Brandmelderzentrale
dar. Eingebaute LEDs für Betrieb, Feuer,
Störung, Abschaltung, Wartung Melder,
Gruppentest, ÜE AB, Verzögerung läuft,
Übertragungsstörung und Feuerwehr
gerufen. Es beinhaltet folgende
Bedienfunktionen: Summer AUS,
Verzögerung AB, Rücksetzen, Akustik AB/
AN, Taste "Weitere Meldungen"
und Gruppen in Alarm.
Technische Daten:
Betriebsspannung 18 bis 32 V DC
Stromaufnahme bei 24 V DC ca. 80 mA
Alarmstrom bei 24 V DC ca. 155 mA
Umgebungstemperatur -5 °C bis 45 °C
Rel. Luftfeuchte < 95 %
(nicht kondensierend)
Farbe grau, ähnlich RAL 7021
Abmessungen B: 254mm H: 165mm T: 55mm
Menge: 1,000 Stk

**04.02.6 002-456-002 Zentrale NF 50-A mit 1 Ring für bis zu 198 Ringelemente**
*** Bedarfsposition ohne GB
µP gesteuerte Brandmelderzentrale mit 16
Meldergruppen und 16 Steuergruppen nach
DIN EN54-2, DIN EN54-4 und VdS
Serienmäßige Ausstattung mit einer
Ringbussleitung:
- Verdrahtung in 2-Draht-Technik als
Ring, Stern und Stich
- pro Ringbus 198 adressierbare
Einzelelemente
- automatische Programmierungsmöglichkeit
- Verknüpfung der Ein- und Ausgänge
aller Ringbuselemente durch frei
programmierbare Matrix
- LCD-Display mit 2x40 Zeichen Klartext
mit Hintergrundbeleuchtung
- 16 Gruppeneinzelanzeigen Alarm,
Störung, Abschaltung
- Ereignisspeicher mit Datum und
Uhrzeit der letzten 512 Ereignisse
- 11 programmierbare Passwörter für
Tastaturfreigabe
- 1 Ausgang, wahlweise AE-, ÜE- oder
überwachter Relaisausgang
- 2 Ausgänge, wahlweise AE-, überwachter
oder nicht überwachter Relaisausgang
(Werkseinstellung: Sammelfeuer und
Sammelstörung)
- 2 programmierbare Transostorausgänge
von je 60 mA
- 2 digitale Eingänge (ÜE-Rückmeldung
bzw. Star Tag / Nacht- Modus)
- Anschluss Feuerwehrbedienfeld
- Serielle Schnittstelle zum Anschluss
eines Druckers, Paralleltableaus oder
FAT
- Ständige Überprüfung und Auswertung
der Messwerte jedes einzelnen Melders
- Voralarmanzeige für jeden einzelnen
Melder
- Messwertanalyse für Langzeittest
mehrerer Ringbuselemente
- AWACS-Algorithmen
- Gruppen- und Meldertest
(Einmannrevision)
- Tag-/ Nachtschaltung
- Schlüsselschalter
Technische Daten:
Nennspannung 230 V AC
Nennfrequenz 50 ... 60 Hz
Nennstrom 0,12 A
Umgebungstemperatur -5°C ... 45°C
Rel. Luftfeuchte < 95%
(nicht kondensierend)
Schutzart IP 30
Farbe lichtgrau, ähnlich RAL 7021
Gewicht ca. 9 kg (ohne Akku)
Abmessungen B: 380mm H: 365mm T: 110mm
CE-Zertifikat 0786-CPD-20851
Menge: 1,000 Stk

**04.02.7 002-458 Zentrale NF 500 mit 2 Ringen für bis zu 198 Ringelemente, netzwerkfähig**
*** Bedarfsposition ohne GB
μP gesteuerte Brandmelderzentrale mit
255 frei programmierbaren Meldergruppen
nach DIN EN54-2, DIN EN54-4 und VdS
Serienmäßige Ausstattung mit
2 Ringbusleitungen:
- Verdrahtung in 2 Draht-Technik als
Ring, Stern und Stich
- pro Ringbus bis zu 198 adressierbare
Einzelelemente
- Verknüpfung der Ein- und Ausgänge
aller Ringbuselemente durch frei
- programmierbare Matrix
- Grafisches LCD Display mit 240 x 64
Pixel mit Hintergrundbeleuchtung
- Ereignisspeicher mit Datum und Uhrzeit
der letzten 600 Ereignisse
- P2P-CU Netzwerkkarte für den Aufbau
eines Peer-to-Peer-Netzwerkes mit bis
zu 8192 Gruppen, bestehend aus bis zu
32 Brandmelderzentralen Typ NF 500
bzw. NF 5000 und bis zu 94 weitere
Netzwerkknoten
- 2 überwachte Relais für Hauptmelder
bzw. Alarmgeber
- 2 digitale Eingänge für Rückmeldung
der Hauptmelder
- 2 überwachte Relais für Alarmgeber
bzw. spannungsfreie Wechsler
- 2 potentialfreie Relais für
Sammelfeuer und Sammelstörung
- Interface-Karte für Anschluss von
Feuerwehrbedienfeld
- 2 serielle Schnittstellen zum
Anschluss eines Druckers,
Paralleltableaus oder FAT
- Autoprogrammierung der Ringbusteilnehmer
- Ständige Überprüfung und Auswertung
der Messwerte jedes einzelnen Melders
- Voralarmanzeige für jeden einzelnen
Melder
- Individuelle Anzeige aller
Meldermesswerte
- Mehrere Alarm- und Wartungseinstellungen pro Melder
- Messwertanalyse für Langzeittest
mehrerer Ringbuselemente
- AWACS-Algorithmen
- Gruppen- und Meldertest
(Einmannrevision)
- Tag-Nachtschaltung
Technische Daten:
Nennspannung 230 V AC
Nennfrequenz 50 ... 60 Hz
Nennstrom 0,36 A
Akkukapazität max. 2 x 38 Ah
Umgebungstemperatur -5 °C ... 45 °C
Rel. Luftfeuchte < 95 %
(nicht kondensierend)
Schutzart IP 30
Farbe grau, ähnlich RAL 7021
Gewicht ca. 15 kg (ohne Akku)
Abmessungen B: 400mm H: 500mm T: 153mm
CE-Zertifikat 0786-CPD-20878
Menge: 1,000 Stk

**04.02.8 002-461-002 Zentrale NF 50-S mit 1 Ring für bis zu 198 Ringelemente**
*** Bedarfsposition ohne GB
µP gesteuerte Brandmelderzentrale mit 16
Meldergruppen und 16 Steuergruppen nach
DIN EN54-2, DIN EN54-4 und VdS
Serienmäßige Ausstattung mit einer
Ringbussleitung:
- Verdrahtung in 2-Draht-Technik als
Ring, Stern und Stich
- pro Ringbus 198 adressierbare
Einzelelemente
- automatische Programmierungsmöglichkeit
- Verknüpfung der Ein- und Ausgänge
aller Ringbuselemente durch frei
programmierbare Matrix
- LCD-Display mit 2x40 Zeichen Klartext
mit Hintergrundbeleuchtung
- 16 Gruppeneinzelanzeigen Alarm,
Störung, Abschaltung
- Ereignisspeicher mit Datum und
Uhrzeit der letzten 512 Ereignisse
- 11 programmierbare Passwörter für
Tastaturfreigabe
- 1 Ausgang, wahlweise AE-, ÜE- oder
überwachter Relaisausgang
- 2 Ausgänge, wahlweise AE-, überwachter
oder nicht überwachter Relaisausgang
(Werkseinstellung: Sammelfeuer und
Sammelstörung)
- 2 programmierbare Transostorausgänge
von je 60 mA
- 2 digitale Eingänge (ÜE-Rückmeldung
bzw. Star Tag / Nacht- Modus)
- Anschluss Feuerwehrbedienfeld
- Serielle Schnittstelle zum Anschluss
eines Druckers, Paralleltableaus oder
FAT
- Ständige Überprüfung und Auswertung
der Messwerte jedes einzelnen Melders
- Voralarmanzeige für jeden einzelnen
Melder
- Messwertanalyse für Langzeittest
mehrerer Ringbuselemente
- AWACS-Algorithmen
- Gruppen- und Meldertest
(Einmannrevision)
- Tag-/ Nachtschaltung
- Netzladegerät PSU3A
- Schlüsselschalter
Technische Daten:
Nennspannung 230 V AC
Nennfrequenz 50 ... 60 Hz
Nennstrom 0,13 A
Akkukapazität max. 2x48 Ah
Umgebungstemperatur -5°C ... 45°C
Rel. Luftfeuchte < 95%
(nicht kondensierend)
Schutzart IP 30
Farbe lichtgrau, ähnlich RAL 7021
Gewicht ca. 15 kg (ohne Akku)
Abmessungen B: 500mm H: 620mm T: 232mm
CE-Zertifikat 0786-CPD-20851
Menge: 1,000 Stk

**04.02.9 002-463-002 Zentrale NF 50 mit 1 Ring für bis zu 198 Ringelemente**
*** Bedarfsposition ohne GB
µP gesteuerte Brandmelderzentrale mit 16
Meldergruppen und 16 Steuergruppen nach
DIN EN54-2, DIN EN54-4 und VdS
Serienmäßige Ausstattung mit einer
Ringbussleitung:
- Verdrahtung in 2-Draht-Technik als
Ring, Stern und Stich
- pro Ringbus 198 adressierbare
Einzelelemente
- automatische Programmierungsmöglichkeit
- Verknüpfung der Ein- und Ausgänge
aller Ringbuselemente durch frei
programmierbare Matrix
- LCD-Display mit 2x40 Zeichen Klartext
mit Hintergrundbeleuchtung
- 16 Gruppeneinzelanzeigen Alarm,
Störung, Abschaltung
- Ereignisspeicher mit Datum und
Uhrzeit der letzten 512 Ereignisse
- 11 programmierbare Passwörter für
Tastaturfreigabe
- 1 Ausgang, wahlweise AE-, ÜE- oder
überwachter Relaisausgang
- 2 Ausgänge, wahlweise AE-, überwachter
oder nicht überwachter Relaisausgang
(Werkseinstellung: Sammelfeuer und
Sammelstörung)
- 2 programmier Transostorausgänge von
je 60 mA
- 2 digitale Eingänge (ÜE-Rückmeldung
bzw. Star Tag / Nacht- Modus)
- Anschluss Feuerwehrbedienfeld
- Serielle Schnittstelle zum Anschluss
eine Druckers, Paralleltableaus oder FAT
- Ständige Überprüfung und Auswertung
der Messwerte jedes einzelnen Melders
- Voralarmanzeige für jeden einzelnen
Melder
- Messwertanalyse für Langzeittest
mehrerer Ringbuselemente
- AWACS-Algorithmen
- Gruppen- und Meldertest
(Einmannrevision)
- Tach-/ Nachtschaltung
- Netzladegerät PSU3A
- Schlüsselschalter
Technische Daten:
Nennspannung 230V AC
Nennfrequenz 50 bis 60 Hz
Nennstrom 0,13 A
Akkukapazität max. 2x12 Ah
Umgebungstemperatur -5°C bis 45°C
Rel. Luftfeuchte <95%
(nicht kondensierend)
Schutzart IP30
Farbe lichtgrau, ähnlich RAL 7021
Gewicht ca. 9 kg (ohne Akku)
Abmessungen B: 500mm H: 400mm T: 133mm
CE-Zertifikat 0786-CPD-20851
Menge: 1,000 Stk

**04.02.10 002-477-129 2-Gruppen Brandmelderzentrale für Grenzwertmelder der Serie 800**
*** Bedarfsposition ohne GB
Menge: 1,000 Stk

**04.02.11 002-477-149 4-Gruppen Brandmelderzentrale für Grenzwertmelder der Serie 800**
*** Bedarfsposition ohne GB
Mikroprozessorgesteuerte Brandmelderzentrale nach EN54-2 und EN54-4 für die Grenzwertmelder der Serie 800 und ECO 1000.
Menge: 1,000 Stk

**04.02.12 002-477-189 8-Gruppen Brandmelderzentrale für Grenzwertmelder der Serie 800**
*** Bedarfsposition ohne GB
Mikroprozessorgesteuerte Brandmelderzentrale nach EN54-2 und EN54-4 für die Grenzwertmelder der Serie 800 und ECO 1000.
Menge: 1,000 Stk

**04.02.13 002-478-189 8-Gruppen Brandmelderzentrale für Grenzwertmelder der Serie 800**
*** Bedarfsposition ohne GB
Mikroprozessorgesteuerte Brandmelderzentrale nach EN54-2 und EN54-4 für die Grenzwertmelder der Serie 800 und ECO 1000.
Menge: 1,000 Stk

**04.02.14 013405.20 TCP/IP Konv. Ethernert-RS232/485 Typ Moxa NPort 5150**
*** Bedarfsposition ohne GB
Mit dieser Option können serielle
Schnittstellen, z.B. einer essernet
Anbindung, über eine bauseits zu
Verfügung gestellte LAN Anbindung an
Winmag plus angebunden werden.
Im Lieferumfang ist ein Treiber für die
Betriebssyteme Windows XP Prof.
enthalten. Das Modul beinhaltet eine
galvanische Trennung.
Anschlüsse:
1 x RS 232 9 polig
1 x LAN TP Port
Betriebsspannung: 5- 30 V DC
Menge: 1,000 Stk

**04.02.15 013645 Austausch-Dongle USB statt Parallel**
*** Bedarfsposition ohne GB
Fabrikat: Honeywell Security
Menge: 1,000 Stk

**04.02.16 018001 Akku 12V / 1,2 Ah Anschluss 4,8 mm Stecker**
*** Bedarfsposition ohne GB
Leistungsmerkmale:
- Wartungsfrei
- Tiefentladesicher
- Lageunabhängig
Menge: 1,000 Stk

**04.02.17 018002 Akku 12V / 2,1 Ah Anschluss 4,8 mm Stecker**
*** Bedarfsposition ohne GB
Leistungsmerkmale:
- Wartungsfrei
- Tiefentladesicher
- Lageunabhängig
Menge: 1,000 Stk

**04.02.18 018004 Akku 12V / 7 Ah VdS-zugelassen, Anschluss 4,8 mm-Stecker**
*** Bedarfsposition ohne GB
Leistungsmerkmale:
- Wartungsfrei
- Tiefentladesicher
- Lageunabhängig
Gewicht: ca. 2,35kg
Menge: 1,000 Stk

**04.02.19 018006 Akku 12V / 24 Ah VdS-zugelassen, mit Anschl. Schrauben M5**
*** Bedarfsposition ohne GB
Leistungsmerkmale:
- Wartungsfrei
- Tiefentladesicher
- Lageunabhängig
Menge: 1,000 Stk

**04.02.20 018007 Akku 12V / 17,0 Ah VdS-zugelassen Anschl.Schraube M5**
*** Bedarfsposition ohne GB
Leistungsmerkmale:
- Wartungsfrei
- Tiefentladesicher
- Lageunabhängig
Menge: 1,000 Stk

**04.02.21 018009 Akku 12V / 38,0 Ah anschl. Schraube M6**
*** Bedarfsposition ohne GB
Leistungsmerkmale:
- Wartungsfrei
- Tiefentladesicher
- Lageunabhängig
Menge: 1,000 Stk

**04.02.22 018011 Akku 12V /12,0 Ah VdS-zugelassen**
*** Bedarfsposition ohne GB
Leistungsmerkmale:
- Wartungsfrei
- Tiefentladesicher
- Lageunabhängig
Menge: 1,000 Stk

**04.02.23 02-WT-01 Wasserabscheider für 25 mm Rohr für Ansaugsysteme**
*** Bedarfsposition ohne GB
Selbstentwässernder Wasserabscheider
Technische Daten:
Material ABS
Farbe rot
Menge: 1,000 Stk

**04.02.24 020-038-009 Unterputzrahmen für die BMZ NF 300 bis NF 5000**
*** Bedarfsposition ohne GB
Technische Daten:
Farbe grau, ähnlich RAL 7021
Abmessungen B: 567mm H: 467mm T: 20mm
B: 33 mm (Rahmen)
Menge: 1,000 Stk

**04.02.25 020-040-009 Unterputz-Rahmen NF3000 UP1-2B in Verbindg mit BB1-2B, BB2-2B**
*** Bedarfsposition ohne GB
Menge: 1,000 Stk

**04.02.26 020-472-009 Zentralengehäuse**
*** Bedarfsposition ohne GB
Normale Tiefe ohne Erweiterung.
Benötigt eine Abdeckung MCK-B.
Platz für BEK-3000 und BEK-5000 mit
PSU3A oder PSU-DTP.
Technische Daten:
Akkukapazität max. 2 x 12 Ah
Farbe grau, ähnlich RAL 7021
Abmessungen B: 500mm H: 400mm T: 122mm
Menge: 1,000 Stk

**04.02.27 020-473-009 Zentralengehäuse**
*** Bedarfsposition ohne GB
Normale Tiefe mit einer Erweiterung.
Benötigt eine Abdeckung MCK-B und eine
Abdeckung ECK-B. Platz für BEK-3000/5000
mit PSU3A oder PSU-DTP und 1 Einschub
LED-KIT-64 oder PRN-IDKIT.
Technische Daten:
Akkukapazität max. 2 x 17 AH
Farbe grau, ähnlich RAL 7021
Abmessungen B: 500mm H: 620mm T: 122mm
Menge: 1,000 Stk

**04.02.28 020-474-009 Zentralengehäuse**
*** Bedarfsposition ohne GB
Tiefere Ausführung mit einer Erweiterung.
Benötigt eine Abdeckung MCK-B und eine
Abdeckung ECK-B. Platz für BEK-3000/5000
mit PSU3A bzw. PSU-DTP, PSU7A und
1 Einschub LED-KIT-64 oder PRN-IDKIT.
Technische Daten:
Akkukapazität max. 2 x 38 AH
Farbe grau, ähnlich RAL 7021
Abmessungen B: 500mm H: 620mm T: 220mm
Menge: 1,000 Stk

**04.02.29 020-475-009 Zentralengehäuse für NF 3000 Normale Tiefe, zwei Erweiterg.**
*** Bedarfsposition ohne GB
Normale Tiefe mit zwei Erweiterungen.
Benötigt eine Abdeckung MCK-B und zwei
Abdeckungen ECK-B. Platz für BEK-3000/5000
mit PSU3A oder PSU-DTP und 1 Einschub
LED-KIT-64 oder PRN-IDKIT.
Technische Daten:
Akkukapazität max. 2 x 17 AH
Farbe grau, ähnlich RAL 7021
Abmessungen B: 500mm H: 840mm T: 122mm
Menge: 1,000 Stk

**04.02.30 020-476-009 Zentralengehäuse**
*** Bedarfsposition ohne GB
Tiefere Ausführung mit zwei Erweiterungen.
Benötigt eine Abdeckung MCK-B und zwei
Abdeckungen ECK-B. Platz für BEK-3000/5000
mit PSU3A bzw. PSU-DTP, PSU7A und
bis zu 2 Einschübe LED-KIT-64, LED-KIT-128
oder PRN-IDKIT.
Technische Daten:
Akkukapazität max. 2 x 38 AH
Farbe grau, ähnlich RAL 7021
Abmessungen B: 500mm H: 840mm T: 220mm
Menge: 1,000 Stk

**04.02.31 020-478 Galvanisch getrennte RS232-Karte BMZ NF 300 bis NF 5000**
*** Bedarfsposition ohne GB
Wandelt eine vorhandene RS 232-Schnitt-
stelle in eine galvanisch getrennte
RS 232 um, damit Lageplantableaus und
Fremdgeräte angeschlossen werden können,
ohne einen Erdschluss an der BMZ zu
verursachen.
Technische Daten:
Ruhestrom ca. 20 mA
Gewicht ca. 200 g
Abmessungen B: 32mm H: 117mm T: 25mm
Menge: 1,000 Stk

**04.02.32 020-479 Galvanisch getrennte RS485-Karte für die BMZ**
*** Bedarfsposition ohne GB
Erweitert die Brandmelderzentrale um
eine galvanisch getrennte
RS 485-Schnittstelle.
Diese Schnittstelle ermöglicht die
Anbindung des Fernbedienfeldes IDR-6A an
die BMZ. Max. 1 ISO-RS485 pro BMZ.
Technische Daten:
Ruhestrom ca. 40 mA
Gewicht ca. 200 g
Abmessungen B: 32mm H: 117mm T: 25mm
Menge: 1,000 Stk

**04.02.33 020-480-009 Deckel für Bedienteil für NF 3000, NF5000**
*** Bedarfsposition ohne GB
Normale Ausführung
Technische Daten:
Farbe grau, ähnlich RAL 7021
Gewicht ca. 3 kg
Abmessungen B: 500mm H: 400mm T: 31mm
Menge: 1,000 Stk

**04.02.34 020-481-009 Deckel für Erweiterungen der Zentralen bzw. für die Zusatzgehäuse**
*** Bedarfsposition ohne GB
Normale Ausführung. Mit Schlitz für
Einbaudrucker PRN-ID.
Technische Daten:
Farbe grau, ähnlich RAL 7021
Gewicht ca. 2 kg
Abmessungen B: 500mm H: 220mm T: 31mm
Menge: 1,000 Stk

**04.02.35 020-485-009 Blindplatte für Erweiterungsdeckel Typ ECK-B**
*** Bedarfsposition ohne GB
Kann verwendet werden für den Einbau
von Schaltern in die BMZ.
Technische Daten:
Farbe grau, ähnlich RAL 7021
Menge: 1,000 Stk

**04.02.36 020-508-009 Zusatzgehäuse für NOTIFIER-BMZ normale Tiefe**
*** Bedarfsposition ohne GB
Benötigt eine Abdeckung ECK-B. Platz für
1 Einschub LED-KIT-64, PRN-ID-KIT oder
BP-ECK.
Technische Daten:
Akkukapazität max. 2 x 17 Ah
Farbe grau, ähnlich RAL 7021
Abmessungen B: 500mm H: 220mm T: 122mm
Menge: 1,000 Stk

**04.02.37 020-509-009 Zusatzgehäuse für NOTIFIER-BMZ tiefere Ausführung**
*** Bedarfsposition ohne GB
Tiefere Ausführung. Benötigt eine
Abdeckung ECK-B. Platz für 1 Einschub
LED-KIT-64, PRN-IDKIT oder BP-ECK.
Technische Daten:
Akkukapazität max. 2 x 38 Ah
Farbe grau, ähnlich RAL 7021
Abmessungen B: 500mm H: 220mm T: 222mm
Menge: 1,000 Stk

**04.02.38 020-538-002 Grundausbau und Gruppenträger für BMZ NF3000**
*** Bedarfsposition ohne GB
Die NF3000 ist eine moderne, anspruchsvolle Brandmelderzentrale mit einem sehr
guten Preis-Leistungsverhältnis. Im
Vollausbau der NF3000 können 8 Ringleitungen, bestückt mit bis zu 1.584
Ringelementen, verwaltet werden. Diese
Brandmelderzentrale wurde entwickelt
gemäß der Anforderungen nach DIN EN54
Teil 2 und 4, sowie zusätzlichen lokalen
Anforderungen der unterschiedlichen
Europäischen Länder.
Serienmäßige Ausstattung mit 2 Ringbusleitungen:
- 255 frei programmierbare Meldergruppen
- Verdrahtung in 2 Draht-Technik als
Ring, Stern und Stich
- pro Ringbus bis zu 198 adressierbare
Einzelelemente
- Verknüpfung der Ein- und Ausgänge
aller Ringbuselemente durch frei
- programmierbare Matrix
- Grafisches LCD Display mit 240 x 64
Pixel mit Hintergrundbeleuchtung
- Ereignisspeicher mit Datum und Uhrzeit
der letzten 600 Ereignisse
- 2 überwachte Relais für Hauptmelder
bzw. Alarmgeber
- 2 digitale Eingänge für Rückmeldung
der Hauptmelder
- 2 überwachte Relais für Alarmgeber
bzw. spannungsfreie Wechsler
- 2 potentialfreie Relais für
Sammelfeuer und Sammelstörung
- Interface-Karte für Anschluss von
Feuerwehrbedienfeld
- 2 serielle Schnittstellen zum
Anschluss eines Druckers,
Paralleltableaus oder FAT
- Autoprogrammierung der
Ringbusteilnehmer
- Ständige Überprüfung und Auswertung
der Messwerte jedes einzelnen Melders
- Voralarmanzeige für jeden einzelnen
Melder
- Individuelle Anzeige aller
Meldermesswerte
- Mehrere Alarm- und
Wartungseinstellungen pro Melder
- Messwertanalyse für Langzeittest
mehrerer Ringbuselemente
- AWACS-Algorithmen
- Gruppen- und Meldertest
(Einmannrevision)
- Tag-Nachtschaltung
Technische Daten:
Ruhestrom ca. 165 mA
Gewicht ca. 3,5 kg (ohne Akku)
Abmessungen B: 465 mmH: 217mm T:115 mm
Menge: 1,000 Stk

**04.02.39 020-541-009 Akkugehäuse für Bodenmontage für Zentralen**
*** Bedarfsposition ohne GB
Ermöglicht den Einbau eines PSU7A mit
2 Akkus je 78 Ah oder 4 Akkus je 65 Ah.
Technische Daten:
Akkukapazität max. 4 x 65 Ah
Farbe grau, ähnlich RAL 7021
Abmessungen B: 685mm H: 510mm T: 241mm
Menge: 1,000 Stk

**04.02.40 020-543 Modul mit redundanter Leitungsüberwachung und Spannungsbooster**
*** Bedarfsposition ohne GB
Ist bei der Verwendung eines anderen
Netzteiles als das PSU3A notwendig.
Es ermöglicht eine Anbindung und
Überwachung des abgesetzten Netzteils
PSU7A nach EN 54-4. Zusätzlich stellt
das integrierte Stabilisatormodul
sicher, dass bei Netzausfall die
Ringspannung stabil bleibt bis zur
Entladeschlußspannung der Akkus.
Wird seitlich am Modul BEK-3000 bzw.
BEK-5000 befestigt.
Technische Daten:
Gewicht ca. 1 kg
Abmessungen B: 105mm H: 205mm T: 120mm
Menge: 1,000 Stk

**04.02.41 020-549 Ringkarte mit 2 Ringen mit Notredundanz Erweiterung der Brandmelderzentrale**
*** Bedarfsposition ohne GB
Nach EN54-2 notwendig, sobald mehr als
512 Ringbuselemente an die NF 3000 bzw.
NF 5000 angeschlossen werden.
Erweitert die BMZ um 2 Ringe.
Maximal 3 E-LIB-Platinen pro BMZ.
Technische Daten:
Ruhestrom ca. 45 mA
Gewicht ca. 250 g
Abmessungen B: 465mm H: 217mm T: 115mm
Menge: 1,000 Stk

**04.02.42 020-553 Galvanisch getrennte RS485-Karte für die BMZ NF 30-A und NF 50-A**
*** Bedarfsposition ohne GB
Erweitert die NF 30-A bzw. die NF 50-A
um eine galvanisch getrennte RS 485-
Schnittstelle. Diese ermöglicht eine
Anbindung von bis zu 16 Fernanzeigefeldern vom Typ IDR-2P bzw. IDR-2A an
die BMZ.
Menge: 1,000 Stk

**04.02.43 020-559-001 Gruppeneinzelanzeigemodul Gruppe 1-64 für BMZ NF 300, 3000, 500, 5000**
*** Bedarfsposition ohne GB
Mit Aussparung für Einbaudrucker PRN-ID.
Mit einer roten und einer gelben LED
pro Gruppe. Erfordert eine Erweiterung
im Zentralengehäuse bzw. ein
Zusatzgehäuse.
Technische Daten:
Ruhestrom ca. 15 mA
Gewicht ca. 650 g
Abmessungen B: 465mm H: 170mm T: 20mm
Menge: 1,000 Stk

**04.02.44 020-559-002 Gruppeneinzelanzeigemodul 65-128 für BMZ NF 300, 3000, 500, 5000**
*** Bedarfsposition ohne GB
Mit Aussparung für Einbaudrucker PRN-ID.
Mit einer roten und einer gelben LED
pro Gruppe. Erfordert eine Erweiterung
im Zentralengehäuse bzw. ein
Zusatzgehäuse.
Technische Daten:
Ruhestrom ca. 15 mA
Gewicht ca. 650 g
Abmessungen B: 465mm H: 170mm T: 20mm
Menge: 1,000 Stk

**04.02.45 020-569 Prozessorkarte für NF3000 und NF5000**
*** Bedarfsposition ohne GB
Menge: 1,000 Stk

**04.02.46 020-569-001 Prozessorkarte für NF300 und NF500**
*** Bedarfsposition ohne GB
Menge: 1,000 Stk

**04.02.47 020-571 Türbaugruppe für NF300 bis NF5000**
*** Bedarfsposition ohne GB
Menge: 1,000 Stk

**04.02.48 020-579 Netzladegerät für BMZ und Netzgeräte**
*** Bedarfsposition ohne GB
Wird in einem Zusatzgehäuse BZG III
montiert bzw. an der Rückwand der
Gehäuse BB2-1B und BB2-2B befestigt.
Benötigt ein PSU-DTP Modul in der
Brandmelderzentale. Dauerstromentnahme
von 3A im Normalzustand bzw. 7A bei
Alarmzustand. Geeignet für bis zu
4 x 65 Ah Akkus.
Technische Daten:
Gewicht ca. 3 kg
Abmessungen B: 350mm H: 230mm T: 70mm
Menge: 1,000 Stk

**04.02.49 020-588 Ringkarte mit 2 Standardringen zur Erweiterung der Brandmelderzentrale**
*** Bedarfsposition ohne GB
Erweitert die NF 3000 bzw. NF 5000
Brandmelderzentrale um 2 Standard
Ringleitungen.
Maximal 3 LIB-Platinen pro BMZ.
Technische Daten:
Ruhestrom ca. 35 mA
Gewicht ca. 250 g
Abmessungen B: 64mm H: 152mm T: 25mm
Menge: 1,000 Stk

**04.02.50 020-590 19" Einbaurahmen für den Grundausbau der BMZ NF 300, NF 3000, NF 500 und NF 5000**
*** Bedarfsposition ohne GB
Bausatz, bestehend aus:
- 1 x Adapterplatte
- 1 x Blindplatte
- Zubehör
Technische Daten:
Farbe grau, ähnlich RAL 7021
Gewicht ca. 6,75 kg
Abmessungen 6 HE
Menge: 1,000 Stk

**04.02.51 020-591 19" Einbaurahmen für Gruppeneinzelanzeigen**
*** Bedarfsposition ohne GB
Bausatz, bestehend aus:
- Zubehör
- 1 x Adapterplatte zur Aufnahme von
einer 64 Gruppeneinzelanzeigeplatine
und dem Einbaudrucker Typ PRN-ID
- 1 x Abdeckung mit Schlitz für
Einbaudrucker
Technische Daten:
Farbe grau, ähnlich RAL 7021
Gewicht ca. 2,75 kg
Abmessungen 6 HE
Menge: 1,000 Stk

**04.02.52 020-593 19" Einbaurahmen für Druckermodul PRN-ID-KIT**
*** Bedarfsposition ohne GB
Bausatz, bestehend aus:
- 1 x Adapterplatte zur Aufnahme vom
Druckermodul Typ PRN-ID-KIT
- 1 x Blindplatte mit Schlitz für
Einbaudrucker
- Zubehör
Technische Daten:
Farbe grau, ähnlich RAL 7021
Gewicht ca. 2,5 kg
Abmessungen 6 HE
Menge: 1,000 Stk

**04.02.53 020-594 19" Einbaurahmen mit Blindplatte**
*** Bedarfsposition ohne GB
Bausatz, bestehend aus:
- 1 x Adapterplatte
- 1 x Blindplatte
- Zubehör
Technische Daten:
Farbe grau, ähnlich RAL 7021
Gewicht ca. 6,75 kg
Abmessungen 6 HE
Menge: 1,000 Stk

**04.02.54 020-595 19" Einbaurahmen für Netzteil PSU7A**
*** Bedarfsposition ohne GB
- 1 x Adapterplatte zur Aufnahme von
einem PSU7A. Diese Adapterplatte hat
auch Halterungen für die Universalmontageplatte Typ MP II
- 1 x Blindplatte, Zubehör
Technische Daten:
Farbe grau, ähnlich RAL 7021
Gewicht ca. 5,5 kg
Abmessungen 6 HE
Menge: 1,000 Stk

**04.02.55 020-596 19" Einbaurahmen mit Netzanschlussklemmen und Blindplatte**
*** Bedarfsposition ohne GB
Bausatz, bestehend aus:
- 1 x Adapterplatte mit
Kabeldurchführung
- 2 x Seitenwand
- 1 x Frontplatte mit Netzanschluss
- 1 x Blindplatte
- Zubehör
Technische Daten:
Farbe grau, ähnlich RAL 7021
Gewicht ca. 4,5 kg
Abmessungen 3 HE
Menge: 1,000 Stk

**04.02.56 020-599-009 Unterputzrahmen für NF30-A und NF50-A**
*** Bedarfsposition ohne GB
Technische Daten:
Farbe grau, ähnlich RAL 7021
Abmessungen B: 453mm H: 437mm T: 10mm
B 35mm (Rahmen)
Menge: 1,000 Stk

**04.02.57 020-600-009 uP-Rahmen für IDR-2P, IDR-2A und IDR-6A**
*** Bedarfsposition ohne GB
Technische Daten:
Farbe grau, ähnlich RAL 7021
Abmessungen B: 307mm H: 218mm T: 60mm
B: 260mm H: 170mm (Innen)
B: 33mm (Rahmen)
Menge: 1,000 Stk

**04.02.58 020-643 LWL-Erweiterung für P2P-CU Netzwerkkarte**
*** Bedarfsposition ohne GB
LWL-Erweiterung der P2P-CU Netzwerkkarte
für die Brandmelderzentralen NF 300,
NF 3000, NF 500 und NF 5000.
Geeignet für Multimodefasern 62,5/125 μm
mit Doppeladern.
Technische Daten:
LWL-Anschluss F-ST
Menge: 1,000 Stk

**04.02.59 020-644-009 Laufwerk für einen Einbaudrucker für NF50,NF50-S,NF300,NF3000,NF500,NF5000**
*** Bedarfsposition ohne GB
Ermöglicht den Einbau eines 80-Zeichen-
druckers für die BMZ NF50, NF50-S,
NF300, NF3000, NF500 und NF5000. Wird
über eine interne Druckerschnittstelle
angesteuert.
Wird mit Papierrolle geliefert.
Technische Daten:
Ruhestrom ca. 11 mA
Gewicht ca. 650 g
Abmessungen B: 99mm H: 137mm T: 46mm
Menge: 1,000 Stk

**04.02.60 020-647 Netzwerkkarte für die BMZ NF300, NF3000, NF500 und NF5000**
*** Bedarfsposition ohne GB
Zur Vernetzung der Brandmelderzentralen
durch eine Peer-to-Peer Netzwerkkarte
ID2net. Es können bis zu 32 Zentralen
verbunden werden.
Erfordert eine Firmware V.xy in der BMZ
Menge: 1,000 Stk

**04.02.61 020-648 Kompaktes Netzladegerät**
*** Bedarfsposition ohne GB
Dauerstromentnahme von 0,6 A im
Normalzustand, bzw. 3 A bei Alarmzustand
der BMZ. Geeignet für 2 x 38 Ah Akkus.
Technische Daten:
Gewicht ca. 3,5 kg
Abmessungen B: 105mm H: 205mm T:60 mm
Menge: 1,000 Stk

**04.02.62 020-708-009 Druckermodul**
*** Bedarfsposition ohne GB
Ermöglicht den Einbau eines 80-Zeichen
Druckers in eine Erweiterung im
Zentralengehäuse bzw. in ein Zusatzgehäuse. Wird mit Papierrolle, Drucker,
Montageplatte und Netzteil geliefert.
Ansteuerung über eine RS232-Schnitt-
stelle.
Technische Daten:
Ruhestrom ca. 11 mA
Gewicht ca. 1,5 kg
Abmessungen B: 465mm H: 170mm T: 40mm
Menge: 1,000 Stk

**04.02.63 020-713 2-fach Relaisplatine für BMZ der Serie NFS**
*** Bedarfsposition ohne GB
Erweitert die BMZ um 2 potentialfreie Wechsler, die bei Sammelfeuer und Sammelstörung der BMZ automatisch angesteuert werden
Menge: 1,000 Stk

**04.02.64 020-747 8-fach Relaisplatine für BMZ NFS 2, NFS 4 und NFS 8**
*** Bedarfsposition ohne GB
Erweitert die BMZ um 8 potentialfreie Kontakte bzw. 4 Eingänge und 4 Ausgänge. Die Ansteuerung erfolgt je nach eingestellter Konfiguration: bei Feuer (1 Ausgang pro Meldergruppe)wenn bestimmte Zustände auftreten: AbschaltungRücksetzen der BMZ erzeugt 5 Sekunden Pulsdie erste Gruppe einer 2-Gruppenabhängigkeit befindet sich im Alarmzustand
Menge: 1,000 Stk

**04.02.65 020-761-002 Grundausbau und Gruppenträger für BMZ NF5000**
*** Bedarfsposition ohne GB
μP gesteuerte Brandmelderzentrale nach
IN EN54-2, DIN EN54-4 und VdS.
Die Zentrale besteht aus mehreren
Modulen. Für den Grundausbau ist ein
BEK-5000 Modul notwendig. Dieses Modul
beinhaltet die Prozessorkarte mit
Systemsoftware, die P2P-CU Netzwerkkarte, die Anzeige und Bedienungstasten
der BMZ sowie zwei Ringleitungen.
Serienmäßige Ausstattung mit 2 Ringbusleitungen:
- 255 frei programmierbare Meldergruppen
- Verdrahtung in 2 Draht-Technik als
Ring, Stern und Stich
- pro Ringbus bis zu 19μP gesteuerte Brandmelderzentrale nach
IN EN54-2, DIN EN54-4 und VdS.
Die Zentrale besteht aus mehreren
Modulen. Für den Grundausbau ist ein
BEK-5000 Modul notwendig. Dieses Modul
beinhaltet die Prozessorkarte mit
Systemsoftware, die P2P-CU Netzwerkkarte, die Anzeige und Bedienungstasten
der BMZ sowie zwei Ringleitungen.
Serienmäßige Ausstattung mit 2 Ringbusleitungen:
- 255 frei programmierbare Meldergruppen
- Verdrahtung in 2 Draht-Technik als
Ring, Stern und Stich
- pro Ringbus bis zu 198 adressierbare
Einzelelemente
- Verknüpfung der Ein- und Ausgänge
aller Ringbuselemente durch frei
programmierbare Matrix
- Grafisches LCD Display mit 240 x 64
Pixel mit Hintergrundbeleuchtung
- Ereignisspeicher mit Datum und Uhrzeit
der letzten 600 Ereignisse
- P2P-CU Netzwerkkarte für den Aufbau
eines Peer-to-Peer-Netzwerkes mit bis
zu 8192 Gruppen, bestehend aus bis zu
32 Brandmelderzentralen Typ NF 500
bzw. NF 5000 und bis zu 94 weitere
Netzwerkknoten
- 2 überwachte Relais für Hauptmelder
bzw. Alarmgeber
- 2 digitale Eingänge für Rückmeldung
der Hauptmelder
- 2 überwachte Relais für Alarmgeber
bzw. spannungsfreie Wechsler
- 2 potentialfreie Relais für
Sammelfeuer und Sammelstörung
- Interface-Karte für Anschluss von
Feuerwehrbedienfeld
- 2 serielle Schnittstellen zum
Anschluss eines Druckers,
Paralleltableaus oder FAT
- Autoprogrammierung der
Ringbusteilnehmer
- Ständige Überprüfung und Auswertung
der Messwerte jedes einzelnen Melders
- Voralarmanzeige für jeden einzelnen
Melder
- Individuelle Anzeige aller
Meldermesswerte
- Mehrere Alarm- und
Wartungseinstellungen pro Melder
- Messwertanalyse für Langzeittest
mehrerer Ringbuselemente
- AWACS-Algorithmen
- Gruppen- und Meldertest
(Einmannrevision)
- Tag-Nachtschaltung
Technische Daten:
Ruhestrom ca. 220 mA
Gewicht ca. 3,5 kg (ohne Akku)
Abmessungen B: 465 mmH: 217mm T:115 mm8 adressierbare
Einzelelemente
- Verknüpfung der Ein- und Ausgänge
aller Ringbuselemente durch frei
programmierbare Matrix
- Grafisches LCD Display mit 240 x 64
Pixel mit Hintergrundbeleuchtung
- Ereignisspeicher mit Datum und Uhrzeit
der letzten 600 Ereignisse
- P2P-CU Netzwerkkarte für den Aufbau
eines Peer-to-Peer-Netzwerkes mit bis
zu 8192 Gruppen, bestehend aus bis zu
32 Brandmelderzentralen Typ NF 500
bzw. NF 5000 und bis zu 94 weitere
Netzwerkknoten
- 2 überwachte Relais für Hauptmelder
bzw. Alarmgeber
- 2 digitale Eingänge für Rückmeldung
der Hauptmelder
- 2 überwachte Relais für Alarmgeber
bzw. spannungsfreie Wechsler
- 2 potentialfreie Relais für
Sammelfeuer und Sammelstörung
- Interface-Karte für Anschluss von
Feuerwehrbedienfeld
- 2 serielle Schnittstellen zum
Anschluss eines Druckers,
Paralleltableaus oder FAT
- Autoprogrammierung der
Ringbusteilnehmer
- Ständige Überprüfung und Auswertung
der Messwerte jedes einzelnen Melders
- Voralarmanzeige für jeden einzelnen
Melder
- Individuelle Anzeige aller
Meldermesswerte
- Mehrere Alarm- und
Wartungseinstellungen pro Melder
- Messwertanalyse für Langzeittest
mehrerer Ringbuselemente
- AWACS-Algorithmen
- Gruppen- und Meldertest
(Einmannrevision)
- Tag-Nachtschaltung
Technische Daten:
Ruhestrom ca. 220 mA
Gewicht ca. 3,5 kg (ohne Akku)
Abmessungen B: 465 mmH: 217mm T:115 mm
Menge: 1,000 Stk

**04.02.66 020-772 4-fach Ausgangsplatine zum Einbau in die Brandmelderzentrale NFS8V**
*** Bedarfsposition ohne GB
Die 4-fach-Ausgangsplatine erweitert die BMZ um 4 konfigurierbare, leitungsüberwachte Ausgänge nach EN54-13 und 2 konfigurierbare, digitale Eingänge. Bis zu zwei 4-fach-Ausgangsplatinen können in die BMZ eingebaut werden. Optionen für die Ausgänge sind: AkustikÜEStandardschnittstelle Löschen (erfordert RTU01-Platine 020-773)Störungs- oder AlarmübertragungOptionen für die Eingänge sind: ÜE-RückmeldungStörungsmeldung übertragenKlassenwechselTag-Betrieb
Menge: 1,000 Stk

**04.02.67 020-773 RTU01 Übertragungsabschlußplatine**
*** Bedarfsposition ohne GB
Notwendig bei Verwendung des überwachten Störungsaus- gangs der System I/O-Karte 795-132. Das 020-773 soll in ein Gehäuse an der Übertragungseinheit montiert werden. Liefern und betriebsfertig montieren. Fabrikat: Morley-IAS by Honeywell oder gleichwertig Typ: 020-773
Menge: 1,000 Stk

**04.02.68 020-835 Zylinder mit 2 Schlüsseln für BMZ NF 3xx, 5xx, Serie 30, 50**
*** Bedarfsposition ohne GB
Menge: 1,000 Stk

**04.02.69 020-836 Zentralenschlüssel für BMZ NF 3xx, 5xx, Serie 30, 50**
*** Bedarfsposition ohne GB
Menge: 1,000 Stk

**04.02.70 020-865 Zentralenschlüssel für NFS2, NFS4, NFS8 und NFS8V**
*** Bedarfsposition ohne GB
Menge: 1,000 Stk

**04.02.71 020-884 Basisplatine für NF300 bis NF5000 (CPD-Version)**
*** Bedarfsposition ohne GB
Menge: 1,000 Stk

**04.02.72 020-891 USB-Progr.Kabel für BMZ der DXc-Reihe**
*** Bedarfsposition ohne GB
Zusammen mit der Programmiersoftware notwendig zur Programmierung der Anlage. Fabrikat: Morley-IAS by Honeywell
Menge: 1,000 Stk

**04.02.73 045040 Ex-Schallgeber DS 10 12V-Version**
*** Bedarfsposition ohne GB
Der DS 10 Schallgeber ist speziell für
den Einstz in industriellen Bereichen
mit explosionsgefährderter Umgebung
(Zone 2) geeignet.
Das robuste Aluminium-Druckgußgehäuse
ist beständig gegen Umwelteinflüsse und
Chemikalien.
Der DS 10 erfüllt die technischen Forderungen der DIN 33404 "Gefahrensignale
für Arbeitsstätten".
Technische Daten:
Betriebsnennspannung 12V DC
Betriebsspannungsbereich 10V bis 14V DC
Stromaufnahme typ. 300 mA
Schallpegel 106 dB(A) in
1 m Abstand
9 Tonfolgen programmierbar
Schutzart IP 56
Betriebstemp.-Bereich -25°C bis +55°C
Lagerungstemp.-Bereich -40°C bis +70°C
Rel. Feuchte 90 %
Abmessungen (BxHxT) 150x150x119mm
Farbe feuerrot (RAL 3000)
Gewicht ca. 1,8 kg
Menge: 1,000 Stk

**04.02.74 050510 Netzentstörfilter Typ 2VK3 VPE= 1 Stück**
*** Bedarfsposition ohne GB
Der Netzentstörfilter ist zum nachträglichen Einbau in alle netzbetriebenen Geräte vorgesehen, bei denen Probleme durch HF-Netzstörungen auftreten.
Menge: 1,000 Stk

**04.02.75 059-001 Kit für bündige Ansaugpunkte (mit 2 m x 10 mm Schlauch)**
*** Bedarfsposition ohne GB
Für 25 mm Rohr mit deckenbündiger Ansaugstelle. LEISTUNGSMERKMALE: - T-Stück 02-1007-25 - 1,5 m Ansaugschlauch - Ansaugstelle für Deckendurchführung Liefern und betriebsfertig montieren. Fabrikat: HONEYWELL oder gleichwertig Typ: 059-001
Menge: 1,000 Stk

**04.02.76 059-007 Ansaugstellenkit für Deckendurchführung mit aP-Ansaugstelle**
*** Bedarfsposition ohne GB
für 25 mm Rohr mit aP-Ansaugstelle
Bestehend aus:
- T-Stück 02-1007-25
- 1,5 m Ansaugschlauch
- Ansaugstelle für Deckendurchführung
Menge: 1,000 Stk

**04.02.77 062427.50 Kunststoff-Teleskopstange DP1**
*** Bedarfsposition ohne GB
Menge: 1,000 Stk

**04.02.78 070450 Zusatzrelais 12V DC**
*** Bedarfsposition ohne GB
Kleine Platine mit Relais, Anschlussklemmen und 2 Umschaltkontakte.
Menge: 1,000 Stk

**04.02.79 12550LT Wasserfestes Gehäuse IP66 + Kabelverschraubung FR IA2000**
*** Bedarfsposition ohne GB
Menge: 1,000 Stk

**04.02.80 1490 Distanzrohr zur Anwendung mit NOTIFIER Aerosol-Testspray 25SA NOTIFIER**
*** Bedarfsposition ohne GB
Zur Vermeidung von Vereisung.
Menge: 1,000 Stk

**04.02.81 200/350 Meldermontagekonsole klappbar, 200mm bis 350mm**
*** Bedarfsposition ohne GB
Geeignet für Melder der Serie OPAL, 700
und 800. Für Boden- und Deckenmontage.
Technische Daten:
Einstellwinkel 0 bis 90°
Höhe 200 bis 350mm
Menge: 1,000 Stk

**04.02.82 22051E-RF Funk-Rauchmelder**
*** Bedarfsposition ohne GB
Menge: 1,000 Stk

**04.02.83 22051TLE-RF Funk-Mehrkriterienmelder OTIR**
*** Bedarfsposition ohne GB
Menge: 1,000 Stk

**04.02.84 2351E A PHOTO DETECTOR 300 SERIES**
*** Bedarfsposition ohne GB
Menge: 10,000 Stk

**04.02.85 251-003 Rauchwürfel zu Testzwecken**
*** Bedarfsposition ohne GB
Rauchwürfel zur Erzeugung einer starken hellen Rauch- entwicklung. Zum Beaufschlagen von Meldern mit Test- rauch zwecks Kontrolle der Auslösung und zur Überprü- fung von Luftströmungen in Räumen. Entzündet werden die Rauchwürfel mit einer offenen Flamme (Streichholz Feu- Erzeug etc.). Eine Löschung ist nicht notwendig. Es sollte allerdings darauf geachtet werden dass eine feu- erfeste Unterlage zur Verfügung steht. Nach dem Entzün- den glüht der Rauchwürfel (keine Flammenbildung) bis Asche übrigbleibt. HINWEIS: - VPE 6 Stück LEISTUNGSMERKMALE: - Brennzeit je Rauchwürfel: 40 Sekunden - Rauch je Rauchwürfel: 18 m³ Liefern und betriebsfertig montieren. Fabrikat: HONEYWELL oder gleichwertig Typ: 251-003
Menge: 1,000 Stk

**04.02.86 25SA NOTIFIER Aerosol-Testspray**
*** Bedarfsposition ohne GB
Menge: 12,000 Stk

**04.02.87 382040 8-Sicherungskarte**
*** Bedarfsposition ohne GB
Sicherungskarte mit 8 Standard-
Glasrohrsicherungen 0,5 A zur separaten
Absicherung der Versorgungsspannung
einzelner Bereiche, Gruppen und
Komponenten.
Einbau in Standard Norm-Montage-
schienengehäuse Typ C oder in
Kunststoff Kleinverteiler.
Menge: 1,000 Stk

**04.02.88 400/550 Meldermontagekonsole klappbar, 400mm bis 550mm**
*** Bedarfsposition ohne GB
Geeignet für Melder der Serie OPAL, 700
und 800. Für Boden- und Deckenmontage.
Technische Daten:
Einstellwinkel 0 bis 90°
Höhe 400 bis 550mm
Menge: 1,000 Stk

**04.02.89 45040.10 EX-Alarmgeber DS10 24V-Version**
*** Bedarfsposition ohne GB
Menge: 1,000 Stk

**04.02.90 52051E-RF Funk-Thermomaximalmelder 58°C**
*** Bedarfsposition ohne GB
Menge: 1,000 Stk

**04.02.91 52051RE-RF Funk-Thermodifferentialmelder**
*** Bedarfsposition ohne GB
Menge: 1,000 Stk

**04.02.92 576-557 Eprom mit Software für BMZ Typ NF 300 bis NF 5000**
*** Bedarfsposition ohne GB
Einbau in Notifier Brandmelderzentrale(n) Mit dem Update wird die Zentralensoftware einer BMZ auf den aktuellsten Stand gebracht. Liefern und betriebsfertig montieren. Fabrikat: NOTIFIER by Honeywell oder gleichwertig Typ: 576-557
Menge: 1,000 Stk

**04.02.93 6500-LRK Prismenreflektorkit für große Entfernungen**
*** Bedarfsposition ohne GB
Bestehend aus 3 Prismenreflektoren,
damit diese mit dem bereits vorhandenen
Prismenreflektor zu einer quadratischen
Fläche montiert werden können.
Technische Daten:
Reichweite 70 bis 100 m
Abmessungen B: 200 mm H: 200 mm (3x)
Menge: 1,000 Stk

**04.02.94 6500-MMK Befestigungssatz für NFXI-BEAM-(T)E, LPB-700(T), 6500R(S)E bzw. Reflektor**
*** Bedarfsposition ohne GB
Ermöglicht die Decken- oder Wandmontage
des Rauchmelders oder des
Prismenreflektors. Beim Einsatz mit dem
Rauchmelder ist zusätzlich das
Distanzstück BEAM-SMK erforderlich. Die
zulässige Abweichung von der optischen
Achse darf nicht mehr als 10° betragen.
Menge: 1,000 Stk

**04.02.95 6500-SMK Montagesockelzusatz für NFXI-BEAM-(T)E, LPB-700(T) und 6500R(S)E**
*** Bedarfsposition ohne GB
Technische Daten:
Reichweite 5 bis 70 m
Abmessungen B: 267 mm H: 381 mm T: 43 mm
Menge: 1,000 Stk

**04.02.96 701040 Ersatzglasscheibe rot Handmeldergehäuse 7047XX/7048XX, große Bauform,VPE=10STK**
*** Bedarfsposition ohne GB
Glasscheibe DIN 14655 - G 80 x 80 mm,
Dünnglas 0,9 mm dick.
Mit aufgedruckten Kreisringvierteln
rot RAL 3000.
Für alle ESSER Druckknopfmelder und
Springknopfmelder.
Hinweis: VPE = 10 Stk.
Menge: 10,000 Stk

**04.02.97 704070 IP54-Kit für große Handmelder 7048xx**
*** Bedarfsposition ohne GB
Option IP 54 für Druckknopfmelder im Metallgehäuse Bausatz PG-Verschraubungen zur Erhöhung der Schutzart von IP 43 auf IP 54 bei ESSER Druckknopfmeldern und Springknopfmeldern im Metallgehäuse. Typ: Option IP 54 Fabrikat: ESSER 704070 Fabrikat: ESSER
Menge: 1,000 Stk

**04.02.98 704147 IP67 Kabelverschraubung M12 mit Mutter**
*** Bedarfsposition ohne GB
Zur seitlichen Kabeleinführung am IP-Sockelaufsatz für (Art.-Nr. 788655) für den esserbus®-Koppler FCT.
Menge: 1,000 Stk

**04.02.99 704148 IP67 Kabelverschraubung M16 mit Mutter**
*** Bedarfsposition ohne GB
Zur seitlichen Kabeleinführung am IP-Sockelaufsatz für (Art.-Nr. 788655) für den esserbus®-Koppler FCT.
Menge: 1,000 Stk

**04.02.100 704900 Handmelder Gehäuse, rot mit Glas, rot, ähnlich RAL 3020**
*** Bedarfsposition ohne GB
Gehäuse für Handmelder mit Piktogramm
nach EN54 Teil 11.
Im Lieferumfang enthalten sind
Glasscheibe und Kunststoffschlüssel.
Technische Daten:
Schutzart IP 44 (mit Elektronikmodul)
Gehäuse PC ASA-Kunststoff
Montage aP
Farbe rot, ähnlich RAL 3020
Gewicht ca. 83 g (ohne Elektronikmodul)
Abmessungen B: 133 mm H: 133 mm T: 36 mm
Menge: 1,000 Stk

**04.02.101 704901 Handmelder Gehäuse, blau mit Glas, blau, ähnlich RAL 5015**
*** Bedarfsposition ohne GB
Gehäuse für Handmelder mit Piktogramm
nach EN54 Teil 11.
Im Lieferumfang enthalten sind
Glasscheibe und Kunststoffschlüssel
sowie Beschriftungsfoliensatz.
Technische Daten:
Schutzart IP 44 (mit Elektronikmodul)
Gehäuse PC ASA-Kunststoff
Montage aP
Farbe blau, ähnlich RAL 5015
Gewicht ca. 83 g (ohne Elektronikmodul)
Abmessungen B: 133 mm H: 133 mm T: 36 mm
Menge: 1,000 Stk

**04.02.102 704902 Handmelder Gehäuse, gelb mit Glas, gelb, ähnlich RAL 1021**
*** Bedarfsposition ohne GB
Gehäuse für Handmelder mit Piktogramm
nach EN54 Teil 11.
Im Lieferumfang enthalten sind
Glasscheibe und Kunststoffschlüssel
sowie Beschriftungsfoliensatz.
Technische Daten:
Schutzart IP 44 (mit Elektronikmodul)
Gehäuse PC ASA-Kunststoff
Montage aP
Farbe gelb, ähnlich RAL 1021
Gewicht ca. 83 g (ohne Elektronikmodul)
Abmessungen B: 133 mm H: 133 mm T: 36 mm
Menge: 1,000 Stk

**04.02.103 704903 Handmelder Gehäuse, orange mit Glas, orange, ähnlich RAL 2011**
*** Bedarfsposition ohne GB
Gehäuse für Handmelder mit
Piktogramm nach EN54 Teil 11.
Im Lieferumfang enthalten sind
Glasscheibe und Kunststoffschlüssel sowie Beschriftungsfoliensatz.
Technische Daten
Montage auf Putz
Schutzart IP 44
Gehäuse ABS-Kunststoff
Abmessungen (BxHxT) 133 x 133 x 36 mm
Menge: 1,000 Stk

**04.02.104 704904 Handmelder Gehäuse, grün mit Glas, grün, ähnlich RAL 6002**
*** Bedarfsposition ohne GB
Gehäuse für Handmelder mit
Piktogramm nach EN54 Teil 11.
Im Lieferumfang enthalten sind
Glasscheibe und Kunststoffschlüssel sowie Beschriftungsfoliensatz.
Technische Daten
Montage auf Putz
Schutzart IP 44
Gehäuse ABS-Kunststoff
Abmessungen (BxHxT) 133 x 133 x 36 mm
Menge: 1,000 Stk

**04.02.105 704909 Gehäuse D Melder groß Farbe perlweiß ähnlich RAL 1013 inkl. Zubehör**
*** Bedarfsposition ohne GB
Gehäuse mit Glas, perlweiß, ähnlich RAL 1013 Handmeldergehäuse für Notfall- und Gefahrenmelder (NGRS-Melder) gemäß DIN VDE V 0827-1. Mit dem Handmeldergehäuse 704909 und dem dazugehörigen Elektronikmodul (vorzugsweise 804901) kann der NGRS-Melder an ein entsprechendes System angeschaltet werden, über das eine Notfall- bzw. Gefahrensituation gemeldet werden soll, wie z.B. eine Sprachalarmanlage VARIODYN D1. Da beim NGRS Melder ein roter Auslöseknopf vorgegeben ist, muss beim Elektronikmodul die Kunststoffplatte mit dem schwarzen Auslöseknopf, gemäß der beiliegenden Beschreibung, gegen die beiliegende Kunststoffplatte mit dem roten Auslöseknopf getauscht werden. NGRS = Notfall- und Gefahren- Reaktions- System Technische Daten Allgemeine technische Daten: Schutzart IP 44 (mit Elektronikmodul) Gehäuse PC ASA-Kunststoff Montage aP Gewicht ca. 83 g (ohne Elektronikmodul) Abmessungen B: 133 mm H: 133 mm T: 36 mm Fabrikat: ESSER
Menge: 1,000 Stk

**04.02.106 704910 Ersatzglasscheibe für Handmeldergehäuse (70490x/7048xx) große Bauform, (10 St.)**
*** Bedarfsposition ohne GB
Für Artikel 70490x / 7048xx große Bauform. HINWEIS: - VPE 10 Stück Liefern und betriebsfertig montieren. Fabrikat: HONEYWELL oder gleichwertig Typ: 704910
Menge: 10,000 Stk

**04.02.107 704911 Universelle Beschriftungsfeldfolie für großen Handmelder ABS, weiß, (10 St.)**
*** Bedarfsposition ohne GB
Universeller, gestanzter Foliensatz (transparent mit weißer Bedruckung) für das Beschriftungsfeld, abweichend von der Standardausführung.
Menge: 10,000 Stk

**04.02.108 704912 Universelle Beschriftungsfeldfolie für große Handmelder ABS, schwarz, (10 St.)**
*** Bedarfsposition ohne GB
Wie 704911, jedoch mit schwarzer Bedruckung.
Menge: 10,000 Stk

**04.02.109 704915 Bedienfeldfolie für großen Handmelder 80490x, neutral, EN 54, VPE=10 Stück**
*** Bedarfsposition ohne GB
Ersatz-Bedienfeldfolie, neutral ohne Logo, für Handmelder große Bauform 80490x in widerstandsfähiger Kunststoffausführung. Die Folie ist als doppelseitiger Einleger ausgeführt. Ergänzend zu der normenkonformen Symbolik für Handfeuermelder gemäß EN 54-11 (Typ B) enthält sie auf der Rückseite ein Symbol für die Außerbetriebnahme des Melders und ist für eventuelle Wartungsarbeiten jederzeit griffbereit. Die Darstellung Außer Betrieb erfolgt mit international verständlichem Bauarbeiter-Symbol und mehrsprachigem Text.
Menge: 10,000 Stk

**04.02.110 704917 IP55-Kit Schutzschlauch für großen Handmelder 80490x, VPE=10 Stück**
*** Bedarfsposition ohne GB
10 Schutzschläuche für die Steckklemmen zur Erhöhung der Schutzart auf IP55. HINWEIS: - VPE 10 Stück Liefern und betriebsfertig montieren. Fabrikat: HONEYWELL oder gleichwertig Typ: 704917
Menge: 10,000 Stk

**04.02.111 704950 Handmelder kleines Gehäuse rot, ähnlich RAL 3020**
*** Bedarfsposition ohne GB
Gehäuse für die Elektronikmodule 80495x
Technische Daten
Schutzart IP 43
Gehäuse PC ASA-Kunststoff
Gewicht ca. 33 g
Abmessungen (BxHxT) 88 x 88 x 21 mm
Menge: 1,000 Stk

**04.02.112 704951 Handmelder kleines Gehäuse blau, ähnlich RAL 5015**
*** Bedarfsposition ohne GB
Gehäuse für die Elektronikmodule 80495x
Technische Daten
Schutzart IP 43
Gehäuse PC ASA-Kunststoff
Gewicht ca. 33 g
Abmessungen (BxHxT) 88 x 88 x 21 mm
Menge: 1,000 Stk

**04.02.113 704952 Handmelder kleines Gehäuse gelb, ähnlich RAL 1021**
*** Bedarfsposition ohne GB
Gehäuse für die Elektronikmodule 80495x
Technische Daten
Schutzart IP 43
Gehäuse PC ASA-Kunststoff
Gewicht ca. 33 g
Abmessungen (BxHxT) 88 x 88 x 21 mm
Menge: 1,000 Stk

**04.02.114 704953 Handmelder kleines Gehäuse orange, ähnlich RAL 2011**
*** Bedarfsposition ohne GB
Gehäuse für die Elektronikmodule 80495x
Technische Daten
Schutzart IP 43
Gehäuse PC ASA-Kunststoff
Gewicht ca. 33 g
Abmessungen (BxHxT) 88 x 88 x 21 mm
Menge: 1,000 Stk

**04.02.115 704954 Handmelder kleines Gehäuse grün, ähnlich RAL 6002**
*** Bedarfsposition ohne GB
Gehäuse für die Elektronikmodule 80495x
Technische Daten
Schutzart IP 43
Gehäuse PC ASA-Kunststoff
Gewicht ca. 33 g
Abmessungen (BxHxT) 88 x 88 x 21 mm
Menge: 1,000 Stk

**04.02.116 704955 Handmelder kleines Gehäuse grau, ähnlich RAL 7035**
*** Bedarfsposition ohne GB
Gehäuse für die Elektronikmodule 80495x
Technische Daten
Schutzart IP 43
Gehäuse PC ASA-Kunststoff
Gewicht ca. 33 g
Abmessungen (BxHxT) 88 x 88 x 21 mm
Menge: 1,000 Stk

**04.02.117 704960 Ersatzglasscheibe kleiner Handmelder EN54, Esser, VPE=10 Stück**
*** Bedarfsposition ohne GB
Ersatzglasscheibe mit aufgeklebter weißer Folie und bedruckt mit Piktogramm
gem. EN 54-11 (Typ A), für kleine Handmelder. Ergänzend zu der normenkonformen
Symbolik enthält sie auf der Rückseite
ein Symbol für die Außerbetriebnahme
des Melders und ist für eventuelle
Wartungsarbeiten jederzeit griffbereit.
Die Darstellung "Außer Betrieb” erfolgt
mit international verständlichem
"Bauarbeiter”-Symbol und mehrsprachigem
Text.
Menge: 10,000 Stk

**04.02.118 704961 Universelle Beschriftungsfolie für kleine Handmelder, weiß, VPE=10 Stück**
*** Bedarfsposition ohne GB
Universeller, gestanzter Foliensatz (transparent mit weißer Bedruckung) für das Beschriftungsfeld, abweichend von dem Standardpiktogramm.
Menge: 10,000 Stk

**04.02.119 704964 Kunststoffbedienfeld rücksetzbar für kleine Handmelder, Esser, VPE=10 Stück**
*** Bedarfsposition ohne GB
Rücksetzbar, weiß, für kleine Handmelder. Typische Anwendung beispielsweise in Applikationen der lebensmittelverarbeitenden Industrie oder in Reinsträumen.
Menge: 10,000 Stk

**04.02.120 704965 Schutz-Kit für MCP und TAL kleine Bauform, transparent**
*** Bedarfsposition ohne GB
Transparente Abdeckung für die kleinen
Handmelder. Dient als Schutz vor einer
versehentlichen Auslösung. Zusätzlich
kann die Abdeckung mit Hilfe von
Plombendraht und der Plombe versiegelt
werden.
Menge: 1,000 Stk

**04.02.121 704966 Ersatzschlüssel Kunststoff für kleine Handmelder, rot, VPE=10 Stück**
*** Bedarfsposition ohne GB
Mit dem Kunststoff-Serviceschlüssel wird das Gehäuse zum Austausch der Glasscheibe geöffnet (aufgedrückt) als auch die Testfunktionalität des Handmelders ausgelöst und zurückgesetzt.
Menge: 10,000 Stk

**04.02.122 704967 Montagerahmen für kleine Handmelder rot und weiß**
*** Bedarfsposition ohne GB
Montagerahmen für kleine Handmelder in zwei Ausführungen, rot und weiß. Der universelle Montagerahmen dient der Befestigung auf unterschiedliche internationale Unterputz-Installationsdosen.
Menge: 1,000 Stk

**04.02.123 704975 Ersatzglasscheibe kleiner Handmelder EN54, neutral, VPE=10 Stück**
*** Bedarfsposition ohne GB
Ersatzglasscheibe mit aufgeklebter weißer Folie und bedruckt mit Piktogramm gem. EN 54-11 (Typ A), für kleine Handmelder, ohne Logo. Ergänzend zu der normenkonformen Symbolik enthält sie auf der Rückseite ein Symbol für die Außerbetriebnahme des Melders und ist für eventuelle Wartungsarbeiten jederzeit griffbereit. Die Darstellung ?Außer Betrieb? erfolgt mit international verständlichem ?Bauarbeiter?-Symbol und mehrsprachigem Text.
Menge: 10,000 Stk

**04.02.124 704980 Montagegehäuse aP für kleine Handmelder rot, ähnlich RAL 3020**
*** Bedarfsposition ohne GB
AP-Montagegehäuse in rot für Handfeuermelder 804970 und 804971.
Abmessungen (BxHxT) 88 x 88 x 36 mm
Menge: 1,000 Stk

**04.02.125 704981 Montagegehäuse aP für kleine Handmelder blau, ähnlich RAL 5015**
*** Bedarfsposition ohne GB
AP-Montagegehäuse in blau für Handfeuermelder 804951.
Abmessungen (BxHxT) 88 x 88 x 36 mm
Menge: 1,000 Stk

**04.02.126 704982 Montagegehäuse aP für kleine Handmelder gelb, ähnlich RAL 1021**
*** Bedarfsposition ohne GB
Menge: 1,000 Stk

**04.02.127 704983 Montagegehäuse aP für kleine Handmelder orange, ähnlich RAL 2011**
*** Bedarfsposition ohne GB
Menge: 1,000 Stk

**04.02.128 704984 Montagegehäuse aP für kleine Handmelder grün, ähnlich RAL 6002**
*** Bedarfsposition ohne GB
Menge: 1,000 Stk

**04.02.129 704985 Montagegehäuse aP für kleine Handmelder grau, ähnlich RAL 7035**
*** Bedarfsposition ohne GB
Für die Aufputz-Montage des IQ8FCT 804867. Und für Elektronikmodule kleine Bauform 804950/51, 804955/56 mit Gehäuse 704955.
Menge: 1,000 Stk

**04.02.130 709-601-001 Fernanzeige- und bedienfeld DXc-Reihe**
*** Bedarfsposition ohne GB
Dieses Bedienfeld hat die gleichen Anzeigen und techni- schen Merkmale wie das ZXr-P, jedoch mit zusätzliche Bedienfunktionen. Die Freigabe der Tasten erfolgt mit- tels Schlüsselschalter. Bis zu 16 Fernanzeige- bzw. Fernbedienfelder können von der BMZ angesteuert werden. Wird angesteuert über die RS485 der BMZ. TECHNISCHE DATEN: - Betriebsspannung: 18 bis 32 V DC - Ruhestrom: @ 24 V DC ca. 80 mA - Alarmstrom: @ 24 V DC ca. 120 mA - Umgebungstemperatur: -5°C bis +45°C - Rel. Luftfeuchte: 5 bis 95% (nicht kondensierend) - Schutzart IP 30 - Farbe: grau, ähnlich RAL 7021 - Abmessungen (B/H/T): 254 x 165 x 55 mm Liefern und betriebsfertig montieren. Fabrikat: Morley-IAS by Honeywell oder gleichwertig Typ: 709-601-001 (ZXr-A)
Menge: 1,000 Stk

**04.02.131 709-701-001 Fernanzeigefeld für BMZ der DXc-Reihe**
*** Bedarfsposition ohne GB
Stellt über ein 2 x 40 Zeichen LCD-Display mit Hinter- grundbeleuchtung die Anzeigen der BMZ der Serie DXc dar. Eingebaute LEDs zum Anzeigen der BMZ-Zustände, reine Anzeigefunktion, keine Bedienung möglich. Wird angesteuert über die RS485 der BMZ. TECHNISCHE DATEN: - Betriebsspannung: 18 bis 32 V DC - Ruhestrom: @ 24 V DC ca. 80 mA - Alarmstrom: @ 24 V DC ca. 120 mA - Umgebungstemperatur: -5°C bis +45°C - Rel. Luftfeuchte: 5 bis 95% (nicht kondensierend) - Schutzart IP 30 - Farbe: grau, ähnlich RAL 7021 - Abmessungen (B/H/T): 254 x 165 x 55 mm Liefern und betriebsfertig montieren. Fabrikat: Morley-IAS by Honeywell oder gleichwertig Typ: 709-701-001 (ZXr-P)
Menge: 1,000 Stk

**04.02.132 714-001-114 DXc1-S 1-Ring Brandwarnzentrale**
*** Bedarfsposition ohne GB
Die DXc1-S (714-001-114) Hausalarmzentrale von Morley-IAS by Honeywell eignet sich besonders für den Schutz von kleineren Gebäuden. LEISTUNGSMERKMALE: - Großes, benutzerfreundliches, grafisches LCD Display 240 x 64 Pixel mit Hintergrundbeleuchtung - 1 Ringleitung für bis zu 198 Ringelemente (99 Melder / 99 Module) - Alarmierung über ringbusgespeiste adressierbare Alarmgeber - Quick Start Menü für die einfache und schnelle Inbe- triebnahme - Bedienoberfläche bestehend aus Navigationstasten, numerischem Tastenfeld und Funktionstasten - Bis zu 160 frei programmierbare Meldegruppen - 2 Akustikausgänge mit je 1 A Absicherung (Gesamt- strom 1 A) - Ereignisspeicher mit Datum und Uhrzeit der letzten 999 Ereignisse - Netzteil 24 V DC 2 A - RS485 Schnittstelle für den Anschluss eines Fernan- zeige- bzw. Fernbedienfelds - 2 programmierbare Funktionstasten - 2 programmierbare LEDs - 2 programmierbare Eingänge, 2 Tasten und 1 Schlüs- selschaltereingang - 2 potentialfreie Relais für Sammelalarm und Sammel- störung - programmierbarer einpoliger Wechselkontakt 24 V DC 1A - Passwortgeschützte Benutzerebenen TECHNISCHE DATEN: - Nennspannung: 230 V AC - Nennfrequenz: 50 bis 60 Hz - Nennstrom: 0,13 A - Akkukapazität max.: 2 x 7 Ah - Umgebungstemperatur: 0°C bis +40°C - Rel. Luftfeuchte: 5 bis 95% (nicht kondensierend) - Schutzart: IP 30 - Farbe: grau, ähnlich RAL 9002 - Gewicht: ca. 4 kg (ohne Akku) - Abmessungen (B/H/T): 390 x 260 x 147 mm CPR-Nr.: 0832-CPR-F0517 Liefern und betriebsfertig montieren. Fabrikat: Morley-IAS by Honeywell oder gleichwertig Typ: 714-001-114 (DXc1-S)
Menge: 1,000 Stk

**04.02.133 714-001-214 DXc1-M 1-Ring Brandmelderzentrale für bis zu 198 Ringelemente**
*** Bedarfsposition ohne GB
Die DXc1-M (714-001-214) Kompaktzentrale von Morley-IAS by Honeywell eignet sich besonders für den Schutz von kleineren und mittleren Gebäuden. LEISTUNGSMERKMALE: - Großes, benutzerfreundliches, grafisches LCD Display 240 x 64 Pixel mit Hintergrundbeleuchtung - 1 Ringleitung für bis zu 198 Ringelemente (99 Melder / 99 Module) - Alarmierung über ringbusgespeiste adressierbare Alarmgeber - Quick Start Menü für die einfache und schnelle Inbe- triebnahme - Bedienoberfläche bestehend aus Navigationstasten, nu- merischem Tastenfeld und Funktionstasten - Bis zu 160 frei programmierbare Meldegruppen - 2 Akustikausgänge mit je 1 A Absicherung (Gesamtstrom 1 A) - Ereignisspeicher mit Datum und Uhrzeit der letzten 999 Ereignisse - Netzteil 24 V DC 4 A - RS485 Schnittstelle für den Anschluss eines Fernan- zeige- bzw. Fernbedienfelds - 2 programmierbare Funktionstasten - 2 programmierbare LEDs - 2 programmierbare Eingänge, 2 Tasten und 1 Schlüs- selschaltereingang - 2 potentialfreie Relais für Sammelalarm und Sammel- störung - programmierbarer einpoliger Wechselkontakt 24 V DC 1A - Passwortgeschützte Benutzerebenen TECHNISCHE DATEN: - Nennspannung: 230 V AC - Nennfrequenz: 50 bis 60 Hz - Nennstrom: 0,13 A - Akkukapazität: max. 2 x 17 Ah - Umgebungstemperatur: 0°C bis +40°C - Rel. Luftfeuchte: 5 bis 95% (nicht kondensierend) - Schutzart: IP 30 - Farbe: grau, ähnlich RAL 9002 - Gewicht: ca. 4,5 kg (ohne Akku) - Abmessungen (B/H/T): 390 x 392 x 147 mm VdS-Nr.: G 214078 CPR-Nr.: 0832-CPR-F0517 Liefern und betriebsfertig montieren. Fabrikat: Morley-IAS by Honeywell oder gleichwertig Typ: 714-001-214 (DXc1-M)
Menge: 1,000 Stk

**04.02.134 714-001-224 DXc2-M 2-Ring Brandmelderzentrale für bis zu 396 Ringelemente**
*** Bedarfsposition ohne GB
Die DXc2-M (714-001-224) Kompaktzentrale von Morley-IAS by Honeywell eignet sich besonders für den Schutz von kleineren und mittleren Gebäuden. LEISTUNGSMERKMALE: - Großes, benutzerfreundliches, grafisches LCD Display 240 x 64 Pixel mit Hintergrundbeleuchtung - 2 Ringleitung für bis zu 198 Ringelemente (99 Melder / 99 Module) - Alarmierung über ringbusgespeiste adressierbare Alarmgeber - Quick Start Menü für die einfache und schnelle Inbe- triebnahme - Bedienoberfläche bestehend aus Navigationstasten, nu- merischem Tastenfeld und Funktionstasten - Bis zu 160 frei programmierbare Meldegruppen - 2 Akustikausgänge mit je 1 A Absicherung (Gesamtstrom 1 A) - Ereignisspeicher mit Datum und Uhrzeit der letzten 999 Ereignisse - Netzteil 24 V DC 4 A - RS485 Schnittstelle für den Anschluss eines Fernan- zeige- bzw. Fernbedienfelds - 2 programmierbare Funktionstasten - 2 programmierbare LEDs - 2 programmierbare Eingänge, 2 Tasten und 1 Schlüs- selschaltereingang - 2 potentialfreie Relais für Sammelalarm und Sammel- störung - programmierbarer einpoliger Wechselkontakt 24 V DC 1A - Passwortgeschützte Benutzerebenen TECHNISCHE DATEN: - Nennspannung: 230 V AC - Nennfrequenz: 50 bis 60 Hz - Nennstrom: 0,13 A - Akkukapazität: max. 2 x 17 Ah - Umgebungstemperatur: 0°C bis +40°C - Rel. Luftfeuchte: 5 bis 95% (nicht kondensierend) - Schutzart: IP 30 - Farbe: grau, ähnlich RAL 9002 - Gewicht: ca. 4,5 kg (ohne Akku) - Abmessungen (B/H/T): 390 x 392 x 147 mm VdS-Nr.: G 214078 CPR-Nr.: 0832-CPR-F0517 Liefern und betriebsfertig montieren. Fabrikat: Morley-IAS by Honeywell oder gleichwertig Typ: 714-001-224 (DXc2-M)
Menge: 1,000 Stk

**04.02.135 736264 Druckerpapier für Drucker 736259 B=60 mm, L=25 m**
*** Bedarfsposition ohne GB
Technische Daten:
Papierbreite 60 mm
Menge: 1,000 Stk

**04.02.136 740066 Blindplatte 19" 1HE ZAB 1013**
*** Bedarfsposition ohne GB
Menge: 1,000 Stk

**04.02.137 743245 Hebelschloss Typ 17 für Schlüssel-Nr.801 Lieferanten - Nr.: 0205-0001**
*** Bedarfsposition ohne GB
Für die Brandmelderzentrale 2001, IQ8Control C/M, 8000 M/C, 8007, 8008.
Menge: 1,000 Stk

**04.02.138 744027 Blindplatte 19", 3 HE Farbe: hellgrau**
*** Bedarfsposition ohne GB
Wie 744030, jedoch 3 HE.
Menge: 1,000 Stk

**04.02.139 744028 Blindplatte 19", 5 HE Farbe: hellgrau**
*** Bedarfsposition ohne GB
Wie 744030, jedoch 5 HE.
Menge: 1,000 Stk

**04.02.140 744029 Blindplatte 19", 9 HE Farbe: hellgrau**
*** Bedarfsposition ohne GB
Wie 744030, jedoch 9 HE.
Menge: 1,000 Stk

**04.02.141 744030 Blindplatte19", 2 HE Farbe: hellgrau**
*** Bedarfsposition ohne GB
Zum Abdecken von freien Einbauplätzen in Einbauschränken und Wandgehäusen, 2 HE.
Menge: 1,000 Stk

**04.02.142 744444 Tragschienen für Wandmontage**
*** Bedarfsposition ohne GB
Tragschienen für Wandmontage Montage- und Tragegestell für die Wandmontage von Brandmelderzentralen IQ8Control, ES Line, Compact und FlexES Control mit jeweils drei Gehäuseteilen. Einfaches Ausrichten und Befestigen an einer Tragwand durch horizontale Abstandsstreben, die nach der Montage entfernt werden können, um die Kabelführung hinter den Gehäusen zu vereinfachen. Durch zusätzliche Kabeleinführungen können Leitungen seitlich aus Kabel- und Installationskanälen hinter die BMZ geführt werden. Die BMZ-Gehäuse werden mit metrischen Schrauben am Gestell untereinander befestigt. Die Anordnung der Käfigmuttern entspricht den Befestigungspunkten für IQ8Control, ES Line, Compact und FlexES Control. Fabrikat: ESSER
Menge: 1,000 Stk

**04.02.143 761400.10 Linienförmiger Rauchmelder LRMX 7-70m, Typ "THE FIRE BEAM"**
*** Bedarfsposition ohne GB
Aus drei Komponenten bestehender
linienförmiger Infrarot-Lichtstrahl
Rauchmelder nach EN 54-12. Melder mit
Sender und Empfänger, Auswertelektronik
sowie schrittmotor-getriebener
Melderbasis.
Die Justierung und Inbetriebnahme
erfolgt über das abgesetzte Bedienteil.
Die Montage des Bedienteiles erfolgt in
Augenhöhe. Alarmschwellen einstellbar in
Schritten von 1%, Standardeinstellung
bei 35%. Alarmverzögerung von 2 bis 30
Sek. einstellbar. Betriebs-, Störung-
und Alarmanzeige am Melder und an der
Bedieneinheit.
Betriebsspannung 10,2 bis 40 V DC
Stromaufnahme 3 mA
(für alle Betriebszustände)
IR-Wellenlänge 870nm
Alarmrelais 30V DC/ 2 A
Störungsrelais 30V DC/ 2 A
Reichweite 5 bis 40 m
Zulassung VDS G 206056 nach EN 54-12
Schutzart IP 65
Abmasse (HxBxT)
Melder 180x155x137 mm
Bedieneinheit 185x120x 62 mm
Einzelprisma 10x 10 x 9 mm
Menge: 1,000 Stk

**04.02.144 761401.10 Reflektorset für 761400.10 für Reichweiten von 70-140m**
*** Bedarfsposition ohne GB
Für eine Reichweitenverlängerung auf bis
zu 80 m.
Im Lieferumfang enthalten, ist eine
Metallplatte mit vier vormontierten
Einzelreflektoren
Technische Daten:
Abmessungen (BxHxT ) 370 x 370 x 7 mm
Menge: 1,000 Stk

**04.02.145 761402.10 Reflektorset für 761400.10 für Reichweiten von 140-160m**
*** Bedarfsposition ohne GB
Für eine Reichweitenverlängerung auf bis
zu 100 m.
Im Lieferumfang enthalten, ist eine
Metallplatte mit neun vormontierten
Einzelreflektoren.
Technische Daten:
Abmessungen (BxHxT) 370 x 370 x 7 mm
Menge: 1,000 Stk

**04.02.146 761403 Einzelreflektor für LRMX 7-70m**
*** Bedarfsposition ohne GB
Technische Daten
Abmaße (HxBxT) 100 x 100 x 9 mm
Menge: 1,000 Stk

**04.02.147 761404.10 Deckenhalter f. Reflektorset für Abstände von 40 bis 70cm**
*** Bedarfsposition ohne GB
Deckenhalter als Abstandshalter für lineare Rauchmelder Oder Prismenreflektoren, höhenverstellbar von ca. 40 ? 70 cm inkl. Profilblock. EIGENSCHAFTEN: - Schwenkgelenk mit ca. 180° - Kugelgelenk mit ca. 90° und Aufnahmevorrichtung für Reflektorprismen oder lineare Rauchmelder - Farbe: RAL 9010 (reinweiß) - Max. Belastbarkeit in fachgerechter Montageposition bis zu 8 kg Liefern und betriebsfertig montieren. Fabrikat: HONEYWELL oder gleichwertig Typ: 761404.10
Menge: 1,000 Stk

**04.02.148 761405.10 Deckenhalter f. Reflektorset für Abstände von 70 bis 150cm**
*** Bedarfsposition ohne GB
Deckenhalter als Abstandshalter für lineare Rauchmelder oder Prismenreflektoren, höhenverstellbar von ca. 70 ? 130 cm inkl. Profilblock. Daten: - Schwenkgelenk mit ca. 180° - Kugelgelenk mit ca. 90° und Aufnahmevorrichtung für Reflektorprismen oder lineare Rauchmelder - Farbe: RAL 9010 (reinweiß) - Max. Belastbarkeit in fachgerechter Montageposition bis zu 8 kg Liefern und betriebsfertig montieren. Fabrikat: HONEYWELL oder gleichwertig Typ: 761405.10
Menge: 1,000 Stk

**04.02.149 761406 Montageplatte f. Deckenhalter für Melder / Einzelreflektor**
*** Bedarfsposition ohne GB
Montageplatte aus Aluminium zur
Befestigung des Linienförmigen
Rauchmelder LRMX oder eines Einzel
Prismen-Reflektors.
Menge: 1,000 Stk

**04.02.150 761407 Montagespinne f. Deckenhalter zur Befestigung von 761401 u. 761402**
*** Bedarfsposition ohne GB
Montagespinne zur Befestigung der
Reichweitenverlängerungen für den
linienförmigen Rauchmelder LRMX.
Menge: 1,000 Stk

**04.02.151 761410 Linienförmiger Rauchmelder LRMX mit eingebauter Heizung**
*** Bedarfsposition ohne GB
Linienförmiger Rauchmelder LRMX mit eingebauter Heizung Der LRMX mit Heizung ist nicht VdS-zugelassen!
Menge: 1,000 Stk

**04.02.152 761411 Reflektorset Nano für Reichweiten bis 80m**
*** Bedarfsposition ohne GB
Nano Coated Reflector for LRMX, 70-140m
Menge: 1,000 Stk

**04.02.153 761412 Reflektorset Nano FÜR REICHWEITEN BIS 100M**
*** Bedarfsposition ohne GB
Wie 761413, jedoch mit einer Reichweite von bis zu 100 m.
Menge: 1,000 Stk

**04.02.154 761413 Einzelreflektor Nano für LRMX nano beschichtet**
*** Bedarfsposition ohne GB
Prismenreflektor mit einer Anti-Beschlag Oberfläche mit einer Gesamtfläche von 10 x 10 cm für eine Detektions- Reichweite von 5 -40 m Liefern und betriebsfertig montieren. Fabrikat: HONEYWELL oder gleichwertig Typ: 761413
Menge: 1,000 Stk

**04.02.155 761414 Nano Melderabdeckung für LRMX**
*** Bedarfsposition ohne GB
Melderabdeckung mit Nano-Beschichtung zum Aufkleben auf die Melderfront, verhindert das Beschlagen des Melders in schwierigen Umgebungsbedingungen.
Menge: 1,000 Stk

**04.02.156 761421 Reflektorset Nano + Heizung FÜR REICHWEITEN BIS 80M**
*** Bedarfsposition ohne GB
Wie 761411, jedoch mit zusätzlich eingebauter Heizung.
Menge: 1,000 Stk

**04.02.157 761422 Reflektorset Nano + Heizung FÜR REICHWEITEN BIS 100M**
*** Bedarfsposition ohne GB
Reflektorset Nano + Heizung FÜR REICHWEITEN BIS 100M
Menge: 1,000 Stk

**04.02.158 761536 Reiniger für Kunststoffrohr (1 L) Zubehör Rauchansaugsystemen**
*** Bedarfsposition ohne GB
Reiniger Kunststoffrohr/ Fittinge. Zur
Reinigung der Klebestelle vor der Klebung. Dose mit 1000 ml Inhalt.
Menge: 1,000 Stk

**04.02.159 761544.10 Rohrverschraubung, lösbar Zubehör Rauchansaugsystem VPE 10 Stk.**
*** Bedarfsposition ohne GB
ABS Rohrverschraubung, lösbar, 25 mm
Menge: 10,000 Stk

**04.02.160 761694 Adressierbarer Handfeuermelder EN54-11 PAM mit Trenner, IP 66**
*** Bedarfsposition ohne GB
Handfeuermelder gem. EN 54-11 mit Gruppentrenner zum Einsatz im esserbus® und esserbus®- PLus mit Softadresskodierung zur manuellen Auslösung eines Brandalarms bzw. einer Gefahrenmeldung, als Melder zur Anwendung im Freien oder in feuchten Räumen. Technische Daten Allgemeine technische Daten: Betriebsspannung 8 ... 42 V DC Ruhestrom @ 19 V DC 45 ?A Melderanzahl/Gruppe max. 10 Stück (gem. VdS), 127 Stück/Ring Alarmanzeige LED, rot Anschlussklemmen max. 1,5 mm² Anwendungstemperatur -20 °C ... 70 °C Lagertemperatur -25 °C ... 75 °C Schutzart IP66 Gehäuse PC-Kunststoff Farbe rot, ähnlich RAL 3000 Gewicht ca. 475 g Abmessungen B: 135 mm H: 135 mm T: 61 mm Leistungserklärung DoP-20882130701 Fabrikat: ESSER
Menge: 1,000 Stk

**04.02.161 761697.1 Ex-Handfeuermelder konv. IP66, rot**
*** Bedarfsposition ohne GB
Menge: 1,000 Stk

**04.02.162 762251 Sensorleitung m PVC-Ummantl., min bes 5m Meterware, für LHD-PACC**
*** Bedarfsposition ohne GB
Vollständig isolierte, vieradrige,
verseilte Leitung mit PVC-Isolierung.

Gewicht: 25,6 g pro Meter
Durchmesser: 4,83mm +/- 0,2mm
Umgebungstemperatur: -40°C...+125°C
Farbe: Rot(PVC)
Biegeradius: minimal 60mm
Menge: 1,000 m

**04.02.163 762257 PVC Leitkabel, min Bestel 5m Meterware, für LWM-PACC**
*** Bedarfsposition ohne GB
Zur Verwendung als Führungskabel (ohne Sensor) zwischen der Steuereinheit und den verschiedenen Sensorkabellösungen. Dies kann erforderlich sein, wenn der Standort der Steuereinheit und der zu schützende Bereich (in dem das Sensorkabel verlegt werden soll) weit auseinander liegen und zwischen diesen Standorten keine Brand- oder Überhitzungserkennung erforderlich ist. UV-beständig für Innen- und Außenanwendung
Menge: 1,000 m

**04.02.164 762257.250 PVC Leitkabel, 250 m für LWM-PACC**
*** Bedarfsposition ohne GB
Menge: 250,000 m

**04.02.165 762258 Sensorleitung Nylonüberzug, min Best 5m Meterware, für LWM-PACC**
*** Bedarfsposition ohne GB
Wie Artikel 762251 jedoch mit einer zusätzlichen harten Nylon Ummantelung. Geeignet für herausfordernde Außenumgebungen. UV-beständig für Innen- und Außenanwendung bei direkter Sonneneinstrahlung. Hervorragende Kohlenwasserstoffbeständigkeit. Die Befestigung der Sensorleitung unterhalb von Deckenbereichen hat mindestens alle 50cm zu erfolgen. Der Abstand zu kalten Deckenbereichen muss mindestens 2 cm betragen.
Menge: 1,000 m

**04.02.166 762259 Sensorleitung Stahlgeflecht, min Best 5m Meterware, für LWM-PACC**
*** Bedarfsposition ohne GB
Wie Artikel 762251 jedoch mit zusätzlichem Edelstahlgeflecht (min. 70 % Abdeckung) über PVC-Außenmantel. Geeignet für erhöhte mechanische Belastbarkeit und Abriebfestigkeit. Geeignet für Innen- und Außenanwendung. Kann in begrenzten Maße direkter Sonneneinstrahlung ausgesetzt werden. Nicht geeignet für (potenziellen) Kontakt mit aggressiven Chemikalien. Die Befestigung der Sensorleitung unterhalb von Deckenbereichen hat mindestens alle 50cm zu erfolgen. Der Abstand zu kalten Deckenbereichen muss mindestens 2 cm betragen.
Menge: 1,000 m

**04.02.167 762263 Edelstahl J-Clip und Silikonhülse (100 Stk.) für Montage der Sensorkabel**
*** Bedarfsposition ohne GB
Menge: 100,000 Stk

**04.02.168 762292 Linienabschlußmodul für Sensorleitung LWM-PACC**
*** Bedarfsposition ohne GB
Abschlusselement mit integrierten
Kalibrierwiderständen als Überwachungselement als Abschluss der
Sensorleitung.
Formstabiles Aluminiumgehäuse mit
Kabelverschraubung.

Abmessung(BxHxT): 100mm x 60mm x 35mm
Gewicht: 115g
Betriebstemperaturbereich: -40°C..+125°C
Luftfeuchtigkeit:
< +40°C 0-99% rel.Luftfeuchtigkeit
0-75% rel.Luftfeuchtigkeit
Schutzart: IP65
Material: Aluminium
Menge: 1,000 Stk

**04.02.169 762293 Verbindungsmodul für Sensorleitung LWM-PACC**
*** Bedarfsposition ohne GB
Das Verbindungsmodul muss für die Verlängerung einer Sensorleitung mit einer Sensorleitungsverlängerung, bei Austausch eines defekten Leitungsstückes oder einer Verlängerung der Sensorleitung zwischen Auswerteeinheit mit Fernmeldeleitung IY(St)Y (nicht gem. VdS) verwendet werden. Dazu sind in dem Verbindungsmodul geeignete Schraubklemmen eingebaut, die eine sichere Leitungsver- bindung ermöglichen. Liefern und betriebsfertig montieren. Fabrikat: HONEYWELL oder gleichwertig Typ: 762293
Menge: 1,000 Stk

**04.02.170 764730 Überspannungs-Schutzmodul f. TTY-Schnittstellen u. Standardgruppen**
*** Bedarfsposition ohne GB
Überspannungs-Schutzmodul als 4-poliges
Reiheneinbaugerät. Platzsparendes Kombi-
Ableiter-Modul zum Schutz von 2 Doppeladern symmetrischer Schnittstellen mit
galvanischer Trennung.
Technische Daten:
Nennspannung: 24 V
Nennstrom: 1 A @ 45°C
Höchste Dauerspannung AC: 23,3 V AC
Höchste Dauerspannung DC: 33 V DC
Nennableiterstoßstrom (8/20)
pro Ader: 10 kA
Nennableiterstoßstrom (8/20)
gesamt: 20 kA
Blitzstoßstrom (10/350) gesamt: 10 kA
Blitzstoßstrom (10/350) pro Ader: 2,5 kA
Schutzart: IP20
Maße: B x H x T (mm) 45 x 51 x 12
Menge: 1,000 Stk

**04.02.171 764731 Überspannungs-Schutzmodul für essernet und RS485 Schnittstellen**
*** Bedarfsposition ohne GB
Platzsparendes Kombi-Ableiter-Modul mit
LifeCheck zum Schutz von einer Doppelader hochfrequenter Bussysteme,
wahlweise direkte oder indirekte Schirmerdung.
Technische Daten:
Nennspannung 5 V
Nennstrom 1 A @ 45°C
Höchste Dauerspannung AC 4,2 V AC
Höchste Dauerspannung DC 6 V DC
Nennableiterstoßstrom (8/20)
pro Ader 10 kA
Nennableiterstoßstrom (8/20)
gesamt 20 kA
Blitzstoßstrom (10/350) gesamt 9 kA
Blitzstoßstrom (10/350) pro Ader 2,5 kA
Schutzart IP20
Maße B x H x T (mm) 45 x 51 x 12
Menge: 1,000 Stk

**04.02.172 764732 Überspannungs-Schutzmodul für Netzanschluß 230V**
*** Bedarfsposition ohne GB
Zweipoliger Ableiter bestehend aus
Basiselement und gestecktem Schutzmodul,
mit potentialfreiem Fernmeldekontakt zur
unabhängigen Störungsweiterleitung.
Technische Daten:
Nennspannung: 230 V AC
Höchste Dauerspannung AC: 255 V AC
Höchste Dauerspannung DC: 255 V DC
Nennlaststrom AC: 25 A
Gesamtableitstoßstrom (80/20)
[L+N-PE] 5 kA
Kombinierter Stoß: 6 kV
Kombinierter Stoß [L+N-PE]: 10 kV
Schutzpegel [L/N-PE]: max. 1500 V
Schutzpegel [L-N]: max. 1250 V
Ansprechzeit [L/N-PE]: max. 100 ns
Ansprechzeit [L-N]: max. 25 ns
Schutzart: IP 20
Maße: B x H x T (mm) 90 x 66 x 18
Menge: 1,000 Stk

**04.02.173 764733 Überspannungs-Schutzmodul für Ringleitungen esserbus/Plus**
*** Bedarfsposition ohne GB
Platzsparendes Kombi-Ableiter-Modul zum
Schutz von 2 Doppeladern symmetrischer
Schnittstellen mit galvanischer
Trennung. Je Ringleitung ist ein
solches Überspannungs-Schutzmodul
erforderlich.
Technische Daten:
Nennspannung: 48 V
Nennstrom: 1 A @ 45°C
Höchste Dauerspannung AC: 38,1 V AC
Höchste Dauerspannung DC: 54 V DC
Nennableiterstoßstrom (8/20)
pro Ader: 10 kA
Nennableiterstoßstrom (8/20)
gesamt: 20 kA
Blitzstoßstrom (10/350) gesamt: 10 kA
Blitzstoßstrom (10/350) pro Ader: 2,5 kA
Schutzart: IP20
Maße: B x H x T (mm) 45 x 51 x 12
Menge: 1,000 Stk

**04.02.174 764736 Überspannungs-Schutzmodul für Steuerausgänge**
*** Bedarfsposition ohne GB
Energetisch koordinierter Kombiableiter
zum Schutz von erdfreien DC-Versorgungen
für Hutschienenmontage. Schutz
überwachter und potenzialfreier
Steuerausgänge bis 36 Volt.
Technische Daten:
Nennspannung: 36 V
Nennstrom: 7 A @ 40 °C
Höchste Dauerspannung DC: 45 V DC
Nennableiterstoßstrom (8/20)
pro Ader: 10 kA
Nennableiterstoßstrom (8/20)
gesamt: 20 kA
Blitzstoßstrom (10/350) gesamt: 5 kA
Blitzstoßstrom (10/350) pro Ader: 2,5 kA
Schutzart: IP20
Maße: B x H x T (mm) 90 x 58 x 27
Menge: 1,000 Stk

**04.02.175 764737 Basisunterteil für Überspannungsschutzmodule**
*** Bedarfsposition ohne GB
Basisteil als sehr platzsparende,
4-polige, universelle Durchgangsklemme
zur Aufnahme des Ableiter-Moduls ohne
Signalunterbrechung. Die sichere Erdung
des Ableiter-Moduls wird über den
Hutschienen-Tragfuß mittels Schnappbefestigung hergestellt. Da sich
keinerlei Bauelemente der Schutzschaltung im Basisteil befinden,
beschränken sich Wartungsarbeiten auf
die Schutzmodule.
Werkzeuglose Befestigung auf
35-mm-Hutschienen.
Technische Daten:
Schutzart: IP20
Maße: B x H x T (mm) 90 x 50 x 12
Menge: 1,000 Stk

**04.02.176 764790 LED-Parallelanzeigetableau - Standard für 32 Meldungen**
*** Bedarfsposition ohne GB
Zur Zustandsanzeige von bis zu 32 Alarm-
Störungs- und Abschaltungsmeldungen. Die
Ansteuerung erfolgt von der Gefahrenmeldeanlage über Relaiskontakte oder
Halbleiterausgänge.
Mit Lampenprüftaste, integriertem
Summer und vorgefertigten Beschriftungsstreifen.
Technische Daten:
Betriebsspannung 10 V DC bis 15 V DC
Ruhestrom @ 12 V DC 1 mA
Alarmstrom (inkl.32 LED+Summer) 380 mA
Gehäuse Kunststoff (ABS)
Farbe weiß, ähnlich RAL 9003
Frontplatte blau, ähnlich RAL 5003
Gewicht ca. 1 kg
Schutzart IP 40
Abmessungen (BxHxT) 270x221x71 mm
Menge: 1,000 Stk

**04.02.177 764852 Konverter RS 232 / RS 485 für Hutschienenmontage**
*** Bedarfsposition ohne GB
Technische Daten:
Betriebsspannung 12 V DC
Menge: 1,000 Stk

**04.02.178 764856.10 RS 232 / TTY Konverter**
*** Bedarfsposition ohne GB
Menge: 1,000 Stk

**04.02.179 766238 Unterteil mit seitl. Kabeleinführung ,weiß für 766411**
*** Bedarfsposition ohne GB
Technische Daten Farbe: signalweiß, RAL 9003 Fabrikat: ESSER
Menge: 1,000 Stk

**04.02.180 766253 Ex-Schallgeber 12 V DC, 110 dB (A) BEXS 110**
*** Bedarfsposition ohne GB
Speziell f. den Einsatz in industriellen
Bereichen mit explosionsgefährdeter Um-
gebung [2G (vormals Zone 1, Gase) und 3G
(vormals Zone 2, Gase)] geeignet. Das
robuste Aluminium-Druckgußgehäuse ist
beständig gegen Umwelteinflüsse und
Chemikalien. Der Ex-Schallgeber erfüllt
die technischen Forderungen der DIN
33404 - 3.
Abmessungen (ØxL): 181x263 mm
Menge: 1,000 Stk

**04.02.181 766303.10 Rundum-Signalleuchte, gelb**
*** Bedarfsposition ohne GB
Rundum-Signalleuchte, gelb Technische Daten: Betriebsspannung: 12/24 V AC/DC Einschaltstrom: max. 1,0 A Netzfrequenz: 50 Hz Leuchtmittel: LED Drehzahl: 180 U/min Farbe: gelb Maße: (Ø x Höhe) 85mm x 130mm Schutzart: IP66 Temperaturbereich: -30 bis 60 °C Gewicht: 171 g Gehäuse: ABS/PC, grau Kalotte: Polycarbonat eingefärbt Befestigung: Bodenmontage, Winkelmontage, Rohrmontage (Montageadapter erforderlich) Anschluss: Push-In Klemme Fabrikat: WERMA
Menge: 1,000 Stk

**04.02.182 766305.10 Rundum-Signalleuchte, rot**
*** Bedarfsposition ohne GB
Rundum-Signalleuchte, rot Technische Daten: Betriebsspannung: 12/24 V AC/DC Einschaltstrom: max. 1,0 A Netzfrequenz: 50 Hz Leuchtmittel: LED Drehzahl: 180 U/min Farbe: rot Maße: (Ø x Höhe) 85mm x 130mm Schutzart: IP66 Temperaturbereich: -30 bis 60 °C Gewicht: 171 g Gehäuse: ABS/PC, grau Kalotte: Polycarbonat eingefärbt Befestigung: Bodenmontage, Winkelmontage, Rohrmontage (Montageadapter erforderlich) Anschluss: Push-In Klemme Fabrikat: WERMA
Menge: 1,000 Stk

**04.02.183 766307.10 Rundum-Signalleuchte, grün**
*** Bedarfsposition ohne GB
Rundum-Signalleuchte, grün Technische Daten: Betriebsspannung: 12/24 V AC/DC Einschaltstrom: max. 1,0 A Netzfrequenz: 50 Hz Leuchtmittel: LED Drehzahl: 180 U/min Farbe: grün Maße: (Ø x Höhe) 85mm x 130mm Schutzart: IP66 Temperaturbereich: -30 bis 60 °C Gewicht: 171 g Gehäuse: ABS/PC, grau Kalotte: Polycarbonat eingefärbt Befestigung: Bodenmontage, Winkelmontage, Rohrmontage (Montageadapter erforderlich) Anschluss: Push-In Klemme Fabrikat: WERMA
Menge: 1,000 Stk

**04.02.184 766411 Optischer Alarmgeber 9-60V, BERNSTEIN**
*** Bedarfsposition ohne GB
Menge: 1,000 Stk

**04.02.185 766424 Akustischer Signalgeber N120**
*** Bedarfsposition ohne GB
Hochleistungs-Signalgeber für Sicherungsbereiche mit Erhöhtem Umgebungsschallpegel. Der Signalgeber erzeugt einen Schalldruck von 119 dB(A)/1m mit DIN-Ton nach DIN 33404. Die Verdrahtung erfolgt im Sockel, die Kalotte wird anschließend aufgesteckt und verschraubt. Mit der Schutzklasse IP 66 ist der Signalgeber besonders für industrielle Anwendungen geeignet. LEISTUNGSMERKMALE: - 3 Alarm-Stufen - 64 Töne / Tonfolgen - Schutzart IP 66 - Farbe rot - Spezifikation DIN EN 54-3 - VdS-Zulassung G 210106 TECHNISCHE DATEN: - Spannungsversorgung 10 bis 60 V DC - Schalldruck @ 1 m 120 dB(A), 119 dB(A) bei DIN-Ton - Umgebungstemperatur: -25 °C bis 70 °C - Schutzart IP 66 - Gewicht 1,8 kg - Abmessungen (BxHxT): 166 x 166 x 150 mm VdS-Nummer: G 210106 Liefern und betriebsfertig montieren. Fabrikat: HONEYWELL oder gleichwertig Typ: 766424
Menge: 1,000 Stk

**04.02.186 766432 Akustischer Signalgeber PA 1, rot, 105 db(A) @ DIN-TON**
*** Bedarfsposition ohne GB
Akustischer Alarmgeber max. 105 dB(A) nach EN 54-3 zer- tifiziert. Dank zahlreicher Zulassungen (UL, GOST, VdS und CPD) für den Einsatz in jeglichen Ländern geeignet. Zur An- wendung kommt er in fast allen Applikationen, Gebäuden, Industriehallen sowie im Innen- und Außenbereich. Ein extrem hoher akustischer Wirkungsgrad und eine hohe Durchdringung akustischer Hindernisse ermöglichen eine Reduzierung der Anzahl der benötigten Schallgeber und können somit zu einer Kostenersparnis führen. Zahlrei- che vorteilhafte Eigenschaften wie u.a. unverlierbare und in der Lage fixierte Verschlusselemente, eine ange- spritzte und damit unverlierbare Gehäusedichtung, ge- doppelte Anschlussklemmen für 2,5 mm² Leitungen mit Adernendhülsen und eine elektrische Kontaktierung aus- schließlich im montierten Unterteil, ermöglichen eine schnellere und deutlich sicherere und fehlerfreie Mo- tage. LEISTUNGSMERKMALE: - Zertifiziert nach EN 54-3 - Schutzart IP 66 (EN60529) - Schagfestes Gehäuse (IK08) - Töne: 80 - Gehäusefarbe: rot (RAL 3000) - Tonstufen: 4 Tonstufen extern ansteuerbar - Internationale Zulassungen: UL, GOST, CNBOP, VdS, CPD - Fehlerhafte Montage praktisch ausgeschlossen - Deutlich kürzere Montage- und Installationszeiten - Extrem hoher akustischer Wirkungsgrad und Durchdrin- gung akustischer Hindernisse - Manipulationsschutz: Plombierstopfen (optional) UMGEBUNGSBEDINGUNGEN: - Betriebstemperaturbereich: -40° bis +55°C - Lagertemperatur: ?10 bis +60°C - Rel. Luftfeuchte: 10% bis 90% (nicht kondensierend) TECHNISCHE DATEN: - Nennspannung: 10 bis 57 V DC - Nom. Schalldruckpegel: 100 dB (A) - Max. Schalldruckpegel: 105 dB (A) - Schalldruckpegel: 104 dB (A) (@ DIN-Ton) - Lautstärkeregulierung: -12dB(A) - Nennstromaufnahme: 38 mA (@ 24 V / DIN-Ton) - Gehäusematerial: PC / ABS Blend - Anschlussklemmen: 0,14 bis 2,5mm² feindrähtig / AWG24 AWG 14 - Abmessungen in mm (BxHxT): 110 x 86 x 81 - Gewicht ca.: 270g ZERTIFIEZIERUNGEN: - MED optional - CNBOP optional - DNV/GL optional - UL optional - EAC VdS-Nr.: G 212115 CPR-Nr.: 0786-CPD-21182 VERPACKUNGSEINHEIT: - 1 Stück Liefern und betriebsfertig montieren. Fabrikat: HONEYWELL oder gleichwertig Typ: 766432
Menge: 1,000 Stk

**04.02.187 766433 Akustischer Signalgeber PA 5, rot, 107 db(A) @ DIN-TON**
*** Bedarfsposition ohne GB
Akustischer Alarmgeber max. 107 dB(A) nach EN 54-3 zer- tifiziert. Dank zahlreicher Zulassungen (UL, GOST, VdS und CPD) für den Einsatz in jeglichen Ländern geeignet. Zur An- wendung kommt er in fast allen Applikationen, Gebäuden, Industriehallen sowie im Innen- und Außenbereich. Ein extrem hoher akustischer Wirkungsgrad und eine hohe Durchdringung akustischer Hindernisse ermöglichen eine Reduzierung der Anzahl der benötigten Schallgeber und können somit zu einer Kostenersparnis führen. Zahlrei- che vorteilhafte Eigenschaften wie u.a. unverlierbare und in der Lage fixierte Verschlusselemente, eine ange- spritzte und damit unverlierbare Gehäusedichtung, ge- doppelte Anschlussklemmen für 2,5 mm² Leitungen mit Adernendhülsen und eine elektrische Kontaktierung aus- schließlich im montierten Unterteil, ermöglichen eine schnellere und deutlich sicherere und fehlerfreie Mo- tage. LEISTUNGSMERKMALE: - Zertifiziert nach EN 54-3 - Schutzart IP 66 (EN60529) - Schagfestes Gehäuse (IK08) - Töne: 80 - Gehäusefarbe: rot (RAL 3000) - Tonstufen: 4 Tonstufen extern ansteuerbar - Internationale Zulassungen: UL, GOST, CNBOP, VdS, CPD - Fehlerhafte Montage praktisch ausgeschlossen - Deutlich kürzere Montage- und Installationszeiten - Extrem hoher akustischer Wirkungsgrad und Durchdrin- gung akustischer Hindernisse - Manipulationsschutz: Plombierstopfen (optional) UMGEBUNGSBEDINGUNGEN: - Betriebstemperaturbereich: -40° bis +55°C - Lagertemperatur: ?10 bis +60°C - Rel. Luftfeuchte: 10% bis 90% (nicht kondensierend) TECHNISCHE DATEN: - Nennspannung: 10 bis 57 V DC - Nom. Schalldruckpegel: 105 dB (A) - Max. Schalldruckpegel: 107 dB (A) - Schalldruckpegel: 105 dB (A) (@ DIN-Ton) - Lautstärkeregulierung: -12dB(A) - Nennstromaufnahme: 38 mA (@ 24 V / DIN-Ton) - Gehäusematerial: PC / ABS Blend - Anschlussklemmen: 0,14 bis 2,5mm² feindrähtig / AWG24 AWG 14 - Abmessungen in mm (BxHxT): 163 x 135 x 132 - Gewicht ca.: 643g ZERTIFIEZIERUNGEN: - MED optional - CNBOP optional - DNV/GL optional - UL optional - EAC VdS-Nr.: G 212115 CPR-Nr.: 0786-CPD-21182 VERPACKUNGSEINHEIT: - 1 Stück Liefern und betriebsfertig montieren. Fabrikat: HONEYWELL oder gleichwertig Typ: 766433
Menge: 1,000 Stk

**04.02.188 766434 Akustischer Signalgeber PA 10, rot, 117 db(A) @ DIN-TON**
*** Bedarfsposition ohne GB
Akustischer Alarmgeber max. 117 dB(A), IP66, EN 54-3 zertifiziert. Dank zahlreicher Zulassungen (UL, GOST, VdS und CPD) für den Einsatz in jeglichen Ländern geeignet. Zur An- wendung kommt er in fast allen Applikationen, Gebäuden, Industriehallen sowie im Innen- und Außenbereich. Ein extrem hoher akustischer Wirkungsgrad und eine hohe Durchdringung akustischer Hindernisse ermöglichen eine Reduzierung der Anzahl der benötigten Schallgeber und können somit zu einer Kostenersparnis führen. Zahlrei- che vorteilhafte Eigenschaften wie u.a. unverlierbare und in der Lage fixierte Verschlusselemente, eine ange- spritzte und damit unverlierbare Gehäusedichtung, ge- doppelte Anschlussklemmen für 2,5 mm² Leitungen mit Aderendhülsen und eine elektrische Kontaktierung aus- schließlich im montierten Unterteil, ermöglichen eine schnellere und deutlich sicherere und fehlerfreie Mo- tage. LEISTUNGSMERKMALE: - Zertifiziert nach EN 54-3 - Schutzart IP 66 (EN60529) - Schagfestes Gehäuse (IK08) - Töne: 80 - Gehäusefarbe: rot (RAL 3000) - Tonstufen: 4 Tonstufen extern ansteuerbar - Internationale Zulassungen: UL, GOST, CNBOP, VdS, CPD - Fehlerhafte Montage praktisch ausgeschlossen - Deutlich kürzere Montage- und Installationszeiten - Extrem hoher akustischer Wirkungsgrad und Durchdrin- gung akustischer Hindernisse - Manipulationsschutz: Plombierstopfen (optional) UMGEBUNGSBEDINGUNGEN: - Betriebstemperaturbereich: -40° bis +55°C - Lagertemperatur: ?10 bis +60°C - Rel. Luftfeuchte: 10% bis 90% (nicht kondensierend) TECHNISCHE DATEN: - Nennspannung: 10 bis 60 V DC - Nom. Schalldruckpegel: 110 dB (A) - Max. Schalldruckpegel: 117 dB (A) - Schalldruckpegel: 115 dB (A) (@ DIN-Ton) - Lautstärkeregulierung: -10dB(A) - Nennstromaufnahme: 282 mA (@ 24 V / DIN-Ton) - Gehäusematerial: PC / ABS Blend - Anschlussklemmen: 0,14 bis 2,5mm² feindrähtig / AWG24 AWG 14 - Abmessungen in mm (BxHxT): 214 x 170 x 156 - Gewicht ca.: 270g ZERTIFIEZIERUNGEN: - MED optional - CNBOP optional - DNV/GL optional - UL optional - EAC VdS-Nr.: G 212191 CPR-Nr.: 0786-CPD-21223 VERPACKUNGSEINHEIT: - 1 Stück Liefern und betriebsfertig montieren. Fabrikat: HONEYWELL oder gleichwertig Typ: 766434
Menge: 1,000 Stk

**04.02.189 766435 Blitzleuchte PY X-S-05 DC CL, weißer Blitz, 5 Joule**
*** Bedarfsposition ohne GB
Blitzleuchte, klar, 5 J, IP 66, EN 54-23-zertifiziert Die kompakte klare Blitzleuchte passt sich nicht nur vielen Anwendungen an, sondern besticht insbesondere durch sichere und einfache Montage. Aufgrund der effek- tiven Xenon-Technologie bietet die Blitzleuchte einen größtmöglichen Signalisierungsbereich. Sie passt sich nicht nur vielen Anwendungen an, sondern lässt sich auch sicher und einfach montieren. Zahlreiche vorteil- hafte Eigenschaften wie u.a. unverlierbare und in der Lage fixierte Verschlusselemente, eine angespritzte und damit unverlierbare Gehäusedichtung, gedoppelte An- schlussklemmen für 2,5 mm² Leitungen mit Aderendhülsen und eine elektrische Kontaktierung ausschließlich im montierten Unterteil, ermöglichen eine schnellere und deutlich sicherere und fehlerfreie Montage. Eine schlagfeste Kalotte macht die Leuchte sehr robust und erlaubt den Einsatz für zahlreiche Anwendungen und Zwecke. LEISTUNGSMERKMALE: - Zertifiziert nach EN 54-23 - Internationale Zulassungen: UL, VdS, CPD - Schutzart IP 66 (EN60529) - Schagfestes Gehäuse (IK08) - Gehäusefarbe: rot (RAL 3000) - Haubenfarbe: klar - Montagemöglichkeit über Außenlaschen oder innenlie- gende Bohrungen - einfacher elektrischer Anschluss im Gehäuseunterteil - schlagfeste Kalotte - auch für Schalttafeleinbau geeignet - Gehäusefarben: Rot (RAL 3000) - optional mit Soft-Start-Modul zur Reduzierung des Einschaltstroms - Manipulationsschutz: Plombierstopfen (optional) - Signalisierungsbereich in m: mind. 11,1 x 8,4 x 6,3 - Signalisierungsbereich in m: 10,2 x 11,3 x 8,7 - Montagehöhe Wand in m: max 5,1 - Montagehöhe Decke in m: max 8,7 UMGEBUNGSBEDINGUNGEN: - Betriebstemperaturbereich: -40° bis +55°C - Lagertemperatur: ?10 bis +60°C - Rel. Luftfeuchte: 10% bis 90% (nicht kondensierend) TECHNISCHE DATEN: - Nennspannung: 18 bis 30 V DC - Blitzenergie: 5 J - Lichtstärke: 44 cd (klare Haube) - Blitzfolgefrequenz: 1 Hz (60 Blitze / min.) - Blitzfarbe: klar - Nennstromaufnahme: 300 mA - Gehäusematerial: PC / ABS Blend - Haubenmaterial: PC - Anschlussklemmen: 0,14 bis 2,5mm² feindrähtig / AWG24 AWG 14 - Abmessungen in mm (BxHxT): 110 x 86 x 81 - Gewicht ca.: 200g ZERTIFIEZIERUNGEN: - EN 54-23 Kat. O - UL VdS-Nr.: G 212186 CPR-Nr.: 0786-CPD-21219 VERPACKUNGSEINHEIT: - 1 Stück Liefern und betriebsfertig montieren. Fabrikat: HONEYWELL oder gleichwertig Typ: 766435
Menge: 1,000 Stk

**04.02.190 766436 Blitzleuchte PY X-S-05 DC RD, roter Blitz, 5 Joule**
*** Bedarfsposition ohne GB
Blitzleuchte, rot, 5 J, IP 66, EN 54-23-zertifiziert Die kompakte rote Blitzleuchte passt sich nicht nur vielen Anwendungen an, sondern besticht insbesondere durch sichere und einfache Montage. Aufgrund der effek- tiven Xenon-Technologie bietet die Blitzleuchte einen größtmöglichen Signalisierungsbereich. Sie passt sich nicht nur vielen Anwendungen an, sondern lässt sich auch sicher und einfach montieren. Zahlreiche vorteil- hafte Eigenschaften wie u.a. unverlierbare und in der Lage fixierte Verschlusselemente, eine angespritzte und damit unverlierbare Gehäusedichtung, gedoppelte An- schlussklemmen für 2,5 mm² Leitungen mit Aderendhülsen und eine elektrische Kontaktierung ausschließlich im montierten Unterteil, ermöglichen eine schnellere und deutlich sicherere und fehlerfreie Montage. Eine schlagfeste Kalotte macht die Leuchte sehr robust und erlaubt den Einsatz für zahlreiche Anwendungen und Zwecke. LEISTUNGSMERKMALE: - Zertifiziert nach EN 54-23 - Internationale Zulassungen: UL, VdS, CPD - Schutzart IP 66 (EN60529) - Schagfestes Gehäuse (IK08) - Gehäusefarbe: rot (RAL 3000) - Haubenfarbe: rot - Montagemöglichkeit über Außenlaschen oder innenlie- gende Bohrungen - einfacher elektrischer Anschluss im Gehäuseunterteil - schlagfeste Kalotte - auch für Schalttafeleinbau geeignet - Gehäusefarben: Rot (RAL 3000) - optional mit Soft-Start-Modul zur Reduzierung des Einschaltstroms - Manipulationsschutz: Plombierstopfen (optional) - Signalisierungsbereich in m: mind. 4,1 x 2,2 x 3,2 - Signalisierungsbereich in m: 5,6 x 6,1 x 4,9 - Montagehöhe Wand in m: max 2,8 - Montagehöhe Decke in m: max 4,9 UMGEBUNGSBEDINGUNGEN: - Betriebstemperaturbereich: -40° bis +55°C - Lagertemperatur: ?10 bis +60°C - Rel. Luftfeuchte: 10% bis 90% (nicht kondensierend) TECHNISCHE DATEN: - Nennspannung: 18 bis 30 V DC - Blitzenergie: 5 J - Lichtstärke: 18 cd (rote Haube) - Blitzfolgefrequenz: 1 Hz (60 Blitze / min.) - Blitzfarbe: rot - Nennstromaufnahme: 300 mA - Gehäusematerial: PC / ABS Blend - Haubenmaterial: PC - Anschlussklemmen: 0,14 bis 2,5mm² feindrähtig / AWG24 AWG 14 - Abmessungen in mm (BxHxT): 110 x 86 x 81 - Gewicht ca.: 200g ZERTIFIEZIERUNGEN: - EN 54-23 Kat. O - UL VdS-Nr.: G 212186 CPR-Nr.: 0786-CPD-21219 VERPACKUNGSEINHEIT: - 1 Stück Liefern und betriebsfertig montieren. Fabrikat: HONEYWELL oder gleichwertig Typ: 766436
Menge: 1,000 Stk

**04.02.191 766437 Blitzleuchte PY X-M-10-SSM CL, weißer Blitz, 10 Joule**
*** Bedarfsposition ohne GB
Blitzleuchte, klar, 10J, IP 66, 24V DC, EN 54-23 konform Technische Daten Nennspannung: 18 - 30 V DC Blitzenergie : 10 J Lichtstärke: 118 cd (klare Haube) Blitzfolgefrequenz: 0,1 / 0,5 / 0,75 / 1 Hz (über DIP-Schalter einstellbar) Nennstromaufnahme: 540 mA Betriebstemperatur: -40 °C bis +55 °C Max. rel. Luftfeuchte: 90 % Schutzart: IP 66 Gehäusematerial: PC / ABS Blend Haubenmaterial: PC Gehäusefarbe: rot Haubenfarbe: klar Abmessungen in mm (B x H x T): 166 x 124 x 114 Manipulationsschutz: Plombierstopfen (optional) Zulassungen Bauproduktrichtlinie: VdS 0786-CPR-21499 / Kategorie "O" VdS: G216036 UL GOST-R Fabrikat / Typ Pfannenberg / PY X-M-10 - SSM Blitzleuchte 10 J klar
Menge: 1,000 Stk

**04.02.192 766438 Blitzleuchte PY X-M-10-SSM RD, roter Blitz, 10 Joule**
*** Bedarfsposition ohne GB
Blitzleuchte, rot, 10J, IP 66, 24V DC, EN 54-23 konform Technische Daten Nennspannung: 18 - 30 V DC Blitzenergie : 10 J Lichtstärke: 118 cd (klare Haube) Blitzfolgefrequenz: 0,1 / 0,5 / 0,75 / 1 Hz (über DIP-Schalter einstellbar) Nennstromaufnahme: 540 mA Betriebstemperatur: -40 °C bis +55 °C Max. rel. Luftfeuchte: 90 % Schutzart: IP 66 Gehäusematerial: PC / ABS Blend Haubenmaterial: PC Gehäusefarbe: rot Haubenfarbe: rot Abmessungen in mm (B x H x T): 166 x 124 x 114 Manipulationsschutz: Plombierstopfen (optional) Zulassungen Bauproduktrichtlinie: VdS 0786-CPR-21499 / Kategorie "O" VdS: G216036 UL GOST-R Fabrikat / Typ Pfannenberg / PY X-M-10 - SSM Blitzleuchte 10 J rot
Menge: 1,000 Stk

**04.02.193 767010 Haftmagnet DH50-N490-WM mit Anschlußklemme**
*** Bedarfsposition ohne GB
Haftmagnet mit Verpolschutz und Anschlussklemme inklusive Befestigungsplatte zur Wandmontage.
Menge: 1,000 Stk

**04.02.194 767011 Haftmagnet DH70-N1372-WM Haftmagnet mit Verpolschutz und**
*** Bedarfsposition ohne GB
Wie 767010, jedoch mit einer Haftkraft von 1372 N und zusätzlicher Anschlussdose in IP 65.
Menge: 1,000 Stk

**04.02.195 767012 Haftmagnet DH50-N490-WM mit Anschlußklemme mit Stahlgrundplatte**
*** Bedarfsposition ohne GB
Wie 767010, jedoch mit Stahlbefestigungsplatte zum Einsatz in Feststellvorrichtungen an Schiebetoren.
Menge: 1,000 Stk

**04.02.196 767013 Haftmagnet DH50-N490-WM mit Abdeckhaube für elektr. Anschluß**
*** Bedarfsposition ohne GB
Menge: 1,000 Stk

**04.02.197 767014 Haftmagnet DH50-N490-WM mit PG Verschraubung**
*** Bedarfsposition ohne GB
Wie 767013, jedoch mit zusätzlicher PG-Verschraubung.
Menge: 1,000 Stk

**04.02.198 767015 Haftmagnet DH50-N490-GM**
*** Bedarfsposition ohne GB
Menge: 1,000 Stk

**04.02.199 767016 Haftmagnet DH70-N1372-GM mit Kunststoffwinkel**
*** Bedarfsposition ohne GB
Wie 767015, jedoch mit einer Haftkraft 1372 N und Kunststoffwinkel.
Menge: 1,000 Stk

**04.02.200 767017 Haftmagnet DH50-N490-UM für die Boden-, Decken-, und Wandmontage**
*** Bedarfsposition ohne GB
Haftmagnet wahlweise für Boden-, Decken- und Wandmontage geeignet. Der eloxierte Aluminium-Schwenkkopf lässt sich von Wand auf Boden- bzw. Deckenmontage umstellen. Das Rohr ist auf 110 bzw. 145 mm (Boden-/Wandmontage) kürzbar.
Menge: 1,000 Stk

**04.02.201 767018 Haftmagnet DH50-N490-UM für die Boden-, Decken-, und Wandmontage**
*** Bedarfsposition ohne GB
Wie 767017, jedoch mit Basislänge 300/335 mm.
Menge: 1,000 Stk

**04.02.202 767019 Haftmagnet DH50-N490-UM für die Boden-, Decken-, und Wandmontage**
*** Bedarfsposition ohne GB
Wie 767017, jedoch mit Basislänge 450/485 mm.
Menge: 1,000 Stk

**04.02.203 767020 Haftmagnet DH70-N1372-UM Haftmagnet zur Wandmontage**
*** Bedarfsposition ohne GB
Haftmagnet ausschließlich zur Wandmontage mit Haftkraft von 1372 N.
Menge: 1,000 Stk

**04.02.204 767030 Ankerplatte DH50-AP-S Standard**
*** Bedarfsposition ohne GB
Befestigungsplatte für Haftmagnete mit Durchmesser 50 mm.
Menge: 1,000 Stk

**04.02.205 767031 Ankerplatte DH70-AP-S Standard**
*** Bedarfsposition ohne GB
Ankerplatte für Haftmagnete mit Durchmesser 70 mm.
Menge: 1,000 Stk

**04.02.206 767032 Ex Ankerplatte DH70-AP-SX für den Ex-Bereich**
*** Bedarfsposition ohne GB
Wie 767031, jedoch für den Einsatz innerhalb explosiver Umgebungen (Ex-Bereich).
Menge: 1,000 Stk

**04.02.207 767033 Ankerplatte DH50-AP-M mit Winkeleinstellung**
*** Bedarfsposition ohne GB
Ankerplatte mit Winkeleinstellung für Haftmagnete mit 50 mm Durchmesser. Diese Ausführung ist für Anwendungen konzipiert, bei denen ein Anschlagwinkel der Tür vorliegt. Durch das Gelenk ist die Ankerplatte mit je 60° in die jeweilige Richtung einstell- und fixierbar.
Menge: 1,000 Stk

**04.02.208 767034 Ankerplatte DH70-AP-M mit Winkeleinstellung**
*** Bedarfsposition ohne GB
Wie 767033, jedoch für Haftmagnete mit 70 mm Durchmesser.
Menge: 1,000 Stk

**04.02.209 767035 Ex Ankerplatte DH70-AP-MX mit Winkeleinstellung für den Ex-Bereich**
*** Bedarfsposition ohne GB
Wie 767034, jedoch für den Einsatz innerhalb explosiver Umgebungen (Ex-Bereich).
Menge: 1,000 Stk

**04.02.210 767036 Ankerplatte DH50-AP-A Ankerplatte mit Dämpfung**
*** Bedarfsposition ohne GB
Ankerplatte mit Teleskop für Haftmagnete mit 50 mm Durchmesser. Die eigentliche Platte ist mithilfe einer eingebauten Feder (Federweg ca. 20 mm) gedämpft gelagert. Dies ist bei schweren Türen bzw. Schiebtoren von Vorteil, um mögliche Aufschläge zu dämpfen und so Haftmagnet und Tür gegen Zerstörung zu schützen. Der Anschlagwinkel sollte maximal 5° betragen.
Menge: 1,000 Stk

**04.02.211 767037 Ankerplatte DH70-AP-A Ankerplatte mit Dämpfung**
*** Bedarfsposition ohne GB
Wie 767036, jedoch für Haftmagnete mit 70 mm Durchmesser.
Menge: 1,000 Stk

**04.02.212 767038 Ex Ankerplatte DH70-AP-AX mit Dämpfung für den Ex-Bereich**
*** Bedarfsposition ohne GB
Wie 767037, jedoch für den Einsatz innerhalb explosiver Umgebungen (Ex-Bereich).
Menge: 1,000 Stk

**04.02.213 767153 Ex-Haftmagnet 24V DC Haftkraft 1568N, IP54**
*** Bedarfsposition ohne GB
Abstandsrohr für Feuerschutztüren, 24 V
Türhaftmagnet für Feuerschutztüren
oder -tore, mit Abstandsrohr
(max. 175 mm) und Unterbrechertaster.
Für Wand-, Decken- und Bodenmontage.
Menge: 1,000 Stk

**04.02.214 767510 Steuerrelais für C- oder Hutschienen- Montage**
*** Bedarfsposition ohne GB
Technische Daten
Schaltspannung: 12V AC/DC bis
230V AC/DC
Grenzdauerstrom: 6 A
Erregerspannung: 12 V DC
Erregerstrom: 15,3 mA
Menge: 1,000 Stk

**04.02.215 767800 Montagewinkel f. Sockel, Melder und Alarmgeber**
*** Bedarfsposition ohne GB
Für die Türsturzmontage des Melders.
Menge: 1,000 Stk

**04.02.216 767813.10 Auslösetaster für Feststellanlage in aP-Ausführung**
*** Bedarfsposition ohne GB
Auslösetaster in auf Putz-Ausführung
zur manuellen Auslösung von Feststellvorrichtungen mit Doppel-Wipp-
taster-Einsatz (zwei getrennte
Strombahnen). Alle äußeren
Materialien sind aus rostfreiem
Material. Alle Sockel sind herausnehmbar, mit Verbindungsklemmen nach
VDE 0632.
Technische Daten:
Ausführung: 1 Öffner, 1 Schließer,
1-polig (10 A/ AC 250 V)
Gehäuse:
Farbe: lichtgrau
Schutzart: IP 44
Menge: 1,000 Stk

**04.02.217 767814.10 Auslösetaster für Feststellanlage in uP-Ausführung**
*** Bedarfsposition ohne GB
Auslösetaster in unter Putz-
Ausführung zur manuellen Auslösung
von Feststellvorrichtungen mit
Doppel-Wipptaster-Einsatz (zwei
getrennte Strombahnen). Alle äußeren
Materialien sind aus rostfreiem
Material. Alle Sockel sind herausnehmbar, mit Verbindungsklemmen nach
VDE 0632.
Technische Daten:
Ausführung: 1 Öffner, 1 Schließer,
1-polig (10 A/ AC 250 V)
Gehäuse:
Farbe: polarweiß
Schutzart: IP 44
Menge: 1,000 Stk

**04.02.218 769163 Standschrank für IQ8control hellgrau, Gewicht: 150kg, 38HE**
*** Bedarfsposition ohne GB
Mit Vollsichtscheibe und Sicherheitsschloss, nach DIN 41488, zur Aufnahme
des Systems 8000 und IQ8Control,
38 HE
Technische Daten:
Gewicht ca. 150 kg
Abmessungen (BxHxT) 700 x 2000 x 525 mm
Menge: 1,000 Stk

**04.02.219 769166 Standschrank für FlexES inkl. Montage**
*** Bedarfsposition ohne GB
Pulverlackierter Standschrank mit
integriertem Montagerack zu Aufnahme
und Befestigung von Schubladenelementen.
Schrankgestell mit geschweißtem
100 mm Sockel, mit Bohrungen für Bodenbefestigung.
Rückwände und Seitenwände abnehmbar,
Kabeleinführung im Dach mit Bürstenleiste und Abdeckblech.
Verschließbare Stahltüre mit Glaseinsatz
zur Verifikation der Anzeigeelemente.
Die Montage der vorgesehenen Komponenten
erfolgt ab Werk nach Kundenvorgaben.
Techniche Daten:
Farbe: pulverbeschichtet
RAL 7035 lichtgrau
Gewicht: ca.150kg
Maße:(BxHxT) 800x2000x800mm ohne Sockel
800x2100x800mm mit Sockel
Menge: 1,000 Stk

**04.02.220 769910 Kunststoffschlüssel für Handmelder**
*** Bedarfsposition ohne GB
Kunststoffschlüssel für alle ESSER
Druckknopfmelder und
Springknopfmelder, ausgenommen
Ex-Melder 761698.
Hinweis: VPE = 10 Stück
Menge: 1,000 Stk

**04.02.221 769911 Metallschlüssel für Handmelder**
*** Bedarfsposition ohne GB
Metallschlüssel, Bauform D, für alle
ESSER Druckknopfmelder und
Springknopfmelder, ausgenommen
Ex-Melder 761698.
Hinweis: VPE = 10 Stück
Menge: 1,000 Stk

**04.02.222 769914 Schlüssel 801 für Brandmelderzentrale VPE Á 2 STK.B8027-0007**
*** Bedarfsposition ohne GB
Schlüssel 801 für Brandmelderzentrale
Mind.Best.Menge 5_x000D_
Menge: 1,000 Stk

**04.02.223 769915 Schlüssel 901 für Brandmelderzentrale VPE Á 2 STK. B8027-0001**
*** Bedarfsposition ohne GB
Schlüssel 901 für Brandmelderzentrale
Mind.Best.Menge 5_x000D_
Menge: 1,000 Stk

**04.02.224 769916 Serviceschlüssel für große Handmelder ART.-NR. 80490X**
*** Bedarfsposition ohne GB
Mit dem Metall-Serviceschlüssel wird ausschließlich durch autorisierte Personen die Testfunktionalität des Handmelders ausgelöst und zurückgesetzt. Der Schlüssel ist für alle Elektronikmodule Art.-Nr. 80490x ab Index 05 und gelber Schließung geeignet. Liefern und betriebsfertig montieren. Fabrikat: HONEYWELL oder gleichwertig Typ: 769916
Menge: 1,000 Stk

**04.02.225 769921 Kunststoffschild "Außer Betrieb" 80x80mm f. große MCP's 7047XX,7048XX,70490X**
*** Bedarfsposition ohne GB
Kunststoffschild "Außer Betrieb" für
alle ESSER Druckknopfmelder und
Springknopfmelder.
Menge: 1,000 Stk

**04.02.226 772239 Set BatMon IQ8Control ( 2x 788051.10)**
*** Bedarfsposition ohne GB
Menge: 1,000 Stk

**04.02.227 772445 Montagerahmen 19" 8000C/M und IQ8CONTROL C/M**
*** Bedarfsposition ohne GB
Menge: 1,000 Stk

**04.02.228 772476 Erweiterungsmodul f. System 8000 mit 3 zus. Mikromodul-Steckpl.**
*** Bedarfsposition ohne GB
Erweiterungsmodul für Brandmeldesystem
um drei zusätzl. Mikromodul-Steckplätze.
Zur Montage auf der Basiskarte der
Brandmelderzentrale.
Technische Daten:
Ruhestrom ca. 5 mA (ohne Mikromodul)
Menge: 1,000 Stk

**04.02.229 772477 Peripheriemodul mit einem zusätzlichen Mikromodulsteckplatz, System IQ8Control**
*** Bedarfsposition ohne GB
Peripheriemodul mit einem zusätzlichen
Mikromodulsteckplatz zur Montage auf
der Basiskarte der Brandmelderzentrale.
Das Peripheriemodul enthält ein
Feuerwehrbedienfeldinterface sowie
ein ÜE-Interface und drei frei
programmierbare, wahlweise überwachte
Sammelrelais.
Technische Daten:
Ruhestrom ca. 15 mA (ohne Mikromodul)
Menge: 1,000 Stk

**04.02.230 772478 Erweiterungsmodul mit 1 zusätz. Mikromodulsteckplatz**
*** Bedarfsposition ohne GB
Peripheriemodul mit einem zusätzlichen
Mikromodulsteckplatz zur Montage auf
der Basiskarte der Brandmelderzentrale.
Das Peripheriemodul enthält ein
Feuerwehrbedienfeldinterface sowie
ein ÜE-Interface und drei frei
programmierbare, wahlweise überwachte
Sammelrelais.
Technische Daten:
Ruhestrom ca. 15 mA (ohne Mikromodul)
Menge: 1,000 Stk

**04.02.231 772479 Peripheriemodul für System IQ8 Control**
*** Bedarfsposition ohne GB
Peripheriemodul zur Montage auf der
Basiskarte der Brandmelderzentrale.
Das Peripheriemodul enthält ein
Feuerwehrbedienfeldinterface sowie ein
ÜE-Interface und drei frei
programmierbare, wahlweise überwachte
Sammelrelais.
Technische Daten:
Ruhestrom ca. 15 mA
Menge: 1,000 Stk

**04.02.232 781335 Spannungskonverter 12V/24V DC**
*** Bedarfsposition ohne GB
Spannungskonverter 12 Volt / 24 Volt.
Der Konverter stellt eine 24 Volt
Spannungsversorgung für Fremdmelder zur
Verfügung. Die Eingangsspannung beträgt
12 Volt und wird aus der Brandmelderzentrale oder einem externen 12 Volt
Netzteil zugeführt.
Beim Einbau in die BMZ kann das Modul
bis zu vier Fremdmelder mit je maximal
125 mA versorgen oder optional einen
Fremdmelder mit bis zu 500 mA.
Technische Daten
Betriebspannung 9 V DC bis 15 V DC
Ausgangsspannung 24 V DC +/-10%
max. Ausgangsstrom: 4 x 125 mA oder
1 x 500 mA (einzeln abgesichert)
Abmessungen (BxHxT) 65x72x20mm
Menge: 1,000 Stk

**04.02.233 781336 Spannungskonverter mit galvanischer Trennung Ausgangsspannung 12 V DC**
*** Bedarfsposition ohne GB
Der Konverter stellt eine 12 Volt
Spannung zur Verfügung. Diese wird aus
der Brandmelderzentrale oder einem
externen Netzteil zugeführt.
Die galvanische Trennung der
Eingangs- und Ausgangsspannung
verhindert Störungen bei Potenzialunterschieden in der Peripherie.
Das Modul kann in die Gehäuse 120240,
788600, 788601 und 788603 eingebaut,
oder mit dem Einbausatz (788605 ) in die
Brandmelderzentrale integriert werden.
Leistungsmerkmale
- Galvanische Trennung von
Gleichspannungspotentialen
- Trennung der Massepotentiale
zwischen einem externem Gerät
und dem Potenzial der
Gefahrenmeldezentrale
zur Vermeidung von Erdschlüssen
- Spannungsinterface für den Betrieb
von 32AE-Kopplern an einer
Löschmittelsteuerung 8010 Ser.3
für 12V DC Betrieb
- Für Anschlussklemmen bis max. 1,5mm²
Technische Daten
Eingangsspg. 10 bis 28 V DC
Ausgangsspg. 12 V +/- 10%
max. Ausgangsstrom 800 mA,
kurzschlussfest
Umgebungstemp. -10°C bis +50°C
Schutzart IP 40 (im Gehäuse)
Gewicht ca. 70 g
Abmessungen (BxHxT) 85x82x27 mm
Menge: 1,000 Stk

**04.02.234 781337 Spannungskonverter m. galvanischer Trennung Ausgangsspannung 24V DC**
*** Bedarfsposition ohne GB
Der Konverter stellt eine 24V Spannungsversorgung für einen Sondermelder zur
Verfügung. Die Eingangsspannung beträgt
12V und wird aus der Brandmelderzentrale
oder einem externen Netzteil zugeführt.
Bei der Projektierung bitte auf die
primäre (12V) Stromaufnahme bei
Netzausfall achten
Betriebspannung 9 V DC bis 15 V DC
Ausgangsspannung 24 V DC +/-10%
max. Ausgangsstrom: 400 mA
Abmessungen (BxHxT) 85x82x27mm
Menge: 1,000 Stk

**04.02.235 781463 Venturi-Lüftungskanalbausatz UG7**
*** Bedarfsposition ohne GB
Lüftungskanalbausatz für den Einsatz der
IQ8Quad Lüftungskanalmelder und Montage
auf Lüftungskanälen.
Geeignet für den Einsatz auf Lüftungskanälen mit einer Breite von 600 mm bis
zu 2800 mm.
Betriebszustand des Melders von außen
einsehbar. Luftstromindikator zur
Luftströmungsanzeige von außen ohne
Öffnen des Gehäuses einsehbar.
Filter für den Einsatz unter schmutzigen
Umgebungsbedingungen ist integriert
Technische Daten:
Gehäuse ABS Kunststoff
Farbe grau
Umgebungstemperatur 0°C......38°C
Lagertemperatur -30°C....75°C
Schutzart IP 54
Gewicht 650 g o. Melder
Zulassung EN54-27
Maße (B x H x T) 165 x 279 x 83 mm
Menge: 1,000 Stk

**04.02.236 781464 Ersatzfilter für UG7 (781463) VPE = 10 Stück**
*** Bedarfsposition ohne GB
Für den Einsatz bei schmutzigen Umgebungsbedingungen.
Menge: 10,000 Stk

**04.02.237 781465 Wetterschutzgehäuse für UG7 (781463)**
*** Bedarfsposition ohne GB
Wetterschutz für Lüftungskanalbausatz in
klimatisch schwierigen Umgebungsbedingungen, geeignet auch zur nachträglichen Montage.
Technische Daten:
Schutzart IP 54
Menge: 1,000 Stk

**04.02.238 781466 Venturi-Rohr 0,6 m für UG7 (781463)**
*** Bedarfsposition ohne GB
Venturirohr 0,6 m für den Einsatz mit dem Lüftungskanalbausatz 781463 von 140 mm bis 600 mm.
Menge: 1,000 Stk

**04.02.239 781467 Venturi-Rohr 1,5 m für UG7 (781463)**
*** Bedarfsposition ohne GB
Venturirohr 1,5 m für den Einsatz mit dem Lüftungskanalbausatz 781463 von 600 mm bis 1.400 mm.
Menge: 1,000 Stk

**04.02.240 781468 Venturi-Rohr 2,8 m für UG7 (781463)**
*** Bedarfsposition ohne GB
Venturirohr 2,8 m für den Einsatz mit dem Lüftungskanalbausatz 781463 von 1.400 mm bis 2.700 mm.
Menge: 1,000 Stk

**04.02.241 781469 Montagesatz für Lüftungskanäle für UG7 (781463)**
*** Bedarfsposition ohne GB
Bausatz für die Montage des Lüftungskanalbausatzes 781463 an/auf runden bzw. isolierten Lüftungskanälen.
Menge: 1,000 Stk

**04.02.242 781470 Kabelverschraubung M20, Inhalt 5 Stk. 5 Stück**
*** Bedarfsposition ohne GB
Zur zusätzlichen Abdichtung der Kabeleinführung und Sicherstellung der IP-Schutzart.
Menge: 5,000 Stk

**04.02.243 781482 Bausatz für abgehängte Montage Melder- Sockel Serie 9X00 und IQ8Quad**
*** Bedarfsposition ohne GB
Aufbausatz für Meldersockel der Familie
IQ8Quad sowie der Serien
9x00 für abgehängte Montage.
Technische Daten:
Stabilisator: Alu
Maße: d = 84 mm, h = 15 mm
Verschraubung: Pg 7
Montage: am Melderkabel hängend
Material: ABS, weiß ähnlich RAL 9010
Maße (B x H x T): 85 x 85 x 40 mm
Menge: 1,000 Stk

**04.02.244 781487 Anschaltbaustein für Meldersockel 781490 & 781590, VPE = 10 STÜCK**
*** Bedarfsposition ohne GB
Menge: 10,000 Stk

**04.02.245 781550 Melderschutzkorb (Auslaufartikel) gegen Entfernen der Melder**
*** Bedarfsposition ohne GB
Melderschutzgitter zur Sicherung der
Brandmelder der Familie IQ8Quad und der
Melderserie 9x00 gegen unbefugtes Entnehmen sowie als mechanischer Schutz
gegen Beschädigung.
Menge: 1,000 Stk

**04.02.246 781551 Melderschutzkorb, ballwurfsicher und gegen Entfernen der Melder**
*** Bedarfsposition ohne GB
Melderschutzgitter zur Sicherung der
Brandmelder der Familie IQ8Quad und der
Melderserie 9x00 gegen unbefugtes Entnehmen sowie als mechanischer Schutz
gegen Beschädigung (ballwurfsicher).
Menge: 1,000 Stk

**04.02.247 781693 Schutzhaube für Handmelder, DEUTSCH**
*** Bedarfsposition ohne GB
Diese Schutzhaube schützt vor Falschalarmen, ohne echte Alarme zu behindern. Die Vorrichtung besteht aus einem manipulationssicheren Rahmen aus
durchsichtigem Polycarbonat und einem
Deckel, der sich problemlos über dem
Druckknopfmelder anbringen läßt, in
Auf- oder Unterputzmontage. Er bietet
Schutz vor Falschalarmen durch versehentliches Auslösen, Vandalismus,
Staub und Wasser. Schutzart IP 44.
Menge: 1,000 Stk

**04.02.248 781694 Schutzhaube für Handmelder, ENGLISCH**
*** Bedarfsposition ohne GB
Menge: 1,000 Stk

**04.02.249 781698 Abstandshalter für Schutzhaube**
*** Bedarfsposition ohne GB
Technische Daten:
Abmessungen (B x H x T)
180 x 260 x 50 mm
Gewicht ca. 510 g
Menge: 1,000 Stk

**04.02.250 781699 IP55-Kit für Schutzhaube**
*** Bedarfsposition ohne GB
Selbstklebender Dichtungssatz für die
Schutzhaube 781693 zur Erhöhung der
Schutzart von IP 44 auf IP 55.
Menge: 1,000 Stk

**04.02.251 781804 Melderparallelanzeige, rot, für Melder- Serie 9000**
*** Bedarfsposition ohne GB
Lichtstarke Melderparallelanzeige mit
gepulsten LED's, die ein rotes Prisma
beleuchten. Anzeige insbesondere zur
Verwendung mit Meldern der Serie
9000.
Menge: 1,000 Stk

**04.02.252 781814 Melderparallelanzeige, rot, für die Melderserie 9000/9200/IQ8Quad**
*** Bedarfsposition ohne GB
Melderparallelanzeige
Die LED's beleuchten ein rotes Prisma.
Mit Schutzbeschaltung zum Anschluß an
Meldersockel 781490, 781494.
Hinweise:
-bei Meldern der Serie 9000 ist der
Sockelanschaltbaustein 781487
erforderlich
-bei Verwendung mit
Diagnosemeldersockel 781494 ist keine
Zweimelderabhängigkeit möglich
Technische Daten:
Betriebsspannung 1,8 V DC
Stromaufnahme ca. 9 mA
Alarmanzeige 3 rote LEDs
Umgebungstemperatur -25 °C ... 70 °C
Lagertemperatur -35 °C ... 85 °C
Schutzart IP 42
Gehäuse ABS-Kunststoff
Rel. Luftfeuchte max. 95 %
(nicht kondensierend)
Farbe weiß, ähnlich RAL 9010
Gewicht ca. 60 g
Abmessungen B: 85 mm H: 82 mm T: 27 mm
Menge: 1,000 Stk

**04.02.253 782104 Feststellanlage RZ-24-FA**
*** Bedarfsposition ohne GB
Feststellanlage RZ-24-FA Kurzschlussfestes Netzgerät mit Meldergruppeneingang, Steuerausgang für Feststelleinrichtungen und stabilisierter Ausgangsspannung zur Verwendung in Feststellanlagen gemäß DIBt. Für Steuerungsaufgaben steht ein potentialfreier Wechslerkontakt zur Verfügung. Stand-alone Betrieb sowie die Integration in eine Brandmeldeanlage über einen Alarmierungskoppler oder IQ8FCT XS möglich. Leistungsmerkmale ? Anbindung von IQ8Quad O-Melder (Art.-Nr. 803371), TD-Melder (Art.-Nr. 803271) und O²T-Melder (Art.-Nr. 803374) DIBt-zugelassen als FSA-Melder ? Autom. Melder anschließbar an der integrierten Meldergruppe ? Integrierte Auslösetaste ? Betriebs- und Brandmeldeanzeige ? Rücksetztaste ? Integrierter Summer und Summer aus Taste ? Integration der Brand- / Auslösemeldung in eine Brandmeldeanlage über den potentialfreien Wechslerkontakt und Alarmierungskoppler 808623 oder IQ8FCT XS 808606 ? Auslösung der Feststellvorrichtung auch durch die automatischen Brandmelder einer BMA im Nicht- FSA-Betrieb über Kopplerausgang möglich Technische Daten Leistungsaufnahme 30 W Ausgangsstrom max. 0,9 A insgesamt Kontaktbelastung Relais max. 2 A @ 24 V DC Umgebungstemperatur -25 °C ... 40 °C Lagertemperatur -25 °C ... 40 °C Schutzart IP 64 (bei Kabelverschraubung IP 64) Gewicht ca. 700 g DIBt-Zulassung Z-6.5-1872 Abmessungen B: 124 mm H: 122 mm T: 55 mm Fabrikat: ESSER
Menge: 1,000 Stk

**04.02.254 782105 Autom. Rücksteller f. RZ-24-FA**
*** Bedarfsposition ohne GB
Autom. Rücksteller f. RZ-24-FA Automatischer Rücksteller nach Brandalarm oder Netzausfall zu Integration in RZ-24-FA für den Fall, dass die RZ-24-FA in einem schwer zugänglichen Bereich installiert ist (z.B. in großer Höhe). Leistungsmerkmale ? selbstständiges Rücksetzen nach Brandalarm oder Netzausfall ? setzt die Brandmeldeschleife durch einen kurzen Reset-Impuls zurück ? bei Auslösung eines Brandmelders muss dieser zusätzlich per Hand zurück gestellt werden (Taste Test oder Tür schließen auf Folientastatur bzw. Auslösetaster) ? Das Rücksetzen ist nicht möglich solange weiterhin ein Brand erkannt wird Technische Daten Gewicht ca. 6 g Abmessungen B: 31 mm H: 33,5 mm T: 20 mm Fabrikat: ESSER
Menge: 1,000 Stk

**04.02.255 784382.D0 Analog-Ringmodul ( 8 bit )**
*** Bedarfsposition ohne GB
1-fach Ringlinien-Modul für max. 127
Busteilnehmer Prozeßanalogmelder
IQ8Quad,9200er Melder bzw. esserbus® -
Koppler.
Technische Daten
Ruhestromaufnahme: ca. 25 mA
int. Spannungsversorgung: +12V/+27V DC
Menge: 1,000 Stk

**04.02.256 784710.10 Feuerwehrbedienfeld Standard nach DIN 14661**
*** Bedarfsposition ohne GB
Bedienfeld für Brandmeldeanlagen mit
Übertragungseinrichtung zur Feuerwehr.
Der Anschluß und Betrieb erfolgt über
das Feuerwehrbedienfeld Interface der
jeweiligen Brandmelderzentrale.
Anschlußleiste mit Schraubklemmen,
18 polig.
Ausführung nach DIN 14661: 1998-10
Türschloß:
Kastenschloß, vorbereitet zur Aufnahme
eines Halbzylinders nach DIN 18252
Betriebsspannung 10,5 bis 13,8 V DC
Ruhestrom @ 12 V DC ca. 18 mA
Alarmstrom @ 12 V DC ca. 75 mA
Gehäuse Stahlblech
Farbe grau, ähnlich RAL7032
Gewicht 3,4 kg
Schutzart IP 30
Abmessungen (BxHxT) 255x185x58 mm
Menge: 1,000 Stk

**04.02.257 784711 Redundanz-Adapter ADP4000 IQ8Control**
*** Bedarfsposition ohne GB
Menge: 1,000 Stk

**04.02.258 784713 Feuerwehrbedienfeld FBF4000**
*** Bedarfsposition ohne GB
Feuerwehrbedienfeld nach DIN 14661 ausschließlich für den seriellen Anschluss an das Feuerwehranzeigetableau FAT 4000 über SPI-Schnittstelle (im Lieferumfang enthalten), Spannungsversorgung und Steuerung direkt aus dem FAT 4000, nur bei Verwendung eines gemeinsamen Gehäuses für FAT und FBF, Reduzierung von Umgebungseinflüssen und stromsparendes Design durch kapazitive Tasten, in das System 4000 integrierbar. Geeignet zum Anschluss über FAT 4000 an die BMZ ES Line, Compact und FlexES Control.
Menge: 1,000 Stk

**04.02.259 784714 Feuerwehrbedienfeld FBF4000uC**
*** Bedarfsposition ohne GB
Feuerwehrbedienfeld FBF4000uC Feuerwehrbedienfeld nach DIN 14661 mit Mikroprozessor für seriellen Anschluss direkt an die BMZ, Fronttürverschluss mit Kastenschloss für Profilhalbzylinder nach DIN 18252, Spannungs- Versorgung und Steuerung direkt aus der BMZ, Ankopplung über serielle Schnittstelle RS485, Reduzierung von Umgebungseinflüssen und stromsparendes Design durch kapazitive Tasten, in das System4000 integrierbar. Mit den entsprechenden Adaptern und Modulen geeignet zum Anschluss an BMZ IQ8Control sowie ohne Adapter an die BMZ ES Line, Compact und FlexES Control (siehe hierzu separate Broschüre Art.-Nr. 795969). Verschluss: Kastenschloss für bauseitigen Feuerwehr-Halbprofilzylinder (DIN 18252). Technische Daten Betriebsspannung 8 ... 42 V DC Ruhestrom @ 12 V DC ca. 35 mA Ruhestrom @ 24 V DC ca. 15 mA Alarmstrom @ 12 V DC ca. 60 mA Umgebungstemperatur -5 °C ... 40 °C Lagertemperatur -10 °C ... 60 °C Schutzart IP 30 Gehäuse Stahlblech Farbe grau, ähnlich RAL 7032 Gewicht ca. 3,4 kg Abmessungen B: 255 mm H: 185 mm T: 58 mm Fabrikat: ESSER
Menge: 1,000 Stk

**04.02.260 784715 Feuerwehranzeigetableau FAT4000**
*** Bedarfsposition ohne GB
Feuerwehranzeigetableau FAT4000 Feuerwehranzeigetableau (FAT) gemäß DIN 14662 als zusätzliche Anzeige zur BMA. Mit den entsprechenden Modulen geeignet zum Anschluss an BMZ IQ8Control sowie ohne Adapter an die BMZ ES Line, Compact und FlexES Control (siehe hierzu separate Broschüre Art.-Nr. 795969). Zur redundanten Anschaltung wird zusätzlich der Redundanz-Adapter ADP4000 benötigt. Grafikdisplay mit 6 x 20 Zeichen, LED-Sammelanzeige (Betrieb, Alarm, Störung, Abschaltung). Übernahme verfügbarer Zusatztexte aus dem Protokoll der BMZ FlexES Control oder manuelle Eingabe über die Programmiersoftware PROG4000 für BMZ IQ8Control. Redundant durch Ringbusstruktur für bis zu 20 FAT, Versorgungsspannung und Signalweg werden auf Kurzschluss und Unterbrechung nach EN 54-2 sowie auf schleichenden Kurzschluss und schleichender Unterbrechung nach EN 54-13 überwacht. Volle Funktionalität bei Störung eines Leitungsweges. Reduzierung von Umgebungseinflüssen und stromsparendes Design durch kapazitive Tasten. Programmiersoftware ?PROG4000? im Lieferumfang enthalten. Technische Daten Betriebsspannung 10 ... 42 V DC Ruhestrom @ 12 V DC ca. 40 mA Ruhestrom @ 24 V DC ca. 16 mA Alarmstrom @ 12 V DC ca. 45 mA Umgebungstemperatur -5 °C ... 40 °C Lagertemperatur -10 °C ... 60 °C Schutzart IP 30 Gehäuse Stahlblech Farbe grau, ähnlich RAL 7032 Gewicht ca. 3,5 kg Abmessungen B: 255 mm H: 185 mm T: 58 mm Fabrikat: ESSER
Menge: 1,000 Stk

**04.02.261 784716 Redundanz-Adapter ADP4000 FlexES Control**
*** Bedarfsposition ohne GB
Adapterbaugruppe zum Einbau in die BMA zur Bereitstellung des redundanten Anschlusses für ein FAT 4000, ZPA4000, GMT4000 oder FBF4000uC ausgehend vom seriellen Interface der BMZ FlexES Control. Gemäß EN 54-2/DIN 14675 kann mit diesem Adapter die Schnittstelle der BMA als redundanter Übertragungsweg ausgeführt werden, wenn das Feuerwehranzeigetableau FAT 4000 zur Erstinformation der Feuerwehr dient. Versorgungsspannung und Signalweg des Ringes werden auf Kurzschluss und Unterbrechung nach EN 54-2 sowie auf schleichenden Kurzschluss und schleichende Unterbrechung nach EN 54-13 überwacht. Volle Funktionalität bei Störung bzw. Ausfall eines Leitungsweges ist gewährleistet und es können bis zu 20 redundante FAT in einem Ring geschaltet werden. Für Fehlersuche, Wartung und Inbetriebnahme vorhandene USBSchnittstelle on Board. Über die beim FAT 4000 beiliegende Programmiersoftware ?PROG4000? ist es möglich, den Adapter den objektspezifischen Bedingungen anzupassen (Master-/ Slavebetrieb). Siehe hierzu separate Broschüre Art.-Nr. 798962. Technische Daten Betriebsspannung 10 ... 42 V DC Ruhestrom @ 12 V DC ca. 40 mA Ruhestrom @ 24 V DC ca. 30 mA Alarmstrom @ 12 V DC ca. 45 mA Umgebungstemperatur -5 °C ... 40 °C Lagertemperatur -10 °C ... 60 °C Abmessungen B: 25 mm H: 115 mm T: 90 mm Fabrikat: ESSER
Menge: 1,000 Stk

**04.02.262 784717 Adapter ADP-FBF**
*** Bedarfsposition ohne GB
Aufsteckbarer Adapter zur Erweiterung der Redundanz-Adapter ADP-N3E, ADP-N3S oder ADP4000, sofern die FBF-Informationen nicht Bestandteil des seriellen Protokolls der BMZ sind. Ermöglicht den Anschluss serieller Feuerwehrbedienfelder an BMZ mit parallelem FBF-Anschluss (Umwandlung paralleler Informationen der BMZ 8000 und IQ8Control in serielle) Stromversorgung über Redundanz-Adapter ADP-N3E, ADP-N3S oder ADP4000.
Menge: 1,000 Stk

**04.02.263 784718 Parallel-Anzeige-Tableau ZPA4000 aP**
*** Bedarfsposition ohne GB
Menge: 1,000 Stk

**04.02.264 784719 Parallel-Anzeige-Tableau ZPA4000 uP**
*** Bedarfsposition ohne GB
Menge: 1,000 Stk

**04.02.265 784720 FW-Info- & Bediensystem DIN A4 separate Schließung**
*** Bedarfsposition ohne GB
Zweiflügeliges Stahlblechgehäuse für
Aufputz- und Unterputzmontage, zentrale
Türöffnung für beide Türflügel durch
Feuerwehrschließung (vorbereitet für
Profilhalbzylindereinbau). Die rechte
Gehäusetür kann einzeln durch ein
integriertes Schloss geöffnet werden.
Linke Gehäusehälfte beinhaltet Feuerwehranzeigetableau sowie ein Feuerwehrbedienfeld und ist vorbereitet für die
Aufnahme eines Handfeuermelders. Das
Feuerwehranzeigetableau wird über die
serielle Schnittstelle der BMZ angesteuert. Das Feuerwehrbedienfeld wird
wahlweise über das FAT oder über die BMZ
gesteuert.
Technische Daten:
Betriebsspannung 8 ... 42 V DC
Ruhestrom @ 12 V DC ca. 80 mA
Alarmstrom @ 12 V DC ca. 105 mA
Umgebungstemperatur -5 °C ... 40 °C
Lagertemperatur -10 °C ... 60 °C
Schutzart IP 30
Gehäuse Stahlblech
Farbe rot, ähnlich RAL 3000
Gewicht ca. 15 kg
Abmessungen B:710 mm H:560 mm T:100 mm
Menge: 1,000 Stk

**04.02.266 784721 FW-Info- & Bediensystem DIN A3 separate Schließung**
*** Bedarfsposition ohne GB
Zweiflügeliges Stahlblechgehäuse für
Aufputz- und Unterputzmontage, zentrale
Türöffnung für beide Türflügel durch
Feuerwehrschließung (vorbereitet für
Profilhalbzylindereinbau). Die rechte
Gehäusetür kann einzeln durch ein
integriertes Schloss geöffnet werden.
Linke Gehäusehälfte beinhaltet Feuerwehranzeigetableau sowie ein Feuerwehrbedienfeld und ist vorbereitet für die
Aufnahme eines Handfeuermelders. Das
Feuerwehranzeigetableau wird über die
serielle Schnittstelle der BMZ angesteuert. Das Feuerwehrbedienfeld wird
wahlweise über das FAT oder über die BMZ
gesteuert.
Technische Daten:
Betriebsspannung 8 ... 42 V DC
Ruhestrom @ 12 V DC ca. 80 mA
Alarmstrom @ 12 V DC ca. 105 mA
Umgebungstemperatur -5 °C ... 40 °C
Lagertemperatur -10 °C ... 60 °C
Schutzart IP 30
Gehäuse Stahlblech
Farbe rot, ähnlich RAL 3000
Gewicht ca. 17 kg
Abmessungen B:830 mm H:560 mm T:100 mm
Menge: 1,000 Stk

**04.02.267 784722 FW-Info- & Bediensystem DIN A4 quer**
*** Bedarfsposition ohne GB
Technische Daten:
Farbe rot, ähnlich RAL 3000
Gewicht ca. 23 kg
Abmessungen B:710 mm H:560 mm T:100 mm
Menge: 1,000 Stk

**04.02.268 784723 FW-Info- & Bediensystem DIN A3 quer_x000D_**
*** Bedarfsposition ohne GB
Feuerwehr-Informations- und Bediensystem mit serieller FAT-FBF ?Kombination. Zweiflügeliges Stahlblech-Gehäuse für Aufputz- und Unterputzmontage Die Adapterbaugruppe ADP-N3E stellt einen redundanten Ring bereit und wandelt die parallelen FBF-Informationen in serielle Informationen um. Das FAT 3000 ist Teilnehmer des redundanten Rings und das ?FBF 2003 seriell? wird über das FAT 3000 angeschaltet. Gemäß DIN 14675 und VdS 2878 erfolgt die Anschaltung adernsparend und überwacht an der Brandmelderzentrale IQ8Control C oder M. Vorgerichtet zur Aufnahme von 100 Laufkarten (quer). Technische Daten Farbe rot, ähnlich RAL 3000 Gewicht ca. 23 kg Abmessungen B: 830 mm H: 560 mm T: 100 mm Fabrikat: ESSER
Menge: 1,000 Stk

**04.02.269 784731 Laufkartengehäuse für Erweiterung DIN-A3 rot RAL 3000**
*** Bedarfsposition ohne GB
Laufkartengehäuse für Erweiterung DIN-A3 rot RAL 3000 Stahlblechgehäuse für Aufputz- und Unterputzmontage. Türöffnung durch Feuerwehrschließung. Vorbereitet für Halbzylindereinbau. Technische Daten Abmessungen B: 491 mm H: 560 mm T: 100 mm Beinhaltet 1 Aufnahmefach für 100 Stück Feuerwehrlaufkarten im A3-Format Tür mit Beschriftung ?Feuerwehrlaufkarten? Fabrikat: ESSER
Menge: 1,000 Stk

**04.02.270 784732 Laufkartengehäuse für Erweiterung DIN-A4 rot RAL 3000**
*** Bedarfsposition ohne GB
Laufkartengehäuse für Erweiterung DIN-A4 rot RAL 3000 Stahlblechgehäuse für Aufputz- und Unterputzmontage. Türöffnung durch Feuerwehrschließung. Vorbereitet für Halbzylindereinbau. Technische Daten Abmessungen B: 491 mm H: 560 mm T: 100 mm ?Beinhaltet 2 Aufnahmefächer für 100 Stück Feuerwehrlaufkarten im A4-Format Tür mit Beschriftung ?Feuerwehrlaufkarten? Fabrikat: ESSER
Menge: 1,000 Stk

**04.02.271 784734 Adapterbaugruppe ADP-N3S zur redunddanten Anbindung eines FAT**
*** Bedarfsposition ohne GB
Wie 784744 jedoch zur Einbindung einer weiteren BMZ in einen vorhandenen redundanten Bus eines FAT 3000 an einer Adapterbaugruppe ADP-N3E. Im Unterschied zum ADP-N3E stellt die ADP-N3S keine Spannungsversorgung für den redundanten Betrieb bereit.
Menge: 1,000 Stk

**04.02.272 784735 Feuerwehranzeigetableau FAT 4000 redundant für NOTIFIER INSPIRE**
*** Bedarfsposition ohne GB
Menge: 1,000 Stk

**04.02.273 784736 FW-Info- & Bediensystem DIN A4 redundant für NOTIFIER INSPIRE**
*** Bedarfsposition ohne GB
Menge: 1,000 Stk

**04.02.274 784737 FW-Info- & Bediensystem DIN A3 redundant für NOTIFIER INSPIRE**
*** Bedarfsposition ohne GB
Menge: 1,000 Stk

**04.02.275 784738 FW-Info- & Bediensystem K2 S1 eintürig, aP, redundant für NF INSPIRE**
*** Bedarfsposition ohne GB
Menge: 1,000 Stk

**04.02.276 784740 ABT 4000, grau, aP**
*** Bedarfsposition ohne GB
Menge: 1,000 Stk

**04.02.277 784741 ABT 4000, grau, uP**
*** Bedarfsposition ohne GB
Menge: 1,000 Stk

**04.02.278 784742 ABT 4000 RFID NFC Transponder**
*** Bedarfsposition ohne GB
Ein Keyfob (Key=Schlüssel / Fob=Anhänger) mit mas- sivem Rand aus rostsicherem, poliertem Stahl. Dieser Keyfob entspricht ästhetischen Anforderungen und ist gleichzeitig praktisch und robust. Der Keyfob Locket ist mittlerweile eine attraktive Alternative zu den klassischen kontaktlosen Karten. LEISTUNGSMERKMALE: - Material: Kunststoffkörper mit massivem Rand aus rostsicherem, poliertem Stahl - Feuchtigkeitsresistenz: geeignet für Innen- und Außenraumnutzung - Resistent gegen Staub, Dreck und Feuchtigkeit TECHNISCHE DATEN: Die RFID-Tags ist ISO 14443A kompatible und funktio- niert mit 13.56 MHz. Wir liefern uncodierte Original-Chipsätze. Initialisie- rungen, die seitens der Facherrichter codiert werden müssen, gehören nicht zu unserem Leistungsumfang. Liefern und betriebsfertig montieren. Fabrikat: NOTIFIER oder gleichwertig Typ: 784742
Menge: 1,000 Stk

**04.02.279 784743 Feuerwehranzeigetableau FAT3000**
*** Bedarfsposition ohne GB
Mikroprozessorgesteuertes Feuerwehr- anzeigetableau nach DIN 14675 als zusätzliche Anzeigeeinrichtung einer Brandmelderzentrale des Systems 8000 oder IQ8Control. Serielle Anbindung an die BMZ über variable Schnittstellen (TTY, Dual RS485 RS232 oder ESPA 4.4.4). Sowohl konventioneller als auch redundanter Betrieb über Adapter ADP-N3E gemäß DIN 14675 möglich. Die Sammelanzeigen und Bedientasten ermöglichen der Feuerwehr eine einheitliche Indikation der Zustände vor Ort. Bis zu 5000 über PC programmierbare Zusatztexte, ein Ereignisspeicher und die Möglichkeit einer kurzschluß- und unterbrechungstoleranten Ringbus- installation gewährleisten höchste Sicherheit. Die ESPA-Schnittstelle ermöglicht eine direkte, nicht galvanisch getrennte Anbindung, an eine TK- oder Personen- rufanlage. Betriebsspannung 8 bis 30 V DC Ruhestrom @ 12 V DC ca. 65 mA Alarmstrom @ 12 V DC ca. 125 mA Gehäuse Stahlblech Farbe grau, ähnlich RAL7032 Gewicht 3,5 kg Schutzart IP 30 Abmessungen (BxHxT) 255x185x58 mm Fabrikat: ESSER
Menge: 1,000 Stk

**04.02.280 784744 Adapterbaugruppe ADP-N3E**
*** Bedarfsposition ohne GB
Mikroprozessorgesteuerte Baugruppe zum
Einbau in die Brandmelderzentralen des
Systems 8000 oder IQ8Control.
Gemäß DIN 14675 kann mit diesem Adapter
die TTY-Schnittstelle der BMZ als
redundanter Übertragungsweg ausgeführt
werden, wenn das Feuerwehranzeigetableau FAT 3000 784743 zur Erstinformation der Feuerwehr benutzt wird.
Die integrierte Schnittstelle ermöglicht
eine direkte Anbindung von TK- oder
Personenrufsysteme via ESPA 4.4.4.-
Protokoll.
Zum Einbau kann der Hutschieneneinbausatz 788652 verwendet werden.
Betriebsspannung 8 bis 30 V DC
Ruhestrom @ 12 V DC ca. 30 mA
Alarmstrom @ 12 V DC ca. 75 mA
Gewicht ca 100 g
Abmessungen (BxHxT) 80x150x30 mm
Menge: 1,000 Stk

**04.02.281 784745 FBF2003-seriell-RS485 inkl. ADP-PSW**
*** Bedarfsposition ohne GB
Feuerwehr-Bedienfeld mit Mikroprozessor
zum seriellen und überwachten Betrieb an
einer BMZ IQ8Control gemäß DIN 14661 in
Verbindung mit der Adapterplatine
Art.-Nr. 784755.
Menge: 1,000 Stk

**04.02.282 784746 ABT 4000 Notifier TPP**
*** Bedarfsposition ohne GB
Die Steuerfunktionen werden über einen Ziffernblock inkl. Menü zur Verfügung gestellt. Möglich ist die Ab- schaltung und Einschaltung der Akustik, der Übertra- gungseinrichtung, Meldergruppen und das Ein- und Aus- schalten von Guppen Tests. Das ABT4000 besitzt eine RFID-Schnittstelle zur berüh- rungslosen Freigabe der Bedienung. Es besteht die Möglichkeit, über die RFID-Schnittstelle individuelle Bedienfunktionen zu programmieren, die dann von einem Benutzer zur Eingabe verwendet werden können. LEISTUNGSMERKMALE: - Standardschnittstelle RS422 Schnittstellenmodul (im Lieferumfang enthalten) - Reduzierung von Umgebungseinflüssen durch kapazitive Tasten - Einsatz besonders in sensiblen Bereichen durch Foli- entastatur geeignet, z. B. Gesundheitswesen, Pflege- bereich - wahlweise für nichtredundante oder redundante An- schaltung - Grafikdisplay mit 6 Zeilen je 20 Zeichen, 2 Meldungen gleichzeitig darstellbar - Übernahme verfügbarer Zusatztexte unter Verwendung einer zusätzlichen 3. Zeile aus dem Protokoll der BMA oder der seriellen Druckerschnittstelle - 4 Taster für die Bedienung der Anzeige (Scroll auf/ab, Ebene rechts/links) - 3 Tasten für die Bedienung Summer ab, Test und Histo- rie - 1 Taste zur Eingabebestätigung bei Sonderfunktionen - 4 Tasten frei programmierbar - Individuell beschriftbare Tasten, Beschriftung mit Einschubstreifen - 4 Sammelanzeigen ?Betrieb?, ?Alarm?, ?Störung?, ?Ab- schaltung? - Bedienhierachie ist festlegbar - akustische Signalisierung - Ziffernblock inklusive Menüs und Escape-Taste - akustische Signalisierung - Historie-Funktion, ESPA4.4.4-Protokoll - in das System4000 integrierbar - in Ring- oder Stich-Topologie - Programmiersoftware ?Prog4000? + Mini-USB-Kabel - mit Piktogrammfolie - 6 ABT4000 im IFAM-Loop ohne zusätzliche Spannungsver- sorgung - ab dem 7. ABT4000 mit zusätzlicher Spannungsversor- gung - max. 31 Teilnehmer als Loop- oder Stichteilnehmer TECHNISCHE DATEN: - Bereich der Versorgungsspannung: 10 bis 30V DC - Ruhestrom (12V/24V): ca.45 mA/25 mA - Alarmstrom (12V/24V): ca. 100 mA/55 mA - Schutzart: IP30 nach DIN40050 - Betriebstemperaturbereich: 0° bis +50°C - Lagertemperatur: ?10 bis +60°C - Rel. Luftfeuchte: 10% bis 93% (nicht kondensierend) - Gehäuse: Stahlblech, graphitschwarz, RAL 9011 (Auf- putzmontage) - Farbe: RAL 7024 (Graphitgrau) - Abmessungen (HxBxT): 230 x 191 x 36,5mm - Gewicht: ca. 2,5kg Liefern und betriebsfertig montieren. Fabrikat: NOTIFIER oder gleichwertig Typ: 784746
Menge: 1,000 Stk

**04.02.283 784747 ABT 4000 Notifier Redundant**
*** Bedarfsposition ohne GB
Die Steuerfunktionen werden über einen Ziffernblock inkl. Menü zur Verfügung gestellt. Möglich ist die Ab- schaltung und Einschaltung der Akustik, der Übertra- gungseinrichtung, Meldergruppen und das Ein- und Aus- schalten von Guppen Tests. Das ABT4000 besitzt eine RFID-Schnittstelle zur berüh- rungslosen Freigabe der Bedienung. Es besteht die Möglichkeit, über die RFID-Schnittstelle individuelle Bedienfunktionen zu programmieren, die dann von einem Benutzer zur Eingabe verwendet werden können. LEISTUNGSMERKMALE: - Kostenersparnis gegenüber einer abgesetzten BMA - Schnittstellenmodul DUAL-RS485S-MODUL (im Lieferum- fang enthalten) - Reduzierung von Umgebungseinflüssen durch kapazitive Tasten - Einsatz besonders in sensiblen Bereichen durch Foli- entastatur geeignet, z. B. Gesundheitswesen, Pflege- bereich - redundante Anschaltung - Grafikdisplay mit 6 Zeilen je 20 Zeichen, 2 Meldungen gleichzeitig darstellbar - Übernahme verfügbarer Zusatztexte unter Verwendung einer zusätzlichen 3. Zeile aus dem Protokoll der BMA oder der seriellen Druckerschnittstelle - 4 Taster für die Bedienung der Anzeige (Scroll auf/ab, Ebene rechts/links) - 3 Tasten für die Bedienung Summer ab, Test und Histo- rie - 1 Taste zur Eingabebestätigung bei Sonderfunktionen - 4 Tasten frei programmierbar - Individuell beschriftbare Tasten, Beschriftung mit Einschubstreifen - 4 Sammelanzeigen ?Betrieb?, ?Alarm?, ?Störung?, ?Ab- schaltung? - Bedienhierachie ist festlegbar - akustische Signalisierung - Ziffernblock inklusive Menüs und Escape-Taste - akustische Signalisierung - Historie-Funktion, ESPA4.4.4-Protokoll - in das System4000 integrierbar - in Ring- oder Stich-Topologie - Programmiersoftware ?Prog4000? + Mini-USB-Kabel - mit Piktogrammfolie - 6 ABT4000 im IFAM-Loop ohne zusätzliche Spannungsver- sorgung - ab dem 7. ABT4000 mit zusätzlicher Spannungsversor- gung - max. 31 Teilnehmer als Loop- oder Stichteilnehmer TECHNISCHE DATEN: - Bereich der Versorgungsspannung: 10 bis 30V DC - Ruhestrom (12V/24V): ca.65 mA/35 mA - Alarmstrom (12V/24V): ca. 100 mA/55 mA - Schutzart: IP30 nach DIN40050 - Betriebstemperaturbereich: 0° bis +50°C - Lagertemperatur: ?10 bis +60°C - Rel. Luftfeuchte: 10% bis 93% (nicht kondensierend) - Gehäuse: Stahlblech, graphitschwarz, RAL 9011 (Auf- putzmontage) - Farbe: RAL 7024 (Graphitgrau) - Abmessungen (HxBxT): 230 x 191 x 36,5mm - Gewicht: ca. 2,5kg Liefern und betriebsfertig montieren. Fabrikat: NOTIFIER oder gleichwertig Typ: 784747
Menge: 1,000 Stk

**04.02.284 784752 Redundanz-Adapter ADP4000 Notifier**
*** Bedarfsposition ohne GB
Menge: 1,000 Stk

**04.02.285 784753 Adapterbaugruppe ADP-PRS-422 z. Einbau in Personenrufanlagen**
*** Bedarfsposition ohne GB
Adapterbaugruppe zur galvanisch
getrennten Anbindung einer
Personenrufanlage oder einer
Telekommunikationsanlage an einem
Adapter ADP-N3E via
ESPA 4.4.4.-Protokoll.
Die Baugruppe ist für die Montage auf
einer C- oder Hutschiene in der
TK-Anlage vorgesehen.
Der maximale Leitungsweg zwischen dem
PRS-422 und der TK-Anlage darf 15 Meter
und zwischen dem ADP-N3E und ADP-422
max.1000m betragen.
Menge: 1,000 Stk

**04.02.286 784754 Adapterbaugruppe ADP-PRS-232 zum Einbau in Personenrufanlagen**
*** Bedarfsposition ohne GB
Adapterbaugruppe zur galvanisch
getrennten Anbindung einer
Personenrufanlage oder einer
Telekommunikationsanlage an einem
Feuerwehranzeigetableau FAT 3000 via
ESPA 4.4.4.-Protokoll.
Die Baugruppe ist für die Montage auf
einer C- oder Hutschiene in der
TK-Anlage vorgesehen.
Der maximale Leitungsweg zwischen dem
FAT 3000 und der TK-Anlage darf 15 Meter
betragen.
Menge: 1,000 Stk

**04.02.287 784755 Adapterplatine PSW**
*** Bedarfsposition ohne GB
Für eine Montage außerhalb der BMZ besteht die Möglich- keit, den ADP-PSW in einem separaten Gehäuse einzubauen BMZ- und ADP-Gehäuse müssen ohne Zwischenraum aneinan- der montiert werden Leistungsmerkmale: - Adapterbaugruppe ermöglicht das Absetzen des FBF ent- fernt vom Montageort der BMZ und die damit notwendige Überwachung. - Für alle BMZ, die über eine konventionelle Schnitt- stelle verfügen ADP-PSW dient zur Parallel-Seriell- Wandlung von Signalen. - Erfüllung der DIN 14661:2011-02 und EN 54-13 - Befestigungsmaterial (Haftmagneten) für den Einbau in die BMZ sind im Lieferumfang enthalten. Technische Daten: - Betriebsspannung: 12 oder 24 V DC - Stromaufnahme (12 V): ca. 40 mA - Stromaufnahme (24 V): ca. 25 mA - Abmessungen (B/H/T): 44 x 67 x 28 mm Liefern und betriebsfertig montieren. Fabrikat: NOTIFIER by Honeywell oder gleichwertig Typ: 784755
Menge: 1,000 Stk

**04.02.288 784768 Multimode LWL Konverter ST für essernet**
*** Bedarfsposition ohne GB
Multimode LWL Konverter ST für essernet Der LWL-Konverter setzt elektrische in optische Signale zur störsicheren Datenübertragung unter schwierigen Umgebungsbedingungen um, bei denen z.B. der Einsatz von Kupferleitungen nicht möglich ist. Der Mischbetrieb von LWL (Lichtwellen-Leiter) und konventioneller Verdrahtung innerhalb eines Netzwerkes ist zulässig. Fabrikat: ESSER
Menge: 1,000 Stk

**04.02.289 784769 Singlemode LWL Konverter ST für essernet**
*** Bedarfsposition ohne GB
Singlemode LWL Konverter ST für essernet
Menge: 1,000 Stk

**04.02.290 784790 Freischaltelement PZ**
*** Bedarfsposition ohne GB
Technische Daten:
Abmessungen
Ø 62 mm, TuP = 70 mm, TaP = 7 mm
Menge: 1,000 Stk

**04.02.291 784791 Freischaltelement K**
*** Bedarfsposition ohne GB
Technische Daten:
Abmessungen Ø= 38 mm, T = 80 mm
Rücks. Bodenplatte Ø= 44 mm
Menge: 1,000 Stk

**04.02.292 784839.20 Konvertierung einer Grafikseite ein für Winmag gebräuchliches Format**
*** Bedarfsposition ohne GB
Konvertierung von verschiedenen Grafikformaten in ein für Management-Systeme gebräuchliches Format.
Menge: 1,000 Stk

**04.02.293 784840.10 essernet-Mikromodul Serie 2 62,5 KBD / Telefonkabel**
*** Bedarfsposition ohne GB
Netzwerk-Interface-Modul für max. 16
Netzwerkteilnehmer. Protokoll ähnlich
DIN 19245 Teil 1 (Profibus)
Topologie: Ringstruktur, Unterbrechungs-
und Kurzschlußtoleranz.
Ruhestrom ca. 150 mA
Baudrate 62,5 kBd
Kabel Fernmeldekabel
IY (St)Y n x 2 x 0,8 mm
Kabellänge max. 1000 m
zwischen 2 Teilnehmern
Menge: 1,000 Stk

**04.02.294 784841.10 essernet-Mikromodul Serie 2 500 KBD / Datenkabel**
*** Bedarfsposition ohne GB
Netzwerk-Interface-Modul 500kBd für
Brandmeldesystem bis max. 31
Netzwerkteilnehmer.
Protokoll ähnlich DIN 19245 Teil 1
(Profibus)
Leistungsdaten
-Topologie:
Ringstruktur, Unterbrechungs- und
Kurzschlußtoleranz
-LED-Betriebsanzeigen zur schnellen
Indikation des Betriebszustandes
Technische Daten:
Ruhestrom @ 12 V DC ca. 150 mA
Übertragungsrate 500 kBd
Kabel IBM Typ 1 oder vergleichbar
Kabellänge 1000 m
(f. Kabel IBM Typ 1, 2 oder 6
zwischen 2 Teilnehmern)
Menge: 1,000 Stk

**04.02.295 784842 Serielle Schnittstelle RS232 oder TTY für IQ8Control C/M und System 8000**
*** Bedarfsposition ohne GB
RS232/TTY-Modul serielles Interface-
Modul wahlweise mit RS232 oder TTY
Format, zum Betrieb von externen
Geräten. Z.B. EED, Drucker, Paralleltableau, Modem für Ferndiagnose.
Technische Daten:
Ruhestromaufnahme:
RS232: ca. 35 mA
TTY: ca. 55 mA
Menge: 1,000 Stk

**04.02.296 784843 essernet repeater, 500 kBd**
*** Bedarfsposition ohne GB
Ermöglicht im essernet die max.
Leitungslänge zwischen zwei Brandmelderzentralen um max. 1000 m zu erhöhen. Es
können bis zu zwei Repeater nacheinander
eingesetzt werden.
Betriebsspannung 8 bis 18 V DC
Stromaufnahme @ 12 V DC 100 mA
Baudrate 500 kBd
Kabel IBM Typ1,2 oder 6
Umgebungstemp. -10 °C bis +70 °C
Lagertemperatur -20 °C bis +80 °C
Gehäuse Alu-Druckguß
Farbe grau
Gewicht ca. 520 g
Schutzart IP 65
Abmessungen (BxHxT) 125 x 60 x 80 mm
Menge: 1,000 Stk

**04.02.297 784844.10 essernet Umschalter, für Österreich**
*** Bedarfsposition ohne GB
Menge: 1,000 Stk

**04.02.298 784850 Serielles essernet Interface 2**
*** Bedarfsposition ohne GB
Das Serielle essernet®-Interface (SEI2) ermöglicht die Anbindung der ESSER-Brandmelderzentralen 800x, IQ8Control und FlexES Control an externe Systeme, die das EDP (ESSER-Daten-Protokoll) unterstützen. Abhängig der gewünschten Anwendung wird die Anbindung über TTY- oder RS232/485-Schnittstelle realisiert. Bei Systemen mit bidirektionaler Datenübertragung besteht zusätzlich die Möglichkeit des Fernwirkens. Über das essernet®-Modul wird das SEI2 als eigenständiger Teilnehmer in das essernet®-Netzwerk integriert.
Menge: 1,000 Stk

**04.02.299 784852 SEI2 red. 62,5 kBaud**
*** Bedarfsposition ohne GB
Serielles essernet Interface (SEI2) Netzwerkcontroller mit serieller Schnittstelle zur leitungsüberwachten Vernetzung von Brandmeldezentralen der Serien System 8000, IQ8 Control und FlexES Control. Das SEI2 dient dazu, eine Vielzahl von essernet´s über eine übergeordnete Anzeige- und Bedienebene miteinander auf einer Backbone-Ebene zu vernetzen. Im Backbone könne bis zu 16-stellige alphanummerische Gruppennummern verarbeitet werden. Je SEI2 können Gruppen-Offsets programmiert werden. Im Backbone kommen bis zu 30 Brandmeldezentralen vom Typ FlexES Control als gemeinsame Anzeige- und Bedienebene zum Einsatz. Maximale Anzahl Teilnehmer im essernet (Subnet)62,5kBd: 16 Maximale Anzahl Teilnehmer im essernet (Subnet)500kBD: 31 Maximale Anzahl Teilnehmer im Backbone: 31 Maximale Anzahl essernet´s an einem Backbone: 10 Maximale Anzahl Teilnehmer im Gesamtnetz: 341 Das SEI2 ist als vollredundante Baugruppe ausgelegt. Je SEI2 wird auch bei redundanter Anschaltung nur eine Adresse im essernet/Backbone belegt. Je Kommunikationsverbindung Subnet ? Backbone werden zwei Gateways benötigt. Als Kommunikationsschnittstellen stehen die folgenden Typen zur Verfügung: RS485, TCP/IP (extern, muss separat bestellt werden) Serielles essernet Interface (SEI2) bestehend aus: Erweiterungsgehäuse Basismodul, vollredundant 2x essernet-Mikromodul 62,5kBaud Schnittstellenmodul RS485 Leistungmerkmale: - Alle Anschlüsse in Schraubtechnik - Anschluß zur externen Spannungs- versorgung - LED-Anzeigen Betrieb, Störung - Programmierschnittstelle USB - In Ringleitungs-Verdrahtung vernetzbar - Vernetzung innerhalb eines integrierten Gefahrenmelde-Informationssystems Technische Daten: Betriebsspannungsbereich 10V DC ? 30 V DC Nennspannung 12 V DC oder 24 V DC Stromaufnahme @30 mA @ 12 V DC Betriebstemperaturbereich -5°C bis +50°C Schutzart IP30 Fabrikat: Esser
Menge: 1,000 Stk

**04.02.300 784853 SEI2 red. 500 kBaud**
*** Bedarfsposition ohne GB
Serielles essernet Interface (SEI2) Netzwerkcontroller mit serieller Schnittstelle zur leitungsüberwachten Vernetzung von Brandmeldezentralen der Serien System 8000, IQ8 Control und FlexES Control. Das SEI2 dient dazu, eine Vielzahl von essernet´s über eine übergeordnete Anzeige- und Bedienebene miteinander auf einer Backbone-Ebene zu vernetzen. Im Backbone könne bis zu 16-stellige alphanummerische Gruppennummern verarbeitet werden. Je SEI2 können Gruppen-Offsets programmiert werden. Im Backbone kommen bis zu 30 Brandmeldezentralen vom Typ FlexES Control als gemeinsame Anzeige- und Bedienebene zum Einsatz. Maximale Anzahl Teilnehmer im essernet (Subnet)62,5kBd: 16 Maximale Anzahl Teilnehmer im essernet (Subnet)500kBD: 31 Maximale Anzahl Teilnehmer im Backbone: 31 Maximale Anzahl essernet´s an einem Backbone: 10 Maximale Anzahl Teilnehmer im Gesamtnetz: 341 Das SEI2 ist als vollredundante Baugruppe ausgelegt. Je SEI2 wird auch bei redundanter Anschaltung nur eine Adresse im essernet/Backbone belegt. Je Kommunikationsverbindung Subnet ? Backbone werden zwei Gateways benötigt. Als Kommunikationsschnittstellen stehen die folgenden Typen zur Verfügung: RS485, TCP/IP (extern, muss separat bestellt werden) Serielles essernet Interface (SEI2) bestehend aus: Erweiterungsgehäuse Basismodul, vollredundant 2x essernet-Mikromodul 500kBaud Schnittstellenmodul RS485 Leistungmerkmale: - Alle Anschlüsse in Schraubtechnik - Anschluß zur externen Spannungs- versorgung - LED-Anzeigen Betrieb, Störung - Programmierschnittstelle USB - In Ringleitungs-Verdrahtung vernetzbar - Vernetzung innerhalb eines integrierten Gefahrenmelde-Informationssystems Technische Daten: Betriebsspannungsbereich 10V DC ? 30 V DC Nennspannung 12 V DC oder 24 V DC Stromaufnahme @30 mA @ 12 V DC Betriebstemperaturbereich -5°C bis +50°C Schutzart IP30 Fabrikat: Esser
Menge: 1,000 Stk

**04.02.301 784861 CLSS Gateway Bundle IQ8 62.5kB**
*** Bedarfsposition ohne GB
Menge: 1,000 Stk

**04.02.302 784862 CLSS Gateway Bundle IQ8 500kB**
*** Bedarfsposition ohne GB
Kit für den Anschluss von Brandmeldezentralen der IQ8-Serie an die CLSS-Plattform. Das Kit besteht aus folgenden Komponenten: Verbindungs-Gateway (Kat. Nr. HON-CGW-MBB), serielle Schnittstelle essernet® SEI2 (Kat. Nr. 784850), RS485-Modul für SEI2 serielle Schnittstelle (Kat. Nr. 784871), essernet® Micro-Modul 500 kBd
Menge: 1,000 Stk

**04.02.303 784865 essernet Repeater 62,5 kBd**
*** Bedarfsposition ohne GB
Ermöglicht im essernet die max.
Leitungslänge zwischen zwei Brandmelderzentralen um max. 1000 m zu erhöhen. Es
können bis zu zwei Repeater nacheinander
eingesetzt werden.
Betriebsspannung 8 bis 18 V DC
Stromaufnahme @ 12 V DC 100 mA
Baudrate 62,5 kBd
Kabel Fernmeldekabel
IY (St)Y n x 2 x 0,8 mm
Umgebungstemp. -10 °C bis +70 °C
Lagertemperatur -20 °C bis +80 °C
Gehäuse Alu-Druckguß
Farbe grau
Gewicht ca. 520 g
Schutzart IP 65
Abmessungen (BxHxT) 125 x 60 x 80 mm
Menge: 1,000 Stk

**04.02.304 784866 CLSS Gateway Bundle FlexES Control**
*** Bedarfsposition ohne GB
Menge: 1,000 Stk

**04.02.305 784870 M4-RS232-iso Schnittstellenmodul**
*** Bedarfsposition ohne GB
Menge: 1,000 Stk

**04.02.306 784871 M4-RS485-iso Schnittstellenmodul**
*** Bedarfsposition ohne GB
Menge: 1,000 Stk

**04.02.307 784872 M4-TTY Schnittstellenmodul**
*** Bedarfsposition ohne GB
Menge: 1,000 Stk

**04.02.308 784873 M4-4000 Schnittstellenmodul**
*** Bedarfsposition ohne GB
Menge: 1,000 Stk

**04.02.309 785078 Schlüsseldepotadapter SDA 3000**
*** Bedarfsposition ohne GB
zum Anschluß eines FSD 2000 oder FSD
2000B an eine Brandmelderzentrale.
Technische Daten :
Betriebsspannung 10 bis 42V DC
Ruhestrom @ 12 V DC ca.35mA
Ruhestrom @ 24 V DC ca.20mA
Entriegelung max. 0,5A
Schutzart IP 30
Abmessungen (BXHXT) 150x180x45 mm
Menge: 1,000 Stk

**04.02.310 785588.10 FW-Schlüsseldepot Basic-ST**
*** Bedarfsposition ohne GB
FW-Schlüsseldepot (FSD) nach DIN 14675 Klasse 3 mit VdS-Anerkennung. Für den schnellen und gewaltfreien Objektzutritt im Alarmfall. Außentür mit Anbohrschutz und Heizung sowie Seitenteil mit integrierter LED-Depotbeleuchtung. Die modulare Bauweise ermöglicht eine schnelle Ausführung von Wartungsarbeiten. Alle Bauteile sind mit Steckverbindern ausgestattet, daher keine Lötarbeiten vor Ort notwendig. Die komplette Elektronik sowie die Anschlüsse befinden sich auf einer Platine. Ansteuerbar in 12 oder 24 Volt durch integrierten Spannungswandler. Mit 1 bis 4 Schlüsselüberwachungen lieferbar. Einfacher Tausch oder Erweiterung von Schlüsselüberwachungen auch nach dem Einbau. Bitte gesondert bestellen! Die Adressangabe des Bauvorhabens ist erforderlich, um die Bestellung inhaltlich zu prüfen und entsprechend den Anforderungen der örtlichen Feuerwehr zu bearbeiten. Leitungsmerkmale: Ausstattung des FSD nach Anforderung der regionalen Feuerwehr (Bitte Einbauort angeben) E-Öffner mit Rückmeldekontakt und Mikroschalter zur Außentürüberwachung Integrierter Spannungswandler, modulare Bauweise und einfache Montage Außentür mit Anbohrschutz und Heizung LED-Depotbeleuchtung und Objektschlüssel-Statusanzeige Anschlusskabel 10 m im Lieferumfang enthalten
Menge: 1,000 Stk

**04.02.311 785590.10 FW-Schlüsseldepot Basic-ST mit Sabotageschutz**
*** Bedarfsposition ohne GB
Bitte gesondert bestellen! Die Adressangabe des Bauvorhabens ist erforderlich, um die Bestellung inhaltlich zu prüfen und entsprechend den Anforderungen der örtlichen Feuerwehr zu bearbeiten.
Menge: 1,000 Stk

**04.02.312 785591 Edelstahlsäule als Hohlsäule für FSD Typ basic**
*** Bedarfsposition ohne GB
Schnellmontage-Hohlsäule mit Deckelüberwachung für KRUSE FSD basic und maxi mit Rundumsabotageschutz. Nach DIN 14675 in Anlehnung an den VdS. Zur Anwendung bei Schwierigen Einbaubedingungen. Die abnehmbare Rückwand ermöglicht eine leichte und schnelle Montage von FSD und FSE. Wechselbare Halterung für FSE Typ KRUSE oder PZ oberhalb des FSD zur besseren Montage. LEISTUNGSMERKMALE: - Feste Bodenplatte zur Befestigung auf dem Fundament mittels Schwerlastankern. - Einfache Montage durch chemische Anker - Hochwertige Verarbeitung aus Edelstahl mit geschlif- fener Oberfläche für edle Optik und hohe Witterungs- resistenz. - Seitlich abgeschrägter Deckel fördert den Ablauf von Spritzwasser. - Deckelbefestigung mit Vandalismus Sicherem Clipver- schluss. - Anschlussdose mit Deckelkontakt zur sicheren Verdrah- tung im Säulenkorpus - Umfangreiches Montagematerial. Optionales Zubehör: Blitzleuchte, Ankerplatte, Orientierungsleuchte FW und Regenschutz. Daten: - Schutzart: IP 65 - Gewicht: ca. 32 kg - Abmessungen(BxHxT): 350 x 1295 x 237 mm VdS-Nr.: G 103135 Liefern und betriebsfertig montieren. Fabrikat: Morley-IAS by Honeywell oder gleichwertig Typ: 785591 (FSD-SÄULE-K1S)
Menge: 1,000 Stk

**04.02.313 785592 Edelstahlsäule zum Ausgießen für FSD Typ basic**
*** Bedarfsposition ohne GB
Edelstahlsäule für den Einbau eines
Feuerwehrschlüsseldepots.
Technische Daten
Abmessungen 1295 x 350 x 237 mm
Material Edelstahl
Menge: 1,000 Stk

**04.02.314 785594 Blitzleuchte für Edelstahlsäule**
*** Bedarfsposition ohne GB
Technische Daten:
Nennspannung 12 - 24 V DC
Stromaufnahme
250 mA bei 12 V DC, 125 mA bei 24 V DC
Einschaltstrom ca. 400 mA
Blitzfrequenz 1 Hz
Blitzleistung 2 Ws
Material schlagfester Polycarbonat
Abmessungen (Ø x H)1
Ø 68 mm x 64,5 mm (sichtbar)
Kalottenfarbe
nach Angaben der örtl. Feuerwehr
Schlagfestigkeit 20 Joule nach EN 50014
Schutzart IP 65
Menge: 1,000 Stk

**04.02.315 785596 Regenschutz für FSD Typ basic**
*** Bedarfsposition ohne GB
Zubehör KRUSE FSD basic als Alternative zum Standard- Blendrahmen. Der Blendrahmen mit Regenschutz schützt das FSD basic optimal vor Schlagregen und Spritzwasser. Die Mauerfuge wird sauber abgedeckt. Nachträglicher Tausch ohne Maurerarbeiten möglich. Verwendbar auch in Kombination mit einer KRUSE Edelstahl Säule. Daten: - Material: Edelstahl (1.4301) - Gewicht: ca. 0,75 kg - Gewicht: ca. 0,75 kg - Abmessungen(H/B/T): 290 x 270 x 70 mm Liefern und betriebsfertig montieren. Fabrikat: HONEYWELL oder gleichwertig Typ: 785596 (FSK-REGENSCHUTZ)
Menge: 1,000 Stk

**04.02.316 785597 Vormontage der Edelstahlsäule zum Ausgießen**
*** Bedarfsposition ohne GB
Zubehör für die Edelstahlsäule zum Ausgießen. Werkseitige Vormontage der Komponenten (nur Dienstleistung ? Einbaukomponenten müssen separat bestellt werden). Leistung bei Hohlsäule inklusive.
Menge: 1,000 Stk

**04.02.317 785598 Edelstahl-Wandsäule K10 für FSD basic**
*** Bedarfsposition ohne GB
Schnellmontage-Wandsäule für das KRUSE
FSD BASIC. Nach DIN 14675 mit VdS-An-
erkennung, in einer Wandstärke von 3 mm.
Vereint FSD und FSE in einer frei
hängenden Aufputz-Säule. Zur Montage
von FSD mit Rundum-Sabotageschutz und
FSE auf Beton/Mauerwerk. Erst Montage
von Rückwand inkl. Bodenplatte auf
Mauerwerk, danach Befestigung Vorderteil an Rückwand sowie Verankerung
oberhalb im Mauerwerk. Wandverankerung
mittels chemischer Anker M 12.

Leistungsmerkmale:
- Material: Edelstahl (1.4301)
- Schutzart: IP65
- Einfache Befestigung durch zweiteilige
Konstruktion
- Die wechselbare Halterung für FSE Typ
KRUSE und FSE Typ PZ ermöglicht
- Wartungen am FSE ohne Maurerarbeiten
- Hochwertige Verarbeitung aus Edelstahl
mit geschliffener Oberfläche für edle
Optik und hohe Witterungsresistenz
- Abgeschrägter Deckel fördert den Ab-
lauf von Spritz- Wasser
- Inkl. umfangreichem Montagematerial.

Optional: Blitzleuchte auf Wandhalterung
(zur Befestigung über der Säule) und
Orientierungsleuchte Typ FW

Daten: Leistungsmerkmale:
- Wandstärke: 3 mm
- Gewicht: ca. 25 kg
- Abmessungen (B/H/T): 265 x 1120 x 170

Lieferumfang:
- Halterung für FSE Typ KRUSE oder PZ
- Befestigungsmaterial
- Montageanleitung
Menge: 1,000 Stk

**04.02.318 785599 Überspannungsschutz-Verteiler Edelstahlsäule**
*** Bedarfsposition ohne GB
Als Aufputz-Verteiler mit Zulassung
VdS-Klasse C gemäß VdS 2350. Gehäuse
inkl. Deckelkontakt verschließ- und
plombierbar. Zur Aufnahme der notwendigen Ableiter ausgeführt
als Fein- und Grobschutz bis 6A.
Bestückt mit allen notwendigen Ableitern
für FSD, FSE und Blitzleuchte.
Als Überspannungs- und Blitzstromableiter inkl. Erdungsblock. Komfortable
Befestigung und Kabelzuführung mittels
im Lieferumfang enthaltenem Aufputz-
Befestigungsadapters.

Leistungsmerkmale:
- Farbe weiß
- Material: Stahlblech
- Fein- und Grobschutz
- Erdungsblock
- Aufputz-Befestigungsadapter
- Befestigungsmaterial
- VdS-Zertifikat für Verteiler Klasse
C: G 115061
- Gewicht: ca.2,2 kg
- Abmessungen (B/H/T): 235x200x115 mm
Menge: 1,000 Stk

**04.02.319 785753 Bausatz Akkuanschluss M5/M6 auf 4,8 mm Stecker**
*** Bedarfsposition ohne GB
Montagesatz für Akkuanschlußklemmen
M5/ M6 auf 4,8 mm Stecker.
Menge: 1,000 Stk

**04.02.320 786000 GEA- Front 192 Gruppen 8000C/M, IQ8CONTROL C/M**
*** Bedarfsposition ohne GB
Technische Daten:
Ruhestrom 5 mA
Stromaufnahme je angesteuerte LED 1,5 mA
Menge: 1,000 Stk

**04.02.321 786001 Bedienteilfront 8000C/M, IQ8Control C/M DEUTSCH**
*** Bedarfsposition ohne GB
Technische Daten: Ruhestrom 45 mA Fabrikat: ESSER
Menge: 1,000 Stk

**04.02.322 786007 Bedienteilfront 8000C/M, IQ8Control C/M ÖSTERREICH**
*** Bedarfsposition ohne GB
Menge: 1,000 Stk

**04.02.323 786100 Neutrale Wechselfront für IQ8Control C/M UND 8000 C/M**
*** Bedarfsposition ohne GB
Fabrikat: ESSER
Menge: 1,000 Stk

**04.02.324 786101 Bedienteilfront GEA 64 8000C/M, IQ8CONTROL C/M, DEUTSCH**
*** Bedarfsposition ohne GB
Technische Daten: Ruhestrom 50 mA Stromaufnahme je angesteuerte LED 1,5 mA Fabrikat: ESSER
Menge: 1,000 Stk

**04.02.325 786260 UZ-Bedienteil Austria**
*** Bedarfsposition ohne GB
Menge: 1,000 Stk

**04.02.326 786261 Bedienteilfront 8000C/M mit FBF CH DEUTSCHE AUSFÜHRUNG**
*** Bedarfsposition ohne GB
Mit integriertem schweizer FBF in deutscher Ausführung. Fabrikat: ESSER
Menge: 1,000 Stk

**04.02.327 786262 Bedienteilfront 8000C/M mit FBF CH ITALIENISCHE AUSFÜHRUNG**
*** Bedarfsposition ohne GB
Mit integriertem schweizer FBF in italienischer Ausführung. Fabrikat: ESSER
Menge: 1,000 Stk

**04.02.328 786263 Bedienteilfront 8000C/M mit FBF CH Französische Ausführung**
*** Bedarfsposition ohne GB
Mit integriertem schweizer FBF in französischer Ausführung. Fabrikat: ESSER
Menge: 1,000 Stk

**04.02.329 787531 3 Relais-Modul für IQ8Control C/M und System 8000**
*** Bedarfsposition ohne GB
3-fach Relais-Modul mit programmierbaren Ausgangsfunktionen wahlweise
als Öffner- oder Schließerkontakt, 3
bistabil überwachte Relaisausgänge.
Technische Daten:
Ruhestromaufnahme: ca. 5 mA
Schaltleistung: max. 30 V DC / 1 A
pro Ausgang
Menge: 1,000 Stk

**04.02.330 788040 Brandschutz-Hängegehäuse EHL F30 R**
*** Bedarfsposition ohne GB
Belüftetes F30 Brandschutz-Hängegehäuse
zur Aufnahme einer Brandmelderzentrale
IQ8Control C/M oder einer
FlexES control FX10 oder Compact.
Die Montage der BMZ
im Brandschutzgehäuse erfüllt die
Anforderungen der MLAR bzw.LAR nach DIN
4102 Teil 12, wenn die BMZ zur
Alarmierung im Schadensfall verwendet
wird. Zudem kann die BMZ in notwendigen
Flucht- und Rettungswegen montiert
werden, da das Gehäuse zur
Brandlastdämmung nach DIN 4102 Teil 11
zugelassen ist.
Kabelbündeleinführung durch Kabelschott
von unten oder oben.
Montage der BMZ auf flexiblem
Tragschienensystem.Türverschluß erfolgt
durch Schwenkhebel über eine Schubstange
mit 2-Punkt-Verriegelung incl.
Blind-Profilhalbzylinder
Technische Daten
Farbe: lichtgrau, ähnlich RAL 7035
(Kanten dkl.Grau abgesetzt)
Gewicht ca.164 kg
Abmessungen (BxHxT)
648 x 1348 x 449 (außen)
504 x 1204 x 340 (innen)
Menge: 1,000 Stk

**04.02.331 788041 Brandschutz-Hängegehäuse EHL F30 L**
*** Bedarfsposition ohne GB
Belüftetes F30 Brandschutz-Hängegehäuse
zur Aufnahme einer Brandmelderzentrale
IQ8Control C/M oder einer
FlexES control FX10 oder Compact.
Die Montage der BMZ
im Brandschutzgehäuse erfüllt die
Anforderungen der MLAR bzw.LAR nach DIN
4102 Teil 12, wenn die BMZ zur
Alarmierung im Schadensfall verwendet
wird. Zudem kann die BMZ in notwendigen
Flucht- und Rettungswegen montiert
werden, da das Gehäuse zur
Brandlastdämmung nach DIN 4102 Teil 11
zugelassen ist.
Kabelbündeleinführung durch Kabelschott
von unten oder oben.
Montage der BMZ auf flexiblem
Tragschienensystem.Türverschluß erfolgt
durch Schwenkhebel über eine Schubstange
mit 2-Punkt-Verriegelung incl.
Blind-Profilhalbzylinder
Technische Daten
Farbe: lichtgrau, ähnlich RAL 7035
(Kanten dkl.Grau abgesetzt)
Gewicht ca.164 kg
Abmessungen (BxHxT)
648 x 1348 x 449 (außen)
504 x 1204 x 340 (innen)
Menge: 1,000 Stk

**04.02.332 788042 Brandschutz-Standgehäuse ESL F30 R**
*** Bedarfsposition ohne GB
Belüftetes F30 Brandschutz-Standgehäuse
zur Aufnahme einer Brandmelderzentrale
IQ8Control C/M oder einer
FlexES control FX18.
Die Montage der BMZ mit max.5 Gehäusen
im Brandschutzgehäuse erfüllt die
Anforderungen der MLAR bzw.LAR nach DIN
4102 Teil 12, wenn die BMZ zur
Alarmierung im Schadensfall verwendet
wird. Zudem kann die BMZ in notwendigen
Flucht- und Rettungswegen montiert
werden, da das Gehäuse zur
Brandlastdämmung nach DIN 4102 Teil 11
zugelassen ist.
Kabelbündeleinführung durch Kabelschott
von oben und unten.
Montage der BMZ auf flexiblem
Tragschienensystem.
Türverschluß erfolgt durch Schwenkhebel
über eine Schubstange mit
2-Punkt-Verriegelung und
Blind-Profilhalbzylinder
Technische Daten
Farbe: lichtgrau, ähnlich RAL 7035
(Kanten dkl.Grau abgesetzt)
Gewicht ca.235 kg
Schutzklasse II
Abmessungen (BxHxT)
648 x 2048 x 449 (außen)
504 x 1804 x 340 (innen)
Lieferung incl. zugelassenem
Montagematerial und Kabelschott
Menge: 1,000 Stk

**04.02.333 788043 Brandschutz-Standgehäuse ESL F30 L**
*** Bedarfsposition ohne GB
Belüftetes F30 Brandschutz-Standgehäusegehäuse
zur Aufnahme einer Brandmelderzentrale
IQ8Control C/M oder einer
FlexES control FX18.
Die Montage der BMZ mit max.5 Gehäusen
im Brandschutzgehäuse erfüllt die
Anforderungen der MLAR bzw.LAR nach DIN
4102 Teil 12, wenn die BMZ zur
Alarmierung im Schadensfall verwendet
wird. Zudem kann die BMZ in notwendigen
Flucht- und Rettungswegen montiert
werden, da das Gehäuse zur
Brandlastdämmung nach DIN 4102 Teil 11
zugelassen ist.
Kabelbündeleinführung durch Kabelschott
von oben und unten.
Montage der BMZ auf flexiblem
Tragschienensystem.
Türverschluß erfolgt durch Schwenkhebel
über eine Schubstange mit
2-Punkt-Verriegelung und
Blind-Profilhalbzylinder
Technische Daten
Farbe: lichtgrau, ähnlich RAL 7035
(Kanten dkl.Grau abgesetzt)
Gewicht ca.235 kg
Schutzklasse II
Abmessungen (BxHxT)
648 x 2048 x 449 (außen)
504 x 1804 x 340 (innen)
Lieferung incl. zugelassenem
Montagematerial und Kabelschott
Menge: 1,000 Stk

**04.02.334 788044 Brandschutz Klemmkasten**
*** Bedarfsposition ohne GB
Menge: 1,000 Stk

**04.02.335 788600 Gehäuse für Esserbuskoppler AP-Montage**
*** Bedarfsposition ohne GB
Kunststoff-Gehäuse zum Einbau von zwei
Platinen mit den Maßen 65 x 72 mm wie
z.B. eine 92-polige Verteilerplatine.
Technische Daten:
Schutzart IP 40
Material ABS
Farbe grau, ähnlich RAL 7035
Abmessungen B:189 mm H:131 mm T:47 mm
Menge: 1,000 Stk

**04.02.336 788601 Gehäuse für Esserbuskoppler UP-Montage**
*** Bedarfsposition ohne GB
Unterputzgehäuse zum Einbau von zwei
Platinen mit den Maßen 65 x 72 mm wie
z.B. alle esserbus-Koppler oder der
92-poligen Verteilerplatine 381156.
Gehäuse: Kunststoff, uP
Gehäusefarbe: grau, RAL 7035
Maße (B x H x T): 189 x 131 x 47 mm
Deckel: 207 x 149 mm
Menge: 1,000 Stk

**04.02.337 788602 Hut-Schiene Befestigungsmaterial**
*** Bedarfsposition ohne GB
Menge: 1,000 Stk

**04.02.338 788603 Modulgehäuse für C- oder Hutschienen- MONTAGE DER ESSERBUS-KOPPLER 4-BIT (ALT)**
*** Bedarfsposition ohne GB
Menge: 1,000 Stk

**04.02.339 788603.10 Modulgehäuse für C- oder Hutschienen- Montage esserbus-Koppler 8-Bit**
*** Bedarfsposition ohne GB
Für Hutschienenmontage der esserbus-
Koppler 808613.10, 808619.10 und
808614.10 bzw. für Platinengrößen
82 x 72 mm. Seitliche Kabelzuführung.
Menge: 1,000 Stk

**04.02.340 788605 Mechanikbausatz f. esserbus- Koppler, Einbau in die Zentrale**
*** Bedarfsposition ohne GB
Bausatz zum Einbau der
esserbus®-Koppler in die
Brandmelderzentrale essertronic®
8007, bestehend aus Schrauben und
Abstandsbolzen.
Menge: 1,000 Stk

**04.02.341 788612 ZusatztrennerPlatine für esserbus-Koppler**
*** Bedarfsposition ohne GB
Trennerplatine zum Aufstecken für
alle esserbus®-Koppler als Trenner
für die Ausgrenzung von
Leitungsfehlern.
Menge: 1,000 Stk

**04.02.342 788650.10 Gehäuse f. Esserbuskoppler aP Farbe weiß / ähnlich RAL 9003**
*** Bedarfsposition ohne GB
Kunststoff-Gehäuse zum Einbau von zwei
Platinen mit den Maßen 65 x 72 mm wie
z.B. alle esserbus-Koppler oder der
92-poligen Verteilerplatine 381156.
Gehäuse: Kunststoff, aP
Gehäusefarbe: weiß, ähnlich RAL 9003
Maße (B x H x T): 189 x 131 x 47 mm
Menge: 1,000 Stk

**04.02.343 788651.10 Gehäuse für Esserbuskoppler uP Farbe weiß / ähnlich RAL 9003**
*** Bedarfsposition ohne GB
Kunststoffgehaeuse in auf Putz-
Ausfuehrung zur Aufnahme eines esserbus-Kopplers, vom Typ 808610.10
oder 808611.10, oder zur Aufnahme
von zwei esserbus-Kopplern vom Typ
808613.10 oder 808614.10
Technische Daten:
Abmaße (BxH) 207 x 149 mm
Material ABS
Farbe weiß, ähnlich RAL 9003
Schutzart: IP 40
Menge: 1,000 Stk

**04.02.344 788652 Hutschienen-Einbausatz für BMZ 8000C/M, IQ8Control C/M**
*** Bedarfsposition ohne GB
Der Hutschienen-Einbausatz kann in das Zentralengehäuse der BMZ 8000 C/M, IQ8Control C/M nachgerüstet werden. Die Hutschiene ist mit zwei Schrauben auf dem Montageträger befestigt. Mit diesem Einbausatz können maximal zwei Modulgehäuse 788603 (Option) in dem Zentralengehäuse montiert werden.
Menge: 1,000 Stk

**04.02.345 788655 IP 55 Sockelaufsatz f. Koppler Gehäuse grau**
*** Bedarfsposition ohne GB
IP-Sockelaufsatz für FCT IP-Sockelaufsatz für FCT-Koppler zur optionalen Montage auf das Unterteil des FCT-Gehäuses erhöht den IP-Schutz auf IP55 für den Einsatz in feuchten oder schmutzigen Umgebungen Technische Daten Schutzart IP55 Fabrikat: ESSER
Menge: 1,000 Stk

**04.02.346 788656 Aufputz-Gehäuse grau für esserbus-Koppler FCT**
*** Bedarfsposition ohne GB
Aufputz-Gehäuse grau für esserbus-Koppler FCT IP-Sockelaufsatz für FCT-Koppler zur optionalen Montage auf das Unterteil des FCT-Gehäuses erhöht den IP-Schutz auf IP55 für den Einsatz in feuchten oder schmutzigen Umgebungen Schutzart IP 40, in Verbindung mit 788655 bis IP 55 Fabrikat: ESSER
Menge: 1,000 Stk

**04.02.347 789300 Erweiterungsgehäuse für Akkus f. BMZ 8000C, IQ8Control, EMZ 5008**
*** Bedarfsposition ohne GB
Technische Daten:
Umgebungstemperatur -5 °C ... +45 °C
Gehäuse ABS,
10% Glasfaser verstärkt, V - 0
Gewicht ca. 5 kg (o. Akku)
Farbe hellgrau, ähnl. Pantone 538
Schutzart IP 30
Abmessungen (B x H xT) 50 x 320 x 185 mm
Menge: 1,000 Stk

**04.02.348 789301 Erweiterungsgehäuse f. Akkus und GEA 192 MG BMZ 8000C**
*** Bedarfsposition ohne GB
Technische Daten:
Ruhestromaufnahme 5 mA
Stromaufnahme je angesteuerte LED 1,5 mA
Umgebungstemperatur -5 °C bis +45 °C
Gehäuse ABS, 10% glasfaserverstärkt
V - 0
Gewicht ca. 5,5 kg (ohne Akku)
Farbe hellgrau, ähnlich Pantone 538
Schutzart IP 30
Abmessungen (BxHxT) 450 x 320 x 185 mm
Menge: 1,000 Stk

**04.02.349 789303 Erweiterungsgehäuse für BMZ 8000C/M, IQ8CONTROL**
*** Bedarfsposition ohne GB
Technische Daten:
Umgebungstemperatur -5 °C bis +45 °C
Gehäuse ABS,10% glasfaserverstärkt, V-0
Gewicht ca. 5 kg
Farbe hellgrau, ähnlich Pantone 538
Schutzart IP 30
Abmessungen (BxHxT) 450 x 320 x 185 mm
Menge: 1,000 Stk

**04.02.350 789315 Spare kit cables IQ8Control (Ersatzteil)**
*** Bedarfsposition ohne GB
Menge: 1,000 Stk

**04.02.351 789810 TAS-Link IV - IP im Gehäuse G4+**
*** Bedarfsposition ohne GB
IP-Basisbaugruppe TLV 1 im Gehäuse G4+
(mit 4 LED) und Netzgerät NT 560/12E
Die Basisbaugruppe des TAS-Link IV
verfügt über 8 Linieneingänge sowie 2
konfigurierbare und 2 reservierte
Ausgänge und kann durch die Anschaltung
zusätzlicher Erweiterungsmodule auf bis
zu 128 Ein- sowie bis zu 122 Ausgänge
erweitert werden (je nach Kombination).
Ein normkonformer Fernzugang ist
realisierbar.
Das dazugehörige Netzteil NT560-12/E ist
ein Schaltnetzteil in Platinenausführung
mit Berührungsschutz und einer
regulierten Ausgangsspannung von 12V DC
mit 2A. Das Netzgerät kombiniert die
Funktionen von Energieversorgung,
Akkuladeeinrichtung sowie
Akkuüberwachung.
Notstromversorgtes DSL-Modem (Annex B,
J)
Übertragungsprotokoll VdS 2465, VdS
2465-S2, VdS SecurIP oder Telim
Sprach-, SMS sowie E-Mail-Übertragung
LTE-fähig
Zulassung:
VdS-Zulassungsnummer: G 112801
CPR-Zulassungsnummer: 0786-CPR-21139,
VSÖ-Zulassungsnummer: 120611/01 E.
Erfüllt die Anforderungen des BSI an
Alarmübertragungsanlagen nach BSI - TL
03401, EN 50131 (Security Grade 1-4), EN
50136-2, DIN EN 54-21, VdS 2110, VdS
2203, VdS 2227, VdS 2344, VdS 2463, VdS
2465-1 bis 3, VdS 2471, VdS 2471-S1 und
VdS 2841
Maximale Leitungslänge je Eingang: 500 m
Maximale Leitungslänge Ethernet: 100 m
Anzahl Eingänge: 8
Beschaltung: Kurzschluss, 2k7Ω, 10kΩ
Anzahl Ausgänge: 4 (Optorelais
max.30V/100 mA)
Downloadrate / Uploadrate: 100 Mbit/s
via RJ45-Schnittstelle
Schnittstellen
Eingänge 8x Eingang für Meldelinien
Ausgänge 4x Relaisausgang
USB 1x USB 2.0
RJ45 2x Ethernet
RJ12 2x Systemschnittstelle
Techn. Daten Basisbaugruppe TLV 1:
Betriebsspannung: 10,2 - 30V DC
Stromaufnahme: 90 mA bei 12V DC
Umgebungstemperatur: -10 °C - + 55 °C
Gewicht: 150 g
Abmessungen (BxHxT): 160 x 125 x 21 mm
Menge: 1,000 Stk

**04.02.352 789811 LTE Wegemodul TEL 1**
*** Bedarfsposition ohne GB
Das Wegemodul TEL 1 wird in der Regel
für den redundanten Übertragungsweg für
TAS-Link IV eingesetzt. Es ist mit einem
LTE-Cat.1-Modem ausgestattet. Dieses
speziell auf M2M sowie IoT-Anwendungen
optimierte Modem bietet einen max.
Download von 10 MBit/s sowie einen max.
Upload von 5 MBit/s.
Maximale Leitungslänge für eine Antenne:
30 m
Techn. Daten:
Betriebsspannung: über Basisgruppe
(Typische Stromaufnahme 20 mA bei 12V)
Relative Luftfeuchte: 1 % ... 95 %
Gewicht: 50 g
Abmessungen (BxHxT): 55 x 160 x 14 mm
Menge: 1,000 Stk

**04.02.353 789812 GSM(GPRS) Wegemodul TEG 2**
*** Bedarfsposition ohne GB
Die Baugruppe TEG 2 erweitert die
Übertragungseinrichtungen TAS-Link IV
um wahlweise den GSM- oder GPRS-
Übertragungsweg.
SIM-Kartenaufnahme Mini-SIM
(Standardgrose)
Antennenbuchse SMA
Modemtyp Cinterion BGS2-E (Rel. 2)
Frequenzbander GSM B8 (900 MHz)
B3 (1800 MHz)
Übertragungswege: VdS 2465(-1), VdS
SecurIP, Voice, SMS, E-Mail
Maximale Leitungslänge der Antenne:
30 m
Betriebsspannung: über Basisgruppe
(Typische Stromaufnahme 25 mA bei 12V)
Relative Luftfeuchte: 1 % ... 95 %
(ohne Betauung)
Gewicht: 40 g
Abmessungen (BxHxT): 46 x 160 x 15 mm
Menge: 1,000 Stk

**04.02.354 789813 DSL Modem TED 1**
*** Bedarfsposition ohne GB
Die Baugruppe TED 1 ist ein
notstromversorgtes DSL-Modem für die
DSL-Standards Annex B sowie Annex J. Die
Übertragungseinrichtung hat dabei
jederzeit die volle Kontrolle über das
Modem und kann dieses bei Bedarf neu
starten oder auch z.B. bei Stromausfall
abschalten. Der Anschluss der DSL
Leitung erfolgt via RJ45 oder alternativ
über Klemmtechnik. Die Baugruppe verfügt
über Status-LEDs für DSL-Sync/Training
und Online-Status.
DSL Standard: ADSL, ADSL2, ADSL2+,
VDSL1, VDSL2, Annex B, Annex J,
Vectoring unterstützt
Verfügbare Schnittstellen:
RJ45 1x Anschluss an DSL (Splitter)
Klemmenanschluss 1x Anschluss an DSL
(a/b)
Techn. Daten:
Betriebsspannung: über Basisgruppe
(Typische Stromaufnahme 340 mA bei 12V)
Stromaufnahme: 0,15 A @24V/DC
(inkl. Funkmodul)
Umgebungstemperatur: 0 °C ... + 95 °C
Gewicht: 90 g
Abmessungen (BxHxT): 55 x 160 x 20
Menge: 1,000 Stk

**04.02.355 789814 Brandmeldeadapter XBT 1**
*** Bedarfsposition ohne GB
Der Brandmeldeadapter XBT 1 ermöglicht
das normkonforme Anschließen von
Brandmeldeanlagen nach EN 54-21, VdS
2463 sowie VDE 0833:1992. Als
Anschlusstechnik werden abziehbare
Schraubklemmen verwendet.
Maximale Leitungslänge 15 m (zur BMA)
Maximale Leitungslänge Hauptmelder 500 m
(Hauptbrandmelder MDL/MF)
Anzahl Eingänge 1x BMA
Anzahl Eingänge Hauptbrandmelder 1x
Hauptbrandmelder
Anzahl Ausgänge 4 (Relais, max. 30V/1A)
Auslösespannung 12V +- 15%; 24V +- 15%
Schnittstellen
Klemmenanschluss 1x Anschluss zur
Anschaltung einer BMA
Techn. Daten:
Betriebsspannung: 12 mA bei 12V
Relative Luftfeuchte: 1 % ... 95 %
Raumtemperatur: 15 ºC ... 27 ºC
Gewicht: 60g
Menge: 1,000 Stk

**04.02.356 789815 Erweiterungskit 8 Linien XKT 1**
*** Bedarfsposition ohne GB
Die Baugruppe XKT 1 erweitert die Basisbaugruppe um 8 Eingänge und 2 Relaisausgänge. Die Spannungsversorgung
erfolgt über die Basisbaugruppe. Als
Anschlusstechnik werden abziehbare
Schraubklemmen verwendet. Die
Variante XKT 1-EM stellt darüber
hinaus weitere Einbruchmeldefunktionen zur Verfügung.
Maximale Leitungslänge je Eingang: 500 m
Anzahl Eingänge: 8
Anzahl Ausgänge: 2 (Relais, max. 30V/1A)
Verfügbare Schnittstellen:
Eingänge: 8x Eingang für Meldelinien
Ausgänge: 2x Relaisausgang
Techn. Daten:
Betriebsspannung: über Basisgruppe (Typische Stromaufnahme 10 mA bei 12V)
Relative Luftfeuchte: 1 % ... 95 %
Gewicht: 60 g
Abmessungen (BxHxT): 118 x 58 x 17 mm
Menge: 1,000 Stk

**04.02.357 789816 Magnet-Haftantenne**
*** Bedarfsposition ohne GB
Antenne mit SMA-Anschluss
(geeignet für LTE / UMTS / GPRS / GSM)
Magnet-Haftantenne mit
2,5 m Anschlusskabel (SMA)
260 x 203 x 95 mm
Menge: 1,000 Stk

**04.02.358 789817 Antennen-Verlängerung 5m (SMA)**
*** Bedarfsposition ohne GB
Abmessungen: 5m Länge
Menge: 1,000 Stk

**04.02.359 789818 Außenantenne auf Montagewinkel**
*** Bedarfsposition ohne GB
Anschlusskabel (SMA) zur
richtlinienkonformen Wandmontage gemäß
VdS 2311 (Planung und Einbau). Geeignet
für LTE / UMTS / GPRS / GSM
Menge: 1,000 Stk

**04.02.360 789860.10 Paket Erstausrüstung tools 8000 m. Feldbus- u. Zentraleninterface Plus**
*** Bedarfsposition ohne GB
Programmierinterface für den Anschluß an
die USB-Schnittstelle eines PC.
incl. Anschlußleitungen:
PC> Interface, Interface> BMZ
und Programmiersoftware
Menge: 1,000 Stk

**04.02.361 789861 Programmiersoftware CD-Tools 8000**
*** Bedarfsposition ohne GB
Komfortable Windows-Programmiersoftware
auf CD, zur Programmierung der Brandmelderzentralen 8007, 8000C/M, 8008,
IQ8Control, Gateway und ABIGA.
Menge: 1,000 Stk

**04.02.362 789862.10 Feldbus- u. Zentraleninterface PLus**
*** Bedarfsposition ohne GB
Interface zur Programmierung der Brandmelderzentralen 8007, 8000C/M, 8008,
Gateway, ABIGA und IQ8Control oder zum
direkten feldseitigen Anschluß einer
einzelnen installierten Analog-Ring-
leitung. Mit dem optionalen Schaltnetzteil BME2Z002 können busversorgte
Alarmierungseinrichtungen zentralenunabhängig über den direkten Anschluß
an das Feldbusinterface 789862.10
getestet werden.
Menge: 1,000 Stk

**04.02.363 789863 USB Kabel A/B für Feldbus- und Zentraleninterface 789862**
*** Bedarfsposition ohne GB
Hi-Speed USB 2.0 Industriekabel 28AWG/1P+20AWG/2C (Modell CU-2820-18) mit verstärkten Poweradern zum Anschluss des Feldbus- und Zentraleninterface PLus an den Service-PC oder das Notebook - nur dieses Kabel ist für diesen Zweck zu verwenden.
Menge: 1,000 Stk

**04.02.364 789864 Serielles Anschlußkabel f. tools 8000 Feldbus- und Zentraleninterface**
*** Bedarfsposition ohne GB
Zum Anschluss des Feldbusinterface an
die Zentrale 8007, 8000C/M, 8008,
Gateway, ABIGA und IQ8Control. Mit 4-
poligem Spezialstecker für Zentrale
Menge: 1,000 Stk

**04.02.365 795-101 Gehäuseabdeckung - Blinddeckel**
*** Bedarfsposition ohne GB
Blinddeckel für Erweiterungsgehäuse Art.Nr. 795-121 LEISTUNGSMERKMALE: - Material: Kunststoff - Farbe: grau, ähnlich RAL 9002 - Abmessungen (BxH): 390 x 131,5 mm Liefern und betriebsfertig montieren. Fabrikat: Morley-IAS by Honeywell oder gleichwertig Typ: 795-101
Menge: 1,000 Stk

**04.02.366 795-104 Türbaugruppe DXc1-S, DXc1-M und DXc2-M**
*** Bedarfsposition ohne GB
Menge: 1,000 Stk

**04.02.367 795-106 Ersatznetzteil für BMZ DXc1-S**
*** Bedarfsposition ohne GB
Menge: 1,000 Stk

**04.02.368 795-107 Ersatznetzteil für BMZ DXc1-M und DXc2-M**
*** Bedarfsposition ohne GB
Menge: 1,000 Stk

**04.02.369 795-112 Unterputzrahmen für DXc1-S**
*** Bedarfsposition ohne GB
LEISTUNGSMERKMALE: - Farbe: grau, ähnlich RAL 9002 - Abmessungen (BxH): 472 x 342 mm Liefern und betriebsfertig montieren. Fabrikat: Morley-IAS by Honeywell oder gleichwertig Typ: 795-112
Menge: 1,000 Stk

**04.02.370 795-113 Unterputzrahmen für DXc1-M und DXc2-M**
*** Bedarfsposition ohne GB
LEISTUNGSMERKMALE: - Farbe: grau, ähnlich RAL 9002 - Abmessungen (BxH): 472 x 474 mm Liefern und betriebsfertig montieren. Fabrikat: Morley-IAS by Honeywell oder gleichwertig Typ: 795-113
Menge: 1,000 Stk

**04.02.371 795-114 Unterputzrahmen für DXc1-S mit Gehäuseerweiterung**
*** Bedarfsposition ohne GB
LEISTUNGSMERKMALE: - Farbe: grau, ähnlich RAL 9002 - Abmessungen (BxH): 472 x 606 mm Liefern und betriebsfertig montieren. Fabrikat: Morley-IAS by Honeywell oder gleichwertig Typ: 795-114
Menge: 1,000 Stk

**04.02.372 795-115 Unterputzrahmen für DXc1-M und DXc2-M mit Gehäuseerweiterung**
*** Bedarfsposition ohne GB
LEISTUNGSMERKMALE: - Farbe: grau, ähnlich RAL 9002 - Abmessungen (BxH): 472 x 738 mm Liefern und betriebsfertig montieren. Fabrikat: Morley-IAS by Honeywell oder gleichwertig Typ: 795-115
Menge: 1,000 Stk

**04.02.373 795-118 Einbau-Schlüsselschalt. BMZ DXc-Reihe**
*** Bedarfsposition ohne GB
DXc Zentralen können optional mit einem Schlüsselschal- ter ausgestattet werden. Dieser dient der Tastaturfrei- gabe ? als Alternative zur Codeeingabe. Als Alternative zur Eingabe des Passwortes kann der Schlüsselschalter gedreht werden, um die Brandmelder- zentrale in Zugangsebene 2 (Benutzer-Tastaturfreigabe) zu versetzen. Nicht im Standardlieferumfang enthalten. Liefern und betriebsfertig montieren. Fabrikat: Morley-IAS by Honeywell oder gleichwertig Typ: 795-118
Menge: 1,000 Stk

**04.02.374 795-120 19" Einbaurahmen für DXc1-M & DCx2-M**
*** Bedarfsposition ohne GB
LEISTUNGSMERKMALE: - Farbe: grau, ähnlich RAL 9002 - Gewicht: ca. 2,5 kg Liefern und betriebsfertig montieren. Fabrikat: Morley-IAS by Honeywell oder gleichwertig Typ: 795-120
Menge: 1,000 Stk

**04.02.375 795-121 Erweiterungsgehäuse für BMZ der DXc-Reihe**
*** Bedarfsposition ohne GB
Bei der DXc1-M und DXc2-M besteht die Möglichkeit, das Gehäuse zu erweitern. Dafür werden die Gehäuseerweite- rung Art.-Nr. 795-121 und zwei Gehäuseabdeckungen benö tigt. Diese müssen zusammen mit der Gehäuseerweiterung bestellt werden. Mit Hilfe einer Gehäuseerweiterung können bspw. größere Akkus, Relais oder andere Zusatz- bedienelemente untergebracht werden. LEISTUNGSMERKMALE: - Farbe: grau, ähnlich RAL 9002 - Abmessungen (BxHxT): 390 x 263 x 147 mm Liefern und betriebsfertig montieren. Fabrikat: Morley-IAS by Honeywell oder gleichwertig Typ: 795-121
Menge: 1,000 Stk

**04.02.376 795-132 System I/O-Karte für BMZ DXc-Reihe**
*** Bedarfsposition ohne GB
Geeignet für den Einbau in DXc1-M (714-001-214) und DXc2-M. (714-001-224) Notwendig für die Aufschaltung der Feuerwehrperipherie. LEISTUNGSMERKMALE: - 1x ÜE Ansteuerung - 2x Akustikausgänge bzw. 1x Akustikausgang - 1x Hilfsspannungsausgang 24 V DC / 500 mA - 1x Standardschnittstelle Löschen - 1x RS 485 für serielles FAT4000/FBF4000 - 1x Störungsausgang. Die Nutzung der Standardschnittstelle Löschen erfordert den zusätzlichen Einbau der LED-Karte,Art.-Nr. 795-134. Bei Verwendung des überwachten Störungsausgangs der System I/O-Karte 795-132 ist die RTU01 Übertragungsab- schlußplatine, Art.-Nr. 020-773, notwendig. TECHNISCHE DATEN: - Ruhestrom: ca. 80 mA - Gewicht: ca. 200 g - Abmessungen (BxH): 107 x 139 mm Liefern und betriebsfertig montieren. Fabrikat: Morley-IAS by Honeywell oder gleichwertig Typ: 795-132
Menge: 1,000 Stk

**04.02.377 795-134 LED-Erweiterungskarte**
*** Bedarfsposition ohne GB
Bleiakku Yuasa NP-Reihe für Morley-IAS Brandmeldeanlagen und Netzladegerät LEISTUNGSMERKMALE: - EUROBAT-Klasse: 3 bis 5
Jahre 'Standard Commercial' - Elektrolyt im
Glasfaservlies gebunden (AGM-Technolo- gie) - Blei-Kalzium-Gitter fu¨r längere Gebrauchsdauer - Ventilgesteuerte Konstruktion, nahezu 100%ige Sauer- stoffrekombination - Schlag- und bruchfestes Kunststoffgehäuse aus ABS - Optional: FR-Gehäuse (schwer entflammbar gem. UL94 V0) - Sehr gute Ladeeffizienz - Geringe Selbstentladung, 3% pro Monat bei 20°C - Schnelle Erholung nach Tiefentladung - Betrieb in jeder Lage (außer dauerhaft u¨ber Kopf) - Fertigung gemäß EN ISO 9001 Qualitätsmanagement und EN ISO 14001 Umweltmanagement - VdS-Zulassung - Konform mit IEC61056, UL TECHNISCHE DATEN: - Gehäuse: Ind AGM - Spannung: 12 V - Kapazität bei 20 Stunden Rate (Ah): 12 - Kaltstartfähigkeit (A) EN1: NA - Zellanlegung: 4 - Klemme: A7D - Empfohlene Laderate (Amp): 1 - Nennspannung: 12 - Kapazität Ah: 12 - Gewicht: ca. 4,05 kg - Abmessungen(H/B/L): 97,5 x 98 x 151 mm VdS-Nr.: G 189170 Liefern und betriebsfertig montieren. Fabrikat: Morley-IAS by Honeywell oder gleichwertig Typ: 12AH12V
Menge: 1,000 Stk

**04.02.378 795-147 Adapterplatte für den Einbau d er ADP4000-HW-Platine**
*** Bedarfsposition ohne GB
Ermöglicht den Einbau der Platine ADP4000-HW in die DXc1-M (714-001-214) oder DXc2-M (714-001-224) Liefern und betriebsfertig montieren. Fabrikat: Morley-IAS by Honeywell oder gleichwertig Typ: 795-147
Menge: 1,000 Stk

**04.02.379 796094 Aufkleber Feststellanlage FÜR ERRICHTER**
*** Bedarfsposition ohne GB
Aufkleber zur Anbringung auf einem
Schild an einer Feststellanlage gemäß
DIBt-Vorschrift.
Menge: 1,000 Stk

**04.02.380 796349 Aufkleber rot, unbedruckt für Auslösetaster 767814, VPE = 10 Stück**
*** Bedarfsposition ohne GB
Aufkleber für Auslösetaster
"Tür auf"
Aukleber, rot, zur Anbringung auf
Auslösetaster einer Feststellanlage
gemäß DIBt-Vorschrift. Aufschrift
""Tür auf"".
Menge: 10,000 Stk

**04.02.381 796356.10 Aufkleber rot, bedruckt für Auslösetaster Art.-Nr. 767813, VPE = 10 Stück**
*** Bedarfsposition ohne GB
Aukleber, rot, zur Anbringung auf
Auslösetaster einer Feststellanlage
gemäß DIBt-Vorschrift. Aufschrift
"Auslösung Feuerschutztür".
Menge: 10,000 Stk

**04.02.382 797-090 Netzteilerweiterung für DXc1-M u. DXc2-M**
*** Bedarfsposition ohne GB
Metall-Erweiterungsgehäuse mit 24 V DC / 3 A Netzteil und 2 Kunststoff-Gehäuseabdeckungen. LEISTUNGSMERKMALE: - Platz für zwei 17 Ah Akkus. - Material Gehäuse: Metall - Material Abdeckung: Kunststoff - Farbe: grau, ähnlich RAL 9002 Technische Daten - Ausgangsspannung: 24 VDC - Ausgangsstrom: max. 3 A - Abmessungen (BxHxT): 390 x 263 x 147 mm Liefern und betriebsfertig montieren. Fabrikat: Morley-IAS by Honeywell oder gleichwertig Typ: 797-090
Menge: 1,000 Stk

**04.02.383 798655 Betriebsbuch für BMA - Log book for FAS D/GB - 01/2011**
*** Bedarfsposition ohne GB
Betriebsbuch für Brandmeldeanlagen (Format DIN A5) zum Eintrag von Betriebszuständen, Ereignissen, Instandhaltungen usw.
Menge: 1,000 Stk

**04.02.384 800/24 VST-K-... Ultraviolett-Flammenmelder**
*** Bedarfsposition ohne GB
Der Melder reagiert nur auf dem
kurzwelligen Anteil des UV-Bereiches.
Eine Beeinflussung durch Glut und
Glühlampen lässt sich ausschließen.
Ansprechzeit abhängig v. Entfernung zur
Flamme, Größe und Art der Flamme und der
Auswertung. Drei Blenden (90°, 40° und
28° Sichtwinkel) sind im Lieferumfang
enthalten.
- Germanischer Lloyd: Nr. 47880-03HH
- Lloyd‘s Register: Nr. 04/20015
- Ansprechverhalten: Klasse 1 (EN54- 10)
Technische Daten:
Betriebsspannung 19,2 ... 28,8 V DC
Stromaufnahme @ 24 V DC ca. 33 mA
Anwendungstemperatur -20 °C ... 70 °C
Schutzart IP 54
Gewicht ca. 800 g
Abmessungen B: 150mm H: 200mm T: 150mm
CE-Zertifikat 0786-CPD-20515
Menge: 1,000 Stk

**04.02.385 800171 Thermomaximalmelder ES Detect**
*** Bedarfsposition ohne GB
Automatischer Wärmemelder mit schnellem
Halbleitersensor zur sicheren Detektion
von Bränden mit Wärmeentwicklung.
Zum Betrieb an konventionellen Meldergruppen.
-Integrierter Halbleitersensor
-Flache Bauweise
-Mikroprozessorgesteuerte Signal-
Verarbeitung
-dezentrale Intelligenz
-Verschmutzungserkennung und Ruhewertnachführung gemäß geltender Normen und
Richtlinien
-360° thermische Überwachung mit einem
Sensor
-Vollständige Selbstüberwachung
-Zentrierte 360° Alarmanzeige
-Alarm- und Betriebsdatenspeicherung
-Integrierter Betriebsstundenzähler
-Zugelassen nach DIN EN 54-5 A1S
Technische Daten
Betriebsspannung 8 ... 42 V DC
Alarmstrom @ 9 V DC typ. 9 mA
Ruhestrom @ 9 V DC ca. 25 µA
Anwendungstemperatur -20°C ... 50°C
Überwachungsfläche max. 30 m2
Überwachungshöhe max. 7,5 m
Spezifikation EN 54-5 A1S
Schutzart IP 43 (mit Sockel + Option)
Material ABS
Farbe weiß, ähnlich RAL 9010
Gewicht ca. 110 g
Maße inkl. Sockel D: 117 mm, H: 62 mm
Menge: 1,000 Stk

**04.02.386 800177 Thermomaximalmelder Klasse B ES Detect**
*** Bedarfsposition ohne GB
Automatischer Wärmemelder Klasse B mit
schnellem Halbleitersensor zur sicheren
Detektion von Bränden mit Wärmeentwicklung.
Zum Betrieb an konventionellen Meldergruppen.
-Integrierter Halbleitersensor
-Flache Bauweise
-Mikroprozessorgesteuerte Signal-
Verarbeitung
-dezentrale Intelligenz
-Verschmutzungserkennung und Ruhewertnachführung gemäß geltender Normen und
Richtlinien
-360° thermische Überwachung mit einem
Sensor
-Vollständige Selbstüberwachung
-Zentrierte 360° Alarmanzeige
-Alarm- und Betriebsdatenspeicherung
-Integrierter Betriebsstundenzähler
-Zugelassen nach DIN EN 54-5 BS
Technische Daten:
Betriebsspannung 8 ... 42 V DC
Alarmstrom @ 9 V DC typ. 9 mA
Ruhestrom @ 9 V DC ca. 25 µA
Anwendungstemperatur -20°C ... 65°C
Überwachungsfläche max. 30 m2
Überwachungshöhe max. 6 m
Spezifikation EN 54-5 BS
Schutzart IP 43 (mit Sockel + Option)
Material ABS
Farbe weiß, ähnlich RAL 9010
Gewicht ca. 110 g
Maße inkl. Sockel D: 117 mm, H: 62 mm
Menge: 1,000 Stk

**04.02.387 800271 Thermodifferentialmelder ES Detect**
*** Bedarfsposition ohne GB
Automatischer Wärmemelder mit schnellem
Halbleitersensor zur sicheren Erkennung
von Bränden mit schnellem Temperaturanstieg und integrierte Maximalwertauslösung zur Erkennung von Bränden mit
langsamen Temperaturanstiegen.
Zum Betrieb an konventionellen Meldergruppen.
-Integrierter Halbleitersensor
-Flache Bauweise
-Mikroprozessorgesteuerte Signal-
Verarbeitung
-dezentrale Intelligenz
-Kontinuierliches Ansprechverhalten zur
Detektion von langsamen und schnellen
Temperaturanstiegen
-Verschmutzungserkennung und Ruhewertnachführung gemäß geltender Normen und
Richtlinien
-360° thermische Überwachung mit einem
Sensor
-Vollständige Selbstüberwachung
-Zentrierte 360° Alarmanzeige
-Alarm- und Betriebsdatenspeicherung
-Integrierter Betriebsstundenzähler
-Zugelassen nach DIN EN 54-5 A1R
Technische Daten:
Betriebsspannung 8 ... 42 V DC
Alarmstrom @ 9 V DC typ. 9 mA
Ruhestrom @ 9 V DC ca. 25 µA
Anwendungstemperatur -20°C ... 50°C
Überwachungsfläche max. 30 m2
Überwachungshöhe max. 7,5 m
Spezifikation EN 54-5 A1R
Schutzart IP 43 (mit Sockel + Option)
Material ABS
Farbe weiß, ähnlich RAL 9010
Gewicht ca. 110 g
Maße inkl. Sockel D: 117 mm, H: 62 mm
Menge: 1,000 Stk

**04.02.388 800361.10 Brandmelder +Sockel mit Relais für MOBILFUNK Basisstation BTS**
*** Bedarfsposition ohne GB
Der Grenzwertmelder mit Relaiskontakt 800361.10 besteht aus einem optischen Rauchmelder 800371 der Serie ES Detect und einem Meldersockel 805592, der einen direkten Anschluss an eine 48-V-DC-Spannungsversorgung ermöglicht. Der Melder muss somit nicht in Verbindung mit einer Brandmelderzentrale betrieben werden. Wenn der Melder einen Feueralarm detektiert, schaltet ein potentialfreier Relaiskontakt, über den der Alarm weitergeleitet werden kann. Der Relaiskontakt ist standardmäßig als ?Öffner? eingestellt, kann aber auch mit einer Lötbrücke auf der Sockelplatine als ?Schließer? konfiguriert werden. Eine typische Anwendung für diesen Melder ist die Überwachung von Mobilfunkstationen.
Menge: 1,000 Stk

**04.02.389 800371 Optischer Rauchmelder ES Detect**
*** Bedarfsposition ohne GB
Automatischer punktförmiger Rauchmelder
zur Branderkennung und frühzeitigen
Detektion von Schwelbränden.
Zum Betrieb an konventionellen Meldergruppen.
-Integrierter Streuchlichtsensor
-Falschalarmunterdrückung bei Betauung
durch spezielle Oberfläche
-Flache Bauweise
-Mikroprozessorgesteuerte Signal-
Verarbeitung
-dezentrale Intelligenz
-Verschmutzungserkennung und Ruhewertnachführung gemäß geltender Normen und
Richtlinien
-Vollständige Selbstüberwachung
-Zentrierte 360° Alarmanzeige
-Alarm- und Betriebsdatenspeicherung
-Integrierter Betriebsstundenzähler
-Zugelassen nach DIN EN 54-7
Technische Daten:
Betriebsspannung 8 ... 42 V DC
Alarmstrom @ 9 V DC typ. 9 mA
Ruhestrom @ 9 V DC ca. 30 µA
Luftgeschwindigkeit 0 ... 25,4 m/s
Anwendungstemperatur -20°C ... 72°C
Überwachungsfläche max. 110 m2
Überwachungshöhe max. 12 m
Spezifikation EN 54-7
Schutzart IP 43 (mit Sockel + Option)
Material ABS
Farbe weiß, ähnlich RAL 9010
Gewicht ca. 110 g
Maße inkl. Sockel D: 117 mm, H: 62 mm
Menge: 1,000 Stk

**04.02.390 800374 O²T Multisensormelder ES Detect**
*** Bedarfsposition ohne GB
Multisensormelder zur Erkennung aller
Brandarten, von Schwelbränden bis hin zu
offenen Bränden bei gleichmäßigem
Ansprechverhalten.
Zum Betrieb an konventionellen Meldergruppen.
Zusätzlich zu den europäischen Bestimmungen, ist der Melder in der Lage die
Testfeuer TF1 (offener Zellulosebrand)
und TF6 (Flüssigkeitsbrand) zu detektieren.
-2 optische Sensoren mit unterschiedlichen Streulichtwinkeln und ein
Thermosensor
-Detektion nach dem Vorwärts- und
Rückwärtsstreuprinzip
-Falschalarmunterdrückung bei Betauung
durch spezielle Oberfläche
-Flache Bauweise
-Mikroprozessorgesteuerte Signal-
Verarbeitung
-dezentrale Intelligenz
-Höchste Sicherheit gegen Falschalarme
-Durch Parametrierung optimal an
Umgebungsbedingungen anpassbar
-Ausgrenzung nicht brandtypischer
Signalverläufe durch Brandkenngrößen
-Mustervergleich und Multisensorauswertung
-Verschmutzungserkennung und Ruhewertnachführung gemäß geltender Normen und
Richtlinien
-360° thermische Überwachung mit einem
Sensor
-Vollständige Selbstüberwachung
-Zentrierte 360° Alarmanzeige
-Alarm- und Betriebsdatenspeicherung
-Integrierter Betriebsstundenzähler
-Zugelassen nach DIN EN 54-7/-5 B,
CEA 4021
Technische Daten:
Betriebsspannung 8 ... 42 V DC
Alarmstrom @ 9 V DC typ. 9 mA
Ruhestrom @ 9 V DC ca. 45 µA
Luftgeschwindigkeit 0 ... 25,4 m/s
Anwendungstemperatur -20°C ... 65°C
Überwachungsfläche max. 110 m2
Überwachungshöhe max. 12 m
Spezifikation EN 54-7/-5 B, CEA 4021
Schutzart IP 43 (mit Sockel + Option)
Material ABS
Farbe weiß, ähnlich RAL 9010
Gewicht ca. 110 g
Maße inkl. Sockel D: 117 mm, H: 62 mm
Menge: 1,000 Stk

**04.02.391 800375 OTblue Multisensormelder ES Detect**
*** Bedarfsposition ohne GB
Multisensormelder zur Erkennung von
Schwelbränden bis hin zu offenen Bränden
bei gleichmäßigem Ansprechverhalten.
Zum Betrieb an konventionellen Meldergruppen.
Durch die Detektion über kürzere Wellenlängen mittels blauen Lichts, ist der
Melder in der Lage kleinste Partikel,
gleichwertig zu einem Ionisationsrauchmelder, jedoch ohne einem radioaktiven
Element zu detektieren. Diese
Eigenschaft ermöglicht eine optimale
Erkennung von Flüssigkeitsbränden sowie
die zuverlässige Detektion von offenen
Holzbränden. Zusätzlich zu den
europäischen Bestimmungen, ist der
Melder in der Lage die Testfeuer TF1
(offener Zellulosebrand) und TF6
(Flüssigkeitsbrand) zu detektieren.
-ein optischer Sensor und ein
Thermosensor
-Falschalarmunterdrückung bei Betauung
durch spezielle Oberfläche
-Flache Bauweise
-Mikroprozessorgesteuerte Signal-
Verarbeitung
-dezentrale Intelligenz
-Durch Parametrierung optimal an
Umgebungsbedingungen anpassbar
-Multisensorauswertung
-Verschmutzungserkennung und Ruhewertnachführung gemäß geltender Normen und
Richtlinien
-360° thermische Überwachung mit einem
Sensor
-Vollständige Selbstüberwachung
-Zentrierte 360° Alarmanzeige
-Alarm- und Betriebsdatenspeicherung
-Integrierter Betriebsstundenzähler
-Zugelassen nach DIN EN 54-7/-5 A2,
CEA 4021
Technische Daten:
Betriebsspannung 8 V DC ... 42 V DC
Alarmstrom @ 9 V DC typ. 9 mA
Ruhestrom @ 9 V DC ca. 35 µA
Luftgeschwindigkeit 0 ... 25,4 m/s
Anwendungstemperatur -20°C ... +50°C
Überwachungsfläche max. 110 m2
Überwachungshöhe max. 12 m
Spezifikation EN 54-7/-5 A2, CEA 4021
Schutzart IP 43 (mit Sockel + Option)
Material ABS
Farbe weiß, ähnlich RAL 9010
Gewicht ca. 110 g
Maße inkl. Sockel D: 117 mm, H: 62 mm
Menge: 1,000 Stk

**04.02.392 801522.10 Basiseinheit Titanus Pro Sens 2 EB O. MODUL, TYP TP-2-EB G206118**
*** Bedarfsposition ohne GB
Grundgerät des Titanus Pro Sens 2 EB
Rauchansaugsystems zur direkten
Anschaltung auf dem esserbus/
esserbus-PLus Feldbus.
Rauchansaugsystem zur aktiven
Brandfrüherkennung für die Raum- und
Einrichtungsüberwachung.
- Gerät vorbereitet zum Einbau von
zwei Detektormodulen Typ DM-TP-xx
- 4 optische Statusanzeigen an der
Gehäusefront für "Betrieb",
"Alarm 1" und "Alarm 2", "Störung"
- Eine Schnittstelle zur direkten
Datenübetragung auf den PC
- Zwei Anschlussmöglichkeiten für
abgesetzte Melderparallelanzeigen
- Zwei Anschlussbuchsen für
Rauchansaugrohr mit einem
Außendurchmesser von 25 mm
- Anschlussbuchse für Luftrückführung
- Diagnosetool für Inspektions- und
Wartungsarbeiten anschließbar
Technische Daten
Betriebsspannungsbereich 14 bis 30 V DC
Nennspannung 24 V DC
Anlaufstrom 320 mA
Ruhestrom max. 295 mA
Alarmstrom max. 315 mA
Kontaktbelastung Relais 30 V DC/ 1 A
max. 24 W
Maße (BxHxT) 200x292x113 mm
Gewicht 1,35 kg
Schutzklasse IP 20
Gehäuse ABS Kunststoff
Gehäusefarbe weiss, ähnlich RAL 9018
Temperaturbereich -20 °C bis +60 °C
Luftfeuchtigkeit max. 95% rel. Feuchte
ohne Betauung
Menge: 1,000 Stk

**04.02.393 801524.10 Detektormodul TYP DM-TP 10LE FÜR PROSENS I**
*** Bedarfsposition ohne GB
Detektormodul für Titanus Pro Sens EB
Rauchansaugsysteme zur Detektion von
Brandaerosolen mit erhöhter
Empfindlichkeit.
- schnelle Inbetriebnahme durch
automatische Initialisierung
- Statusanzeige für Zustands- und
Fehlerdiagnose
- Werkzeugloser Einbau in Grundgerät
Titanus Pro Sens EB
- Falschalarmreduzierung durch
Logic-Sens
- Luftstromüberwachung zur Erkennung
von Bruch und Verstopfung des
Rohrsystems
- Ansprechempfindlichkeit in 4 Stufen
einstellbar, max. Empfindlichkeit
bei 0,1% Lichttrübung pro Meter
Technische Daten
Betriebstemperatur -20 °C bis +60 °C
Gewicht 100 g
Gehäusematerial ABS Kunststoff
Menge: 1,000 Stk

**04.02.394 801525.10 Detektormodul TYP DM-TP 01 LE FÜR PROSENS I**
*** Bedarfsposition ohne GB
Detektormodul zur hochsensiblen
Detektion für Titanus Pro Sens EB
Rauchansaugsysteme.
- schnelle Inbetriebnahme durch
automatische Initialisierung
- Statusanzeige für Zustands- und
Fehlerdiagnose
- Werkzeugloser Einbau in Grundgerät
Titanus Pro Sens EB
- Falschalarmreduzierung durch
Logic-Sens
- Luftstromüberwachung zur Erkennung
von Bruch und Verstopfung des
Rohrsystems
- Ansprechempfindlichkeit in 4 Stufen
einstellbar, max. Empfindlichkeit
bei 0,1% Lichttrübung pro Meter
Technische Daten
Betriebstemperatur -20 °C bis +60 °C
Gewicht 100 g
Gehäusematerial ABS Kunststoff
Menge: 1,000 Stk

**04.02.395 801544.10 Luftfilter für Titanus EB Rauchansaugsysteme**
*** Bedarfsposition ohne GB
Luftfilter zum Einsatz in Bereichen mit störenden Umgebungseinflüssen wie z.B. Staub.
Menge: 1,000 Stk

**04.02.396 801549.10 Diagnosetool f. Titanus EB**
*** Bedarfsposition ohne GB
Menge: 1,000 Stk

**04.02.397 801550 Banderole VPE 10 Stck. für Ansaugreduzierungsfolie**
*** Bedarfsposition ohne GB
Banderole zur Sicherung der Ansaug- reduzierungsfolien am Rohrsystem. Die rote Kennzeichnung dient der Lokali- sierung der Melderpunkte im Objekt. Fabrikat: ESSER
Menge: 10,000 Stk

**04.02.398 801604 Ersatz Luftfiltermatten für 801544.10**
*** Bedarfsposition ohne GB
Austauscheinsatz für Luftfilter 801544.10 bestehend aus je einer Fein-, Mittel- und Grobfiltermatte.
Menge: 1,000 Stk

**04.02.399 801607 Drei-Wege Kugelhahn ABS für Ansaugrauchmelder**
*** Bedarfsposition ohne GB
Zum manuellen Trennen eines Ansaugsystems vom angeschlossenen Rohrsystem während eines Freiblasprozesses.
Menge: 1,000 Stk

**04.02.400 801711.10 FAAST LT-200 EB 1-Kanal Ringbusfähig**
*** Bedarfsposition ohne GB
Ringbusfähiger Ansaugrauchmelder
FAAST LT EB mit einem Auswertekanal.
Dieser ermöglicht den Anschluss von bis
zu 2 Ansaugrohren.
-1 Stück Hochempfindliche Lasersensorik
mit Prozessorgesteuerte Laseroptik für
höchste Stabilität
-Empfindlichkeit in 9 Stufen einstellbar
-Hochentwickelte Detektionsalgorithmen
reduzieren Täuschungsalarme
-1 Kanal Einheit mit einstellbarem
Lüfter, Filtern, Sensoren und Monitoren
-Ultraschall-Durchflusssensor
-Integrierte austauschbare und wiederverwendbare Filtereinheit
-PipeIQ Software für Gerätekonfiguration
Rohrlayout erstellung mit Berechnung
und Überwachungsfunktion in einem
-einzelne Fehleranzeigen bieten ein
breites Spektrum an Ereignissen
-Einzigartiges Luftstrompendel zeigt den
aktuellen Zustand des Luftstromes an
-Einstellbare Lüfter bis zu 10 Stufen
-USB-Schnittstelle
-Bedienmenü in 24 Sprachen
-Funktionsprinzip abhängig von der
Anwendung als Einkanal oder Zweikanal
-direkten Anschaltung auf dem
esserbus/esserbus-PLus Feldbus
-3 Bedientasten für Test, Rücksetzen
und Abschalten
Folgenden Informationen werden angezeigt
-Zustand des Melders: Normal, Voralarm,
Alarm, Störung oder Abschaltung
-Alarmstufe: Alarm, Voralarm
-Luftstromstärke
Technische Daten:
Betriebsspannung 18,5 ... 31,5 V DC
Ruhestrom @ 24 V DC ca. 182 mA
Schallpegel @ 24 V DC 26 dB(A)
(bei Lüfterstufe 1)
Überwachungsfläche max. 1600 qm
Umgebungstemperatur -10 °C ... 55 °C
Rel. Luftfeuchte 10 ... 93 %
(nicht kondensierend)
Schutzart IP 65
Gehäuse Kunststoff (ABS)
Farbe schwarz/grau
Abmessungen B:356 mm H:403 mm T:135 mm
Max.Rohrlänge: 160m
Max.Anzahl Löcher:
- Klasse C: 18 Löcher
- Klasse B: 6 Löcher
- Klasse A: 3 Löcher
Menge: 1,000 Stk

**04.02.401 801722.10 FAAST LT-200 EB 2-Kanal Ringbusfähig**
*** Bedarfsposition ohne GB
Ringbusfähiger Ansaugrauchmelder
FAAST LT EB mit 2 komplett separaten
Auswertekanäle. Dieser ermöglicht den
Anschluss von bis zu 2 Ansaugrohren pro
Kanal.
-2 Stück Hochempfindliche Lasersensorik
mit Prozessorgesteuerte Laseroptik für
höchste Stabilität
-Empfindlichkeit in 9 Stufen einstellbar
-Hochentwickelte Detektionsalgorithmen
reduzieren Täuschungsalarme
-2 Kanal Einheit mit zwei vollständig
unabhängigen Kammern und separaten
einstellbaren Lüftern, Filtern und
Sensoren
-Ultraschall-Durchflusssensor für jeden
einzelnen Kanal separat Auswertbar
-Integrierte austauschbare und wiederverwendbare Filtereinheit
-PipeIQ Software für Gerätekonfiguration
Rohrlayout erstellung mit Berechnung
und Überwachungsfunktion in einem
-Einzelne Fehleranzeigen bieten ein
breites Spektrum an Ereignissen
-Einzigartiges Luftstrompendel zeigt den
aktuellen Zustand des Luftstromes an
-Einstellbare Lüfter bis zu 10 Stufen
-USB-Schnittstelle
-Bedienmenü in 24 Sprachen
-Funktionsprinzip abhängig von der
Anwendung als Einkanal oder Zweikanal
-direkten Anschaltung auf dem
esserbus/esserbus-PLus Feldbus
-3 Bedientasten für Test, Rücksetzen
und Abschalten
Folgenden Informationen werden angezeigt
-Zustand des Melders: Normal, Voralarm,
Alarm, Störung oder Abschaltung
-Alarmstufe: Alarm, Voralarm
-Luftstromstärke
Technische Daten:
Betriebsspannung 18,5 ... 31,5 V DC
Ruhestrom @ 24 V DC ca. 282 mA
Schallpegel @ 24 V DC 28 dB(A)
(bei Lüfterstufe 1)
Überwachungsfläche max. 1600 qm
Umgebungstemperatur -10 °C ... 55 °C
Rel. Luftfeuchte 10 ... 93 %
(nicht kondensierend)
Schutzart IP 65
Gehäuse Kunststoff (ABS)
Farbe schwarz/grau
Abmessungen B:356 mm H:403 mm T:135 mm
Max.Rohrlänge: 320m
Max.Anzahl Löcher:
- Klasse C: 36 Löcher
- Klasse B: 12 Löcher
- Klasse A: 6 Löcher
Menge: 1,000 Stk

**04.02.402 801824 Melderparallelanzeige, rot Melderserie 9200 und IQ8Quad**
*** Bedarfsposition ohne GB
Lichtstarke Melderparallelanzeige mit
gepulsten LED's, die ein rotes Prisma
beleuchten. Anzeige insbesondere zur
Verwendung mit Meldern der Serie 9100
und 9200.
Powered Loop fähig.
Menge: 1,000 Stk

**04.02.403 801825 Melderparallelanzeige, blau Melderserie 9200/IQ8Quad**
*** Bedarfsposition ohne GB
4 gepulste LED beleuchten ein blaues
Prisma. Der Anschluß erfolgt über eine
3-adrige Leitung.
Menge: 1,000 Stk

**04.02.404 802171 Thermomaximalmelder IQ8Quad**
*** Bedarfsposition ohne GB
Wärmemelder mit schnellem Halbleitersensor zur sicheren Detektion von
Bränden mit Wärmeentwicklung. Melder mit
prozessorgesteuerter Signalverarbeitung
und dezentraler Intelligenz.
Zum Betrieb mit Einzeladressierung
in Ringbussystemen.
Der Leitungstrenner ist im Melder
integriert.
Leistungsmerkmale
-Flache Bauweise
-Mikroprozessorgesteuerte
Signalverarbeitung
-Vollständige Selbstüberwachung
-Trenner integriert im Melder, nach
pr EN 54-17
-Zentrierte 360° Alarmanzeige
-Separate Betriebsanzeige
-360° thermische Überwachung mit einem
Sensor
-Alarm- und Betriebsdatenspeicherung,
integrierter Betriebsstundenzähler
-Zugelassen nach EN 54-5 A1S/-17
-Powered Loop fähig
-Kurzschluss-/unterbrechungstolerant
Technische Daten:
Betriebsspannung 8 ... 42 V DC
Ruhestrom @ 19 V DC ca. 40 µA
Alarmstrom ohne Kommunikation ca. 18 mA
Überwachungsfläche max. 30 m²
Überwachungshöhe max. 7.5 m
Luftgeschwindigkeit 0 ... 25.4 m/s
Anwendungstemperatur -20 °C ... 50 °C
Lagertemperatur -25 °C ... 75 °C
Schutzart IP 43 (mit Sockel + Option)
Material ABS
Rel. Luftfeuchte max. 95 %
(nicht kondensierend)
Farbe weiß, ähnlich RAL 9010
Gewicht ca. 110 g
Melderspezifikation EN 54-5 A1S/-17
Abmessungen Ø: 117 mm H: 49 mm
(62 mm inkl. Sockel)
Menge: 1,000 Stk

**04.02.405 802171-ST Thermomaximalmelder IQ8Quad-ST**
*** Bedarfsposition ohne GB
Menge: 1,000 Stk

**04.02.406 802177 Thermomaximalmelder Klasse B IQ8Quad**
*** Bedarfsposition ohne GB
Wärmemelder mit schnellem Halbleitersensor zur sicheren Detektion von
Bränden mit Wärmeentwicklung. Melder mit
prozessorgesteuerter Signalverarbeitung
und dezentraler Intelligenz.
-Flache Bauweise
-Trenner integriert im Melder, nach
pr EN 54-17
-Zentrierte 360° Alarmanzeige
-Separate Betriebsanzeige
-360° thermische Überwachung mit einem
Sensor
-Alarm- und Betriebsdatenspeicherung,
integrierter Betriebsstundenzähler
-Zugelassen nach EN 54 T 5 BS
-Powered Loop fähig
Betriebsspannung: 8V bis 42V DC
Ruhestrom @ 19 V DC (mittel) ca. 40 µA
Überwachungsfläche max. 30 m2
Überwachungshöhe max. 6 m
Anwendungstemp. -20 bis +65 °C
Gehäuse ABS, weiß ähnlich RAL 9010
Gewicht ca. 110 g
Maße inkl. Sockel d = 117 mm, H = 62 mm
Menge: 1,000 Stk

**04.02.407 802271 Thermodifferentialmelder IQ8Quad mit Trenner zum Betrieb im esserbus_x000D_**
*** Bedarfsposition ohne GB
Wärmemelder mit schnellem Halbleitersensor zur sicheren Branddetektion von
Bränden mit schnellem Temperaturanstieg, sowie integrierter Maximalwertauslösung zur Erkennung von Bränden
mit langsamen Temperaturanstieg. Melder
mit prozessorgesteuerter Signalverarbeitung und dezentraler
Intelligenz.
-Flache Bauweise
-Trenner integriert im Melder, nach
pr EN 54-17
-Zentrierte 360° Alarmanzeige
-Separate Betriebsanzeige
-Kontinuierliches Ansprechverhalten zur
Detektion von langsamen und schnellen
Temperaturanstiegen
-360° thermische Überwachung mit einem
Sensor
-Alarm- und Betriebsdatenspeicherung,
integrierter Betriebsstundenzähler
-Zugelassen nach EN 54 T 5 A1
-Powered Loop fähig
Betriebsspannung: 8V bis 42V DC
Ruhestrom @ 19 V DC (mittel) ca. 40 µA
Überwachungsfläche max. 30 m2
Überwachungshöhe max. 7,5 m
Anwendungstemp. -20 bis +50 °C
Gehäuse ABS, weiß ähnlich RAL 9010
Gewicht ca. 110 g
Maße inkl. Sockel d = 117 mm, H = 62 mm
Menge: 1,000 Stk

**04.02.408 802271-ST Thermodifferentialmelder IQ8Quad-ST**
*** Bedarfsposition ohne GB
Menge: 1,000 Stk

**04.02.409 802371 Optischer Rauchmelder IQ8Quad**
*** Bedarfsposition ohne GB
Automatischer punktförmiger Brandmelder mit integriertem optischen
Rauchsensor mit prozessorgesteuerter
Signalverarbeitung und dezentraler
Intelligenz. Zur frühzeitigen Detektion
von Schwelbränden.
Der Melder verfügt über eine automatische Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-Alarm- und Betriebsdatenspeicherung,
integrierter Betriebsstundenzähler
-Zugelassen nach DIN EN 54-7/-17
-Powered Loop fähig
-Kurzschluss-/unterbrechungstolerant
Technische Daten:
Betriebsspannung 8 ... 42 V DC
Ruhestrom @ 19 V DC ca. 50 µA
Alarmstrom ohne Kommunikation ca. 18 mA
Überwachungsfläche max. 110 m²
Überwachungshöhe max. 12 m
Luftgeschwindigkeit 0 ... 25.4 m/s
Anwendungstemperatur -20 °C ... 72 °C
Lagertemperatur -25 °C ... 75 °C
Schutzart IP 43 (mit Sockel + Option)
Material ABS
Rel. Luftfeuchte max. 95 %
(nicht kondensierend)
Farbe weiß, ähnlich RAL 9010
Gewicht ca. 110 g
Melderspezifikation EN 54-7/-17
Abmessungen Ø: 117 mm H: 49 mm
(62 mm inkl. Sockel)
Menge: 1,000 Stk

**04.02.410 802371-ST Optischer Rauchmelder IQ8Quad-ST**
*** Bedarfsposition ohne GB
Menge: 1,000 Stk

**04.02.411 802371.BLACK Optischer Rauchmelder IQ8Quad, schwarz**
*** Bedarfsposition ohne GB
Menge: 1,000 Stk

**04.02.412 802373 OT Multisensor Melder IQ8Quad**
*** Bedarfsposition ohne GB
Multisensormelder mit integriertem
optischem Rauchsensor sowie zusätzlicher
Thermomeldersensor-Auswertung zur
Erkennung von Schwelbränden bis hin zu
offenen Bränden mit gleichmäßigem
Ansprechverhalten.
Prozeßanalogmelder mit dezentraler
Intelligenz, Eigenfunktionskontrolle,
Notredundanz, automatischer Umweltanpassung, Alarm- und Betriebsdatenspeicherung, Alarmanzeige und
Softadressierung.
Der Melder verfügt über eine automatische Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-360° thermische Überwachung mit einem
Sensor
-Alarm- und Betriebsdatenspeicherung,
integrierter Betriebsstundenzähler
-Möglichkeit der zeit- und ereignisgesteuerten Sensorabschaltung
-Zugelassen nach DIN EN 54-7/-5 A2/-17,
CEA 4021
-Powered Loop fähig
-Kurzschluss-/unterbrechungstolerant
Technische Daten:
Betriebsspannung 9 ... 42 V DC
Ruhestrom @ 19 V DC ca. 50 µA
Alarmstrom ohne Kommunikation ca. 18 mA
Überwachungsfläche max. 110 m²
Überwachungshöhe max. 12 m
Luftgeschwindigkeit 0 ... 25.4 m/s
Anwendungstemperatur -20 °C ... 50 °C
Lagertemperatur -25 °C ... 75 °C
Schutzart IP 43 (mit Sockel + Option)
Material ABS
Rel. Luftfeuchte max. 95 %
(nicht kondensierend)
Farbe weiß, ähnlich RAL 9010
Gewicht ca. 110 g
Melderspezifikation EN 54-7/-5 A2/-17,
CEA 4021
Abmessungen Ø: 117 mm H: 49 mm
(62 mm inkl. Sockel)
Menge: 1,000 Stk

**04.02.413 802373-ST OT Multisensor Melder IQ8Quad-ST**
*** Bedarfsposition ohne GB
Menge: 1,000 Stk

**04.02.414 802373.BLACK OT Multisensormelder IQ8Quad, schwarz**
*** Bedarfsposition ohne GB
Menge: 1,000 Stk

**04.02.415 802374 O2T Multisensor Melder IQ8Quad**
*** Bedarfsposition ohne GB
Multisensormelder mit zwei integrierten optischen Rauchsensoren mit unterschiedlichen Streulichtwinkeln sowie
zuzsätzlicher Thermosensor-Auswertung
zur Erkennung von Schwelbränden bis hin
zu offenen Bränden mit gleichmäßigem Ansprechverhalten.
Vergleich der Rauchsensorsignale zur
Rauchklassifizierung und Reduzierung
von Täuschungsalarmen, wie z.B.
durch Wasserdampf oder Staub.
Durch die hervorragenden Detektionseigenschaften ist der Melder außerdem
in der Lage, die in der Norm beschriebenen
Testfeuer TF1 und TF6 zu erkennen.
Der Melder ist auch für höhere Anwendungstemperatur bis +65 °C geeignet.
Der Melder verfügt über eine automatische Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-Detektion nach dem Vorwärts- und
Rückwärtsstreuprinzip
-360° thermische Überwachung mit einem
Sensor
-Alarm- und Betriebsdatenspeicherung,
integrierter Betriebsstundenzähler
-Möglichkeit der zeit- und ereignisgesteuerten Sensorabschaltung
-Zugelassen nach DIN EN 54-7/-5 B /-17,
CEA 4021
-Powered Loop Fähig
-Kurzschluss-/unterbrechungstolerant
Technische Daten:
Betriebsspannung 8 ... 42 V DC
Ruhestrom @ 19 V DC ca. 60 µA
Alarmstrom ohne Kommunikation ca. 18 mA
Überwachungsfläche max. 110 m²
Überwachungshöhe max. 12 m
Luftgeschwindigkeit 0 ... 25.4 m/s
Anwendungstemperatur -20 °C ... 65 °C
Lagertemperatur -25 °C ... 75 °C
Schutzart IP 43 (mit Sockel + Option)
Material ABS
Rel. Luftfeuchte max. 95 %
(nicht kondensierend)
Farbe weiß, ähnlich RAL 9010
Gewicht ca. 110 g
Melderspezifikatio EN 54-7/-5 B /-17,
CEA 4021
Abmessungen Ø: 117 mm H: 49 mm
(62 mm inkl. Sockel)
Menge: 1,000 Stk

**04.02.416 802374-ST O2T Multisensor Melder IQ8Quad-ST**
*** Bedarfsposition ohne GB
Menge: 1,000 Stk

**04.02.417 802374.BLACK O2T Multisensormelder IQ8Quad, schwarz**
*** Bedarfsposition ohne GB
Menge: 1,000 Stk

**04.02.418 802375 OT-blue Multisensor Melder IQ8Quad**
*** Bedarfsposition ohne GB
Multisensormelder mit integriertem
optischem Rauchsensor sowie zusätzlicher
Thermomeldersensor-Auswertung zur
Erkennung von Schwelbränden bis hin zu
offenen Bränden mit gleichmäßigem
Ansprechverhalten.
Durch die Detektion über kürzere Wellenlängen mittels blauen Lichts, ist der
Melder in der Lage kleinste Partikel,
gleichwertig zu einem Ionisationsrauchmelder, jedoch ohne einem radioaktiven
Element zu detektieren. Diese
Eigenschaft ermöglicht eine optimale
Erkennung von Flüssigkeitsbränden sowie
die zuverlässige Detektion von offenen
Holzbränden. Zusätzlich zu den
europäischen Bestimmungen, ist der
Melder in der Lage das Testfeuer TF1
(offener Zellulosebrand) zu detektieren.
Der Aufbau des Wärmemelders gewährleistet ein gleichmäßiges Ansprechen zur
sicheren Detektion von Bränden mit
langsamen und schnellen Temperaturanstiegen.
Der Melder verfügt über eine automatische Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-360° thermische Überwachung mit einem
Sensor
-Alarm- und Betriebsdatenspeicherung,
integrierter Betriebsstundenzähler
-Möglichkeit der zeit- und ereignisgesteuerten Sensorabschaltung
-Zugelassen nach DIN EN 54-7/-5 A2/-17,
CEA 4021
-Powered Loop fähig
-Kurzschluss-/unterbrechungstolerant
Technische Daten:
Betriebsspannung 9 ... 42 V DC
Ruhestrom @ 19 V DC ca. 50 µA
Alarmstrom ohne Kommunikation ca. 18 mA
Überwachungsfläche max. 110 m²
Überwachungshöhe max. 12 m
Luftgeschwindigkeit 0 ... 25.4 m/s
Anwendungstemperatur -20 °C ... 50 °C
Lagertemperatur -25 °C ... 75 °C
Schutzart IP 43 (mit Sockel + Option)
Material ABS
Rel. Luftfeuchte max. 95 %
(nicht kondensierend)
Farbe weiß, ähnlich RAL 9010
Gewicht ca. 110 g
Melderspezifikation EN 54-7/-5 A2/-17,
CEA 4021
Abmessungen Ø: 117 mm H: 49 mm
(62 mm inkl. Sockel)
Menge: 1,000 Stk

**04.02.419 802375-ST OTblue Multisensor Melder IQ8Quad-ST**
*** Bedarfsposition ohne GB
Menge: 1,000 Stk

**04.02.420 802375.BLACK OTblue Multisensormelder IQ8Quad, schwarz**
*** Bedarfsposition ohne GB
Menge: 1,000 Stk

**04.02.421 802379 IQ8Quad OT-blue LKM G207128 für LKM Bausatz TYP 781443**
*** Bedarfsposition ohne GB
Adressierbarer Mehrkriterienmelder für
den Einsatz im Lüftungskanal. Optische
Erkennung von offenen Bränden und
Schwelbränden unter speziellen
Bedingungen im Lüftungskanal.
Betriebsspannung 9V DC bis 42V DC
Ruhestrom ca. 50µA bei 19V DC
Anwendungstemp. -20°C bis +50°C
Melderspezifikation EN54-7
Maße inkl. Sockel d=117mm, H=62mm
Menge: 1,000 Stk

**04.02.422 802382 O/So Optischer Rauchmelder IQ8Quad m. integr. Warnton G206090**
*** Bedarfsposition ohne GB
Streulicht-Rauchmelder mit integriertem
optischem Rauchsensor zur
Erkennung von Schwelbränden bis hin zu
offenen Bränden mit gleichmäßigem
Ansprechverhalten.
Ein integrierter Warntongeber sichert
die lokale Alarmierung im Montagebereich
zur Einleitung der Evakuierung mit
dem DIN Ton nach DIN33404
Der Melder verfügt über eine automatische Verschmutzungserkennung. Der
Status der Verschmutzung kann über die
Programmier- und Service Software
ausgelesen und angezeigt werden.
Zum Betrieb mit Einzeladressierung
in Ringbussystemen.
Der Leitungstrenner ist im Melder
integriert.
Bis zu 48 melder mit Alarmgeber auf einer
Ringleitung esserbus-PLus.
Leistungsmerkmale
-Flache Bauweise
-Mikroprozessorgesteuerte
Signalverarbeitung
-Vollständige Selbstüberwachung
-Verschmutzungserkennung und
Ruhewertnachführung gemäß geltender
Normen und Richtlinien
-Falschalarmunterdrückung bei Betauung
durch spezielle Oberfläche
-Trenner integriert im Melder, nach
pr EN 54-17
-Zentrierte 360° Alarmanzeige
-Separate Betriebsanzeige
-Alarm- und Betriebsdatenspeicherung,
integrierter Betriebsstundenzähler
-Möglichkeit der zeit- und ereignisgesteuerten Sensorabschaltung
-Zugelassen nach DIN EN 54-7 und-17
-Powered Loop fähig
-Kurzschluss-/unterbrechungstolerant
Technische Daten:
Betriebsspannung 8 ... 42 V DC
Ruhestrom @ 19 V DC ca. 50 µA
Alarmstrom ohne Kommunikation ca. 320µA
Lastfaktor 2
Schallpegel max. 92dB (A)+/- 2dB
bei 1m DIN-Ton
Überwachungsfläche max. 110 m²
Überwachungshöhe max. 12 m
Luftgeschwindigkeit 0 ... 25.4 m/s
Anwendungstemperatur -20 °C ... 65 °C
Lagertemperatur -25 °C ... 75 °C
Schutzart IP 43 (mit Sockel + Option)
Material ABS
Rel. Luftfeuchte max. 95 %
(nicht kondensierend)
Farbe weiß, ähnlich RAL 9010
Gewicht ca. 145 g
Melderspezifikation EN 54-7/-17
Abmessungen Ø: 117 mm H: 59 mm
(67 mm inkl. Sockel)
Menge: 1,000 Stk

**04.02.423 802382.BLACK O/So Optischer Rauchmelder, schwarz**
*** Bedarfsposition ohne GB
Menge: 1,000 Stk

**04.02.424 802383 O2T/F Multisensor Melder IQ8Quad mit integr. Blitzleuchte**
*** Bedarfsposition ohne GB
Multisensormelder mit integriertem, busversorgetem optischen Signalgeber.
Der Melder verfügt über zwei integrierte optische Rauchsensoren mit unterschiedlichen Streulichtwinkeln sowie
zusätzlicher Thermosensor-Auswertung
zur Erkennung von Schwelbränden bis hin
zu offenen Bränden mit gleichmäßigem Ansprechverhalten.
Vergleich der Rauchsensorsignale zur
Rauchklassifizierung und Reduzierung
von Täuschungsalarmen, wie z.B.
durch Wasserdampf oder Staub.
Durch die hervorragenden Detektionseigenschaften ist der Melder außerdem
in der Lage, die in der Norm beschriebenen
Testfeuer TF1 und TF6 zu erkennen.
Der Melder ist auch für höhere Anwendungstemperatur bis +65 °C geeignet.
Der Melder verfügt über eine automatische Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-Detektion nach dem Vorwärts- und
Rückwärtsstreuprinzip
-360° thermische Überwachung mit einem
Sensor
-Busversorgter optischer Alarmgeber
im Melder
-Alarm- und Betriebsdatenspeicherung,
integrierter Betriebsstundenzähler
-Möglichkeit der zeit- und ereignisgesteuerten Sensorabschaltung
-Zugelassen nach DIN EN 54-7/-5 B /-17,
CEA 4021
-Powered Loop Fähig
-Kurzschluss-/unterbrechungstolerant
Technische Daten:
Betriebsspannung 8 ... 42 V DC
Ruhestrom @ 19 V DC ca. 75 µA
Ruhestrom @ BMZAkk ca. 400 µA @ 42 V
Blitzleuchte rot
Lichtstärke max. 15,8 cd peak/
2,63 cd effektiv
Blitzenergie ca. 3 J
Überwachungsfläche max. 110 m²
Überwachungshöhe max. 12 m
Luftgeschwindigkeit 0 ... 25.4 m/s
Anwendungstemperatur -20 °C ... 65 °C
Lagertemperatur -25 °C ... 75 °C
Schutzart IP43 (mit Sockel + Option)
Material ABS
Rel. Luftfeuchte max. 95 %
(nicht kondensierend)
Farbe weiß, ähnlich RAL 9010
Gewicht ca. 145 g
Melderspezifikation EN 54-7/-5 B/-17,
CEA 4021
Abmessungen Ø: 117 mm H: 59 mm
Ø: 117 mm H: 67 mm (inkl. Sockel)
Menge: 1,000 Stk

**04.02.425 802384 O2T/So Multisensor Melder IQ8Quad mit integr. Warnton**
*** Bedarfsposition ohne GB
Multisensormelder mit integriertem, busversorgetem Warntongeber.
Der Melder verfügt über zwei integrierte optische Rauchsensoren mit unterschiedlichen Streulichtwinkeln sowie
zusätzlicher Thermosensor-Auswertung
zur Erkennung von Schwelbränden bis hin
zu offenen Bränden mit gleichmäßigem Ansprechverhalten.
Vergleich der Rauchsensorsignale zur
Rauchklassifizierung und Reduzierung
von Täuschungsalarmen, wie z.B.
durch Wasserdampf oder Staub.
Durch die hervorragenden Detektionseigenschaften ist der Melder außerdem in
der Lage, die in der Norm beschriebenen
Testfeuer TF1 und TF6 zu erkennen.
Der Melder ist auch für höhere Anwendungstemperatur bis +65 °C geeignet.
Der Melder verfügt über eine automatische Verschmutzungserkennung. Der
Status der Verschmutzung kann über die
Programmier- und Service Software
ausgelesen und angezeigt werden.
Bis zu 20 anwählbare unterschiedliche
Tonmuster, inkl. DIN-Ton.
Einstellbare Lautstärkenregelung
in 8 Stufen möglich.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-Detektion nach dem Vorwärts- und
Rückwärtsstreuprinzip
-360° thermische Überwachung mit einem
Sensor
-Busversorgter Warntongeber im Melder
-Frei anwählbare unterschiedliche
Tonmuster inklusive DIN Ton gemäß
DIN 33404 Teil 3
-Mehrere Teilsignale zu einem Signal
verknüpfbar
-Wiederholungsraten von Signalen und
Teilsignalen programmierbar
-Automatische Synchronisation
von mehreren Warntongebern
-Alarm- und Betriebsdatenspeicherung,
integrierter Betriebsstundenzähler
-Möglichkeit der zeit- und ereignisgesteuerten Sensorabschaltung
-Zugelassen nach DIN EN 54-7/-5 B /-17,
CEA 4021
-Zugelassen nach DIN EN 54-3
-Powered Loop Fähig
-Kurzschluss-/unterbrechungstolerant
Technische Daten:
Betriebsspannung 8 ... 42 V DC
Ruhestrom @ 19 V DC ca. 80 µA
Ruhestrom @ BMZAkku ca. 450 µA @ 42 V
Schallpegel max. 92 dB (A) +/- 2 dB (A)
bei 1 m DIN-Ton
Überwachungsfläche max. 110 m²
Überwachungshöhe max. 12 m
Luftgeschwindigkeit 0 ... 25.4 m/s
Anwendungstemperatur -20 °C ... 65 °C
Lagertemperatur -25 °C ... 75 °C
Schutzart IP43 (mit Sockel + Option)
Material ABS
Rel. Luftfeuchte max. 95 %
(nicht kondensierend)
Farbe weiß, ähnlich RAL 9010
Gewicht ca. 145 g
Melderspezifikation EN 54-7/-5 B/-17,
CEA 4021
Spezifikation EN 54-3
akustischer Signalgeber
Abmessungen Ø: 117 mm H: 59 mm
Ø: 117 mm H: 67 mm (inkl. Sockel)
Menge: 1,000 Stk

**04.02.426 802384.BLACK O2T/So Multisensormelder IQ8Quad schwarz**
*** Bedarfsposition ohne GB
Menge: 1,000 Stk

**04.02.427 802385 O2T/FSp Multisensor Melder IQ8Quad mit integr. Blitzlicht/Warnton/Sprache**
*** Bedarfsposition ohne GB
Multisensormelder mit integriertem, busversorgetem optischen Signalgeber und
Warntongeber.
Der Melder verfügt über zwei integrierte optische Rauchsensoren mit unterschiedlichen Streulichtwinkeln sowie
zusätzlicher Thermosensor-Auswertung
zur Erkennung von Schwelbränden bis hin
zu offenen Bränden mit gleichmäßigem Ansprechverhalten.
Vergleich der Rauchsensorsignale zur
Rauchklassifizierung und Reduzierung
von Täuschungsalarmen, wie z.B.
durch Wasserdampf oder Staub.
Durch die hervorragenden Detektionseigenschaften ist der Melder außerdem in
der Lage, die in der Norm beschriebenen
Testfeuer TF1 und TF6 zu erkennen.
Der Melder ist auch für höhere Anwendungstemperatur bis +65 °C geeignet.
Der Melder verfügt über eine automatische Verschmutzungserkennung. Der
Status der Verschmutzung kann über die
Programmier- und Service Software
ausgelesen und angezeigt werden.
Integrierter optischer Signalgeber und
Warntongeber. Bis zu 20 anwählbare
unterschiedliche Tonmuster, inkl. DIN-Ton
und bis zu fünf Durchsagetexte in jeweils
fünf Landessprachen im Melder verfügbar.
Einstellbare Lautstärkenregelung
in 8 Stufen möglich.
Zum Betrieb mit Einzeladressierung
in Ringbussystemen.
Der Leitungstrenner ist im Melder
integriert.
Leistungsmerkmale
Flache Bauweise
-Mikroprozessorgesteuerte
Signalverarbeitung
-Vollständige Selbstüberwachung
-Verschmutzungserkennung und
Ruhewertnachführung gemäß geltender
Normen und Richtlinien
-Falschalarmunterdrückung bei Betauung
durch spezielle Oberfläche
-Trenner integriert im Melder, nach
pr EN 54-17
-Zentrierte 360° Alarmanzeige
-Separate Betriebsanzeige
-Detektion nach dem Vorwärts- und
Rückwärtsstreuprinzip
-360° thermische Überwachung mit einem
Sensor
-Busversorgter optischer Signalgeber
und Warntongeber im Melder
-Multilinguale Durchsagetexte
-Frei anwählbare unterschiedliche
Tonmuster inklusive DIN Ton gemäß
DIN 33404 Teil 3
-Mehrere Teilsignale zu einem Signal
verknüpfbar
-Wiederholungsraten von Signalen und
Teilsignalen programmierbar
-Automatische Synchronisation
von mehreren Warntongebern
-Alarm- und Betriebsdatenspeicherung,
integrierter Betriebsstundenzähler
-Möglichkeit der zeit- und ereignisgesteuerten Sensorabschaltung
-Zugelassen nach DIN EN 54-7/-5 B /-17,
CEA 4021
-Zugelassen nach DIN EN 54-3
-Powered Loop Fähig
-Kurzschluss-/unterbrechungstolerant
Technische Daten:
Betriebsspannung 8 ... 42 V DC
Ruhestrom @ 19 V DC ca. 90 µA
Ruhestrom @ BMZAkku ca. 500 µA @ 42 V
Schallpegel max. 92 dB (A) +/- 2 dB (A)
bei 1 m DIN-Ton
Blitzleuchte rot
Lichtstärke max. 15,8 cd peak/
2,63 cd effektiv
Blitzenergie ca. 3 J
Überwachungsfläche max. 110 m²
Überwachungshöhe max. 12 m
Luftgeschwindigkeit 0 ... 25.4 m/s
Anwendungstemperatur -20 °C ... 65 °C
Lagertemperatur -25 °C ... 75 °C
Schutzart IP43 (mit Sockel + Option)
Material ABS
Rel. Luftfeuchte max. 95 %
(nicht kondensierend)
Farbe weiß, ähnlich RAL 9010
Gewicht ca. 145 g
Melderspezifikation EN 54-7/-5 B/-17,
CEA 4021
Spezifikation EN 54-3
akustischer Signalgeber
Abmessungen Ø: 117 mm H: 59 mm
Ø: 117 mm H: 67 mm
(inkl. Sockel)
Menge: 1,000 Stk

**04.02.428 802385.SV98 O²T/FSp Multisensor Melder IQ8Quad mit Blitzlicht/Warnton/Sondersprachen**
*** Bedarfsposition ohne GB
Multisensormelder mit zwei integrierten optischen Rauchsensoren mit unterschiedlichen Streulichtwinkeln sowie
zusätzlicher Thermomeldersensorauswertung zur Erkennung von Schwelbränden bis hin zu offenen Bränden mit
gleichmäßigem Ansprechverhalten.Der
Leitungstrenner ist im Melder integriert. Vergleich der Rauchsensorsignale zur Rauchklassifizierung und
Reduzierung von Täuschungsalarmen, wie
z.B. durch Wasserdampf oder Stäube.
Integrierter optischer und akustischer
Alarmgeber im Multisensormelder. Bis zu
19 anwählbare unterschiedliche Tonmuster
sowie zusätzlich bis zu fünf Durchsagetexte in jeweils fünf Landessprachen im
Melder verfügbar.
Einstellbare Lautstärkenregelung
in 8 Stufen möglich.
Leistungsmerkmale
-Flache Bauweise
-Zentrierte 360° Alarmanzeige
-Separate Betriebsanzeige
-Detektion nach dem Vorwärts- und
Rückwärtsstreuprinzip
-360° thermische Überwachung mit einem
Sensor
-Alarm- und Betriebsdatenspeicherung,
integrierter Betriebsstundenzähler
-Möglichkeit der zeit- und ereignisgesteuerten Sensorabschaltung
-Melderspezifikation nach DIN
EN 54-7/5 B, CEA 4021
-Busversorgter optischer und
akustischer Alarmgeber im Melder
-Multilinguale Durchsagetexte im Melder
-Frei anwählbare unterschiedliche
Tonmuster
Betriebsspannung: 8V bis 42V DC
Ruhestrom @ 19 V DC ca. 90 µA
Überwachungsfläche max. 110 m2
Überwachungshöhe ^ max. 12 m
Anwendungstemp. -20 bis +65 °C
Schallpegel 92 dB(A) +/- 2 dB (A)
bei 1 m, DIN Ton, 90°
Blitzleuchte rot
Blitzenergie ca. 3 J
Gehäuse ABS, weiß ähnlich RAL 9010
Gewicht ca. 145 g
Warntongeberspezifikation nach EN 54-3
Maße inkl. Sockel d = 117 mm, H = 65 mm
Menge: 1,000 Stk

**04.02.429 802386 O2T/Sp Multisensor Melder IQ8Quad m. integr. Warnton/Sprache**
*** Bedarfsposition ohne GB
Multisensormelder mit integriertem, busversorgetem Warntongeber.
Der Melder verfügt über zwei integrierte optische Rauchsensoren mit unterschiedlichen Streulichtwinkeln sowie
zusätzlicher Thermosensor-Auswertung
zur Erkennung von Schwelbränden bis hin
zu offenen Bränden mit gleichmäßigem Ansprechverhalten.
Vergleich der Rauchsensorsignale zur
Rauchklassifizierung und Reduzierung
von Täuschungsalarmen, wie z.B.
durch Wasserdampf oder Staub.
Durch die hervorragenden Detektionseigenschaften ist der Melder außerdem in
der Lage, die in der Norm beschriebenen
Testfeuer TF1 und TF6 zu erkennen.
Der Melder ist auch für höhere Anwendungstemperatur bis +65 °C geeignet.
Der Melder verfügt über eine automatische Verschmutzungserkennung. Der
Status der Verschmutzung kann über die
Programmier- und Service Software
ausgelesen und angezeigt werden.
Integrierter akustischer Warntongeber.
Bis zu 20 anwählbare unterschiedliche
Tonmuster, inkl. DIN-Ton und bis zu
fünf Durchsagetexte in jeweils
fünf Landessprachen im Melder verfügbar.
Einstellbare Lautstärkenregelung
in 8 Stufen möglich.
Zum Betrieb mit Einzeladressierung
in Ringbussystemen.
Der Leitungstrenner ist im Melder
integriert.
Leistungsmerkmale
Flache Bauweise
-Mikroprozessorgesteuerte
Signalverarbeitung
-Vollständige Selbstüberwachung
-Verschmutzungserkennung und
Ruhewertnachführung gemäß geltender
Normen und Richtlinien
-Falschalarmunterdrückung bei Betauung
durch spezielle Oberfläche
-Trenner integriert im Melder, nach
pr EN 54-17
-Zentrierte 360° Alarmanzeige
-Separate Betriebsanzeige
-Detektion nach dem Vorwärts- und
Rückwärtsstreuprinzip
-360° thermische Überwachung mit einem
Sensor
-Busversorgter Warntongeber im Melder
-Multilinguale Durchsagetexte
-Frei anwählbare unterschiedliche
Tonmuster inklusive DIN Ton gemäß
DIN 33404 Teil 3
-Mehrere Teilsignale zu einem Signal
verknüpfbar
-Wiederholungsraten von Signalen und
Teilsignalen programmierbar
-Automatische Synchronisation
von mehreren Warntongebern
-Alarm- und Betriebsdatenspeicherung,
integrierter Betriebsstundenzähler
-Möglichkeit der zeit- und ereignisgesteuerten Sensorabschaltung
-Powered Loop Fähig
-Kurzschluss-/unterbrechungstolerant
Technische Daten:
Betriebsspannung 8 ... 42 V DC
Ruhestrom @ 19 V DC ca. 90 µA
Ruhestrom @ BMZAkku ca. 500 µA @ 42 V
Schallpegel max. 92 dB (A) +/- 2 dB (A)
bei 1 m DIN-Ton
Überwachungsfläche max. 110 m²
Überwachungshöhe max. 12 m
Luftgeschwindigkeit 0 ... 25.4 m/s
Anwendungstemperatur -20 °C ... 65 °C
Lagertemperatur -25 °C ... 75 °C
Schutzart IP43 (mit Sockel + Option)
Material ABS
Rel. Luftfeuchte max. 95 %
(nicht kondensierend)
Farbe weiß, ähnlich RAL 9010
Gewicht ca. 145 g
Melderspezifikation EN 54-7/-5 B/-17,
CEA 4021
Spezifikation EN 54-3
akustischer Signalgeber
Abmessungen Ø: 117 mm H: 59 mm
Ø: 117 mm H: 67 mm
(inkl. Sockel)
Menge: 1,000 Stk

**04.02.430 802386.SV98 O2T/Sp Multisensor Melder IQ8Quad m. Warnton/Sprache, Sondersprachen**
*** Bedarfsposition ohne GB
Wie 802386, jedoch mit individueller Zusammensetzung der Landessprachen.
Menge: 1,000 Stk

**04.02.431 802473 OTG Multisensor Melder (CO) IQ8Quad**
*** Bedarfsposition ohne GB
Multisensormelder mit integriertem
optischen Rauchmelder, Thermosensor
sowie einem integrierten Sensor zur
Detektion von Kohlenmonoxid zur
präventiven Erkennung eines Brandes.
Zusätzliche erkennt der integrierte
Gas-Sensor Wasserstoff, Acetylen und
Stickstoffmonoxide.
Frühzeitige Erkennung von Schwelbränden bis hin zu offenen Bränden
durch die kombinierte Auswertung
von Streulicht, Temperatur und Gas.
-Flache Bauweise
-Trenner integriert im Melder, nach
pr DIN EN 54-17
-Zentrierte 360° Alarmanzeige
-Separate Betriebsanzeige
-360° thermische Überwachung mit einem
Sensor
-Alarm- und Betriebsdatenspeicherung,
integrierter Betriebsstundenzähler
-Möglichkeit der zeit- und ereignisgesteuerten Sensorabschaltung
-Zugelassen nach DIN EN 54-7/5 A1S,
CEA 4021
-Powered Loop Fähig
Betriebsspannung: 8V bis 42V DC
Ruhestrom @ 19 V DC (mittel) ca. 65 µA
Überwachungsfläche max. 110 m2
Überwachungshöhe max. 12 m
Anwendungstemp. -20 bis +50 °C
Gehäuse ABS, weiß ähnlich RAL 9010
Gewicht ca. 110 g
Maße inkl. Sockel d = 117 mm, H = 62 mm
Menge: 1,000 Stk

**04.02.432 803171 Thermomaximalmelder T-30°C IQ8Quad, ohne Trenner**
*** Bedarfsposition ohne GB
Automatischer Wärmemelder mit schnellem
Halbleitersensor zur sicheren Detektion
von Bränden mit Wärmeentwicklung. Melder
mit prozessorgesteuerter Signalverarbeitung und dezentraler Intelligenz.
-Flache Bauweise
-Mikroprozessorgesteuerte Signal-
Verarbeitung
-dezentrale Intelligenz
-360° thermische Überwachung mit einem
Sensor
-erweiterte Anwendungstemperatur
bis -30°C
-Vollständige Selbstüberwachung
-Zentrierte 360° Alarmanzeige
-Separate Betriebsanzeige
-Alarm- und Betriebsdatenspeicherung
-Integrierter Betriebsstundenzähler
-Zugelassen nach DIN EN 54-5 A1S
-Powered Loop fähig
Technische Daten
Betriebsspannung 8 V DC ... 42 V DC
Ruhestrom @ 19 V DC (mittel) ca. 40 µA
Anwendungstemperatur -30°C ... +50°C
Überwachungsfläche max. 30 m2
Überwachungshöhe max. 7,5 m
Spezifikation EN 54-5 A1S
Schutzart IP 43 (mit Sockel + Option)
Material ABS
Farbe weiß, ähnlich RAL 9010
Gewicht ca. 110 g
Maße inkl. Sockel d = 117 mm, H = 62 mm
Menge: 1,000 Stk

**04.02.433 803271 Thermodiff-Melder IQ8Quad o.Trenner ohne Leitungstrenner**
*** Bedarfsposition ohne GB
Wärmemelder mit schnellem Halbleitersensor zur sicheren Branddetektion von
Bränden mit schnellem Temperaturanstieg, sowie integrierter Maximalwertauslösung zur Erkennung von Bränden
mit langsamen Temperaturanstieg. Melder
mit prozessorgesteuerter Signalverarbeitung und dezentraler Intelligenz.
Zugelassen von Deutschen Institut für
Bautechnik (DIBt) für den Einsatz an
Feststellanlagen.
- Flache Bauweise
- Zentrierte 360° Alarmanzeige
- Kontinuierliches Ansprechverhalten zur
Detektion von langsamen und schnellen
Temperaturanstiegen
- 360° thermische Überwachung mit einem
Sensor
- Alarm- und Betriebsdatenspeicherung
- integrierter Betriebsstundenzähler
- Zugelassen nach EN 54 T 5 A1
Technische Daten
Betriebsspannung: 8V bis 42V DC
Ruhestrom @ 19 V DC (mittel) ca. 40 µA
Überwachungsfläche max. 30 m2
Überwachungshöhe max. 7,5 m
Anwendungstemp. -20 bis +50 °C
Gehäuse ABS, weiß ähnlich RAL 9010
Gewicht ca. 110 g
Maße inkl. Sockel d = 117 mm, H = 62 mm
Menge: 1,000 Stk

**04.02.434 803271.EX Thermodifferentialmelder IQ8Quad Ex (i) ohne Trenner**
*** Bedarfsposition ohne GB
Automatischer Wärmemelder mit schnellem
Halbleitersensor zur sicheren Erkennung
von Bränden mit schnellem Temperaturanstieg und integrierte Maximalwertauslösung zur Erkennung von Bränden mit
langsamen Temperaturanstiegen für den
Einsatz in explosionsgefährdeten
Bereichen.
Zum Betrieb mit Einzeladressierung in
Ringbussystemen.
- ATEX zugelassen
- In Ex-Bereichen der Zone 1 und Zone 2
in Verbindung mit der Ex-Barriere
- 804744 oder 764744 einsetzbar
- automatische Adressierung der Melder
in Ringbussystemen
- Flache Bauweise
- Mikroprozessorgesteuerte Signalverarbeitung
- Kontinuierliches Ansprechverhalten zur
Detektion von langsamen und schnellen
Temperaturanstiegen
- Verschmutzungserkennung und Ruhewertnachführung gemäß geltender Normen und
Richtlinien
- 360° thermische Überwachung mit einem
Sensor
- Vollständige Selbstüberwachung
- Zentrierte 360° Alarmanzeige
- Separate Betriebsanzeige
- Alarm- und Betriebsdatenspeicherung
- Integrierter Betriebsstundenzähler
- Zugelassen nach DIN EN 54-5 A1R
Technische Daten
Betriebsspannung 8 V DC bis 42 V DC
Ruhestrom @ 19 V DC ca. 40 µA
Anwendungstemperatur -20°C bis +50°C
Überwachungsfläche max. 30 m2
Überwachungshöhe max. 7,5 m
Spezifikation EN 54-5A1R
Baumusterprüfbesch. TÜV 09 ATEX 554910
Kategorie II 2G
(mit Ex-Barriere)
Ex-Schutz Ex ib IIC T4
Schutzart IP 43 (mit Sockel + Option)
Material ABS
Farbe weiß ähnlich RAL 9010
Gewicht ca. 110 g
Maße inkl. Sockel d = 117 mm, H = 62 mm
Menge: 1,000 Stk

**04.02.435 803371 Optischer Rauchmelder IQ8Quad o.Trenner ohne Leitungstrenner**
*** Bedarfsposition ohne GB
Automatischer punktförmiger Brandmelder mit integriertem Streulichtsensor mit prozessorgesteuerter
Signalverarbeitung und dezentraler
Intelligenz. Zur frühzeitigen Detektion
von Schwelbränden. Zugelassen vom
Deutschen Institut für Bautechnik (DIBt)
für den Einsatz an Feststellanlagen.
- Flache Bauweise
- Zentrierte 360° Alarmanzeige
- Alarm- und Betriebsdatenspeicherung
- integrierter Betriebsstundenzähler
- Zugelassen nach DIN EN 54-7
Technische Daten
Betriebsspannung: 8V bis 42V DC
Ruhestrom @ 19 V DC (mittel) ca. 50 µA
Überwachungsfläche max. 110 m2
Überwachungshöhe max. 12 m
Anwendungstemp. -20 bis +72 °C
Gehäuse ABS, weiß ähnlich RAL 9010
Gewicht ca. 110 g
Maße inkl. Sockel d = 117 mm, H = 62 mm
Menge: 1,000 Stk

**04.02.436 803371.EX Optischer Rauchmelder IQ8Quad Ex (i) ohne Trenner**
*** Bedarfsposition ohne GB
Automatischer punktförmiger Rauchmelder
zur Branderkennung und frühzeitigen
Detektion von Schwelbränden für den
Einsatz in explosionsgefährdeten
Bereichen.
Zum Betrieb mit Einzeladressierung in
Ringbussystemen.
- Falschalarmunterdrückung bei Betauung
durch spezielle Oberfläche
- ATEX zugelassen
- In Ex-Bereichen der Zone 1 und Zone 2
in Verbindung mit der Ex-Barriere
804744 oder 764744 einsetzbar
- Flache Bauweise
- Mikroprozessorgesteuerte Signalverarbeitung
- Verschmutzungserkennung und Ruhewertnachführung gemäß geltender
Normen und Richtlinien
- Vollständige Selbstüberwachung
- Zentrierte 360° Alarmanzeige
- Separate Betriebsanzeige
- Alarm- und Betriebsdatenspeicherung
- Integrierter Betriebsstundenzähler
- Zugelassen nach DIN EN 54-7
Technische Daten
Betriebsspannung 8 V DC bis 42 V DC
Ruhestrom @ 19 V DC ca. 50 µA
Anwendungstemperatur -20°C bis +70°C
Überwachungsfläche max. 110 m2
Überwachungshöhe max. 12 m
Spezifikation EN 54-7
Baumusterprüfbesch. TÜV 09 ATEX 554910
Kategorie II 2G
(mit Ex-Barriere)
Ex-Schutz Ex ib IIC T4
Menge: 1,000 Stk

**04.02.437 803374 O2T Multisensor Melder ohne Trenner ohne Leitungstrenner**
*** Bedarfsposition ohne GB
Multisensormelder mit zwei integrierten optischen Rauchsensoren mit unterschiedlichen Streulichtwinkeln sowie
zusätzlicher Thermomeldersensorauswertung zur Erkennung von Schwelbränden bis hin zu offenen Bränden mit
gleichmäßigem Ansprechverhalten.
Vergleich der Rauchsensorsignale zur
Rauchklassifizierung und Reduzierung von
Täuschungsalarmen, wie z.B. durch
Wasserdampf oder Stäube.
Zugelassen vom Deutschen Institut für
Bautechnik (DIBt) für den Einsatz an
Festellanlagen.
-Flache Bauweise
-Zentrierte 360° Alarmanzeige
-Detektion nach dem Vorwärts- und
Rückwärtsstreuprinzip
-360° thermische Überwachung mit einem
Sensor
-Alarm- und Betriebsdatenspeicherung,
integrierter Betriebsstundenzähler
-Zugelassen nach DIN EN 54-7/5 B2,
CEA 4021
Technische Daten
Betriebsspannung: 8V bis 42V DC
Ruhestrom @ 19 V DC (mittel) ca. 60 µA
Überwachungsfläche max. 110 m2
Überwachungshöhe max. 12 m
Anwendungstemp. -20 bis +65 °C
Gehäuse ABS, weiß ähnlich RAL 9010
Gewicht ca. 110 g
Maße inkl. Sockel d = 117 mm, H = 62 mm
Menge: 1,000 Stk

**04.02.438 803374.EX O2T Multisensomelder IQ8Quad Ex (i) ohne Trenner**
*** Bedarfsposition ohne GB
Multisensormelder zur Erkennung aller
Brandarten, von Schwelbränden bis hin zu
offenen Bränden bei gleichmäßigem
Ansprechverhalten für den Einsatz in
explosionsgefährdeten Bereichen.
Zum Betrieb mit Einzeladressierung in
Ringbussystemen.
- 2 optische Sensoren mit unterschiedlichen Streulichtwinkeln und ein
Thermosensor
- Detektion nach dem Vorwärts- und
Rückwärtsstreuprinzip
- Falschalarmunterdrückung bei Betauung
durch spezielle Oberfläche
- ATEX zugelassen
- In Ex-Bereichen der Zone 1 und Zone
in Verbindung mit der Ex-Barriere
804744 oder 764744 einsetzbar
- automatische Adressierung der Melder
in Ringbussystemen
- Flache Bauweise
- Mikroprozessorgesteuerte Signalverarbeitung
- Höchste Sicherheit gegen Falschalarme
- Durch Parametrierung optimal an
Umgebungsbedingungen anpassbar
- Ausgrenzung nicht brandtypischer
Signalverläufe durch Brandkenngrößen
- Mustervergleich und Multisensorauswertung
- Verschmutzungserkennung und Ruhewertnachführung gemäß geltender Normen und
Richtlinien
- 360° thermische Überwachung mit einem
Sensor
- Möglichkeit der zeit- und ereignisgesteuerten Sensorabschaltung
- Vollständige Selbstüberwachung
- Zentrierte 360° Alarmanzeige
- Separate Betriebsanzeige
- Alarm- und Betriebsdatenspeicherung
- Integrierter Betriebsstundenzähler
- Zugelassen nach DIN EN 54-7/5 B,
CEA 4021
Technische Daten
Betriebsspannung 8 V DC bis 42 V DC
Ruhestrom @ 19 V DC ca. 60 µA
Anwendungstemperatur -20°C bis +65°C
Überwachungsfläche max. 110 m2
Überwachungshöhe max. 12 m
Spezifikation EN 54-7/5 B, CEA 4021
Baumusterprüfbesch. TÜV 09 ATEX 554910
Kategorie II 2G
(mit Ex-Barriere)
Ex-Schutz Ex ib IIC T4
Schutzart IP 43 (mit Sockel + Option)
Material ABS
Farbe weiß ähnlich RAL 9010
Gewicht ca. 110 g
Maße inkl. Sockel d = 117 mm, H = 62 mm
Menge: 1,000 Stk

**04.02.439 804382.D0 Analog-Ringmodul esserbus Plus ( 8 bit ) inkl. Verpackung**
*** Bedarfsposition ohne GB
1-fach Ringlinien-Modul für max. 127
Busteilnehmer mit intergrierter Energieversorgung für Prozeßanalogmelder,
Ein-/Ausgangs-Koppler oder busversorgte
Signalgeber.
Leistungsmerkmale
- bis zu 3500 m Ringleitungslänge
- Kombinierbare Ring-/Stichleitungs-
technik
- Verknüpfungen sind über Baugruppen u.
Netzwerkzentralen hinaus möglich
- Verwaltung von Funkkomponenten
- permanente Überwachung aller
angeschalteten Melder, Koppler und
Alarmierungseinrichtungen
- Überwachung der Ringleitungen auf
Kurzschluss, Drahtbruch und Störung
- LED- Betriebsanzeigen zur schnellen
Indikation des Betriebszustandes
- Integrierte Leitungsisolatoren für
beidseitigen Leitungsschutz
Technische Daten:
Ruhestrom ca. 25 mA
Menge: 1,000 Stk

**04.02.440 804744 IQ8Ex-Barriere für eigensichere Melder IQ8Quad EX (I)**
*** Bedarfsposition ohne GB
Ex-Barriere zum Betrieb von eigensicheren Brandmeldern mit Einzeladressierung in Ringbussystemen.
- Galvanische Trennung sicherer und
eigensicherer Bereiche voneinander
- Aufschaltung von Brandmeldern mit
automatischer Einzeladressierung
- Betrieb von bis zu 10 Brandmeldern pro
Ex-Barriere
- Leitungslänge bis 400 m im Ex-Bereich
pro Ex-Barriere
- ATEX zugelassen
- VdS zugelassen nach DIN EN 54-18
Technische Daten
Nennspannung 42 V
Umgebungstemperatur -20°C ... +60°C
Schutzart IP 20
Gewicht ca. 100 g
ATEX-Zulassung BAS 00 ATEX 7087
Ex-Schutz II (1) G [Ex ia] IIC
Spezifikation (CPD) EN 54-18
Maße (B x H x T) 20 x 107 x 115 mm
Menge: 1,000 Stk

**04.02.441 804791 LED Parallelanzeigetableau - Ringbus für 32 Meldungen**
*** Bedarfsposition ohne GB
Zur Zustandsanzeige von bis zu 32 Alarm-
Störungs- und Abschaltungsmeldungen, mit
integriertem und verdrahtetem esserbus-
Koppler 32 LED. Die Ansteuerung erfolgt
von der Brandmelderzentrale über den
esserbus.
Mit Lampenprüftaste, integriertem
Summer und vorgefertigten Beschriftungsstreifen.
Technische Daten:
Betriebsspannung 10 V DC bis 15 V DC
Ruhestrom @ 12 V DC 1 mA
Alarmstrom (inkl.32 LED+Summer) 380 mA
Gehäuse Kunststoff (ABS)
Farbe weiß, ähnlich RAL 9003
Frontplatte blau, ähnlich RAL 5003
Gewicht ca. 1 kg
Schutzart IP 40
Abmessungen (BxHxT) 270x221x71 mm
Menge: 1,000 Stk

**04.02.442 804867 IQ8FCT im grauen MCP-Gehäuse, kleine Bauform**
*** Bedarfsposition ohne GB
Vollwertiger Busteilnehmer des Brandmeldesystems zur Erfassung und
Weiterleitung von technischen Alarmen.
Der Alarmbaustein verfügt über einen
integrierten Leitungstrenner, einen
Kontakteingang und einen Relaisausgang.
Das Relais kann wahlweise als Öffner
oder Schließer konfiguriert werden.
Zusätzlich können Impulslängen der
Relaisansteuerung und Rückmeldezeiten
programmiert werden. Eine
separate Spannungsversorgung wird nicht
benötigt.
Zur Erhöhung der IP-Schutzklasse kann
optional ein IP-Schutz Kit verwendet
werden.
Technische Daten
Betriebsspannung 8 V DC ... 42 V DC
Ruhestrom @ 19 V DC ca. 45 µA
Alarmstrom: ca. 9mA, gepulst
Anwendungstemperatur -20°C ... +70°C
Schutzart IP 43
Abmessungen (BxTxH) 88 x 88 x 21 mm
Gehäuse Kunststoff
Farbe grau (ähnlich RAL 7035)
Spezifikation EN 54-17/18
Bauartzulassung 0786-CPD-20792
Menge: 1,000 Stk

**04.02.443 804868 IQ8TAL Technischer Alarmbaustein**
*** Bedarfsposition ohne GB
Vollwertiger Busteilnehmer des Brandmeldesystems IQ8Control zur Erfassung
und Weiterleitung von technischen
Alarmen.
Der Alarmbaustein verfügt über einen
integrierten Leitungstrenner, einen
Kontakteingang und einen Relaisausgang.
Das Relais kann wahlweise als Öffner
oder Schließer konfiguriert werden. Eine
separate Spannungsversorgung wird nicht
benötigt.
Zur Erhöhung der IP-Schutzklasse kann
optional ein IP-Schutz Kit verwendet
werden.
Technische Daten
Betriebsspannung 8 V DC ... 42 V DC
Ruhestrom @ 19 V DC ca. 45 µA
Anwendungstemperatur -20°C ... +70°C
Schutzart IP 30
Abmessungen (BxTxH) 88 x 88 x 21 mm
Menge: 1,000 Stk

**04.02.444 804870 Alarm- und Überwachungsmodul für IQ8TAM**
*** Bedarfsposition ohne GB
Überwachter externer Schaltkontakt zum
Anschluß an das technische Alarm Modul
IQ8TAM.
Bei der Auslösung des externen Schaltkontaktes wird die Adresse und der
programmierte Zusatztext des IQ8TAM
angezeigt, an dem der externe Kontakt an
geschlossen ist.
Zur Überwachung dieses Kontaktes ist
das Alarm- und Überwachungsmodul für
IQ8TAM erforderlich. Die Leitungslänge
zum IQ8TAM kann bis zu 250 m betragen.
Technische Daten
Alarmwiderstand 1 kOhm
Abschlußwiderstand 10 kOhm
Menge: 1,000 Stk

**04.02.445 804900 Standard Handmelder Elektronikmodul ESSER**
*** Bedarfsposition ohne GB
Elektronikmodul zur manuellen
Auslösung eines Brandalarmes bzw.
einer Gefahrenmeldung zur Anwendung in
trockenen Räumen.
Leistungsmerkmale
- Flache Bauform
- Zulassung nach EN54 Teil 11 als
Handfeuermelder
- Steckbare Anschlussklemmen
- 2 Kabeleinführungen jeweils oben,
unten und rückseitig
- Testfunktion durch Handmelderschlüssel
Das Elektronikmodul ist zusammen mit dem
dem gelben Gehäuse (Art.-Nr. 704902) als
elektrische Ansteuereinrichtung für
Gaslöschanlagen (VdS G205003)
zugelassen.
Technische Daten
Betriebsspannung 8 bis 30 V DC
Alarmstrom typ. 9 mA
Alarmanzeige LED, rot
Melderzahl/Gruppe max. 10 Stück
(gem. VDS)
Anschlußklemmen max. 2,5 mm
Umgebungstemp. -20 °C bis +70 °C
Gewicht ca. 236 g
Schutzart IP 44 (im Gehäuse)
Abmessungen 133x133x36 mm
Melderspezifikation EN 54-11, Typ B
Menge: 1,000 Stk

**04.02.446 804901 Standard Handmelder Elektronikmodul m. zweitem Mikroschalter, ESSER**
*** Bedarfsposition ohne GB
Elektronikmodul zur manuellen
Auslösung eines Brandalarmes bzw.
einer Gefahrenmeldung zur Anwendung in
trockenen Räumen mit zweitem Mikroschalt
er.
Leistungsmerkmale
- Flache Bauform
- Zulassung nach EN54 Teil 11 als
Handfeuermelder
- Steckbare Anschlussklemmen
- 2 Kabeleinführungen jeweils oben,
unten und rückseitig
- Testfunktion durch Handmelderschlüssel
Technische Daten
Betriebsspannung 8 bis 30 V DC
Alarmstrom typ. 9 mA
Alarmanzeige LED, rot
Melderzahl/Gruppe max. 10 Stück
(gem. VDS)
Anschlußklemmen max. 2,5 mm
Umgebungstemp. -20 °C bis +70 °C
Gewicht ca. 236 g
Schutzart IP 44 (im Gehäuse)
Abmessungen 133x133x36 mm
Melderspezifikation EN 54-11, Typ B
Menge: 1,000 Stk

**04.02.447 804902 Standard Handmelder Elektronikmodul ohne Rastung, ESSER**
*** Bedarfsposition ohne GB
Elektronikmodul zur manuellen
Auslösung eines Brandalarmes bzw.
einer Gefahrenmeldung zur Anwendung in
trockenen Räumen, ohne Rastung
Leistungsmerkmale
- Flache Bauform
- Zulassung nach EN54 Teil 11 als
Handfeuermelder
- Steckbare Anschlussklemmen
- 2 Kabeleinführungen jeweils oben,
unten und rückseitig
- Testfunktion durch Handmelderschlüssel
Das Elektronikmodul ist zusammen mit dem
dem gelben Gehäuse (Art.-Nr. 704902) als
elektrische Ansteuereinrichtung für
Gaslöschanlagen (VdS G205003)
zugelassen.
Technische Daten
Betriebsspannung 8 bis 30 V DC
Alarmstrom typ. 9 mA
Alarmanzeige LED, rot
Melderzahl/Gruppe max. 10 Stück
(gem. VDS)
Anschlußklemmen max. 2,5 mm
Umgebungstemp. -20 °C bis +70 °C
Gewicht ca. 236 g
Schutzart IP 44 (im Gehäuse)
Abmessungen 133x133x36 mm
Melderspezifikation EN 54-11, Typ B
Menge: 1,000 Stk

**04.02.448 804905 IQ8 Handmelder Elektronikmodul m. Trenner u. ext. D-Linie, ESSER**
*** Bedarfsposition ohne GB
Elektronikmodul zum Einbau in ein
Handmeldergehäuse zur manuellen Auslösung eines Brandalarmes bzw. einer Ge-
fahrenmeldung.
Geeignet zur Anwendung in trockenen
Räumen. Ausgestattet mit einem Mikroprozessor verfügt es bereits in
der Grundausführung über eine Alarmspeicherung, Alarmanzeige, und die
Anschlussmöglichkeit weiterer
externer Standard-Handmelder.
Zum Betrieb mit Einzeladressierung
in Ringbussystemen.
Der Leitungstrenner ist im Melder
integriert.
Ohne Busanbindung arbeitet das Modul
wie ein Standard-Handmelder.
Leistungsmerkmale
- Flache Bauform
- Zulassung nach EN54 Teil 11 als
Handfeuermelder
- Steckbare Anschlussklemmen
- 2 Kabeleinführungen jeweils oben,
unten und rückseitig
- Testfunktion durch Handmelderschlüssel
Technische Daten:
Betriebsspannung 8 ... 42 V DC
Ruhestrom @ 19 V DC ca. 45 µA
Alarmstrom ohne Kommunikation ca. 18 mA
Alarmanzeige LED, rot
Betriebsanzeige LED, grün
Melderanzahl/Gruppe 10 Melder/Gruppe
127 Melder/Ring
(gemäß VdS)
Anwendungstemperatur -20 °C ... 70 °C
Lagertemperatur -30 °C ... 75 °C
Anschlussklemmen max. 2,5 mm²
(AWG 26-14)
Schutzart IP 44 (im Gehäuse),
IP 55 (mit Zubehör)
Gehäuse PC ASA-Kunststoff
Rel. Luftfeuchte max. 95 %
(nicht kondensierend)
Gewicht ca. 236 g (mit Gehäuse)
Melderspezifikation EN 54-11, Typ B
Abmessungen B: 133 mm H: 133 mm
T: 36 mm
Menge: 1,000 Stk

**04.02.449 804906 IQ8 Handmelder Elektronikmodul ohne Trenner, mit Relais, ESSER**
*** Bedarfsposition ohne GB
Elektronikmodul zur manuellen Auslösung eines Brandalarmes bzw. einer Ge-
fahrenmeldung zur Anwendung in trockenen Räumen mit Relais.
Die Elektronikmodule werden als
Teilnehmer auf dem Ringbus
eingesetzt. Ausgestattet mit einem Mi-
kroprozessor verfügen sie bereits in
der Grundausführung über eine Alarmspeicherung, Alarmanzeige, und eine
Softadresscodierung.
Leistungsmerkmale
- Flache Bauform
- Zulassung nach EN54 Teil 11 als
Handfeuermelder
- Steckbare Anschlussklemmen
- 2 Kabeleinführungen jeweils oben,
unten und rückseitig
- Testfunktion durch Handmelderschlüssel
Technische Daten
Betriebsspannung 8 bis 42 V DC
Alarmstrom typ. 9 mA
Alarmanzeige LED, rot
Relais Kontaktbelastung 30 V DC / 1 A
Melderzahl/Gruppe max. 10 Stück
(gem. VDS)
Anschlußklemmen max. 2,5 mm
Umgebungstemp. -20 °C bis +70 °C
Gewicht ca. 236 g
Schutzart IP 44 (im Gehäuse)
Abmessungen 133x133x36 mm
Melderspezifikation EN 54-11, Typ B
VdS Zulassung
in Verbindung mit Gehäuse 704900
(PC ASA, rot, Piktogramme gem. EN54-11)
Menge: 1,000 Stk

**04.02.450 804920.EX Standard Handmelder Ex IP55, rot**
*** Bedarfsposition ohne GB
Standard Handfeuermelder zur manuellen
Auslösung eines Brandalarmes bzw. einer
Gefahrenmeldung, für den Einsatz in
Explosionsgefährdeten Bereichen.
Durch hohen IP Schutz bis IP 55 zur
Anwendung in feuchten Räumen geeignet.
Zum Anschluss an eine Standardmelder-
Gruppe.
Leistungsmerkmale
- ATEX zugelassen
- In Ex-Bereichen der Zone 1 und Zone 2
in Verbindung mit der Ex-Barriere
764744 einsetzbar
- Zulassung nach EN54 Teil 11 als
Handfeuermelder
- Hoher IP-Schutz IP 55
- Steckbare Anschlussklemmen
- Testfunktion durch Handmelderschlüssel
Technische Daten
Betriebsspannung 8 ... 30 V DC
Ruhestrom ca. 0 µA
Alarmstrom ca. 9 mA @ 9 V DC
Alarmanzeige LED, rot
Anschlußklemmen max. 1,5 mm2
Anwendungstemperatur -20 °C ... +70 °C
Schutzart IP 55
Gehäuse PC ASA-Kunststoff
Farbe rot, ähnlich RAL 3020
Gewicht ca. 236 g
Abmessungen (BxHxT) 133x133x36 mm
Melderspezifikation EN 54-11, Typ B
Baumusterprüfbesch. TÜV 14 ATEX 150860
Kategorie II 2G
(mit Ex-Barriere)
Ex-Schutz Ex ib IIC T4 Gb
Menge: 1,000 Stk

**04.02.451 804924.EX IQ8 Handmelder Ex IP55, rot ohne Trenner**
*** Bedarfsposition ohne GB
Handmelder zur manuellen Auslösung eines
Brandalarmes bzw. einer Gefahrenmeldung,
für den Einsatz in explosionsgefährdeten
Bereichen.
Durch hohen IP Schutz bis IP 55 zur
Anwendung in feuchten Räumen geeignet.
Zum Betrieb mit Einzeladressierung in
Ringbussystemen.
Durch Ausstattung mit einem
Mikroprozessor verfügt der Handmelder
bereits in der Grundausführung über eine
Alarmspeicherung, Alarmanzeige und eine
Softadress-Codierung.
Leistungsmerkmale
- Einzeladressierung im Ex Bereich
- ATEX zugelassen
- In Ex-Bereichen der Zone 1 und Zone 2
in Verbindung mit der Ex-Barriere
804744 einsetzbar
- Zulassung nach EN54 Teil 11 als
Handfeuermelder
- Mikroprozessorgesteuert
- Hoher IP-Schutz IP 55
- Steckbare Anschlussklemmen
- Testfunktion durch Handmelderschlüssel
Technische Daten
Betriebsspannung 8 ... 42 V DC
Ruhestrom @ 19 V DC ca. 45 µA
Alarmanzeige LED, rot
Betriebsanzeige LED, grün
Anschlußklemmen max. 1,5 mm2
Anwendungstemperatur -20 °C ... 70 °C
Schutzart IP 55
Gehäuse PC ASA-Kunststoff
Farbe rot, ähnlich RAL 3020
Gewicht ca. 236 g
Abmessungen (BxHxT) 133x133x36 mm
Melderspezifikation EN 54-11, Typ B
Baumusterprüfbesch. TÜV 14 ATEX 150789
Kategorie II 2G
(mit Ex-Barriere)
Ex-Schutz Ex ib IIC T4 Gb
Menge: 1,000 Stk

**04.02.452 804950 Standard Handmelder Elektronikmodul mit Glas, ESSER**
*** Bedarfsposition ohne GB
Elektronikmodul zur manuellen
Auslösung eines Brandalarmes bzw.
einer Gefahrenmeldung zur Anwendung in
trockenen Räumen.
Leistungsmerkmale
- Flache Bauform
- Zulassung nach EN54 Teil 11 als
Handfeuermelder
- Steckbare Anschlussklemmen
- Testfunktion durch Handmelderschlüssel
Technische Daten
Betriebsspannung 8 bis 30 V DC
Alarmstrom typ. 9 mA
Alarmanzeige LED, rot und gelbe Fahne
Melderzahl/Gruppe max. 10 Stück
(gem. VDS)
Anschlußklemmen max. 2,5 mm
Umgebungstemp. -20 °C bis +70 °C
Gewicht ca. 78 g
Schutzart IP 43 (im Gehäuse),
IP 55 (mit Zubehör)
Abmessungen 88x88x21 mm
Melderspezifikation EN 54-11, Typ A
VdS Zulassung
in Verbindung mit Gehäuse 704950
(PC ASA, rot, Piktogramme gem. EN54-11)
Menge: 1,000 Stk

**04.02.453 804951 Standard Handmelder Elektronikmodul mit Glas und ZM, ESSER**
*** Bedarfsposition ohne GB
Elektronikmodul mit 2. Mikroschalter zur
manuellen Auslösung eines Brandalarmes
bzw. einer Gefahrenmeldung zur Anwendung
in trockenen Räumen.
Leistungsmerkmale
- Flache Bauform
- Zulassung nach EN54 Teil 11 als
Handfeuermelder
- Steckbare Anschlussklemmen
- Testfunktion durch Handmelderschlüssel
Technische Daten
Betriebsspannung 8 bis 30 V DC
Alarmstrom typ. 9 mA
Alarmanzeige LED, rot und gelbe Fahne
Melderzahl/Gruppe max. 10 Stück
(gem. VDS)
Anschlußklemmen max. 2,5 mm
Umgebungstemp. -20 °C bis +70 °C
Gewicht ca. 78 g
Schutzart IP 43 (im Gehäuse),
IP 55 (mit Zubehör)
Abmessungen 88x88x21 mm
Melderspezifikation EN 54-11, Typ A
VdS Zulassung
in Verbindung mit Gehäuse 704950
(PC ASA, rot, Piktogramme gem. EN54-11)
Menge: 1,000 Stk

**04.02.454 804955 IQ8 Handmelder Elektronikmodul mit Glas, ESSER**
*** Bedarfsposition ohne GB
Elektronikmodul zur manuellen Auslösung eines Brandalarmes bzw. einer Ge-
fahrenmeldung zur Anwendung in trockenen Räumen mit integriertem
Leitungstrenner.
Die Elektronikmodule werden als Teilnehmer auf dem Ringbus
eingesetzt. Ausgestattet mit einem Mi-
kroprozessor verfügen sie bereits in
der Grundausführung über eine Alarmspeicherung, Alarmanzeige, und eine
Softadresscodierung. Darüber hinaus
können an jedem Prozessanalogmodul
weitere externe Standard Elektronikmodule angeschlossen werden.
Leistungsmerkmale
- Flache Bauform
- Zulassung nach EN54 Teil 11 als
Handfeuermelder
- Steckbare Anschlussklemmen
- Testfunktion durch Handmelderschlüssel
Technische Daten
Betriebsspannung 8 bis 42 V DC
Alarmstrom typ. 9 mA
Alarmanzeige LED, rot und gelbe Fahne
Melderzahl/Gruppe max. 10 Stück
(gem. VDS)
Anschlußklemmen max. 2,5 mm
Umgebungstemp. -20 °C bis +70 °C
Gewicht ca. 78 g
Schutzart IP 43 (im Gehäuse)
Abmessungen 88x88x21 mm
Melderspezifikation EN 54-11, Typ A
VdS Zulassung
in Verbindung mit Gehäuse 704950
(PC ASA, rot, Piktogramme gem. EN54-11)
Menge: 1,000 Stk

**04.02.455 804956 IQ8 Handmelder Elektronikmodul m. Glas/Relais, o. Trenner, ESSER**
*** Bedarfsposition ohne GB
Elektronikmodul zur manuellen Auslösung eines Brandalarmes bzw. einer Ge-
fahrenmeldung zur Anwendung in trockenen Räumen mit Relais.
Die Elektronikmodule werden als
Teilnehmer auf dem Ringbus
eingesetzt. Ausgestattet mit einem Mi-
kroprozessor verfügen sie bereits in
der Grundausführung über eine Alarmspeicherung, Alarmanzeige, und eine
Softadresscodierung.
Leistungsmerkmale
- Flache Bauform
- Zulassung nach EN54 Teil 11 als
Handfeuermelder
- Steckbare Anschlussklemmen
- Testfunktion durch Handmelderschlüssel
Technische Daten
Betriebsspannung 8 bis 42 V DC
Alarmstrom typ. 9 mA
Alarmanzeige LED, rot und gelbe Fahne
Relais Kontaktbelastung 30 V DC / 1 A
Melderzahl/Gruppe max. 10 Stück
(gem. VDS)
Anschlußklemmen max. 2,5 mm
Umgebungstemp. -20 °C bis +70 °C
Gewicht ca. 110 g
Schutzart IP 43 (im Gehäuse)
Abmessungen 88x88x21 mm
Melderspezifikation EN 54-11, Typ A
VdS Zulassung
in Verbindung mit Gehäuse 704950
(PC ASA, rot, Piktogramme gem. EN54-11)
Menge: 1,000 Stk

**04.02.456 804960.EX Std. Handmelder kompakt Ex IP66/67 rot, Glas**
*** Bedarfsposition ohne GB
Standard Handfeuermelder zur manuellen
Auslösung eines Brandalarmes bzw. einer
Gefahrenmeldung, für den Einsatz in
Explosionsgefährdeten Bereichen.
Durch hohen IP Schutz IP66/67 zur
Anwendung in feuchten Räumen geeignet.
Zum Anschluss an eine Standardmelder-
Gruppe.
Leistungsmerkmale
- ATEX zugelassen
- In Ex-Bereichen der Zone 1 und Zone 2
in Verbindung mit der Ex-Barriere
764744 einsetzbar
- Zulassung nach EN54 Teil 11 als
Handfeuermelder
- Hoher IP-Schutz IP 66 & IP 67
- Steckbare Anschlussklemmen
- Testfunktion durch Handmelderschlüssel
Technische Daten
Betriebsspannung 8 ... 30 V DC
Ruhestrom ca. 0 µA
Alarmstrom ca. 9 mA @ 9 V DC
Alarmanzeige LED, rot und gelbe Fahne
Anschlußklemmen max. 1,5 mm2
Anwendungstemperatur -20 °C ... +70 °C
Schutzart IP 66/67
Gehäuse PC ASA-Kunststoff
Farbe rot, ähnlich RAL 3020
Gewicht ca. 255 g
Abmessungen (BxHxT) 88x88x63 mm
Melderspezifikation EN 54-11, Typ A
Baumusterprüfbesch. TÜV 14 ATEX 150860
Kategorie II 2G
(mit Ex-Barriere)
Ex-Schutz Ex ib IIC T4 Gb
Menge: 1,000 Stk

**04.02.457 804961 IQ8 Handmelder kompakt, rot, IP66/67 mit Glas, mit Trenner, ESSER**
*** Bedarfsposition ohne GB
Handmelder zur manuellen Auslösung eines
Brandalarmes bzw. einer Gefahrenmeldung
mit integriertem Leitungstrenner.
Durch hohen IP Schutz IP66 zur Anwendung
in feuchten Räumen geeignet.
Die Handmelder werden als Teilnehmer auf
dem Ringbus eingesetzt.
Ausgestattet mit einem Mikroprozessor
verfügen sie bereits in der Grundausführung über eine Alarmspeicherung,
Alarmanzeige, und eine Softadress-
Codierung.
Leistungsmerkmale
-Hoher IP-Schutz IP66
-Zulassung nach EN54 Teil 11 als
Handfeuermelder
-Steckbare Anschlussklemmen
-Testfunktion durch Handmelderschlüssel
Technische Daten
Betriebsspannung: 8 ... 42 V DC
Alarmstrom: typ. 9 mA
Alarmanzeige: LED, rot und gelbe Fahne
Betriebsanzeige: LED, grün
Melderzahl/Gruppe: max. 10 Stück
(gem. VDS)
Anschlußklemmen: max. 1,5 mm2
Anwendungstemperatur: -20 °C ... +70 °C
Schutzart: IP66
Gehäuse: PC ASA-Kunststoff
Farbe: rot, ähnlich RAL 3020
Gewicht: ca. 250 g
Melderspezifikation: EN 54-11, Typ A
Abmessungen (BxHxT): 88x88x57 mm
Menge: 1,000 Stk

**04.02.458 804961.EX IQ8 Handmelder kompakt Ex IP66/67 rot, Glas, ohne Trenner**
*** Bedarfsposition ohne GB
Handmelder zur manuellen Auslösung eines
Brandalarmes bzw. einer Gefahrenmeldung,
für den Einsatz in explosionsgefährdeten
Bereichen.
Durch hohen IP Schutz IP66/67 zur
Anwendung in feuchten Räumen geeignet.
Zum Betrieb mit Einzeladressierung in
Ringbussystemen.
Durch Ausstattung mit einem
Mikroprozessor verfügt der Handmelder
bereits in der Grundausführung über eine
Alarmspeicherung, Alarmanzeige und eine
Softadress-Codierung.
Leistungsmerkmale
- Einzeladressierung im Ex Bereich
- ATEX zugelassen
- In Ex-Bereichen der Zone 1 und Zone 2
in Verbindung mit der Ex-Barriere
804744 einsetzbar
- Zulassung nach EN54 Teil 11 als
Handfeuermelder
- Mikroprozessorgesteuert
- Hoher IP-Schutz IP 66 & IP 67
- Steckbare Anschlussklemmen
- Testfunktion durch Handmelderschlüssel
Technische Daten
Betriebsspannung 8 ... 42 V DC
Ruhestrom @ 19 V DC ca. 45 µA
Alarmanzeige LED, rot und gelbe Fahne
Betriebsanzeige LED, grün
Anschlußklemmen max. 1,5 mm2
Anwendungstemperatur -20 °C ... 70 °C
Schutzart IP 66/67
Gehäuse PC ASA-Kunststoff
Farbe rot, ähnlich RAL 3020
Gewicht ca. 255 g
Abmessungen (BxHxT) 88x88x63 mm
Melderspezifikation EN 54-11, Typ A
Baumusterprüfbesch. TÜV 14 ATEX 150789
Kategorie II 2G
(mit Ex-Barriere)
Ex-Schutz Ex ib IIC T4 Gb
Menge: 1,000 Stk

**04.02.459 804970 Standard Handmelder kompakt, rot mit Glas, ESSER**
*** Bedarfsposition ohne GB
Handmelder zur manuellen
Auslösung eines Brandalarmes bzw.
einer Gefahrenmeldung zur Anwendung in
trockenen Räumen in kleiner unauffällige
r Bauform.
Leistungsmerkmale
- Flache Bauform
- Zulassung nach EN54 Teil 11 als
Handfeuermelder
- Steckbare Anschlussklemmen
- Testfunktion durch Handmelderschlüssel
Technische Daten
Betriebsspannung 8 bis 30 V DC
Alarmstrom typ. 9 mA
Alarmanzeige LED, rot und gelbe Fahne
Melderzahl/Gruppe max. 10 Stück
(gem. VDS)
Anschlußklemmen max. 2,5 mm
Umgebungstemp. -20 °C bis +70 °C
Gewicht ca. 110 g
Schutzart IP 43 (im Gehäuse)
Abmessungen 88x88x21 mm
Melderspezifikation EN 54-11, Typ A
Menge: 1,000 Stk

**04.02.460 804971 IQ8 Handmelder kompakt, rot mit Glas, mit Trenner, ESSER**
*** Bedarfsposition ohne GB
Handmelder zur manuellen Auslösung eines Brandalarmes bzw. einer Ge-
fahrenmeldung zur Anwendung in trockenen Räumen mit integriertem
Leitungstrenner.
Die Handmelder werden als Teilnehmer auf
dem Ringbus eingesetzt. Ausgestattet
mit einem Mikroprozessor
verfügen sie bereits in der Grundausführung über eine Alarmspeicherung,
Alarmanzeige, und eine Softadresscodierung. Darüber hinaus können an
jedem Prozessanalogmodul weitere externe
Standard Elektronikmodule angeschlossen
werden.
Leistungsmerkmale
- Flache Bauform
- Zulassung nach EN54 Teil 11 als
Handfeuermelder
- Steckbare Anschlussklemmen
- Testfunktion durch Handmelderschlüssel
Technische Daten
Betriebsspannung 8 bis 42 V DC
Alarmstrom typ. 9 mA
Alarmanzeige LED, rot und gelbe Fahne
Melderzahl/Gruppe max. 10 Stück
(gem. VDS)
Anschlußklemmen max. 2,5 mm
Umgebungstemp. -20 °C bis +70 °C
Gewicht ca. 110 g
Schutzart IP 43 (im Gehäuse)
Abmessungen 88x88x21 mm
Melderspezifikation EN 54-11, Typ A
Menge: 1,000 Stk

**04.02.461 804973 IQ8 Handmelder kompakt, rot mit Kunststoffscheibe/Trenner, ESSER G205132**
*** Bedarfsposition ohne GB
Handmelder zur manuellen Auslösung eines
Brandalarmes bzw. einer Gefahrenmeldung
zur Anwendung in trockenen Räumen mit
integriertem Leitungstrenner.
Die Handmelder werden als Teilnehmer auf
dem Ringbus eingesetzt. Ausgestattet
mit einem Mikroprozessor
verfügen sie bereits in der Grundausführung über eine Alarmspeicherung,
Alarmanzeige, und eine Softadresscodierung. Darüber hinaus können an
jedem Prozessanalogmodul weitere externe
Standard Elektronikmodule angeschlossen
werden.
Das Kunststoffbedienfeld dient
zum einfachen Rücksetzen nach der
Auslösung.
Leistungsmerkmale
- Flache Bauform
- Zulassung nach EN54 Teil 11 als
Handfeuermelder
- Steckbare Anschlussklemmen
- Testfunktion durch Handmelderschlüssel
- Rücksetzbar
Technische Daten
Betriebsspannung 8 bis 42 V DC
Alarmstrom typ. 9 mA
Alarmanzeige LED, rot und gelbe Fahne
Melderzahl/Gruppe max. 10 Stück
(gem. VDS)
Anschlußklemmen max. 2,5 mm
Umgebungstemp. -20 °C bis +70 °C
Gewicht ca. 110 g
Schutzart IP 43 (im Gehäuse)
Abmessungen (BxHxT) 88 x 88 x 21 mm
Melderspezifikation EN 54-11, Typ A
Menge: 1,000 Stk

**04.02.462 805560 EMV-Abschirmung für IQ8Quad Meldersockel**
*** Bedarfsposition ohne GB
Baustein zur Abschirmung der Brandmelder
in Umgebung mit hoher EMV-Belastung für
den Einbau in Standardmeldersockel
IQ8Quad.
Menge: 10,000 Stk

**04.02.463 805570 IP42 Schutz für Meldersockel IQ8Quad Flache Bauform, VPE=10 Stück**
*** Bedarfsposition ohne GB
Zur Installation in staubiger und feuchter Umgebung. Der IP-Schutz schützt den IQ8Quad, ES Detect Meldersockel gegen Eindringen von Staub und Feuchtigkeit. Er erhöht den Schutz auf IP 42. Zur einfachen Befestigung an der Oberseite des Sockels ist der IP-Schutz mit einer Klebefolie ausgestattet.
Menge: 10,000 Stk

**04.02.464 805571 Unterputzgehäuse für IQ8Quad Meldersockel - ESSER**
*** Bedarfsposition ohne GB
Adapter zum Deckeneinbau und zur Montage
der Meldersockel IQ8Quad an die Unterseite von Hohldecken.
Menge: 1,000 Stk

**04.02.465 805572.50 IP43 Feuchtraum-Sockeladapter aP für IQ8Quad Meldersockel**
*** Bedarfsposition ohne GB
Der Feuchtraum Sockeladapter ist zur
Anwendung in feuchten Räumen geeignet
und verfügt durch seine optionalen M20
Verschraubungen über einen Tropfwasserschutz
Über den Feuchtraum-Sockeladapter können
die IQ8 Meldersockel 805590 und 805591
aufgenommen werden.
Technische Daten
Schutzart IP 43
Menge: 1,000 Stk

**04.02.466 805573 IP43 Schutz für Meldersockel IQ8Quad Tiefe Bauform, VPE = 5 Stück**
*** Bedarfsposition ohne GB
Wie 805570, jedoch als Rundumschutz. Schützt zusätzlich gegen seitliches Eindringen, zwischen Melder und Meldersockel, von Feuchtigkeit.
Menge: 5,000 Stk

**04.02.467 805574 4" Abdeckring inkl. Befestigungsösen für IQ8Quad Meldersockel**
*** Bedarfsposition ohne GB
Einsteckbare Befestigungsösen und
Abdeckring für die Sockelmontage z.B.
auf 4" Einbaudosen.
Menge: 1,000 Stk

**04.02.468 805576 Beschriftungsfeld für Meldersockel VPE = 10 STÜCK**
*** Bedarfsposition ohne GB
Das Beschriftungsfeld kann vor oder
nach der Installation der Melder in
der seitlichen Öffnung des Meldersockels IQ8Quad befestigt werden.
Zur Kennzeichnung der Melderadresse
und Meldergruppe des Brandmelders im
Objekt bei einer Deckenhöhe bis zu
3 Meter.
Menge: 10,000 Stk

**04.02.469 805577 Montageadapter 10x für Zwischendecken VPE = 10 STÜCK**
*** Bedarfsposition ohne GB
Der Montageadapter wird zur schnellen und sicheren Befestigung von Sockeln der Melderserien OPAL, 700, 800 und ECO 1000 an abgehängte Deckensysteme verwendet. Er erspart den Einsatz spezieller Hohlraumbefestigungen, denn die Befestigungsschrauben des Sockels werden direkt in die Schlitze des Montageadapters eingedreht. Zusätzliche Vorteile bietet der Montageadapter bei Fixierung der Kabel, starrer/ flexibler Verlegerohre und Kabelverschraubungen. LEISTUNGSMERKMALE: - Material ABS - Kabeleinführung: uP - Farbe: weiß, ähnlich RAL 9001 - Abmessungen (BxHxT): 99 x 49 x 44 mm Liefern und betriebsfertig montieren. Fabrikat: HONEYWELL oder gleichwertig Typ: 805577
Menge: 10,000 Stk

**04.02.470 805579 Melder-Montagewinkel (VPE 10)**
*** Bedarfsposition ohne GB
Melder-Montagewinkel (VPE 10) Verzinkter Stahlblechwinkel mit perforierter Abkantlinie zur werkzeuglosen Kaltverformung und Anpassung an Dachschrägen. Ebenso eignet sich der Winkel zur Montage von Sturzmeldern von Feststellanlagen. Vordefinierte Bohrungen zur Montage der Meldersockel 805590 oder 805591 sowie vier Bohrlöcher für die Decken- oder Wandmontage Leistungsmerkmale ? Variable Anpassung an Dachschrägen ? Montage an Wänden zur lotrechten Positionierung der Brandmelder Fabrikat: ESSER
Menge: 10,000 Stk

**04.02.471 805580 Melderentnahmewerkzeug**
*** Bedarfsposition ohne GB
Zur Meldermontage und Melderdemontage sowie zum Abnehmen und Aufsetzen der Staubschutzkappen auf dem Brandmelder oder Meldersockel. Fabrikat: ESSER
Menge: 1,000 Stk

**04.02.472 805582.50 Rauchmeldertestgerät**
*** Bedarfsposition ohne GB
Zur elektrischen Funktionskontrolle der
Rauchmelder bei Wartung und Inspektion
nach DIN 0833-2.
Menge: 1,000 Stk

**04.02.473 805584.50 Prüfgas für Rauchmeldertestgerät 805582**
*** Bedarfsposition ohne GB
Prüfgas zum Testen von Rauchmeldern
Für Melder der Serie IQ8Quad, ES Detect,
Serie 9x00
Menge: 1,000 Stk

**04.02.474 805585.50 Prüfgas mit Distanzrohr**
*** Bedarfsposition ohne GB
Menge: 12,000 Stk

**04.02.475 805585.51 Prüfgas-Nachfüllpack für 805585.50**
*** Bedarfsposition ohne GB
Menge: 12,000 Stk

**04.02.476 805587 Sockelabdeckung für IQ8Quad VPE = 50 STÜCK**
*** Bedarfsposition ohne GB
Zum Schutz der Meldersockel bei
Anstreich- und Sprüharbeiten
im Objekt.
Menge: 50,000 Stk

**04.02.477 805588 Melderabdeckkappe f.Melder o.Signalgeber Integriertem Amarmgeber, VPE=50 Stk.**
*** Bedarfsposition ohne GB
Zum Schutz der Brandmelder und Meldersockel bei Anstreich- und Sprüharbeiten
im Objekt.
Menge: 50,000 Stk

**04.02.478 805589 Melderabdeckkappe f. Melder m. Signalgeb integriertem Alarmgeber, VPE=50 Stk.**
*** Bedarfsposition ohne GB
Die Abdeckkappe schützt die Melder IQ8Quad während der Bauphase oder bei Renovierungsarbeiten vor Verschmutzung.
Menge: 50,000 Stk

**04.02.479 805590 Meldersockel Standard für Serie IQ8Quad**
*** Bedarfsposition ohne GB
Standardmeldersockel für automatische
Brandmelder. Bei Entnahme des Melders
wird der Ringbus autom. geschlossen.
Im Sockel ist eine Melderentnahmesicherung enthalten, die bei Bedarf
genutzt werden kann.
Technische Daten:
Anwendungstemperatur -20 °C ... 72 °C
Lagertemperatur -25 °C ... 75 °C
Anschlussklemmen Ø 0,6 mm ... 2 mm²
Material ABS
Rel. Luftfeuchte max 95 %
(ohne Betauung)
Farbe weiß, ähnlich RAL 9010
Gewicht ca. 60 g
Abmessungen Ø: 117 mm H: 24 mm
(inkl. Melder 62 mm)
Menge: 1,000 Stk

**04.02.480 805590.BLACK Standard-Meldersockel - schwarze Farbe**
*** Bedarfsposition ohne GB
Menge: 1,000 Stk

**04.02.481 805591 Meldersockel mit Relaiskontakt IQ8Quad**
*** Bedarfsposition ohne GB
Meldersockel mit Relaiskontaktausgang,
für Melderfamilie IQ8Quad.
Kontakt: potenialfreier Öffner oder
Schließer durch Kodierbrücke wählbar.
Material ABS, weiß, ähnlich RAL 9010
Gewicht ca. 60 g
Abmessungen (Ø x H) 117 x 24 mm
Menge: 1,000 Stk

**04.02.482 805592 Meldersockel mit Relaiskontakt für MOBILFUNK Basisstation BTS**
*** Bedarfsposition ohne GB
Meldersockel mit Relaiskontaktausgang, für Melderfamilie ES Detect. Geeignet für 48-V-DC-Betrieb. Kontakt: potentialfreier Öffner oder Schließer durch Kodierbrücke wählbar, werkseitige Einstellung: Öffner. Eine typische Anwendung für diesen Sockel mit ES Detect Melder ist die Überwachung von Mobilfunkstationen.
Menge: 1,000 Stk

**04.02.483 805593.10 IQ8Wireless Funksockel EN54-25**
*** Bedarfsposition ohne GB
Der Funksockel kommuniziert über ein
Dual-Band-Übertragungsmodus mit dem
Funkkoppler. An den Funksockel können
unterschiedliche Typen von
intelligenten automatischen Meldern
angeschlossen werden. Die verwendete
Funktechnologie benutzt ein Frequenzhopping-Verfahren, um höchste
Übertragungssicherheit zu gewährleisten. Hierbei werden automatisch bei
Einfluss von Fremdgeräten oder anderen
Störquellen die Funkkanäle gewechselt.
Der Funksockel integriert über den
Funkkoppler die intelligenten automatischen Melder in den esserbus/
esserbus-PLus. Diese werden somit zu
vollwertigen Ringbus Teilnehmern.
Leistungsmerkmale:
- ermöglicht die Anbindung der
intelligenten automatischen Melder
an den esserbus/ esserbus-PLus
- Funkübertragung über Dual-Band mit
Frequenzhopping
- Störungsmeldung bei Entfernung des
Melders
- Betriebszeit der Batterien 3 bis max.
5 Jahre
Menge: 1,000 Stk

**04.02.484 805594.10 IQ8Wireless Funkgateway EN54-25 für Brandmelder**
*** Bedarfsposition ohne GB
Das Funk-Gateway kommuniziert über ein
Dual-Band-Übertragungsmodus (433 MHz/
868 MHz) mit bis zu 10 Funksockeln oder
wahlweise bis zu 10 adressierbaren
Handmeldern.
An den Funksockeln können unterschiedliche Typen von intelligenten automatischen Meldern angeschlossen werden.
Die verwendete Funktechnologie benutzt
ein Frequenzhopping Verfahren, um
höchste Übertragungssicherheit zu
gewährleisten. Hierbei werden automatisch bei Einfluss von Fremdgeräten
oder anderen Störquellen die Funkkanäle
gewechselt.
Das Funk-Gateway integriert über den
Funksockel die intelligenten automatischen Melder oder wahlweise die
adressierbaren Handmelder über das
Funk-Interface in die Ringleitung.
Diese werden somit zu vollwertigen
Teilnehmer auf dem Ringbus.
Das Funk-Gateway ist in der Lage mit bis
zu 10 Teilnehmern (Funksockel mit
Brandmelder oder Funk-Interface mit
Handmelder) zu kommunizieren.
Technische Daten
Spannungsversorgung 4 Stück Lithium
Batterien 3,6 V
Betriebszeit Batterien bis zu 5 Jahren
Stromaufnahme 400 µA bis 2,5 mA
Reichweite (Innen) ca. 20 m
Reichweite (Außen) ca. 200 m
Anwendungstemperatur -10°C bis +55°C
Lagertemperatur -10°C bis +60°C
Schutzart IP 42
Material ABS
Farbe weiß, ähnlich RAL 9010
Gewicht ca. 350 g (inkl. Batterien)
Abmessungen (dxH) 135 x 49 mm
(mit Melder H: 88 mm)
Menge: 1,000 Stk

**04.02.485 805595.10 IQ8Wireless Funkkoppler EN54-25 für Wandmontage**
*** Bedarfsposition ohne GB
Der Funkkoppler kommuniziert über ein
Dual-Band-Übertragungsmodus (433 MHz/
868 MHz) mit bis zu 32 Funksockeln. An
diesen Funksockeln können unterschiedliche Typen von intelligenten automatischen Meldern angeschlossen werden.
Die verwendete Funktechnologie benutzt
ein Frequenzhopping Verfahren, um
höchste Übertragungssicherheit zu
gewährleisten. Hierbei werden automatisch bei Einfluss von Fremdgeräten
oder anderen Störquellen die Funkkanäle
gewechselt.
Der Funkkoppler integriert über den
Funksockel die intelligenten automatischen Melder in den esserbus/
esserbus-PLus. Diese werden somit zu
vollwertigen Teilnehmer des Ringbusses.
Der Funkkoppler kann auf dem Ringbus
sowie auf einer konventionellen Meldergruppe aufgeschaltet werden oder als
Stand-alone Gerät betrieben werden. Er
verfügt über potentialfreie Ausgänge
für Sammelstörung und Sammelfeuer.
Leistungsmerkmale:
- Funkübertragung über Dual-Band mit
Frequenzhopping
- Kommunikation mit bis 32 Funksockeln
- Aufschaltung auf den esserbus/
esserbus-PLus sowie an eine
konventionelle Meldergruppe möglich
- Stand-alone Betrieb möglich
- Potentialfreie Ausgänge für
Sammelstörung und Sammelfeuer
Menge: 1,000 Stk

**04.02.486 805597 Lithium-Batterie 3,6 V (VPE = 4 Stück)**
*** Bedarfsposition ohne GB
Vier Lithium-Batterien zum Einsatz im Funksockel (Art.-Nr. 805593.10), Funkgateway für Melder (Art.-Nr. 805594.10) und Funkinterface (Art.-Nr. 805601.10/805602.10).
Menge: 4,000 Stk

**04.02.487 805601.10 IQ8Wireless Universelles Funkinterface EN54-25, rot, ohne Abdeckplatte**
*** Bedarfsposition ohne GB
Das Funk-Interface kommuniziert über
einen Dual-Band-Übertragungsmodus mit
dem Funkkoppler oder dem Funkgateway.
An das Funk-Interface können unterschiedliche Typen von
-intelligenten Handmeldern in großer
oder kleiner Bauform,
-intelligenten automatischen
Brandmeldern mit und ohne Alarmgeber,
-busfähigen Alarmgebern für
Funkalarmierung
angeschlossen werden.
Die verwendete Funktechnologie
gewährleistet über das Frequenzhopping-
Verfahren, höchste Übertragungssicherheit. Hierbei werden automatisch
bei Einfluss von Fremdgeräten oder
anderen Störquellen die Funkkanäle
gewechselt. Das Funk-Interface
integriert über den Funkkoppler oder
das Funkgateway die adressierbaren
Handmelder, automatischen Melder und
Alarmgeber in den Ringbus.
Diese werden somit zu vollwertigen,
einzeladressierbaren Ringbus-
Teilnehmern.
-Funk-Interface für intelligente
Handmelder in großer oder kleiner
Bauform nach
EN 54-11
-Funk-Interface für intelligente
automatische Brandmelder mit und ohne
Alarmgeber
-Funk-Interface für Alarmgeber
-Störsicheres Übertragungsverfahren
über Dualband mit Frequenzhopping
-Bi-direktionale Kommunikation
-Erkennung von Band-Blocking
-Übertragungsreichweite von bis 300m
im freien Feld
-Automatische Störungserkennung bei zu
schwacher Feldstärke
-Einzelidentifizierung des IQ8 Melders,
Handmelders und Alarmgebers an der BMZ
-Regelmäßige Überprüfung des IQ8
Melders, Handmelders und Alarmgebers
auf Funktionalität
-Störungsmeldung bei Entfernung des IQ8
Melders, Handmelders und Alarmgebers an
der BMZ
-Separate Betriebsanzeige bei IQ8 Melder
und Handmelder
-Alarm- und Störungsweiterleitung gem.
EN 54-2
-Einfacher Melder- und Batterietausch
-Kontinuierliche Überwachung des
Batteriezustandes
-Frühzeitige Batteriewechselanzeige an
der BMZ
-Batteriebetriebszeit bis zu 5 Jahren
Technische Daten
Betriebsspannung 4 Batterien,
je 3,6V (AA)
Betriebszeit max. 5 Jahre
Stromaufnahme 30yA
Frequenzbereich 433/ 848 MHz
Reichweite max. 300m (im Freien)
Schutzart IP 42
Maße (BxHxT) 135x135x20mm
(ohne Aufsatz)
Menge: 1,000 Stk

**04.02.488 805602.10 IQ8Wireless Universelles Funkinterface EN54-25, weiß, ohne Abdeckplatte**
*** Bedarfsposition ohne GB
Das Funk-Interface kommuniziert über
einen Dual-Band-Übertragungsmodus mit
dem Funkkoppler oder dem Funkgateway.
An das Funk-Interface können unterschiedliche Typen von
-intelligenten Handmeldern in großer
oder kleiner Bauform,
-intelligenten automatischen
Brandmeldern mit und ohne Alarmgeber,
-busfähigen Alarmgebern für
Funkalarmierung
angeschlossen werden.
Die verwendete Funktechnologie
gewährleistet über das Frequenzhopping-
Verfahren, höchste Übertragungssicherheit. Hierbei werden automatisch
bei Einfluss von Fremdgeräten oder
anderen Störquellen die Funkkanäle
gewechselt. Das Funk-Interface
integriert über den Funkkoppler oder
das Funkgateway die adressierbaren
Handmelder, automatischen Melder und
Alarmgeber in den Ringbus.
Diese werden somit zu vollwertigen,
einzeladressierbaren Ringbus-
Teilnehmern.
-Funk-Interface für intelligente
Handmelder in großer oder kleiner
Bauform nach
EN 54-11
-Funk-Interface für intelligente
automatische Brandmelder mit und ohne
Alarmgeber
-Funk-Interface für Alarmgeber
-Störsicheres Übertragungsverfahren
über Dualband mit Frequenzhopping
-Bi-direktionale Kommunikation
-Erkennung von Band-Blocking
-Übertragungsreichweite von bis 300m
im freien Feld
-Automatische Störungserkennung bei zu
schwacher Feldstärke
-Einzelidentifizierung des IQ8 Melders,
Handmelders und Alarmgebers an der BMZ
-Regelmäßige Überprüfung des IQ8
Melders, Handmelders und Alarmgebers
auf Funktionalität
-Störungsmeldung bei Entfernung des IQ8
Melders, Handmelders und Alarmgebers an
der BMZ
-Separate Betriebsanzeige bei IQ8 Melder
und Handmelder
-Alarm- und Störungsweiterleitung gem.
EN 54-2
-Einfacher Melder- und Batterietausch
-Kontinuierliche Überwachung des
Batteriezustandes
-Frühzeitige Batteriewechselanzeige an
der BMZ
-Batteriebetriebszeit bis zu 5 Jahren
Technische Daten
Betriebsspannung 4 Batterien,
je 3,6V (AA)
Betriebszeit max. 5 Jahre
Stromaufnahme 30yA
Frequenzbereich 433/ 848 MHz
Reichweite max. 300m (im Freien)
Schutzart IP 42
Maße (BxHxT) 135x135x20mm
(ohne Aufsatz)
Menge: 1,000 Stk

**04.02.489 805603 IQ8Wireless Montagerahmen f. IQ8Alarm, rot und weiß**
*** Bedarfsposition ohne GB
Montagerahmen in rot und weiss für
Alarmgeber zum drahtlosen Betrieb als
Funkalarmierung auf dem Funk-Interface
Abmessungen (BxHxT) 133 x 133 x 21 mm
Menge: 1,000 Stk

**04.02.490 805604 IQ8Wireless Montagerahmen FÜR IQ8QUAD, WEISS**
*** Bedarfsposition ohne GB
Montagerahmen in weiss für intelligente
automatische Melder mit und ohne
Alarmgeber zum drahtlosen Betrieb als
Funkalarmierung auf dem Funk-Interface
Abmessungen (BxHxT) 133 x 133 x 21 mm
Menge: 1,000 Stk

**04.02.491 805605 IQ8Wireless Abdeckplatte für Funkinterface 805601/805602, rot u. weiß**
*** Bedarfsposition ohne GB
Abdeckplatte in rot und weiss für das
Funk-Interface bei abgesetztem
drahtlosem Betrieb von intelligenten
Handmeldern, automatischen Meldern und
Alarmgebern.
Abmessungen (BxHxT) 133 x 133 x 8 mm
Menge: 1,000 Stk

**04.02.492 805612 Netzgerät 12V/3A**
*** Bedarfsposition ohne GB
12V DC/ 3A Netzgerät in einem Metallgehäuse für die Innenmontage. Es eignet sich für Feststellanlagen und andere elektrische Installationen in nicht EN 54-konformen Anwendungen
Menge: 1,000 Stk

**04.02.493 805624 Netzgerät 24V/1.5A**
*** Bedarfsposition ohne GB
24V DC/ 1.5A Netzgerät in einem Metallgehäuse für die Innenmontage. Es eignet sich für Feststellanlagen und andere elektrische Installationen in nicht EN 54-konformen Anwendungen
Menge: 1,000 Stk

**04.02.494 805683 Externes Netzteil DCU 2403 24V DC / 12V DC umschaltbar**
*** Bedarfsposition ohne GB
Externes Netzteil zur unterbrechungs- freien Stromversorgung im Metallgehäuse. Leistungsmerkmale: -Umschaltbare Ausgangsspannung 12V DC oder 24V DC -Bis zu zwei 12V/ 24Ah Akkus für max. 48h Notstromversorgung einsetzbar -Ausgangsstrom 6A bei 12V DC oder 3A 24V DC -Integration in den Ringbus zur Störungsübertragung an die Brandmelderzentrale über optionalen Adapter -Interne Service LED Anzeigen -Vier potentialfreie Relaisausgänge für Notstrombetrieb, Einzelüberwachung Akku-Störung und Störung Erdschluss -Überwachung der Netzspannung mit wählbarer Verzögerungszeit -Abschaltbare Erdschlussüberwachung -Gehäusetür mit Deckelkontakt Technische Daten: Nennspannung 230 V AC Nennfrequenz 50 ... 60 Hz Ausgangsspannung 12 V DC/24 V DC ± 1 % (temperaturgeführt) Akkukapazität ax. 48 Ah @ 12 V DC/ max. 24 Ah @ 24 V DC Ausgangsstrom 6 A @ 12 V DC/ 3 A @ 24 V DC Kontaktbelastung Relais max. 125 V/ 1,5 A/60 VA Umgebungstemperatur -5 °C ... 40 °C Lagertemperatur -20 °C ... 45 °C Anschlussklemmen max. 2,5 mm² Schutzart IP 30 Gehäuse Stahlblech Rel. Luftfeuchte max. 95 % (nicht kondensierend) Farbe grau, ähnlich RAL 7035 Gewicht ca. 23 kg inkl. 2 Akkumulatoren je 12 V DC/24 Ah Abmessungen B:310 mm H:410 mm T:211 mm Fabrikat: ESSER
Menge: 1,000 Stk

**04.02.495 805684.10 Adapter für DCU 2403 zur Anbindung der esserbus-Koppler**
*** Bedarfsposition ohne GB
Steckbare Adapterkarte für externes Netzteil zur Intergration in den Ringbus zur Störungsübertragung an die Brandmelderzentrale. Leistungsmerkmale: -Werkzeugfreie Montage -Automatische Vorbelegung der Kopplereingänge Fabrikat: ESSER
Menge: 1,000 Stk

**04.02.496 805685.10 Energie box DCU2401 V2**
*** Bedarfsposition ohne GB
Kleinnetzteil mit zwei Relaisausgänge für Netz- und Akkustörung schon im Grundausbau.
Menge: 1,000 Stk

**04.02.497 806201 Sockel IP 56 für IQ8Alarm weiß für IQ8Alarm Plus Signalgeber, weiß**
*** Bedarfsposition ohne GB
Sockel für Lumivox Signalgeber mit der
Schutzart IP 56C und auf Putz
Kabeleinführung.
Technische Daten:
Gehäusefarbe weiß, ähnlich RAL 9010
Schutzart IP 56C
Menge: 1,000 Stk

**04.02.498 806202 Sockel IP 56 für IQ8Alarm Signalgeber, rot RAL3020**
*** Bedarfsposition ohne GB
Sockel für Lumivox Signalgeber mit der
Schutzart IP 56C und auf Putz
Kabeleinführung.
Technische Daten:
Gehäusefarbe rot, ähnlich RAL 3001
Schutzart IP 65C
Menge: 1,000 Stk

**04.02.499 807205R IQ8Alarm Plus Akust. Signalgeber EN54-3, Gehäuse rot**
*** Bedarfsposition ohne GB
Adressierbarer, vollständig busversorgter und kurzschluss-/unterbrechungstoler-
anter akustischer Signalgeber gemäß
EN 54-3 mit integrierten Signaltönen zur
akustischen Alarmierung.
Mit bis zu 20 verschiedenen programmierbaren Signaltönen inklusive DIN-Ton
gemäß DIN 33404-3.
Die Lautstärke kann in 8 Stufen geregelt
werden. Der Lastfaktor kann in 2 Stufen
eingestellt werden.
Signalgeber mit flachem Sockel, geeignet
für Wand- und Deckenmontage.
Optional kann der IP Sockel 806202 mit
seitlicher Kabeleinführung und höherem
Spritzwasserschutz eingesetzt werden.
Leistungsmerkmale
- Vollständig busversorgter Alarmgeber
- esserbus®-PLus-Funktionalität
- Energieeffizient
- Bis zu 64 Signalgeber pro
esserbus®-PLus
- Jeder Alarmgeber mit integriertem
Trenner
- Synchrone Ansteuerung
Eigenschaften Akustik:
- EN 54-3 konform
- Hoher Schalldruck
- Lautstärke über tools 8000 in 8 Stufen
programmierbar
- 20 verschiedene Signaltöne, inkl.
DIN-Ton
Technische Daten
Betriebsspannung 14 ... 42 V DC
(über esserbus®-PLus)
Ruhestrom @ 19 V DC ca. 55 μA
Ruhestrom @ BMZAkku ca. 300 μA @ 42 V
Umgebungstemperatur -10 °C ... 55 °C
Lagertemperatur -25 °C ... 75 °C
Rel. Luftfeuchte < 95 % (ohne Betauung)
Schutzart IP 43
IP 56 mit IP Sockel
Gehäuse Kunststoff PC (Polycarbonat)
Gewicht ca. 300 g (mit Sockel)
Farbe rot, ähnlich RAL 3020
Abmessungen Ø: 112 mm T: 78 mm
Ø: 112 mm T: 93 mm (mit IP Sockel)
Akustik:
Lastfaktor Akustik 1,5 *1 / 3
Schallpegel 91 *1 / 97 dB (A) +/- 2 dB
@ 1 m / @ 90° Winkel / @ DIN Ton
Spezifikation EN 54-3 : 2001 / A1 : 2002
/ A2 : 2006 / -17 : 2005
EN 54-3 Akustischer Signalgeber
Leistungserklärung DoP-21430171215
*1: Werkseitige Einstellung
Menge: 1,000 Stk

**04.02.500 807205W IQ8Alarm Plus Akust. Signalgeber EN54-3, Gehäuse weiß**
*** Bedarfsposition ohne GB
Adressierbarer, vollständig busversorgter und kurzschluss-/unterbrechungstol-
eranter akustischer Signalgeber gemäß
EN 54-3 mit integrierten Signaltönen zur
akustischen Alarmierung.
Mit bis zu 20 verschiedenen programmierbaren Signaltönen inklusive DIN-Ton
gemäß DIN 33404-3.
Die Lautstärke kann in 8 Stufen geregelt
werden. Der Lastfaktor kann in 2 Stufen
eingestellt werden.
Signalgeber mit flachem Sockel, geeignet
für Wand- und Deckenmontage.
Optional kann der IP Sockel 806201 mit
seitlicher Kabeleinführung und höherem
Spritzwasserschutz eingesetzt werden.
Leistungsmerkmale
- Vollständig busversorgter Alarmgeber
- esserbus®-PLus-Funktionalität
- Energieeffizient
- Bis zu 64 Signalgeber pro
esserbus®-PLus
- Jeder Alarmgeber mit integriertem
Trenner
- Synchrone Ansteuerung
Eigenschaften Akustik:
- EN 54-3 konform
- Hoher Schalldruck
- Lautstärke über tools 8000 in 8 Stufen
programmierbar
- 20 verschiedene Signaltöne, inkl.
DIN-Ton
Technische Daten
Betriebsspannung 14 ... 42 V DC
(über esserbus®-PLus)
Ruhestrom @ 19 V DC ca. 55 μA
Ruhestrom @ BMZAkku ca. 300 μA @ 42 V
Umgebungstemperatur -10 °C ... 55 °C
Lagertemperatur -25 °C ... 75 °C
Rel. Luftfeuchte < 95 % (ohne Betauung)
Schutzart IP 43
IP 56 mit IP Sockel
Gehäuse Kunststoff PC (Polycarbonat)
Gewicht ca. 300 g (mit Sockel)
Farbe weiß, ähnlich RAL 9010
Abmessungen Ø: 112 mm T: 78 mm
Ø: 112 mm T: 93 mm (mit IP Sockel)
Akustik:
Lastfaktor Akustik 1,5 *1 / 3
Schallpegel 91 *1 / 97 dB (A) +/- 2 dB
@ 1 m / @ 90° Winkel / @ DIN Ton
Spezifikation EN 54-3 : 2001 / A1 : 2002
/ A2 : 2006 / -17 : 2005
EN 54-3 Akustischer Signalgeber
Leistungserklärung DoP-21430171215
*1: Werkseitige Einstellung
Menge: 1,000 Stk

**04.02.501 807214RR IQ8Alarm Plus Optischer Signalgeber EN54-23, Gehäuse/Blitz: rot/rot**
*** Bedarfsposition ohne GB
Adressierbarer, vollständig busversorgter und kurzschluss-/unterbrechungstol-
eranter optischer Signalgeber gem.
EN 54-23 mit roter Blitzfarbe zur optischen Alarmierung.
Der optische Signalgeber ist geeignet
für quadratische Signalisierungsbereiche
W-2,4-5,0 bis W-3,6-8.
Der optische Signalisierungsbereich ist
in 6 Größen über tools 8000 konfigurierbar.
Signalgeber mit flachem Sockel, geeignet
für Wandmontage.
Optional kann der IP Sockel 806202 mit
seitlicher Kabeleinführung und höherem
Spritzwasserschutz eingesetzt werden.
Leistungsmerkmale
- Vollständig busversorgter Alarmgeber
- esserbus®-PLus-Funktionalität
- Energieeffizient
- Bis zu 32 Alarmgeber pro
esserbus®-PLus
- Jeder Alarmgeber mit integriertem
Trenner
- Synchrone Ansteuerung
Eigenschaften Optik:
- EN 54-23 konform
- W Kategorie
- Signalisierungsbereich bis zu 8,0 m
Raumbreite bei Wandmontage
- Raumgröße über tools 8000 einstellbar
Technische Daten
Betriebsspannung 14 ... 42 V DC
(über esserbus®-PLus)
Ruhestrom @ 19 V DC ca. 55 μA
Ruhestrom @ BMZAkku ca. 300 μA @ 42 V
Umgebungstemperatur -20 °C ... 70 °C
Lagertemperatur -25 °C ... 75 °C
Rel. Luftfeuchte < 95 % (ohne Betauung)
Schutzart IP 43
IP 56 mit IP Sockel
Gehäuse Kunststoff PC (Polycarbonat)
Gewicht ca. 300 g (mit Sockel)
Farbe rot, ähnlich RAL 3020
Kalotte: transparent / teilgefrostet
Abmessungen Ø: 112 mm T: 78 mm
Ø: 112 mm T: 93 mm (mit IP Sockel)
Optik:
Lastfaktor Optik 3 *1 ... 7,9
Blitzfrequenz ca. 0.5 Hz *1 /1 Hz
Blitzfarbe rot
Montage Wand
Signalisierungsbereich W-2,4-5 / 60 m³*1
... W-3,6-8 / 230 m³
Lichtstärke ca. 6,6 cd eff.*1
/ max. 17 cd eff. @ W-3,6-8
Spezifikation EN 54-23 : 2010
/ -17 : 2005
Optischer Signalgeber VAD
Leistungserklärung DoP-21429150413
*1: Werkseitige Einstellung
Menge: 1,000 Stk

**04.02.502 807214WW IQ8Alarm Plus Optischer Signalgeber EN54-23, Gehäuse/Blitz: weiß/weiß**
*** Bedarfsposition ohne GB
Adressierbarer, vollständig busversorgter und kurzschluss-/unterbrechungstol-
eranter optischer Signalgeber gem.
EN 54-23 mit weißer Blitzfarbe zur optischen Alarmierung.
Der optische Signalgeber ist geeignet
für quadratische Signalisierungsbereiche
W-2,4-5,0 bis W-3,6-8.
Der optische Signalisierungsbereich ist
in 6 Größen über tools 8000 konfigurierbar.
Signalgeber mit flachem Sockel, geeignet
für Wandmontage.
Optional kann der IP Sockel 806201 mit
seitlicher Kabeleinführung und höherem
Spritzwasserschutz eingesetzt werden.
Leistungsmerkmale
- Vollständig busversorgter Alarmgeber
- esserbus®-PLus-Funktionalität
- Energieeffizient
- Bis zu 32 Alarmgeber pro
esserbus®-PLus
- Jeder Alarmgeber mit integriertem
Trenner
- Synchrone Ansteuerung
Eigenschaften Optik:
- EN 54-23 konform
- W Kategorie
- Signalisierungsbereich bis zu 8,0 m
Raumbreite bei Wandmontage
- Raumgröße über tools 8000 einstellbar
Technische Daten
Betriebsspannung 14 ... 42 V DC
(über esserbus®-PLus)
Ruhestrom @ 19 V DC ca. 55 μA
Ruhestrom @ BMZAkku ca. 300 μA @ 42 V
Umgebungstemperatur -20 °C ... 70 °C
Lagertemperatur -25 °C ... 75 °C
Rel. Luftfeuchte < 95 % (ohne Betauung)
Schutzart IP 43
IP 56 mit IP Sockel
Gehäuse Kunststoff PC (Polycarbonat)
Gewicht ca. 300 g (mit Sockel)
Farbe weiß, ähnlich RAL 9010
Kalotte: transparent / teilgefrostet
Abmessungen Ø: 112 mm T: 78 mm
Ø: 112 mm T: 93 mm (mit IP Sockel)
Optik:
Lastfaktor Optik 3 *1 ... 7,9
Blitzfrequenz ca. 0.5 Hz *1 /1 Hz
Blitzfarbe weiß
Montage Wand
Signalisierungsbereich W-2,4-5 / 60 m³*1
... W-3,6-8 / 230 m³
Lichtstärke ca. 6,6 cd eff.*1
/ max. 17 cd eff. @ W-3,6-8
Spezifikation EN 54-23 : 2010
/ -17 : 2005
Optischer Signalgeber VAD
Leistungserklärung DoP-21429150413
*1: Werkseitige Einstellung
Menge: 1,000 Stk

**04.02.503 807224RR IQ8Alarm Plus Kombi Signalgeber EN54-3/-23, Gehäuse/Blitz: rot/rot**
*** Bedarfsposition ohne GB
Adressierbarer, vollständig busversorgter und kurzschluss-/unterbrechungstol-
eranter kombinierter akustischer und
optischer Signalgeber gemäß EN 54-3 &
EN 54-23 mit integrierten Signaltönen
und roter Blitzfarbe zur akustischen und
optischen Alarmierung.
Mit bis zu 20 verschiedenen programmierbaren Signaltönen inklusive DIN-Ton
gemäß DIN 33404-3.
Die Lautstärke kann in 8 Stufen geregelt
werden.
Der optische Signalgeber ist geeignet
für quadratische Signalisierungsbereiche
W-2,4-5 bis W-3,6-8.
Der optische Signalisierungsbereich ist
in 6 Größen über tools 8000 konfigurierbar.
Signalgeber mit flachem Sockel, geeignet
für Wandmontage.
Optional kann der IP Sockel 806202 mit
seitlicher Kabeleinführung und höherem
Spritzwasserschutz eingesetzt werden.
Leistungsmerkmale
- Vollständig busversorgter Alarmgeber
- esserbus®-PLus-Funktionalität
- Energieeffizient
- Bis zu 21 Alarmgeber pro
esserbus®-PLus
- Jeder Alarmgeber mit integriertem
Trenner
- Synchrone Ansteuerung
Eigenschaften Optik:
- EN 54-23 konform
- W Kategorie
- Signalisierungsbereich bis zu 8,0 m
Raumbreite bei Wandmontage
- Raumgröße über tools 8000 einstellbar
Eigenschaften Akustik:
- EN 54-3 konform
- Hoher Schalldruck
- Lautstärke über tools 8000 in 8 Stufen
programmierbar
- 20 verschiedene Signaltöne, inkl.
DIN-Ton
Technische Daten
Betriebsspannung 14 ... 42 V DC
(über esserbus®-PLus)
Ruhestrom @ 19 V DC ca. 55 μA
Ruhestrom @ BMZAkku ca. 300 μA @ 42 V
Lastfaktor gesamt: 4,5 *1 ... 10,9
Umgebungstemperatur -10 °C ... 55 °C
Lagertemperatur -25 °C ... 75 °C
Rel. Luftfeuchte < 95 % (ohne Betauung)
Schutzart IP 43
IP 56 mit IP Sockel
Gehäuse Kunststoff PC (Polycarbonat)
Gewicht ca. 300 g (mit Sockel)
Farbe rot, ähnlich RAL 3020
Kalotte: transparent / teilgefrostet
Abmessungen Ø: 112 mm T: 78 mm
Ø: 112 mm T: 93 mm (mit IP Sockel)
Optik:
Lastfaktor Optik 3 *1 ... 7,9
Blitzfrequenz ca. 0.5 Hz *1 /1 Hz
Blitzfarbe rot
Montage Wand
Signalisierungsbereich W-2,4-5 / 60 m³*1
... W-3,6-8 / 230 m³
Lichtstärke ca. 6,6 cd eff.*1
/ max. 17 cd eff. @ W-3,6-8
Spezifikation EN 54-23 : 2010
/ -17 : 2005
Optischer Signalgeber VAD
Akustik:
Lastfaktor Akustik 1,5 *1 / 3
Schallpegel 91 *1 / 97 dB (A) +/- 2 dB
@ 1 m / @ 90° Winkel / @ DIN Ton
Spezifikation EN 54-3 : 2001 / A1 : 2002
/ A2 : 2006 / -17 : 2005
EN 54-3 Akustischer Signalgeber
Leistungserklärung DoP- 21431171215
*1: Werkseitige Einstellung
Menge: 1,000 Stk

**04.02.504 807224RW IQ8Alarm Plus Kombi Signalgeber EN54-3/-23, Gehäuse/Blitz: rot/weiß**
*** Bedarfsposition ohne GB
Adressierbarer, vollständig busversorgter und kurzschluss-/unterbrechungstol-
eranter kombinierter akustischer und
optischer Signalgeber gemäß EN 54-3 &
EN 54-23 mit integrierten Signaltönen
und weißer Blitzfarbe zur akustischen
und optischen Alarmierung.
Mit bis zu 20 verschiedenen programmierbaren Signaltönen inklusive DIN-Ton
gemäß DIN 33404-3.
Die Lautstärke kann in 8 Stufen geregelt
werden.
Der optische Signalgeber ist geeignet
für quadratische Signalisierungsbereiche
W-2,4-5 bis W-3,6-8.
Der optische Signalisierungsbereich ist
in 6 Größen über tools 8000 konfigurierbar.
Signalgeber mit flachem Sockel, geeignet
für Wandmontage.
Optional kann der IP Sockel 806202 mit
seitlicher Kabeleinführung und höherem
Spritzwasserschutz eingesetzt werden.
Leistungsmerkmale
- Vollständig busversorgter Alarmgeber
- esserbus®-PLus-Funktionalität
- Energieeffizient
- Bis zu 21 Alarmgeber pro
esserbus®-PLus
- Jeder Alarmgeber mit integriertem
Trenner
- Synchrone Ansteuerung
Eigenschaften Optik:
- EN 54-23 konform
- W Kategorie
- Signalisierungsbereich bis zu 8,0 m
Raumbreite bei Wandmontage
- Raumgröße über tools 8000 einstellbar
Eigenschaften Akustik:
- EN 54-3 konform
- Hoher Schalldruck
- Lautstärke über tools 8000 in 8 Stufen
programmierbar
- 20 verschiedene Signaltöne, inkl.
DIN-Ton
Technische Daten
Betriebsspannung 14 ... 42 V DC
(über esserbus®-PLus)
Ruhestrom @ 19 V DC ca. 55 μA
Ruhestrom @ BMZAkku ca. 300 μA @ 42 V
Lastfaktor gesamt: 4,5 *1 ... 10,9
Umgebungstemperatur -10 °C ... 55 °C
Lagertemperatur -25 °C ... 75 °C
Rel. Luftfeuchte < 95 % (ohne Betauung)
Schutzart IP 43
IP 56 mit IP Sockel
Gehäuse Kunststoff PC (Polycarbonat)
Gewicht ca. 300 g (mit Sockel)
Farbe rot, ähnlich RAL 3020
Kalotte: transparent / teilgefrostet
Abmessungen Ø: 112 mm T: 78 mm
Ø: 112 mm T: 93 mm (mit IP Sockel)
Optik:
Lastfaktor Optik 3 *1 ... 7,9
Blitzfrequenz ca. 0.5 Hz *1 /1 Hz
Blitzfarbe weiß
Montage Wand
Signalisierungsbereich W-2,4-5 / 60 m³*1
... W-3,6-8 / 230 m³
Lichtstärke ca. 6,6 cd eff.*1
/ max. 17 cd eff. @ W-3,6-8
Spezifikation EN 54-23 : 2010
/ -17 : 2005
Optischer Signalgeber VAD
Akustik:
Lastfaktor Akustik 1,5 *1 / 3
Schallpegel 91 *1 / 97 dB (A) +/- 2 dB
@ 1 m / @ 90° Winkel / @ DIN Ton
Spezifikation EN 54-3 : 2001 / A1 : 2002
/ A2 : 2006 / -17 : 2005
EN 54-3 Akustischer Signalgeber
Leistungserklärung DoP-21431171215
*1: Werkseitige Einstellung
Menge: 1,000 Stk

**04.02.505 807322R IQ8Alarm Plus Sprachsignalgeber EN54-3, Gehäuse rot**
*** Bedarfsposition ohne GB
Adressierbarer, vollständig busversorgter und kurzschluss-/unterbrechungstol-
eranter akustischer Sprachsignalgeber
gemäß EN 54-3 mit integrierten Sprachdurchsagen und Signaltönen zur
akustischen Alarmierung.
Mit bis zu 20 verschiedenen programmierbaren Signaltönen inklusive DIN-Ton
gemäß DIN 33404-3.
Sprachalarm mit 5 vorprogrammierten
Alarmtexten in 5 Landessprachen.
Die Lautstärke kann in 8 Stufen geregelt
werden.
Auswahl bzw. Kombination der Alarmtexte
und Signaltöne sowie die Lautstärkeeinstellung erfolgen mit Programmiersoftware tools 8000.
Signalgeber mit flachem Sockel, geeignet
für Wand- und Deckenmontage.
Optional kann der IP Sockel 806202 mit
seitlicher Kabeleinführung und höherem
Spritzwasserschutz eingesetzt werden.
Leistungsmerkmale
- Vollständig busversorgter Alarmgeber
- esserbus®-PLus-Funktionalität
- Energieeffizient
- Bis zu 24 Signalgeber pro
esserbus®-PLus
- Jeder Alarmgeber mit integriertem
Trenner
- Synchrone Ansteuerung
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Umgebungstemperatur -10 °C ... 55 °C
Lagertemperatur -25 °C ... 75 °C
Rel. Luftfeuchte < 95 % (ohne Betauung)
Schutzart IP 43
IP 56 mit IP Sockel
Gehäuse Kunststoff PC (Polycarbonat)
Gewicht ca. 300 g (mit Sockel)
Farbe rot, ähnlich RAL 3020
Abmessungen Ø: 112 mm T: 78 mm
Ø: 112 mm T: 93 mm (mit IP Sockel)
Akustik:
Lastfaktor Akustik 4
Schallpegel 90 dB(A) +/- 2 dB(A) @ 1 m
/ @ 90° Winkel / @ DIN Ton,
für Sprache und Ton
97 dB(A) +/- 2 dB(A) @ 1 m
/ @ 90° Winkel / @ DIN Ton, nur Ton
Spezifikation EN 54-3 : 2001 / A1 : 2002
/ A2 : 2006 / -17 : 2005
EN 54-3 Akustischer Signalgeber
EN 54-3 Akustischer Sprachsignalgeber
Leistungserklärung DoP-21430171215
Menge: 1,000 Stk

**04.02.506 807322R.SV98 IQ8Alarm Plus Sprachsignalgeber EN54-3, Gehäuse rot, Sondersprachen**
*** Bedarfsposition ohne GB
Programmiert mit einer individuellen
Zusammensetzung von bis zu 5 Landessprachen.
Adressierbarer, vollständig busversorgter und kurzschluss-/unter-
brechungstoleranter akustischer Sprachsignalgeber gemäß EN 54-3 mit integrierten Sprachdurchsagen und Signaltönen zur
akustischen Alarmierung.
Mit bis zu 20 verschiedenen programmierbaren Signaltönen inklusive DIN-Ton
gemäß DIN 33404-3.
Sprachalarm mit 5 vorprogrammierten
Alarmtexten in 5 Landessprachen.
Die Lautstärke kann in 8 Stufen geregelt
werden
Auswahl bzw. Kombination der Alarmtexte
und Signaltöne sowie die Lautstärkeeinstellung erfolgen mit Programmiersoftware tools 8000.
Signalgeber mit flachem Sockel, geeignet
für Wand- und Deckenmontage.
Optional kann der IP Sockel 806202 mit
seitlicher Kabeleinführung und höherem
Spritzwasserschutz eingesetzt werden.
Leistungsmerkmale
- Vollständig busversorgter Alarmgeber
- esserbus®-PLus-Funktionalität
- Energieeffizient
- Bis zu 24 Signalgeber pro
esserbus®-PLus
- Jeder Alarmgeber mit integriertem
Trenner
- Synchrone Ansteuerung
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Umgebungstemperatur -10 °C ... 55 °C
Lagertemperatur -25 °C ... 75 °C
Rel. Luftfeuchte < 95 % (ohne Betauung)
Schutzart IP 43
IP 56 mit IP Sockel
Gehäuse Kunststoff PC (Polycarbonat)
Gewicht ca. 300 g (mit Sockel)
Farbe rot, ähnlich RAL 3020
Abmessungen Ø: 112 mm T: 78 mm
Ø: 112 mm T: 93 mm (mit IP Sockel)
Akustik:
Lastfaktor Akustik 4
Schallpegel 90 dB(A) +/- 2 dB(A) @ 1 m
/ @ 90° Winkel / @ DIN Ton,
für Sprache und Ton
97 dB(A) +/- 2 dB(A) @ 1 m
/ @ 90° Winkel / @ DIN Ton, nur Ton
Spezifikation EN 54-3 : 2001 / A1 : 2002
/ A2 : 2006 / -17 : 2005
EN 54-3 Akustischer Signalgeber
EN 54-3 Akustischer Sprachsignalgeber
Leistungserklärung DoP-21430171215
Menge: 1,000 Stk

**04.02.507 807322W IQ8Alarm Plus Sprachsignalgeber EN54-3, Gehäuse weiß**
*** Bedarfsposition ohne GB
Adressierbarer, vollständig busversorgter und kurzschluss-/unterbrechungstol-
eranter akustischer Sprachsignalgeber
gemäß EN 54-3 mit integrierten Sprachdurchsagen und Signaltönen zur akust.
Alarmierung. Mit bis zu 20 verschiedenen
programmierbaren Signaltönen inklusive
DIN-Ton gemäß DIN 33404-3. Sprachalarm
mit 5 vorprogrammierten Alarmtexten in
5 Landessprachen. Die Lautstärke kann in
8 Stufen geregelt werden. Auswahl bzw.
Kombination der Alarmtexte und Signaltöne sowie die Lautstärkeeinstellung erfolgen mit Programmiersoftware tools
8000. Signalgeber mit flachem Sockel,
geeignet für Wand- und Deckenmontage.
Optional kann der IP Sockel 806201 mit
seitlicher Kabeleinführung und höherem
Spritzwasserschutz eingesetzt werden.
Leistungsmerkmale
- Vollständig busversorgter Alarmgeber
- esserbus®-PLus-Funktionalität
- Energieeffizient
- Bis zu 24 Signalgeber pro
esserbus®-PLus
- Jeder Alarmgeber mit integriertem
Trenner
- Synchrone Ansteuerung
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Umgebungstemperatur -10 °C ... 55 °C
Lagertemperatur -25 °C ... 75 °C
Rel. Luftfeuchte < 95 % (ohne Betauung)
Schutzart IP 43
IP 56 mit IP Sockel
Gehäuse Kunststoff PC (Polycarbonat)
Gewicht ca. 300 g (mit Sockel)
Farbe weiß, ähnlich RAL 9010
Abmessungen Ø: 112 mm T: 78 mm
Ø: 112 mm T: 93 mm (mit IP Sockel)
Akustik:
Lastfaktor Akustik 4
Schallpegel 90 dB(A) +/- 2 dB(A) @ 1 m
/ @ 90° Winkel / @ DIN Ton,
für Sprache und Ton
97 dB(A) +/- 2 dB(A) @ 1 m
/ @ 90° Winkel / @ DIN Ton, nur Ton
Spezifikation EN 54-3 : 2001 / A1 : 2002
/ A2 : 2006 / -17 : 2005
EN 54-3 Akustischer Signalgeber
EN 54-3 Akustischer Sprachsignalgeber
Leistungserklärung DoP-21430171215
Menge: 1,000 Stk

**04.02.508 807322W.SV98 IQ8Alarm Plus Sprachsignalgeber EN54-3, Gehäuse weiß, Sondersprachen**
*** Bedarfsposition ohne GB
Programmiert mit einer individuellen Zu-
sammensetzung von bis zu 5 Landessprachen. Adressierbarer, vollständig
busversorgter und kurzschluss-/unter-
brechungstoleranter akustischer Sprachsignalgeber gemäß EN 54-3 mit integrierten Sprachdurchsagen und Signaltönen zur
akustischen Alarmierung. Mit bis zu 20
verschiedenen programmierbaren Signaltönen inklusive DIN-Ton gemäß DIN
33404-3. Sprachalarm mit 5 vorprogrammierten Alarmtexten in 5 Landessprachen.
Die Lautstärke kann in 8 Stufen geregelt
werden. Auswahl bzw. Kombination der
Alarmtexte und Signaltöne sowie die
Lautstärkeeinstellung erfolgen mit Programmiersoftware tools 8000. Signalgeber
mit flachem Sockel, geeignet für Wand-
und Deckenmontage. Optional kann der IP
Sockel 806201 mit seitlicher Kabeleinführung und höherem Spritzwasserschutz
eingesetzt werden.
Leistungsmerkmale
- Vollständig busversorgter Alarmgeber
- esserbus®-PLus-Funktionalität
- Energieeffizient
- Bis zu 24 Signalgeber pro
esserbus®-PLus
- Jeder Alarmgeber mit integriertem
Trenner
- Synchrone Ansteuerung
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Umgebungstemperatur -10 °C ... 55 °C
Lagertemperatur -25 °C ... 75 °C
Rel. Luftfeuchte < 95 % (ohne Betauung)
Schutzart IP 43
IP 56 mit IP Sockel
Gehäuse Kunststoff PC (Polycarbonat)
Gewicht ca. 300 g (mit Sockel)
Farbe weiß, ähnlich RAL 9010
Abmessungen Ø: 112 mm T: 78 mm
Ø: 112 mm T: 93 mm (mit IP Sockel)
Akustik:
Lastfaktor Akustik 4
Schallpegel 90 dB(A) +/- 2 dB(A) @ 1 m
/ @ 90° Winkel / @ DIN Ton,
für Sprache und Ton
97 dB(A) +/- 2 dB(A) @ 1 m
/ @ 90° Winkel / @ DIN Ton, nur Ton
Spezifikation EN 54-3 : 2001 / A1 : 2002
/ A2 : 2006 / -17 : 2005
EN 54-3 Akustischer Signalgeber
EN 54-3 Akustischer Sprachsignalgeber
Leistungserklärung DoP-21430171215
Menge: 1,000 Stk

**04.02.509 807372RR IQ8Alarm Plus Kombi Sprachsignalgeb. EN54-3/-23, Gehäuse/Blitz: rot/rot**
*** Bedarfsposition ohne GB
Adressierbarer, vollständig busversorgter und kurzschluss-/unterbrechungstol-
eranter kombinierter akustischer Sprach-
und optischer Signalgeber gemäß EN 54-3
& EN 54-23 mit integrierten Sprachdurchsagen, Signaltönen und roter Blitzfarbe
zur akustischen und optischen Alarmierung. Mit bis zu 20 verschiedenen programmierbaren Signaltönen inklusive
DIN-Ton gemäß DIN 33404-3. Sprachalarm
mit 5 vorprogrammierten Alarmtexten in 5
Landessprachen. Die Lautstärke kann in 8
Stufen geregelt werden. Auswahl bzw.
Kombination der Alarmtexte und Signaltöne sowie die Lautstärkeeinstellung erfolgen mit Programmiersoftware tools
8000. Der optische Signalgeber ist geeignet für quadratische Signalisierungsbereiche W-2,4-5 bis W-3,6-8. Der optische Signalisierungsbereich ist in 6
Größen über tools 8000 konfigurierbar.
Signalgeber mit flachem Sockel, geeignet
für Wandmontage. Optional kann der IP
Sockel 806202 mit seitlicher Kabeleinführung und höherem Spritzwasserschutz
eingesetzt werden.
Leistungsmerkmale
- Vollständig busversorgter Alarmgeber
- esserbus®-PLus-Funktionalität
- Energieeffizient
- Bis zu 13 Alarmgeber pro
esserbus®-PLus
- Jeder Alarmgeber mit integriertem
Trenner
- Synchrone Ansteuerung
Eigenschaften Optik:
- EN 54-23 konform
- W Kategorie
- Signalisierungsbereich bis zu 8,0 m
Raumbreite bei Wandmontage
- Raumgröße über tools 8000 einstellbar
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Lastfaktor gesamt: 7 *1 ... 11,9
Umgebungstemperatur -10 °C ... 55 °C
Lagertemperatur -25 °C ... 75 °C
Rel. Luftfeuchte < 95 % (ohne Betauung)
Schutzart IP 43
IP 56 mit IP Sockel
Gehäuse Kunststoff PC (Polycarbonat)
Gewicht ca. 300 g (mit Sockel)
Farbe rot, ähnlich RAL 3020
Kalotte: transparent / teilgefrostet
Abmessungen Ø: 112 mm T: 78 mm
Ø: 112 mm T: 93 mm (mit IP Sockel)
Optik:
Lastfaktor Optik 3 *1 ... 7,9
Blitzfrequenz ca. 0.5 Hz *1 /1 Hz
Blitzfarbe rot
Montage Wand
Signalisierungsbereich W-2,4-5 / 60 m³*1
... W-3,6-8 / 230 m³
Lichtstärke ca. 6,6 cd eff.*1
/ max. 17 cd eff. @ W-3,6-8
Spezifikation EN 54-23 : 2010
/ -17 : 2005
Optischer Signalgeber VAD
Akustik:
Lastfaktor Akustik 4
Schallpegel 90 dB(A) +/- 2 dB(A) @ 1 m
/ @ 90° Winkel / @ DIN Ton,
für Sprache und Ton
97 dB(A) +/- 2 dB(A) @ 1 m
/ @ 90° Winkel / @ DIN Ton, nur Ton
Spezifikation EN 54-3 : 2001 / A1 : 2002
/ A2 : 2006 / -17 : 2005
EN 54-3 Akustischer Signalgeber
EN 54-3 Akustischer Sprachsignalgeber
Leistungserklärung DoP-21431171215
*1: Werkseitige Einstellung
Menge: 1,000 Stk

**04.02.510 807372RR.SV98 IQ8Alarm Plus Kombi Sprachsignalgeb. EN54-3/-23, Gehäuse/Blitz: rot/rot**
*** Bedarfsposition ohne GB
Programmiert mit einer individuellen Zu-
sammensetzung von bis zu 5 Landessprachen. Adressierbarer, vollständig
busversorgter und kurzschluss-/unter-
brechungstoleranter kombinierter akust.
Sprach- und optischer Signalgeber gemäß
EN 54-3 & EN 54-23 mit integrierten
Sprachdurchsagen, Signaltönen und roter
Blitzfarbe zur akustischen und optischen
Alarmierung. Mit bis zu 20 verschiedenen
programmierbaren Signaltönen inklusive
DIN-Ton gemäß DIN 33404-3. Sprachalarm
mit 5 vorprogrammierten Alarmtexten in 5
Landessprachen. Die Lautstärke kann in 8
Stufen geregelt werden. Auswahl bzw.
Kombination der Alarmtexte und Signaltöne sowie die Lautstärkeeinstellung erfolgen mit Programmiersoftware tools
8000. Der optische Signalgeber ist geeignet für quadratische Signalisierungsbereiche W-2,4-5 bis W-3,6-8. Der opt.
Signalisierungsbereich ist in 6 Größen
über tools 8000 konfigurierbar. Signalgeber mit flachem Sockel, geeignet für
Wandmontage. Optional kann der IP Sockel
806202 mit seitlicher Kabeleinführung
und höherem Spritzwasserschutz eingesetzt werden.
Leistungsmerkmale
- Vollständig busversorgter Alarmgeber
- esserbus®-PLus-Funktionalität
- Energieeffizient
- Bis zu 13 Alarmgeber pro
esserbus®-PLus
- Jeder Alarmgeber mit integriertem
Trenner
- Synchrone Ansteuerung
Eigenschaften Optik:
- EN 54-23 konform
- W Kategorie
- Signalisierungsbereich bis zu 8,0 m
Raumbreite bei Wandmontage
- Raumgröße über tools 8000 einstellbar
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Lastfaktor gesamt: 7 *1 ... 11,9
Umgebungstemperatur -10 °C ... 55 °C
Lagertemperatur -25 °C ... 75 °C
Rel. Luftfeuchte < 95 % (ohne Betauung)
Schutzart IP 43, IP 56 mit IP Sockel
Gehäuse Kunststoff PC (Polycarbonat)
Gewicht ca. 300 g (mit Sockel)
Farbe rot, ähnlich RAL 3020
Kalotte: transparent / teilgefrostet
Abmessungen Ø: 112 mm T: 78 mm
Ø: 112 mm T: 93 mm (mit IP Sockel)
Optik:
Lastfaktor Optik 3 *1 ... 7,9
Blitzfrequenz ca. 0.5 Hz *1 /1 Hz
Blitzfarbe rot
Montage Wand
Signalisierungsbereich W-2,4-5 / 60 m³*1
... W-3,6-8 / 230 m³
Lichtstärke ca. 6,6 cd eff.*1
/ max. 17 cd eff. @ W-3,6-8
Spezifikation EN 54-23 : 2010
/ -17 : 2005
Akustik:
Lastfaktor Akustik 4
Schallpegel 90 dB(A) +/- 2 dB(A) @ 1 m
/ @ 90° Winkel / @ DIN Ton,
für Sprache und Ton
97 dB(A) +/- 2 dB(A) @ 1 m
/ @ 90° Winkel / @ DIN Ton, nur Ton
Spezifikation EN 54-3 : 2001 / A1 : 2002
/ A2 : 2006 / -17 : 2005
Leistungserklärung DoP-21431171215
*1: Werkseitige Einstellung
Menge: 1,000 Stk

**04.02.511 807372RW IQ8Alarm Plus Kombi Sprachsignalgeb. EN54-3/-23, Gehäuse/Blitz: rot/weiß**
*** Bedarfsposition ohne GB
Adressierbarer, vollständig busversorgter und kurzschluss-/unterbrechungstol-
eranter kombinierter akustischer Sprach-
und optischer Signalgeber gemäß EN 54-3
& EN 54-23 mit integrierten Sprachdurchsagen, Signaltönen und weißer Blitzfarbe
zur akustischen und optischen Alarmierung. Mit bis zu 20 verschiedenen programmierbaren Signaltönen inklusive
DIN-Ton gemäß DIN 33404-3. Sprachalarm
mit 5 vorprogrammierten Alarmtexten in 5
Landessprachen. Die Lautstärke kann in 8
Stufen geregelt werden. Auswahl bzw.
Kombination der Alarmtexte und Signaltöne sowie die Lautstärkeeinstellung erfolgen mit Programmiersoftware tools
8000. Der optische Signalgeber ist geeignet für quadratische Signalisierungsbereiche W-2,4-5 bis W-3,6-8. Der opt.
Signalisierungsbereich ist in 6 Größen
über tools 8000 konfigurierbar. Signalgeber mit flachem Sockel, geeignet für
Wandmontage. Optional kann der IP Sockel
806202 mit seitlicher Kabeleinführung
und höherem Spritzwasserschutz eingesetzt werden.
Leistungsmerkmale
- Vollständig busversorgter Alarmgeber
- esserbus®-PLus-Funktionalität
- Energieeffizient
- Bis zu 13 Alarmgeber pro
esserbus®-PLus
- Jeder Alarmgeber mit integriertem
Trenner
- Synchrone Ansteuerung
Eigenschaften Optik:
- EN 54-23 konform
- W Kategorie
- Signalisierungsbereich bis zu 8,0 m
Raumbreite bei Wandmontage
- Raumgröße über tools 8000 einstellbar
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Lastfaktor gesamt: 7 *1 ... 11,9
Umgebungstemperatur -10 °C ... 55 °C
Lagertemperatur -25 °C ... 75 °C
Rel. Luftfeuchte < 95 % (ohne Betauung)
Schutzart IP 43
IP 56 mit IP Sockel
Gehäuse Kunststoff PC (Polycarbonat)
Gewicht ca. 300 g (mit Sockel)
Farbe rot, ähnlich RAL 3020
Kalotte: transparent / teilgefrostet
Abmessungen Ø: 112 mm T: 78 mm
Ø: 112 mm T: 93 mm (mit IP Sockel)
Optik:
Lastfaktor Optik 3 *1 ... 7,9
Blitzfrequenz ca. 0.5 Hz *1 /1 Hz
Blitzfarbe weiß
Montage Wand
Signalisierungsbereich W-2,4-5 / 60 m³*1
... W-3,6-8 / 230 m³
Lichtstärke ca. 6,6 cd eff.*1
/ max. 17 cd eff. @ W-3,6-8
Spezifikation EN 54-23 : 2010
/ -17 : 2005
Optischer Signalgeber VAD
Akustik:
Lastfaktor Akustik 4
Schallpegel 90 dB(A) +/- 2 dB(A) @ 1 m
/ @ 90° Winkel / @ DIN Ton,
für Sprache und Ton
97 dB(A) +/- 2 dB(A) @ 1 m
/ @ 90° Winkel / @ DIN Ton, nur Ton
Spezifikation EN 54-3 : 2001 / A1 : 2002
/ A2 : 2006 / -17 : 2005
EN 54-3 Akustischer Signalgeber
EN 54-3 Akustischer Sprachsignalgeber
Leistungserklärung DoP-21431171215
*1: Werkseitige Einstellung
Menge: 1,000 Stk

**04.02.512 807372RW.SV98 IQ8Alarm Plus Kombi Sprachsignalgeb. EN54-3/-23, Gehäuse/Blitz: rot/weiß**
*** Bedarfsposition ohne GB
Programmiert mit einer individuellen Zu-
sammensetzung von bis zu 5 Landessprachen. Adressierbarer, vollständig
busversorgter und kurzschluss-/unter-
brechungstoleranter kombinierter akust.
Sprach- und optischer Signalgeber gemäß
EN 54-3 & EN 54-23 mit integrierten
Sprachdurchsagen, Signaltönen und weißer
Blitzfarbe zur akustischen und optischen
Alarmierung. Mit bis zu 20 verschiedenen
programmierbaren Signaltönen inklusive
DIN-Ton gemäß DIN 33404-3. Sprachalarm
mit 5 vorprogrammierten Alarmtexten in 5
Landessprachen. Die Lautstärke kann in 8
Stufen geregelt werden. Auswahl bzw.
Kombination der Alarmtexte und Signaltöne sowie die Lautstärkeeinstellung erfolgen mit Programmiersoftware tools
8000. Der optische Signalgeber ist geeignet für quadratische Signalisierungsbereiche W-2,4-5 bis W-3,6-8. Der opt.
Signalisierungsbereich ist in 6 Größen
über tools 8000 konfigurierbar. Signalgeber mit flachem Sockel, geeignet für
Wandmontage. Optional kann der IP Sockel
806202 mit seitlicher Kabeleinführung
und höherem Spritzwasserschutz eingesetzt werden.
Leistungsmerkmale
- Vollständig busversorgter Alarmgeber
- esserbus®-PLus-Funktionalität
- Energieeffizient
- Bis zu 13 Alarmgeber pro
esserbus®-PLus
- Jeder Alarmgeber mit integriertem
Trenner
- Synchrone Ansteuerung
Eigenschaften Optik:
- EN 54-23 konform
- W Kategorie
- Signalisierungsbereich bis zu 8,0 m
Raumbreite bei Wandmontage
- Raumgröße über tools 8000 einstellbar
Eigenschaften Akustik:
- EN 54-3 konform
- Hoher Schalldruck
- Lautstärke über tools 8000 in 8 Stufen
programmierbar
- 20 verschiedene Signaltöne, inkl.
DIN-Ton
- Multilinguale Sprachalarmierung in 5
unterschiedlichen Landessprachen
- Unterschiedliche Sprachbausteine für
Alarmierung, Evakuierung und Testalarm
programmierbar
- Sprachalarmierung, 5 vorprogrammierte
Alarmtexte und weitere landestypische
Alarmierungssignale
Technische Daten
Betriebsspannung 14 ... 42 V DC
(über esserbus®-PLus)
Ruhestrom @ 19 V DC ca. 55 μA
Ruhestrom @ BMZAkku ca. 300 μA @ 42 V
Lastfaktor gesamt: 7 *1 ... 11,9
Umgebungstemperatur -10 °C ... 55 °C
Lagertemperatur -25 °C ... 75 °C
Rel. Luftfeuchte < 95 % (ohne Betauung)
Schutzart IP 43, IP 56 mit IP Sockel
Gehäuse Kunststoff PC (Polycarbonat)
Gewicht ca. 300 g (mit Sockel)
Farbe rot, ähnlich RAL 3020
Kalotte: transparent / teilgefrostet
Abmessungen Ø: 112 mm T: 78 mm
Ø: 112 mm T: 93 mm (mit IP Sockel)
Optik:
Lastfaktor Optik 3 *1 ... 7,9
Blitzfrequenz ca. 0.5 Hz *1 /1 Hz
Blitzfarbe weiß
Montage Wand
Signalisierungsbereich W-2,4-5 / 60 m³*1
... W-3,6-8 / 230 m³
Lichtstärke ca. 6,6 cd eff.*1
/ max. 17 cd eff. @ W-3,6-8
Spezifikation EN 54-23 : 2010
/ -17 : 2005
Akustik:
Lastfaktor Akustik 4
Schallpegel 90 dB(A) +/- 2 dB(A) @ 1 m
/ @ 90° Winkel / @ DIN Ton,
für Sprache und Ton
97 dB(A) +/- 2 dB(A) @ 1 m
/ @ 90° Winkel / @ DIN Ton, nur Ton
Spezifikation EN 54-3 : 2001 / A1 : 2002
/ A2 : 2006 / -17 : 2005
Leistungserklärung DoP-21431171215
*1: Werkseitige Einstellung
Menge: 1,000 Stk

**04.02.513 808003 IQ8control C Basic Package Serien 02**
*** Bedarfsposition ohne GB
Kompakter mikroprozessorgesteuerter,
notbetriebsredundanter, vernetzbarer
und ferndiagnostizierbarer Brandmelde-
Computer mit kombinierbarer Ring- /
Stichleitungstechnik nach DIN EN 54,
DIN 14675, VDS und VDE 0833.
Betrieb von ringbusversorgten
optischen-, akustischen- und Sprach-
Alarmgebern in Kombination mit
Handfeuermeldern und automatischen
Grenzwert-, Prozeßdiagnose- und Prozeßanalogmeldern in bis zu 127 Meldergruppen pro Ringleitung, sowie
esserbus-Kopplern in den verschiedenen
Ausführungen.
Modularer und dezentraler Aufbau mit
verteilter Intelligenz bis in die
jeweilige Melderebene.
Ereignisspeicher mit bis zu 10.000
Einträgen.
Betrieb von VdS-anerkannten
Funkkomponenten mit komfortabler
Feldstärkemessung.
Parametrierung, Kalibrierung und
Programmierung via USB direkt.
Technische Daten
Netzspannung 230 V AC
Netzfrequenz 50 bis 60 Hz
Nennstrom 350mA Standard
700mA esserbus-PLus
Betriebsspannung 12 V DC
Ruhestrom:
300mA (ohne Bedienteil)
340mA (mit Bedienteil)
420mA (mit 1/4 VGA Bedienteil ohne
Beleuchtung)
580mA (mit 1/4 VGA Bedienteil mit
Beleuchtung)
max. Strom f.ext. Verbraucher 2 A
Notstromversorgung 2x12Ah
oder 2x24Ah im Erweiterungsgehäuse
Umgebungstemp. -5°C bis +45°C
Schutzklasse IP 30
Gehäuse ABS, 10% glasfaserverstärkt,V-0
Farbe grau, ähnlich Pantone 538
Gewicht ca. 6,5 kg
Abmessungen (BxHxT) 450x320x185 mm
Menge: 1,000 Stk

**04.02.514 808004 IQ8control M Basic Package Serien 02**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Modularer und dezentraler Aufbau mit
verteilter Intelligenz bis in die
jeweilige Melderebene.
Integrierte Schnittstellen zum Betrieb
erforderlicher Feuerwehrperipherie
Ereignisspeicher mit bis zu 10.000
Einträgen.
Betrieb von VdS-anerkannten
Funkkomponenten mit komfortabler
Feldstärkemessung.
Parametrierung, Kalibrierung und
Programmierung via USB direkt.
Technische Daten
Netzspannung 230 V AC
Netzfrequenz 50 bis 60 Hz
Ausgangsspannung 12 V DC
Nennstrom 350mA Standard
700mA esserbus-PLus
Ruhestrom 300mA (ohne Bedienteil)
340mA (mit Bedienteil)
420mA (mit 1/4 VGA Bedienteil ohne
Beleuchtung)
580mA (mit 1/4 VGA Bedienteil mit
Beleuchtung)
Strom f. ext. Verbraucher 2 A
Notstromversorgung 2x12Ah
oder 2x24Ah im Erweiterungsgehäuse
Umgebungstemp. -5°C bis +45°C
Schutzklasse IP 30
Gehäuse ABS, 10% glasfaserverstärkt,V-0
Farbe grau, ähnlich Pantone 538
Gewicht ca. 6,5 kg
Abmessungen (BxHxT) 450x640x185 mm
Menge: 1,000 Stk

**04.02.515 808133 IQ8Control C Paket 1 Paket1**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Modularer und dezentraler Aufbau mit
verteilter Intelligenz bis in die
jeweilige Melderebene.
Ein multifunktionaler Steckplatz zur
Aufnahme eines wählbaren Mikromoduls.
Integrierte Schnittstellen zum Betrieb
erforderlicher Feuerwehrperipherie.
Ereignisspeicher mit bis zu 10.000
Einträgen.
Betrieb von VdS-anerkannten
Funkkomponenten mit komfortabler
Feldstärkemessung.
Parametrierung, Kalibrierung und
Programmierung via USB.
Technische Daten
Netzspannung 230 V AC
Netzfrequenz 50 bis 60 Hz
Nennstrom 350mA Standard
700mA esserbus-PLus
Ausgangsspannung 12 V DC
Ruhestrom:
300mA (ohne Bedienteil)
340mA (mit Bedienteil)
420mA (mit 1/4 VGA Bedienteil ohne
Beleuchtung)
580mA (mit 1/4 VGA Bedienteil mit
Beleuchtung)
Strom f.ext. Verbraucher 2 A
Notstromversorgung 2x12Ah
oder 2x24Ah im Erweiterungsgehäuse
Umgebungstemp. -5°C bis +45°C
Schutzklasse IP 30
Gehäuse ABS, 10% glasfaserverstärkt
V-0
Farbe grau, ähnlich Pantone 538
Gewicht ca. 6,5 kg
Abmessungen (BxHxT) 450x320x185 mm
Menge: 1,000 Stk

**04.02.516 808134 IQ8Control C Paket 2 Paket2, mit GEA (64 Gruppen)**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Ein multifunktionaler Steckplatz zur
Aufnahme eines wählbaren Mikromoduls.
Modularer und dezentraler Aufbau mit
verteilter Intelligenz bis in die
jeweilige Melderebene.
64 Einzelanzeigen für ausgelöste oder
gestörte Meldergruppen.
Integrierte Schnittstellen zum Betrieb
erforderlicher Feuerwehrperipherie.
Ereignisspeicher mit bis zu 10.000
Einträgen.
Betrieb von VdS-anerkannten
Funkkomponenten mit komfortabler
Feldstärkemessung.
Parametrierung, Kalibrierung und
Programmierung via USB direkt.
Technische Daten
Netzspannung 230 V AC
Netzfrequenz 50 bis 60 Hz
Nennstrom 350mA Standard
700mA esserbus-PLus
Ausgangsspannung 12 V DC
Ruhestrom:
300mA (ohne Bedienteil)
340mA (mit Bedienteil)
420mA (mit 1/4 VGA Bedienteil ohne
Beleuchtung)
580mA (mit 1/4 VGA Bedienteil mit
Beleuchtung)
Strom f.ext. Verbraucher 2 A
Notstromversorgung 2x12Ah
oder 2x24Ah im Erweiterungsgehäuse
Umgebungstemp. -5°C bis +45°C
Schutzklasse IP 30
Gehäuse ABS, 10% glasfaserverstärkt
V-0
Farbe grau, ähnlich Pantone 538
Gewicht ca. 6,5 kg
Abmessungen (BxHxT) 450x320x185 mm
Menge: 1,000 Stk

**04.02.517 808135 IQ8Control C Paket 3 Paket3, mit 2. Mikromodulsteckplatz**
*** Bedarfsposition ohne GB
Kompakter mikroprozessorgesteuerter,
notbetriebsredundanter, vernetzbarer
und ferndiagnostizierbarer Brandmelde-
Computer mit kombinierbarer Ring- /
Stichleitungstechnik nach DIN EN54,
DIN 14675, VDS und VDE 0833.
Betrieb von ringbusversorgten
optischen-, akustischen- und Sprach-
Alarmgebern in Kombination mit
Handfeuermeldern und automatischen
Grenzwert-, Prozessdiagnose- u. Prozessanalogmeldern in bis zu 127
Meldergruppen pro Ringleitung, sowie
esserbus-Kopplern in den verschiedenen
Ausführungen.
Zwei multifunktionale Steckplätze zur
Aufnahme wählbarer Mikromodule.
Modularer und dezentraler Aufbau mit
verteilter Intelligenz bis in die
jeweilige Melderebene.
Integrierte Schnittstellen zum Betrieb
erforderlicher Feuerwehrperipherie.
Ereignisspeicher mit bis zu 10.000
Einträgen.
Betrieb von VdS-anerkannten
Funkkomponenten mit komfortabler
Feldstärkemessung.
Parametrierung, Kalibrierung und
Programmierung via USB direkt.
Technische Daten
Nennspannung 230 V AC
Nennfrequenz 50 ... 60 Hz
Nennstrom 350 mA Standard
700 mA esserbus-PLus
Ausgangsspannung 12 V DC
Ruhestrom:
300 mA (ohne Bedienteil)
340 mA (mit Bedienteil)
420 mA (mit 1/4 VGA Bedienteil
ohne Beleuchtung)
580 mA (mit 1/4 VGA Bedienteil
mit Beleuchtung)
Strom f.ext. Verbraucher 2 A
Notstromversorgung 2 x 12 Ah
oder 2x24 Ah im Erweiterungsgehäuse
Umgebungstemp. -5°C ... +45°C
Schutzklasse IP30
Gehäuse ABS, 10% glasfaserverstärkt V-0
Farbe grau, ähnlich Pantone 538
Gewicht ca. 6,5 kg
Abmessungen (BxHxT) 450x320x185 mm
Menge: 1,000 Stk

**04.02.518 808136 IQ8Control C Paket 4 mit 2. Mikromodulsteckplatz u. GEA**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Zwei multifunktionale Steckplätze zur
Aufnahme wählbarer Mikromodule.
Modularer und dezentraler Aufbau mit
verteilter Intelligenz bis in die
jeweilige Melderebene.
64 Einzelanzeigen für ausgelöste oder
gestörte Meldergruppen.
Integrierte Schnittstellen zum Betrieb
erforderlicher Feuerwehrperipherie.
Ereignisspeicher mit bis zu 10.000
Einträgen.
Betrieb von VdS-anerkannten
Funkkomponenten mit komfortabler
Feldstärkemessung.
Parametrierung, Kalibrierung und
Programmierung via USB direkt.
Technische Daten
Netzspannung 230 V AC
Netzfrequenz 50 bis 60 Hz
Nennstrom 350mA Standard
700mA esserbus-PLus
Ausgangsspannung 12 V DC
Ruhestrom:
300mA (ohne Bedienteil)
340mA (mit Bedienteil)
420mA (mit 1/4 VGA Bedienteil ohne
Beleuchtung)
580mA (mit 1/4 VGA Bedienteil mit
Beleuchtung)
Strom f.ext. Verbraucher 2 A
Notstromversorgung 2x12Ah
oder 2x24Ah im Erweiterungsgehäuse
Umgebungstemp. -5°C bis +45°C
Schutzklasse IP 30
Gehäuse ABS, 10% glasfaserverstärkt
V-0
Farbe grau, ähnlich Pantone 538
Gewicht ca. 6,5 kg
Abmessungen (BxHxT) 450x320x185 mm
Menge: 1,000 Stk

**04.02.519 808139 IQ8Control C 19" ohne Bedienteil**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Modularer und dezentraler Aufbau mit
verteilter Intelligenz bis in die
jeweilige Melderebene.
Integrierte Schnittstellen zum Betrieb
erforderlicher Feuerwehrperipherie
Ereignisspeicher mit bis zu 10.000
Einträgen.
Betrieb von VdS-anerkannten
Funkkomponenten mit komfortabler
Feldstärkemessung.
Parametrierung, Kalibrierung und
Programmierung via USB direkt.
Vorgesehen für abgesetztes Bedienteil
zur Montage in einem 19-Zoll Rahmen.
Technische Daten
Netzspannung 230 V AC
Netzfrequenz 50 bis 60 Hz
Nennstrom 350mA Standard
700mA esserbus-PLus
Ausgangsspannung 12 V DC
Ruhestrom 300mA (ohne Bedienteil)
340mA (mit Bedienteil)
420mA (mit 1/4 VGA Bedienteil ohne
Beleuchtung)
580mA (mit 1/4 VGA Bedienteil mit
Beleuchtung)
Strom f.ext. Verbraucher 2 A
Notstromversorgung 2x12Ah
oder 2x24Ah im Erweiterungsgehäuse
Umgebungstemp. -5°C bis +45°C
Schutzklasse IP 30
Gehäuse ABS, 10% glasfaserverstärkt,V0
Farbe grau, ähnlich Pantone 538
Gewicht ca. 6,5 kg
Abmessungen (BxHxT) 450x320x185 mm
Menge: 1,000 Stk

**04.02.520 808214 IQ8Control M Paket 1 mit 4 Mikromodulsteckplätzen**
*** Bedarfsposition ohne GB
Kompakter mikroprozessorgesteuerter
Brandmelder-Computer. Geprüft und
zugelassen entsprechend folgenden
Richtlinien und Normen:
- VDE 0100 - Allgemeine Bestimmungen
- EN54
zur Anwendung gemäß :
- VDE 0833 - Gefahrenmeldeanlagen
- DIN 14675 - Aufbau von Brandmeldeanlagen
- VdS-Richtlinien
Basispaket zum Aufbau einer Brandmelderzentrale mit vier multifunktionale Steckplätze zur Aufnahme
von Mikromodulen.
Modularer und dezentraler Aufbau mit
verteilter Intelligenz bis in die
jeweilige Melderebene.
Leistungsmerkmale
-Kombinierbare Ring-/Stichleitungs-
technik mit dezentraler Intelligenz
-Frei konfigurierbare Funktionalität
der eingesetzten Module
-Erhöhte Verfügbarkeit durch Notredundanzfunktion der Ringmodule
-Integrale Notredundanz für Überwachungsflächen bis 48.000m² oder mehr
als 512 Brandmelder
-vernetzbar über Systembus
-Bedienfeld mit LCD-Display
-Betrieb von ringbusversorgten
optischen-, akustischen- und
Sprachalarmgebern in verschiedenen
Alarmierungsbereichen in Kombination
mit Handmeldern und automatischen
Grenzwert-, Prozeßdiagnose- und Prozeßanalogmeldern
-Länge der Ringleitung bis zu 3,5 km,
maximal 127 Teilnehmer in bis zu
127 Meldergruppen
-Betrieb von verschiedenen Eingangs-/
Ausgangs-Buskopplern
-Ereignisspeicher mit 10.000 Einträgen
-Betrieb von VdS-anerkannten
Funkkomponenten mit komfortabler
Feldstärkemessung
-Parametrierung, Kalibrierung und
Programmierung via USB direkt
-Remote Control (Ferndiagnose möglich)
Technische Daten:
Nennspannung 230 V AC
Nennfrequenz 50 ... 60 Hz
Ausgangsspannung 12 V DC
ca. 230 mA
(Grundausbau mit Bedienteil)
Strom für ext. Verbraucher 2 A
Umgebungstemperatur -5 °C ... 45 °C
Lagertemperatur -10 °C ... 50 °C
Rel. Luftfeuchte max. 95 %
(nicht kondensierend)
Farbe blau, ähnlich Pantone 546
Abmessungen B: 450 mm H: 640 mm
T: 185 mm
Menge: 1,000 Stk

**04.02.521 808215 IQ8Control M Paket 2 mit 4 Mikrom.-Steckplätzen und GEA (64)**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Vier multifunktionale Steckplätze zur
Aufnahme wählbarer Mikromodule.
64 Einzelanzeigen für ausgelöste oder
gestörte Meldergruppen.
Modularer und dezentraler Aufbau mit
verteilter Intelligenz bis in die
jeweilige Melderebene.
Ereignisspeicher mit bis zu 10.000
Einträgen.
Betrieb von VdS-anerkannten
Funkkomponenten mit komfortabler
Feldstärkemessung.
Parametrierung, Kalibrierung und
Programmierung via USB direkt.
Technische Daten
Netzspannung 230 V AC
Netzfrequenz 50 bis 60 Hz
Ausgangsspannung 12 V DC
Nennstrom 350mA Standard
700mA esserbus-PLus
Ruhestrom 300mA (ohne Bedienteil)
340mA (mit Bedienteil)
420mA (mit 1/4 VGA Bedienteil ohne
Beleuchtung)
580mA (mit 1/4 VGA Bedienteil mit
Beleuchtung)
Strom f. ext. Verbraucher 2 A
Notstromversorgung 2x12Ah
oder 2x24Ah im Erweiterungsgehäuse
Umgebungstemp. -5°C bis +45°C
Schutzklasse IP 30
Gehäuse ABS, 10% glasfaserverstärkt,V-0
Farbe grau, ähnlich Pantone 538
Gewicht ca. 6,5 kg
Abmessungen (BxHxT) 450x640x185 mm
Menge: 1,000 Stk

**04.02.522 808217 IQ8Control M Paket 4 mit 4 Mikrom.-Steckplätzen und GEA (192)**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Vier multifunktionale Steckplätze zur
Aufnahme wählbarer Mikromodule.
192 Einzelanzeigen für ausgelöste oder
gestörte Meldergruppen.
Modularer und dezentraler Aufbau mit
verteilter Intelligenz bis in die
jeweilige Melderebene.
Ereignisspeicher mit bis zu 10.000
Einträgen.
Betrieb von VdS-anerkannten
Funkkomponenten mit komfortabler
Feldstärkemessung.
Parametrierung, Kalibrierung und
Programmierung via USB direkt.
Technische Daten
Netzspannung 230 V AC
Netzfrequenz 50 bis 60 Hz
Ausgangsspannung 12 V DC
Nennstrom 350mA Standard
700mA esserbus-PLus
Ruhestrom 300mA (ohne Bedienteil)
340mA (mit Bedienteil)
420mA (mit 1/4 VGA Bedienteil ohne
Beleuchtung)
580mA (mit 1/4 VGA Bedienteil mit
Beleuchtung)
Strom f. ext. Verbraucher 2 A
Notstromversorgung 2x12Ah
oder 2x24Ah im Erweiterungsgehäuse
Umgebungstemp. -5°C bis +45°C
Schutzklasse IP 30
Gehäuse ABS, 10% glasfaserverstärkt,V-0
Farbe grau, ähnlich Pantone 538
Gewicht ca. 6,5 kg
Abmessungen (BxHxT) 450x640x185 mm
Menge: 1,000 Stk

**04.02.523 808218 IQ8Control M Paket 5, 62.5 kBd mit 4 Mikrom.-Steckplätzen als Blackbox.**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Drei frei verfügbare multifunktionale
Steckplätze zur Aufnahme wählbarer
Mikromodule.Ein Mikromodulsteckplatz
bereits mit einem essernet-modul
werkseitig bestückt.
Modularer und dezentraler Aufbau mit
verteilter Intelligenz bis in die
jeweilige Melderebene.
Ereignisspeicher mit bis zu 10.000
Einträgen.
Betrieb von VdS-anerkannten
Funkkomponenten mit komfortabler
Feldstärkemessung.
Parametrierung, Kalibrierung und
Programmierung via USB direkt.
Technische Daten
Netzspannung 230 V AC
Netzfrequenz 50 bis 60 Hz
Ausgangsspannung 12 V DC
Nennstrom 350mA Standard
700mA esserbus-PLus
Ruhestrom: 300 mA
Strom f.ext. Verbraucher 2 A
Notstromversorgung 2x24Ah
Umgebungstemp. -5°C bis +45°C
Schutzklasse IP 30
Gehäuse ABS, 10% glasfaserverstärkt,V-0
Farbe grau, ähnlich Pantone 538
Gewicht ca. 6,5 kg
Abmessungen (BxHxT) 450x640x185 mm
Menge: 1,000 Stk

**04.02.524 808218.500 IQ8Control M Paket 6, 500 kBd mit 4 Mikrom.-Steckplätzen als Blackbox.**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Drei frei verfügbare multifunktionale
Steckplätze zur Aufnahme wählbarer
Mikromodule.Ein Mikromodulsteckplatz
bereits mit einem essernet-modul
werkseitig bestückt.
Modularer und dezentraler Aufbau mit
verteilter Intelligenz bis in die
jeweilige Melderebene.
Ereignisspeicher mit bis zu 10.000
Einträgen.
Betrieb von VdS-anerkannten
Funkkomponenten mit komfortabler
Feldstärkemessung.
Parametrierung, Kalibrierung und
Programmierung via USB direkt.
Technische Daten
Netzspannung 230 V AC
Netzfrequenz 50 bis 60 Hz
Ausgangsspannung 12 V DC
Nennstrom 350mA Standard
700mA esserbus-PLus
Ruhestrom: 300 mA
Strom f.ext. Verbraucher 2 A
Notstromversorgung 2x24Ah
Umgebungstemp. -5°C bis +45°C
Schutzklasse IP 30
Gehäuse ABS, 10% glasfaserverstärkt,V-0
Farbe grau, ähnlich Pantone 538
Gewicht ca. 6,5 kg
Abmessungen (BxHxT) 450x640x185 mm
Menge: 1,000 Stk

**04.02.525 808219 IQ8Control M 19" ohne Bedienteil**
*** Bedarfsposition ohne GB
Kompakter mikroprozessorgesteuerter,
notbetriebsredundanter, vernetzbarer
und ferndiagnostizierbarer Brandmelde-
Computer mit kombinierbarer Ring- /
Stichleitungstechnik nach DIN EN 54,
DIN 14675, VDS und VDE 0833.
Betrieb von ringbusversorgten
optischen-, akustischen- und Sprach-
Alarmgebern in Kombination mit
Handfeuermeldern und automatischen
Grenzwert-, Prozeßdiagnose- und Prozeßanalogmeldern in bis zu 127
Meldergruppen pro Ringleitung, sowie
esserbus-Kopplern in den verschiedenen
Ausführungen.
Modularer und dezentraler Aufbau mit
verteilter Intelligenz bis in die
jeweilige Melderebene.
Integrierte Schnittstellen zum Betrieb
erforderlicher Feuerwehrperipherie
Ereignisspeicher mit bis zu 10.000
Einträgen.
Betrieb von VdS-anerkannten
Funkkomponenten mit komfortabler
Feldstärkemessung.
Parametrierung, Kalibrierung und
Programmierung via USB direkt.
Vorgesehen für abgesetztes Bedienteil
zur Montage in einem 19-Zoll Rahmen.
Technische Daten
Netzspannung 230 V AC
Netzfrequenz 50 bis 60 Hz
Ausgangsspannung 12 V DC
Nennstrom 350mA Standard
700mA esserbus-PLus
Ruhestrom 300mA (ohne Bedienteil)
340mA (mit Bedienteil)
420mA (mit 1/4 VGA Bedienteil ohne
Beleuchtung)
580mA (mit 1/4 VGA Bedienteil mit
Beleuchtung)
Strom f. ext. Verbraucher 2 A
Notstromversorgung 2x12Ah
oder 2x24Ah im Erweiterungsgehäuse
Umgebungstemp. -5°C bis +45°C
Schutzklasse IP 30
Gehäuse ABS, 10% glasfaserverstärkt,V-0
Farbe grau, ähnlich Pantone 538
Gewicht ca. 6,5 kg
Abmessungen (BxHxT) 450x640x185 mm
Menge: 1,000 Stk

**04.02.526 808606 esserbus-Koppler IQ8FCT XS**
*** Bedarfsposition ohne GB
Vollwertiger adressierbarer Busteilnehmer des Brandmeldesystems zur
Erfassung, Weiterleitung und Einzelanzeige von technischen Alarmen.
Die Ansteuerbaugruppe kann als FCT (fire
control transponder) zur Steuerung und
Überwachung von Brandschutzeinrichtungen
wie Brandschutzklappen sowie als
Technischer Alarmbaustein (TAL) zur
Überwachung eines externen Schaltkontaktes eingesetzt werden.
Der Alarmbaustein verfügt über einen
integrierten Leitungstrenner, einen
Kontakteingang einen potentialfreien
Relaisausgang und einen Anschluss für
Melderparallelanzeige.
Das Relais kann wahlweise als Öffner
oder Schließer konfiguriert werden.
Zusätzlich können Impulslängen der
Relaisansteuerung und Rückmeldezeiten
programmiert werden.
Eine separate Spannungsversorgung wird
nicht benötigt.
Zur externen Anzeige des Auslösezustandes kann eine Melderparallelanzeige
angeschaltet werden.
Die Montage erfolgt auf Hutschienen.
Leistungsmerkmale
- Bis zu 127 Koppler je Ringleitung
- Ein Kontakteingang und
- ein potenzialfreier Relaisausgang
- Anschluss für Melderparallelanzeige
- Spannungsversorgung über den Feldbus
- Programmierbare Impulssteuerung des
Relaisausgangs
- Programmierbare Laufzeitüberwachung
bei Ansteuerungen von Brandschutzklappen
- Programmierbarer Relaisausgang NO/NC
- Programmierbare Impulslänge der
Relaisansteuerung(für zeitbegrenzte
Ansteuerungen)
- Rückmeldeeingang zur Überwachung von
Brandfallsteuerungen
- Integrierter Leitungstrenner
- Steckbare Anschlussklemmen
- Montage auf Hutschienen
Technische Daten
Betriebsspannung: 8 ... 42 V DC
Ruhestrom @ 19 V DC: ca. 45 µA
Kontaktbelastung Relais: 30 V DC / 1 A
Alarmanzeige: LED, rot
Betriebsanzeige: LED, grün
Anschlussklemmen: max. 2,5 mm²
(AWG 26-14)
Umgebungstemperatur: -20 °C ... +70 °C
Lagertemperatur: -30 °C ... 75 °C
Rel. Luftfeuchte: < 95 % (nicht
kondensierend)
Schutzart: IP 30 (im Gehäuse)
IP 50 (im Gehäuse M200SMB)
Gehäuse: PC ASA-Kunststoff
Farbe: grau, ähnlich RAL 7035
Gewicht: ca. 90 g
Abmessungen: B: 90 mm H: 93 mm T: 23 mm
Leistungserklärung: DoP-20792130701
Menge: 1,000 Stk

**04.02.527 808610.10 esserbus-Koppler 12 Relais (8bit)**
*** Bedarfsposition ohne GB
Ansteuerbaugruppe mit 12 frei programmierbaren, potentialfreien Relais,
als dezentrale Baugruppe auf der Analogringleitung zur Erweiterung
von Zentralenausgängen.
Steckbare Anschlußklemmen ermöglichen
den Anschluß des Kopplers außerhalb
des Gehäuses.
Technische Daten:
Betriebsspannung 10 ... 28 V DC
Ruhestrom @ 19 V DC ca. 250 μA
Stromaufnahme @ 12 V DC ca. 3 mA
Kontaktbelastung Relais 30 V DC/1 A
(max. 3 A je Koppler)
Umgebungstemperatur -10 °C ... 50 °C
Lagertemperatur -25 °C ... 75 °C
Rel. Luftfeuchte max. 95 %
(nicht kondensierend)
Schutzart IP 40 (im Gehäuse)
Gewicht ca. 110 g
Abmessungen B: 150 mm H: 82 mm T: 20 mm
Menge: 1,000 Stk

**04.02.528 808611.10 esserbus-Koppler (8bit) 32-fach Optokoppler**
*** Bedarfsposition ohne GB
Ansteuerbaugruppe mit 32 frei
programmierbaren Ausgängen zur
LED-Ansteuerung wie z.B.Paralleltableaus
Erweiterung von Zentralenausgängen und
als dezentraler Teilnehmer auf der
Analogringleitung.
Überwachung einer externen Schaltspannung möglich.
Die Ausgänge sind wahlweise plus- oder
minus-schaltend.
Steckbare Anschlußklemmen ermöglichen
den Anschluß außerhalb eines Gehäuses.
Über einen extern anzuschließenden
Taster kann ein Lampenfunktionstest
durchgeführt werden.
Anschluß und Spannungsversorgung der
Baugruppe über die Analog-Ringleitung
mit max. 32 esserbus-Kopplern in frei
wählbarer Konfiguration.
Mischbetrieb mit Brandmeldern auf einer
Analogringleitung möglich.
Einbau einer option.Trennerplatine
(Gruppentrenner) über integrierten
Steckkontakt.
Vorgesehen für den Einbau in die Brandmelderzentrale oder in ein externes
Zusatzgehäuse.
Technische Daten:
Betriebsspannung 10 ... 15 V DC
Ruhestrom @ 12 V DC ca. 3 mA
Umgebungstemperatur -10 °C ... 50 °C
Lagertemperatur -25 °C ... 75 °C
Rel. Luftfeuchte max. 95 %
(nicht kondensierend)
Schutzart IP 40 (im Gehäuse)
Gewicht ca. 95 g
Abmessungen B: 150 mm H: 82 mm T: 20 mm
Menge: 1,000 Stk

**04.02.529 808613.30 esserbus-Koppler SST Standard Schnittstelle Löschen**
*** Bedarfsposition ohne GB
esserbus®-Koppler-Standard-Schnittstelle (SST) zur Anschaltung von Löschanlagen an die Brandmeldeanlage. An den esserbus®-Koppler kann eine externe Spannungsversorgung von 12 V DC oder 24 V DC angeschlossen werden. Für den 12-V-DC-Betrieb ist der Spannungskonverter (Art.-Nr. 781336) erforderlich. Die externe Spannungsversorgung kann überwacht werden. Technische Daten Betriebsspannung 10 ... 28 V DC Ruhestrom @ 12 V DC ca. 10 mA Stromaufnahme max. 120 mA Kontaktbelastung Relais 30 V DC/1 A Umgebungstemperatur -10 °C ... 50 °C Lagertemperatur -25 °C ... 75 °C Rel. Luftfeuchte < 95 % Schutzart IP 40 (im Gehäuse) Gewicht ca. 28 g Abmessungen B: 82 mm H: 72 mm T: 20 mm Leistungserklärung DoP-20614130701 Leistungsmerkmale ? Belegung von nur einer Adresse pro Koppler ? Max. 100 Koppler pro Zentrale ? Max. 31 Koppler je Ringleitung ? Max. 32 Koppler pro Meldergruppe Fabrikat: ESSER
Menge: 1,000 Stk

**04.02.530 808621 esserbus-Koppler IQ8FCT LP 230 V AC**
*** Bedarfsposition ohne GB
Vollwertiger adressierbarer Busteilnehmer des Brandmeldesystems zur Er-
fassung, Weiterleitung und Einzelanzeige
von technischen Alarmen.
Die Ansteuerbaugruppe kann als FCT
(fire control transponder) zur Steuerung
und Überwachung von Brandschutzeinrichtungen wie Brandschutzklappen
sowie als Technischer Alarmbaustein (
TAL) zur
Überwachung eines externen Schaltkontaktes eingesetzt werden.
Der Alarmbaustein verfügt über einen
integrierten Leitungstrenner, einen
Kontakteingang und einen potentialfreien
Relaisausgang, mit dem die Netzspannung
230 V AC / 16 A direkt geschaltet werden
kann.
Über die Fail Safe Funktion geht der
Alarmbaustein bei Kommunikationsverlust
zur Brandmelderzentrale in die Sicherheitsstellung
Zusätzlich können Impulslängen der
Relaisansteuerung und Rückmeldezeiten
programmiert werden.
Eine separate Spannungsversorgung wird
nicht benötigt.
Hoher IP 65 Schutz im robusten Aufputzgehäuse.
Leistungsmerkmale
- Intelligente Brandfallsteuerungen über
programmierbare Logiken des Ein- und
Ausganges
- Programmierbare Laufzeitüberwachung
zur Ansteuerungen von Brandschutzklappen
- Optionale Impulsansteuerungen der
Relais mit wählbaren Impulslängen
programmierbar
- Programmierbare Fail-Safe Stellungen
der Relais zur Sicherung gegen Ausfall
und Störung der Brandmeldeanlage
- Rückmeldekontakt zur Überwachung der
Fehlerfreien Funktion der Brandfallsteuerung
- Schaltleistung bis 230 V AC / 16 A
- Bis zu 127 Koppler je Ringleitung
- Spannungsversorgung über den Feldbus
- Integrierter Leitungstrenner
- Robustes IP 65 geschütztes Aufputzgehäuse
Technische Daten
Betriebsspannung: 8 ... 42 V DC
Ruhestrom @ 19 V DC: ca. 45 µA
Kontaktbelastung Relais: 230 V AC
/ 30 V DC, 16 A ohmsche, 8 A ind. Last
Alarmanzeige: LED, rot
Betriebsanzeige: LED, grün
Anschlussklemmen: max. 2,5 mm²
(AWG 26-14), max. 6 mm² (AWG 30-10)
Umgebungstemperatur: -20 °C bis +70 °C
Lagertemperatur: -30 °C ... 75 °C
Rel. Luftfeuchte: < 95 % (nicht
kondensierend)
Schutzart: IP 65
Gehäuse: PP Kunststoff
Farbe: grau, ähnlich RAL 7035
Gewicht: ca. 250 g
Abmessungen mm: B: 150/ H: 116/ T: 67
Leistungserklärung: DoP-20792130701
Menge: 1,000 Stk

**04.02.531 808623 esserbus Alarmierungskoppler Typ 4MG2R**
*** Bedarfsposition ohne GB
Ein-/ Ausgangsbaustein zur Anbindung von
Standard Brandmeldern und konventioneller Alarmierung.
Intelligente Baugruppe auf der Analogringleitung zum Anschluss von nicht
adressierfähigen Meldern.
Mit 4 Meldergruppeneingängen
- max. 30 Standardmelder ohne ESK
- max. 10 Standardmelder mit ESK
- max. 10 Nichtautomatische oder
technische Alarme pro Gruppe.
Zwei Relais in verschiedenen Betriebsarten programmierbar.
Zwei Gruppen-Abhängigkeit programmierbar
Montage auf Hutschienenadapter oder im
Wandgehäuse möglich.
Leistungsmerkmale
- Konventionelle Anbindung von
Standard - Meldern / Signalgebern
- Leitungsüberwachung gem. EN 54-13
- Bis zu 1.000 m Leitungslänge
- Integrierter Linienisolator
- Programmierbare Relaisausgänge
- Reset Relais Funktion programmierbar
Technische Daten:
Betriebsspannung 10 ... 28 V DC
Stromaufnahme max. 120 mA @12 V DC
Ruhestrom @ 12 V DC ca. 12 mA
Kontaktbelastung Relais 30 V DC/1 A
Umgebungstemperatur -10 °C ... 50 °C
Lagertemperatur -25 °C ... 75 °C
Schutzart IP 40 (im Gehäuse)
Rel. Luftfeuchte max. 95 %
(nicht kondensierend)
Gewicht ca. 28 g
Spezifikation EN 54-17:2005
Abmessungen B: 82 mm H: 72 mm
T: 20 mm
Menge: 1,000 Stk

**04.02.532 808623.10 esserbus-Koppler UniVario**
*** Bedarfsposition ohne GB
Ein-/ Ausgangsbaustein zur Anbindung von
speziellen Industriellen Flammen- und
Wärmemelder und konventioneller
Alarmierung. Intelligente Baugruppe auf
der Analogringleitung zum direkten
Anschluss von Industriellen Flammen- und
Wärmemelder. Maximal kann ein Flammen-
bzw. Wärmemelder direkt an einer Meldergruppe des Kopplers angeschlossen werden.
Maximal zwei Flammen- und Wärmemelder
können pro Koppler direkt betrieben
werden. Direkte Kommunikation von
Betriebs-, Störungs- und Feuermeldungen
zwischen den Industriemeldern und der
Brandmelderzentrale. Zwei Relais in
verschiedenen Betriebsarten
programmierbar. Montage auf
Hutschienenadapter oder im Wandgehäuse
möglich.
Leistungsmerkmale
-direkter Anschluss von speziellen
Industrie-Flammen- und Wärmemelder
und Alarmierung
-direkte Kommunikation von Betriebs-,
Störungs- und Feuermeldungen der
Industriemelder
-Zweimeldungsabhängigkeit Typ B
programmierbar
-Leitungsüberwachung gem. EN 54-13
-Integrierter Leitungsisolator
-Programmierbare Relaisausgänge
Technische Daten:
Betriebsspannung 10 ... 28 V DC
Ruhestrom @ 12 V DC ca. 12 mA
Stromaufnahme @12 V DC max. 120 mA
Kontaktbelastung Relais 30 V DC/1 A
Umgebungstemperatur 10 °C ... 50 °C
Schutzart IP40 (im Gehäuse)
Gewicht ca. 28 g
CE-Zertifikat 0786-CPD-20947
Abmessungen B: 82 mm H: 72 mm T: 20 mm
Menge: 1,000 Stk

**04.02.533 808623.40 esserbus-Koppler für Sondermelder**
*** Bedarfsposition ohne GB
esserbus-Koppler für Sondermelder Zum Anschluss von Sondermeldern und zugehörigen Rücksetzfunktionen mit Auswertung von Voralarm, Störung und Alarm. Der Koppler kann an die unterschiedlichen Rücksetzverhalten der angeschlossenen Sondermelder angepasst werden. Die Ein- und Ausgänge des Kopplers können so miteinander verknüpft werden, dass das Einschalten bzw. Rücksetzen eines Meldeeingangs zur kurzzeitigen Aktivierung des Reset-Eingangs des Sondermelders führt. Um verschiedene Sondermelder zu unterstützen können die Eingänge des Kopplers mit einer Unterdrückungszeit bis zu 255 Sekunden bei Reset programmiert werden. Leistungsmerkmale ? 4 Meldergruppeneingänge ? Konventionelle Anbindung von Sonder-Brandmeldern ? Leitungsüberwachung gem. EN 54-13 möglich ? Integrierter Linienisolator ? 2 programmierbare Relaisausgänge zur Rücksetzung des Sondermelders mit flexiblen Rücksetzzeiten Technische Daten Betriebsspannung 10 ... 30 V DC Ruhestrom @ 12 V DC ca. 12 mA Stromaufnahme max. 120 mA @12 V DC Kontaktbelastung Relais 30 V DC/1 A Umgebungstemperatur -10 °C ... 50 °C Rel. Luftfeuchte < 95 % Schutzart IP 40 (im Gehäuse) Gewicht ca. 28 g Abmessungen B: 82 mm H: 72 mm T: 20 mm Leistungserklärung DoP-21057130701 Fabrikat: ESSER
Menge: 1,000 Stk

**04.02.534 808624 EOL-O Abschlusselement für 808623 Koppler Ausgänge**
*** Bedarfsposition ohne GB
Abschlusselement EOL-O zur Montage am
letzten Teilnehmer zur Überwachung
der Steuereingänge bei Anbindung von
konventionellen Alarmgebern.
Leistungsmerkmale
-Erkennt zusätzlich schleichende Leitungsunterbrechungen und Kurzschlüsse
-Leitungsüberwachung gemäß EN 54-13
Menge: 1,000 Stk

**04.02.535 808625 EOL-Z Abschlusselement für Meldergruppen FÜR 808613.20, 808613.30, 808622**
*** Bedarfsposition ohne GB
Menge: 1,000 Stk

**04.02.536 808626 EOL-I Abschlusselement für 808623 Koppler Meldergruppen**
*** Bedarfsposition ohne GB
Abschlusselement EOL-I zur Montage am
letzten Teilnehmer zur Überwachung
der Meldergruppeneingänge bei
Anbindung von Standard-Brandmeldern.
Leistungsmerkmale
-Erkennt zusätzlich schleichende Leitungsunterbrechungen und Kurzschlüsse
-Leitungsüberwachung gemäß EN 54-13
Menge: 1,000 Stk

**04.02.537 808626.10 EOL-UV for 808623.10 für 808623.10**
*** Bedarfsposition ohne GB
Zur Überwachung der Gruppeneingänge bei
Anbindung von Industriellen Flammen- und
Wärmemelder gem. EN54-13. Erkennt
zusätzliche schleichende Leitungsunterbrechung und Kurzschlüsse.
Menge: 1,000 Stk

**04.02.538 808630.10 Fremdm. Anschaltm. RZT8000 18/24V**
*** Bedarfsposition ohne GB
Das Fremdmelderanschaltmodul ist ein eigenständiger Teilnehmer auf dem esserbus der Brandmelderzentralen des Brandmeldesystems 8000 und IQ8Control. Es können individuell automatische Brandmelder und Handmelder (Grenzwert- technik) anderer Hersteller an die 4 Gruppeneingänge angeschaltet werden. Über das interne DC / DC-Modul kann die Spannung aller 4 Gruppen auf 18V, 24V konfiguriert werden. Zum Betrieb der Fremdmelder ist kein zusätzliches Resetmodul erforderlich. Die Möglichkeit zur Anschaltung muß im jeweiligen Einzelfall unbedingt vorab geprüft werden, da nur Grenzwerttechnik, aber nicht Busmeldetechnik unterstützt wird. Technische Daten: Betriebsspannung 10,5 bis 13,8 V DC Stromaufnahme @12 V DC max. 1250 mA Meldergruppenspg. 18 oder 24 V DC konfigurierbar Meldergruppenstrom 125 mA pro Melderg. strombegrenzt Kontaktbelastung 30 V DC/ 1 A, 48 V AC/ 0,5 A Relais-Überwachung 10 kOhm +/- 40 % Umgebungstemperatur -10° C bis +50° C Lagertemperatur -25° C bis +75° C Gewicht ca. 150 g Abmessungen (BxHxT) 150 x 82 x 20 mm Fabrikat: ESSER
Menge: 1,000 Stk

**04.02.539 808631.10 Fremdm. Anschaltm. RZT8000 12V**
*** Bedarfsposition ohne GB
Menge: 1,000 Stk

**04.02.540 809041.01 BMZ ES Line, 8 Gruppen, DE mit 8 Meldergruppen**
*** Bedarfsposition ohne GB
Kompakter mikroprozessorgesteuerter
Brandmelde-Computer mit 8 Meldergruppen
nach DIN EN 54, DIN 14675, VDS und VDE
0833.
Betrieb von automatischen Brandmeldern
der Serie ES Detect, der Serie 9000 ohne
ESK und IQ8Quad Melder ohne Trenner.
Betrieb von nichtautomatischen Handfeuermeldern.
Integrierte Schnittstellen zum Betrieb
erforderlicher Feuerwehrperipherie.
Leistungsmerkmale:
-Grosses LCD-Display mit 8 Zeilen x 40
Zeichen
-Meldergruppeneinzelanzeige integriert
-Konfiguration und Programmierung über
Bediendisplay - ohne Service-PC
-4 Relais, frei programmierbar
potenzialfrei, 30 V DC / 2 A oder
60 V DC / 1 A
-2 Ausgänge zum Anschluss akustischer
bzw. optischer Signalgeber gem.
EN 54-13 (je 29 V DC/max. 500 mA)
-1 Schnittstelle zu einer
Übertragungseinrichtung (AÜE) für
Brandmeldungen
(12 V DC / max. 200mA)
-1 Schnittstelle zu einer
Übertragungseinrichtung (ÜE) für
Störungsmeldungen
(12 V DC / max. 200mA)
-1 Standard-Schnittstelle Löschen für
Brandfallsteuerung Typ C gem.
DIN EN 54-2
-RS485-Schnittstelle zum Anschluss von
Feuerwehrbedienfeld und
Feuerwehranzeigetableau
-1 Ausgang UBext 29 V / 0,5 A-, zur
Spannungsversorgung externer Teilnehmer
-72 h Notstromüberbrückung
-Funktion "Verzögerung der Weiterleitung” (gem. DIN VDE 0833-2 zur Vermeidung von Falschalarmen, Verzögern/
Erkunden)
-Funktion "Zwei-Meldungs-Abhängigkeit”
(gem. DIN VDE 0833-2 zur Vermeidung von
Falschalarmen), alternativ programmierbar als Alarmzwischenspeicherung oder
Zweigruppenabhängigkeit zwischen den
Meldergruppen
-Alarmzähler für max. 10.000 Auslösungen
-Ereignisspeicher für max. 10.000
Einträge
Technische Daten:
Netzspannung: 230 V / 50... 60 Hz
Betriebsspannung: 24 V DC
Nennstrom 0,8 A
Ruhestrom: 100 mA@24 V DC (ohne
Peripherie)
Akkukapazität max. 2 x 12 Ah
Anschlussklemmen 0,6 mm ...1,5 mm2
Umgebungstemperatur: -5°C bis +45°C
Schutzart: IP 30
Gehäuse: ABS, 10% glasfaserverstärkt
Farbe: grau, ähnlich Pantone 538
Gewicht: 5 kg (ohne Akku)
Abmessungen (BxHxT) 450x320x185 mm
Menge: 1,000 Stk

**04.02.541 809041.02 BMZ ES Line, 8 Gruppen, EN 8 Gruppen, englisch_x000D_**
*** Bedarfsposition ohne GB
Kompakter mikroprozessorgesteuerter
Brandmelde-Computer mit 8 Meldergruppen
nach DIN EN 54, DIN 14675, VDS und VDE
0833.
Betrieb von automatischen Brandmeldern
der Serie 9000 ohne ESK, IQ8Quad Melder
ohne Trenner.
Betrieb von nichtautomatischen Handfeuermeldern.
Integrierte Schnittstellen zum Betrieb
erforderlicher Feuerwehrperipherie.
Leistungsmerkmale:
-Grosses LCD-Display mit 8 Zeilen x 40
Zeichen
-Meldergruppeneinzelanzeige integriert
-Konfiguration und Programmierung über
Bediendisplay - ohne Service-PC
-4 Relais, frei programmierbar
potenzialfrei, 30 V DC / 2 A oder
60 V DC / 1 A
-2 Ausgänge zum Anschluss akustischer
bzw. optischer Signalgeber gem.
EN 54-13 (je 29 V DC/max. 500 mA)
-1 Schnittstelle zu einer
Übertragungseinrichtung (AÜE) für
Brandmeldungen
(12 V DC / max. 200mA)
-1 Schnittstelle zu einer
Übertragungseinrichtung (ÜE) für
Störungsmeldungen
(12 V DC / max. 200mA)
-1 Standard-Schnittstelle Löschen für
Brandfallsteuerung Typ C gem.
DIN EN 54-2
-RS485-Schnittstelle zum Anschluss von
Feuerwehrbedienfeld und
Feuerwehranzeigetableau
-1 Ausgang UBext 29 V / 0,5 A-, zur
Spannungsversorgung externer Teilnehmer
-72 h Notstromüberbrückung
-Funktion "Verzögerung der Weiterleitung” (gem. DIN VDE 0833-2 zur Vermeidung von Falschalarmen, Verzögern/
Erkunden)
-Funktion "Zwei-Meldungs-Abhängigkeit”
(gem. DIN VDE 0833-2 zur Vermeidung von
Falschalarmen), alternativ programmierbar als Alarmzwischenspeicherung oder
Zweigruppenabhängigkeit zwischen den
Meldergruppen
-Alarmzähler für max. 10.000 Auslösungen
-Ereignisspeicher für max. 10.000
Einträge
Technische Daten:
Netzspannung: 230 V / 50... 60 Hz
Betriebsspannung: 24 V DC
Nennstrom 0,8 A
Ruhestrom: 100 mA@24 V DC (ohne
Peripherie)
Akkukapazität max. 2 x 12 Ah
Anschlussklemmen 0,6 mm ...1,5 mm2
Umgebungstemperatur: -5°C bis +45°C
Schutzart: IP 30
Gehäuse: ABS, 10% glasfaserverstärkt
Farbe: grau, ähnlich Pantone 538
Gewicht: 5 kg (ohne Akku)
Abmessungen (BxHxT) 450x320x185 mm
Menge: 1,000 Stk

**04.02.542 809051.01 BMZ Compact 1 Ring 127, DE 1 Ring, deutsch_x000D_**
*** Bedarfsposition ohne GB
Kompakter mikroprozessorgesteuerter,
notbetriebsredundanter Brandmelde-
Computer mit integrierter Ring- /
Stichleitungstechnik nach DIN EN 54,
DIN 14675, VDS und VDE 0833.
Leistungsmerkmale:
-Integrierte Ring-/Stichleitungs-
technik (esserbus-PLus)mit dezentraler
Intelligenz
- Kurzschluss- und unterbrechungstoleranter Ringleitungsbetrieb mit
Stichleitungsabgängen
-Länge der Ringleitung (esserbus) bis zu
3,5 km
-Bis zu 127 esserbus-Teilnehmer
(Brandmelder bzw. Handmelder)
-Bis zu 127 Meldergruppen
-Betrieb von busversorgten, synchron
gesteuerten Alarmgebern (optisch /
akustisch / Sprache) in verschiedenen
Alarmierungsbereichen via esserbus-PLus
-Betrieb von busversorgten, synchron
gesteuerten automatischen Brandmeldern
mit integrierten Alarmgebern (optisch /
akustisch / Sprache) in verschiedenen
Alarmierungsbereichen via esserbus-PLus
-Betrieb von verschiedenen Eingangs-/
Ausgangs-Buskopplern
-Betrieb von adressierbaren ATEX Meldern
für explosionsgefährdete Bereiche
-Kapazitive Tastatur zur berührungssensitiven und intuitiven Bedienung
-Einfache Konfiguration und
Programmierung der BMZ Funktionen über
HMI und Display
-Parametrierung, Kalibrierung und
Programmierung via USB direkt
-4 Relais, frei programmierbar
potenzialfrei, 30 V DC / 2 A oder
60 V DC / 1 A
-2 Ausgänge zum Anschluss akustischer
bzw. optischer Signalgeber gem.
EN 54-13 (je 29 V DC/max. 500 mA)
-1 Schnittstelle zu einer
Übertragungseinrichtung (AÜE) für
Brandmeldungen (12 V DC / max. 200mA)
-1 Schnittstelle zu einer
Übertragungseinrichtung (ÜE) für
Störungsmeldungen
(12 V DC / max. 200mA)
-1 Standard-Schnittstelle Löschen für
Brandfallsteuerung Typ C gem.
DIN EN 54-2
-RS485-Schnittstelle zum Anschluss von
Feuerwehrbedienfeld und
Feuerwehranzeigetableau
-1 Ausgang UBext 29 V / 0,5 A-, zur
Spannungsversorgung externer Teilnehmer
-bis zu 72 h Notstromüberbrückung
-Meldergruppeneinzelanzeige integriert
- Funktion "Verzögerung der
Weiterleitung” (gem. DIN VDE 0833-2 zur
Vermeidung von Falschalarmen,
Verzögern / Erkunden)
- Funktion "Zwei-Meldungs-Abhängigkeit”
(gem. DIN VDE 0833-2 zur Vermeidung von
Falschalarmen),
alternativ programmierbar als
Alarmzwischenspeicherung,
Mehrgruppenabhängigkeit
oder Mehrmelderabhängigkeit
-Alarmzähler für bis zu 10.000
Auslösungen
-Ereignisspeicher bis zu 10.000
Ereignisse
Technische Daten:
Nennspannung: 230 V AC
Nennfrequenz: 50... 60 Hz
Betriebsspannung: 24 V DC
Nennstrom 0,08 A
Ruhestrom @ 24 V DC 100 mA
(ohne Peripherie)
Akkukapazität max. 2 x 12 Ah
Anschlussklemmen 0,6 mm ...1,5 mm2
Umgebungstemperatur: -5°C ... 45°C
Schutzart: IP30
Gehäuse: ABS, 10% glasfaserverstärkt,V-0
Farbe: grau, ähnlich Pantone 538
Gewicht: 5 kg (ohne Akku)
Abmessungen (BxHxT) 450x320x185 mm
Menge: 1,000 Stk

**04.02.543 809051.02 BMZ Compact 1 Ring 127, EN 1 Ring, englisch_x000D_**
*** Bedarfsposition ohne GB
Kompakter mikroprozessorgesteuerter,
notbetriebsredundanter Brandmelde-
Computer mit integrierter Ring- /
Stichleitungstechnik nach DIN EN 54,
DIN 14675, VDS und VDE 0833.
Leistungsmerkmale:
-Integrierte Ring-/Stichleitungs-
technik (esserbus-PLus)mit dezentraler
Intelligenz
- Kurzschluss- und unterbrechungstoleranter Ringleitungsbetrieb mit
Stichleitungsabgängen
-Länge der Ringleitung (esserbus) bis zu
3,5 km
-Bis zu 127 esserbus-Teilnehmer
(Brandmelder bzw. Handmelder)
-Bis zu 127 Meldergruppen
-Betrieb von busversorgten, synchron
gesteuerten Alarmgebern (optisch /
akustisch / Sprache) in verschiedenen
Alarmierungsbereichen via esserbus-PLus
-Betrieb von busversorgten, synchron
gesteuerten automatischen Brandmeldern
mit integrierten Alarmgebern (optisch /
akustisch / Sprache) in verschiedenen
Alarmierungsbereichen via esserbus-PLus
-Betrieb von verschiedenen Eingangs-/
Ausgangs-Buskopplern
-Betrieb von adressierbaren ATEX Meldern
für explosionsgefährdete Bereiche
-Kapazitive Tastatur zur berührungssensitiven und intuitiven Bedienung
-Einfache Konfiguration und
Programmierung der BMZ Funktionen über
HMI und Display
-Parametrierung, Kalibrierung und
Programmierung via USB direkt
-4 Relais, frei programmierbar
potenzialfrei, 30 V DC / 2 A oder
60 V DC / 1 A
-2 Ausgänge zum Anschluss akustischer
bzw. optischer Signalgeber gem.
EN 54-13 (je 29 V DC/max. 500 mA)
-1 Schnittstelle zu einer
Übertragungseinrichtung (AÜE) für
Brandmeldungen (12 V DC / max. 200mA)
-1 Schnittstelle zu einer
Übertragungseinrichtung (ÜE) für
Störungsmeldungen
(12 V DC / max. 200mA)
-1 Standard-Schnittstelle Löschen für
Brandfallsteuerung Typ C gem.
DIN EN 54-2
-RS485-Schnittstelle zum Anschluss von
Feuerwehrbedienfeld und
Feuerwehranzeigetableau
-1 Ausgang UBext 29 V / 0,5 A-, zur
Spannungsversorgung externer Teilnehmer
-bis zu 72 h Notstromüberbrückung
-Meldergruppeneinzelanzeige integriert
- Funktion "Verzögerung der
Weiterleitung” (gem. DIN VDE 0833-2 zur
Vermeidung von Falschalarmen,
Verzögern / Erkunden)
- Funktion "Zwei-Meldungs-Abhängigkeit”
(gem. DIN VDE 0833-2 zur Vermeidung von
Falschalarmen),
alternativ programmierbar als
Alarmzwischenspeicherung,
Mehrgruppenabhängigkeit
oder Mehrmelderabhängigkeit
-Alarmzähler für bis zu 10.000
Auslösungen
-Ereignisspeicher bis zu 10.000
Ereignisse
Technische Daten:
Nennspannung: 230 V AC
Nennfrequenz: 50... 60 Hz
Betriebsspannung: 24 V DC
Nennstrom 0,08 A
Ruhestrom @ 24 V DC 100 mA
(ohne Peripherie)
Akkukapazität max. 2 x 12 Ah
Anschlussklemmen 0,6 mm ...1,5 mm2
Umgebungstemperatur: -5°C ... 45°C
Schutzart: IP30
Gehäuse: ABS, 10% glasfaserverstärkt,V-0
Farbe: grau, ähnlich Pantone 538
Gewicht: 5 kg (ohne Akku)
Abmessungen (BxHxT) 450x320x185 mm
Menge: 1,000 Stk

**04.02.544 850007 Melderheizung (VPE = 5 Stk.)**
*** Bedarfsposition ohne GB
In punktförmigen meldern einsetzbar
Menge: 5,000 Stk

**04.02.545 9102.0035 Platine für redundanten FAT-Anschluss**
*** Bedarfsposition ohne GB
Zur redundanten Ansteuerung eines
FAT 2002 RE. Gemäß Forderung aus der
DIN 14675 kann mit diesem Interface die
BMZ-Schnittstelle als redundanter
Übertragungsweg ausgeführt werden. Diese
Platine kann statt einer ISO-RS232 in
die NF 300, NF 3000, NF 500 bzw. NF 5000
eingebaut werden.
Menge: 1,000 Stk

**04.02.546 9102.0079 Feuerwehranzeigetableau nach DIN 14662**
*** Bedarfsposition ohne GB
Feuerwehranzeigetableau mit
Klartextanzeige mit 4 Zeilen zu je 20
Zeichen. Ansteuerung über serielle
Schnittstelle der BMZ. 4 Tasten für die
Bedienung der Anzeige, Sammelanzeigen
Alarm, Störung, Abschaltung und Betrieb.
Summer. Das FAT 2002 wird direkt über
eine serielle RS 232-Schnittstelle der
BMZ angesteuert.
Technische Daten:
Betriebsspannung 10 bis 30 VDC
Stromaufnahme bei 24V ca. 18 mA
Alarmstrom bei 24V ca. 75 mA
Farbe kieselgrau, ähnlich RAL7032
Abmessungen B: 255mm H: 185mm T: 58mm
Menge: 1,000 Stk

**04.02.547 9102.0082 Feuerwehranzeigetableau mit redundantem Anschluß für BMZ**
*** Bedarfsposition ohne GB
Feuerwehranzeigetableau mit Klartextanzeige mit 4 Zeilen zu je 20 Zeichen. Ansteuerung über serielle Schnittstelle der BMZ. 4 Tasten für die Bedienung der Anzeige, Sammelanzeigen Alarm, Störung, Abschaltung und Betrieb. Das FAT 2002 RE wird je nach BMZ über die Platine ADP-NN bzw. über das Modul DUAL-RS485M-MODUL angesteuert. Leistungsmerkmal: - Mit Memory-Funktion und ESPA 4.4.4-Schnittstelle. Technische Daten: - Betriebsspannung: 10 bis 30 VDC - Ruhestrom: bei 24V ca. 18 mA - Alarmstrom: bei 24V ca. 75 mA - Umgebungstemperatur: 0°C bis +60°C - Rel. Luftfeuchte: 10% bis 93% (nicht kondensierend) - Schutzart: IP30 - Farbe: kieselgrau, ähnlich RAL7032 - Abmessungen(B/H/T): 255 x 185 x 58 mm VdS-Nr.: G 203086 Liefern und betriebsfertig montieren. Fabrikat: NOTIFIER by Honeywell oder gleichwertig Typ: 9102.0082
Menge: 1,000 Stk

**04.02.548 9102.0136 FIBS mit FBF 2001 & FAT 2002 für bis zu 100 A3q Laufkarten**
*** Bedarfsposition ohne GB
Zweiflügeliges Stahlblechgehäuse,
geeignet für aP- oder Unterputzmontage.
Zentrale Türöffnung für beide Türflügel
durch Feuerwehrschließung
(Halbzylinder vorbereitet).
Linke Seite:
- Tür mit Klarsichtfeld mit FAT2002
- Feuerwehrbedienfeld FBF2001
- Handfeuermelder (vorbereitet)
Rechte Seite:
- Stahlblechtür mit Beschriftung
Feuerwehr - Laufkarten
- 2 Aufnahmefächer für max. 100 Stück
A3-quer-Feuerwehrlaufkarten
Technische Daten:
Betriebsspannung 10 bis 30 VDC
Stromaufnahme bei 24V ca. 50 mA
Alarmstrom bei 24V ca. 180 mA
Farbe feuerrot, ähnlich RAL3000
Abmessungen B: 830mm H: 560mm T: 100mm
Menge: 1,000 Stk

**04.02.549 9102.0154 Feuerwehrinformations- und Bediensystem Kartenformat: A4**
*** Bedarfsposition ohne GB
Zweiflügeliges Stahlblechgehäuse,
geeignet für aP- oder Unterputzmontage.
Zentrale Türöffnung für beide Türflügel
durch Feuerwehrschließung
(Halbzylinder vorbereitet).
Linke Seite:
- Tür mit Klarsichtfeld mit FAT2002
- Feuerwehrbedienfeld FBF2001
- Handfeuermelder (vorbereitet)
Rechte Seite:
- Stahlblechtür mit Beschriftung
Feuerwehr - Laufkarten
- 2 Aufnahmefächer für max. 100 Stück
A4-quer-Feuerwehrlaufkarten
Technische Daten:
Betriebsspannung 10 bis 30 VDC
Stromaufnahme bei 24V ca. 50 mA
Alarmstrom bei 24V ca. 180 mA
Farbe feuerrot, ähnlich RAL3000
Abmessungen B: 710mm H: 560mm T: 100mm
Menge: 1,000 Stk

**04.02.550 9102.0362 RS422-Aufsteckmodul für NFR4P und FAT 2002**
*** Bedarfsposition ohne GB
Leistungstreiber für Schnittstelle SIO2;
wird gegen das im FAT 2002 vorhandene
RS232-Modul ausgetauscht.
Menge: 1,000 Stk

**04.02.551 9102.0394 Aluminium-uP-Profilrahmen für FIBS-A4-S2 und FIBS-A4-S2-RE**
*** Bedarfsposition ohne GB
Deckung der Schattenfuge bei FIBS-A4
Einbau. Umlaufende Montagefuge von
0 mm notwendig. Blendrahmen wird nach
der Montage des FIBS aufgesetzt. FIBS-A4
muss 3 mm tiefer als die Oberkante der
Wandfläche montiert werden.
Technische Daten:
Außenmaß B: 770mm H: 620mm T: 47mm
Innenmaß B: 740mm H: 590mm T: 47mm
Menge: 1,000 Stk

**04.02.552 9102.0457 Aluminium-uP-Profilrahmen für FIBS-A3-S2 und FIBS-A3-S2-RE**
*** Bedarfsposition ohne GB
Deckung der Schattenfuge bei FIBS-A3
Einbau. Umlaufende Montagefuge von
0 mm notwendig. Blendrahmen wird nach
der Montage des FIBS aufgesetzt. FIBS-A3
muss 3 mm tiefer als die Oberkante der
Wandfläche montiert werden.
Technische Daten:
Außenmaß B: 890mm H: 620mm T: 47mm
Menge: 1,000 Stk

**04.02.553 9102.0639 Feuerwehrbedienfeld nach DIN 14661 für NOTIFIER Brandmelderzentralen**
*** Bedarfsposition ohne GB
Mit RS485-Schnittstelle für
Ringbuszentralen, wo das FBF abgesetzt
von der BMZ montiert wird.
Das FBF 2003 erfordert den Einbau
der Platine ADP-PSW in der BMZ.
Technische Daten:
Betriebsspannung 10 bis 30 VDC
Stromaufnahme bei 24V ca. 10 mA
Alarmstrom bei 24V ca. 20 mA
Umgebungstemperatur 0°C bis +60°C
Rel. Luftfeuchte 10% bis 93%
(nicht kondensierend)
Schutzart IP30
Farbe kieselgrau, ähnlich RAL7032
Abmessungen B: 255mm H: 185mm T: 58mm
Menge: 1,000 Stk

**04.02.554 9102.0672 Platine für redundanten FAT-Anschluss über DB9 der NF50-Reihe**
*** Bedarfsposition ohne GB
Zur redundanten Ansteuerung eines
FAT 2002 RE. Gemäß Forderung aus der
DIN 14675 kann mit diesem Interface die
BMZ-Schnittstelle als redundanter
Übertragungsweg ausgeführt werden.
Diese Platine kann in die NF50-A, NF50
bzw. NF50-S eingebaut werden.
Menge: 1,000 Stk

**04.02.555 9102.1490 Feuerwehrbedienfeld nach DIN 14661 mit Platine ADP-PSW**
*** Bedarfsposition ohne GB
Mit RS485-Schnittstelle für
Ringbuszentralen, wo das FBF abgesetzt
von der BMZ montiert wird.
Platine ADP-PSW für überwachten
FBF-Anschluss und Einbau in BMZ ist im
Lieferumfang enthalten.
Technische Daten:
Betriebsspannung 10 bis 30 VDC
Stromaufnahme bei 24V ca. 10 mA
Alarmstrom bei 24V ca. 20 mA
Umgebungstemperatur 0°C bis +60°C
Rel. Luftfeuchte 10% bis 93%
(nicht kondensierend)
Schutzart IP30
Farbe kieselgrau, ähnlich RAL7032
Abmessungen B: 255mm H: 185mm T: 58mm
Menge: 1,000 Stk

**04.02.556 961698.1 Ex-Auslöseeinrichtung konv. IP66, gelb**
*** Bedarfsposition ohne GB
Menge: 1,000 Stk

**04.02.557 961699.1 Ex-Stopp-Taster konv. IP66, blau**
*** Bedarfsposition ohne GB
Menge: 1,000 Stk

**04.02.558 AB Außer-Betrieb-Schild für Handfeuermelder M500/M700 DKM KR I und NFXI-DKMR**
*** Bedarfsposition ohne GB
Außer-Betrieb-Schild für Handfeuermelder Für MI-DKMR-I, MI-DKMB-I, NFXI-DKM, M700 DKM I, M500 DKM (I), DKM KR und DKM KB. LEISTUNGSMERKMALE: - Vier verschiedene Sprachen abgedruckt: - DEUTSCH - ENGLISCH - FRANZÖSISCH - ITALIENISCH VERPACKUNGSEINHEIT: - 10 Stück Liefern und betriebsfertig montieren. Fabrikat: HONEYWELL oder gleichwertig Typ: AB
Menge: 10,000 Stk

**04.02.559 AD2W Universaladapter für Notifier u. MIAS Brandmelderzentralen**
*** Bedarfsposition ohne GB
Zur Ansteuerung und Überwachung von Schlüsseldepots. TECHNISCHE DATEN: - Betriebsspannung: 10 bis 35 VDC - Stromaufnahme: bei 24 VDC ca. 8 mA - Umgebungstemperatur: 0 °C bis 40 °C - Rel. Luftfeuchte: 10 bis 93 % (nicht kondensierend) - Schutzart: IP 40 - Farbe: kieselgrau, ähnlich RAL 7032 - Gewicht: ca. 1,5 kg - Abmessungen (B/H/T): 148 x 178 x 40 mm VdS-Nr.: G 194010 Liefern und betriebsfertig montieren. Fabrikat: HONEYWELL oder gleichwertig Typ: AD2W
Menge: 1,000 Stk

**04.02.560 ADP-232-422 RS 232-422 Schnittstellenkonverte**
*** Bedarfsposition ohne GB
Diese Platine ermöglicht bei der
NF30/50-Reihe die Ansteuerung eines
FAT 2002 mit eingebautem RS422-Modul in
Entfernungen über 15m. Die in der BMZ
vorhandene RS232-Schnittstelle wird in
eine RS422-Schnittstelle umgewandelt.
Menge: 1,000 Stk

**04.02.561 ADP-232-485-V5 Zusatzmodul für FAT 2002 und NFR4P**
*** Bedarfsposition ohne GB
Zur nicht redundanten Vernetzung
weiterer FAT 2002 und zum Anschluss von
weiteren
Fernanzeigefeldern Typ NFR4P. Zum Einbau
in den an der BMZ angeschlossenen
"Master"- FAT 2002 bzw. "Master"- NFR4P.
Dieser Schnittstellenkonverter erzeugt
einen RS 485-Kanal für bis zu 31
abgesetzte "Slave"- FAT 2002. Diese
"Slave"-FAT 2002 müssen mit dem
RS485-Modul ausgestattet sein.
Menge: 1,000 Stk

**04.02.562 ADP-232-UNI Wandlermodul, erzeugt eine galv.getr. RS232**
*** Bedarfsposition ohne GB
Menge: 1,000 Stk

**04.02.563 ADP-422N RS422-Adapter**
*** Bedarfsposition ohne GB
Zur direkten Ansteuerung eines FAT 2002
mit eingebautem RS422-Modul.
Diese Platine kann statt einer ISO-RS232
in die NF 300, NF 3000, NF 500 bzw.
NF 5000 eingebaut werden.
Menge: 1,000 Stk

**04.02.564 ADP-N3E-U-HW Platine für redundanten FAT/FBF-Anschluss an BMZ**
*** Bedarfsposition ohne GB
Menge: 1,000 Stk

**04.02.565 ADP4000 ADP4000 für NORA Anbindung**
*** Bedarfsposition ohne GB
Menge: 1,000 Stk

**04.02.566 ADP4000-HW Platine für redundanten FAT/FBF-Anschluss**
*** Bedarfsposition ohne GB
Zur redundanten Ansteuerung eines FAT/FBF4000-HW, FIBS-A3-S2-HW oder FIBS-K2-S1-HW. Gemäß Forderung aus der DIN 14675 kann mit diesem Interface die RS485- Schnittstelle der System I/O-Karte 795-132 als redun- danter Übertragungsweg ausgeführt werden. TECHNISCHE DATEN: - Betriebsspannung: 10 bis 42 V DC - Ruhestrom: @ 24 V DC ca. 30 mA - Alarmstrom: @ 24 V DC ca. 35 mA - Umgebungstemperatur: -5°C bis +40°C - Lagertemperatur: -10°C bis 60°C - Abmessungen (BxHxT): 25 x 115 x 90 mm Liefern und betriebsfertig montieren. Fabrikat: Morley-IAS by Honeywell oder gleichwertig Typ: ADP4000-HW
Menge: 1,000 Stk

**04.02.567 ADP422-ESPA RS422 Adapter für ESPA 4.4.4 an FAT 2002 mit Wandgehäuse**
*** Bedarfsposition ohne GB
Baugruppe zur Kopplung der BMA über das
FAT 2002(RE) an TK- bzw.
Personenrufsysteme. Beinhaltet die
Platine ADP-232-422-V5 zum Einbau im
FAT 2002 (RE), sowie ein Wandgehäuse
mit der Platine ADP-NB-422.
Max. 800m Abstand zwischen
FAT 2002(RE) und Wandgehäuse.
Menge: 1,000 Stk

**04.02.568 B401 Standard-Sockel für Grenzwertmelder**
*** Bedarfsposition ohne GB
Menge: 1,000 Stk

**04.02.569 B401DG Standard-Sockel - höhere Ausführung**
*** Bedarfsposition ohne GB
Menge: 1,000 Stk

**04.02.570 B401DGR1000 Standard-Meldersockel höhere Ausführung**
*** Bedarfsposition ohne GB
Menge: 1,000 Stk

**04.02.571 B401R Standard-Sockel mit 470 Ohm f. Grenzwertmelder der Serie 800**
*** Bedarfsposition ohne GB
Menge: 1,000 Stk

**04.02.572 B401RM1000 Standard-Meldersockel**
*** Bedarfsposition ohne GB
Menge: 1,000 Stk

**04.02.573 B501AP Standardsockel Ringbus, Farbe: reinweiß**
*** Bedarfsposition ohne GB
Standardsockel einschließlich Klemmen
für Schirm und Parallelanzeige, geignet
für Melder und Alarmgeber der
NFXI-Reihe.
Technische Daten:
Kabeleinführung uP, aP
Farbe reinweiß, ähnlich RAL9003
Gewicht ca. 39g
Abmessungen Durchmesser 102 x H 22,5 mm
Menge: 1,000 Stk

**04.02.574 B501AP-BK Standardsockel Ringbus, Farbe: schwarz**
*** Bedarfsposition ohne GB
Standardsockel einschließlich Klemmen
für Schirm und Parallelanzeige, geignet
für Melder und Alarmgeber der
NFXI-Reihe.
Technische Daten:
Kabeleinführung uP, aP
Farbe schwarz, ähnlich RAL9011
Gewicht ca. 39g
Abmessungen Durchmesser 102 x H 22,5 mm
Menge: 1,000 Stk

**04.02.575 B501AP-IV Standardsockel Ringbus, Farbe: weiß**
*** Bedarfsposition ohne GB
Ersatz für B501 und B501 DG
Technische Daten:
Farbe weiß, ähnlich RAL9001
Gewicht ca. 39g
Abmessungen Durchmesser 102 x H 22,5 mm
Menge: 1,000 Stk

**04.02.576 B501RF Sockel für Melder od. Repeater des AGILE Funksystems, weiß**
*** Bedarfsposition ohne GB
Montagesockel für einen Funk-Brandmelder NRX oder einen Repeater NRXI-REP. Liefern und betriebsfertig montieren. Fabrikat: NOTIFIER by Honeywell oder gleichwertig Typ: B501RF
Menge: 1,000 Stk

**04.02.577 B501RF-RR Sockel für Melder od. Repeater des AGILE Funksystems, rot**
*** Bedarfsposition ohne GB
Montagesockel für einen Funk-Brandmelder NRX oder einen Repeater NRXI-REP. Eigenschaften: - Farbe: rot Liefern und betriebsfertig montieren. Fabrikat: NOTIFIER by Honeywell oder gleichwertig Typ: B501RF-FF
Menge: 1,000 Stk

**04.02.578 B524HTR Sockel mit integrierter Melderheizung Ringbus,Farbe: weiß**
*** Bedarfsposition ohne GB
Für Anwendungen in unbeheizten Räumen,
wo Kondensation innerhalb der Messkammer
zu Alarmen bzw. Störungen führen kann.
Technische Daten:
Leistungsaufnahme Heizung 2,6W bei 28V
Kabeleinführung uP, aP
Farbe weiß, ähnlich RAL9001
Gewicht ca. 92g
Abmessungen Durchmesser 102 x H 36 mm
Menge: 1,000 Stk

**04.02.579 B524HTR-W Sockel mit integrierter Melderheizung Ringbus, Farbe: reinweiß**
*** Bedarfsposition ohne GB
Für Anwendungen in unbeheizten Räumen,
wo Kondensation innerhalb der Messkammer
zu Alarmen bzw. Störungen führen kann.
Technische Daten:
Leistungsaufnahme Heizung 2,6W bei 28V
Kabeleinführung uP, aP
Farbe reinweiß, ähnlich RAL9003
Gewicht ca. 92g
Abmessungen Durchmesser 102 x H 36 mm
Menge: 1,000 Stk

**04.02.580 B524IEFT-1 Sockel mit integriertem Isolator für Melder der Serie 700 und OPAL, weiß**
*** Bedarfsposition ohne GB
Technische Daten:
Ruhestrom ca. 10mA
Kabeleinführung uP, aP
Umgebungstemperatur -30°C bis +70°C
Rel. Luftfeuchte 10% bis 93%
(nicht kondensierend)
Farbe weiß, ähnlich RAL9001
Gewicht ca. 90g
Abmessungen Durchmesser 102 x H 26 mm
CE-Zertifikat 0832-CPD-0925
Menge: 1,000 Stk

**04.02.581 B524IEFT-1B Standard-Sockel schwarz mit integriertem Isolator**
*** Bedarfsposition ohne GB
Der System Sensor B524IRFT-1 Isolatorsockel verhindert, dass eine gesamte Kommunikationsschleife bei einem Kurzschluss deaktiviert wird. Er erreicht dies, indem er den Teil der Schleife, der den Kurzschluss enthält, vom Rest der Schleife isoliert. Der Sockel stellt automatisch die gesamte Schleife wieder her, wenn der Kurzschluss behoben ist. Je nach Gerätetyp können bis zu 20 Geräte pro Isolatorsockel isoliert werden.
Menge: 1,000 Stk

**04.02.582 B524IEFT-1W Sockel mit integriertem Isolator für Melder der Serie 700 und OPAL, reinweiß**
*** Bedarfsposition ohne GB
Sockel einschließlich Klemmen
für Schirm und Parallelanzeige.
Technische Daten:
Ruhestrom ca. 10mA
Kabeleinführung uP, aP
Umgebungstemperatur -30°C bis +70°C
Rel. Luftfeuchte 10% bis 93%
(nicht kondensierend)
Farbe reinweiß, ähnlich RAL9003
Gewicht ca. 90g
Abmessungen Durchmesser 102 x H 26 mm
CE-Zertifikat 0832-CPD-0925
Menge: 1,000 Stk

**04.02.583 BATV-23 Li-Batteriepack mit polaris. Kabelsatz für FKAC 2100R**
*** Bedarfsposition ohne GB
Menge: 1,000 Stk

**04.02.584 BB-2 Metallgehäuse für 2 Mehrfach-Module**
*** Bedarfsposition ohne GB
Abschließbares Wandgehäuse für die
Montage von bis zu 2 SC-6, NFXI-RM6
oder NFXI-MM10 Modulen.
Technische Daten:
Farbe rot
Gewicht ca. 4,5 kg
Abmessungen B: 235 mm H: 311 mm T: 70 mm
Menge: 1,000 Stk

**04.02.585 BB-6 Metallgehäuse f. aP-Montage v. 6 Stück 6 bzw. 10fach Modulen**
*** Bedarfsposition ohne GB
Metallgehäuse für aP Montage von bis zu 6 Modulen des Typs: - NFXI-MM10 - NFXI-RM6 - SC-6 - MI-CR6-S2I - MI-IM10-S2I LEISTUNGSMERKMALE: - Material: Metall - Farbe: rot - Abmessungen (BxHxT): 319 x 610 x 164 mm Liefern und betriebsfertig montieren. Fabrikat: HONEYWELL oder gleichwertig Typ: BB-6
Menge: 1,000 Stk

**04.02.586 BEAMHK Heizung für linienförmigen Rauchmelder NFXI-BEAM(-T)E, LPB-700(T) und 6500R(S)E**
*** Bedarfsposition ohne GB
Diese Platine mit Heizungsfunktion wird
im Melder angebracht, um einer möglichen
Taubildung der Melderoptik vorzubeugen.
Technische Daten:
Betriebsspannung 20 bis 28 V DC
Stromaufnahme 50 mA bei 20 V DC
85 mA bei 28 V DC
Umgebungstemperatur -30 °C bis +55 °C
Rel. Luftfeuchte 0 bis 93 %
(nicht kondensierend)
Menge: 1,000 Stk

**04.02.587 BEAMHKR Heizung für einen Prismenreflektor 6500-LRK**
*** Bedarfsposition ohne GB
Selbstklebende Folie mit eingebauter
Heizung. Wird auf der Rückseite des
Prismenreflektors angebracht, um einer
möglichen Taubildung des Reflektors
vorzubeugen.
Technische Daten:
Betriebsspannung 20 bis 28 V DC
Stromaufnahme 250 mA bei 20 V DC
400 mA bei 28 V DC
Umgebungstemperatur -30 °C bis +55 °C
Rel. Luftfeuchte 0 bis 93 %
(nicht kondensierend)
Menge: 1,000 Stk

**04.02.588 BETRIEBSBUCH NF Betriebsbuch für BMZ**
*** Bedarfsposition ohne GB
Betriebsbuch für die Notifier Brandmeldezentralen Fabrikat: NOTIFIER by Honeywell
Menge: 1,000 Stk

**04.02.589 BF362-1 Netzladegerät 1,5A geeignet für 17 Ah Yuasa Akkus**
*** Bedarfsposition ohne GB
Gehäuse inklusive getaktetem
Netzladegerät mit Platz für 2 x 17 Ah
Yuasa Akkus.
Technische Daten:
Nennspannung 230 VAC
Nennfrequenz 50 bis 60 Hz
Ausgangsspannung 24 VDC
Ausgangsstrom max.1,5 A
Umgebungstemperatur 5 °C bis 40 °C
Gewicht ca. 5 kg
Abmessungen B: 404mm H: 404mm T: 110mm
CE-Zertifikat 0786-CPD-20891
Menge: 1,000 Stk

**04.02.590 BF560-12 12V Netzladegerät 2A geeignet für 7 Ah**
*** Bedarfsposition ohne GB
Menge: 1,000 Stk

**04.02.591 BF562-5 Netzladegerät 5A geeignet für 17 Ah Gehäuse inkl. getaktetem Netzladegerät**
*** Bedarfsposition ohne GB
Gehäuse inklusive getaktetem Netzladegerät mit Platz für 2 x 17 AH Akkus.
Menge: 1,000 Stk

**04.02.592 BGL-PC-I02 Optischer Sockel-Alarmgeber EN54-23 C-Klasse, weiß**
*** Bedarfsposition ohne GB
Menge: 1,000 Stk

**04.02.593 BGL-PC-I05 Optischer Sockel-Alarmgeber EN54-23 C-Klasse, weiß**
*** Bedarfsposition ohne GB
Menge: 1,000 Stk

**04.02.594 BK200-X Programmieradapter für Handfeuermelder NFXI-DKMx**
*** Bedarfsposition ohne GB
Ermöglicht die Adresseinstellung der
Handfeuermelder Typ NFXI-DKMR,
NFXI-DKMB, NFXI-DKMG, M700 DKM IR bzw.
M700 DKM IB, ohne Anschluss an der
Ringleitung, mit Hilfe einer
handelsüblichen 9V-Blockbatterie.
Menge: 1,000 Stk

**04.02.595 BME2Z002 Schaltnetzteil mit Rundstecker 12 V DC, 1 A**
*** Bedarfsposition ohne GB
Menge: 1,000 Stk

**04.02.596 BPW aP-Sockel IP 44 reinweiß für adressierbare Alarmgeber**
*** Bedarfsposition ohne GB
Ermöglicht eine aP-Verdrahtung in IP 44.
Technische Daten:
Farbe reinweiß, ähnlich RAL9010
Menge: 1,000 Stk

**04.02.597 BRH-PC-I02 Kombinierter Sockel-Alarmgeber EN54-3 & EN54-23 C-Klasse, bis 15m Abdeckung**
*** Bedarfsposition ohne GB
32 Töne (inkl. Tonart gemäß DIN 33404 Teil 3) sowie
3 Lautstärken (Low, Medium, High) einstellbar. Integrierte, adressierbare Blitzleuchte nach EN54-23-C
(Kategorie "C").

Leistungsmerkmale:
- Akustische Alarmgeber geprüft nach DIN EN54-3
- Integrierte, adressierbare Blitzleuchte
- Ringbusgespeist
- Integrierter Isolator
- Einfache Installation (auch in großer Höhe) durch
Bajonettverschluss
- Geschützt gegen Polaritätswechsel
- Verwendet, wie die Brandmelder der Serie OPAL, den
Standard-Sockel B501AP
- Diebstahlsicherung
- Sehr niedriger Stromverbrauch
- Keine Elektronik im Sockel

Technische Daten:
- Spannungsbereich: 15 bis 29 V/DC
- Stromaufnahme: max. 27mA
- Schallpegel: 93 dB DIN-Ton +/- 3dB
- Blitzfarbe: rot
- Umgebungstemperatur: -25°C bis +70°C
- Rel. Luftfeuchte: 5 bis 93% (nicht kondensierend)
- Schutzart: IP 21
- Farbe: reinweiß ähnlich RAL9010
- Abmessungen (Ø/H): 125 x 60 mm

Liefern und betriebsfertig montieren.

Fabrikat: NOTIFIER by Honeywell oder gleichwertig
Typ: NFXI-BSF-WCH

Fabrikat:. . . . . . . . . . . . . .
Typ: . . . . . . . . . . . . . . . .
VdS-Nr.: . . . . . . . . . . . . . .
CPR-Nr.: . . . . . . . . . . . . .
Menge: 1,000 Stk

**04.02.598 BRH-PC-I05 Kombinierter Sockel-Alarmgeber EN54-3 & EN54-23 C-Klasse, bis 15m Abdeckung**
*** Bedarfsposition ohne GB
32 Töne (inkl. Tonart gemäß DIN 33404 Teil 3) sowie
3 Lautstärken (Low, Medium, High) einstellbar. Integrierte, adressierbare Blitzleuchte nach EN54-23-C
(Kategorie "C").

Leistungsmerkmale:
- Akustische Alarmgeber geprüft nach DIN EN54-3
- Integrierte, adressierbare Blitzleuchte
- Ringbusgespeist
- Integrierter Isolator
- Einfache Installation (auch in großer Höhe) durch
Bajonettverschluss
- Geschützt gegen Polaritätswechsel
- Verwendet, wie die Brandmelder der Serie OPAL, den
Standard-Sockel B501AP
- Diebstahlsicherung
- Sehr niedriger Stromverbrauch
- Keine Elektronik im Sockel

Technische Daten:
- Spannungsbereich: 15 bis 29 V/DC
- Stromaufnahme: max. 27mA
- Schallpegel: 93 dB DIN-Ton +/- 3dB
- Blitzfarbe: rot
- Umgebungstemperatur: -25°C bis +70°C
- Rel. Luftfeuchte: 5 bis 93% (nicht kondensierend)
- Schutzart: IP 21
- Farbe: reinweiß ähnlich RAL9010
- Abmessungen (Ø/H): 125 x 60 mm

Liefern und betriebsfertig montieren.

Fabrikat: NOTIFIER by Honeywell oder gleichwertig
Typ: NFXI-BSF-WCH

Fabrikat:. . . . . . . . . . . . . .
Typ: . . . . . . . . . . . . . . . .
VdS-Nr.: . . . . . . . . . . . . . .
CPR-Nr.: . . . . . . . . . . . . .
Menge: 1,000 Stk

**04.02.599 BRR aP-Sockel IP 44 rot für adressierbare Alarmgeber**
*** Bedarfsposition ohne GB
Ermöglicht eine aP-Verdrahtung in IP 44.
Technische Daten:
Farbe rot
Menge: 1,000 Stk

**04.02.600 BRS-PC-I02 Kombinierter Sockel-Alarmgeber EN54-3 & EN54-23 C-Klasse, bis 8,5m Abdeckung**
*** Bedarfsposition ohne GB
Menge: 1,000 Stk

**04.02.601 BRS-PC-I05 Kombinierter Sockel-Alarmgeber EN54-3 & EN54-23 C-Klasse, bis 8,5m Abdeckung**
*** Bedarfsposition ohne GB
Menge: 1,000 Stk

**04.02.602 BSG-EBEL-VENT0-LN Lüfteraufsatz leise 24V ca. 40 dB**
*** Bedarfsposition ohne GB
Menge: 1,000 Stk

**04.02.603 BSG-MI-M Brandschutzgehäuse F30**
*** Bedarfsposition ohne GB
Brandschutzgehäuse (Leergehäuse), geeignet für: - Funktionserhalt 30 Minuten - im Sinne von E30 - Feuerwiderstand 30 Minuten - im Sinne von F30 - Brandlastdämmung 30 Minuten - im Sinne von I30 Beflammungstest bestanden mit: -DXc1-S (714-001-114) -DXc1-M (714-001-214) -DXc2-M (714-001-224) -mit Netzteilerweiterung 797-090. Erfüllt die (Muster)-Leitungsanlagenrichtlinie. LEISTUNGSMERKMALE: - Gehäusematerial: Brandschutzplatten nach DIN 1402 A1/A2 unbrennbar - Erfüllt die (Muster)-Leitungsanlagenrichtlinie - Aufputz-Montage - Wandbefestigungssatz - Tür rechts angeschlagen mit verdeckten Stahlschar- - nieren - Öffnung durch Schwenkhebel - Nachrüstung mit DIN-Halbzylinder möglich - Inkl. Lüftungssystem KLS Ø 60mm in der Tür und Gehäuseoberseite - Inkl. Rückwand (20mm) - Inkl. 6 Bohrungen Ø 6,5mm für die Aufnahme der BMZ in die innere Rückwand - Bestehend aus 6 Einschlagmuttern und 6 Schrauben - Kabeleinführung oben - Mit umlaufender Dichtung zur Behinderung des - Rauchdurchtritts - UI 400V - IP 54, IK06, Schutzklasse II (Innenanwendungen) - Die Verwendung nichtbrennbarer Baustoffe wurde im Zulassungsverfahren nachgewiesen - Schutzart: IP 54 - Farbe: lichtgrau, ähnlich RAL 7035 - Gewicht: ca. 80 kg - Abmessungen (BxHxT): 781 x 928 x 385 mm (außen) - Abmessungen (BxHxT): 600 x 750 x 290 mm (innen) Liefern und betriebsfertig montieren. Fabrikat: Morley-IAS by Honeywell oder gleichwertig Typ: BSG-MI-M
Menge: 1,000 Stk

**04.02.604 BSO-BB-I02 Akust. Sockel-Alarmgeber schwarz; EN54-3**
*** Bedarfsposition ohne GB
Menge: 1,000 Stk

**04.02.605 BSO-DD-I02 Akust. Sockel-Alarmgeber; ivory; EN54-3**
*** Bedarfsposition ohne GB
Menge: 1,000 Stk

**04.02.606 BSO-PP-I02 Akust. Sockel-Alarmgeber; weiß; EN54-3**
*** Bedarfsposition ohne GB
32 Töne (inkl. Tonart gemäß DIN 33404
Teil 3) sowie 3 Lautstärken
(Low, Medium, High) einstellbar.
- Akustische Alarmgeber geprüft nach
DIN EN54-3
- Adressierbar (bis zu 159 Adressen)
- Ringbusgespeist
- Integrierter Isolator
- Einfache Installation (auch in großer
Höhe) durch Bajonettverschluss
- Geschützt gegen Polaritätswechsel
- Verwendet, wie die Brandmelder der
Serie OPAL, den Standard-Sockel B501AP
- Diebstahlsicherung
- Sehr niedriger Stromverbrauch
- Keine Elektronik im Sockel
- IP44 und IP65 aP Sockel verfügbar
Technische Daten:
Stromaufnahme 1,6 bis 4,3 DIN-T.)
Schallpegel 86,7 bis 95 dB(A)
+/- 3 dB (DIN-T.)
Umgebungstemperatur -25 °C bis 70 °C
Rel. Luftfeuchte 5 bis 95 %
(nicht kondensierend)
Schutzart IP 21C
Farbe reinweiß, ähnlich RAL9010
Abmessungen D: 121mm H: 64mm
CE-Zertifikat 0832-CPD-1814
Menge: 1,000 Stk

**04.02.607 BSO-PP-I05 Akust. Sockel-Alarmgeber; weiß; EN54-3**
*** Bedarfsposition ohne GB
32 Töne (inkl. Tonart gemäß DIN 33404 Teil 3) sowie 3 Lautstärken (Low, Medium, High) einstellbar. LEISTUNGSMERKMALE: - Akustische Alarmgeber geprüft nach DIN EN54-3 - Ringbusgespeist - Integrierter Isolator - Einfache Installation (auch in großer Höhe) durch Bajonettverschluss - Geschützt gegen Polaritätswechsel - Verwendet, wie die Brandmelder der Serie OPAL, den Standard-Sockel B501AP - Diebstahlsicherung - Sehr niedriger Stromverbrauch - Keine Elektronik im Sockel TECHNISCHE DATEN: - Stromaufnahme: 1,8 bis 5,5 (DIN-T.) - Schallpegel 86,7 bis 95 dB(A) +/- 3 dB (DIN-T.) - Umgebungstemperatur -25 °C bis 70 °C - Rel. Luftfeuchte 5 bis 95 % (nicht kondensierend) - Schutzart IP 21C - Farbe: reinweiß, ähnlich RAL 9010 - Abmessungen (Ø/H): 121 x 64 mm VdS-Nr.: G 212162 CPR-Nr.: 0832-CPD-1833 Liefern und betriebsfertig montieren. Fabrikat: HONEYWELL Morley-IAS oder gleichwertig
Menge: 1,000 Stk

**04.02.608 BXT-BASIS Basisteil für Überspannungs-Schutzmodul für NF-Ringbus und Zentralenvernetzung**
*** Bedarfsposition ohne GB
4-poliges Basisteil zur Aufnahme eines
Schutzmoduls Typ BXT-MODUL.
Keine Signalunterbrechung bei Modulwechsel. Sichere Erdung des Schutzmoduls
über den Hutschienen-Tragfuß mittels
einer Schnappbefestigung. Pro Ring ist
ein Schutzmodul erforderlich.
Für Montage auf 35 mm Hutschiene.
Technische Daten:
Schutzart IP 20
Abmessungen B: 12mm H: 75mm (2/3 TE)
Menge: 1,000 Stk

**04.02.609 BXT-MODUL Überspannungs-Schutzmodul für den NF-Ringbus und die Zentralenvernetzung**
*** Bedarfsposition ohne GB
Vierpoliger Überspannungsableiter zur
Montage im BXT-BASIS.
Technische Daten:
Nennableiterstoßstrom 2,5 kA
Schutzart IP 20
Abmessungen B: 12mm H: 75mm (2/3 TE)
Menge: 1,000 Stk

**04.02.610 CBUS2075-FR Morley-IAS Max CAN-Bus Kabel**
*** Bedarfsposition ohne GB
Menge: 1,000 Stk

**04.02.611 CCM-EU Mobilfunkmodul,Europa LTE, mit SIM-Karte**
*** Bedarfsposition ohne GB
CCM-EUConnected Life Safety Services Funkmodul Optionales Mobilfunk-Modul zur Anbindung des CLSS Gateways über GSM/LTE. Das Modul wird über eine Steckverbindung des CLSS Gateways angeschlossen.Der Einsatz empfiehlt sich, wenn die Infrastruktur des Objektes keine physikalische Internetanbindung ermöglicht. Eine externe Antenne ermöglicht einen gesicherten Empfangauch in schwierigen räumlichen Bereichendurch Verlagerung z.B. in Außenbereiche.Die Spannungsversorgung erfolgt aus demCLSS-Gateway HON-CGW-MBB.
Menge: 1,000 Stk

**04.02.612 CH-6 Montageplatte für bis zu 6 Mehrfachmodule im BB-6**
*** Bedarfsposition ohne GB
CH-6-Gehäuse ermöglichen die Montage von bis zu sechs Modulen in System Sensor® BB-6-Gehäusen.
Menge: 1,000 Stk

**04.02.613 CLSS-BC CLSS CheckPoint Barcode Labels Qty 1000**
*** Bedarfsposition ohne GB
Der CLSS-Wartungsaufkleber unterstützt die Aufnahme von nicht-adressierbaren Produkten, wie zum Beispiel Batterien, externe Netzteile, Feststellvorrichtungen (Brandschutztüren), konventionelle Signalgeber, etc. in automatisch erstellte CLSS-Wartungspläne. Der CLSS-Wartungsaufkleber ist beständig gegen Feuchtigkeit, Reißen und andere Umwelteinflüsse, und ist für die Anwendung im Innen- und Außenbereich geeignet..Der CLSS-Wartungsaufkleber unterstützt die Aufnahme von nicht-adressierbaren Produkten, wie zum Beispiel Batterien, externe Netzteile, Feststellvorrichtungen (Brandschutztüren), konventionelle Signalgeber, etc. in automatisch erstellte CLSS-Wartungspläne. Der CLSS-Wartungsaufkleber ist beständig gegen Feuchtigkeit, Reißen und andere Umwelteinflüsse, und ist für die Anwendung im Innen- und Außenbereich geeignet..
Menge: 1,000 Stk

**04.02.614 CR-123 Batterie 3V Lithium**
*** Bedarfsposition ohne GB
Pro FRM 2100 werden 2 Lithiumbatterien benötigt.
Menge: 1,000 Stk

**04.02.615 CR-4148 Li-Batteriepack mit polaris. Kabelsatz für FDKM 2100**
*** Bedarfsposition ohne GB
Pro FDKM 2100 wird 1 Lithiumpack benötigt.
Menge: 1,000 Stk

**04.02.616 CSR Satz Austauschsockel rot IP21C f. ENscape-Reihe (VE = 5 Stück)**
*** Bedarfsposition ohne GB
Menge: 1,000 Stk

**04.02.617 CSW Satz Austauschsockel weiß IP21C f. ENscape-Reihe (VE = 5 Stück)**
*** Bedarfsposition ohne GB
Menge: 1,000 Stk

**04.02.618 CUP HWKIT Positionshalter für POLE HWKIT für das AGILE Funksystems**
*** Bedarfsposition ohne GB
Melderpflückkopf zur Entnahme und Montage, der Agile Funkmelder aus dem Meldersockel. Der Pflückkopf wird auf der Teleskopstange POLE-HWKIT gesteckt und fixiert. Liefern und betriebsfertig montieren. Fabrikat: NOTIFIER by Honeywell oder gleichwertig Typ: CUP HWKIT
Menge: 1,000 Stk

**04.02.619 CWR Sockel tief IP65, rot f. ENscape-Reihe (VE = 5 Stück)**
*** Bedarfsposition ohne GB
Sockel tief, rot, für Signalgeber
ENscape zur aP-Kabeleinführung.
Für Schutzart IP 65 mit optionalen
Dichtungen PS188 und PS189.
Technische Daten:
Schutzart IP65 mit Zubehör
Gehäuse PC/ABS. UL94-V0
Farbe rot, ähnlich RAL 3020
Gewicht ca. 0,047 kg
Abmessungen Ø: 100 mm H: 53 mm
Menge: 1,000 Stk

**04.02.620 CWS100 Akustischer Alarmgeber, rot**
*** Bedarfsposition ohne GB
Der konventionelle Akustische Signalgeber CWS100 für die Wand, bildet das Herzstück unserer Produktreihe. Das Gerät ist modular aufgebaut und standardmäßig wet- terfest. Es kann daher entweder als Einzelgerät oder mit einem intelligenten adressierbaren Modul (MI- DCMO / M701) oder einem drahtlosen Modul (SGWS-MOD) Verwendet werden. Dieser modulare Ansatz bedeutet, dass die Mehrzahl der Anwendungen vor Ort mit nur wenigen Kernkompo- nenten aus dem Lagerbestand realisiert werden kann. Das Gerät verfügt über 3 Lautstärkestufen und 32 aner- kannte Töne, die über das Steuergerät oder lokal an der Sirene eingestellt werden können. Bei Verwendung mit einem der intelligenten Module verfügt das Gerät über ein eingebautes Mikrofon, das eine Störung an- zeigt, wenn die Sirene bei der Aktivierung oder Prü- fung nicht funktioniert. LEISTUNGSMERKMALE: - Flexible modularer Aufbau - 32 Toneinstellungen - Zweistufige Alarmierungsmöglichkeit - Standardmäßig witterungsbeständig - IP Schutzklasse: IP65 - Farbe: rot - Einfach zu installieren - Selbsttestfunktion des Mikrofons - Robust und sehr zuverlässig TECHNISCHE DATEN: - Bereich der Versorgungsspannung: 18Vdc ? 40Vdc - Aktivierte Stromlast (High Vol.): 11-25 mA at 24 Vdc - Akustik Frequenzspektrum: 400-2900 Hz - Maximale Schallleistung: 100 dB(A) @ 1m - EN54-23 Klassifizierung: W-2.4 -9.5 - Betriebstemperaturbereich: -25°C bis +70°C - Gewicht (inkl. Backbox): 290g - Maximal zulässige Luftfeuchtigkeit: 95% (nicht kon- densierend) - Abmessungen (BxHxT): 126 x 132 x 92mm ZULASSUNGEN: - EN54-3:2014 Brandmeldeanlage, Signalgeber CPR-Nr.: 0832-CPR-F0991 Liefern und betriebsfertig montieren. Fabrikat: HONEYWELL oder gleichwertig Typ: CWS100
Menge: 1,000 Stk

**04.02.621 CWS100-AV Wall Sounder/Strobe**
*** Bedarfsposition ohne GB
Der konventionelle kombinierte Akustische und Optische Signalgeber CWS100-AV für die Wand, bildet das Herz- stück unserer Produktreihe. Das Gerät ist modular auf- gebaut und standardmäßig wetterfest. Es kann daher ent- weder als Einzelgerät oder mit einem intelligenten adressierbaren Modul (MI-DCMO / M701) oder einem draht- losen Modul (SGWS-MOD) verwendet werden. Dieser modu- lare Ansatz bedeutet, dass die Mehrzahl der Anwendun- gen vor Ort mit nur wenigen Kernkomponenten aus dem La- gerbestand realisiert werden kann. Das Gerät ver- fügt über 3 Lautstärkestufen, eine leistungsstarke LED- Leuchte und 32 erkannte Töne, die über das Steuerge- rät oder lokal an der Sirene eingestellt werden können. Bei Verwendung mit einem der intelligenten Module ver- fügt das Gerät über ein eingebautes Mikrofon, das eine Störung anzeigt, wenn die Sirene bei der Aktivierung oder Prüfung nicht funktioniert. LEISTUNGSMERKMALE: - Flexible modularer Aufbau - 32 Toneinstellungen - Zweistufige Alarmierungsmöglichkeit - Standardmäßig witterungsbeständig - IP Schutzklasse: IP65 - Farbe: rot - Einfach zu installieren - Geräuschlose Toneinstellung für die ausschließliche Verwendung als Optischer Signalgeber - Selbsttestfunktion des Mikrofons TECHNISCHE DATEN: - Bereich der Versorgungsspannung: 18Vdc bis 40Vdc - Aktivierte Stromlast (High Vol.): 11 bis 25 mA at 24 Vdc - Akustik Frequenzspektrum: 400 bis 2900 Hz - Maximale Schallleistung: 100 dB(A) @ 1m - Frequenz des optischen Alarms: 0.5 Hz or 1 Hz - EN54-23 Klassifizierung: W-2.4 -9.5 - Betriebstemperaturbereich: -25°C bis +70°C - Gewicht (inkl. Backbox): 290g - Maximal zulässige Luftfeuchtigkeit: 95% (nicht kon- densierend) - Abmessungen (BxHxT): 126 x 132 x 92mm ZULASSUNGEN: - EN54-3:2014 Brandmeldeanlage, Signalgeber - EN54-23:2010 Brandmeldeanlagen, Optische Signalgeber CPR-Nr.: 0832-CPR-F0991 Liefern und betriebsfertig montieren. Fabrikat: HONEYWELL oder gleichwertig Typ: CWS100-AV
Menge: 1,000 Stk

**04.02.622 CWSO-RR-S1 Akustischer Signalgeber R EN 54-3, flacher Sockel**
*** Bedarfsposition ohne GB
Der akustische Signalgeber gem. EN 54-3,
bietet eine Tonauswahl von 32 Signaltönen inklusive dem DIN-Ton sowie
weiteren landesspezifischen Tönen. Alle
Töne sind gem. EN 54-3 zugelassen.
Die Konfiguration erfolgt über einen
6-poligen DIP-Schalter. Es können bis zu
zwei unterschiedliche Signaltöne
aktiviert werden. Lautstärke ist am
Gerät in 2 Stufen einstellbar. Signalgeber mit flachem Sockel, geeignet für
Wand- und Deckenmontage.
Leistungsmerkmale
-EN 54-3 konform
-alle 32 Töne gem. EN 54-3 geprüft
-Synchronisierte Ansteuerung
-Lautstärke am Gerät in 2 Stufen
einstellbar
-geeignet für Wand- und Deckenmontage
-Einsetzbar für 12- und 24-V-DC
Betriebsspannung
Technische Daten
Betriebsspannung 9 ... 29 V DC
Alarmstrom bei DIN-Ton:
33,39 mA @ 24 V DC
14,91 mA @ 12 V DC
Schallpegel bei DIN-Ton:
102,1 dB (A) @ 24 V DC
96,2 dB (A) @ 12 V DC
Anwendungstemperatur -25 °C ... +70 °C
Rel. Luftfeuchte max. 96%
(ohne Betauung)
Schutzart IP21C, IP65 mit IP Sockel
Gehäuse PC/ABS, UL94-V0
Farbe rot, ähnlich RAL 3020
Gewicht ca. 0,19 kg
Abmessungen Ø: 100 mm H: 77 mm
Ø: 100 mm H: 102 mm (inkl. IP Sockel)
Spezifikation EN 54-3
akustischer Signalgeber
Menge: 1,000 Stk

**04.02.623 CWSO-RR-W1 EN Alarmgeber rot IP65**
*** Bedarfsposition ohne GB
Der konventionelle akustische Signalgeber gem. EN 54-3, bietet eine Tonauswahl von 32 Signaltönen inklusive dem DIN-Ton sowie weiteren landesspezifischen Tönen. Alle Töne sind gem. EN 54-3 zugelassen. Die Konfiguration erfolgt über einen 6-poligen DIP-Schalter. Es können bis zu zwei unterschiedliche Signaltöne aktiviert werden. Lautstärke ist am Gerät in 2 Stufen ein- stellbar. Signalgeber mit flachem Sockel, geeignet für Wand- und Deckenmontage. LEISTUNGSMERKMALE: - Spezifikation EN 54-3 akustischer Signalgeber - alle 32 Töne gem. EN 54-3 geprüft - Synchronisierte Ansteuerung - Lautstärke am Gerät in 2 Stufen einstellbar - geeignet für Wand- und Deckenmontage - Einsetzbar für 12- und 24-V-DC Betriebsspannung TECHNISCHE DATEN: - Betriebsspannung 9 ... 29 V DC - Alarmstrom@ 24 V DC: - ca.25,55 mA @ 24 V DC (@DIN Ton Medium) - 33,39 mA @ 24 V DC (@DIN Ton High) - Schallpegel @ 24 V DC: - 97,6 dB (A) (@ DIN Ton Medium) - 96,2 dB (A) (@ DIN Ton High) -Anschlussklemmen: 0,5 ... 2,5 mm2 - Anwendungstemperatur: -25°C ... +70°C - Rel. Luftfeuchte max. 96% (ohne Betauung) - Schutzart: IP65 mit IP Sockel - Gehäuse: PC/ABS, UL94-V0 - Farbe: rot, ähnlich RAL 3020 - Gewicht: ca. 197 g - Abmessungen (Ø/H): 100 x 102 mm VdS-Nr.: G 215015 CPR-Nr.: 0832-CPR-F0254 Liefern und betriebsfertig montieren. Fabrikat: HONEYWELL oder gleichwertig Typ: CWSO-RR-S1
Menge: 1,000 Stk

**04.02.624 CWSO-WW-S1 Akustischer Signalgeber W EN 54-3, flacher Sockel**
*** Bedarfsposition ohne GB
Der akustische Signalgeber gem. EN 54-3,
bietet eine Tonauswahl von 32 Signaltönen inklusive dem DIN-Ton sowie
weiteren landesspezifischen Tönen. Alle
Töne sind gem. EN 54-3 zugelassen.
Die Konfiguration erfolgt über einen
6-poligen DIP-Schalter. Es können bis zu
zwei unterschiedliche Signaltöne
aktiviert werden. Die Lautstärke ist am
Gerät in 2 Stufen einstellbar. Signalgeber mit flachem Sockel, geeignet für
Wand- und Deckenmontage.
Leistungsmerkmale
-EN 54-3 konform
-alle 32 Töne gem. EN 54-3 geprüft
-Synchronisierte Ansteuerung
-Lautstärke am Gerät in 2 Stufen
einstellbar
-geeignet für Wand- und Deckenmontage
-Einsetzbar für 12- und 24-V-DC
Betriebsspannung
Technische Daten
Betriebsspannung 9 ... 29 V DC
Alarmstrom bei DIN-Ton:
33,39 mA @ 24 V DC
14,91 mA @ 12 V DC
Schallpegel bei DIN-Ton:
102,1 dB (A) @ 24 V DC
96,2 dB (A) @ 12 V DC
Anwendungstemperatur -25 °C ... +70 °C
Rel. Luftfeuchte max. 96%
(ohne Betauung)
Schutzart IP21C, IP65 mit IP Sockel
Gehäuse PC/ABS, UL94-V0
Farbe weiß, ähnlich RAL 9003
Gewicht ca. 0,19 kg
Abmessungen Ø: 100 mm H: 77 mm
Ø: 100 mm H: 102 mm (inkl. IP Sockel)
Spezifikation EN 54-3
akustischer Signalgeber
Menge: 1,000 Stk

**04.02.625 CWSO-WW-W1 Akust. Alarmgeber weiß, IP65 Sockel**
*** Bedarfsposition ohne GB
Der konventionelle akustische Signalgeber gem. EN 54-3, bietet eine Tonauswahl von 32 Signaltönen inklusive dem DIN-Ton sowie weiteren landesspezifischen Tönen. Alle Töne sind gem. EN 54-3 zugelassen. Die Konfiguration erfolgt über einen 6-poligen DIP-Schalter. Es können bis zu zwei unterschiedliche Signaltöne aktiviert werden. Lautstärke ist am Gerät in 2 Stufen ein- stellbar. Signalgeber mit flachem Sockel, geeignet für Wand- und Deckenmontage. LEISTUNGSMERKMALE: - Spezifikation EN 54-3 akustischer Signalgeber - alle 32 Töne gem. EN 54-3 geprüft - Synchronisierte Ansteuerung - Lautstärke am Gerät in 2 Stufen einstellbar - geeignet für Wand- und Deckenmontage - Einsetzbar für 12- und 24-V-DC Betriebsspannung TECHNISCHE DATEN: - Betriebsspannung 9 ... 29 V DC - Alarmstrom@ 24 V DC: - ca.25,55 mA @ 24 V DC (@DIN Ton Medium) - 33,39 mA @ 24 V DC (@DIN Ton High) - Schallpegel @ 24 V DC: - 97,6 dB (A) (@ DIN Ton Medium) - 96,2 dB (A) (@ DIN Ton High) -Anschlussklemmen: 0,5 ... 2,5 mm2 - Anwendungstemperatur: -25°C ... +70°C - Rel. Luftfeuchte max. 96% (ohne Betauung) - Schutzart: IP65 mit IP Sockel - Gehäuse: PC/ABS, UL94-V0 - Farbe: reinweiß, ähnlich RAL 9010 - Gewicht: ca. 197 g - Abmessungen (Ø/H): 100 x 102 mm VdS-Nr.: G 215015 CPR-Nr.: 0832-CPR-F0254 Liefern und betriebsfertig montieren. Fabrikat: HONEYWELL oder gleichwertig Typ: CWSO-WW-W1
Menge: 1,000 Stk

**04.02.626 CWSS-RR-S3 Kombisignalgeber RR Kat. O EN 54-23, flacher Sockel**
*** Bedarfsposition ohne GB
Kombinierter akustischer Signalgeber
gem. EN 54-3 mit ergänzender optischer
Anzeige im roten Gehäuse, bietet eine
Tonauswahl von 32 Signaltönen inklusive
dem DIN-Ton sowie weiteren landesspezifischen Tönen. Alle Töne sind gem.
EN 54-3 zugelassen. Die Konfiguration
der Töne erfolgt über einen 6-poligen
DIP-Schalter. Es können bis zu zwei
unterschiedliche Signaltöne aktiviert
werden.
Signalgeber mit flachem Sockel, geeignet
für Wand- und Deckenmontage.
Die integrierte optische Anzeige mit
rotem Blitzlicht ist gem. EN 54-23 in
der offenen Kategorie O nur für
Betriebsspannung 24-29 V DC zugelassen.
Unterhalb von 24 V DC ist das Gerät als
akustischer Signalgeber mit Zusatzanzeige klassifiziert.
Leistungsmerkmale
-EN 54-3 konform
-Kat. O gem. EN 54-23
-Synchrone Ton- und Blitzansteuerung
-alle 32 Töne gem. EN 54-3 geprüft
-Lautstärke am Gerät in 2 Stufen
einstellbar
-geeignet für Wand- und Deckenmontage
Technische Daten
Betriebsspannung 12 ... 29 V DC
Alarmstrom bei DIN-Ton:
35,4 mA @ 24 V DC
15,5 mA @ 12 V DC
Schallpegel bei DIN-Ton:
102,5 dB (A) @ 24 V DC
96,5 dB (A) @ 12 V DC
Blitzfrequenz 0,5 Hz
Blitzfarbe rot
Anwendungstemperatur -25 °C ... +70 °C
Rel. Luftfeuchte max. 96%
(ohne Betauung)
Schutzart IP21C, IP65 mit IP Sockel
Gehäuse PC/ABS, UL94-V0
Farbe rot, ähnlich RAL 3020
Gewicht ca. 0,248 kg
Abmessungen Ø: 100 mm H: 98 mm
Ø: 100 mm H: 122 mm (inkl. IP Sockel)
Spezifikation
EN 54-3 akustischer Signalgeber
EN 54-23 optischer Signalgeber, Kat. O
für 24 ... 29 V DC
Menge: 1,000 Stk

**04.02.627 CWSS-RR-S5 Kombisignalgeber RR Kat. W+C EN 54-23, flacher Sockel**
*** Bedarfsposition ohne GB
Kombinierter akustischer und optischer
Signalgeber gem. EN 54-3 und EN 54-23,
im roten Gehäuse, bietet eine Tonauswahl
von 32 Signaltönen inklusive dem DIN-Ton
sowie weiteren landesspezifischen Tönen.
Alle Töne sind gem. EN 54-3 zugelassen.
Die Konfiguration der Töne erfolgt über
einen 6-poligen DIP-Schalter. Es können
bis zu zwei unterschiedliche Signaltöne
aktiviert werden. Der optische Signalgeber mit roter Blitzfarbe ist gem.
EN 54-23 geeignet für quadratische
Signalisierungsbereiche W-2,4-6,8 und
zylindrische Signalisierungsbereiche
C-3-8,9 / C-6-8,2. Signalgeber mit
flachem Sockel, geeignet für Wand- und
Deckenmontage.
Leistungsmerkmale:
-EN 54-3 und EN 54-23 konform
-Synchrone Ton- und Blitzansteuerung
-alle 32 Töne gem. EN 54-3 geprüft
-Lautstärke am Gerät in 2 Stufen
einstellbar
-C und W Kategorie
-Signalisierungsbereich bis zu 6,0 m
Raumbreite bei Wandmontage
-Signalisierungsbereich bis zu 8,9 m
Raumdurchmesser bei Deckenmontage
-geeignet für Wand- und Deckenmontage
Technische Daten
Betriebsspannung 12 ... 29 V DC
Alarmstrom bei DIN-Ton:
69,9 mA @ 24 V DC
63,9 mA @ 12 V DC
Schallpegel bei DIN-Ton:
102,7 dB (A) @ 24 V DC
97 dB (A) @ 12 V DC
Kategorie Wand W-2,4-6,0
Montagehöhe Wand 2,4 m
Raumbreite Wand 6,0 m
Kategorie Decke C-3-8,9 / C-6-8,2
Montagehöhe Decke 3 m / 6 m
Raumdurchmesser 8,9 m / 8,2 m
Blitzfrequenz 0,5 Hz
Blitzfarbe rot
Anwendungstemperatur -25 °C ... +70 °C
Rel. Luftfeuchte max. 95%
(ohne Betauung)
Schutzart IP21C, IP65 mit IP Sockel
Gehäuse PC/ABS, UL94-V0
Farbe rot, ähnlich RAL 3020
Gewicht ca. 0,248 kg
Abmessungen Ø: 100 mm H: 98 mm
Ø: 100 mm H: 122 mm (inkl. IP Sockel)
Spezifikation
EN 54-3 akustischer Signalgeber
EN 54-23 optischer Signalgeber
Menge: 1,000 Stk

**04.02.628 CWSS-RR-W3 Konv. Aku.-Opt.-Alarmgeber; R/R IP65**
*** Bedarfsposition ohne GB
Menge: 1,000 Stk

**04.02.629 CWSS-RR-W5 Kombisignalgeber EN 54-23 Kat. W+C roter Blitz, tiefer Sockel**
*** Bedarfsposition ohne GB
Kombinierter akustischer und optischer Signalgeber gem. EN 54-3 & EN 54-23, im roten Gehäuse, bietet eine Ton- Auswahl von 32 Signaltönen inklusive dem DIN-Ton sowie weiteren landesspezifischen Tönen. Alle Töne sind gem. EN 54-3 zugelassen. Die Konfiguration der Töne erfolgt über einen 6-poligen DIP-Schalter. Es können bis zu zwei unterschiedliche Signaltöne aktiviert werden. Der optische Signalgeber mit roter Blitzfarbe ist gem. EN 54-23 geeignet für quadratische Signalisierungs- bereiche W-2,4-6,0 und zylindrische Signalisierungs- bereiche C-3-8,9 / C-6-8,2. Signalgeber mit flachem Sockel, geeignet für Wand- und Deckenmontage. LEISTUNGSMERKMALE: - EN 54-3 akustischer Signalgeber - EN 54-23 optischer Signalgeber - Synchrone Ton- und Blitzansteuerung - alle 32 Töne gem. EN 54-3 geprüft - Lautstärke am Gerät in 2 Stufen einstellbar - C und W Kategorie - Signalisierungsbereich bis zu 6,0 m Raumbreite bei Wandmontage - Signalisierungsbereich bis zu 8,9 m Raumdurchmesser bei Deckenmontage - geeignet für Wand- und Deckenmontage - Schutzart IP65 TECHNISCHE DATEN: - Betriebsspannung 12 bis 29 V DC - Alarmstrom bei DIN-Ton: - 69,9 mA @ 24 V DC - 63,9 mA @ 12 V DC - Schallpegel bei DIN-Ton: - 102,7 dB (A) @ 24 V DC - 97 dB (A) @ 12 V DC - Kategorie Wand: W-2,4-6,0 - Montagehöhe Wand: 2,4 m - Raumbreite Wand: 6,0 m - Kategorie Decke: C-3-8,9 / C-6-8,2 - Montagehöhe Decke: 3 m / 6 m - Raumdurchmesser: 8,9 m / 8,2 m - Blitzfrequenz: 0,5 Hz - Blitzfarbe: rot - Anschlussklemmen: 0,5 bis 2,5 mm2 - Anwendungstemperatur: -25°C bis +70°C - Rel. Luftfeuchte: max. 95% (nicht kondensierend) - Gehäuse: PC/ABS, UL94-V0 - Farbe: rot, ähnlich RAL 3020 - Gewicht: ca. 248 g - Abmessung inkl. IP65 Sockel (Ø/H): 100 x 122 mm VdS-Nr.: G 215013 CPR-Nr.: 0832-CPR-F0262 Liefern und betriebsfertig montieren. Fabrikat: HONEYWELL oder gleichwertig Typ: CWSS-RR-W5
Menge: 1,000 Stk

**04.02.630 CWSS-RW-S5 Kombisignalgeber RW Kat. W+C EN 54-23, flacher Sockel**
*** Bedarfsposition ohne GB
Kombinierter akustischer und optischer
Signalgeber gem. EN 54-3 / EN 54-23, im
roten Gehäuse, bietet eine Tonauswahl
von 32 Signaltönen inklusive dem DIN-Ton
sowie weiteren landesspezifischen Tönen.
Alle Töne sind gem. EN 54-3 zugelassen.
Die Konfiguration der Töne erfolgt über
einen 6-poligen DIP-Schalter. Es können
bis zu zwei unterschiedliche Signaltöne
aktiviert werden. Der optische Signalgeber mit weißer Blitzfarbe ist gem.
EN 54-23 geeignet für quadratische
Signalisierungsbereiche W-2,4- 8,9
und zylindrische Signalisierungsbereiche
C-3-10 / C-6-10. Signalgeber mit flachem
Sockel, geeignet für Wand- und Deckenmontage.
Leistungsmerkmale
-EN 54-3 und EN 54-23 konform
-Synchrone Ton- und Blitzansteuerung
-alle 32 Töne gem. EN 54-3 geprüft
-Lautstärke am Gerät in 2 Stufen
einstellbar
-C und W Kategorie
-Signalisierungsbereich bis zu 8,9 m
Raumbreite bei Wandmontage
-Signalisierungsbereich bis zu 10,0 m
Raumdurchmesser bei Deckenmontage
-geeignet für Wand- und Deckenmontage
Technische Daten
Betriebsspannung 12 ... 29 V DC
Alarmstrom bei DIN-Ton:
69,9 mA @ 24 V DC
63,9 mA @ 12 V DC
Schallpegel bei DIN-Ton:
102,7 dB (A) @ 24 V DC
97 dB (A) @ 12 V DC
Kategorie Wand W-2,4-8,9
Montagehöhe Wand 2,4 m
Raumbreite Wand 8,9 m
Kategorie Decke C-3-10 / C-6-10
Montagehöhe Decke 3 m / 6 m
Raumdurchmesser 10,0 m / 10,0 m
Blitzfrequenz 0,5 Hz
Blitzfarbe weiß
Anwendungstemperatur -25 °C ... +70 °C
Rel. Luftfeuchte max. 95%
(ohne Betauung)
Schutzart IP21C, IP65 mit IP Sockel
Gehäuse PC/ABS, UL94-V0
Farbe rot, ähnlich RAL 3020
Gewicht ca. 0,248 kg
Abmessungen Ø: 100 mm H: 98 mm
Ø: 100 mm H: 122 mm (inkl. IP Sockel)
Spezifikation
EN 54-3 akustischer Signalgeber
EN 54-23 optischer Signalgeber
Menge: 1,000 Stk

**04.02.631 CWSS-RW-W5 Kombisignalgeber EN 54-23 Kat. W+C weißer Blitz, tiefer Sockel**
*** Bedarfsposition ohne GB
Kombinierter akustischer und optischer Signalgeber gem. EN 54-3 & EN 54-23, im roten Gehäuse, bietet eine Ton- Auswahl von 32 Signaltönen inklusive dem DIN-Ton sowie weiteren landesspezifischen Tönen. Alle Töne sind gem. EN 54-3 zugelassen. Die Konfiguration der Töne erfolgt über einen 6-poligen DIP-Schalter. Es können bis zu zwei unterschiedliche Signaltöne aktiviert werden. Der optische Signalgeber mit weißer Blitzfarbe ist gem. EN 54-23 geeignet für quadratische Signalisierungs- bereiche W-2,4-6,0 und zylindrische Signalisierungs- bereiche C-3-8,9 / C-6-8,2. Signalgeber mit flachem Sockel, geeignet für Wand- und Deckenmontage. LEISTUNGSMERKMALE: - EN 54-3 akustischer Signalgeber - EN 54-23 optischer Signalgeber - Synchrone Ton- und Blitzansteuerung - alle 32 Töne gem. EN 54-3 geprüft - Lautstärke am Gerät in 2 Stufen einstellbar - C und W Kategorie - Signalisierungsbereich bis zu 6,0 m Raumbreite bei Wandmontage - Signalisierungsbereich bis zu 8,9 m Raumdurchmesser bei Deckenmontage - geeignet für Wand- und Deckenmontage - Schutzart IP65 TECHNISCHE DATEN: - Betriebsspannung 12 bis 29 V DC - Alarmstrom bei DIN-Ton: - 69,9 mA @ 24 V DC - 63,9 mA @ 12 V DC - Schallpegel bei DIN-Ton: - 102,7 dB (A) @ 24 V DC - 97 dB (A) @ 12 V DC - Kategorie Wand: W-2,4-6,0 - Montagehöhe Wand: 2,4 m - Raumbreite Wand: 6,0 m - Kategorie Decke: C-3-8,9 / C-6-8,2 - Montagehöhe Decke: 3 m / 6 m - Raumdurchmesser: 8,9 m / 8,2 m - Blitzfrequenz: 0,5 Hz - Blitzfarbe: rot - Anschlussklemmen: 0,5 bis 2,5 mm2 - Anwendungstemperatur: -25°C bis +70°C - Rel. Luftfeuchte: max. 95% (nicht kondensierend) - Gehäuse: PC/ABS, UL94-V0 - Farbe: rot, ähnlich RAL 3020 - Gewicht: ca. 248 g - Abmessung inkl. IP65 Sockel (Ø/H): 100 x 122 mm VdS-Nr.: G 215013 CPR-Nr.: 0832-CPR-F0261 Liefern und betriebsfertig montieren. Fabrikat: HONEYWELL oder gleichwertig Typ: CWSS-RW-W5
Menge: 1,000 Stk

**04.02.632 CWSS-WA-S7 Konv. Aku.-Opt.-Alarmgeber; W/O IP21C 12-29 VDC**
*** Bedarfsposition ohne GB
Menge: 1,000 Stk

**04.02.633 CWSS-WR-S3 komb. Alarmgeber weiß-rot O-Kl EN54-23**
*** Bedarfsposition ohne GB
Menge: 1,000 Stk

**04.02.634 CWSS-WR-S5 Komb. Alarmgeber weiß-rot LED EN54-23**
*** Bedarfsposition ohne GB
Kombinierter akustischer und optischer Signalgeber gem. EN 54-3 & EN 54-23, im weißen Gehäuse, bietet eine Ton- Auswahl von 32 Signaltönen inklusive dem DIN-Ton sowie weiteren landesspezifischen Tönen. Alle Töne sind gem. EN 54-3 zugelassen. Die Konfiguration der Töne erfolgt über einen 6-poligen DIP-Schalter. Es können bis zu zwei unterschiedliche Signaltöne aktiviert werden. Der optische Signalgeber mit roter Blitzfarbe ist gem. EN 54-23 geeignet für quadratische Signalisierungs- bereiche W-2,4-6,0 und zylindrische Signalisierungs- bereiche C-3-8,9 / C-6-8,2. Signalgeber mit flachem Sockel, geeignet für Wand- und Deckenmontage. LEISTUNGSMERKMALE: - EN 54-3 akustischer Signalgeber - EN 54-23 optischer Signalgeber - Synchrone Ton- und Blitzansteuerung - alle 32 Töne gem. EN 54-3 geprüft - Lautstärke am Gerät in 2 Stufen einstellbar - C und W Kategorie - Signalisierungsbereich bis zu 6,0 m Raumbreite bei Wandmontage - Signalisierungsbereich bis zu 8,9 m Raumdurchmesser bei Deckenmontage - geeignet für Wand- und Deckenmontage - Schutzart IP21 TECHNISCHE DATEN: - Betriebsspannung 12 bis 29 V DC - Alarmstrom bei DIN-Ton: - 69,9 mA @ 24 V DC - 63,9 mA @ 12 V DC - Schallpegel bei DIN-Ton: - 102,7 dB (A) @ 24 V DC - 97 dB (A) @ 12 V DC - Kategorie Wand: W-2,4-6,0 - Montagehöhe Wand: 2,4 m - Raumbreite Wand: 6,0 m - Kategorie Decke: C-3-8,9 / C-6-8,2 - Montagehöhe Decke: 3 m / 6 m - Raumdurchmesser: 8,9 m / 8,2 m - Blitzfrequenz: 0,5 Hz - Blitzfarbe: rot - Anschlussklemmen: 0,5 bis 2,5 mm2 - Anwendungstemperatur: -25°C bis +70°C - Rel. Luftfeuchte: max. 95% (nicht kondensierend) - Gehäuse: PC/ABS, UL94-V0 - Farbe: reinweiß, ähnlich RAL 2010 - Abmessungen (Ø/H): 100 x 98 mm - Abmessung inkl. IP Sockel (Ø/H): 100 x 122 mm VdS-Nr.: G 215013 CPR-Nr.: 0832-CPR-F0262 Liefern und betriebsfertig montieren. Fabrikat: HONEYWELL oder gleichwertig Typ: CWSS-WR-S5
Menge: 1,000 Stk

**04.02.635 CWSS-WR-W3 Konv. Aku.-Opt.-Alarmgeber; W/R IP65**
*** Bedarfsposition ohne GB
Menge: 1,000 Stk

**04.02.636 CWSS-WW-S5 Kombisignalgeber WW Kat. W+C EN 54-23, flacher Sockel.**
*** Bedarfsposition ohne GB
Kombinierter akustischer und optischer
Signalgeber gem. EN 54-3 / EN 54-23, im
weißen Gehäuse, bietet eine Tonauswahl
von 32 Signaltönen inklusive dem DIN-Ton
sowie weiteren landesspezifischen Tönen.
Alle Töne sind gem. EN 54-3 zugelassen.
Die Konfiguration der Töne erfolgt über
einen 6-poligen DIP-Schalter. Es können
bis zu zwei unterschiedliche Signaltöne
aktiviert werden. Der optische Signalgeber mit weißer Blitzfarbe ist gem.
EN 54-23 geeignet für quadratische
Signalisierungsbereiche W-2,4- 8,9 und
zylindrische Signalisierungsbereiche
C-3-10 / C-6-10. Signalgeber mit flachem
Sockel, geeignet für Wand- und Deckenmontage.
Leistungsmerkmale
-EN 54-3 und EN 54-23 konform
-Synchrone Ton- und Blitzansteuerung
-alle 32 Töne gem. EN 54-3 geprüft
-Lautstärke am Gerät in 2 Stufen
einstellbar
-C und W Kategorie
-Signalisierungsbereich bis zu 8,9 m
Raumbreite bei Wandmontage
-Signalisierungsbereich bis zu 10,0 m
Raumdurchmesser bei Deckenmontage
-geeignet für Wand- und Deckenmontage
Technische Daten
Betriebsspannung 12 ... 29 V DC
Alarmstrom bei DIN-Ton:
69,9 mA @ 24 V DC
63,9 mA @ 12 V DC
Schallpegel bei DIN-Ton:
102,7 dB (A) @ 24 V DC
97 dB (A) @ 12 V DC
Kategorie Wand W-2,4-8,9
Montagehöhe Wand 2,4 m
Raumbreite Wand 8,9 m
Kategorie Decke C-3-10 / C-6-10
Montagehöhe Decke 3 m / 6 m
Raumdurchmesser 10,0 m / 10,0 m
Blitzfrequenz 0,5 Hz
Blitzfarbe weiß
Anwendungstemperatur -25 °C ... +70 °C
Rel. Luftfeuchte max. 95%
(ohne Betauung)
Schutzart IP21C, IP65 mit IP Sockel
Gehäuse PC/ABS, UL94-V0
Farbe weiß, ähnlich RAL 9003
Gewicht ca. 0,248 kg
Abmessungen Ø: 100 mm H: 98 mm
Ø: 100 mm H: 122 mm (inkl. IP Sockel)
Spezifikation
EN 54-3 akustischer Signalgeber
EN 54-23 optischer Signalgeber
Menge: 1,000 Stk

**04.02.637 CWSS-WW-W5 Kombisignalgeber EN 54-23 Kat. W+C weißer Blitz, tiefer Sockel**
*** Bedarfsposition ohne GB
Kombinierter akustischer und optischer Signalgeber gem. EN 54-3 & EN 54-23, im weißen Gehäuse, bietet eine Ton- Auswahl von 32 Signaltönen inklusive dem DIN-Ton sowie weiteren landesspezifischen Tönen. Alle Töne sind gem. EN 54-3 zugelassen. Die Konfiguration der Töne erfolgt ber einen 6-poligen DIP-Schalter. Es können bis zu zwei unterschiedliche Signaltöne aktiviert werden. Der optische Signalgeber mit weißer Blitzfarbe ist gem. EN 54-23 geeignet für quadratische Signalisierungs- bereiche W-2,4-6,0 und zylindrische Signalisierungs- bereiche C-3-8,9 / C-6-8,2. Signalgeber mit flachem Sockel, geeignet für Wand- und Deckenmontage. LEISTUNGSMERKMALE: - EN 54-3 akustischer Signalgeber - EN 54-23 optischer Signalgeber - Synchrone Ton- und Blitzansteuerung - alle 32 Töne gem. EN 54-3 geprüft - Lautstärke am Gerät in 2 Stufen einstellbar - C und W Kategorie - Signalisierungsbereich bis zu 6,0 m Raumbreite bei Wandmontage - Signalisierungsbereich bis zu 8,9 m Raumdurchmesser bei Deckenmontage - geeignet für Wand- und Deckenmontage - Schutzart IP65 TECHNISCHE DATEN: - Betriebsspannung 12 bis 29 V DC - Alarmstrom bei DIN-Ton: - 69,9 mA @ 24 V DC - 63,9 mA @ 12 V DC - Schallpegel bei DIN-Ton: - 102,7 dB (A) @ 24 V DC - 97 dB (A) @ 12 V DC - Kategorie Wand: W-2,4-6,0 - Montagehöhe Wand: 2,4 m - Raumbreite Wand: 6,0 m - Kategorie Decke: C-3-8,9 / C-6-8,2 - Montagehöhe Decke: 3 m / 6 m - Raumdurchmesser: 8,9 m / 8,2 m - Blitzfrequenz: 0,5 Hz - Blitzfarbe: weiß - Anschlussklemmen: 0,5 bis 2,5 mm2 - Anwendungstemperatur: -25°C bis +70°C - Rel. Luftfeuchte: max. 95% (nicht kondensierend) - Gehäuse: PC/ABS, UL94-V0 - Farbe: reinweiß, ähnlich RAL 9010 - Gewicht: ca. 248 g - Abmessung inkl. IP65 Sockel (Ø/H): 100 x 122 mm VdS-Nr.: G 215013 CPR-Nr.: 0832-CPR-F0261 Liefern und betriebsfertig montieren. Fabrikat: HONEYWELL oder gleichwertig Typ: CWSS-WW-W5
Menge: 1,000 Stk

**04.02.638 CWST-RB-S7 Opt. Signalgeber rot keine EN54**
*** Bedarfsposition ohne GB
Menge: 1,000 Stk

**04.02.639 CWST-RR-S5 Opt. Signalgeber RR Kat. W+C EN 54-23, flacher Sockel**
*** Bedarfsposition ohne GB
Optischer Signalgeber gem. EN 54-23, mit
roter Blitzfarbe, für Wand- und Deckenmontage. Der Signalgeber ist geeignet
für quadratische Signalisierungsbereiche
W-2,4-6,2
und zylindrische Signalisierungsbereiche
C-3-9,4 / C-6-8,2.
Leistungsmerkmale
-EN 54-23 konform
-C und W Kategorie
-Synchronisierte Ansteuerung
-Bis zu 6,2 m Raumbreite bei Wandmontage
-Bis zu 9,4 m Raumdurchmesser bei
Deckenmontage
-geeignet für Wand- und Deckenmontage
Technische Daten
Kategorie Wand W-2,4-6,7
Montagehöhe Wand 2,4 m
Raumbreite Wand 6,7 m
Kategorie Decke C-3-9,4 / C-6-8,2
Montagehöhe Decke 3 m / 6 m
Raumdurchmesser 9,4 m / 8,2 m
Blitzfrequenz 0,5 Hz
Blitzfarbe rot
Betriebsspannung 12 ... 29 V DC
Alarmstrom 37 mA @ 24 V DC
Anwendungstemperatur -25 °C ... +70 °C
Rel. Luftfeuchte < 96%
(ohne Betauung)
Schutzart IP21C, IP65 mit IP Sockel
Gehäuse PC/ABS, UL94-V0
Kalotte PC, UL94-V0
Farbe
Sockel: rot, ähnlich RAL3020
Kalotte: transparent
Gewicht ca. 0,164 kg
Abmessungen Ø: 100 mm H: 72 mm
Ø: 100 mm H: 97 mm (inkl. IP Sockel)
Spezifikation EN 54-23
optischer Signalgeber
Menge: 1,000 Stk

**04.02.640 CWST-RR-W5 Optischer Alarmgeber, roter Blitz tiefer Sockel, IP65**
*** Bedarfsposition ohne GB
Optischer Signalgeber gem. EN 54-23, mit roter Blitz- farbe, für Wand- und Deckenmontage. Der Signalgeber ist geeignet für quadratische Signalisierungsbereiche W-2,4-6,2 und zylindrische Signalisierungsbereiche C-3-9,4 / C-6-8,2. LEISTUNGSMERKMALE: - Spezifikation EN 54-23 konform optischer Signalgeber - C & W Kategorie - Synchronisierte Blitzansteuerung - Bis zu 6,2 m Raumbreite bei Wandmontage - Bis zu 9,4 / 8,2 m Raumdurchmesser bei Deckenmontage - geeignet für Wand- und Deckenmontage - Schutzart: IP65 - Signalisierungsbereich: W-2,4-6,0 - Montagehöhe Wand: 2,4 m - Raumbreite: 6,2 m - Kategorie Decke: C-3-9,4 / C-6-8,2 - Montagehöhe Decke: 3 m / 6 m - Raumdurchmesser: 9,4 / 8,2 m - Gehäuse PC/ABS, UL94-V0 - Kalotte PC, UL94-V0 - Farbe-Sockel: rot, ähnlich RAL 3020 - Farbe-Kalotte: transparent - Farbe-Blitz: rot Technische Daten - Blitzfrequenz: ca. 0,5 Hz - Betriebsspannung: 12 bis 29 V DC - Alarmstrom: 37 mA @ 24 V DC - Anschlussklemmen: 0,5 bis 2,5 mm2 - Anwendungstemperatur: -25°C bis +70°C - Rel. Luftfeuchte: 0 bis 96% (nicht kondensierend) - Gewicht: 171 g - Abmessungen (Ø/H): 100 x 97 mm VdS-Nr.: G 215016 CPR-Nr.: 0832-CPR-F0258 Liefern und betriebsfertig montieren. Fabrikat: HONEYWELL oder gleichwertig Typ: CWST-RR-W5
Menge: 1,000 Stk

**04.02.641 CWST-RW-S5 Optischer Alarmgeb. Blitz weiß mit flachem Sockel (IP 21C)**
*** Bedarfsposition ohne GB
Menge: 1,000 Stk

**04.02.642 CWST-RW-W5 Optischer Alarmgeber, weißer Blitz weißer Blitz, tiefer Sockel**
*** Bedarfsposition ohne GB
Optischer Signalgeber gem. EN 54-23, mit weißer Blitz- farbe, für Wand- und Deckenmontage. Der Signalgeber ist geeignet für quadratische Signalisierungsbereiche W-2,4-6,2 und zylindrische Signalisierungsbereiche C-3-9,4 / C-6-8,2. LEISTUNGSMERKMALE: - Spezifikation EN 54-23 konform optischer Signalgeber - C & W Kategorie - Synchronisierte Blitzansteuerung - Bis zu 9,0 m Raumbreite bei Wandmontage - Bis zu 9,5 m Raumdurchmesser bei Deckenmontage - geeignet für Wand- und Deckenmontage - Schutzart: IP65 - Signalisierungsbereich: W-2,4-9,0 - Montagehöhe Wand: 2,4 m - Raumbreite Wand: 9 m - Kategorie Decke: C-3-9,5 / C-6-9,5 / C9-9,5 - Montagehöhe Decke: 3 m / 6 m /9 m - Raumdurchmesser: 9,5 m - Gehäuse PC/ABS, UL94-V0 - Kalotte PC, UL94-V0 - Farbe-Sockel: weiß, ähnlich RAL 9003 - Farbe-Kalotte: transparent - Farbe-Blitz: weiß Technische Daten - Blitzfrequenz: ca. 0,5 Hz - Betriebsspannung: 12 bis 29 V DC - Alarmstrom: 37 mA @ 24 V DC - Anschlussklemmen: 0,5 bis 2,5 mm2 - Anwendungstemperatur: -25°C bis +70°C - Rel. Luftfeuchte: 0 bis 96% (nicht kondensierend) - Gewicht: 171 g - Abmessungen (Ø/H): 100 x 97 mm VdS-Nr.: G 215016 CPR-Nr.: 0832-CPR-F0258 Liefern und betriebsfertig montieren. Fabrikat: HONEYWELL oder gleichwertig Typ: CWST-RW-W5
Menge: 1,000 Stk

**04.02.643 CWST-WA-S7 Opt. Alarmgeber weiss-amber EN 54-3, flacher Sockel**
*** Bedarfsposition ohne GB
Optisches Anzeigegerät für Wand- und
Deckenmontage mit gelber Blitzfarbe und
mit flachem Sockel. Das Gerät entspricht
nicht der EN 54-23!
Leistungsmerkmale
-Flache Bauweise
-Synchronisierte Ansteuerung
-Geringer Alarmstrom
-geeignet für Wand- und Deckenmontage
Technische Daten
Blitzfrequenz 0,5 Hz
Blitzfarbe gelb
Betriebsspannung 12 ... 29 V DC
Alarmstrom 3 mA @ 24 V DC
Anwendungstemperatur -25 °C ... +70 °C
Rel. Luftfeuchte max. 96%
(ohne Betauung)
Schutzart IP21C, IP65 mit IP Sockel
Gehäuse PC/ABS, UL94-V0
Kalotte PC, UL94-V0
Farbe Sockel: weiß, ähnlich RAL 9003
Kalotte: amber
Gewicht ca. 0,164 kg
Abmessungen Ø: 100 mm H: 72 mm
Ø: 100 mm H: 97 mm (inkl. IP Sockel)
Menge: 1,000 Stk

**04.02.644 CWST-WA-W7 Signalleuchte, gelber Blitz entspricht nicht EN54-23, IP65**
*** Bedarfsposition ohne GB
Optischer Signalgeber für Wand- und Deckenmontage mit gelber Kalotte und mit flachem Sockel. Das Gerät entspricht nicht der EN 54-23.
Menge: 1,000 Stk

**04.02.645 CWST-WR-S5 Opt. Alarmgeber weiß-rot LED EN54-23, 12-29 VDC**
*** Bedarfsposition ohne GB
Menge: 1,000 Stk

**04.02.646 CWST-WR-W5 Optischer Alarmgeb. Blitz rot mit 102 mm hohem Sockel (IP65)**
*** Bedarfsposition ohne GB
Menge: 1,000 Stk

**04.02.647 CWST-WW-S5 Opt. Signalgeber WW Kat. W+C EN 54-23, flacher Sockel.**
*** Bedarfsposition ohne GB
Optischer Signalgeber gem. EN 54-23, mit
weißer Blitzfarbe, für Wand- und Deckenmontage. Der Signalgeber ist geeignet
für quadratische Signalisierungsbereiche
W-2,4-9,0
und zylindrische Signalisierungsbereiche
C-3-9,5 / C-6-9,5 / C-9-9,5.
Leistungsmerkmale
-EN 54-23 konform
-C und W Kategorie
-Synchronisierte Ansteuerung
-Bis zu 9,0 m Raumbreite bei Wandmontage
-Bis zu 9,5 m Raumdurchmesser bei
Deckenmontage
-geeignet für Wand- und Deckenmontage
Technische Daten
Kategorie Wand W-2,4-9,0
Montagehöhe Wand 2,4 m
Raumbreite Wand 9,0 m
Kategorie Decke C-3-9,5 / C-6-9,5
/ C-9-9,5
Montagehöhe Decke 3 m / 6 m / 9 m
Raumdurchmesser 9,5 m
Blitzfrequenz 0,5 Hz
Blitzfarbe weiß
Betriebsspannung 12 ... 29 V DC
Alarmstrom 37 mA @ 24 V DC
Anwendungstemperatur -25 °C ... +70 °C
Rel. Luftfeuchte max. 96%
(ohne Betauung)
Schutzart IP21C, IP65 mit IP Sockel
Gehäuse PC/ABS, UL94-V0
Kalotte PC, UL94-V0
Farbe Sockel: weiß, ähnlich RAL 9003
Kalotte: transparent
Gewicht ca. 0,164 kg
Abmessungen Ø: 100 mm H: 72 mm
Ø: 100 mm H: 97 mm (inkl. IP Sockel)
Spezifikation EN 54-23
optischer Signalgeber
Menge: 1,000 Stk

**04.02.648 CWST-WW-W5 Optischer Signalgeber EN 54-23 Kat. W+C weißer Blitz**
*** Bedarfsposition ohne GB
Optischer Signalgeber gem. EN 54-23, mit
weißer Blitzfarbe, für Wand- und Deckenmontage. Der Signalgeber ist geeignet
für quadratische Signalisierungsbereiche
W-2,4-9,0
und zylindrische Signalisierungsbereiche
C-3-9,5 / C-6-9,5 / C-9-9,5.
Leistungsmerkmale
-EN 54-23 konform
-C und W Kategorie
-Synchronisierte Ansteuerung
-Bis zu 9,0 m Raumbreite bei Wandmontage
-Bis zu 9,5 m Raumdurchmesser bei
Deckenmontage
-geeignet für Wand- und Deckenmontage
Technische Daten
Kategorie Wand W-2,4-9,0
Montagehöhe Wand 2,4 m
Raumbreite Wand 9,0 m
Kategorie Decke C-3-9,5 / C-6-9,5
/ C-9-9,5
Montagehöhe Decke 3 m / 6 m / 9 m
Raumdurchmesser 9,5 m
Blitzfrequenz 0,5 Hz
Blitzfarbe weiß
Betriebsspannung 12 ... 29 V DC
Alarmstrom 37 mA @ 24 V DC
Anwendungstemperatur -25 °C ... +70 °C
Rel. Luftfeuchte max. 96%
(ohne Betauung)
Schutzart IP21C, IP65 mit IP Sockel
Gehäuse PC/ABS, UL94-V0
Kalotte PC, UL94-V0
Farbe Sockel: weiß, ähnlich RAL 9003
Kalotte: transparent
Gewicht ca. 0,164 kg
Abmessungen Ø: 100 mm H: 72 mm
Ø: 100 mm H: 97 mm (inkl. IP Sockel)
Spezifikation EN 54-23
optischer Signalgeber
Menge: 1,000 Stk

**04.02.649 CWW Sockel tief IP65, weiss VPE=5 für Signalgeber**
*** Bedarfsposition ohne GB
Sockel tief, weiß, für Signalgeber
ENscape zur aP-Kabeleinführung.
Für Schutzart IP 65 mit optionalen
Dichtungen PS188 und PS189.
Technische Daten
Schutzart IP65 mit Zubehör
Gehäuse PC/ABS. UL94-V0
Farbe weiß, ähnlich RAL 9003
Gewicht ca. 0,047 kg
Abmessungen Ø: 100 mm H: 53 mm
Menge: 1,000 Stk

**04.02.650 D-80 Melderabhängekonsole für Decke**
*** Bedarfsposition ohne GB
Geeignet für Melder der Serie OPAL, 700
und 800.
Technische Daten:
Abmessungen H:80mm
(Deckenabstand bis Sockel )
Menge: 1,000 Stk

**04.02.651 D2E 2-Draht-Lüftungskanalmeldergehäuse inkl. Sockel für Rauchmelder SD-851E**
*** Bedarfsposition ohne GB
Menge: 1,000 Stk

**04.02.652 DBS1224B4W EMA GRUNDTONGEBER12/24 VDC 4 TÖNE WEISS**
*** Bedarfsposition ohne GB
Menge: 1,000 Stk

**04.02.653 DBS1224B4W-D Signalgebersockel**
*** Bedarfsposition ohne GB
Konventioneller Signalgeber zur Untermontage von automatischen Brandmeldern
der Serie IQ8Quad.
Die Ansteuerung erfolgt über einen
Relaisausgang im Meldersockel oder im
überwachten Stichbetrieb an einem
Alarmierungskoppler.
Technical Data
Betriebsspannung 12V/DC (10....14V)
24V/DC (19,5..28V)
Schalldruckpegel max. 85dB @ 1 m
bei DIN-Ton nach DIN33404-3
Stromaufnahme @ 24 V DC 8 mA
Temperaturbereich -30 °C ... +70 °C
Schutzart mind. IP 21C
Farbe weiß, ähnlich RAL 9010
Gewicht ca. 150 g
Abmessungen Ø 117mm ; Höhe 35mm
Menge: 1,000 Stk

**04.02.654 DCU560-24 Netzladegerät DCU560-24 im Gehäuse**
*** Bedarfsposition ohne GB
Netzladegerät DCU560-24 im Gehäuse
DCU 560-24
Zur Spannungsversorgung einzelner Alarmierungs- und Meldebereiche.
Energieversorgungseinrichtung gemäß EN 54-4:A2 und EN 50131-6 im Kunststoffgehäusegehäuse, 24 V DC 1,5 A, ohne Akkus, vorgesehen für max. 2 x 12 V DC 3 Ah Akkus.
Das Gerät kombiniert Energieversorgung, Akkuladeeinrichtung und Akkuüberwachung.
Eine interne Multi-Funktions-Statusanzeige kann verschiedene Störungsmeldungen anzeigen.
Technische Daten
Nennspannung: 230 V AC
Nennfrequenz: 50/60 Hz
Nennstrom: 400 mA
Ausgangsspannung: 24 V DC
Ausgangsstrom max.: 1,5 A
Akkukapazität: bis 3,2 Ah
Kontaktbelastung Relais: 1 A bei 30 V DC
Umgebungstemperatur: -5 bis +40 °C. max.
Rel. Luftfeuchte: 95 %
Schutzart: IP30
Gehäuse: Gehäuse u. Tür aus Kunststoff; RAL 7035 strukturiert
Gewicht: 1,55 kg (ohne Akkus) /
Abmessungen: B: 380 mm x 235: mm x T: 96 mm
Zulassung: VdS-Zulassungsnummer: G 218032; Es erfüllt alle Anforderungen der EN 54-4 + A1 + A2. Zusätzlich wurde das BF560-24 geprüft und erfüllt die Anforderungen gemäß der EN 50131-6 (Typ A, bis Grad 4, Umweltklasse II, zusätzlicher Sabotageschutz erforderlich). Das BF560-24 ist konform zur (EU) Nr. 305/2011 - Bauproduktenverordnung; der 2014/35/EU - Niederspannungs-Richtlinie und der 2014/30/EU - EMV-Richtlinie.
Menge: 1,000 Stk

**04.02.655 DKM KB Handfeuermelder "Hausalarm" nach DIN 14655 G, für Grenzwert-BMZ**
*** Bedarfsposition ohne GB
In Kunststoff - mit integrierter LED.
Menge: 1,000 Stk

**04.02.656 DKM KB OD Handfeuermelder blau Hausalarm für Grenzwertzentralen**
*** Bedarfsposition ohne GB
Menge: 1,000 Stk

**04.02.657 DKM KG Handfeuermelder für Notifier Grenzwert-Brandmelderzentralen**
*** Bedarfsposition ohne GB
in Kunststoff - mit integrierter LED. Das Beschriftungsfeld mit durchsichtiger Plexiglasabdeckung ist frei definierbar z. B. Amokalarm oder Löschung.
Menge: 1,000 Stk

**04.02.658 DKM KR Handfeuermelder nach EN54-11 Grenzwert-Technik**
*** Bedarfsposition ohne GB
In Kunststoff - mit integrierter LED.
Menge: 1,000 Stk

**04.02.659 DKM KR EX Handfeuermelder nach EN 54-11 für NOTIFIER Grenzwert-Brandmelderzentralen**
*** Bedarfsposition ohne GB
Handfeuermelder zum Einsatz in Ex-Bereichen. Der An schluss an den Notifier-Ringbus erfolgt über ein Modul des Typs M710 (optional). Das Modul befindet sich im sicheren Bereich. Aufschrift: Feuerwehr Zum Einsatz in Ex-gefährdeten Bereichen. Technische Daten: - Umgebungstemperatur: -20°C ... +60°C - Rel. Luftfeuchte: 10 ... 93% - Schutzart: IP66 - Farbe: rot, ähnlich RAL 3000 - Gewicht: ca. 650 g - Abmessungen (B/H/T): 135 x 145 x 70 mm - Ex-ZulassungsNr.: BVS 09 ATEX E 016X - Ex-Schutzklasse: II G Ex emb IIC T6 Gb VdS-Nr.: G 206113 CPR-Nr.: 0786-CPD-20309 Liefern und betriebsfertig montieren. Fabrikat: NOTIFIER by Honeywell oder gleichwertig Typ: DKM KR EX Ex-ZulassungsNr.: . . . . . . . . . . . . .
Menge: 1,000 Stk

**04.02.660 DKM-KIT-IP54 Nachrüstsatz IP54 für M700 DKM IR und M700 DKM IB**
*** Bedarfsposition ohne GB
Menge: 1,000 Stk

**04.02.661 DKMCPB-RF Funk-Handfeuermelder große Bauform, blau**
*** Bedarfsposition ohne GB
Menge: 1,000 Stk

**04.02.662 DKMCPR-RF Funk-Handfeuermelder große Bauform, rot**
*** Bedarfsposition ohne GB
Menge: 1,000 Stk

**04.02.663 DKMW-B Wetterschutzdach für Handfeuermelder NFXI-DKMB, Farbe: blau**
*** Bedarfsposition ohne GB
In Edelstahl.
Technische Daten:
Farbe blau
Gewicht ca. 250 g
Menge: 1,000 Stk

**04.02.664 DKMW-R Wetterschutzdach für Handfeuermelder NFXI-DKMR, Farbe: rot**
*** Bedarfsposition ohne GB
In Edelstahl.
Technische Daten:
Schutzart IP 54
Farbe signalrot, ähnlich RAL 3001
Gewicht ca. 250 g
Menge: 1,000 Stk

**04.02.665 DNRE Lüftungskanalmeldergehäuse inkl. Sockel für optischen Rauchmelder**
*** Bedarfsposition ohne GB
Technische Daten:
Luftgeschwindigkeit 1.5 bis 20.3 m/s
Umgebungstemperatur -20 °C bis +70 °C
Rel. Luftfeuchte 10% bis 93%
(nicht kondensierend)
Gewicht ca. 730 g
Abmessungen B: 127 mm H: 370 mm T: 64 mm
Menge: 1,000 Stk

**04.02.666 DSS-PC-I02 Adressierb. ringbusgesp. komb. Sockelalarmge. EN54-23 (Kat.O)**
*** Bedarfsposition ohne GB
32 Töne (inkl. Tonart gemäß DIN 33404 Teil 3) sowie 3 Lautstärken (Low, Medium, High) einstellbar. Integrierte, adressierbare Blitzleuchte nach EN54-23-O (Kategorie ?O?).
Menge: 1,000 Stk

**04.02.667 DSS-PC-I05 Adressierb. ringbusgesp. komb. Sockelalarmge. EN54-23 (Kat.O)**
*** Bedarfsposition ohne GB
Menge: 1,000 Stk

**04.02.668 DST1 Lufteintrittsrohr für DNRE und D2E für Kanäle bis 0,3m**
*** Bedarfsposition ohne GB
Geeignet für Lüftungsschächte bis 0,3 m.
Menge: 1,000 Stk

**04.02.669 DST1.5 Lufteintrittsrohr für DNRE und D2E für Kanäle 0,3m bis 0,6m**
*** Bedarfsposition ohne GB
Geeignet für Lüftungsschächte 0,3 m
bis 0,6m
Menge: 1,000 Stk

**04.02.670 DST10 Lufteintrittsrohr für DNRE und D2E für Kanäle 2,4m bis 3,7m**
*** Bedarfsposition ohne GB
Geeignet für Lüftungsschächte 2,4 m
bis 3,7m
Menge: 1,000 Stk

**04.02.671 DST3 Lufteintrittsrohr für DNRE und D2E für Kanäle 0,6m bis 1,2m**
*** Bedarfsposition ohne GB
Geeignet für Lüftungsschächte 0,6 m
bis 1,2m
Menge: 1,000 Stk

**04.02.672 DST5 Lufteintrittsrohr für DNRE und D2E für Kanäle 1,2m bis 2,4m**
*** Bedarfsposition ohne GB
Geeignet für Lüftungsschächte 1,2 m
bis 2,4m
Menge: 1,000 Stk

**04.02.673 DUAL-RS485M-MODUL Redundantes RS 485-Aufsteckmodul für FAT 2002**
*** Bedarfsposition ohne GB
Schnittstellenmodul zur Erweiterung des
FAT 2002 zum redundanten FAT 2002 RE.
Menge: 1,000 Stk

**04.02.674 DUAL-RS485S-MODUL Redundantes RS 485-Aufsteckmodul für FAT 2002**
*** Bedarfsposition ohne GB
Schnittstellenmodul zur Erweiterung des FAT 2002 zum redundanten FAT 2002 RE Leistungsmerkmale: - 2-fach-RS485-Modul mit Controller für redundantes FAT-Netz mit Trenner für Bussignale und Spannung - Konzipiert für den Einsatz auf dem FAT2002-RE Technische Daten: - Betriebsspannung: 12 oder 24 V DC - Stromaufnahme: ca. 10 mA (12 V) - Abmessungen (B/H/T): 27 x 53 x 15 mm Liefern und betriebsfertig montieren. Fabrikat: NOTIFIER by Honeywell oder gleichwertig Typ: DUAL-RS485S-Modul
Menge: 1,000 Stk

**04.02.675 E-SIB Serieller Freischaltschlüssel für Morley-IAS Max**
*** Bedarfsposition ohne GB
Menge: 1,000 Stk

**04.02.676 E700-SP-DCL Banderolen zur Markierung der Ansaugpunkte, (200 Aufkleber)**
*** Bedarfsposition ohne GB
Menge: 1,000 Stk

**04.02.677 E95401 CL1 CL1-Schlüssel für FIBS**
*** Bedarfsposition ohne GB
Menge: 1,000 Stk

**04.02.678 ECO1000B Standard-Sockel für Grenzwertmelder**
*** Bedarfsposition ohne GB
Menge: 1,000 Stk

**04.02.679 ECO1000BR Sockel mit 470 Ohm Alarm- widerstand für ECO1000-Melder**
*** Bedarfsposition ohne GB
Menge: 1,000 Stk

**04.02.680 ECO1000BR1000 Sockel mit 1000 Ohm Alarm- widerstand für ECO1000-Melder**
*** Bedarfsposition ohne GB
Menge: 1,000 Stk

**04.02.681 ECO1000BREL12L Standard-Sockel mit Relais für Grenzwertmelder**
*** Bedarfsposition ohne GB
Menge: 1,000 Stk

**04.02.682 ECO1000BREL12NL ECO Relaissockel 12V für Melder der Serie ECO 1000**
*** Bedarfsposition ohne GB
Menge: 1,000 Stk

**04.02.683 ECO1000BREL24L Standard-Sockel mit Relais für Grenzwertmelder**
*** Bedarfsposition ohne GB
Menge: 1,000 Stk

**04.02.684 ECO1000DB Standard-Sockel aP, uP für Grenzwertmelder**
*** Bedarfsposition ohne GB
Menge: 1,000 Stk

**04.02.685 ECO1000DBR Sockel höhere Ausfuhr. 470 Ohm Widerstand für ECO1000-Melder**
*** Bedarfsposition ohne GB
Menge: 1,000 Stk

**04.02.686 ECO1000RTU A ECO Laser-Testgerät**
*** Bedarfsposition ohne GB
Menge: 1,000 Stk

**04.02.687 ECO1002 A Optisch-thermischer Grenzwertrauchmelder**
*** Bedarfsposition ohne GB
Menge: 1,000 Stk

**04.02.688 ECO1003 A Optischer Grenzwertrauchmelder**
*** Bedarfsposition ohne GB
Menge: 1,000 Stk

**04.02.689 ECO1004T A Thermomaximal-Grenzwertmelder**
*** Bedarfsposition ohne GB
Menge: 1,000 Stk

**04.02.690 ECO1005 A Thermodifferential-Grenzwertmelder**
*** Bedarfsposition ohne GB
Menge: 1,000 Stk

**04.02.691 ECO1005T A Thermomaximal-Grenzwertmelder**
*** Bedarfsposition ohne GB
Menge: 1,000 Stk

**04.02.692 EG/K Ersatzglasscheibe für M500 DKM KR IP66, DKM KR Ex bzw. DKM KR IP66 nach EN54-11**
*** Bedarfsposition ohne GB
Farbloses Dünnglas ohne Aufdruck.
Menge: 1,000 Stk

**04.02.693 EG/KR Ersatzglasscheibe rot**
*** Bedarfsposition ohne GB
Für Handfeuermelder DKM KR Ex - Verpackungseinheit: 1 Stück Fabrikat: NOTIFIER by Honeywell oder gleichwertig Typ: EG/KR
Menge: 1,000 Stk

**04.02.694 EG/OD Ersatzglasscheibe farblos für Handfeuermelder gemäß EN54-11,VPE 10Stck**
*** Bedarfsposition ohne GB
Farbloses Dünnglas ohne Aufdruck.
Verpackungsinhalt: 10 Stück
Menge: 1,000 Stk

**04.02.695 F-A3384-000 Ersatzfilter FAAST 8100e**
*** Bedarfsposition ohne GB
Austauschbarer Ersatzfilter für den Ansaugrauchmelder FAAST TM XM. Liefern und betriebsfertig montieren. Fabrikat: HONEYWELL oder gleichwertig Typ: F-A3384-000
Menge: 1,000 Stk

**04.02.696 F-BO-AFE70-2 FAAST Freiblaseinrichtung AFE70 -2 für 1 Kanal**
*** Bedarfsposition ohne GB
Die Ausblasvorrichtung ermöglicht die automatische Reinigung der Rohrleitungen von Ansaugrauchmeldern mit Druckluft. Die Steuerung erfolgt über vordefinierte, wählbare Steuerzyklen, ereignisgesteuert mit Verschmutzungsmeldungen oder manuell über einen Steuereingang. Das Magnetventil steuert die Druckluft aus einem Vorratsbehälter oder einer Kompressoranlage zur kurzzeitigen Spülung des Rohrsystems und der Ansaugöffnungen.
Menge: 1,000 Stk

**04.02.697 F-BO-AFE70-3 FAAST Freiblaseinrichtung TK AFE70 -3 für 1 Kanal**
*** Bedarfsposition ohne GB
Wie F-BO-AFE70-2, aber für Tiefkühlbereiche.
Menge: 1,000 Stk

**04.02.698 F-INF-25 Externer Rohrfilter FAAST Ansaugrauchmelder**
*** Bedarfsposition ohne GB
Dreistufiger, externer Filter zugelassen für den Ein- satz an Ansaugrauchmeldern FAAST LT-200. Eigenschaften: - Farbe: schwarz - inkl. Filterelement TECHNISCHE DATEN: - Betriebstemperatur: -30°C bis +70°C - Gewicht: 225 g - Abmessungen (BxHxT): 294 x 60 x 44 mm Liefern und betriebsfertig montieren. Fabrikat: HONEYWELL oder gleichwertig Typ: F-INF-25
Menge: 1,000 Stk

**04.02.699 F-INF-25-RF Ersatzfiltermatten für F-INF-25 (1 Set)**
*** Bedarfsposition ohne GB
Ersatzfilter Liefern und betriebsfertig montieren. Fabrikat: HONEYWELL oder gleichwertig Typ: F-INF-25-RF
Menge: 1,000 Stk

**04.02.700 F-PC-0 Standard-Clip für Ansaugöffnung 0.0mm für normale Anwendungen**
*** Bedarfsposition ohne GB
Standard-Clip für Ansaugöffnung 0.0mm
VPE 5 Stück
Bestandteil des Clip Identifikationssystems für Ansaugöffnungen.
Clip für Ansaugrohrsysteme zum schnellen
und effizienten Schließen einer nicht
mehr benötigten Ansaugöffnung. Der Clip
wird auf das Ansaugrohr über der Öffnung aufgeschnappt und verschließt das
Bohrloch.

Technische Daten:
Abmessungen (LxB) 55 mm x 30,5 mm
Gewicht 11g
Rohr- Aussendurchmesser 25mm - 27mm
Farbe Grundkörper RAL9005
Material PC/ABS
Menge: 1,000 Stk

**04.02.701 F-PC-2 Standard-Clip für Ansaugöffnung 2.0mm für normale Anwendungen**
*** Bedarfsposition ohne GB
Standard-Clip für Ansaugöffnung 2.0mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.702 F-PC-2.5 Standard-Clip für Ansaugöffnung 2.5mm für normale Anwendungen**
*** Bedarfsposition ohne GB
Standard-Clip für Ansaugöffnung 2.5mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und
verlängert Serviceintervalle.

Technische Daten:
Abmessungen (LxB) 55 mm x 30,5 mm
Gewicht 11g
Rohr- Aussendurchmesser 25mm - 27mm
Farbe Grundkörper RAL9005
Material PC/ABS
Menge: 1,000 Stk

**04.02.703 F-PC-3 Standard-Clip für Ansaugöffnung 3.0mm für normale Anwendungen**
*** Bedarfsposition ohne GB
Standard-Clip für Ansaugöffnung 3.0mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.704 F-PC-3.5 Standard-Clip für Ansaugöffnung 3.5mm für normale Anwendungen**
*** Bedarfsposition ohne GB
Standard-Clip für Ansaugöffnung 3.5mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.705 F-PC-4 Standard-Clip für Ansaugöffnung 4.0mm für normale Anwendungen**
*** Bedarfsposition ohne GB
Standard-Clip für Ansaugöffnung 4.0mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.706 F-PC-4.5 Standard-Clip für Ansaugöffnung 4.5mm für normale Anwendungen**
*** Bedarfsposition ohne GB
Standard-Clip für Ansaugöffnung 4.5mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.707 F-PC-5 Standard-Clip für Ansaugöffnung 5.0mm für normale Anwendungen**
*** Bedarfsposition ohne GB
Standard-Clip für Ansaugöffnung 5.0mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.708 F-PC-5.5 Standard-Clip für Ansaugöffnung 5.5mm für normale Anwendungen**
*** Bedarfsposition ohne GB
Standard-Clip für Ansaugöffnung 5.5mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.709 F-PC-6 Standard-Clip für Ansaugöffnung 6.0mm für normale Anwendungen**
*** Bedarfsposition ohne GB
Standard-Clip für Ansaugöffnung 6.0mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.710 F-PC-6.5 Standard-Clip für Ansaugöffnung 6.5mm für normale Anwendungen**
*** Bedarfsposition ohne GB
Standard-Clip für Ansaugöffnung 6.5mm
VPE 5 Stück
Bestandteil des Clip Identifikationssystems für Ansaugöffnungen. Clip für
Ansaugrohrsysteme zum schnellen und
effizienten Setzen der Ansaugöffnung in
der richtigen Größe. Klare und leicht
verständliche Farbcodierung zur Identifikation des Öffnungsdurchmessers; ein
einzelner 10mm Bohrer kann verwendet
werden, um alle Bohrungen zu erstellen.
Der CLIP reduziert die Öffnung auf den
gewünschten Durchmesser. Zusätzlich
reduziert er die Staubbelastung durch
abgeschrägtes Design der Ansaugöffnung,
dieses erhöht die Verfügbarkeit und verlängert Serviceintervalle.

Technische Daten:
Abmessungen (LxB) 55 mm x 30,5 mm
Gewicht 11g
Rohr- Aussendurchmesser 25mm - 27mm
Farbe Grundkörper RAL9005
Material PC/ABS
Menge: 1,000 Stk

**04.02.711 F-PC-HE-2 Spezial-Clip für Ansaugöffnungen 2.0mm spezielle Anwendungen**
*** Bedarfsposition ohne GB
Spezial-Clip für Ansaugöffnungen 2.0mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.712 F-PC-HE-2.5 Spezial-Clip für Ansaugöffnungen 2.5mm spezielle Anwendungen**
*** Bedarfsposition ohne GB
Spezial-Clip für Ansaugöffnungen 2.5mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.713 F-PC-HE-3 Spezial-Clip für Ansaugöffnungen 3.0mm spezielle Anwendungen**
*** Bedarfsposition ohne GB
Spezial-Clip für Ansaugöffnungen 3.0mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.714 F-PC-HE-3.5 Spezial-Clip für Ansaugöffnungen 3.5mm spezielle Anwendungen**
*** Bedarfsposition ohne GB
Spezial-Clip für Ansaugöffnungen 3.5mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.715 F-PC-HE-4 Spezial-Clip für Ansaugöffnungen 4.0mm spezielle Anwendungen**
*** Bedarfsposition ohne GB
Spezial-Clip für Ansaugöffnungen 4.0mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.716 F-PC-HE-4.5 Spezial-Clip für Ansaugöffnungen 4.5mm spezielle Anwendungen**
*** Bedarfsposition ohne GB
Spezial-Clip für Ansaugöffnungen 4.5mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.717 F-PC-HE-5 Spezial-Clip für Ansaugöffnungen 5.0mm spezielle Anwendungen**
*** Bedarfsposition ohne GB
Spezial-Clip für Ansaugöffnungen 5.0mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.718 F-PC-HE-5.5 Spezial-Clip für Ansaugöffnungen 5.5mm spezielle Anwendungen**
*** Bedarfsposition ohne GB
Spezial-Clip für Ansaugöffnungen 5.5mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.719 F-PC-HE-6 Spezial-Clip für Ansaugöffnungen 6.0mm spezielle Anwendungen**
*** Bedarfsposition ohne GB
Spezial-Clip für Ansaugöffnungen 6.0mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.720 F-PC-HE-6.5 Spezial-Clip für Ansaugöffnungen 6.5mm spezielle Anwendungen**
*** Bedarfsposition ohne GB
Spezial-Clip für Ansaugöffnungen 6.5mm
VPE 5 Stück
Bestandteil des Clip Identifikationssystems für Ansaugöffnungen. Clip für
Ansaugrohrsysteme in rauen Umweltbedingungen zum schnellen und effizienten
Setzen der Ansaugöffnung in der
richtigen Größe. Klare und leicht verständliche Farbcodierung zur Identifikation des Öffnungsdurchmessers; ein
einzelner 10mm Bohrer kann verwendet
werden, um alle Bohrungen zu erstellen.
Der CLIP reduziert die Öffnung auf den
gewünschten Durchmesser. Zusätzlich reduziert er die Staubbelastung durch abgeschrägtes Design der Ansaugöffnung und
verfügt über eine flexible Lippe, die
sich bei der Reinigung des Ansaugrohres
durch z.B. Druckluft bewegt.

Technische Daten:
Abmessungen (LxB) 55 mm x 30,5 mm
Gewicht 11g
Rohr- Aussendurchmesser 25mm - 27mm
Farbe Grundkörper RAL9005
Material PC/ABS
Menge: 1,000 Stk

**04.02.721 F-PSU-2405ST Netzteil 24V/5A Externes Netzteil im Metallgehäuse**
*** Bedarfsposition ohne GB
Externes Netzteil im kompakten Metallgehäuse zur Aufnahme von bis zu zwei Akkumulatoren 12 V / 24 Ah/38 Ah zum Einsatz in Brand- und Sprachalarmierungssystemen. Über das mitgelieferte Batterie Zusatzgehäuse können bis zu zwei 12 V / 38 Ah angeschlossen und geladen werden. Das Netzteil ermöglicht eine unterbrechungsfreie Stromversorgung. Zur Übertragung von Störungen (Sammelstörung, Akkustörung) stehen zwei potentialfreie Relaisausgänge zur Verfügung. Externe LED-Anzeige für Betrieb und Sammelstörung an der Fronttür.

Im Netzteilgehäuse selber können 2 x 12 V / 24 Ah bzw. 38 Ah Platz finden. Das Netzteil entspricht den gültigen Richtlinien gem. EN 54-4 (A2) und ist zudem VdS zugelassen.

Zu den Ausstattungsmerkmalen der Geräte zählen eine intelligente
Batterieladefunktion mit effizienter EcoCharge Technologie

TECHNISCHE DATEN:
- Akkukapazität: max. 38 Ah @ 24 V DC
- Kontaktbelastung: Relais max. 60 V/100 mA
- Umgebungstemperatur: -10°C bis 40°C
- Lagertemperatur: -20°C bis 80°C
- Rel. Luftfeuchte: - Schutzart: IP 30
- Gehäuse: Stahlblech
- Farbe: weiß pulverbeschichtet
- Gewicht: ca. 9,7 kg (ohne Akkumulatoren), ca. 28 kg bzw. 40 kg (mit Akkumulatoren)
- Abmessungen (BxHxT): 420 x 420 x 180 mm

Liefern und betriebsfertig montieren

Fabrikat: HONEYWELL oder gleichwertig
Typ: F-PSU-2405ST
Menge: 1,000 Stk

**04.02.722 F-SEN-MI Ersatzmelder für MI-FL20xxEI-HS**
*** Bedarfsposition ohne GB
Ringbusfähige Ersatzmelder für das FAAST LT-200 Rauch- ansaugsystem. Das Gerät ist schnell zu installieren, einfach zu kon- figurieren. LEISTUNGSMERKMALE: - 1 Stück Hochleistungs IR-LED Detektor und hochver- stärkenden IR Empfangs-Signalverstärker für höchste Stabilität - Empfindlichkeit in 9 Stufen einstellbar - Hochempflindliche Detektionsalgorithmen reduzieren Täuschungsalarme - Vor-Alarm Funktion TECHNISCHE DATEN: - siehe MI-FL20xxEI-HS Liefern und betriebsfertig montieren. Fabrikat: Morley-IAS by Honeywell oder gleichwertig Typ: F-SEN-MI
Menge: 1,000 Stk

**04.02.723 F-SEN-NFX Ersatzmelder für NFXI-ASDxx-HS**
*** Bedarfsposition ohne GB
Menge: 1,000 Stk

**04.02.724 F-SEN-SSE Ersatzdetektor FAAST LT-200**
*** Bedarfsposition ohne GB
Optischer Rauchmelder mit hochempfindlicher IR-Kamera. Zur Verwendung als Ersatz für internen Melder der Modelle FL0xxxE-HS und 8017xx.10
Menge: 1,000 Stk

**04.02.725 F36-05-00 Austauschfilter für Lüftungs- kanalmelder - VE: 10 Stück**
*** Bedarfsposition ohne GB
Menge: 1,000 Stk

**04.02.726 FAT 2002 LP Ersatzplatine für FAT 2002**
*** Bedarfsposition ohne GB
Menge: 1,000 Stk

**04.02.727 FAT4000-HW Feuerwehranzeigetableau nach DIN 14662 mit redundantem Anschluss**
*** Bedarfsposition ohne GB
Feuerwehranzeigetableau mit Klartextanzeige mit 4 Zeilen zu je 20 Zeichen. Ansteuerung über Platine ADP4000-HW. 4 Tasten für die Bedienung der Anzeige. Sammelanzeigen: Alarm, Störung, Abschaltung und Be- trieb. Eingebauter Summer. TECHNISCHE DATEN: - Betriebsspannung: 10 bis 30 V DC - Ruhestrom: @ 24 V DC ca. 16 mA - Alarmstrom: @ 24 V DC ca. 23 mA - Umgebungstemperatur: -5°C bis +40°C - Lagertemperatur: -10°C bis +60°C - Schutzart: IP 30 - Gehäuse: Stahlblech - Farbe: grau, ähnlich RAL 7032 - Gewicht: ca. 3,5 kg - Abmessungen (BxHxT): 255 x 185 x 58 mm Liefern und betriebsfertig montieren. Fabrikat: Morley-IAS by Honeywell oder gleichwertig Typ: FAT4000-HW
Menge: 1,000 Stk

**04.02.728 FBF 2001 Feuerwehrbedienfeld nach DIN 14661 für NOTIFIER Brandmelderzentralen**
*** Bedarfsposition ohne GB
Für die NFS8V, sowie für
Ringbuszentralen, wo das FBF unmittelbar
neben der BMZ montiert wird.
Technische Daten:
Betriebsspannung 10 bis 28 VDC
Stromaufnahme bei 24V ca. 5 mA
Alarmstrom bei 24V ca. 20 mA
Umgebungstemperatur 0°C bis +60°C
Rel. Luftfeuchte 10% bis 93%
(nicht kondensierend)
Schutzart IP30
Farbe kieselgrau, ähnlich RAL7032
Abmessungen B: 255mm H: 185mm T: 58mm
Menge: 1,000 Stk

**04.02.729 FBF 2001 LP Ersatzplatine für FBF2001**
*** Bedarfsposition ohne GB
Menge: 1,000 Stk

**04.02.730 FD-851HTE A Thermomaximal-Grenzwertmelder**
*** Bedarfsposition ohne GB
Menge: 1,000 Stk

**04.02.731 FD-851RE A Thermodifferential-Grenzwertmelder**
*** Bedarfsposition ohne GB
Menge: 1,000 Stk

**04.02.732 FD-851TE A Thermomaximal-Grenzwertmelder**
*** Bedarfsposition ohne GB
Menge: 1,000 Stk

**04.02.733 FIBS-A3-S2-HW Feuerwehrinformations- und Bediensystem, redundant, Kartenformat: A3**
*** Bedarfsposition ohne GB
Zweiflügeliges Stahlblechgehäuse, geeignet für aP- oder Unterputzmontage. Zentrale Türöffnung für beide Tür Flügel durch Feuerwehrschließung (Halbzylinder vorbe- reitet). LEISTUNGSMERKMALE: - Linke Seite: - Tür mit Klarsichtfeld mit FAT 4000-HW - Feuerwehrbedienfeld FBF 4000-HW - Handfeuermelder (vorbereitet) - Rechte Seite: - Stahlblechtür mit Beschriftung Feuerwehr Laufkar- ten - 2 Aufnahmefächer für max. 100 Stück A4-quer- Feuerwehrlaufkarten - Beim FAT mit Memory-Funktion und ESPA 4.4.4-Schnitt- stelle. TECHNISCHE DATEN: - Betriebsspannung: 8 bis 30 VDC - Ruhestrom: bei 24V ca. 33 mA - Alarmstrom: bei 24V ca. 65 mA - Umgebungstemperatur: -5°C bis +40°C - Rel. Luftfeuchte: 10% bis 93% (nicht kondensierend) - Schutzart: IP30 - Gehäuse: Stahlblech - Farbe: feuerrot, ähnlich RAL 3000 - Gewicht: ca.25 kg - Abmessungen(BxHxT): 830 x 560 x 100 mm Liefern und betriebsfertig montieren. Fabrikat: Morley-IAS by Honeywell oder gleichwertig Typ: FIBS-A3-S2-HW
Menge: 1,000 Stk

**04.02.734 FIBS-A3-S2-RE-V2 Feuerwehrinformations- und Bediensystem Kartenformat: A3, mit FBF2003, redundant**
*** Bedarfsposition ohne GB
Zweiflügeliges Stahlblechgehäuse,
geeignet für aP- oder Unterputzmontage.
Zentrale Türöffnung für beide Türflügel
durch Feuerwehrschließung
(Halbzylinder vorbereitet).
Linke Seite:
- Tür mit Klarsichtfeld mit FAT2002RE
- Feuerwehrbedienfeld FBF2003
- Handfeuermelder (vorbereitet)
Rechte Seite:
- Stahlblechtür mit Beschriftung
Feuerwehr - Laufkarten
- 2 Aufnahmefächer für max. 100 Stück
A3-quer-Feuerwehrlaufkarten
Technische Daten:
Betriebsspannung 10 bis 30 VDC
Stromaufnahme bei 24V ca. 50 mA
Alarmstrom bei 24V ca. 180 mA
Farbe feuerrot, ähnlich RAL3000
Abmessungen B: 830mm H: 560mm T: 100mm
Menge: 1,000 Stk

**04.02.735 FIBS-A4-S2-HW Feuerwehrinformations- und Bediensystem, redundant, Kartenformat: A4**
*** Bedarfsposition ohne GB
Zweiflügeliges Stahlblechgehäuse, geeignet für aP- oder Unterputzmontage. Zentrale Türöffnung für beide Tür Flügel durch Feuerwehrschließung (Halbzylinder vorbe- reitet). LEISTUNGSMERKMALE: - Linke Seite: - Tür mit Klarsichtfeld mit FAT 4000-HW - Feuerwehrbedienfeld FBF 4000-HW - Handfeuermelder (vorbereitet) - Rechte Seite: - Stahlblechtür mit Beschriftung Feuerwehr Laufkar- ten - 2 Aufnahmefächer für max. 100 Stück A4-quer- Feuerwehrlaufkarten - Beim FAT mit Memory-Funktion und ESPA 4.4.4-Schnitt- stelle. TECHNISCHE DATEN: - Betriebsspannung: 8 bis 30 VDC - Ruhestrom: bei 24V ca. 33 mA - Alarmstrom: bei 24V ca. 65 mA - Umgebungstemperatur: -5°C bis +40°C - Rel. Luftfeuchte: 10% bis 93% (nicht kondensierend) - Schutzart: IP30 - Gehäuse: Stahlblech - Farbe: feuerrot, ähnlich RAL 3000 - Gewicht: ca.23 kg - Abmessungen(BxHxT): 710 x 560 x 100 mm Liefern und betriebsfertig montieren. Fabrikat: Morley-IAS by Honeywell oder gleichwertig Typ: FIBS-A4-S2-HW
Menge: 1,000 Stk

**04.02.736 FIBS-A4-S2-RE-V2 Feuerwehrinformations- und Bediensystem Kartenformat: A4, redundant**
*** Bedarfsposition ohne GB
Zweiflügeliges Stahlblechgehäuse,
geeignet für aP- oder Unterputzmontage.
Zentrale Türöffnung für beide Türflügel
durch Feuerwehrschließung
(Halbzylinder vorbereitet).
Linke Seite:
- Tür mit Klarsichtfeld mit FAT2002RE
- Feuerwehrbedienfeld FBF2003
- Handfeuermelder (vorbereitet)
Rechte Seite:
- Stahlblechtür mit Beschriftung
Feuerwehr - Laufkarten
- 2 Aufnahmefächer für max. 100 Stück
A4-quer-Feuerwehrlaufkarten
Technische Daten:
Betriebsspannung 10 bis 30 VDC
Stromaufnahme bei 24V ca. 50 mA
Alarmstrom bei 24V ca. 180 mA
Farbe feuerrot, ähnlich RAL3000
Abmessungen B: 710mm H: 560mm T: 100mm
Menge: 1,000 Stk

**04.02.737 FIBS-IP54-200 FIBS-IP54 für den Außenbereich inkl. Heizung**
*** Bedarfsposition ohne GB
Die Außengehäuse sind für den Außenbereich als Stand- montage (SM) oder als Wandmontage (WM) konzipiert. Sie besitzen die Schutzklasse IP54 und sind als V2A Stahl- blechschrank ausgeführt. Optional ist eine Orientie- rungsleuchte montiert, im Dach verkabelt und in vanda lensicherer und witterungsbeständiger Ausführung. Die Tür ist mit Schwenkhebelverschluss für PHZ. Eigenschaften: - Schutzart: IP54 - Standmontage - Feuerwehr-Anzeigetableau FAT2002-RE VdS-Nr.: G 203086 - Feuerwehr-Bedienfeld FBF2003 VdS-Nr.: G 205053 - Montageplatte - Schrankheizung 230V/75 Watt einstellbares Thermostat - Beleuchtung 230V mit Leuchtmittel min. 8 Watt und separatem Schalter - Steckdose 230V - Option einer Orientierungsleuchte montiert und verkabelt im Dach in vandalensicherer und witterungs- beständiger Ausführung für den Außenbereich - Farbe: nach Vorgabe der Feuerwehr - Redundanz-Adapter im Lieferumfang enthalten - gesamte Funktionseinheit verschließbar durch Doppel- PHZ - Im rechten Bereich des Schrankes: - Halterung für 200 Stück Feuerwehr-Einsatzkarten - DIN A4 oder DIN A3 Aufgebaut auf: - Edelstahl-Standsäule für Schlüsseldepots, ausgeführt als Edelstahlstandsäule - Ausführung gemäß DIN 14675 - Gehäuse aus hochwertigem, gebürstetem Edelstahl V2A - Wandstärke allseitig 3 mm - einbaufertig mit Feuerwehrschlüsseldepot FSD2000, und mit Freischaltelement FSE für Schließung der ört- lich zuständigen Feuerwehr - einschließlich Feuerwehrschlüsseldepot - Ausgeführt gemäß VdS Richtlinien 2105 und DIN 14675 - VdS-Nr.: G 103135 Feuerwehr-Schlüsseldepot (FSD): - Edelstahl V2A gebürstet, Wandstärke 5mm mit allseiti- gem Bohrschutz - einschließlich 10 m Anschlussleitung, - selbstregelnder Heizung 8 Watt, - elektromagnetischer Verschluss der Außentür - Betriebsspannung 12 ? 24 V DC ± 15% - Vorbereitet für bauseitige Feuerwehrschließung - VdS-Nr.: G 103133 Freischaltelement (FSE): - eingebaut und verkabelt in der Edelstahlstandsäule - Ausgeführt gemäß VdS Richtlinien 2105 und DIN 14675 - Nennspannung: 12-24 V DC ± 15 % - VdS-Nr.: G 192034 - Optional: FSD-Regenschutzhaube Abmessungen: - Schrank (B/H/T): 1000 x 650 x 292 mm - Säule oberhalb des Fundamentes sichtbar (B/H/T): 350 x 1267 x 237 mm Vorbereitet für den Anschluss an NOTIFIER Brandmelderzentralen. VdS-Nr.: G 205053 (FBF 2003) VdS-Nr.: G 203086 (FAT 2002 RE) VdS-Nr.: G 103135 (FSD-SÄULE-K1S) VdS-Nr.: G 103133 (FSD BASIC-S) VdS-Nr.: G 192034 (FSE-KRUSE) Liefern und betriebsfertig montieren. Fabrikat: NOTIFIER by Honeywell oder gleichwertig Typ: FIBS-IP54-200
Menge: 1,000 Stk

**04.02.738 FIBS-K2-S1-HW Feuerwehrinformations- und Bediensystem, redundant**
*** Bedarfsposition ohne GB
Eintüriges Stahlblech-aP-Gehäuse. Tür mit Klarsichtfeld mit FAT/FBF4000-HW. Türöffnung durch Feuerwehrschlie- ßung, für Halbzylindereinbau vorbereitet LEISTUNGSMERKMALE: - Tür mit Klarsichtfeld inkl.: FAT 4000-HW FBF 4000-HW - Türöffnung durch Feuerwehrschließung für Halbzylin- dereinbau vorbereitet TECHNISCHE DATEN: - Betriebsspannung: 8 bis 30 V DC - Ruhestrom: bei 24 V DC: ca. 33 mA - Alarmstrom bei 24 V DC: ca. 65 mA - Farbe: feuerrot, ähnlich RAL 3000 - Abmessungen(BxHxT): 260 x 380 x 60 mm Liefern und betriebsfertig montieren. Fabrikat: Morley-IAS by Honeywell oder gleichwertig Typ: FIBS-K2-S1-HW
Menge: 1,000 Stk

**04.02.739 FIBS-K2-S1-P Feuerwehrinformations- und Bediensystem eintüriges Stahlblech-aP-Gehäuse**
*** Bedarfsposition ohne GB
Eintüriges Stahlblech-aP-Gehäuse
- Tür mit Klarsichtfeld mit FAT2002 und
FBF2001
- Türöffnung durch Feuerwehrschließung
für Halbzylindereinbau vorbereitet
Technische Daten:
Betriebsspannung 10 bis 28 VDC
Stromaufnahme bei 24V ca. 40 mA
Alarmstrom bei 24V ca. 150 mA
Farbe feuerrot, ähnlich RAL3000
Abmessungen B: 260mm H: 380mm T: 60mm
Menge: 1,000 Stk

**04.02.740 FIBS-K2-S1-RE-V2 Feuerwehr-Informations- und Bediensyst FAT2002RE & FBF2003**
*** Bedarfsposition ohne GB
Wie FIBS-K2-S1-P jedoch vorgerichtet zum redundanten Anschluss.
Menge: 1,000 Stk

**04.02.741 FIBS-NRS-125 FIBS-Nachrüstsatz für DKM 125 x 125 mm**
*** Bedarfsposition ohne GB
mit Reduzierblende für bündigen Einbau
ÜE im FIBS.
Menge: 1,000 Stk

**04.02.742 FIBS-NRS-136 FIBS-Nachrüstsatz für DKM 136 x 136 mm**
*** Bedarfsposition ohne GB
mit Reduzierblende für bündigen Einbau
ÜE im FIBS.
Menge: 1,000 Stk

**04.02.743 FL-80 Verstellbare Halterung für 800/24 VST-K...**
*** Bedarfsposition ohne GB
Eine verstellbare Halterung wird
benötigt, wenn der Blickfeldwinkel auf
den zu überwachenden Bereich
ausgerichtet werden muss.
Technische Daten:
CE-Zertifikat 0786-CPD-20515
Menge: 1,000 Stk

**04.02.744 FL-IF-2 Integr. Filter FAAST LT (2 Filter) VPE = 2 Stück**
*** Bedarfsposition ohne GB
Austauschbarer Ersatzfilter für den
Ansaugrauchmelder FAAST LT.
Menge: 1,000 Stk

**04.02.745 FLKD-LC-3Q-CL1 Feuerwehrlaufkartendepot mit Schwenktür verschlossen, DIN A3-Querformat**
*** Bedarfsposition ohne GB
Menge: 1,000 Stk

**04.02.746 FLKD-LC-3Q-PHZ Feuerwehrlaufkartendepot mit Schwenktür verschlossen, DIN A3-Querformat**
*** Bedarfsposition ohne GB
Menge: 1,000 Stk

**04.02.747 FLKD-LC-3QL-CL1 Feuerwehrlaufkartendepot mit Schwenktür verschlossen, DIN A3-Querformat**
*** Bedarfsposition ohne GB
Menge: 1,000 Stk

**04.02.748 FLKD-LC-3QL-PHZ Feuerwehrlaufkartendepot mit Schwenktür verschlossen, DIN A3-Querformat**
*** Bedarfsposition ohne GB
Menge: 1,000 Stk

**04.02.749 FLKD-LC-4H-PHZ Feuerwehrlaufkartendepot mit Schwenktür verschlossen, DIN A4-Hochformat**
*** Bedarfsposition ohne GB
Menge: 1,000 Stk

**04.02.750 FLKD-LC-4Q-CL1 Feuerwehrlaufkartendepot mit Schwenktür verschlossen, DIN A4-Querformat**
*** Bedarfsposition ohne GB
Menge: 1,000 Stk

**04.02.751 FLKD-LC-4Q-PHZ Feuerwehrlaufkartendepot mit Schwenktür verschlossen, DIN A4-Querformat**
*** Bedarfsposition ohne GB
Menge: 1,000 Stk

**04.02.752 FLKH-3H-120 Feuerwehrlaufkartenhalter für 100 Karten im DIN A3-Hochformat**
*** Bedarfsposition ohne GB
Menge: 1,000 Stk

**04.02.753 FLKH-3H-60 Feuerwehrlaufkartenhalter für 50 Karten im DIN A3-Hochformat**
*** Bedarfsposition ohne GB
Menge: 1,000 Stk

**04.02.754 FLKH-3Q-120 Feuerwehrlaufkartenhalter für 100 Karten im DIN A3-Querformat**
*** Bedarfsposition ohne GB
Technische Daten:
Material Stahlblech
Farbe rot, ähnlich RAL 3000
Abmessungen B: 435 mm H: 320 mm T: 66 mm
Menge: 1,000 Stk

**04.02.755 FLKH-3Q-60 Feuerwehrlaufkartenhalter für 50 Karten im DIN A3-Querformat**
*** Bedarfsposition ohne GB
Menge: 1,000 Stk

**04.02.756 FLKH-4H-120 Feuerwehrlaufkartenhalter für 100 Karten im DIN A4-Hochformat**
*** Bedarfsposition ohne GB
Menge: 1,000 Stk

**04.02.757 FLKH-4H-60 Feuerwehrlaufkartenhalter für 50 Karten im DIN A4-Hochformat**
*** Bedarfsposition ohne GB
Menge: 1,000 Stk

**04.02.758 FLKH-4Q-120 Feuerwehrlaufkartenhalter für 100 Karten im DIN A4-Querformat**
*** Bedarfsposition ohne GB
Technische Daten:
Material Stahlblech
Farbe rot, ähnlich RAL 3000
Abmessungen B: 307 mm H: 231 mm T: 66 mm
Menge: 1,000 Stk

**04.02.759 FLKH-4Q-60 Feuerwehrlaufkartenhalter für 50 Karten im DIN A4-Querformat**
*** Bedarfsposition ohne GB
Menge: 1,000 Stk

**04.02.760 FLX-010 Ansaugrauchmelder FAAST FLEX mit 1 Kanal**
*** Bedarfsposition ohne GB
Ansaugrauchmelder FAAST FLEX mit 1 Kanal

FAAST FLEX bietet ein hohes Maß an Flexibilität durch
vorgefertigte Rohrnetzdesigns und einen echten "Out-of-
the-Box"-Betrieb mit einem eingebauten benutzerfreundlichen Konfigurations- und Kontrollmechanismus. Er kann
über eine 10-zeilige Dip-Schalter-Anordnung ohne Werkzeug konfiguriert und in Betrieb genommen werden.

FAAST FLEX ist einfach und zeitsparend zu installieren;
1-Mann-Installation mit einer Installationsschablone,
verschiedene Ausrichtungen, direkte Wandmontage und
ausreichend Platz für die Verkabelung. Durch die modulare Bauweise und die vor Ort austauschbaren Komponenten ermöglicht FAAST FLEX eine bequeme Wartung vor Ort,
wodurch Ausfallzeiten minimiert und laufende Wartungskosten gesenkt werden.

LEISTUNGSMERKMALE:
- Zuverlässige Raucherkennung für gleichbleibende Leistung und ein Minimum an Falschalarmen
- Einkanal Variante mit einem Überwachungs
fläche von bis zu 1.600 m²
- Rohrlängen von bis zu 270 m
- Leistung der Sensibilitätsklassen A, B und C zulässig:
1 Kanal: 5, 15 bzw. 32 Ansaugöffnungen
- Ein Ultraschall-Durchflusssensor pro Kammer für eine
genaue und zuverlässige Durchflusserkennung
- Ein Metallgitterfilter pro Kammer zum Schutz der Op
tik und zur Verbesserung der Langlebigkeit des Detektors
- Anzeigefeld: LED
- Voralarm-, Alarm- und Störungsrelais pro Kanal zum
Anschluss an BMZ-Systeme
- Vereinfachte und intuitive LED-Benutzeroberfläche für
sofortige Statusanzeige
- Vorgefertigte Rohrleitungsnetze für problemlose und
zweckmäßige Planung und Installation
- Zwei Konfigurationsmodi:
- Out-of-box mit eingebautem, benutzerfreundlichem
Konfigurations- und Kontrollmechanismus für eine
schnelle Inbetriebnahme
- Erweitert für verbesserte Benutzerfreundlichkeit
- Modulares Design mit vor Ort austauschbarer Kammer,
Filter und Lüfter für einfache Wartung und In-
standhaltung
- Installationsschablone, verschiedene Montageausrichtungen (aufrecht, umgedreht) und reichlich Platz für
die Verkabelung sparen Zeit und Mühe
- Leiser Betrieb (ab 30 dB (A)) mit einstellbarer Lüftergeschwindigkeit für verschiedene Umgebungen
- Geeignet für Kühlhausumgebungen mit einer Betriebstemperatur von -40 °C
- Allzweck-Eingang (GPI) für Fern-Reset, Deaktivierung,
Externer Fehler
- Passwortgeschützter Zugang für sicheren Melderbetrieb, Diagnose und Wartung
- Schutzart IP40 zum Schutz gegen das Eindringen von
Fremdkörpern
- Onboard-Ereignisprotokoll mit bis zu 2.100 Ereignissen für Benutzeraktionen und Rauchtrends

ZULASSUNGEN:
- VdS 2344:2014-07
- VdS 2543:2021-03
- EN 54-20:2006 + AC:2008
- ISO 7240-20:2010-05

KONFIGURATIONSMÖGLICHKEITEN:
- Layout des Rohrnetzes:
- Ein-Kanal-Modell:
Einzel Rohrlänge: 1 x 105 m
Verzweigte Rohrlänge: 2 x 105 m / 4 x 68 m
- Anzahl Ansaugöffnungen
- Ein-Kanal-Modell: A: 5; B: 15; C: 32
- Überwachungsbereich:
- Ein-Kanal-Modell: 1.600m²

TECHNISCHE DATEN:
- Versorgungsspannung: 24 V DC (18 bis 30 V DC)
- Maximale Leistungsaufnahme:
-Ein-Kanal Modell: 400 mA @24 V DC
- Relais: 3 pro Kanal, Voralarm, Alarm und Störung
2A @30 V
- Detektor-Empfindlichkeitsbereich: 0,05 %obs/m bis
6,56 %obs/m
- Betriebstemperatur: -40 °C bis 55 °C
- Gemessene Lufttemperatur: -40 °C bis 55 °C
- Luftfeuchtigkeit: 10-93 % RH
- Schutzgrad: IP40
- Durchflusssensor: 1 pro Kanal
- 2 Alarmstufen insg., 2 pro Kanal: Voralarm & Alarm
- Geschwindigkeit des Lüfters einstellbar
- Eingang (GPI), (General Purpose Input): Reset, Deaktivieren, Externer Fehler
- Out-of-Box-Konfiguration: DIP-Schalter
- Kommunikation: USB
- Abmessungen (HxBxT): 280 x 205 x 80,5 mm
- Gewicht: 1,7 kg

VdS-Nr.: G 221059
CPR-Nr.: 0786-CPR-21734

Liefern und betriebsfertig montieren.

Fabrikat: HONEYWELL oder gleichwertig
Typ: FLX-010
Menge: 1,000 Stk

**04.02.761 FLX-020 Ansaugrauchmelder FAAST FLEX mit 2 Kanal**
*** Bedarfsposition ohne GB
Ansaugrauchmelder FAAST FLEX mit 2 Kanälen

FAAST FLEX bietet ein hohes Maß an Flexibilität durch
vorgefertigte Rohrnetzdesigns und einen echten "Out-of-
the-Box"-Betrieb mit einem eingebauten benutzerfreundlichen Konfigurations- und Kontrollmechanismus. Er kann
über eine 10-zeilige Dip-Schalter-Anordnung ohne Werkzeug konfiguriert und in Betrieb genommen werden.
FAAST FLEX ist einfach und zeitsparend zu installieren;
1-Mann-Installation mit einer Installationsschablone,
verschiedene Ausrichtungen, direkte Wandmontage und
ausreichend Platz für die Verkabelung. Durch die modulare Bauweise und die vor Ort austauschbaren Komponenten ermöglicht FAAST FLEX eine bequeme Wartung vor Ort,
wodurch Ausfallzeiten minimiert und laufende Wartungskosten gesenkt werden.

LEISTUNGSMERKMALE:
- Zuverlässige Raucherkennung für gleichbleibende Leistung und ein Minimum an Falschalarmen
- Möglichkeit Aufbau einer Zweimeldungsabhängigkeit
- Zweikanal Variante mit einem Überwachungs
fläche von bis zu 2.000 m²
- Rohrlängen von bis zu 420 m
- Leistung der Sensibilitätsklassen A, B und C zulässig:
2 Kanal: 8, 28 bzw. 56 Ansaugöffnungen
- Ein Ultraschall-Durchflusssensor pro Kammer für eine
genaue und zuverlässige Durchflusserkennung
- Ein Metallgitterfilter pro Kammer zum Schutz der Op
tik und zur Verbesserung der Langlebigkeit des Detektors
- Anzeigefeld: LED
- Voralarm-, Alarm- und Störungsrelais pro Kanal zum
Anschluss an BMZ-Systeme
- Vereinfachte und intuitive LED-Benutzeroberfläche für
sofortige Statusanzeige
- Vorgefertigte Rohrleitungsnetze für problemlose und
zweckmäßige Planung und Installation
- Zwei Konfigurationsmodi:
- Out-of-box mit eingebautem, benutzerfreundlichem
Konfigurations- und Kontrollmechanismus für eine
schnelle Inbetriebnahme
- Erweitert für verbesserte Benutzerfreundlichkeit
- Modulares Design mit vor Ort austauschbarer Kammer,
Filter und Lüfter für einfache Wartung und In-
standhaltung
- Installationsschablone, verschiedene Montageausrichtungen (aufrecht, umgedreht) und reichlich Platz für
die Verkabelung sparen Zeit und Mühe
- Leiser Betrieb (ab 30 dB (A)) mit einstellbarer Lüftergeschwindigkeit für verschiedene Umgebungen
- Geeignet für Kühlhausumgebungen mit einer Betriebstemperatur von -40 °C
- Allzweck-Eingang (GPI) für Fern-Reset, Deaktivierung,
Externer Fehler
- Passwortgeschützter Zugang für sicheren Melderbetrieb, Diagnose und Wartung
- Schutzart IP40 zum Schutz gegen das Eindringen von
Fremdkörpern
- Onboard-Ereignisprotokoll mit bis zu 2.100 Ereignissen für Benutzeraktionen und Rauchtrends

ZULASSUNGEN:
- VdS 2344:2014-07
- VdS 2543:2021-03
- EN 54-20:2006 + AC:2008
- ISO 7240-20:2010-05

KONFIGURATIONSMÖGLICHKEITEN:
- Layout des Rohrnetzes:
- Zwei-Kanal-Modell:
Einzel Rohrlänge: 2 x 105 m
Verzweigte Rohrlänge: 4 x 105 m / 8 x 49 m
- Anzahl Ansaugöffnungen
- Zwei-Kanal-Modell: A: 8; B: 28; C: 56
- Überwachungsbereich:
- Zwei-Kanal-Modell: 2.000 m²

TECHNISCHE DATEN:
- Versorgungsspannung: 24 V DC (18 bis 30 V DC)
- Maximale Leistungsaufnahme:
-Ein-Kanal Modell: 450 mA @24 V DC
- Relais: 3 pro Kanal, Voralarm, Alarm und Störung
2A @30 V
- Detektor-Empfindlichkeitsbereich: 0,05 %obs/m bis
6,56 %obs/m
- Betriebstemperatur: -40 °C bis 55 °C
- Gemessene Lufttemperatur: -40 °C bis 55 °C
- Luftfeuchtigkeit: 10-93 % RH
- Schutzgrad: IP40
- Durchflusssensor: 1 pro Kanal
- 4 Alarmstufen insg., 2 pro Kanal: Voralarm & Alarm
- Geschwindigkeit des Lüfters einstellbar
- Eingang (GPI), (General Purpose Input): Reset, Deaktivieren, Externer Fehler
- Out-of-Box-Konfiguration: DIP-Schalter
- Kommunikation: USB
- Abmessungen (HxBxT): 280 x 205 x 80,5mm
- Gewicht: 1,7 kg

VdS-Nr.: G 221059
CPR-Nr.: 0786-CPR-21734

Liefern und betriebsfertig montieren.

Fabrikat: HONEYWELL oder gleichwertig
Typ: FLX-020
Menge: 1,000 Stk

**04.02.762 FLX-SP-01 FAAST FLEX Sensormodul (Ersatzteil)**
*** Bedarfsposition ohne GB
Menge: 1,000 Stk

**04.02.763 FLX-SP-02 FAAST FLEX Metallfilter (6er-Pack) (Ersatzteil)**
*** Bedarfsposition ohne GB
Menge: 1,000 Stk

**04.02.764 FLX-SP-03-EN FAAST FLEX Vordere Abdeckung (Ersatzteil)**
*** Bedarfsposition ohne GB
Menge: 1,000 Stk

**04.02.765 FLX-SP-04 FAAST FLEX Lüfter (Ersatzteil)**
*** Bedarfsposition ohne GB
Menge: 1,000 Stk

**04.02.766 FLX-SP-05-EN FAAST FLEX interner Abdeckungssatz (Ersatzteil)**
*** Bedarfsposition ohne GB
Menge: 1,000 Stk

**04.02.767 FLX-SP-06 FAAST FLEX Adapterset (Ersatzteil)**
*** Bedarfsposition ohne GB
Menge: 1,000 Stk

**04.02.768 FSD 105153 Ext. Schl.-Übw.+1 Nachrüst+Selbstmont.**
*** Bedarfsposition ohne GB
Menge: 1,000 Stk

**04.02.769 FSD ANKERPLATTE Ankerplatte für Edelstahl- Säule K1-K5**
*** Bedarfsposition ohne GB
Zubehör KRUSE Edelstahl Säule K1-K5. Sinnvolle Ergänzung für besondere Einbausituationen: Bodenplatte mit Gewin- destangen M12 (300 mm) zum Einbetonieren. LEISTUNGSMERKMALE: - Befestigungsmaterial - Montageanleitung - Material: Edelstahl (1.4301) - Gewicht: 1,5 Kg - Abmessungen (BxHxT): 335 x 300 x 215 mmm Liefern und betriebsfertig montieren. Fabrikat: HONEYWELL oder gleichwertig Typ: FSD Ankerplatte
Menge: 1,000 Stk

**04.02.770 FSD BASIC-2S 2x Objektschlüsselüberwachung FSD BASIC**
*** Bedarfsposition ohne GB
Menge: 1,000 Stk

**04.02.771 FSD BASIC-4S 4x Objektschlüsselüberwachung FSD BASIC**
*** Bedarfsposition ohne GB
Menge: 1,000 Stk

**04.02.772 FSD BASIC-DS Doppelte Schlüssel-ÜBW für FSD BASIC**
*** Bedarfsposition ohne GB
Erweiterungskit für FSD basic und FSD basic-S. Zur Überwachung von 2 Objektschlüsseln. Zubehör KRUSE FSD- BASIC-DS, zur Nachrüstung. Inkl. Halbzylinder, Mikro- schalter und KRUSE Schlüssel-Plombe. Einfache Montage im Standard-Innenblech Lieferumfang: - 1 Halbzylinder - 1 Mikroschalter - KRUSE Schlüssel-Plombe Liefern und betriebsfertig montieren. Fabrikat: HONEYWELLl oder gleichwertig Typ: FSD basic-DS
Menge: 1,000 Stk

**04.02.773 FSD BASIC-M Mauerzarge Schlüsseldepot Typ FSD BASIC**
*** Bedarfsposition ohne GB
Zubehör FSD basic. Die Mauerzarge dient als Platzhalter zur exakten Positionierung des FSD basic während der Rohbauphase. Auch für Rundum-Sabotageschutz geeignet. Zubehör KRUSE FSD basic. Die Mauerzarge dient als Platzhalter zur exakten Positionierung des FSD basic während der Rohbauphase. Auch für Rundum-Sabotageschutz geeignet. Leistungsmerkmal: - Platzhalter in der Rohbauphase - Material: Stahlblech verzinkt - Gewicht: 2,9 kg - Abmessungen (BxHxT): 250 x 230 x 198 mm Lieferumfang: - Befestigungsmaterial - Montageanleitung Liefern und betriebsfertig montieren. Fabrikat: HONEYWELL oder gleichwertig Typ: FSD basic M
Menge: 1,000 Stk

**04.02.774 FSD BASIC-S-PZ V2A SD mit Rundum-Sabotageschutz**
*** Bedarfsposition ohne GB
Menge: 1,000 Stk

**04.02.775 FSD OSU OSÜ-Einsatz für FSD BASIC**
*** Bedarfsposition ohne GB
Menge: 1,000 Stk

**04.02.776 FSD-BLEND-REGEN Blendrahmen m. Regenschutz FSD-BASIC&FSE**
*** Bedarfsposition ohne GB
Menge: 1,000 Stk

**04.02.777 FSD-FSD3 Sondergravur "FSD 3"**
*** Bedarfsposition ohne GB
Menge: 1,000 Stk

**04.02.778 FSD-KABEL Anschlußkabel bis 50m montiert, für FSD**
*** Bedarfsposition ohne GB
Menge: 1,000 Stk

**04.02.779 FSE-KRUSE Edelstahl Freischaltelement für FSD-SÄULE mit Spezial-Zylinder**
*** Bedarfsposition ohne GB
Das Freischaltelement (FSE) dient als
zusätzliches Entriegelungselement zum
Öffnen des Feuerwehrschlüsseldepots
durch manuelle Auslösung der BMZ durch
die Einsatzkräfte z. B. bei
Sichtfeuer oder Wasserrohrbruch.
Komplett mit Spezial-Verschlusszylinder
der Feuerwehr, inkl.
Abdeckrosette mit Staubschutzscheibe,
für uP-Montage.
Technische Daten:
Abmessungen D: 38 mm H: 80 mm
Menge: 1,000 Stk

**04.02.780 FSE-KRUSE-UP Unterputzgehäuse für FSE-KRUSE**
*** Bedarfsposition ohne GB
Zur FSE-Montage in Hohlwänden.
Menge: 1,000 Stk

**04.02.781 FSE-PHZ Profil-Halbzylinder Einzelschließung**
*** Bedarfsposition ohne GB
Menge: 1,000 Stk

**04.02.782 FSE-PZ-SCHUTZ Vandalismusrosette für FSE-PZ**
*** Bedarfsposition ohne GB
Schutz für Freischaltelement FSE-PZ.
Menge: 1,000 Stk

**04.02.783 FSE-PZ-ULPL Unterlegplatte für Frontplatte FSE-PZ**
*** Bedarfsposition ohne GB
Menge: 1,000 Stk

**04.02.784 FSE-PZ-UP Unterputzgehäuse für FSE-PZ**
*** Bedarfsposition ohne GB
Zur FSE-Montage in Hohlwänden.
Menge: 1,000 Stk

**04.02.785 FSE-ROSETTE Vandalismusrosette für FSE-KRUSE**
*** Bedarfsposition ohne GB
Schutz für Freischaltelement FSE-KRUSE.
Menge: 1,000 Stk

**04.02.786 FSE-V-SCHLUSSEL Schlüssel für Vandalismusrosette**
*** Bedarfsposition ohne GB
Zum Entriegeln der Vandalismusrosette
bzw. des Vandalismusschutzes für den
Errichter.
Menge: 1,000 Stk

**04.02.787 FSK-ROSETTE Abdeckung mit Schwingdeckel**
*** Bedarfsposition ohne GB
Menge: 1,000 Stk

**04.02.788 FSK-UMSTELLSCHLOSS Kruse-Umstellschloß ohne Schlüssel**
*** Bedarfsposition ohne GB
Menge: 1,000 Stk

**04.02.789 FSL100-IR3 IR3 Flammenmelder, rotes Gehäuse FM, ATEX, EN54-10**
*** Bedarfsposition ohne GB
IR3 FlammemelderATEX FM EN54-10 FM3260 Rote
Menge: 1,000 Stk

**04.02.790 FSL100-SM21 Halterung für FSL100, schwenkbar**
*** Bedarfsposition ohne GB
FSL100 Optionale Schwenkhalterung
Menge: 1,000 Stk

**04.02.791 FSL100-TL Testlampe für FSL100 im Koffer nicht EX, inkl Ladegerät**
*** Bedarfsposition ohne GB
FSL100 Testlampe, inkl. Universalladegerät und Tragekoffer; nicht EX
Menge: 1,000 Stk

**04.02.792 FSL100-UV UV Flammenmelder, rotes Gehäuse FM, ATEX, EN54-10**
*** Bedarfsposition ohne GB
UV FlammemelderATEX FM EN54-10 FM3260 Rote
Menge: 1,000 Stk

**04.02.793 FSL100-UVIR UV/IR Flammenmelder, rotes Gehäuse FM, ATEX, EN54-10**
*** Bedarfsposition ohne GB
UVIR FlammemelderATEX FM EN54-10 FM3260 Rote
Menge: 1,000 Stk

**04.02.794 FX784844 essernet Umschalter FlexES control**
*** Bedarfsposition ohne GB
essernet ® -Umschalter für die BMZ FlexES Control mit integriertem esserbus ® -Koppler und Spannungskonverter. Die Spannungsversorgung erfolgt über die Brandmelderzentrale.
Menge: 1,000 Stk

**04.02.795 FX808080 ERA ESSER Remote Access (Auslaufartikel)**
*** Bedarfsposition ohne GB
WEB-Server mit integrierter Applikation zur Visualisierung der Zentralenzustände einer FlexES Control auf mobilen Endgeräten wie Smartphones und Tablet-PCs. Automatische Erstellung eines Instandhaltungsprotokolls und Dokumentierung in einem Historien- protokoll zur Fortsetzung von Inspektionsrythmen.Die Visualisierung auf mobielen Endgeräten erfolgt anhand Android- oder IOS-Apps. Passwortgeschützter Zugang für authorisierte Personen zur Ferndiagnose im Alarm- oder Fehlerfall mit Notifikationsfunktion. Zustandsänderungen der BMA werden an Servicekräfte oder Betriebsfeuerwehren aktiv gesendet. Automatische Anzeige von Laufkarten als Orientierungshilfe und Notizfunktion zur Interventionsunterstützung. Lokale Datenbevorratung, d.h. kein Hosting auf externen Servern, daher unbedenklich hinsichtlich betrieblichen Datenschutzmaßnahmen. Fabrikat: ESSER
Menge: 1,000 Stk

**04.02.796 FX808081 Adapter ADP-4000 für ERA (Auslaufartikel)**
*** Bedarfsposition ohne GB
Adapter ADP-4000 für ERA Adapterbaugruppe zum Anschluss des ERA-Webservers FX808080 an eine BMZ FlexES Control. Technische Daten Betriebsspannung 10 ... 42 V DC Ruhestrom @ 12 V DC ca. 40 mA Ruhestrom @ 24 V DC ca. 30 mA Alarmstrom @ 12 V DC ca. 45 mA Umgebungstemperatur -5 °C ... 40 °C Lagertemperatur -10 °C ... 60 °C Abmessungen B: 25 mm H: 115 mm T: 90 mm Fabrikat: ESSER
Menge: 1,000 Stk

**04.02.797 FX808313 Akku-Erweiterungsgehäuse für 2 x 12 V/24 Ah**
*** Bedarfsposition ohne GB
Komplettes Kunststoffgehäuse zur
Aufnahme von 2 Akkumulatoren 12V/24Ah.
Inkl. Befestigungsmaterial, ohne
Akkumulatoren.
Menge: 1,000 Stk

**04.02.798 FX808314 Akku-Erweiterungsgehäuse für 4 x 12 V/12 Ah**
*** Bedarfsposition ohne GB
Komplettes Kunststoffgehäuse zur
Aufnahme von 4 Akkumulatoren 12V/12Ah.
Inkl. Befestigungsmaterial, ohne
Akkumulatoren.
Schutzart IP 30
Farbe grau, ähnlich Pantone 538
Abmessungen (BxHxT) 450x320x144 mm
Menge: 1,000 Stk

**04.02.799 FX808316 Spare kit cables FlexES Control (Ersatzteil)**
*** Bedarfsposition ohne GB
Menge: 1,000 Stk

**04.02.800 FX808321 Basis-Modulträger (BM) mit 2 freien Steckplätzen**
*** Bedarfsposition ohne GB
Menge: 1,000 Stk

**04.02.801 FX808322 Erweiterungs-Modulträger 1 (EM1) mit 4 freien Steckplätzen**
*** Bedarfsposition ohne GB
Modulträger in Kunststoff-Montagewanne
für Brandmelder-Computer zur Aufnahme
von bis zu 4 frei wählbaren Modulen mit
steckbaren Anschlussklemmen.
Technische Daten:
Gewicht ca. 175 g
Abmessungen B: 170 mm H: 120 mm
T: 25 mm
Menge: 1,000 Stk

**04.02.802 FX808323 Erweiterungs-Modulträger 2 (EM2) mit 4 freien Steckplätzen**
*** Bedarfsposition ohne GB
Modulträger in Kunststoff-Montagewanne
für Brandmelder-Computer zur Aufnahme
von bis zu 4 frei wählbaren Modulen mit
steckbaren Anschlussklemmen.
Technische Daten:
Gewicht ca. 175 g
Abmessungen B: 140 mm H: 120 mm
T: 25 mm
Menge: 1,000 Stk

**04.02.803 FX808324 Anzeige- und Bedienteil FlexES 5,7" QVGA**
*** Bedarfsposition ohne GB
Bedienteil (Human Machine Interface HMI)
mit farbfähigem 5,7" TFT-Display.
Eingebaut in Frontrahmen des Brandmelde-
Computer inkl. Gehäuseschloß, Scharniereinheit und Befestigungsmaterial.
Leistungsmekmale
- Kapazitive Tastatur zur berührungssensitiven und intuitiven Bedienung
- Programmgesteuertes Nachtdesign mit
interaktivem Tastaturmenü
- optionaler Anschluss einer Gruppeneinzelanzeige
- optionale Nutzung als abgesetztes
Bedienteil
- grafikfähig
- optionale farbliche Darstellung
- Zugangsebenen über Accesscode
steuerbar
- optionaler Anschluß eines Protokolldruckers
Technische Daten:
Betriebsspannung 24 V DC
Ruhestrom ca. 156 mA
Umgebungstemperatur -5 °C ... 45 °C
Rel. Luftfeuchte max. 95 %
(ohne Betauung)
Farbe schwarz, ähnlich RAL9005
Gewicht ca. 1 kg
Abmessungen B:450 mm H:320 mm T:30 mm
Menge: 1,000 Stk

**04.02.804 FX808324.19 Anzeige- u. Bedienfeld z. Montage in 19" Frontrahmen**
*** Bedarfsposition ohne GB
Anzeige- und Bedienteil im Nachtdesign
zur intuitiven Bedienung der Brandmelderzentrale in einem Einbaurahmen,
der nach lösen zweier Schrauben,
für Servicearbeiten nach vorne
geklappt werden kann.
Das multilinguale Bedienteil kann durch
Folieneinleger an alle regionale
Anforderungen angepasst werden.
Das farb- und grafikfähige 5,7"-Display
kann individuell an Objektanforderungen
angepasst werden und bietet darüber
hinaus eine Systemübersicht.
Lieferumfang:
-Anzeige- und Bedienteil im Nachtdesign
-Pulverlackierte Metallfrontplatte
(RAL7032)
-Befestigungsmaterial
Menge: 1,000 Stk

**04.02.805 FX808325 Neutralfront**
*** Bedarfsposition ohne GB
Kunststoff-Neutralfront, eingebaut in
Frontrahmen inkl. Gehäuseschloss,
Scharniereinheit und Befestigungsmaterial
Farbe grau ähnlich Pantone 538
Abmessungen (BxHxT) 450x320x30 mm
Menge: 1,000 Stk

**04.02.806 FX808328.10R Steuerungsmodul für Bundle m. 10 Ringen**
*** Bedarfsposition ohne GB
Menge: 1,000 Stk

**04.02.807 FX808328.18R Steuerungsmodul für Bundle m. 18 Ringen**
*** Bedarfsposition ohne GB
Menge: 1,000 Stk

**04.02.808 FX808328.2R Steuerungsmodul für Bundle m. 2 Ringen**
*** Bedarfsposition ohne GB
Menge: 1,000 Stk

**04.02.809 FX808328.5R Steuerungsmodul für Bundle m. 5 Ringen**
*** Bedarfsposition ohne GB
Menge: 1,000 Stk

**04.02.810 FX808328.RE Slave-Steuerungsmodul für FlexES Control**
*** Bedarfsposition ohne GB
Redundantes Steuerungsmodul zur Erhöhung
der Systemverfügbarkeit nach VDE0833-2
für Brandmeldeanlagen über 48.000m²
oder Brandmeldeanlagen mit erhöhten
Anforderungen. Einfache Inbetriebnahme
durch automatische Datenübernahme nach
Systemstart.
Technische Daten:
Gewicht ca. 270 g
Abmessungen B:27 mm H:202 mm T:112 mm
Menge: 1,000 Stk

**04.02.811 FX808330 3-Wege-Stecker inkl. Anschlussleitung**
*** Bedarfsposition ohne GB
Verbindungsstecker zur Kaskadierung von
bis zu drei Energieversorgungsmodulen
(EVM)
- Steck-Verbinder mit Arretierung
- Anschlußleitung zur steckbaren
Verbindung an EVA-Modul
Menge: 1,000 Stk

**04.02.812 FX808331 esserbus-Modul (ebM) für System FlexES Control**
*** Bedarfsposition ohne GB
1-fach Ringlinien-Modul für max. 127
Busteilnehmer mit intergrierter Energieversorgung für Prozeßanalogmelder,
Ein-/Ausgangs-Koppler oder optional für
busversorgte Signalgeber.
Funktionserweiterung für busversorgte
Alarmierung durch Softwareupgrade
optional möglich.
Leistungsmerkmale
- bis zu 3500 m Ringleitungslänge
- Kombinierbare Ring-/Stichleitungs-
technik
- Verknüpfungen sind über Baugruppen u.
Netzwerkzentralen hinaus möglich
- Verwaltung von Funkkomponenten
- permanente Überwachung aller
angeschalteten Melder, Koppler und
Alarmierungseinrichtungen
- Überwachung der Ringleitungen auf
Kurzschluss, Drahtbruch und Störung
- Schnelle Reaktivierung der
busversorgten Signalgeber nach
Kurzschluss
- Kunststoffschutzgehäuse mit LED-
Betriebsanzeigen zur schnellen
Indikation des Betriebszustandes
- Integrierte Leitungsisolatoren für
beidseitigen Leitungsschutz
Technische Daten:
Betriebsspannung 24 V DC
17 mA
Ruhestrom ca. 17 mA
Gewicht ca. 110 g
Abmessungen B: 27 mm H: 93 mm
T: 112 mm
Menge: 1,000 Stk

**04.02.813 FX808332 esserbus-Modul GT (ebMGT) mit galvanischer Trennung**
*** Bedarfsposition ohne GB
1-fach Ringlinien-Modul mit galvanischer
Trennung für max. 127 Busteilnehmer mit
intergrierter Energieversorgung für
Prozeßanalogmelder, Ein-/Ausgangs-
Koppler oder optional für busversorgte
Signalgeber.
Funktionserweiterung für busversorgte
Alarmierung durch Softwareupgrade
optional möglich.
Leistungsmerkmale
-bis zu 3500 m Ringleitungslänge
-Kombinierbare Ring-/Stichleitungs-
technik
-Verknüpfungen sind über Baugruppen u.
Netzwerkzentralen hinaus möglich
-Verwaltung von Funkkomponenten
-permanente Überwachung aller
angeschalteten Melder, Koppler und
Alarmierungseinrichtungen
-Überwachung der Ringleitungen auf
Kurzschluss, Drahtbruch und Störung
-Schnelle Reaktivierung der
busversorgten Signalgeber nach
Kurzschluss
-Kunststoffschutzgehäuse mit LED-
Betriebsanzeigen zur schnellen
Indikation des Betriebszustandes
-Integrierte Leitungsisolatoren für
beidseitigen Leitungsschutz
-Die Galvanische Trennung ist ab einem
Ausbau von mehr als vier Analogringen
erforderlich und gewährleistet den
Schutz gegen Potentialverschiebungen
in großen Ausbauten.
Technische Daten:
Betriebsspannung 24 V DC
17 mA
Ruhestrom ca. 17 mA
Gewicht ca. 110 g
Abmessungen B:27 mm H:93 mm T:112 mm
Menge: 1,000 Stk

**04.02.814 FX808333 Montageplatte für Koppler auf Netzteil**
*** Bedarfsposition ohne GB
Verbinden Sie das Stromversorgungsmodul mit vier mitgelieferten Abstandshaltern und nutzen Sie den Platz für den Einbau weiterer Komponenten.
Menge: 1,000 Stk

**04.02.815 FX808337 Hutschienen-Einbausatz**
*** Bedarfsposition ohne GB
Menge: 1,000 Stk

**04.02.816 FX808338 FlexES Zusatzgehäuse für essernet Umschalter**
*** Bedarfsposition ohne GB
Zentralenerweiterungsgehäuse mit 2 DIN-Schienen zur Aufnahme von essernet®-Umschaltern, LWL-Konvertern, esserbus®-Kopplern in Hutschienengehäusen etc. Zur anwendungsorientierten Ergänzung und Erweiterung von Brandmelderzentralen. Technische Daten Abmessungen L: 350 mm (Hutschiene) Fabrikat: ESSER
Menge: 1,000 Stk

**04.02.817 FX808340 essernet-Modul 62,5 kBd (enM) 62.5kBd**
*** Bedarfsposition ohne GB
Netzwerk-Interface-Modul für max. 16
Netzwerkteilnehmer. Protokoll ähnlich
DIN 19245 Teil 1 (Profibus)
Topologie: Ringstruktur, Unterbrechungs-
und Kurzschlusstoleranz.
Kunststoffschutzgehäuse mit LED-
Betriebsanzeigen zur schnellen
Indikation des Betriebszustandes
Technische Daten:
Kabel IY(St)Y n x 2 x 0,8 mm
Kabellänge max. 1000 m
(zwischen 2 Teilnehmern)
Menge: 1,000 Stk

**04.02.818 FX808341 essernet-Modul 500 kBd (enM) für System FlexES Control**
*** Bedarfsposition ohne GB
Netzwerk-Interface-Modul 500kBd für
Brandmelde-Computer bis max. 31
Netzwerkteilnehmer.
Protokoll ähnlich DIN 19245 Teil 1
(Profibus)
Leistungsdaten
-Topologie:
Ringstruktur, Unterbrechungs- und
Kurzschlußtoleranz
-Kunststoffschutzgehäuse mit LED-
Betriebsanzeigen zur schnellen
Indikation des Betriebszustandes
Technische Daten:
Betriebsspannung 24 V DC
Ruhestrom ca. 37 mA
Kabel IBM Typ 1 oder vergleichbar
Kabellänge 1000 m
(max. zwischen 2 Teilnehmern)
Gewicht ca. 100 g
Abmessungen B:27 mm H:93 mm T:112 mm
Menge: 1,000 Stk

**04.02.819 FX808353 ext. Thermodrucker MEFA RS422 für FlexES Control**
*** Bedarfsposition ohne GB
Endlospapierdrucker als parallele Registriereinrichtung an einer Brandmelderzentrale FlexES Control. Die Energieversorgung erfolgt über ein externes Stecker-Netzteil. Der Drucker kann sowohl als Tischdrucker oder anhand der mitgelieferten Halterung an der Wand, neben der BMZ montiert werden. Der Anschluss erfolgt über die RS485-Schnittstelle der FlexES Control. Fabrikat: ESSER
Menge: 1,000 Stk

**04.02.820 FX808353.INT Interner Thermodrucker, RS485 für FlexES-Zentralen**
*** Bedarfsposition ohne GB
Menge: 1,000 Stk

**04.02.821 FX808354 Ext. Thermodrucker MEFA TTY für FlexES Control**
*** Bedarfsposition ohne GB
Fabrikat: ESSER
Menge: 1,000 Stk

**04.02.822 FX808354.INT Interner Thermodrucker, TTY für FlexES-Zentralen**
*** Bedarfsposition ohne GB
Menge: 1,000 Stk

**04.02.823 FX808355 Druckerpapier für Drucker FX808353 und FX808354**
*** Bedarfsposition ohne GB
Thermopapierrolle für die kompakten Zentralendrucker der Serie MEFA.
Menge: 1,000 Stk

**04.02.824 FX808363 Netzteilerweiterung 24 V/12 Ah**
*** Bedarfsposition ohne GB
Zusatz-Netzteil zur Erweiterung der
systeminternen Energieversorgung um
weitere 150 Watt. Die Verbindung der
Netzteile erfolgt über ein steckbares,
vorkonfektioniertes Hybridkabel. Zwei
Akkumulatoren 12V / 12Ah finden in dem
Gehäuse Platz.
Über ein Zusatzgehäuse FX808313 können
zwei weitere 12 Ah Akkumulatoren
angebunden werden.
Technische Daten
Nennspannung 230 V AC
Nennfrequenz 50...60 Hz
Nennstrom 0,7 A
Ausgangsspannung 24 V DC
Strom f. ext. Verbraucher 3 x 24 V DC/3A
Akkukapazität 2 x 24 V / 12 Ah
Schutzart IP 30
Gehäuse ABS, 10% glasfaserverstärkt,V-0
Farbe grau, ähnlich Pantone 538
Abmessungen (BxHxT) 450x320x185 mm
Menge: 1,000 Stk

**04.02.825 FX808364 Netzteilerweiterung 24 V/24 Ah für System FlexES Control**
*** Bedarfsposition ohne GB
Zusatz-Netzteil zur Erweiterung der
systeminternen Energieversorgung um
weitere 150 Watt. Die Verbindung der
Netzteile erfolgt über ein steckbares,
vorkonfektioniertes Hybridkabel. Zwei
Akkumulatoren 12V / 12Ah finden in dem
Gehäuse Platz.
Über ein Zusatzgehäuse können zwei
weitere 12 Ah Akkumulatoren
angebunden werden.
Technische Daten:
Nennspannung 230 V AC
Nennfrequenz 50 ... 60 Hz
Nennstrom 0,8 A
Ausgangsspannung 24 V DC
Strom für ext. Verbraucher 3 A
Akkukapazität 4 x 12 V / 24 Ah
(max. 4 x 12 V / 24 Ah)
Ausgangsstrom max.6 A
Umgebungstemperatur -5 °C ... 45 °C
Lagertemperatur -10 °C ... 50 °C
Schutzart IP 30
Gehäuse ABS, 10% glasfaserverstärkt,
V - 0
Rel. Luftfeuchte max. 95 %
(ohne Betauung)
Farbe grau, ähnlich Pantone 538
Gewicht ca. 10,3 kg
Abmessungen B:450 mm H:640 mm T:185 mm
Menge: 1,000 Stk

**04.02.826 FX808379 Adapterbaugruppe ADP-N3S zur redundanten Anbindung FAT an FlexES**
*** Bedarfsposition ohne GB
Adapterbaugruppe zur Integration einer
weiteren Brandmelderzentrale in eine
bestehende redundante Vernetzung von
einem oder mehreren Feuerwehranzeigetableaus FAT 3000.
Das ADP-N3S-EDP stellt keine Spannungsversorgung für das angebundene FAT 3000
zur Verfügung. Eine Verwendung ist nur
in Verbindung mit einem Adapter
ADP-N3EU-EDP möglich.
Schnittstelle zum FAT: redundanter Bus
(nur Datentransfer)
Montagematerial ist im Beipack enthalten.
Technische Daten:
Betriebsspannung 10 ... 30 V DC
Ruhestrom ca. 60 mA
Abmessungen (BxHxT) 80 x 150 x 30 mm
Menge: 1,000 Stk

**04.02.827 FX808380 Feuerwehranzeigetableau FAT 3000-EDP-PROTOKOLL**
*** Bedarfsposition ohne GB
Mikroprozessorgesteuertes Feuerwehranzeigetableau nach DIN 14675 als
zusätzliche Anzeigeeinrichtung der
Brandmelderzentrale.
Serielle Anbindung an die BMZ über
RS485 Schnittstelle. Zusätzlich kann
über RS232 ein serielles Feuerwehrbedienfeld angebunden werden.
Sowohl konventioneller als auch
redundanter Betrieb über Adapter
gemäß DIN 14675 möglich.
Die Sammelanzeigen und Bedientasten
ermöglichen der Feuerwehr eine
einheitliche Indikation der Zustände
vor Ort.
Bis zu 4000 über PC programmierbare
Zusatztexte, ein Ereignisspeicher und
die Möglichkeit einer kurzschluß- und
unterbrechungstoleranten Ringbusinstallation gewährleisten höchste
Sicherheit.
Die ESPA-Schnittstelle ermöglicht eine
direkte, nicht galvanisch getrennte
Anbindung, an eine TK- oder Personenrufanlage.
Technische Daten:
Betriebsspannung 10 ... 30 V DC
Ruhestrom ca. 40 mA
Ruhestrom @ 24 V DC ca. 40 mA
Alarmstrom @ 24 V DC ca. 60 mA
Schutzart IP 30
Gehäuse Stahlblech
Farbe grau, ähnlich RAL 7032
Gewicht ca. 3,5 kg
Abmessungen B:255 mm H:185 mm T:58 mm
Menge: 1,000 Stk

**04.02.828 FX808381 Adapterbaugruppe ADP-N3EU-EDP-Protokoll**
*** Bedarfsposition ohne GB
Mikroprozessorgesteuerte Baugruppe zum
Einbau in die BMA des Systems 8000 oder
IQ8Control. Gemäß DIN 14675 kann mit
diesem Adapter die TTY-Schnittstelle der
BMZ als redundanter Übertragungsweg ausgeführt werden, wenn das Feuerwehranzeigetableau FAT3000 zur Erstinformation der Feuerwehr benutzt wird.
Zusatztexte können per PC programmiert
werden (> 4000 Texte).
Die ESPA-Schnittstelle ermöglicht eine
direkte, nicht galvanisch getrennte
Anbindung, an eine TK- oder Personenrufanlage.
Betriebsspannung 10...30 V DC
Ruhestrom @ 24 V DC ca. 40 mA
Ruhestrom @ 24 V DC ca. 60 mA
Abmessungen (BxHxT) 150x80x32 mm
Menge: 1,000 Stk

**04.02.829 FX808382 Feuerwehrbedienfeld "Seriell" RS485 FBF 2003-EDP-Protokoll**
*** Bedarfsposition ohne GB
Bedienfeld für Brandmeldeanlagen mit
Übertragungseinrichtung zur Feuerwehr.
Der Anschluss und Betrieb erfolgt über
die RS485-Schnittstelle der BMZ FlexES
control.
Ausführung nach DIN 14661: 1998-10
Türschloß:
Kastenschloß, vorbereitet zur Aufnahme
eines Halbzylinders nach DIN 18252
Betriebsspannung 10...30 V DC
Ruhestrom @ 24 V DC ca. 15 mA
Alarmstrom @ 24 V DC ca. 40 mA
Gehäuse Stahlblech
Farbe grau, ähnlich RAL7032
Gewicht 3,4 kg
Schutzart IP 30
Abmessungen (BxHxT) 255x185x58 mm
Menge: 1,000 Stk

**04.02.830 FX808383 Feuerwehrbedienfeld "Seriell" RS-232 FBF2003-EDP-PROTOKOLL ANBINDUNG AN FAT**
*** Bedarfsposition ohne GB
Bedienfeld für Brandmeldeanlagen mit
Übertragungseinrichtung zur Feuerwehr.
Der Anschluss und Betrieb erfolgt über
die RS232-Schnittstelle des FAT 3000
Ausführung nach DIN 14661: 1998-10
Türschloß:
Kastenschloß, vorbereitet zur Aufnahme
eines Halbzylinders nach DIN 18252
Betriebsspannung 10...30 V DC
Ruhestrom @ 24 V DC ca. 15 mA
Alarmstrom @ 24 V DC ca. 40 mA
Gehäuse Stahlblech
Farbe grau, ähnlich RAL7032
Gewicht 3,4 kg
Schutzart IP 30
Abmessungen (BxHxT) 255x185x58 mm
Menge: 1,000 Stk

**04.02.831 FX808384 Parallel-Anzeige-Tableau ZPA, AP lichtgrau, Deutsche Version**
*** Bedarfsposition ohne GB
Zentralen-Parallel-Anzeige im formschönen Aluminium-Unterputzgehäuse als
zus. Anzeige zur Brandmeldeanlage. Die
Ansteuerung erfolgt über die serielle
Schnittstelle der Brandmelderzentrale.
Anzeige mit 4 Zeilen je 20 Zeichen,
2 Meldungen gleichzeitig darstellbar.
4000 Texte (1300 bei selektivem Mode)
sind programmierbar, bei fehlendem
Zusatztext wird ein Standardtext
generiert.
Menge: 1,000 Stk

**04.02.832 FX808385 Parallel-Anzeige-Tableau ZPA, UP Stahlblech**
*** Bedarfsposition ohne GB
Zentralen-Parallel-Anzeige im formschönen Aluminium-Unterputzgehäuse als
zus. Anzeige zur Brandmeldeanlage. Die
Ansteuerung erfolgt über die serielle
Schnittstelle der Brandmelderzentrale.
Anzeige mit 4 Zeilen je 20 Zeichen,
2 Meldungen gleichzeitig darstellbar.
4000 Texte (1300 bei selektivem Mode)
sind programmierbar, bei fehlendem
Zusatztext wird ein Standardtext
generiert.
Menge: 1,000 Stk

**04.02.833 FX808386 FIBS-A4-S2 rot lackiert Format A4**
*** Bedarfsposition ohne GB
Feuerwehr- Informations- und Bediensystem mit redundantem FAT.
Zweiflügliges Stahlblechgehäuse für Aufputz- und Unterputzmontage. Zentrale
Türöffnung beider Türflügel.
Vorbereitet für Halbzylindereinbau.
Beinhaltet die Aufnahmefächer für max.
2x75 Feuerwehrlaufkarten DIN A4.
Türöffnung über Halbzylinder linke Tür
oder Riegel. Schloss nur rechte Tür.
Technische Daten:
Betriebsspannung 10 ... 30 V DC
Farbe rot, ähnlich RAL 3000
Gewicht ca. 23 kg
Abmessungen B:710 mm H:560 mm T:100 mm
Menge: 1,000 Stk

**04.02.834 FX808387 FIBS-A3-S2 rot lackiert Format A3**
*** Bedarfsposition ohne GB
Feuerwehr- Informations- und Bediensystem mit redundantem FAT.
Zweiflügliges Stahlblechgehäuse für Aufputz- und Unterputzmontage. Zentrale
Türöffnung beider Türflügel. Vorbereitet
für Halbzylindereinbau. Beinhaltet die
Aufnahmefächer für max. 100 Feuerwehrlaufkarten DIN A3. Türöffnung über Halbzylinder linke Tür oder Riegel.
Schloss nur rechte Tür.
Menge: 1,000 Stk

**04.02.835 FX808389 FIBS-A4-S2 Edelstahl**
*** Bedarfsposition ohne GB
Feuerwehr- Informations- und Bediensystem mit redundantem FAT.
Zweiflügliges Stahlblechgehäuse für Aufputz- und Unterputzmontage. Zentrale
Türöffnung beider Türflügel. Vorbereitet
für Halbzylindereinbau. Beinhaltet die
Aufnahmefächer für max. 2x75 Feuerwehrlaufkarten DIN A4. Türöffnung über Halbzylinder linke Tür oder Riegel. Schloss
nur rechte Tür.
Menge: 1,000 Stk

**04.02.836 FX808391 FIBS-A3-S2 Edelstahl**
*** Bedarfsposition ohne GB
Feuerwehr- Informations- und Bediensystem mit redundantem FAT.
Zweiflügliges Stahlblechgehäuse für Aufputz- und Unterputzmontage. Zentrale
Türöffnung beider Türflügel. Vorbereitet
für Halbzylindereinbau. Beinhaltet die
Aufnahmefächer für max. 100 Feuerwehrlaufkarten DIN A3. Türöffnung über Halbzylinder linke Tür oder Riegel. Schloss
nur rechte Tür.
Menge: 1,000 Stk

**04.02.837 FX808392 Bundle FX2/2 Ringe FlexES Zentrale**
*** Bedarfsposition ohne GB
Modularer mikroprozessorgesteuerter
Brandmelder-Computer. Geprüft und
zugelassen entsprechend folgenden
Richtlinien und Normen:
· VDE 0100 - Allgemeine Bestimmungen
· VDE 0833 - Gefahrenmeldeanlagen
· DIN 14675 - Aufbau von Brandmeldeanlagen
· VdS-Richtlinien
· EN54 Teil 2,4 und 13
Basisvariante zum Aufbau einer Brandmelderzentrale mit waagerechtem Ausbau
für max. zwei Modulsteckplätze für z.B.
esserbus-Module.
Ausbau inkl. Energieversorgungsmodul,
EV-Anschlußmodul, Gehäuserückwand 1 für
waagerechten Einbau, Steuerungs-Modul,
Gehäuserahmen, Basis-Modulträger und
Akkuhalterung für 2x 12V/12Ah Akkus
Leistungsmerkmale
- Kombinierbare Ring-/Stichleitungs-
technik mit dezentraler Intelligenz
- Frei konfigurierbare Funktionalität
der eingesetzten Module
- Erhöhte Verfügbarkeit durch Notredundanzfunktion der Ringmodule
- Integrale Notredundanz für Überwachungsflächen bis 48.000m² oder mehr
als 512 Brandmelder
- Erhöhte Verfügbarkeit durch Einsatz
eines 2.Steuerungs-Moduls
- Bedienfeld (Human Machine Interface
HMI) mit farbfähigem 5,7" TFT-Display
- Kapazitive Tastatur zur berührungssensitiven und intuitiven Bedienung
- Programmgesteuertes Nachtdesign mit
interaktivem Tastaturmenü
- Schnittstellen: essernet, zukünftig
FlexES com, USB, Ethernet, RS 485,
RS 232,
- Betrieb von ringbusversorgten
optischen-, akustischen- und
Sprachalarmgebern in versch.
Alarmierungsber. via esserbus-PLus
- Kaskadierbare Energieversorgung bis
450 Watt gem.EN54-4
- Länge der Ringleitung (esserbus) bis
zu 3,5 km
- Betrieb von verschiedenen Eingangs-/
Ausgangs-Buskopplern
- Einzelanzeigen für ausgelöste oder
gestörte Meldergruppen
- Integrierte Schnittstellen zum Betrieb
der erforderlichen Feuerwehrperipherie
z. B. Feuerwehranzeigetableau,
Feuerwehrbedienfeld
- Ereignisspeicher mit 10.000 Einträgen
- Betrieb von VdS-anerkannten
Funkkomponenten mit komfortabler
Feldstärkemessung
- Parametrierung, Kalibrierung und
Programmierung via USB direkt
- Remote Control (Ferndiagnose möglich)
- Galvanische Trennung der Analogringe
möglich
Technische Daten
Nennspannung 230 V AC
Nennfrequenz 50...60 Hz
Nennstrom 0,8 A (pro Netzteil)
Ausgangsspannung 24 V DC
Ruhestrom 192 mA (ohne Bedienteil)
348 mA (mit Bedienteil)
Strom f. ext. Verbraucher 3 x 24 VDC/3 A
Gesamt-Ausgangsstrom max. 6A
Akkukapazität 2 x 24 V / 12Ah
Schutzklasse IP 30
Gehäuse ABS, 10% glasfaserverstärkt,V-0
Farbe grau, ähnlich Pantone 538
Abmessungen (BxHxT) 450x320x185 mm
Menge: 1,000 Stk

**04.02.838 FX808393 Bundle FX10/5 Ringe FlexES Zentrale**
*** Bedarfsposition ohne GB
Modularer mikroprozessorgesteuerter
Brandmelder-Computer. Geprüft und
zugelassen entsprechend folgenden
Richtlinien und Normen:
· VDE 0100 - Allgemeine Bestimmungen
· VDE 0833 - Gefahrenmeldeanlagen
· DIN 14675 - Aufbau von Brandmeldeanlagen
· VdS-Richtlinien
· EN54 Teil 2,4 und 13
Basisvariante zum Aufbau einer Brandmelderzentrale mit senkrechtem Ausbau
für max. zehn Modulsteckplätze für z.B.
esserbus-Module.
Ausbau inkl. Energieversorgungsmodul,
EV-Anschlußmodul, Gehäuserückwand 2 für
senkrechten Einbau, Steuerungs-Modul,
Gehäuserahmen, Basis-Modulträger
Softwareunterstützung für max. 5 Ringleitungen esserbus/esserbus-PLus
Leistungsmerkmale
- Kombinierbare Ring-/Stichleitungs-
technik mit dezentraler Intelligenz
- Frei konfigurierbare Funktionalität
der eingesetzten Module
- Erhöhte Verfügbarkeit durch Notredundanzfunktion der Ringmodule
- Integrale Notredundanz für Überwachungsflächen bis 48.000m² oder mehr
als 512 Brandmelder
- vernetzbar über Systembus essernet
- Bedienfeld mit 5,7" TFT-Display
- Kapazitive Tastatur zur berührungssensitiven und intuitiven Bedienung
- Programmgesteuertes Nachtdesign mit
interaktivem Tastaturmenü
- Schnittstellen: essernet, USB,
Ethernet, RS 485, TTY
- Betrieb von ringbusversorgten
optischen-, akustischen- und
Sprachalarmgebern in versch.
Alarmierungsber. via esserbus-PLus
- Kaskadierbare Energieversorgung bis
450 Watt gem.EN54-4
- Länge der Ringleitung (esserbus) bis
zu 3,5 km
- Betrieb von verschiedenen Eingangs-/
Ausgangs-Buskopplern
- Integrierte Schnittstellen zum Betrieb
der erforderlichen Feuerwehrperipherie
z. B. Feuerwehranzeigetableau,
Feuerwehrbedienfeld
- Ereignisspeicher mit 10.000 Einträgen
- Betrieb von VdS-anerkannten
Funkkomponenten mit komfortabler
Feldstärkemessung
- Parametrierung, Kalibrierung und
Programmierung via USB direkt
- Galvanische Trennung der Analogringe
möglich
Technische Daten
Nennspannung 230 V AC
Nennfrequenz 50...60 Hz
Nennstrom 0,8 A (pro Netzteil)
Ausgangsspannung 24 V DC
Ruhestrom: 192 mA (ohne Bedienteil)
348 mA (mit Bedienteil)
Strom f. ext. Verbraucher 3 x 24 VDC/3 A
Gesamt-Ausgangsstrom max. 6A
Akkukapazität 2 x 24 V / 24 Ah
Schutzklasse IP 30
Gehäuse ABS, 10% glasfaserverstärkt,V-0
Farbe grau, ähnlich Pantone 538
Abmessungen (BxHxT) 450x960x185 mm
Menge: 1,000 Stk

**04.02.839 FX808394 Bundle FX10/10 Ringe FlexES Zentrale**
*** Bedarfsposition ohne GB
Modularer mikroprozessorgesteuerter
Brandmelder-Computer. Geprüft und
zugelassen entsprechend folgenden
Richtlinien und Normen:
· VDE 0100 - Allgemeine Bestimmungen
· VDE 0833 - Gefahrenmeldeanlagen
· DIN 14675 - Aufbau von Brandmeldeanlagen
· VdS-Richtlinien
· EN54 Teil 2,4 und 13
Basisvariante zum Aufbau einer Brandmelderzentrale mit senkrechtem Ausbau
für max. zehn Modulsteckplätze für z.B.
esserbus-Module.
Ausbau inkl. Energieversorgungsmodul,
EV-Anschlußmodul, Gehäuserückwand 2 für
senkrechten Einbau, Steuerungs-Modul,
Gehäuserahmen, Basis-Modulträger.
Ausbaubar auf max. 10 Modulsteckplätze
durch optionale Erweiterungsmodulträger.
Softwareunterstützung für max. 10 Ringleitungen esserbus/esserbus-PLus
Leistungsmerkmale
- Kombinierbare Ring-/Stichleitungs-
technik mit dezentraler Intelligenz
- Frei konfigurierbare Funktionalität
der eingesetzten Module
- Erhöhte Verfügbarkeit durch Notredundanzfunktion der Ringmodule
- Integrale Notredundanz für Überwachungsflächen bis 48.000m² oder mehr
als 512 Brandmelder
- vernetzbar über Systembus essernet
- Bedienfeld mit 5,7" TFT-Display
- Kapazitive Tastatur zur berührungssensitiven und intuitiven Bedienung
- Programmgesteuertes Nachtdesign mit
interaktivem Tastaturmenü
- Schnittstellen: essernet, USB,
Ethernet, RS 485,TTY
- Betrieb von ringbusversorgten
optischen-, akustischen- und
Sprachalarmgebern in versch.
Alarmierungsber. via esserbus-PLus
- Kaskadierbare Energieversorgung bis
450 Watt gem.EN54-4
- Länge der Ringleitung (esserbus) bis
zu 3,5 km
- Betrieb von verschiedenen Eingangs-/
Ausgangs-Buskopplern
- Integrierte Schnittstellen zum Betrieb
der erforderlichen Feuerwehrperipherie
z. B. Feuerwehranzeigetableau,
Feuerwehrbedienfeld
- Ereignisspeicher mit 10.000 Einträgen
- Betrieb von VdS-anerkannten
Funkkomponenten mit komfortabler
Feldstärkemessung
- Parametrierung, Kalibrierung und
Programmierung via USB direkt
- Galvanische Trennung der Analogringe
möglich
Technische Daten
Nennspannung 230 V AC
Nennfrequenz 50...60 Hz
Nennstrom 0,8 A (pro Netzteil)
Ausgangsspannung 24 V DC
Ruhestrom: 192 mA (ohne Bedienteil)
348 mA (mit Bedienteil)
Strom f. ext. Verbraucher 3 x 24 VDC/3 A
Gesamt-Ausgangsstrom max. 6A
Akkukapazität 2 x 24 V / 24 Ah
Schutzklasse IP 30
Gehäuse ABS, 10% glasfaserverstärkt,V-0
Farbe grau, ähnlich Pantone 538
Abmessungen (BxHxT) 450x960x185 mm
Menge: 1,000 Stk

**04.02.840 FX808395 Bundle FX18/5 Ringe FlexES Zentrale**
*** Bedarfsposition ohne GB
Modularer mikroprozessorgesteuerter
Brandmelder-Computer. Geprüft und
zugelassen entsprechend folgenden
Richtlinien und Normen:
· VDE 0100 - Allgemeine Bestimmungen
· VDE 0833 - Gefahrenmeldeanlagen
· DIN 14675 - Aufbau von Brandmeldeanlagen
· VdS-Richtlinien
· EN54 Teil 2,4 und 13
Basisvariante zum Aufbau einer Brandmelderzentrale mit senkrechtem Ausbau
für max. 18 Modulsteckplätze für z.B.
esserbus-Module.
Ausbau inkl. Energieversorgungsmodul,
EV-Anschlußmodul, Gehäuserückwand 2 für
senkrechten Einbau, Steuerungs-Modul,
Gehäuserahmen, Basis-Modulträger.
Softwareunterstützung für max. 5 Ringleitungen esserbus/esserbus-PLus
Leistungsmerkmale
- Kombinierbare Ring-/Stichleitungs-
technik mit dezentraler Intelligenz
- Frei konfigurierbare Funktionalität
der eingesetzten Module
- Erhöhte Verfügbarkeit durch Notredundanzfunktion der Ringmodule
- Integrale Notredundanz für Überwachungsflächen bis 48.000m² oder mehr
als 512 Brandmelder
- vernetzbar über Systembus essernet
- Bedienfeld mit 5,7" TFT-Display
- Kapazitive Tastatur zur berührungssensitiven und intuitiven Bedienung
- Programmgesteuertes Nachtdesign mit
interaktivem Tastaturmenü
- Schnittstellen: essernet, USB,
Ethernet, RS 485, TTY
- Betrieb von ringbusversorgten
optischen-, akustischen- und
Sprachalarmgebern in versch.
Alarmierungsber. via esserbus-PLus
- Kaskadierbare Energieversorgung bis
450 Watt gem.EN54-4
- Länge der Ringleitung (esserbus) bis
zu 3,5 km
- Betrieb von verschiedenen Eingangs-/
Ausgangs-Buskopplern
- Integrierte Schnittstellen zum Betrieb
der erforderlichen Feuerwehrperipherie
z. B. Feuerwehranzeigetableau,
Feuerwehrbedienfeld
- Ereignisspeicher mit 10.000 Einträgen
- Betrieb von VdS-anerkannten
Funkkomponenten mit komfortabler
Feldstärkemessung
- Parametrierung, Kalibrierung und
Programmierung via USB direkt
- Galvanische Trennung der Analogringe
möglich
Technische Daten
Nennspannung 230 V AC
Nennfrequenz 50...60 Hz
Nennstrom 0,8 A (pro Netzteil)
Ausgangsspannung 24 V DC
Ruhestrom: 192 mA (ohne Bedienteil)
348 mA (mit Bedienteil)
Strom f. ext. Verbraucher 3 x 24 VDC/3 A
Gesamt-Ausgangsstrom max. 6A
Akkukapazität 2 x 24 V / 24 Ah
Schutzklasse IP 30
Gehäuse ABS, 10% glasfaserverstärkt,V-0
Farbe grau, ähnlich Pantone 538
Abmessungen (BxHxT) 450x960x185 mm
Menge: 1,000 Stk

**04.02.841 FX808396 Bundle FX18/10 Ringe FlexES Zentrale**
*** Bedarfsposition ohne GB
Modularer mikroprozessorgesteuerter
Brandmelder-Computer. Geprüft und
zugelassen entsprechend folgenden
Richtlinien und Normen:
· VDE 0100 - Allgemeine Bestimmungen
· VDE 0833 - Gefahrenmeldeanlagen
· DIN 14675 - Aufbau von Brandmeldeanlagen
· VdS-Richtlinien
· EN54 Teil 2,4 und 13
Basisvariante zum Aufbau einer Brandmelderzentrale mit senkrechtem Ausbau
für max. 18 Modulsteckplätze für z.B.
esserbus-Module.
Ausbau inkl. Energieversorgungsmodul,
EV-Anschlußmodul, Gehäuserückwand 2 für
senkrechten Einbau, Steuerungs-Modul,
Gehäuserahmen, Basis-Modulträger.
Softwareunterstützung für max. 10 Ringleitungen esserbus/esserbus-PLus
Leistungsmerkmale
- Kombinierbare Ring-/Stichleitungs-
technik mit dezentraler Intelligenz
- Frei konfigurierbare Funktionalität
der eingesetzten Module
- Erhöhte Verfügbarkeit durch Notredundanzfunktion der Ringmodule
- Integrale Notredundanz für Überwachungsflächen bis 48.000m² oder mehr
als 512 Brandmelder
- vernetzbar über Systembus essernet
- Bedienfeld mit 5,7" TFT-Display
- Kapazitive Tastatur zur berührungssensitiven und intuitiven Bedienung
- Programmgesteuertes Nachtdesign mit
interaktivem Tastaturmenü
- Schnittstellen: essernet, USB,
Ethernet, RS 485, TTY
- Betrieb von ringbusversorgten
optischen-, akustischen- und
Sprachalarmgebern in versch.
Alarmierungsber. via esserbus-PLus
- Kaskadierbare Energieversorgung bis
450 Watt gem.EN54-4
- Länge der Ringleitung (esserbus) bis
zu 3,5 km
- Betrieb von verschiedenen Eingangs-/
Ausgangs-Buskopplern
- Integrierte Schnittstellen zum Betrieb
der erforderlichen Feuerwehrperipherie
z. B. Feuerwehranzeigetableau,
Feuerwehrbedienfeld
- Ereignisspeicher mit 10.000 Einträgen
- Betrieb von VdS-anerkannten
Funkkomponenten mit komfortabler
Feldstärkemessung
- Parametrierung, Kalibrierung und
Programmierung via USB direkt
- Galvanische Trennung der Analogringe
möglich
Technische Daten
Nennspannung 230 V AC
Nennfrequenz 50...60 Hz
Nennstrom 0,8 A (pro Netzteil)
Ausgangsspannung 24 V DC
Ruhestrom: 192 mA (ohne Bedienteil)
348 mA (mit Bedienteil)
Strom f. ext. Verbraucher 3 x 24 VDC/3 A
Gesamt-Ausgangsstrom max. 6A
Akkukapazität 2 x 24 V / 24 Ah
Schutzklasse IP 30
Gehäuse ABS, 10% glasfaserverstärkt,V-0
Farbe grau, ähnlich Pantone 538
Abmessungen (BxHxT) 450x960x185 mm
Menge: 1,000 Stk

**04.02.842 FX808397 Bundle FX18/18 Ringe FlexES Zentrale**
*** Bedarfsposition ohne GB
Modularer mikroprozessorgesteuerter
Brandmelder-Computer. Geprüft und
zugelassen entsprechend folgenden
Richtlinien und Normen:
- VDE 0100 - Allgemeine Bestimmungen
- EN54 Teil 2,4 und 13
zur Verwendung gemäß:
- VDE 0833 - Gefahrenmeldeanlagen
- DIN 14675 - Aufbau von Brandmeldeanlagen
- VdS-Richtlinien
Basisvariante zum Aufbau einer Brandmelderzentrale mit senkrechtem Ausbau
für max. 18 Modulsteckplätze für z.B.
Ringleitungs-Module.
Ausbau inkl. Energieversorgungsmodul,
EV-Anschlußmodul, Gehäuserückwand 2 für
senkrechten Einbau, Steuerungs-Modul,
Gehäuserahmen, Basis-Modulträger.
Softwareunterstützung für max. 18 Ringleitungen.
Leistungsmerkmale
- Kombinierbare Ring-/Stichleitungs-
technik mit dezentraler Intelligenz
- Frei konfigurierbare Funktionalität
der eingesetzten Module
- Erhöhte Verfügbarkeit durch Notredundanzfunktion der Ringmodule
- Integrale Notredundanz für Überwachungsflächen bis 48.000m² oder mehr
als 512 Brandmelder
- vernetzbar über Systembus
- Bedienfeld mit 5,7" TFT-Display
- Kapazitive Tastatur zur berührungssensitiven und intuitiven Bedienung
- Programmgesteuertes Nachtdesign mit
interaktivem Tastaturmenü
- Schnittstellen: Systembus, USB,
Ethernet, RS 485, TTY
- Betrieb von ringbusversorgten
optischen-, akustischen- und
Sprachalarmgebern in versch.
Alarmierungsber. via esserbus-PLus
- Kaskadierbare Energieversorgung bis
450 Watt gem.EN54-4
- Länge der Ringleitung bis zu 3,5 km,
maximal 127 Teilnehmer in bis zu
127 Meldergruppen
- Betrieb von verschiedenen Eingangs-/
Ausgangs-Buskopplern
- Integrierte Schnittstellen zum Betrieb
der erforderlichen Feuerwehrperipherie
z. B. Feuerwehranzeigetableau,
Feuerwehrbedienfeld
- Ereignisspeicher mit max.10.000
Einträgen
- Betrieb von VdS-anerkannten
Funkkomponenten mit komfortabler
Feldstärkemessung
- Parametrierung, Kalibrierung und
Programmierung via USB direkt
- Remote Control (Ferndiagnose möglich)
- Galvanische Trennung der Analogringe
möglich
Technische Daten:
Nennspannung 230 V AC
Nennfrequenz 50 ... 60 Hz
Nennstrom 0,8 A
Ausgangsspannung 24 V DC
Ruhestrom ca. 192 mA
(Grundausbau ohne Bedienteil)
ca. 348 mA
(Grundausbau mit Bedienteil)
Strom für ext. Verbraucher 3 A
Akkukapazität 4 x 12 V / 24 Ah
Umgebungstemperatur -5 °C ... 45 °C
Lagertemperatur -10 °C ... 50 °C
Schutzart IP 30
Gehäuse ABS, 10% glasfaserverstärkt,
V - 0
Rel. Luftfeuchte max. 95 %
(ohne Betauung)
Farbe grau, ähnlich Pantone 538
Gewicht ca. 15,1 kg
(inkl. Neutralfront)
ca. 17 kg
(inkl. Bedienteil)
Abmessungen B:450 mm H:960 mm T: 185 mm
Menge: 1,000 Stk

**04.02.843 FX808430.10R Schwerlastschublade Zentraleneinbau 10R Softwarefreigabe bis zu 10 Analogringe**
*** Bedarfsposition ohne GB
Schwerlastschublade für Zentraleneinbau
als Bundle-Version FX10.
Kugelgelagerte Schwerlastschublade zur
Montage in einem 19-Zoll Rack.
Vorgerichtet für Erweiterungs-
Modulträger FX808432 und FX808433
Lieferumfang:
Schwerlastschublade incl. Basis-
Modulträger und Steuerungsmodul
mit Freigabe für 10 Ringleitungen.
Menge: 1,000 Stk

**04.02.844 FX808430.18R Schwerlastschublade Zentraleneinbau 18R Softwarefreigabe bis zu 18 Analogringe**
*** Bedarfsposition ohne GB
Schwerlastschublade für Zentraleneinbau
als Bundle-Version FX18.
Kugelgelagerte Schwerlastschublade zur
Montage in einem 19-Zoll Rack.
Vorgerichtet für Erweiterungs-
Modulträger FX808432 und FX808433
Lieferumfang:
Schwerlastschublade incl. Basis-
Modulträger und Steuerungsmodul
mit Freigabe für 18 Ringleitungen.
Menge: 1,000 Stk

**04.02.845 FX808431 Schwerlastschublade f. Energieversorgung versorgung 5HE**
*** Bedarfsposition ohne GB
Kugelgelagerte Schwerlastschublade zur
Montage in einem 19-Zoll Rack.
Vorgerichtet zur Aufnahme von bis zu
vier Akkumulatoren a 24Ah.
Bis zu 3 dieser Schwerlastschubladen
für die Energieversorgung können pro
FlexES control eingebaut und die
Energie-Versorgungsmodule kaskadiert
werden.
Technische Daten:
Lieferumfang:
Schwerlastschublade incl. Energieversorgungs-Modul, EV-Anschlußmodul,
Akku-Anschlußleitungen, Befestigungsmaterial
Menge: 1,000 Stk

**04.02.846 FX808432 Erweiterungsmodulträger 1 für abgesetzten Anschluss**
*** Bedarfsposition ohne GB
Modulträger in Kunststoff-Montagewanne
zur Aufnahme von bis zu vier steckbaren
Modulen.
Der verlagerte Anschluss der Peripherie
erfolgt über eine steckbare Verbindungsleitung an abgesetzten Anschlussterminals im Bereich der Kabeleinführung
des Standschrankes.
Lieferumfang:
-Erweiterungsmodulträger mit vier Steckplätzen
-Kunststoff-Montagewanne zur Befestigung
des Erweiterungs-Modulträgers im Gehäuse
Menge: 1,000 Stk

**04.02.847 FX808433 Erweiterungsmodulträger 2 für abgesetzten Anschluss**
*** Bedarfsposition ohne GB
Modulträger in Kunststoff-Montagewanne
zur Aufnahme von bis zu vier steckbaren
Modulen.
Der verlagerte Anschluss der Peripherie
erfolgt über eine steckbare Verbindungsleitung an abgesetzten Anschlussterminals im Bereich der Kabeleinführung
des Standschrankes.
Lieferumfang:
-Erweiterungsmodulträger mit vier Steckplätzen
-Kunststoff-Montagewanne zur Befestigung
des Erweiterungs-Modulträgers im Gehäuse
Menge: 1,000 Stk

**04.02.848 FX808434 Tragschienenset für Anschlussterminals steckplätze**
*** Bedarfsposition ohne GB
Vier abgelängte Hutschienen zur Montage
von Anschlussterminals, Kopplern,
Sicherungselementen etc.im Standschrank.
Lieferumfang:
-Vier Tragschienen
-Befestigungsmaterial
-Neutralleiter
Menge: 1,000 Stk

**04.02.849 FX808435 Anschlussterminal für 4 Modulsteckplätze**
*** Bedarfsposition ohne GB
Abgesetzter Anschlussterminal incl. 2m
langer steckbarer Leitung zur Verbindung
zwischen den Erweiterungsmodulträgern 1
und 2 sowie dem Anschlussterminal.
An dem Anschlussterminal wird die
Peripherie von bis zu vier Ringleitungen
über Schraubklemmen angeschlossen.
Lieferumfang:
-Anschlussterminal für vier Ringleitungen
-Steckbare flexible Verbindungsleitung
mit 2 Metern Länge.
Menge: 1,000 Stk

**04.02.850 FX808436 Anschlussterminal für essernet-Anschluss für essernet-Vernetzung**
*** Bedarfsposition ohne GB
Abgesetzter Anschlussterminal zum
Anschluss des essernets mit 62,5 kBaud
oder 500kBaud Übertragungsgeschwindigkeit.
Die Verbindung zum abgesetzten Anschluss
erfolgt über ein vorkonfektioniertes
steckbares Kabel.
Lieferumfang:
-Anschlussterminal mit Schraubklemmen
- Steckbare Verbindungsleitung
- Abschirmungsklemmen
-Befestigungsmaterial
Menge: 1,000 Stk

**04.02.851 FX808437 Anschlußterminal für UBext.**
*** Bedarfsposition ohne GB
Abgesetzter Anschlussterminal zur
Verteilung externer Spannungsversorgungen der Peripherie.
Die Montage erfolgt werkzeuglos auf
Hut- / C-Schienen. Der Anschluss an das
Netzteil-Modul erfolgt über
eine mitgelieferte 2 Meter lange
abgeschirmte Anschlussleitung.
Menge: 1,000 Stk

**04.02.852 FX808438 Anschlussterminal für Netzanschluss 230V - 400V Dreiphasen-Anschluss**
*** Bedarfsposition ohne GB
Netzeinspeisung einphasig mit 230Volt
oder dreiphasig mit 400 Volt
für bis zu drei Energieversorgungs-
Module an Schraubklemmen.
Der Anschlussterminal wird auf Tragschiene montiert und hat zusätzliche
Trenneinsätze.
Die Trägerplatte ermöglicht die Aufnahme
von bis zu drei
EV-Anschlussmodulen/Netzfiltern.
Lieferumfang:
-Netzanschlussklemmen auf Tragschiene
-Trägerplatte für EV-Anschlussmodul
-Befestigungsmaterial
-Verbindungskabel zum EV-Anschlussmodul
Menge: 1,000 Stk

**04.02.853 FX808439 Serviceschublade 1HE**
*** Bedarfsposition ohne GB
Service-Schublade zum Einbau in 19"-
Standschränke zur Ablage für
Programmier- und Servicegeräte während
der Inbetriebnahme und bei Instandhaltungsarbeiten.
Montage erfolgt mit kugelgelagerten
Schwerlastschienen.
Für den Einbau ist eine Höheneinheit
(1HE= 44,45mm) einzuplanen.
Material: Stahlblech pulverlackiert
Farbe: grau, ähnlich Pantone 583
Menge: 1,000 Stk

**04.02.854 FX808440 Blindplatte 19" für Schwerlastschublade**
*** Bedarfsposition ohne GB
Frontrahmen für Schwerlastschublade,
zur Aufnahme einer Bedien und
Anzeigeeinrichtungen. 7HE
Blindfront für Schwerlastschublade 5HE
Pulverlackierte Metallplatte als
Blende für EV-Schublade oder Zentralen-
Schublade falls kein Bedienteil
erforderlich ist.
5 Höheneinheiten (a 44,45 mm)= 222,25 mm
Lieferumfang:
Blindfront incl. Befestigungsmaterial
Menge: 1,000 Stk

**04.02.855 FX808444 Montage mit Schrankbeistellung**
*** Bedarfsposition ohne GB
Menge: 1,000 Stk

**04.02.856 FX808455 Kabel EV-Kaskadierung 2,5 m**
*** Bedarfsposition ohne GB
Fabrikat: ESSER
Menge: 1,000 Stk

**04.02.857 FX808460 Touchscreen-Bedienteil AP für System FlexES Control**
*** Bedarfsposition ohne GB
Berührungssensitives Anzeige- und
Bedienteil zum Anschluss an die Brandmelderzentrale als Aufbauversion in
einem weißen Aufputz-ABS-Gehäuse.
Das Bedienteil ermöglicht die vollständige abgesetzte Bedienung des Brandmeldesystems. Die Zugangsberechtigung zu
verschiedenen Zugangebenen erfolgt über
verschiedene Zugangscodes, die im Setup-
Menü frei editierbar sind.
Die abgesetzte Anzeige gibt vollständig
die Zustände der zugehörigen Brandmelderzentrale wieder und entspricht den
Anforderungen der EN54-2.
Der Anschluss erfolgt über eine RS485-
Schnittstellen der Brandmelderzentrale.
Technische Daten:
Betriebsspannung 12 ... 30 V DC
Stromaufnahme @ 24 V DC ca. 500 mA
Umgebungstemperatur -5 °C ... 45 °C
Lagertemperatur 0 °C ... 50 °C
Kabellänge 700 m
Rel. Luftfeuchte max. 95 %
(nicht kondensierend)
Gewicht ca. 2050 g
Abmessungen B:270 mm H:221 mm T:71 mm
Menge: 1,000 Stk

**04.02.858 FX808461.10 Touchscreen-Bedienteil UP**
*** Bedarfsposition ohne GB
Berührungssensitives Anzeige- und
Bedienteil zum Anschluss an die Brandmelderzentrale FlexES control als Einbauversion.
Das Bedienteil ermöglicht die vollständige abgesetzte Bedienung des Brandmeldesystems. Die Zugangsberechtigung zu
verschiedenen Zugangebenen erfolgt über
verschiedene Zugangscodes, die im Setup-
Menü frei editierbar sind.
Die abgesetzte Anzeige gibt vollständig
die Zustände der zugehörigen Brandmelderzentrale wieder und entspricht den
Anforderungen der EN54-2.
Der Anschluss erfolgt über eine der
verfügbaren RS485-Schnittstellen der
FlexES control.
Betriebsspannung: 12 ... 30 V DC
Display Grafikfähiges 7" WVGA-Display
800 x 480 Pixel, 256 Farben
91,4 x 152,4 mm (Anzeigefläche)
Bedienung analog resistiv
Speicher 16 MByte Flash
32 MByte SD-RAM
512 KByte SRAM batteriegepuffert
Betriebssystem Windows CE 5.0 Core
Schnittstellen 1 x RS485
2 x USB Host
1 x Ethernet
Frontrahmen schwarz eloxiert
Abmessungen (BxHxT)
203 x 147 x 5 mm (Frontrahmen)
195 x 139 (Montageausschnitt)
Menge: 1,000 Stk

**04.02.859 FX808462 Bausatz Hohlwandeinbau für Touchscreen Anzeige- und Bedienteil**
*** Bedarfsposition ohne GB
Verzinkter Blech-Einbaurahmen für Hohlwand- oder zum Podesteinbau zur Aufnahme
des Touch-Bedienteils FX808461.10.
Die Fixierung des Einbaurahmens erfolgt
durch zwei Spannschrauben.
Menge: 1,000 Stk

**04.02.860 FX808463 Gefahrenmeldetableau 4000 uP für FlexES & IQ8Control**
*** Bedarfsposition ohne GB
Unterputz-Gefahrenmeldetableau als
parallele Anzeige- und Bedieneinrichtung
für die BMZ.
Individuell programmierbare Bedientasten
und LED-Anzeigen garantieren eine auf
das Objekt-Schutzziel abgestimmte
dezentrale Anzeige und Bedienung.
Kapazitive Tasten ermöglichen eine
ergonomische Bedienung und Abfrage von
Systemzuständen. Die Klartextanzeige der
Systemzustände erfolgt in einem grafikfähigen, sechszeiligen Display mit 20
Zeichen je Zeile.
Technische Daten:
Betriebsspannung 10 ... 30 V DC
Stromaufnahme @ 24 V DC ca. 21 mA
Farbe grau, ähnlich RAL 7024
Abmessungen B:263 mm H:210 mm T:61.5 mm
Menge: 1,000 Stk

**04.02.861 FX808464 Gefahrenmeldetableau 4000 aP für FlexES und IQ8Control**
*** Bedarfsposition ohne GB
Aufputzputz-Gefahrenmeldetableau als
parallele Anzeige- und Bedieneinrichtung
für die BMZ.
Individuell programmierbare Bedientasten
und LED-Anzeigen garantieren eine auf
das Objekt-Schutzziel abgestimmte
dezentrale Anzeige und Bedienung.
Kapazitive Tasten ermöglichen eine
ergonomische Bedienung und Abfrage von
Systemzuständen. Die Klartextanzeige der
Systemzustände erfolgt in einem grafikfähigen, sechszeiligen Display mit 20
Zeichen je Zeile.
Technische Daten:
Betriebsspannung 10 ... 30 V DC
Stromaufnahme @ 24 V DC ca. 21 mA
Farbe grau, ähnlich RAL 7024
Abmessungen B:230 mm H:200 mm T:60 mm
Menge: 1,000 Stk

**04.02.862 FX808465.10 FBA4000-Plus-ZT-Light**
*** Bedarfsposition ohne GB
Menge: 1,000 Stk

**04.02.863 FX808467 FBA-Plus4000 ZT**
*** Bedarfsposition ohne GB
Menge: 1,000 Stk

**04.02.864 FX808468 FBA - Planfachgehäuse**
*** Bedarfsposition ohne GB
Menge: 1,000 Stk

**04.02.865 FX808469 FBA - Erweiterungsgehäuse mit Acrylglass**
*** Bedarfsposition ohne GB
Menge: 1,000 Stk

**04.02.866 FX808470 Blendrahmen für FX808467**
*** Bedarfsposition ohne GB
Menge: 1,000 Stk

**04.02.867 FX808471 FBA4000-Plus-ABT**
*** Bedarfsposition ohne GB
Menge: 1,000 Stk

**04.02.868 FX808472 FBA-CH-Seriell für FlexES**
*** Bedarfsposition ohne GB
Menge: 1,000 Stk

**04.02.869 FX818326 Power supply module Version 2**
*** Bedarfsposition ohne GB
Menge: 1,000 Stk

**04.02.870 FX818327 MAINS TERMINAL MODULE VER2 FOR TDK PSU**
*** Bedarfsposition ohne GB
Menge: 1,000 Stk

**04.02.871 HLSPS-ADPTR PSU Adapter**
*** Bedarfsposition ohne GB
Adapterkarte für Netzteil DB-2 Die Adapterplatine ist eine Option für das Netzteil HLSPS-DB2, wenn mehr als ein allgemeines Fehlerrelais benötigt wird. Die Adapterplatine ist jeweils mit einem Relais für Netz-, Akku- und Erdschlussstörung ausgestattet. Um das Netzteil an die ESSER-Ringleitung anzuschließen, werden die Adapterplatine und der esserbus®-Alarmierungskoppler (Art.-Nr. 808623) benötigt. Der optionale Koppler wird auf die Adapterkarte gesteckt und das Netzteil somit in den esserbus® eingebunden. Die Störungsrelais sind als Wechslerkontakte ausgeführt, so können die Relais weiterhin verwendet werden, während der esserbus®-Alarmierungs-Koppler aufgesteckt ist. Technische Daten Kontaktbelastung Relais Nennwiderstandslast 0,3 A @ 125 V AC; 1 A @ 30 V DC max. Schaltstrom 1 A max. Schaltspannung125 V AC, 60 V DC Umgebungstemperatur -10 °C ... 50 °C Lagertemperatur -10 °C ... 75 °C Gewicht ca. 90 g Abmessungen B: 85 mm H: 130 mm T: 20 mm Leistungserklärung DoP-0755891811 Fabrikat: Honeywell
Menge: 1,000 Stk

**04.02.872 HLSPS-DB2 Externes Netzteil DB2 Externes Netzteil DB2**
*** Bedarfsposition ohne GB
Externes Netzteil DB2 Das externe Netzteil DB-2, eingebaut in einem pulverbe- schichteten Metallgehäuse, ist für die Aufnahme von bis zu zwei 12 V / 45 Ah Batterien. Eine Anbindung an die Brandmelderzentralen IQ8Control und FlexES Control kann direkt mit einem esserbus®-Alarmierungskopplers (Art.- Nr. 808623) erfolgen, wozu die steckbare Adapterkarte (Art.-Nr. HLSPS-ADPTR) benötigt wird. Alternativ steht zur Übertragung von Störungen (Netzstörung, Erdschluss, Akkustörung und Sammelstörung) ein Relaisausgang mit potentialfreiem Wechselkontakt zur Verfügung. Externe LED-Anzeige für Betrieb und Sammelstörung in der ab- schließbaren Fronttür, interne LEDs zur detaillierten Erkennung von Notstrombetrieb, Einzelüberwachung Akku- Störung, Störung Erdschluss, Akku-Tiefentladung sowie Systemfehler und Netzstörung. Die Einstellungen für Akku-Kapazitäten und -kombinationen erfolgt über Dip- Schalter auf der NTBasisplatine. LEISTUNGSMERKMALE: - Modularer Aufbau für Stand Alone- oder esserbus-Be- trieb - 2 Eingänge zur Überwachung externer Einrichtungen - Auswahl der zu überwachenden Akkus mittels Dipp- Schalter - Optionale Anbindung im esserbus über Adapterkarte mit Alarmierungskoppler - Einfache Zustandsanalyse über LED-Anzeigen auf der Basisplatine TECHNISCHE DATEN: - Nennspannung: 230 V AC - Nennfrequenz: 50 Hz bis 60 Hz - Ausgangsspannung: 20 bis 29 V DC - Ausgangsstrom max.: 4,0 A (ohne Ladevorgang) 3,8 A (beim Laden eines 7-Ah-Akkustrangs) - Akkukapazität: 7 Ah,12 Ah,17 Ah, 26 Ah,38 Ah,45 Ah - Kontaktbelastung Relais: 1A / 125 V AC, 60 V DC - Umgebungstemperatur: -5°C bis 40°C - Schutzart: IP 30 - Gehäuse: Stahlblech pulverbeschichtet - Farbe: grau, ähnlich RAL 7035 - Gewicht: ca. 9 kg (ohne Akkus) - Abmessungen (BxHxT): 417 x 490 x 206 mm Leistungserklärung: DoP-0755891811 Liefern und betriebsfertig montieren. Fabrikat: HONEYWELL oder gleichwertig Typ: HLSPS-DB2
Menge: 1,000 Stk

**04.02.873 HLSPS50 Netzteil 24 V DC, 5A**
*** Bedarfsposition ohne GB
Menge: 1,000 Stk

**04.02.874 HON-CGW-MBB Honeywell CLSS - Brandmelde-Gateway**
*** Bedarfsposition ohne GB
HON-CGW-MBBConnected Life Safety Services GatewayDas Gateway dient als Interface zwischeneiner Brandmelderzentrale und der Honeywell Cloud. Es werden Daten zwischen der Brandmelderzentrale und mobilen Endgeräten ausgetauscht.Die Verbindung zur Brandmelderzentrale ermöglicht das Auslesen der Bestands-daten und die Datenübertragung. Die Verbindung mit der Cloud ermöglicht die Fernüberwachung und -verwaltung von Brandmeldeanlagen.Die lizensierte Systemsoftware überwacht die Ereignisse in der Brandmeldeanlage eines Gebäudes in Echtzeit, benachrichtigt unverzüglich Benutzer, unterstützt regelmäßige Instandhaltungs-maßnahmen und generiert Berichte auf angemeldeten Mobilgeräten.Eine integrierte Bluetooth-Schnitt-stelle ermöglicht eine Direktverbindung zur Brandmelderzentrale im Objekt.Verfügbare Schnittstellen: 2x RJ45 Ethernet2x RS4851x RS2321x USBTechn. Daten: Betriebsspannung: 12.....32V/DCStromaufnahme: 0,15 A @24V/DC (inkl. Funkmodul)Umgebungstemperatur: 0 °C ... + 49 °C Relative Luftfeuchte: 1 % ... 93 % (ohne Betauung)Raumtemperatur: 15 ºC ... 27 ºCGewicht: 0,73kgAbmessungen (BxHxT): 260 x 203 x 95 mm
Menge: 1,000 Stk

**04.02.875 HOP-131-206 NOTIFIER INSPIRE E10-Zentrale mit 6 Modulsteckplätzen**
*** Bedarfsposition ohne GB
Die Brandmeldezentrale der Serie INSPIRE von NOTIFIER by Honeywell ist ein modulares, einfach zu bedienendes, netzwerkfähiges System, das in 10HE- und 15HE-Gehäusen (E10 bzw. E15) erhältlich ist. Sie nutzt das digitale Protokoll Opal von NOTIFIER, um die Geschwindigkeit und Effizienz der Branderkennung und -alarmierung zu maxi- mieren. Gleichzeitig werden auch ältere Geräte mit CLIP-Protokoll unterstützt. Das große 10-Zoll-Farbdis- play mit seiner intuitiven Touchscreen-Bedienung und menügesteuerten Funktionen ermöglicht eine schnelle so- wie einfache Bedienung des Systems. Die INSPIRE-Zentrale unterstützt bis zu 10 hot-swap-fä- hige Module in dem E10-Gehäuse und bis zu 14 Module in dem E15-Gehäuse. Das 10-Zoll-Display führt den Benutzer durch alle Vor- gänge und Datenprotokolle. Mit kontextgesteuerten Menüs und Symbolen, die klare, benutzerdefinierte Daten über den Systemstatus liefern, wird ein fehlerfreies Situ- ationsmanagement ermöglicht. Grafische und textbasierte Tools zur Steuermatrix- Programmierung unterstützen die Inbetriebnahme vor Ort und außerhalb des Standorts. Das zuverlässige und leistungsfähige Opal-Digitalproto- kollsystem, ist in der Lage, einen Fehler auf der Ring- leitung zu lokalisieren, während der volle Systembe- trieb aufrechterhalten wird. Das leistungsstarke ID²net-Netzwerk von INSPIRE mit seinen fortschrittlichen Vernetzungsfunktionen wird von einer umfassenden Suite verbundener Tools unterstützt. Dies ermöglicht einen vereinfachten Zugang, sowie eine intuitive Programmierung und Wartung des Systems. Das ergibt eine erhebliche Effizienzsteigerung vor Ort und im Betrieb. LEISTUNGSMERKMALE: - Zentralen-Gehäuse mit Anpassungen für 19"-Rack oder Unterputz-Einbau - Die Module können für eine einfache Verdrahtung in jeden Steckplatz eingesetzt werden - Optional erweiterbare Batteriekapazitäten - Schnelle Systemeinrichtung und Inbetriebnahme über das Bedienfeld und die Konfigurationssoftware - Umfassende Steuermatrix Programiermöglichkeiten - Dank des modularen Aufbaus lässt sich das System leicht anpassen und verändern, wenn sich die Nutzung und Größe des Gebäudes ändert. - Systemerweiterungen und -anpassungen können schnell vorgenommen werden, ohne dass die Brandüberwachung beeinträchtigt wird. - Kabeleinführung durch nebeneinander liegende Aus- bruchöffnungen - Kundenspezifisches Logo auf der Startseite - Tag-/Nachtmodus konfigurierbar für standortspezifi- sche Anforderungen - Touchscreen und hintergrundbeleuchtete Tasten mit Hinweisen auf dem Bildschirm zur Benutzerführung - Kommunikations-Ringbus beidseitig von der Zentrale eingespeist. - Ausbau mit 2 bis 8 Ringbusleitungen, Verdrahtung in 2-Draht-Technik als Ring, Stich und/oder Stern - Pro Ringbus bis zu 318 adressierbare Einzelelemente anschaltbar mit Auto-Scan-Adressierung - Pro Ringbus bis zu 159 ringbusgespeiste Alarmgeber - Digitales Ringleitungsprotokoll, dadurch erhöhte Be- triebssicherheit aller Ringbusteilnehmer - Verknüpfung der Ein- und Ausgänge aller Ringleitungs- elemente durch frei programmierbare Matrix. - 10.000 frei programmierbaren Meldergruppen programmierbar. - Zweimeldungsabhängikeit - Großflächiges, beleuchtetes 10"LCD-Grafikdisplay mit Touch-Funktion Klartext. Textanzeige je adressierba- rem Ringbusteilnehmer und zusätzliche Textanzeige je programmierter Meldegruppe. - Alarmzähler mit einem Speicher für mindestens 10.000 Alarm-meldungen - Alarmzwischenspeicher - Ereignisspeicher mit Datum und Uhrzeit der letzten 10.000 Meldungen - Tag-/Nacht-Schaltung (Erkunden/Verzögern-Funktion) - 2 potentialfreie Relais (Sammelfeuer, Sammelstörung) - Interface für Feuerwehrbedienfeld - RS 485-Schnittstelle für: Netzwerk, abgesetzte Fernbedienfelder elektronische Einsatzdatei, optional - Wartungsanzeige für jeden einzelnen Melder - Zentrale programmierbar über 10" Toch-Display oder PC - Gruppen- und Meldertest (Einmannrevision) - Verwaltung der NOTIFIER-Selbsttestmelderserie - Individuelle Anzeige aller Meldermesswerte - Netzspannung 240 V / 50 Hz - Netzteil 24 V / 2,4 A - Abdichtung des Panels: IP30 (EN60529) - EMV-Emissionen: EN61000-6-3 - Immunität: EN50130-4 - Sicherheit: EN62368-1 - Seitenverkleidung für Aufputz Montage (nur 10U-Ge- häuse) - Die Tür ist links angeschlagen und wird mit einem 4 mm Sechskantschlüssel geöffnet. - Tür abnehmbar durch Schnellverschlussscharniere ZULASSUNGEN - EN54-2:1997 + A1:2006 - EN54-4:1997 + A1:2002 und A2:2006 - Klimatische Klassifizierung: 3K5, EN 60721-3-3 MECHANISCHE EIGENSCHAFTEN: - Abmessungen E10 (HxBxT): 445 x 455 x 190 mm - Abstandshalter: 8 mm oder 14 mm - Befestigungslöcher: 5 (auf der Rückwand) - Kabeleinführungslöcher (20mm): 30 (oben), 17 (hin- ten), 26 (unten) - Externe Anschlüsse: steckbare Schraubklemmen 0,5mm² bis 2,5mm² - Farbe: RAL 7022 UMBRAGRAU, seidenmatte Oberfläche UMGEBUNGSBEDINGUNGEN: - Betriebstemperatur: 0°C bis +40°C - Rel. Luftfeuchte: 5% bis 95% (nicht kondensierend) TECHNISCHE DATEN: - Betriebsspannung: 230Vac 50Hz - Spannungstoleranz: -15%, +10% (195,5V bis 253V) - Eingehende Netzsicherung: 3,15 A, T5AH / 250 V (20-mm-HRC-Schutzsicherung im Netzanschlussblock) - Inline-Sicherung des Batteriestromkreises: 25A - Ruhestrom: je nach Ausbaustand - Alarmstrom: je nach Ausbaustand - Netzeingangsstrom: 1,2 A für 240-W-Netzteil, 2,3 A für 480-W-Netzteil - Ausgangsspannung des Batterieladegeräts: 27,2 V nom @ 20°C (temperaturkompensiert und strombegrenzt) - Ausgangsleistung des Netzteils: 36 V, 6,7 A für 240 W PSU 36 V, 13,3 A für 480 W PSU - Standby-Batterien* Min. 12Ah (24Vdc versiegelte Blei- Säure):Max. 24Ah (10U-Gehäuse), 38Ah (15U-Gehäuse) - Betriebsspannungsbereich(e) für die Netzspannung(en) der BMZ: 30 V (DC/DC-konvertiert) - Betriebsspannungsbereich für den Ausgang der BMZ: 24 V ± 5 % DC, bei jedem Modul gleich - Gewicht: je nach Ausbaustand ZENTRALENAUSBAU: - 2 Ringbusleitungen für je 318 Ringelementen Gemäß EN54-2 - E10 Schrank bis zu 10 Modulsteckplätze - 10"-Touch-Display zum Bedienen der BMZ - 10.000 Meldergruppen für automatische und nicht- automatische Melder - 1 Gruppeneinzelanzeige für Alarm, Störung und Abschaltung - Ein Ereignisspeicher mit Datum u. Uhrzeit für die letzten 10.000 Ereignisse - 1 CPU-Modul mit USB- und LAN-Schnittstelle - 1 Lademodul mit 36 V; 6,7 A; 240 W mit temperaturkon- trollierter Akkuüberwachung - Für bis zu max. 2x 24Ah Akkus Notstromversorgung - 1 Ländercode-Lizenz erforderlich VdS-Nr.: G G221062 CPR-Nr.: 0786-CPR-21737 Liefern und betriebsfertig montieren Fabrikat: NOTIFIER oder gleichwertig Typ: HOP-131-206
Menge: 1,000 Stk

**04.02.876 HOP-134-412 NOTIFIER INSPIRE E15-Zentrale mit 12 Modulsteckplätzen**
*** Bedarfsposition ohne GB
Die Brandmeldezentrale der Serie INSPIRE von NOTIFIER by Honeywell ist ein modulares, einfach zu bedienendes, netzwerkfähiges System, das in 10HE- und 15HE-Gehäusen (E10 bzw. E15) erhältlich ist. Sie nutzt das digitale Protokoll Opal von NOTIFIER, um die Geschwindigkeit und Effizienz der Branderkennung und -alarmierung zu maxi- mieren. Gleichzeitig werden auch ältere Geräte mit CLIP-Protokoll unterstützt. Das große 10-Zoll-Farbdis- play mit seiner intuitiven Touchscreen-Bedienung und menügesteuerten Funktionen ermöglicht eine schnelle so- wie einfache Bedienung des Systems. Die INSPIRE-Zentrale unterstützt bis zu 10 hot-swap-fä- hige Module in dem E10-Gehäuse und bis zu 14 Module in dem E15-Gehäuse. Das 10-Zoll-Display führt den Benutzer durch alle Vor- gänge und Datenprotokolle. Mit kontextgesteuerten Menüs und Symbolen, die klare, benutzerdefinierte Daten über den Systemstatus liefern, wird ein fehlerfreies Situ- ationsmanagement ermöglicht. Grafische und textbasierte Tools zur Steuermatrix- Programmierung unterstützen die Inbetriebnahme vor Ort und außerhalb des Standorts. Das zuverlässige und leistungsfähige Opal-Digitalproto- kollsystem, ist in der Lage, einen Fehler auf der Ring- leitung zu lokalisieren, während der volle Systembe- trieb aufrechterhalten wird. Das leistungsstarke ID²net-Netzwerk von INSPIRE mit seinen fortschrittlichen Vernetzungsfunktionen wird von einer umfassenden Suite verbundener Tools unterstützt. Dies ermöglicht einen vereinfachten Zugang, sowie eine intuitive Programmierung und Wartung des Systems. Das ergibt eine erhebliche Effizienzsteigerung vor Ort und im Betrieb. LEISTUNGSMERKMALE: - Zentralen-Gehäuse mit Anpassungen für 19"-Rack oder Unterputz-Einbau - Die Module können für eine einfache Verdrahtung in jeden Steckplatz eingesetzt werden - Optional erweiterbare Batteriekapazitäten - Schnelle Systemeinrichtung und Inbetriebnahme über das Bedienfeld und die Konfigurationssoftware - Umfassende Steuermatrix Programiermöglichkeiten - Dank des modularen Aufbaus lässt sich das System leicht anpassen und verändern, wenn sich die Nutzung und Größe des Gebäudes ändert. - Systemerweiterungen und -anpassungen können schnell vorgenommen werden, ohne dass die Brandüberwachung beeinträchtigt wird. - Kabeleinführung durch nebeneinander liegende Aus- bruchöffnungen - Kundenspezifisches Logo auf der Startseite - Tag-/Nachtmodus konfigurierbar für standortspezifi- sche Anforderungen - Touchscreen und hintergrundbeleuchtete Tasten mit Hinweisen auf dem Bildschirm zur Benutzerführung - Kommunikations-Ringbus beidseitig von der Zentrale eingespeist. - Ausbau mit 2 bis 8 Ringbusleitungen, Verdrahtung in 2-Draht-Technik als Ring, Stich und/oder Stern - Pro Ringbus bis zu 318 adressierbare Einzelelemente anschaltbar mit Auto-Scan-Adressierung - Pro Ringbus bis zu 159 ringbusgespeiste Alarmgeber - Digitales Ringleitungsprotokoll, dadurch erhöhte Be- triebssicherheit aller Ringbusteilnehmer - Verknüpfung der Ein- und Ausgänge aller Ringleitungs- elemente durch frei programmierbare Matrix. - 1.000 frei programmierbare Meldergruppen - 1.000 frei programmierbare Alarmierungsgruppen - 1.000 frei programmierbare Steuergruppen. . - Zweimeldungsabhängikeit - Großflächiges, beleuchtetes 10"LCD-Grafikdisplay mit Touch-Funktion Klartext. Textanzeige je adressierba- rem Ringbusteilnehmer und zusätzliche Textanzeige je programmierter Meldegruppe. - Alarmzähler mit einem Speicher für mindestens 10.000 Alarm-meldungen - Alarmzwischenspeicher - Ereignisspeicher mit Datum und Uhrzeit der letzten 10.000 Meldungen - Tag-/Nacht-Schaltung (Erkunden/Verzögern-Funktion) - 2 potentialfreie Relais (Sammelfeuer, Sammelstörung) - Interface für Feuerwehrbedienfeld - RS 485-Schnittstelle für: Netzwerk, abgesetzte Fernbedienfelder elektronische Einsatzdatei, optional - Wartungsanzeige für jeden einzelnen Melder - Zentrale programmierbar über 10" Toch-Display oder PC - Gruppen- und Meldertest (Einmannrevision) - Verwaltung der NOTIFIER-Selbsttestmelderserie - Individuelle Anzeige aller Meldermesswerte - Netzspannung 240 V / 50 Hz - Netzteil 24 V / 2,4 A - Abdichtung des Panels: IP30 (EN60529) - EMV-Emissionen: EN61000-6-3 - Immunität: EN50130-4 - Sicherheit: EN62368-1 - Seitenverkleidung für Aufputz Montage (nur 10U-Ge- häuse) - Die Tür ist links angeschlagen und wird mit einem 4 mm Sechskantschlüssel geöffnet. - Tür abnehmbar durch Schnellverschlussscharniere ZULASSUNGEN - EN54-2:1997 + A1:2006 - EN54-4:1997 + A1:2002 und A2:2006 - Klimatische Klassifizierung: 3K5, EN 60721-3-3 MECHANISCHE EIGENSCHAFTEN: - Abmessungen E15 (HxBxT): 660 x 455 x 245 mm - Abstandshalter: 8 mm oder 14 mm - Befestigungslöcher: 5 (auf der Rückwand) - Kabeleinführungslöcher (20mm): 30 (oben), 17 (hin- ten), 26 (unten) - Externe Anschlüsse: steckbare Schraubklemmen 0,5mm² bis 2,5mm² - Farbe: RAL 7022 UMBRAGRAU, seidenmatte Oberfläche UMGEBUNGSBEDINGUNGEN: - Betriebstemperatur: 0°C bis +40°C - Rel. Luftfeuchte: 5% bis 95% (nicht kondensierend) TECHNISCHE DATEN: - Betriebsspannung: 230Vac 50Hz - Spannungstoleranz: -15%, +10% (195,5V bis 253V) - Eingehende Netzsicherung: 3,15 A, T5AH / 250 V (20-mm-HRC-Schutzsicherung im Netzanschlussblock) - Inline-Sicherung des Batteriestromkreises: 25A - Ruhestrom: je nach Ausbaustand - Alarmstrom: je nach Ausbaustand - Netzeingangsstrom: 1,2 A für 240-W-Netzteil, 2,3 A für 480-W-Netzteil - Ausgangsspannung des Batterieladegeräts: 27,2 V nom @ 20°C (temperaturkompensiert und strombegrenzt) - Ausgangsleistung des Netzteils: 36 V, 6,7 A für 240 W PSU 36 V, 13,3 A für 480 W PSU - Standby-Batterien* Min. 12Ah (24Vdc versiegelte Blei- Säure):Max. 24Ah (10U-Gehäuse), 38Ah (15U-Gehäuse) - Betriebsspannungsbereich(e) für die Netzspannung(en) der BMZ: 30 V (DC/DC-konvertiert) - Betriebsspannungsbereich für den Ausgang der BMZ: 24 V ± 5 % DC, bei jedem Modul gleich - Gewicht: je nach Ausbaustand MÖGLICHER ZENTRALENAUSBAU: - 2 Ringbusleitungen für je 318 Ringelementen Gemäß EN54-2 - E15 Schrank bis zu 14 Modulsteckplätze - 10"-Touch-Display zum Bedienen der BMZ - 10.000 Meldergruppen für automatische und nicht- automatische Melder - 1 Gruppeneinzelanzeige für Alarm, Störung und Abschaltung - Ein Ereignisspeicher mit Datum u. Uhrzeit für die letzten 10.000 Ereignisse - 1 CPU-Modul mit USB- und LAN-Schnittstelle - 1 Lademodul mit 36 V; 13,3 A; 480 W mit temperatur- kontrollierter Akkuüberwachung - Für bis zu max. 2x 38Ah Akkus Notstromversorgung - 1 Ländercode-Lizenz erforderlich VdS-Nr.: G 221062 CPR-Nr.: 0786-CPR-21737 Liefern und betriebsfertig montieren Fabrikat: NOTIFIER oder gleichwertig Typ: HOP-134-412
Menge: 1,000 Stk

**04.02.877 HOP-202-102 Modulträger 2 Rückwandsteckplätze**
*** Bedarfsposition ohne GB
Back Plane 2 slot Modulträger VdS-Nr.: G 221062 CPR-Nr.: 0786-CPR-21737 Liefern und betriebsfertig montieren. Fabrikat: NOTIFIER by Honeywell oder gleichwertig Typ: HOP-202-102
Menge: 1,000 Stk

**04.02.878 HOP-202-106 6 Steckplätze, inklusive Link-Modul.**
*** Bedarfsposition ohne GB
Menge: 1,000 Stk

**04.02.879 HOP-202-200 Rückwandverbindungsmodul für Modulträgererweiterung**
*** Bedarfsposition ohne GB
Menge: 1,000 Stk

**04.02.880 HOP-202-210 Ersatz Back Plane Verbindung 2. Reihe**
*** Bedarfsposition ohne GB
Menge: 1,000 Stk

**04.02.881 HOP-208-111 19"-Rackmontagesatz**
*** Bedarfsposition ohne GB
Liefern und betriebsfertig montieren. Fabrikat: NOTIFIER by Honeywell oder gleichwertig Typ: HOP-238-115
Menge: 1,000 Stk

**04.02.882 HOP-238-103 Ersatz Seitenverkleidung E10 Notifier**
*** Bedarfsposition ohne GB
Menge: 1,000 Stk

**04.02.883 HOP-238-110 Bausatz für Unterputzmontage für E10-Zentrale**
*** Bedarfsposition ohne GB
-Abmessungen (HxB): 437 x 462 mm Liefern und betriebsfertig montieren. Fabrikat: NOTIFIER by Honeywell oder gleichwertig Typ: HOP-238-110
Menge: 1,000 Stk

**04.02.884 HOP-238-115 Bausatz für Unterputzmontage für E15-Zentrale**
*** Bedarfsposition ohne GB
- Abmessungen (HxB): 660 x 462 mm Liefern und betriebsfertig montieren. Fabrikat: NOTIFIER by Honeywell oder gleichwertig Typ: HOP-238-115 Fabrikat:. . . . . . . . . . . . . . Typ: . . . . . . . . . . . . . . . .
Menge: 1,000 Stk

**04.02.885 HOP-306-101 Sprachpaket Zentrale**
*** Bedarfsposition ohne GB
Menge: 1,000 Stk

**04.02.886 HOP-308-100 Ersatz HMI Verbindungskabel**
*** Bedarfsposition ohne GB
Menge: 1,000 Stk

**04.02.887 HOP-332-110 Gehäusetür E10 10" HMI Notifier**
*** Bedarfsposition ohne GB
Menge: 1,000 Stk

**04.02.888 HOP-332-115 Gehäusetür E15 10" HMI Notifier**
*** Bedarfsposition ohne GB
Menge: 1,000 Stk

**04.02.889 HOP-402-100 Lademodul**
*** Bedarfsposition ohne GB
Menge: 1,000 Stk

**04.02.890 HOP-404-100 4-fach E/A-Modul AUX 24 VDC**
*** Bedarfsposition ohne GB
LEISTUNGSMERKMALE: - 4 konfigurierbare Eingangs- oder Ausgangskanäle - Akustikkreis (1A) - Digitaler Eingang ? überwacht und nicht-überwacht - Per Software konfigurierbar - 24Vdc Aux / 2A (maximum von 3 A über alle I/O-Kanäle) - Hilfsspannung 24 V DC ±5% konfigurierbar auf 500 mA, 1000 mA, 1500 mA und 2000 mA VdS-Nr.: G 221062 CPR-Nr.: 0786-CPR-21737 Liefern und betriebsfertig montieren. Fabrikat: NOTIFIER by Honeywell oder gleichwertig Typ: HOP-404-100
Menge: 1,000 Stk

**04.02.891 HOP-405-100 Modul für die serielle Kommunikation**
*** Bedarfsposition ohne GB
Serielles Schnittstellenmodul LEISTUNGSMERKMALE: - Liefert einen RS485-Port und einen konfigurierbaren RS232-/ RS485-Port - Hilfsspannung 24 V DC. Strom konfigurierbar auf 500 mA, 1000 mA, 1500 mA und 2000 mA - Für die Kommunikation mit externen Geräten wie Notifier Fernbedienfeld oder Lageplantableau-Baustein VdS-Nr.: G 221062 CPR-Nr.: 0786-CPR-21737 Liefern und betriebsfertig montieren. Fabrikat: NOTIFIER by Honeywell oder gleichwertig Typ: HOP-405-100
Menge: 1,000 Stk

**04.02.892 HOP-406-100 Alarm-/Störungsübertragungsmodul**
*** Bedarfsposition ohne GB
LEISTUNGSMERKMALE: - Interface für Alarmübertragung (DIN14675) - Interface für FRE (z.B. Wählgerät) - Störungsausgang - Störungseingang - Interface für Schlüsseldepot Adapter (VdS 2105) - 24 V DC±5% bei 1000 mA Maximum VdS-Nr.: G 221062 CPR-Nr.: 0786-CPR-21737 Liefern und betriebsfertig montieren. Fabrikat: NOTIFIER by Honeywell oder gleichwertig Typ: HOP-406-100
Menge: 1,000 Stk

**04.02.893 HOP-407-200 2-fach-Kommunikationsmodul FBF/FAT**
*** Bedarfsposition ohne GB
LEISTUNGSMERKMALE: - 2-fach Serielles Ring-Interface inkl. Spannungsver- sorgung - 2 x RS485 - 2 x 24 V DC - Vollständig kompatible with ADP4000 Bus-Interface - Unterstützt FBF/FAT 4000 - Konfigurierbar mit IFAM Prog4000-Konfigurationssoft- Ware VdS-Nr.: G 221062 CPR-Nr.: 0786-CPR-21737 Liefern und betriebsfertig montieren. Fabrikat: NOTIFIER by Honeywell oder gleichwertig Typ: HOP-407-100
Menge: 1,000 Stk

**04.02.894 HOP-431-100 Ersatz CPU Modul Notifier INSPIRE**
*** Bedarfsposition ohne GB
HOP-431-100 Ersatz CPU Modul Notifier? INSPIRE
Menge: 1,000 Stk

**04.02.895 HOP-433-100 2-fach-Ringleitungsmodul OPAL**
*** Bedarfsposition ohne GB
2-Ring Modul OPAL oder CLIP Protokoll für die INSPIRE Zentrale. LEISTUNGSMERKMALE: - Ringbusmodul unterstützt 2 Ringe - 159 intelligent Opal-Melder pro Ring - 159 Opal-Module (A/V, DKM, Eingangs-/ Ausgangsmodule) pro Ring - 96 Gruppen in Alarm per Gruppenanzeige Gleichzeitig auf dem Display darstellbar - Maximimum 512 Brandmelder und/oder Handfeuermelder gemäß EN54-2 - Jeder Ring kann in einen herkömmlichen CLIP-Proto- koll-Ring per Lizenz umgewandelt werden. - Beschränkt auf 99 Melder und 99 Module VdS-Nr.: G 221062 CPR-Nr.: 0786-CPR-21737 Liefern und betriebsfertig montieren. Fabrikat: NOTIFIER by Honeywell oder gleichwertig Typ: HOP-433-100
Menge: 1,000 Stk

**04.02.896 HOP-501-240 Ersatz Netzteil 240W**
*** Bedarfsposition ohne GB
Menge: 1,000 Stk

**04.02.897 HOP-501-480 Ersatz Netzteil 480W**
*** Bedarfsposition ohne GB
Menge: 1,000 Stk

**04.02.898 HOP-502-110 Ersatz Kabel Netzteil 230VAC**
*** Bedarfsposition ohne GB
Menge: 1,000 Stk

**04.02.899 HOP-502-120 Ersatz Kabelsatz Backplane Akku**
*** Bedarfsposition ohne GB
Menge: 1,000 Stk

**04.02.900 HOP-608-200 LWL-Konverter für ID²Net-Modul**
*** Bedarfsposition ohne GB
Liefern und betriebsfertig montieren. Fabrikat: NOTIFIER by Honeywell oder gleichwertig Typ: HOP-238-115
Menge: 1,000 Stk

**04.02.901 HOP-631-100 ID²Net-Netzwerkmodul**
*** Bedarfsposition ohne GB
LEISTUNGSMERKMALE: - Standard Kupfer an Anschlussklemmen - 2 isolierte RS-485 Ports verfügbar als Standard - Glasfaser-Unterstützung mit Konvertern LWL Multi Mode HOP-608-200 - Jede Kombination aus Kupfer- und Glasfaser ist mög- lich VdS-Nr.: G 221062 CPR-Nr.: 0786-CPR-21737 Liefern und betriebsfertig montieren. Fabrikat: NOTIFIER by Honeywell oder gleichwertig Typ: HOP-433-100
Menge: 1,000 Stk

**04.02.902 HOP-931-1DE NOTIFIER Länderlizenz Deutschland**
*** Bedarfsposition ohne GB
Menge: 1,000 Stk

**04.02.903 HOP-933-100 CLIP-Lizenz Ringbus**
*** Bedarfsposition ohne GB
Menge: 1,000 Stk

**04.02.904 HOP-935-100 TPP-Lizenz**
*** Bedarfsposition ohne GB
Menge: 1,000 Stk

**04.02.905 HT AP Handtaster für Feststellanlagen, aP Öffner- oder Schließerkontakt**
*** Bedarfsposition ohne GB
Menge: 1,000 Stk

**04.02.906 HT UP Handtaster für Feststellanlagen, uP Öffner- oder Schließerkontakt**
*** Bedarfsposition ohne GB
Menge: 1,000 Stk

**04.02.907 HW-LTE-M-EN54 CLSS Pathway**
*** Bedarfsposition ohne GB
Das nach EN54-21 zertifizierte CLSS Pathway ermöglicht die Anbindung verschiedener Zentralentypen über digitale Eingänge und erweitert somit das Leistungsportfolio der Honeywell CLSS-Cloud. Es repräsentiert die neueste Alarmkommunikations- technologie für diese Branche. Das CLSS Pathway ermöglicht die Datenübertragung über LTE CAT-M1-Netze und dient als Kommunikationseinheit zwischen dem Alarmierungssystem und der CLSS-Cloud. Ausgestattet mit zwei SIM-Karten ist eine redundante Kommunikation durch das CLSS Pathway gegeben, wodurch jede SIM mehrere Netzbetreiber pro Land unterstützt. Die Verbindung zur Cloud und zur Leitstelle ermöglicht die Fernüberwachung von Alarmierungssystemen. Die CLSS-Plattform ermöglicht die Sichtbarkeit von Ereignissen, indem sie Ihnen Echtzeitdaten zur Verfügung stellt, die Sie unterstützen, zur richtigen Zeit die richtigen Entscheidungen zu treffen und Ihre Produktivität zu steigern. Verbinden, überwachen und handeln Sie, um Ihre Systeme in einer effizienten Art und Weise zu verwalten. VERFÜGBARE SCHNITTSTELLEN: - 1x RJ45 Ethernet - 2x Mobilfunk TECHNISCHE DATEN: - Betriebsspannung: +12 bis +29 VDC - Stromverbrauch: Standby: 50 mA, Spitze: 200 mA - Umgebungstemperatur: 0°C bis +49°C - Relative Luftfeuchtigkeit: 1% bis 85% (nicht kondensierend) - Gewicht: 100 g (ohne Antenne) - Abmessungen (BxHxT): 63 x 90 x 32 mm Fabrikat: Honeywell oder gleichwertig Artikel: HW-LTE-M-EN54
Menge: 1,000 Stk

**04.02.908 IBS-LIDPW Abdeckkappe für Meldersockel-Alarmgeber**
*** Bedarfsposition ohne GB
für die Meldersockelsirene NFXI-BS-W. Wird benötigt, wenn der Sockel-Alarmgeber ohne Melder betrieben wird. Leistungsmerkmal: - Farbe: reinweiß, ähnlich RAL 9003 Liefern und betriebsfertig montieren. Fabrikat: NOTIFIER by Honeywell oder gleichwertig Typ: IBS-LID/PW
Menge: 10,000 Stk

**04.02.909 IDP-RM1 Funktransponder für den NOTIFIER Ringbus**
*** Bedarfsposition ohne GB
Adressierbarer, ringbusgespeister
Funktransponder der Serie SG. Max. 32
Funkelemente können angebunden werden.
Der Meldertyp wird mit übertragen.
Es findet eine bidirektionale digitale
Kommunikation zwischen den Funkelemente
und dem Funktransponder statt.
Ein Funkexpander kann die Reichweite
zwischen Funktransponder und
Funkelemente erweitern, um auch bauliche
Hindernisse mit größeren Entfernungen
abzusichern. Mittels der
Konfigurationssoftware WireLEX
(englisch) können die Parameter der
Funkmelder festgelegt werden. Auch die
Qualität der Übertragungen kann vor Ort
gemessen und grafisch dargestellt
werden.
- Bis zu 3 Funktransponder können pro
Ringleitung betrieben werden
- Das System verfügt über 2 orthogonal
angeordnete Antennen, die eine optimale Übertragungsqualität gewährleisten. Es verwendet 7 Kanäle im
868 MHz-Bereich. Zugelassen gemäß
EN 54-25.
- Es findet eine bidirektionale digitale
Kommunikation zwischen den Funkelementen und dem Funktransponder statt.
- Bis zu 32 Funkelemente können pro
Funktransponder angebunden werden
- Der Funktransponder wandelt die
Signale der Funkelemente in ein
Notifier Ringleitungsprotokoll um. Der
Meldertyp der Funkmelder wird mit
übertragen.
- Die Empfindlichkeit der Funkmelder ist
programmierbar
- Hauptbatterie(n) (CR123) und Zweitbatterie (CR2032) der Funkelemente
sind im Lieferumfang enthalten
- aP-Sockel der Funkmelder ist im
Lieferumfang enthalten
- Das Funk-Brandmeldesystem der Serie
SG ermöglicht eine einfache, schnelle,
flexible und kostensparende
Installation.
Technische Daten:
Reichweite außen max. 200 m
Frequenzband 1 868 MHz mit 7 Kanälen
Umgebungstemperatur -30 °C ... 50 °C
Gewicht ca. 310 g
Abmessungen B: 120mm H: 160mm T: 51mm
(ohne Antenne)
CE-Zertifikat 0832-CPD-1071
(EN54-17/18/25)
Menge: 1,000 Stk

**04.02.910 IDX-751 AE Intelligenter analoger opt. Rauchmelder f. Ex-Bereiche**
*** Bedarfsposition ohne GB
Menge: 1,000 Stk

**04.02.911 IMX-1E Signalwandler Ringlbus für IDX-751AE**
*** Bedarfsposition ohne GB
Menge: 1,000 Stk

**04.02.912 INSPIRE-DE-2 Bundle INSPIRE E10 mit 2 Ringen**
*** Bedarfsposition ohne GB
Menge: 1,000 Stk

**04.02.913 INSPIRE-DE-4 Bundle INSPIRE E10 mit 4 Ringen**
*** Bedarfsposition ohne GB
Menge: 1,000 Stk

**04.02.914 IRK-E-SI Melder-Parallelanzeige**
*** Bedarfsposition ohne GB
Melder-Parallelanzeige zum Beispiel zum Aufbau auf 55 mm-Schalterdosen. Geeignet für die Sockel B 401 und B 401 DG, B501AP, B 524 IEFT-1 und B524 HTR. LEISTUNGSMERKMALE: - leuchtstarke LED, blinkend - weißen Gehäuse - Schutzart: IP 40 - große, gut sichtbare Kalotte - direkte Ansteuerung vom Melderausgang - geeignet für aP- Montage - Aufbaumontage auf 55 Schalterdose TECHNISCHE DATEN: - Betriebsspannung: 2,5 - 30 V DC - Betriebsstrom: 2,5 mA (blinkend) / 10 mA (dauernd) - Gewicht: 70 g - Abmessungen (BxHxT): 86 x 86 x 36 mm Liefern und betriebsfertig montieren. Fabrikat: HONEYWELL oder gleichwertig Typ: IRK-E-SI
Menge: 1,000 Stk

**04.02.915 IRX-751CTEM-IV Mehrfachsensormelder SMART4, Farbe: weiß**
*** Bedarfsposition ohne GB
Der SMART4 ist die logische
Weiterentwicklung des optischthermischen Multisensorrauchmelders
SDX-751 TEM. Er kombiniert 4 Sensoren
mit unterschiedlichen Kriterien zu einer
Wirkeinheit:
- Der CO-Sensor, unter Benutzung der
EC Zellen Technologie, zur Erkennung
von CO Gasen eines Feuers
- der IR-Sensor, zur Messung der
Umgebungslichtverhältnisse und
Flammensignaturen
- der optische Rauchsensor zur Erkennung
von Rauch- und Rußpartikeln und
- dem thermischen Sensor zur Detektion
von Temperaturänderung.
Die Integration der kontinuierlichen
Überwachung der 4 Hauptelemente eines
Brandes ermöglicht die schnellste
Erkennung eines Feuers, bei
gleichzeitiger höchster Immunität gegen
Störgrößen.
Die Philosophie bei der Entwicklung des
SMART4 war, einen Melder zu erschaffen
der im Normalbetrieb die höchst mögliche
Immunität gegen Störgrößen besitzt,
jedoch bei Erkennung der typischen
Kriterien eines Feuers äußerst sensibel
reagiert.Dieser Entwicklung folgend,
werden zur maximalen Reduzierung von
Falschalarmen zeitweilige Störgrößen
erkannt und ignoriert.
Der SMART4 beinhaltet eine integrierte,
erweiterte, algorithmische Intelligenz,
welche sich dynamisch an die
Messergebnisse der einzelnen Sensoren
bzw. der Brandkenngrößen anpasst.
Dieses ermöglicht eine kontinuierliche,
zeitnahe Anpassung an wechselnde
Umgebungsbedingungen.
Basierend auf den verschiedenen
Sensorsignalen werden die Schwellenwerte
der Sensoren dynamisch durch die
Melderintelligenz gesteuert.
- Der erste wirkliche 4
Sensor-Multikriterienmelder
- Integrierter IR-Sensor zur
Verifizierung des Feueralarms
- CO-Gassensor zur schnellsten Erkennung
von Schwelbränden
- Höchste Fehlalarmsicherheit
- Automatische Driftkompensation des
optischen Rauchsensors und des
CO-Sensors
- Intelligente, algorithmische,
verknüpfte Auswertung der gesamten
Sensoren
- Szenarien, welche auf die
Umgebungsbedingungen angepasst werden
können
- Rauchmelder geprüft nach DIN EN54-7
- Thermomelder geprüft nach DIN EN54-5
- Einfache Installation, auch in großer
Höhe, durch Bajonettverschluß
- Unempfindlich gegen hohe Windgeschwindigkeiten oder Druckschwankungen
- Automatische Wartungsanzeige
- Lokale Test- und Messmöglichkeiten
- Abnehmbarer Deckel zur leichten
Reinigung
- Leicht zu demontierender und zu
reinigender Insektenschutz
- Gekapseltes Meldergehäuse verhindert
das Eindringen von Feuchtigkeit oder
Kriechtieren(täuschungsalarmsicher)
- Geschützt gegen Verpolung
- Diebstahlsicherung
- Sehr niedriger Stromverbrauch
-Zwei Leuchtdioden ermöglichen 360°-
Alarmanzeige
- Keine Elektronik im Sockel
- Große Auswahl an verschiedenen Sockeln
Technische Daten:
Ruhestrom ca. 0,2 mA
Ansprechtemperatur 58°C
Ansprechverhalten Klasse A1R (Therm.)
Luftgeschwindigkeit 0 bis 20m/s
Anwendungstemperatur 0°C bis +55°C
Rel. Luftfeuchte 10% bis 90%
(nicht kondensierend)
Farbe weiß, ähnlich RAL9001
Gewicht ca. ca. 102g
Abmessungen inkl. Sockel B501AP
Durchmesser 102 x H 69,5 mm
CE-Zertifikat 0832-CPR-F0749
Menge: 1,000 Stk

**04.02.916 IRX-751CTEM-W Mehrfachsensormelder SMART4, Farbe: reinweiß**
*** Bedarfsposition ohne GB
Der SMART4 ist die logische
Weiterentwicklung des optischthermischen Multisensorrauchmelders
SDX-751 TEM. Er kombiniert 4 Sensoren
mit unterschiedlichen Kriterien zu einer
Wirkeinheit:
- Der CO-Sensor, unter Benutzung der
EC Zellen Technologie, zur Erkennung
von CO Gasen eines Feuers
- der IR-Sensor, zur Messung der
Umgebungslichtverhältnisse und
Flammensignaturen
- der optische Rauchsensor zur Erkennung
von Rauch- und Rußpartikeln und
- dem thermischen Sensor zur Detektion
von Temperaturänderung.
Die Integration der kontinuierlichen
Überwachung der 4 Hauptelemente eines
Brandes ermöglicht die schnellste
Erkennung eines Feuers, bei
gleichzeitiger höchster Immunität gegen
Störgrößen.
Die Philosophie bei der Entwicklung des
SMART4 war, einen Melder zu erschaffen
der im Normalbetrieb die höchst mögliche
Immunität gegen Störgrößen besitzt,
jedoch bei Erkennung der typischen
Kriterien eines Feuers äußerst sensibel
reagiert.Dieser Entwicklung folgend,
werden zur maximalen Reduzierung von
Falschalarmen zeitweilige Störgrößen
erkannt und ignoriert.
Der SMART4 beinhaltet eine integrierte,
erweiterte, algorithmische Intelligenz,
welche sich dynamisch an die
Messergebnisse der einzelnen Sensoren
bzw. der Brandkenngrößen anpasst.
Dieses ermöglicht eine kontinuierliche,
zeitnahe Anpassung an wechselnde
Umgebungsbedingungen.
Basierend auf den verschiedenen
Sensorsignalen werden die Schwellenwerte
der Sensoren dynamisch durch die
Melderintelligenz gesteuert.
- Der erste wirkliche 4
Sensor-Multikriterienmelder
- Integrierter IR-Sensor zur
Verifizierung des Feueralarms
- CO-Gassensor zur schnellsten Erkennung
von Schwelbränden
- Höchste Fehlalarmsicherheit
- Automatische Driftkompensation des
optischen Rauchsensors und des
CO-Sensors
- Intelligente, algorithmische,
verknüpfte Auswertung der gesamten
Sensoren
- Szenarien, welche auf die
Umgebungsbedingungen angepasst werden
können
- Rauchmelder geprüft nach DIN EN54- 7
- Thermomelder geprüft nach DIN EN54-5
- Einfache Installation, auch in großer
Höhe, durch Bajonettverschluß
- Unempfindlich gegen hohe Windgeschwindigkeiten oder Druckschwankungen
- Automatische Wartungsanzeige
- Lokale Test- und Messmöglichkeiten
- Abnehmbarer Deckel zur leichten
Reinigung
- Leicht zu demontierender und zu
reinigender Insektenschutz
- Gekapseltes Meldergehäuse verhindert
das Eindringen von Feuchtigkeit oder
Kriechtieren(täuschungsalarmsicher)
- Geschützt gegen Verpolung
- Diebstahlsicherung
- Sehr niedriger Stromverbrauch
-Zwei Leuchtdioden ermöglichen 360°-
Alarmanzeige
- Keine Elektronik im Sockel
- Große Auswahl an verschiedenen Sockeln
Technische Daten:
Betriebsspannung 15 bis 32 VDC
Ruhestrom ca. 0,2 mA
Ansprechtemperatur 58°C
Ansprechverhalten Klasse A1R (Therm.)
Luftgeschwindigkeit 0 bis 20m/s
Anwendungstemperatur 0°C bis +55°C
Rel. Luftfeuchte 10% bis 90%
(nicht kondensierend)
Farbe reinweiß, ähnlich RAL9003
Gewicht ca. ca. 102g
Abmessungen inkl. Sockel B501AP
Durchmesser 102 x H 69,5 mm
CE-Zertifikat 0832-CPR-F0749
Menge: 1,000 Stk

**04.02.917 ISO524-1 Isolatormodul für den NOTIFIER Ringbus Zum Einbau in ein Gehäuse**
*** Bedarfsposition ohne GB
Technische Daten:
Ruhestrom ca. 10 mA
Umgebungstemperatur -30°C bis +70°C
Rel. Luftfeuchte 10% bis 93%
(nicht kondensierend)
Gewicht ca. 45g
Abmessungen B: 75 mm H: 35 mm T: 6mm
CE-Zertifikat 0786-CPD-0926
Menge: 1,000 Stk

**04.02.918 ISP-001 Ersatzfilterelem. FT, 20 ppi rau, schwarz (10 St.)**
*** Bedarfsposition ohne GB
Xtralis Zubehör bietet mittlere und feine Filterelemente für die internen Filter in den ICAM IFT, ICAM IAS und ICAM ILS Detektoren. Die Ersatzfilterelemente sind im 10er-Pack in der Farbe Schwarz erhältlich.
Menge: 10,000 Stk

**04.02.919 ISP-002 Ersatzfilterelem. FT, 45 ppi fein, schwarz (10 St.)**
*** Bedarfsposition ohne GB
Xtralis Zubehör bietet mittlere und feine Filterelemente für die internen Filter in den ICAM IFT, ICAM IAS und ICAM ILS Detektoren. Die Ersatzfilterelemente sind im 10er-Pack in der Farbe Schwarz erhältlich.
Menge: 10,000 Stk

**04.02.920 KRUSE F Kennz. F geätzt f. LK Anhalt-Bitterfeld**
*** Bedarfsposition ohne GB
Menge: 1,000 Stk

**04.02.921 KTT110009 Ringkerntrafo IQ8Control (Ersatzteil)**
*** Bedarfsposition ohne GB
Menge: 1,000 Stk

**04.02.922 L-HT-SG Thermomelder (Max. und Diff.) für Funktransponder IDP-RM1 & MIW-INT**
*** Bedarfsposition ohne GB
Der automatische Funk-Thermomelder
kommuniziert über den Funktransponder
IDP-RM1 mit der BMZ.
Besonders geeignet für Bereiche, wo die
Verdrahtung schwierig ist. Mittels der
Konfigurationssoftware WireLEX
(englisch) können die Parameter der
Funkmelder festgelegt werden. Auch die
Qualität der Übertragungen kann vor Ort
gemessen und grafisch dargestellt
werden.
- Geringer Stromverbrauch - eingebaute
Batteriewarnung
- Hauptbatterie (CR123) und
Zweitbatterie (CR2032) der Funkelemente sind im Lieferumfang
enthalten
- aP-Sockel der Funkmelder ist im
Lieferumfang enthalten
- Die Funkmelder haben eine dreifarbige
LED-Anzeige (rot/grün/gelb) mit 360°
Sichtbarkeit und zeigen damit den
Auslösezustand sowie weitere
Betriebszustände an
Technische Daten:
Betriebsspannung Lithium-Batterie 3 V
Reichweite außen max. 200 m
Frequenzband 1 868 MHz mit 7 Kanälen
Ansprechtemperatur 58 °C
Ansprechverhalten Klasse A1R
Anwendungstemperatur -30 °C ... 45 °C
Farbe weiß
Gewicht ca. 150 g (ohne Batterien)
Abmessungen D: 110 mm H: 54 mm
CE-Zertifikat 0832-CPD-1068
(EN 54-5/-25)
Menge: 1,000 Stk

**04.02.923 L-MC-SG Funk-Mehrfachsensorrauchmelder für Funktransponder IDP-RM1 & MIW-INT**
*** Bedarfsposition ohne GB
Der automatische Funk-Mehrfachsensor-
rauchmelder kommuniziert über den Funktransponder IDP-RM1 mit der BMZ.
Besonders geeignet für Bereiche, wo die
Verdrahtung schwierig ist. Mittels der
Konfigurationssoftware WireLEX
(englisch) können die Parameter der
Funkmelder festgelegt werden. Auch die
Qualität der Übertragungen kann vor Ort
gemessen und grafisch dargestellt
werden.
- Geringer Stromverbrauch - eingebaute
Batteriewarnung
- Die Funkmelder haben eine dreifarbige
LED-Anzeige (rot/grün/gelb) mit 360°
Sichtbarkeit und zeigen damit den
Auslösezustand sowie weitere
Betriebszustände an
Technische Daten:
Betriebsspannung Lithium-Batterie 3 V
Reichweite außen max. 200 m
Frequenzband 1 868 MHz mit 7 Kanälen
Ansprechtemperatur 58 °C
Ansprechverhalten Klasse A1R
Anwendungstemperatur -30 °C ... 45 °C
Farbe weiß
Gewicht ca. 150 g (ohne Batterien)
Abmessungen D: 110 mm H: 54 mm
CE-Zertifikat 0832-CPD-1070
(EN 54-5/-7/-25)
Menge: 1,000 Stk

**04.02.924 L-OP-SG Funk-Rauchmelder, optisch für Funktransponder IDP-RM1 & MIW-INT**
*** Bedarfsposition ohne GB
Der automatische optische Funk-Rauch-
melder kommuniziert über den Funktransponder IDP-RM1 mit der BMZ.
Besonders geeignet für Bereiche, wo die
Verdrahtung schwierig ist.
Mittels der Konfigurationssoftware
WireLEX (englisch) können die Parameter
der Funkmelder
festgelegt werden. Auch die Qualität
der Übertragungen kann vor Ort gemessen
und grafisch dargestellt werden.
- Geringer Stromverbrauch - eingebaute
Batteriewarnung
- Hauptbatterie (CR123) und Zweitbatterie (CR2032) der Funkelemente
sind im Lieferumfang enthalten
- aP-Sockel der Funkmelder ist im
Lieferumfang enthalten
- Die Funkmelder haben eine dreifarbige
LED-Anzeige (rot/grün/gelb) mit 360°
Sichtbarkeit und zeigen damit den
Auslösezustand sowie weitere
Betriebszustände an
Technische Daten:
Betriebsspannung Lithium-Batterie 3 V
Reichweite außen max. 200 m
Frequenzband 1 868 MHz mit 7 Kanälen
Anwendungstemperatur -30 °C ... 55 °C
Farbe weiß
Gewicht ca. 150 g (ohne Batterien)
Abmessungen D: 110 mm H: 54 mm
CE-Zertifikat 0832-CPD-1069
(EN 54-7, EN 54-25)
Menge: 1,000 Stk

**04.02.925 L210138H Löschsteuerzentrale BC08**
*** Bedarfsposition ohne GB
Elektrische Steuereinrichtung mit integriertem Brander- kennungsteil für Löschanlagen nach VdS 2496 und inte- grierter Meldergruppenanzeige. Die mikroprozessorgesteuerte Löschmittelsteuerung ist Ausgelegt für einen Löschbereich. Die Löschsteuerzentrale besitzt zusätzlich Eingänge zum Anschluss von Handauslöse-, Notstopp- Blockierungs- und Störungsmeldergruppen. Es können Eingänge zur Verhinde- rung oder Freigabe des Löschablaufes parametriert wer- den. Vier leitungsüberwachte Steuerausgänge können frei zur Ansteuerung von Magnetventilen, Sirenen, Blitzlam- pen und/ oder Leuchtwarnschildern parametriert werden. Mit 11 frei programmierbaren Relais lassen sich Steuer- konzepte für unterschiedliche Löschanlagen und Lösch- aufgaben realisieren. Optionaler Spannungsstabilisator zur Ansteuerung von Magnetventilen mit Versorgungsspan- nung von 24V DC +/- 10% TECHNISCHE DATEN: - Nennspannung: 230 V AC +10/-15% - Netzfrequenz: 47 bis 63 Hz - Nennstrom: max. 0,65 A - Ausgangsspannung: 20 bis 28 VDC - Ausgangsstrom: 2,2 A - Notstromversorgung: 2 x 7Ah bis 2 x 22Ah - Umgebungstemp.:-5°C bis +40°C - Schutzklasse: IP 30 - Gehäuse: Stahlblech pulverbeschichtet - Farbe: grau, ähnlich RAL 7035 - Gewicht (ohne Akku): 5,3 kg - Abmessungen (BxHxT): 384 x 425 x 106 mm Liefern und betriebsfertig montieren. Fabrikat: Honeywell oder gleichwertig Typ: L210138H Fabrikat:. . . . . . . . . . . . . . Typ: . . . . . . . . . . . . . . . .
Menge: 1,000 Stk

**04.02.926 L210190 Relaisbaugruppe RL04-1**
*** Bedarfsposition ohne GB
Die Relaisbaugruppe RL04-1 dient zur Schaltung von Ver- brauchern über vier unabhängig voneinander ansteuerbare potentialfreie Umschaltkontakte. Die Baugruppe ist für den Einbau in die Löschsteuerzentrale BC08 geeignet. LEISTUNGSMERKMALE: - vier voneinander unabhängige Schaltrelais mit jeweils einem potentialfreien Umschaltkontakt - Schaltkontakte galvanisch getrennt auf Klemmen ge- führt - Ansteueranzeige mittels LED für jedes Relais - Anschaltung der Steuereingänge über Klemmen oder Flachbandkabel-Verbindung TECHNISCHE DATEN: - Betriebsspannung: 20 bis 31 V DC - Stromaufnahme bei 24 V: typ. 22 mA je aktiviertem Schaltkreis - Steuerstrom: typ. 1,2 mA je Eingang - Schaltleistung je Kontakt 2 A/30 V - Kontaktlebensdauer unbelastet ca. 5 Mio. Schaltspiele ca. 300.000 Schaltspiele bei 24V1A - Umgebungstemperatur: -5°C bis +50°C - Abmessungen (BxHxT): 98 × 74 × 37 mm - Gewicht: 45 g Liefern und betriebsfertig montieren. Fabrikat: Honeywell oder gleichwertig Typ: L210190 Fabrikat:. . . . . . . . . . . . . . Typ: . . . . . . . . . . . . . . . .
Menge: 1,000 Stk

**04.02.927 L211143 Relaisbaugruppe RL608-1**
*** Bedarfsposition ohne GB
Die Relaisbaugruppe RL608-1 dient zur Schaltung von Verbrauchern über acht unabhängig voneinander ansteuer- Bare potentialfreie Kontakte. Die Baugruppe ist für den Einbau in die Zentrale BC08 vorgesehen. LEISTUNGSMERKMALE: - acht voneinander unabhängige Schaltrelais mit jeweils einem potentialfreien Kontakt - Über Jumper kann jeder Kontakt individuell als Schließer, Öffner oder Schließer mit Meldewiderstän- den für die VdS-Löschsystem-Schnittstelle festgelegt werden - Schaltkontakte galvanisch getrennt auf Klemmen ge- führt - Ansteueranzeige mittels LED für jedes Relais - Anschaltung der Steuereingänge über Flachbandkabel- Verbindung TECHNISCHE DATEN: - Betriebsspannung: 20 bis 30 V DC - Stromaufnahme bei 24 V: typ. 22 mA je aktiviertem Schaltkreis - Steuerstrom: typ. 0,5 mA je Eingang - Schaltleistung je Kontakt: 1 A/60 V/30 W - Meldewiderstände: 3,3 kOhm / 680 Ohm - Kontaktlebensdauer: ca. 5 Mio. Schaltspiele unbelastet ca. 300.000 Schaltspiele 24V3A - Umgebungstemperatur: -20°C bis +60°C - Abmessungen (BxHxT): 160 × 65 × 35 mm - Gewicht: 105 g Liefern und betriebsfertig montieren. Fabrikat: Honeywell oder gleichwertig Typ: L211143 Fabrikat:. . . . . . . . . . . . . . Typ: . . . . . . . . . . . . . . . .
Menge: 1,000 Stk

**04.02.928 L222004 Relaisbaugruppe RL58-1**
*** Bedarfsposition ohne GB
Die Relaisbaugruppe RL58-1 dient zur Schaltung von Ver- brauchern über acht unabhängig voneinander ansteuerbare potentialfreie Umschaltkontakte. Die Baugruppe ist für den Einbau in die Löschsteuerzentrale BC08 geeignet. LEISTUNGSMERKMALE: - acht voneinander unabhängige Schaltrelais mit jeweils einem potentialfreien Umschaltkontakt - Schaltkontakte galvanisch getrennt auf Klemmen ge- führt - Ansteueranzeige mittels LED für jedes Relais - Anschaltung der Steuereingänge über Klemmen oder - Flachbandkabel-Verbindung TECHNISCHE DATEN: - Betriebsspannung: 20 bis 31 V DC - Stromaufnahme bei 24 V: typ. 22 mA je aktiviertem Schaltkreis - Steuerstrom: typ. 1,2 mA je Eingang - Schaltleistung je Kontakt: 1 A/60 V/30 W - Kontaktlebensdauer unbelastet ca. 5 Mio. Schaltspiele ca. 300.000 Schaltspiele bei 24 V 1A - Umgebungstemperatur: -5°C bis +50°C - Abmessungen (BxHxT): 98 × 74 × 37 mm - Gewicht: 130 g Liefern und betriebsfertig montieren. Fabrikat: Honeywell oder gleichwertig Typ: L222004 Fabrikat:. . . . . . . . . . . . . . Typ: . . . . . . . . . . . . . . . .
Menge: 1,000 Stk

**04.02.929 L222010 Relaisbaugruppe RL58-2**
*** Bedarfsposition ohne GB
Die Relaisbaugruppe RL58-2 dient zur Schaltung von Ver- brauchern mit erhöhtem Leistungsverbrauch über vier voneinander unabhängig ansteuerbare potentialfreie Um- schaltkontakte. Die vier Relais sind zum Schalten von Netzspannung geeignet. Die Baugruppe ist für den Einbau in die Löschsteuer- zentrale BC08 geeignet. LEISTUNGSMERKMALE: - vier voneinander unabhängige Schaltrelais mit jeweils einem potential freien Umschaltkontakt - Umschaltkontakt galvanisch getrennt und auf Klemmen geführt - Ansteueranzeige mittels LED für jedes Relais - Anschaltung der Steuereingänge über Klemmen oder - Flachbandkabel-Verbindung TECHNISCHE DATEN: - Betriebsspannung: 20 bis 31 V DC - Stromaufnahme bei 24 V: typ. 22 mA je aktiviertem Schaltkreis - Steuerstrom: typ. 1,2 mA je Eingang - Schaltleistung je Kontakt: 3 A/30 V DC bzw. 5 A/230 V AC - Kontaktlebensdauer: ca. 20 Mio. Schaltspiele unbelastet ca. 400.000 Schaltspiele bei 230V3A - Umgebungstemperatur: -5°C bis +50°C - Abmessungen (B×HxT): 98 × 74 × 28 mm - Gewicht: 120 g Liefern und betriebsfertig montieren. Fabrikat: Honeywell oder gleichwertig Typ: L222010 Fabrikat:. . . . . . . . . . . . . . Typ: . . . . . . . . . . . . . . . .
Menge: 1,000 Stk

**04.02.930 L222013 Resetmodul MQZ1000-1**
*** Bedarfsposition ohne GB
Resetmodul MQZ1000-1 Liefern und betriebsfertig montieren. Fabrikat: Honeywell oder gleichwertig Typ: L222013 Fabrikat:. . . . . . . . . . . . . . Typ: . . . . . . . . . . . . . . . .
Menge: 1,000 Stk

**04.02.931 L223026 Alarmgebermodul SZ58-3**
*** Bedarfsposition ohne GB
Die Sirenen-Zusatzbaugruppe SZ58-3 dient zur Erweite- rung der Löschsteuerzentrale BC08 um vier Sirenenkreise zur Anschaltung von jeweils mehreren Signalgebern (z.B. Sirenen, Blitzleuchten). Die vier Sirenenkreise sind voneinander getrennt an- steuerbar, einzeln abgesichert sowie leitungsüberwacht aufgebaut. Weiters verfügt jeder Sirenenkreis über ei- nen getrennten Störmeldeausgang. Die Versorgung der Signalgeber kann entweder direkt von der Zentrale oder, bei erhöhtem Strombedarf, aus einer externen Spannungs- quelle erfolgen. LEISTUNGSMERKMALE: - vier einzeln abgesicherte und leitungsüberwachte Si- renenkreise -
Anzeigeelemente zur Anzeige von 'aktiv' und
'ge- stört', getrennt für jeden Sirenenkreis -
eigener Störmeldeausgang für jeden Sirenenkreis, zur direkten Rückmeldung an eine Gruppe in Grenzwerttech- nik oder einen Steuereingang auf der Zentralbaugruppe - Aktivierung durch externe Schalter oder OpenCollec- tor-Ausgänge der Brandmelderzentrale, mit Anschluss- möglichkeit über Klemmen oder Flachbandkabel - Überwachung der Versorgungsspannung der Sirenenkreise - Überwachung der Signalgeber-Leitungen durch negative Überwachungsspannung - dadurch wird die störende Ak- tivierung der Signalgeber durch den Überwachungs-Ru- hestrom vermieden TECHNISCHE DATEN: - Betriebsspannung: 21 bis 30 V DC - Externe Speisespannung: 21 bis 30 V DC - Stromaufnahme bei 24 V typ.: 15 mA (Ruhe) - Laststrom je Sirenenkreis max.: 500 mA - Ausgangsspg Sirenen Ruhe typ.: -1,2 V DC - Ausgangsspg. Sirenen aktiv Ext. Spannung abzüglich typ.: 1 V - Abschlußwiderstand: 5,6 kOhm - Umgebungstemperatur:-5°C bis +50°C - Abmessungen (B×HxT): 98 × 74 × 18 mm - Gewicht: 60 g Liefern und betriebsfertig montieren. Fabrikat: Honeywell oder gleichwertig Typ: L223026 Fabrikat:. . . . . . . . . . . . . . Typ: . . . . . . . . . . . . . . . .
Menge: 1,000 Stk

**04.02.932 L223052 Adapter Energieverteiler**
*** Bedarfsposition ohne GB
Fünf mit Glasrohrsicherungen und LED-Anzeigen ausge- stattete Spannungsausgänge dienen zur Versorgung ein- zelner externer Geräte durch die Löschsteuerzentrale BC08. Liefern und betriebsfertig montieren. Fabrikat: Honeywell oder gleichwertig Typ: L223052 Fabrikat:. . . . . . . . . . . . . . Typ: . . . . . . . . . . . . . . . .
Menge: 1,000 Stk

**04.02.933 L229014 Spannungsstabilisator 24DC**
*** Bedarfsposition ohne GB
Der Spannungsstabilisator STAB24-3 dient zur Versorgung von Geräten, die aus der Zentrale BC08 versorgt werden müssen und geringe Toleranzen bei der Versorgungsspan- nung zulassen. Die durch die Ladelogik der Zentrale be- dingten Spannungsschwankungen werden mit dem Spannungs- stabilisator in engen Grenzen gehalten und so ein si- cherer Betrieb des versorgten Gerätes in jedem Be- triebszustand der Zentrale (Netz- und Batteriebetrieb) erreicht. LEISTUNGSMERKMALE: - hoher Wirkungsgrad - einfache Montage - kleine Abmessungen TECHNISCHE DATEN: - Eingangsspannung: 18 bis 36 V DC - Stromaufnahme bei 24 V: typ. 50 mA (ohne Verbraucher) - Ausgangsleistung: max. 75 W - Ausgangsspannung: 26,1 V DC ±1 % - Ausgangsstrom: max. 3 A - Umgebungstemperatur: -20°C bis +60°C - Abmessungen (BxHxT): 98 × 74 × 40 mm - Gewicht: 205 g Liefern und betriebsfertig montieren. Fabrikat: Honeywell oder gleichwertig Typ: L229014 Fabrikat:. . . . . . . . . . . . . . Typ: . . . . . . . . . . . . . . . .
Menge: 1,000 Stk

**04.02.934 LA-BSC-01 Melder Tausch L-OP-SG; L-MC-SG L-HT-SG alte Sockelsirene**
*** Bedarfsposition ohne GB
Menge: 1,000 Stk

**04.02.935 LED / FB Flachbandkabel für LED-KITs**
*** Bedarfsposition ohne GB
In Verbindung mit Zusatzgehäuse
EBB1-1B bzw. EBB2-1B.
Technische Daten:
Kabellänge 1,2 m
Menge: 1,000 Stk

**04.02.936 LID200-AL/R rote Abdeckung für den Alarm- geber SGRBS100-AV/L**
*** Bedarfsposition ohne GB
Menge: 1,000 Stk

**04.02.937 LID200-AL/W weiße Abdeckung für den Alarm- geber SGRBS100-AV/W**
*** Bedarfsposition ohne GB
Menge: 1,000 Stk

**04.02.938 LT-159 Morley-IAS Lite Brandwarnanlage mit bis zu 159 adress. Teilnehmern**
*** Bedarfsposition ohne GB
Menge: 1,000 Stk

**04.02.939 LT-32 Morley-IAS Lite Brandwarnanlage mit bis zu 32 adressierbaren Teilnehmern**
*** Bedarfsposition ohne GB
Menge: 1,000 Stk

**04.02.940 LT-ACC-ERO-16 Ethernet 16 Kanal-Relais-Module**
*** Bedarfsposition ohne GB
Menge: 1,000 Stk

**04.02.941 LT-ACC-ERO-MKT Relais-Modul DIN Hutschienen Adapter**
*** Bedarfsposition ohne GB
Menge: 1,000 Stk

**04.02.942 LT-ACC-ETS-16 Ethernet Switch 16 Ports**
*** Bedarfsposition ohne GB
Menge: 1,000 Stk

**04.02.943 LT-ACC-ETS-5 Ethernet Switch 5 Ports**
*** Bedarfsposition ohne GB
Menge: 1,000 Stk

**04.02.944 LT-ACC-ETS-8 Ethernet Switch 8 Ports**
*** Bedarfsposition ohne GB
Menge: 1,000 Stk

**04.02.945 LT-ACC-HUB-MKT HUB DIN Hutschienen Adapter**
*** Bedarfsposition ohne GB
Menge: 1,000 Stk

**04.02.946 LT-ACC-HUB-POE-HON HUB POE LT Gen3 Honeywell**
*** Bedarfsposition ohne GB
Menge: 1,000 Stk

**04.02.947 LT-ACC-HUB-PWR-HON HUB Direct Power LT Gen3 Honeywell**
*** Bedarfsposition ohne GB
Menge: 1,000 Stk

**04.02.948 LT-ACC-NCL-10 RJ45 Kabel 3m LT Gen 3**
*** Bedarfsposition ohne GB
Menge: 1,000 Stk

**04.02.949 LT-ACC-NCL-100 RJ45 Kabel 30m LT Gen 3**
*** Bedarfsposition ohne GB
Menge: 1,000 Stk

**04.02.950 LT-ACC-NCL-25 RJ45 Kabel 7,5m LT Gen 3**
*** Bedarfsposition ohne GB
Menge: 1,000 Stk

**04.02.951 LT-ACC-NCL-3 RJ45 Kabel <1m LT Gen 3**
*** Bedarfsposition ohne GB
Menge: 1,000 Stk

**04.02.952 LT-ACC-NCL-5 RJ45 Kabel 1,5m LT Gen 3**
*** Bedarfsposition ohne GB
Menge: 1,000 Stk

**04.02.953 LT-ACC-NCL-50 RJ45 Kabel 15m LT Gen 3**
*** Bedarfsposition ohne GB
Menge: 1,000 Stk

**04.02.954 LT-ACC-POE-24 Ethernet Switch PoE, 24 Ports**
*** Bedarfsposition ohne GB
Menge: 1,000 Stk

**04.02.955 LT-ACC-POE-24-ADR PoE Switch 24 Ports, IEC Power Adapter**
*** Bedarfsposition ohne GB
Menge: 1,000 Stk

**04.02.956 LT-ACC-POE-4 Ethernet Switch PoE, 4 Ports**
*** Bedarfsposition ohne GB
Menge: 1,000 Stk

**04.02.957 LT-ACC-PWR-12 Netzteil 12VDC**
*** Bedarfsposition ohne GB
Menge: 1,000 Stk

**04.02.958 LT-ACC-PWR-48 Netzteil 48VDC**
*** Bedarfsposition ohne GB
Menge: 1,000 Stk

**04.02.959 LT-ACC-SAK 4 Abschlußstecker; 1 Schraubadapter**
*** Bedarfsposition ohne GB
Menge: 1,000 Stk

**04.02.960 LT-ACC-TST DEC Bump Test Bottle**
*** Bedarfsposition ohne GB
Die Sensoren können mit einem Fläschchen mit Batterie- entgasungsmitteln aktiviert werden, das von Li-ion Ta- mer geliefert wird. HINWEIS: Bei der Verwendung des Batterieentgasungsmittels muss darauf geachtet werden, dass kein Referenzsensor akti- viert wird. Liefern und betriebsfertig montieren. Fabrikat: XTRALIS oder gleichwertig Typ: LT-ACC-TST
Menge: 1,000 Stk

**04.02.961 LT-CTR-SML Kontroller Gen3**
*** Bedarfsposition ohne GB
Menge: 1,000 Stk

**04.02.962 LT-CTR-SML-DMK Kontroller DIN Hutschienen-Adapter**
*** Bedarfsposition ohne GB
Menge: 1,000 Stk

**04.02.963 LT-DKT Li-ion Tamer Gen 3 Demo Kit**
*** Bedarfsposition ohne GB
Menge: 1,000 Stk

**04.02.964 LT-SEN-M3 Sensor Monitoring LT Gen 3**
*** Bedarfsposition ohne GB
Menge: 1,000 Stk

**04.02.965 LT-SEN-R3 Sensor Reference LT Gen 3**
*** Bedarfsposition ohne GB
Menge: 1,000 Stk

**04.02.966 M200E-DIN Hutschienen-Halterung für Überwachungs-/ Steuermodule**
*** Bedarfsposition ohne GB
Für Montage auf einem Standard 35 mm x 7,5 mm C-Hut- schienenprofil, für folgende Module: - M710E - M720E - M721E - M701E - M700E X - MI-DCMO - MI-DMMI - MI-DMM2I - MI-D21CMO - MI-DISO - MI-DCZRM LEISTUNGSMERKMALE: - Gewicht: ca. 12 g Liefern und betriebsfertig montieren. Fabrikat: HONEYWELL oder gleichwertig Typ: M200E-DIN
Menge: 1,000 Stk

**04.02.967 M200E-PMB Adapter für Wandmontage eines Moduls**
*** Bedarfsposition ohne GB
Für verschraubte Montage in einem Gehäuse, für folgende Module: - M710E - M720E - M721E - M701E - M700E X - MI-DCMO - MI-DMMI - MI-DMM2I - MI-D21CMO - MI-DISO - MI-DCZRM LEISTUNGSMERKMALE: - Gewicht: ca. 11 g Liefern und betriebsfertig montieren. Fabrikat: HONEYWELL oder gleichwertig Typ: M200E-PMB
Menge: 1,000 Stk

**04.02.968 M200E-SMB Kunststoffgehäuse für MI-Module**
*** Bedarfsposition ohne GB
Menge: 1,000 Stk

**04.02.969 M200E-SMB-KO Aufputzgehäuse für 1x Überwachungs-/ Steuermodul**
*** Bedarfsposition ohne GB
Für aP-Montage der Module, besteht aus
Gehäuserückteil und Abdeckung.
Menge: 1,000 Stk

**04.02.970 M200F-RF Repeater Agile Funk**
*** Bedarfsposition ohne GB
Menge: 1,000 Stk

**04.02.971 M200I-RF Funk-Parallelanzeige**
*** Bedarfsposition ohne GB
Menge: 1,000 Stk

**04.02.972 M200SMB Aufputzgehäuse für 1x Überwachungs-/ Steuermodul**
*** Bedarfsposition ohne GB
Modul-Aufputzgehäuse Für aP-Montage des Kopplers IQ8FCT XS 808606, besteht aus Gehäuserückteil und Abdeckung. Technische Daten Gewicht ca. 160 g Abmessungen B: 130 mm H: 143 mm T: 49 mm Fabrikat: ESSER
Menge: 1,000 Stk

**04.02.973 M211E-RF Funk Ein- / Ausgangsmodul**
*** Bedarfsposition ohne GB
Menge: 1,000 Stk

**04.02.974 M4-RS232-MODUL RS232 Aufsteckmodul für FAT4000**
*** Bedarfsposition ohne GB
Menge: 1,000 Stk

**04.02.975 M4-RS485-MODUL RS485 Aufsteckmodul für FAT4000-HW**
*** Bedarfsposition ohne GB
Zum Einbau in FAT/FBF bei einer nicht-redundanten An- steuerung über System I/O-Karte 795-132. Geeignet für FAT4000-HW, FIBS-A3-S2-HW und FIBS-K2-S1-HW. Liefern und betriebsfertig montieren. Fabrikat: Morley-IAS by Honeywell oder gleichwertig Typ: M4-RS485-Modul
Menge: 1,000 Stk

**04.02.976 M5A-RP06FF-K013-01 Handmelder mit Glasscheibe**
*** Bedarfsposition ohne GB
Menge: 1,000 Stk

**04.02.977 M5A-RP06FG-K013-01 Handmelder mit Kunststoffscheibe**
*** Bedarfsposition ohne GB
Menge: 1,000 Stk

**04.02.978 M700 DKM KR IP66 Handfeuermelder nach EN54-11 für den NOTIFIER Ringbus**
*** Bedarfsposition ohne GB
Handfeuermelder mit integriertem
Überwachungsmodul.
Technische Daten:
Ruhestrom ca. 0.3 mA
Umgebungstemperatur -35 °C bis 60 °C
Rel. Luftfeuchte 10 bis 93 %
(nicht kondensierend)
Schutzart IP 66
Material Kunststoff (PC)
Farbe rot, ähnlich RAL 3000
Gewicht ca. 550 g
Abmessungen B: 135 mm H: 135 mm T: 61 mm
CE-Zertifikat 0786-CPD-20309
Menge: 1,000 Stk

**04.02.979 M701E Steuermodul mit einem Ausgang für den NOTIFIER Ringbus**
*** Bedarfsposition ohne GB
Für aP-Montage oder Montage auf
Hutprofilschiene. Zur Ansteuerung von
externen Baugruppen wie z.B.
Signalgebern oder Brandfallsteuerungen
mit 3-farbiger LED und integriertem
Isolator. Es sind die beiden Modi
überwacht bzw. nicht überwacht
(potentialfrei) verfügbar.
Technische Daten:
Kontaktbelastbarkeit 2A / 30V DC
Umgebungstemperatur -20°C bis +60°C
Rel. Luftfeuchte 5% bis 95%
(nicht kondensierend)
Gewicht ca. 85g
Abmessungen B: 94 mm H: 93 mm T: 23 mm
CE-Zertifikat 0786-CPD-20341
Menge: 1,000 Stk

**04.02.980 M701E-240 Steuermodul für Netzschaltspannung für den NOTIFIER Ringbus**
*** Bedarfsposition ohne GB
Für aP-Montage oder Montage auf
Hutprofilschiene. Zur Ansteuerung von
externen Baugruppen wie z.B.
Signalgebern oder Brandfallsteuerungen
mit 3-farbiger LED und integriertem
Isolator. Es sind die beiden Modi
überwacht bzw. nicht überwacht
(potentialfrei) verfügbar.
Technische Daten:
Kontaktbelastbarkeit 2A / 30V DC
Umgebungstemperatur -20°C bis +60°C
Rel. Luftfeuchte 5% bis 95%
(nicht kondensierend)
Gewicht ca. 118g
Abmessungen B: 93 mm H: 99 mm T: 22 mm
CE-Zertifikat: 0786-CPR-21747
Menge: 1,000 Stk

**04.02.981 M701E-HC Steuermodul, ein Ausgang, für höhere Ausgangsströme**
*** Bedarfsposition ohne GB
Das M701E-HC Modul ermöglicht die Ansteuerung von ex- ternen Baugruppen wie z.B. Feuerabschlusstüren oder Signalgebern. Eine 3-farbige LED zeigt den Modulzustand an. Im Normalfall blinkt die grüne LED bei der Kommuni- kation mit der Zentrale. Bei einer Ansteuerung des Re- laisausganges leuchtet die LED zur Anzeige dauerhaft grün auf. Die Moduladresse wird mit einem geeigneten Schraubendreher an dem Drehschalter eingestellt. Dieser kann von vorne oder der rechten Seite des Moduls er- reicht werden. Falls erforderlich können die Isolatoren aus der Verdrahtung herausgenommen werden, z.B. wenn Signalgeber angeschlossen sind deren Stromversorgung über die Ringleitung erfolgt LEISTUNGSMERKMALE: - VdS-Konforme Leitungsüberwachung - LED?s (grün, rot und gelb) für verschiedene Alarme - Abwärtskompatibel mit älteren Notifier-Systemen - CLIP und OPAL-Protokoll - integriertem Isolator - Eingebaute Typenerkennung identifiziert diese Geräte automatisch - Adresse am Modul (dekadischen Drehschalter) einstellbar - Steckbare Klemmenanschlüsse für eine einfache Verdrahtung vor Ort - Stromversorgung direkt über die Ringleitung - Störungsmeldung der externen Versorgungsspannung - Integrierte DIN-Schienenhalterungen - aP Montage mit M200E-SMB-KO - Hutschienenmontage mit M200E-DIN ZERTIFIEZIERUNGEN: - DOP-IOD075 - DIN EN 54-17:AC2007 ? Kurzschlussisolatoren - DIN EN 54-18:AC2007 + Ber. 1:2007-05 - Eingangs- /Ausgangsgeräte - VdS 2344:2014-07 ? Verfahrensrichtlinien - VdS 2543:2021-03 - Allgemeine Anforderungen UMGEBUNGSBEDINGUNGEN: - Betriebstemperaturbereich: -20° bis +60°C - Rel. Luftfeuchte: 5% bis 95% (nicht kondensierend) TECHNISCHE DATEN: - Bereich der Versorgungsspannung: 15 bis 32V DC - Min. 16,5VDC zur LED Ansteuerung - Ruhestrom ohne Kommunikation: 160 µA bei 24 V und 25°C - Alarmstrom: 5,5mA mit blinkender LED - Maximale Kabelgröße: 2,5 mm - Schutzart: IP50 (montiert mit M200E-SMB) - Abmessungen (HxBxT): 93 x 94 x 23mm - Abmessungen inkl. Gehäuse (BxHxT): 132 x 137 x 40mm - Gewicht: (Modul und M200E-SMB): 227g - Gewicht: ca.: 85g VERPACKUNGSEINHEIT: - 1 Stück - Endwiderstand im Lieferumfang des Moduls enthalten. ZULASSUNGEN: VdS-Nr.: G222060 CPR-Nr.: 0786-CPR-21776 Liefern und betriebsfertig montieren. Fabrikat: NOTIFIER by Honeywell oder gleichwertig
Menge: 1,000 Stk

**04.02.982 M710E Überwachungsmodul mit einem Eingang für den NOTIFIER Ringbus**
*** Bedarfsposition ohne GB
Für aP-Montage oder Montage auf
Hutprofilschiene. Zur überwachten
Anschaltung von Teilnehmern mit
potentialfreiem Ausgang. Mit 3-farbiger
LED und integriertem Isolator.
Technische Daten:
Umgebungstemperatur -20°C bis +60°C
Rel. Luftfeuchte 5% bis 95%
(nicht kondensierend)
Gewicht ca. 118g
CE-Zertifikat: 0905-CPR-210491
Menge: 1,000 Stk

**04.02.983 M710E-CZR Grenzwertmelder Überwachungsmodul mit Isolator**
*** Bedarfsposition ohne GB
Das M710E-CZR verbindet Grenzwertmelder mit einem, von einer adressierbaren Brandmelderzentrale gesteuerten, intelligenten System. Durch den integrierten Widerstand ist das CZR geeignet für eine Anbindung einer Grenz- wertmeldergruppe in Gefährdungsbereichen mit geforder- ter elektrischer Eigensicherheit. Das Modul darf nur mit analog adressierbaren Kommunikationsprotokollen zur Überwachung und Steuerung an Notifier-Zentralen ange- schlossen werden. Das Modul M710E-CZR kann so ange- schaltet werden, dass die Standardmeldergruppe von ei- nem externen Netzteil oder, vorausgesetzt der Strombe- darf kann gedeckt werden, direkt von der Ringleitung versorgt werden kann. Beim Einsatz einer externen Spannungsversorgung ist die Standardmeldergruppe voll- ständig von der Ringleitung getrennt.Das Modul ist kom- patibel zu den eigensicheren Brandmeldern in Verbindung mit dem Einsatz von Sicherheitsbarrieren: MTL Typ MTL4561, MTL5561 und Pepperl+Fuchs Typ KFD0-CS- EX1.51P, KFD0-CS-EX2.51P. Der Modulstatus wird mit einer 3-farbigen LED ange- zeigt. Im Normalbetrieb kann die LED durch ein Kommando der BMZ grün blinkend angesteuert werden, wenn das Mo- dul angesprochen wird. Bei einem Feueralarm auf dieser Meldergruppe leuchtet die LED rot. Bei einer erkannten Störung auf der Meldergruppe oder wenn die Gruppenspan- nung den Wert 12 V unterschreitet oder einer Störung der externen Spannungsversorgung blinkt die LED gelb, wenn diese Funktion für die BMZ aktiviert wurde. Im Kurzschlussfall auf der Verdrahtung einer Modulseite leuchtet die LED dauerhaft gelb. Falls erforderlich können die Isolatoren aus der Verdrahtung herausgenom- men werden. LEISTUNGSMERKMALE: - LED?s (grün, rot und gelb) für verschiedene Anzeigen - Abwärtskompatibel mit älteren Notifier-Systemen - CLIP und OPAL-Protokoll - integriertem Isolator - Eingebaute Typenerkennung identifiziert diese Geräte automatisch - Adresse am Modul (dekadischen Drehschalter) einstellbar - Steckbare Klemmenanschlüsse für eine einfache Verdrahtung vor Ort - Stromversorgung direkt über die Ringleitung - Integrierte DIN-Schienenhalterungen - aP Montage mit M200E-SMB-KO - Hutschienenmontage mit M200E-DIN ZERTIFIEZIERUNGEN: - DIN EN 54-17:2006-03 - Kurzschlussisolatoren - DIN EN 54-18:2006-03 + Ber. 1:2007-05 - Eingangs-/Ausgangsgeräte - VdS 2344:2014-07 - Verfahrensrichtlinien - VdS 2543:2021-03 - Allgemeine Anforderungen UMGEBUNGSBEDINGUNGEN: - Betriebstemperaturbereich: -20° bis +60°C - Rel. Luftfeuchte: 5% bis 95% (nicht kondensierend) TECHNISCHE DATEN: Analog-Ring: - Bereich der Versorgungsspannung: 15 bis 32V DC - Min. 16,5VDC zur LED Ansteuerung - Ruhestrom ohne Kommunikation: 120 µA bei 24 V und 25°C - Maximalstrom ohne Kommunikation: 6,3 mA bei 24 V und 25°C - LED Strom rot: 1,3mA mit blinkender LED - LED Strom gelb: 4,5mA mit blinkender LED Standardmeldergruppe: - Betriebsspannung (externe): 14,5 bis 28,5 V - 18 bis 28,5 V (bei ringbusgespeiste Standardmeldergruppe) - Max. Ruhestromaufnahme: 2,8 mA für Melder @ 18 V, 3,8 mA für Melder @ 24 V - Max. Stromaufnahme der Gruppe: 60 mA (intern be- grenzt) - Max. Widerstand der konv. Meldergruppe: 50 O - EOL Abschlusswiderstand 3,9 kO, 5% (im Lieferumfang enthalten). - Maximale Kabelgröße: 2,5 mm - Schutzart: IP44 (montiert mit M200E-SMB) - Abmessungen (HxBxT): 99 x 93 x 22mm - Abmessungen inkl. Gehäuse (BxHxT): 132 x 137 x 40mm - Gewicht: (Modul und M200E-SMB): 263g - Gewicht: ca.: 118g VERPACKUNGSEINHEIT: - 1 Stück - Endwiderstand im Lieferumfang des Moduls enthalten. ZULASSUNGEN: VdS-Nr.: G223046 CPR-Nr.: 0905-CPR-210491 Liefern und betriebsfertig montieren. Fabrikat: NOTIFIER by Honeywell oder gleichwertig
Menge: 1,000 Stk

**04.02.984 M720E Überwachungsmodul mit zwei Eingängen für den NOTIFIER Ringbus**
*** Bedarfsposition ohne GB
Für aP-Montage oder Montage auf
Hutprofilschiene. Mit 2 Eingängen zur
überwachten Anschaltung von Teilnehmern
mit potentialfreiem Ausgang.
Mit 2 x 3-farbiger LED und integriertem
Isolator.
Technische Daten:
Umgebungstemperatur -20°C bis +60°C
Rel. Luftfeuchte 5% bis 95%
(nicht kondensierend)
Gewicht ca. 118g
CE-Zertifikat: 0905-CPR-210491
Menge: 1,000 Stk

**04.02.985 M721-SST Modul "Standardschnittstelle Löschen"**
*** Bedarfsposition ohne GB
Über die 2 überwachten Eingänge und den
Relaisausgang wird die Anbindung zur
Löschzentrale gemäß Anforderung der
Standardschnittstelle Löschen nach VdS
und DIN VDE 0833-2 realisiert.
für NF300, NF500, NF3000 und
NF5000 ab V5.07b, für NF50-A, NF50 und
NF50-S ab Firmware V6.x
Technische Daten:
Umgebungstemperatur -20°C bis +60°C
Rel. Luftfeuchte 5% bis 95%
(nicht kondensierend)
Gewicht ca. 62g
Abmessungen B: 94 mm H: 93 mm T: 23mm
CE-Zertifikat 0786-CPR-21282
Menge: 1,000 Stk

**04.02.986 M721E Überwachungsmodul mit zwei Eingängen und einem Ausgang für den NOTIFIER Ringbus**
*** Bedarfsposition ohne GB
Für aP-Montage oder Montage auf
Hutprofilschiene. Mit 2 Eingängen zur
überwachten Anschaltung von Meldern mit
potentialfreiem Ausgang. Mit 1 Ausgang
zur Ansteuerung von externen Baugruppen
über einen Wechsler (1-polig).
Mit 3 x 3-farbiger LED und integriertem
Isolator.
Technische Daten:
Kontaktbelastung Relais 2 A / 30 V DC
Umgebungstemperatur -20°C bis +60°C
Rel. Luftfeuchte 5% bis 95%
(nicht kondensierend)
Gewicht ca. 118g
CE-Zertifikat: 0905-CPR-210491
Menge: 1,000 Stk

**04.02.987 MA-1000-02 1 Ring Morley-IAS Max Brandmeldezentrale**
*** Bedarfsposition ohne GB
Menge: 1,000 Stk

**04.02.988 MA-1BZL Unterputz-Einbaurahmen für MA-1000**
*** Bedarfsposition ohne GB
Menge: 1,000 Stk

**04.02.989 MA-2000-02 2 Ring Morley-IAS Max Brandmeldezentrale**
*** Bedarfsposition ohne GB
Menge: 1,000 Stk

**04.02.990 MA-2BZL Unterputz-Einbaurahmen für MA-2000**
*** Bedarfsposition ohne GB
Menge: 1,000 Stk

**04.02.991 MA-8000-02 4 Ring Morley-IAS Max Brandmeldezentrale erweiterbar auf 8 Ringe**
*** Bedarfsposition ohne GB
Menge: 1,000 Stk

**04.02.992 MA-8BZL Unterputz-Einbaurahmen für MA-8000**
*** Bedarfsposition ohne GB
Menge: 1,000 Stk

**04.02.993 MA-BST-C Signalverstärker für CAN bus Netzwerk**
*** Bedarfsposition ohne GB
Menge: 1,000 Stk

**04.02.994 MA-LCD7 Fernbedienfeld für Morley-IAS Max**
*** Bedarfsposition ohne GB
Menge: 1,000 Stk

**04.02.995 MA-LIB2-02 2 Ring-Erweiterungskarte für MA-8000**
*** Bedarfsposition ohne GB
Menge: 1,000 Stk

**04.02.996 MI-CR6-S2I Steuermodul mit 6 Ausgänge MIAS-Reihe**
*** Bedarfsposition ohne GB
Platine mit 6 frei programmierbaren Wechslern zur po- tentialfreien Ansteuerung externer Geräte für aP-Mon- tage in Verbindung mit Gehäuse UZG MINI oder BB-2. Mit integriertem Isolator und 3-farbiger LED pro Ausgang. LEISTUNGSMERKMALE: - intelligentes, adressierbares Modul - Steuermodul mit 6 frei programmierbaren potentialfreien Wechslern - Einbau z.B. in UZG MINI, BB-2 oder BB-6 TECHNISCHE DATEN: - Ruhestrom bei 24 V DC: ca. 1.45 mA - Alarmstrom bei 24 V DC: ca. 32 mA - Kontaktbelastung Relais: 3 A / 30 V DC - Umgebungstemperatur: -10°C bis +55°C - Rel. Luftfeuchte: 10% bis 93% (nicht kondensierend) - Gewicht: ca. 200 g - Abmessungen (BxHxT): 147 x 173 x 25 mm CPR-Nr.: 0832-CPD-0123 Liefern und betriebsfertig montieren. Fabrikat: Morley-IAS by Honeywell oder gleichwertig Typ: MI-CR6-S2I
Menge: 1,000 Stk

**04.02.997 MI-CZ6 Steuermodul mit 6 Ausgängen**
*** Bedarfsposition ohne GB
Menge: 1,000 Stk

**04.02.998 MI-D240CMO-DIN Steuermodul für Netzschaltspannung und integriertem Isolator**
*** Bedarfsposition ohne GB
Für den DXc-Zweidrahtringbus. Zur Montage auf C-Hutprofilschiene. Beinhaltet 2 gleichzeitig angesteu- erte Ausgänge, mit einer Schließer- und einer Öffner- Funktionalität, über die eine Netzspannung geschaltet werden kann. Mit integriertem Isolator. LEISTUNGSMERKMALE: - für Montage auf C-Hutprofilschiene - beinhaltet 2 gleichzeitig angesteuerte Ausgänge mit einer Schließer- und einer Öffner-Funktionalität über die eine Netzspannung geschaltet werden kann - mit integriertem Isolator - einfache Adressierung am Modul TECHNISCHE DATEN: - Schaltleistung Wechsler: 5 A - 30 V DC / 5 A - 230 V AC - Betriebstemperatur: -20°C bis +60°C - Rel. Luftfeuchte 5% bis 95% (nicht kondensierend) - Gewicht: 140 g - Abmessungen (BxHxT): 76 x 127 x 48 mm VdS-Nr.: G 202146 CPR-Nr.: 0786-CPD-20341 Liefern und betriebsfertig montieren. Fabrikat: Morley-IAS by Honeywell oder gleichwertig Typ: MI-D240CMO-DIN
Menge: 1,000 Stk

**04.02.999 MI-D240CMOE Steuermodul für C-Schiene Netzschalt- spannung, integr. Isolator f. Ringbus**
*** Bedarfsposition ohne GB
M200E-SMB-KO ;Kunststoffgehäuse für Module M200E-DIN ;Hutschienenprofil-Adapter für Module M200E-PMB ;Adapter für Wandmontage der Module SMB6-V0 ;Kunststoffgehäuse für bis zu 6 Module
Menge: 1,000 Stk

**04.02.1000 MI-D2ICMOE Überwachungsmodul, 2x Eingänge, 1x Ausgang, integr. Isolator f. Ringbus**
*** Bedarfsposition ohne GB
Für aP-Montage oder Montage auf Hutprofilschiene. Mit 2 Eingängen zur überwachten Anschaltung von Meldern mit potentialfreiem Ausgang. Mit 1 Ausgang zur Ansteue- rung von externen Baugruppen über einen Wechsler (1-po- lig). Mit 3 x 3-farbiger LED und integriertem Isolator. LEISTUNGSMERKMALE: - mit 2 Eingängen zur überwachten Anschaltung von Meldern mit potentialfreiem Ausgang - mit 1 Ausgang zur Ansteuerung von externen Baugruppen über einen Wechsler (1-polig) - mit 3-farbiger LED und integriertem Isolator - Adressen am Modul einstellbar - aP Montage mit M200E-SMB-KO - Hutschienenmontage mit M200E-DIN TECHNISCHE DATEN: - Kontaktbelastung Relais: 2 A / 30 V DC - Umgebungstemperatur: -20°C bis +60°C - Rel. Luftfeuchte: 5% bis 95% (nicht kondensierend) - Gewicht ca. 110 g - Abmessungen (BxHxT): 94 x 93 x 23 mm VdS-Nr.: G 202144 CPR-Nr.: 0786-CPD-20343 Liefern und betriebsfertig montieren. Fabrikat: Morley-IAS by Honeywell oder gleichwertig Typ: MI-D2ICMOE
Menge: 1,000 Stk

**04.02.1001 MI-DCMOE Steuermodul, 1xAusgang, integr. Isolator für Ringbus**
*** Bedarfsposition ohne GB
Für aP-Montage oder Montage auf Hutprofilschiene. Zur Ansteuerung von externen Baugruppen wie z.B. Signalge- bern oder Brandfallsteuerungen mit 3-farbiger LED und integriertem Isolator. Es sind die beiden Modi über- wacht bzw. nicht überwacht (potentialfrei) verfügbar. Leistungsmerkmale: - Spezifikation EN54-18, EN 54-17 - zur überwachten Ansteuerung von z.B. Signalgebern oder Brandfallsteuerungen - mit 3-farbiger LED und integriertem Isolator - Adresse am Modul einstellbar - aP Montage mit M200E-SMB-KO - Hutschienenmontage mit M200E-DIN Technische Daten: - Kontaktbelastbarkeit: 2A / 30V DC - Umgebungstemperatur: -20°C bis +60°C - Rel. Luftfeuchte: 5% bis 95% (nicht kondensierend) - Gewicht: ca. 110g - Abmessungen (B/H/T): 94 x 93 x 23 mm VdS-Nr.: G 202146 CPR-Nr.: 0786-CPD-20341 Liefern und betriebsfertig montieren. Fabrikat: Morley-IAS by Honeywell oder gleichwertig Typ: MI-DCMO Fabrikat:. . . . . . . . . . . . . . Typ: . . . . . . . . . . . . . . . . VdS-Nr.: . . . . . . . . . . . . . . CPR-Nr.: . . . . . . . . . . . . . .
Menge: 1,000 Stk

**04.02.1002 MI-DCZME Fremdmeldermodul für Morley-IAS**
*** Bedarfsposition ohne GB
Menge: 1,000 Stk

**04.02.1003 MI-DCZRME Grenzwertmelder Überwachungsmodul mit Isolator**
*** Bedarfsposition ohne GB
M200E-SMB-KO ;Gehäuse für Ringbusmodule M200E-DIN ;Montagezubehör für Module M200E-PMB ;Montagezubehör für Module SMB6-V0 ;Gehäuse für Ringbusmodule
Menge: 1,000 Stk

**04.02.1004 MI-DISO Isolatormodul für den Ringbus**
*** Bedarfsposition ohne GB
Für aP-Montage oder Montage auf Hutprofilschiene. Zur automatischen Isolierung von Ringabschnitten bei Kurz- schluss der Ringleitung. LEISTUNGSMERKMALE: - Spezifikation, EN 54-17 - zur automatischen Isolierung von Ringabschnitten bei Kurzschluss der Ringleitung - aP Montage mit M200E-SMB-KO - Hutschienenmontage mit M200E-DIN TECHNISCHE DATEN: - Umgebungstemperatur: -20°C bis +60°C - Rel. Luftfeuchte 5% bis 95% (nicht kondensierend) - Gewicht ca. 62 g - Abmessungen (BxHxT): 94 x 93 x 23 mm VdS-Nr.: G 202142 CPR-Nr.: 0786-CPD-20340 Liefern und betriebsfertig montieren. Fabrikat: Morley-IAS by Honeywell oder gleichwertig Typ: MI-DISO
Menge: 1,000 Stk

**04.02.1005 MI-DKMEB-I Handfeuermelder, blau mit Isolator für Morley-IAS - Ringbus**
*** Bedarfsposition ohne GB
Menge: 1,000 Stk

**04.02.1006 MI-DKMER-I Handfeuermelder EN54-11 mit Isolator für Morley-IAS - Ringbus**
*** Bedarfsposition ohne GB
Menge: 1,000 Stk

**04.02.1007 MI-DMM2IE Überwachungsmodul 2 Eingänge, integr. Isolator für Ringbus**
*** Bedarfsposition ohne GB
M200E-SMB-KO ;Kunststoffgehäuse für Module M200E-DIN ;Hutschienenprofil-Adapter für Module M200E-PMB ;Adapter für Wandmontage der Module SMB6-V0 ;Kunststoffgehäuse für bis zu 6 Module
Menge: 1,000 Stk

**04.02.1008 MI-DMMIE Überwachungsmodul 1x Eingang, integr. Isolator für Ringbus**
*** Bedarfsposition ohne GB
Zur AP-Montage im separaten Gehäuse oder zur Montage auf Hutprofilschiene. Mit zwei Eingängen zur überwach- ten Anschaltung von Meldern mit potentialfreiem Aus- gang. 3-farbige LED und integrierter Isolator. Alle Mo- dule verfügen über einen integrierten Kurzschlussisola- tor. LEISTUNGSMERKMALE: - EN54-18, EN 54-17 - zur überwachten Anschaltung von Meldern mit potenti- alfreiem Ausgang - mit 3-farbiger LED - integriertem Isolator - Adresse am Modul (dekadischen Drehschalter) einstell- bar - aP Montage mit M200E-SMB-KO - Hutschienenmontage mit M200E-DIN TECHNISCHE DATEN: - Umgebungstemperatur: -20°C bis +60°C - Rel. Luftfeuchte: 5% bis 95% (nicht kondensierend) - Schutzart: IP30 nach DIN40050 - Abmessungen (BxHxT): 94 x 93 x 23 mm - Gewicht: ca. 110 g Liefern und betriebsfertig montieren. Fabrikat: HONEYWELL Morley-IAS oder gleichwertig
Menge: 1,000 Stk

**04.02.1009 MI-FHSE-S2I Intelligenter Thermomaximalmelder 58°C**
*** Bedarfsposition ohne GB
Intelligenter Thermomaximalmelder mit integriertem Iso- lator nach DIN EN54-17, Auslösetemperatur ca. 58°C. Thermomelder geprüft nach DIN EN54-5, Klasse A1S. LEISTUNGSMERKMALE: - Thermomelder nach DIN EN54-5 - integrierter Isolator nach DIN EN 54-17 - Überwachunngshöhe max. 7,5 m - 159 Adressen am Melder einstellbar - zwei Anzeige-LEDs (360° Anzeige) - Zustandsanzeige durch LED in roter, gelber und grüner Farbe möglich - Lokale Test- und Messmöglichkeiten - Automatische Wartungsanzeige - Ausgang für Melderparallelanzeige - Unempfindlich gegen hohe Windgeschwindigkeiten und Druckschwankungen - Einsatz in einem einheitlichen Sockel TECHNISCHE DATEN: - Ruhestrom: 0,16 mA / 24 VDC - Betriebstemperatur: -30°C bis +70°C - Auslösetemperatur: ca. 58°C - Ansprechverhalten Therm.: Klasse A1S - Luftfeuchtigkeit: 10% bis 93% (nicht kondensierend) - Farbe: reinweiß, ähnlich RAL 9003 - Gewicht: 87 g - Maße inkl. Sockel B501AP (Ø/H): 102 x 60 mm VdS-Nr.: G 209098 CPR-Nr.: 0768-CPD-20740 Liefern und betriebsfertig montieren. Fabrikat: Morley-IAS by Honeywell oder gleichwertig Typ: MI-FHSE-S2I
Menge: 1,000 Stk

**04.02.1010 MI-FL2011EI-HS Ringbus Ansaugrauchmeldesystem, 1 Kanal und 1 F-SEN-MI**
*** Bedarfsposition ohne GB
Der FAAST LT-200 Ansaugrauchmelder mit einem Auswerte- kanal und einem Inrarot-LED Sensor ermöglicht den An- schluss von bis zu 2 Ansaugrohren. Er ist eine flexible Lösung für Anwendungen, in denen beim Einsatz von punktförmigen Rauchmeldern mit einem hohen Falschalarm- risiko gerechnet werden kann. Das auf höchsten Komfort für Errichter und Endbenutzer Ausgelegte Gerät eignet sich besonders für Bereiche gemäß den Anforderungen der EN 54-20 Klasse C, in denen die Durchführung von Wartungsarbeiten schwierig ist, andere Brandmeldeverfahren ungeeignet sind oder kriti- sche Umgebungsbedingungen vorliegen bzw. hohe Ansprüche an die ästhetische Umsetzung berücksichtigt werden müssen. Ringbusfähige FAAST LT-200 Rauchansaugsysteme bieten eine herausragende Flexibilität bei der Anbindung an die Ringleitung des Brandmeldesystems, während autarke FAAST LT-200 Rauchansaugsysteme selbstständig ohne die Verwendung einer Brandmelderzentrale Brände detektieren können. Das Gerät ist schnell zu installieren, einfach zu konfigurieren und beinhaltet die Installations- und Inbetriebnahmesoftware PipeIQ 2 LEISTUNGSMERKMALE: - 1 Stück Hochleistungs IR-LED Detektor und hochver- stärkenden IR Empfangs-Signalverstärker für höchste Stabilität - Empfindlichkeit in 9 Stufen einstellbar - Hochempflindliche Detektionsalgorithmen reduzieren Täuschungsalarme - 1-Kanal-Einheit mit einstellbarem Lüfter, Filtern, Sensor und Monitoren - Ultraschall-Durchflusssensor - Vor-Alarm Funktion - Integrierte austauschbare Filtereinheit - Pipe-IQ Software für Gerätekonfiguration Rohrlayout mit Berechnung und Überwachungsfunktion in einem - Einzigartiges Luftstrompendel zeigt den aktuellen Zustand des Luftstromes an - Einstellbare Lüfter bis zu 10 Stufen - USB-Schnittstelle - Bedienmenü in 24 Sprachen - Funktionsprinzip abhängig von der Anwendung als Einkanal oder Zweikanal - 3 Bedientasten für Test, Rücksetzen und Abschalten TECHNISCHE DATEN: - Betriebsspannung: 18,5 bis 31,5 V DC - Ruhestrom @ 24 V DC: ca. 182 mA - Schallpegel @ 24 V DC: 26 dB(A), bei Lüfterstufe 1) - Umgebungstemperatur: -10°C bis 55°C - Rel. Luftfeuchte: 10 bis 93%(nicht kondensierend) - Schutzart: IP 65 - Gehäuse: Kunststoff (ABS) - Farbe: schwarz - Abmessungen (BxHxT): 356 x 403 x 135 mm Max. Rohrlänge: 160 m Max. Anzahl Ansaugöffnungen: - Klasse C: 18 Löcher - Klasse B: 6 Löcher - Klasse A: 3 Löcher VdS-Nr.: beantragt CPR-Nr.: 0832-CPR-F1056 Liefern und betriebsfertig montieren. Fabrikat: Morley-IAS by Honeywell oder gleichwertig Typ: MI-FL2011EI-HS
Menge: 1,000 Stk

**04.02.1011 MI-FL2012EI-HS Ringbus Ansaugrauchmeldesystem, 1 Kanal und 2 F-SEN-MI**
*** Bedarfsposition ohne GB
Der FAAST LT-200 Ansaugrauchmelder mit einem Auswerte- kanal und zwei Infrarot-LED Sensoren, ermöglicht den Anschluss von bis zu 2 Ansaugrohren und die Alarmie- rung zwei voneinander abhängiger Melder und Zweimel- dungsabhängigkeit. Er ist eine flexible Lösung für An- wendungen, indenen beim Einsatz von punktförmigen Rauchmeldern mit einem hohen Falschalarmrisiko gerech- net werden kann. Das auf höchsten Komfort für Errichter und Endbenutzer Ausgelegte Gerät eignet sich besonders für Bereiche gemäß den Anforderungen der EN 54-20 Klasse C, in denen die Durchführung von Wartungsarbeiten schwierig ist, andere Brandmeldeverfahren ungeeignet sind oder kriti- sche Umgebungsbedingungen vorliegen bzw. hohe Ansprüche an die ästhetische Umsetzung berücksichtigt werden müssen. Ringbusfähige FAAST LT-200 Rauchansaugsysteme bieten eine herausragende Flexibilität bei der Anbindung an die Ringleitung des Brandmeldesystems, während autarke FAAST LT-200 Rauchansaugsysteme selbstständig ohne die Verwendung einer Brandmelderzentrale Brände detektieren können. Das Gerät ist schnell zu installieren, einfach zu konfigurieren und beinhaltet die Installations- und Inbetriebnahmesoftware PipeIQ 2 LEISTUNGSMERKMALE: - 2 Stück Hochleistungs IR-LED Detektor und hochver- stärkenden IR Empfangs-Signalverstärker für höchste Stabilität - Empfindlichkeit in 9 Stufen einstellbar - Hochempflindliche Detektionsalgorithmen reduzieren Täuschungsalarme - 1-Kanal-Einheit mit einstellbarem Lüfter, Filtern, Sensor und Monitoren - Ultraschall-Durchflusssensor - Vor-Alarm Funktion - Integrierte austauschbare Filtereinheit - Pipe-IQ Software für Gerätekonfiguration Rohrlayout mit Berechnung und Überwachungsfunktion in einem - Einzigartiges Luftstrompendel zeigt den aktuellen Zustand des Luftstromes an - Einstellbare Lüfter bis zu 10 Stufen - USB-Schnittstelle - Bedienmenü in 24 Sprachen - Funktionsprinzip abhängig von der Anwendung als Einkanal oder Zweikanal - 3 Bedientasten für Test, Rücksetzen und Abschalten TECHNISCHE DATEN: - Betriebsspannung: 18,5 bis 31,5 V DC - Ruhestrom @ 24 V DC: ca. 182 mA - Schallpegel @ 24 V DC: 26 dB(A),bei Lüfterstufe 1) - Umgebungstemperatur: -10°C bis 55°C - Rel. Luftfeuchte: 10 bis 93%(nicht kondensierend) - Schutzart: IP 65 - Gehäuse: Kunststoff (ABS) - Farbe: schwarz - Abmessungen (BxHxT): 356 x 403 x 135 mm Max. Rohrlänge: 160 m Max. Anzahl Ansaugöffnungen: - Klasse C: 18 Löcher - Klasse B: 6 Löcher - Klasse A: 3 Löcher VdS-Nr.: beantragt CPR-Nr.: 0832-CPR-F1057 Liefern und betriebsfertig montieren. Fabrikat: NOTIFIER by Honeywell oder gleichwertig Typ: MI-FL2012EI-HS
Menge: 1,000 Stk

**04.02.1012 MI-FL2022EI-HS Ringbus Ansaugrauchmeldesystem, 2 Kanälen, 2 F-SEN-MI, 2 Lüftern**
*** Bedarfsposition ohne GB
Der FAAST LT-200 Ansaugrauchmelder mit zwei separaten Auswertekanälen und zwei Infrarot-LED Sensoren, ermög- licht den Anschluss von bis zu 2 Ansaugrohren und die Alarmierung zwei voneinander abhängiger Melder und Zweimeldungsabhängigkeit. Er ist eine flexible Lösung für Anwendungen, indenen beim Einsatz von punktförmigen Rauchmeldern mit einem hohen Falschalarmrisiko gerech- net werden kann. Das auf höchsten Komfort für Errichter und Endbenutzer Ausgelegte Gerät eignet sich besonders für Bereiche gemäß den Anforderungen der EN 54-20 Klasse C, in denen die Durchführung von Wartungsarbeiten schwierig ist, andere Brandmeldeverfahren ungeeignet sind oder kriti- sche Umgebungsbedingungen vorliegen bzw. hohe Ansprüche an die ästhetische Umsetzung berücksichtigt werden müssen. Ringbusfähige FAAST LT-200 Rauchansaugsysteme bieten eine herausragende Flexibilität bei der Anbindung an die Ringleitung des Brandmeldesystems, während autarke FAAST LT-200 Rauchansaugsysteme selbstständig ohne die Verwendung einer Brandmelderzentrale Brände detektieren können. Das Gerät ist schnell zu installieren, einfach zu konfigurieren und beinhaltet die Installations- und Inbetriebnahmesoftware PipeIQ 2 LEISTUNGSMERKMALE: - 2 Stück Hochleistungs IR-LED Detektor und hochver- stärkenden IR Empfangs-Signalverstärker für höchste Stabilität - Empfindlichkeit in 9 Stufen einstellbar - Hochempflindliche Detektionsalgorithmen reduzieren Täuschungsalarme - 2-Kanal-Einheit mit zwei unabhängigen Kammern und separaten einstellbaren Lüftern, Filtern, Sensoren und Monitoren- Ultraschall-Durchflusssensor - Vor-Alarm Funktion - Integrierte austauschbare Filtereinheit - Pipe-IQ Software für Gerätekonfiguration Rohrlayout mit Berechnung und Überwachungsfunktion in einem - Einzigartiges Luftstrompendel zeigt den aktuellen Zustand des Luftstromes an - Einstellbare Lüfter bis zu 10 Stufen - USB-Schnittstelle - Bedienmenü in 24 Sprachen - Funktionsprinzip abhängig von der Anwendung als Einkanal oder Zweikanal - 3 Bedientasten für Test, Rücksetzen und Abschalten TECHNISCHE DATEN: - Betriebsspannung: 18,5 bis 31,5 V DC - Ruhestrom @ 24 V DC: ca. 282 mA - Schallpegel @ 24 V DC: 28 dB(A),bei Lüfterstufe 1) - Umgebungstemperatur: -10°C bis 55°C - Rel. Luftfeuchte: 10 bis 93%(nicht kondensierend) - Schutzart: IP 65 - Gehäuse: Kunststoff (ABS) - Farbe: schwarz - Abmessungen (BxHxT): 356 x 403 x 135 mm Max. Rohrlänge: 320 m Max.Anzahl Ansaugöffnungen: - Klasse C: 36 Löcher - Klasse B: 12 Löcher - Klasse A: 6 Löcher VdS-Nr.: beantragt CPR-Nr.: 0832-CPR-F1058 Liefern und betriebsfertig montieren. Fabrikat: NOTIFIER by Honeywell oder gleichwertig Typ: MI-FL2022EI-HS
Menge: 1,000 Stk

**04.02.1013 MI-GATE Gateway Agile Funk**
*** Bedarfsposition ohne GB
Menge: 1,000 Stk

**04.02.1014 MI-HTSE-S2I Intelligenter Thermomaximalmelder 78°C**
*** Bedarfsposition ohne GB
Intelligenter Thermomaximalmelder mit integriertem Iso- lator nach DIN EN54-17, Auslösetemperatur ca. 78°C. Thermomelder geprüft nach DIN EN54-5, Klasse BS. LEISTUNGSMERKMALE: - Thermomelder nach DIN EN54-5 - integrierter Isolator nach DIN EN 54-17 - Überwachungshöhe max. 6 m - 159 Adressen am Melder einstellbar - zwei Anzeige-LEDs (360° Anzeige) - Zustandsanzeige durch LED in roter, gelber und grüner Farbe möglich - Lokale Test- und Messmöglichkeiten - Automatische Wartungsanzeige - Ausgang für Melderparallelanzeige - Unempfindlich gegen hohe Windgeschwindigkeiten und Druckschwankungen - Einsatz in einem einheitlichen Sockel TECHNISCHE DATEN: - Ruhestrom: 0,16 mA / 24 VDC - Betriebstemperatur: -30°C bis +70°C - Auslösetemperatur: ca. 78°C - Ansprechverhalten Therm.: Klasse A1S - Luftfeuchtigkeit: 10% bis 93% (nicht kondensierend) - Farbe: reinweiß, ähnlich RAL 9003 - Gewicht: 87 g - Maße inkl. Sockel B501AP (Ø/H): 102 x 60 mm VdS-Nr.: G 209099 CPR-Nr.: 0768-CPD-20741 Liefern und betriebsfertig montieren. Fabrikat: Morley-IAS by Honeywell oder gleichwertig Typ: MI-HTSE-S2I
Menge: 1,000 Stk

**04.02.1015 MI-IM10-S2I Überwachungsmodul 10 Eingänge MIAS-Reihe**
*** Bedarfsposition ohne GB
Platine mit 10 überwachten Eingängen für aP-Montage in Verbindung mit Gehäuse UZG MINI oder BB-2. Mit inte- griertem Isolator und 3-farbiger LED pro Eingang. Zur überwachten Anschaltung von Teilnehmern mit potentia- freiem Ausgang. Die max. Leitungsimpedanz darf 20 Ohm pro Ader nicht übersteigen. LEISTUNGSMERKMALE: - Intelligentes, adressierbares Modul - 10 einzeln adressierbare Eingänge - zur überwachten Anschaltung von Meldern mit potenti- alfreiem Ausgang - Einbau z.B. in UZG MINI, BB-2 oder BB-6 TECHNISCHE DATEN: - Ruhestrom: ca. 3.5 mA bei 24 V DC - Alarmstrom: ca. 60 mA bei 24 V DC - Umgebungstemperatur: -10°C bis +55°C - Rel. Luftfeuchte: 10% bis 93% (nicht kondensierend) - Gewicht: ca. 200 g - Abmessungen (BxHxT): 147 x 173 x 32 mm CPR-Nr.: 0843-CPD-0124 Liefern und betriebsfertig montieren. Fabrikat: Morley-IAS by Honeywell oder gleichwertig Typ: MI-IM10-S2I
Menge: 1,000 Stk

**04.02.1016 MI-LPB2-S3I Ringbusgespeister linienförmiger Rauchmelder**
*** Bedarfsposition ohne GB
Der MI-LPB2-S3I ist ein optischer Lichtstrahldetektor, der auf der Reflektionstechnologie basiert. Er wird als kombinierte Sende-/Empfangseinheit mit einem Reflektor geliefert.
Menge: 1,000 Stk

**04.02.1017 MI-LPB2-S3I-40 Ringbusgespeister linienförmiger Rauchmelder, max. 40m**
*** Bedarfsposition ohne GB
Menge: 1,000 Stk

**04.02.1018 MI-LZR-S3I Intell.adr. Rauchmelder, hohe Empfindlichkeit, Farbe: reinweiß**
*** Bedarfsposition ohne GB
Der MI-LZR-S3I ist ein adressierbarer, steckbarer Rauch- melder für äußerst hochempfindliche Anwendungen. Diese Melder sind für den Schutz offener Bereiche ausgelegt und müssen mit der Brandmelderzentrale verbunden wer- den, die ein kompatibles geschütztes Kommunikationspro- tokoll für die Überwachung und Steuerung verwenden. Jedes Gerät kann seine eigene einzigartige Adresse ha- ben, die über zwei Dekaden Schalter an der Unterseite des Geräts eingestellt wird. Zwei Rot-/Grün-/Gelb-LEDs an jedem Melder ermöglichen eine lokale 360º-sichtbare Melderanzeige. Die Ausgabe des Melders erfordert einen ausgereiften Algorithmus in der Brandmelderzentrale, einschließlich einer Driftkompensation, um das Signal zu verarbeiten. LEISTUNGSMERKMALE: - Die fortschrittlichen ?AWACS?-Algorithmen bieten ein Höchstmaß an Immunität gegen Falschalarme, kombiniert mit einem Höchstmaß an Empfindlichkeit durch kooper- tive Detektion zwischen den Sensoren. Auf diese Weise kann das System automatisch Änderungen in seiner Um- gebung erkennen. - Hochempfindlicher Rauchmelder - Rauchmelder geprüft nach DIN EN54-7 und EN54-17 - Extrem flache Bauweise für architektonisch anspruchs- volle Umgebungen - Einfache Installation - auch in großer Höhe - durch Bajonettverschluß - Automatische Wartungsanzeige - Lokale Test- und Messmöglichkeiten - Abnehmbarer Deckel zur leichten Reinigung - Leicht zu demontierender und zu reinigender Insekten- schutz - Gekapseltes Meldergehäuse verhindert das Eindringen von Feuchtigkeit oder Kriechtieren - Geschützt gegen Verpolung - Diebstahlsicherung - Zwei Leuchtdioden ermöglichen 360° Alarmanzeige - Keine Elektronik im Sockel - Große Auswahl an verschiedenen Sockeln - 159 Adressen einstellbar über bewährte Dekaden Schalter - Empfindlichkeit bis zu 0,06% programmierbar - Automatische Driftkompensation - Automatische Selbstprogrammierung - Isolator im Melder - Unterscheidung von Rauch und Täuschungsgrößen - Tag-/Nachtumstellung der Empfindlichkeit - Erkennung der Rauchdichte - Erkennung des Verschmutzungsgrades - Auto-Scan-Addressing - ständige Messwertübertragung zur BMZ - Reed-Kontakt zur Testalarmauslösung - Ausgang für Melderparallelanzeige - Einsatz in einem einheitlichen Sockel - Rückwärtskompatibilität mit bestehenden Systemen TECHNISCHE DATEN: - Ruhestrom: 250 µA - höchste Empfindlichkeit: 0,06% - Betriebsspannung: 15 bis 32 VDC - Betriebstemperatur: 0°C bis +55°C - Luftfeuchtigkeit: 10% bis 93% (nicht kondensierend) - Luftgeschwindigkeit: bis 20 m/s - Farbe: reinweiß, ähnlich RAL9003 - Gewicht: 110g - Abmessungen inkl. Sockel B501AP: (Ø/H) 102 x H 59 mm VdS-Nr.: BEANTRAGT CPR-Nr.: 0832-CPR-F2558 Liefern und betriebsfertig montieren. Fabrikat: Morley-IAS by Honeywell oder gleichwertig Typ: MI-LZR-S3I
Menge: 1,000 Stk

**04.02.1019 MI-OSI-RIE Ringbusgespeister linienförmiger Rauchmelder OSID-R mit Reflektor**
*** Bedarfsposition ohne GB
Das Modell MI-OSI-RIE ist ein Rauchmelder mit opti- schem Lichtstrahl des Reflektortyps, der als Bestand- teil von Brandmeldesystemen betrieben werden kann. Der Strahl arbeitet hauptsächlich nach dem Prinzip der Lichtschwächung (mit einem Infrarotstrahl). Rauchmelder mit optischem Lichtstrahl sind besonders gut für den Schutz von Gebäuden mit großen Freiflächen, z. Bsp. La- gerhallen, Atrien, etc. geeignet. Der NFXI-OSI-RIE- Rauchmelder ist eine kombinierte Sender/Empfänger Ein- heit, die direkt an den Ringbus angeschlossen werden kann. Der Infrarot-Sender erzeugt einen Lichtstrahl in Rich- tung eines hochleistungsfähigen Reflektors. Der Reflek- tor gibt den Strahl an den Empfänger zurück, wo eine Analyse des empfangenen Signals erfolgt. Die Änderung der Stärke des empfangenen Signals wird verwendet, um den Alarmzustand zu ermitteln. Der Empfänger hat ein breites (12°) Sichtfeld und verfolgt den Reflektor bei Gebäudebewegungen oder Bewegungen seiner Tragestruktur automatisch. Es ist praktisch unmöglich, dass der Emp- fänger den Reflektor aus seinem Sichtfeld verliert, so- fern das Gebäude keine strukturellen Schäden erleidet. Dadurch eliminiert der NFXI-OSI-RIE die häufigste Ursa- che für Fehlalarme und/oder Fehler mit herkömmlichen Lichtstrahl-Meldern. LEISTUNGSMERKMALE: - Ringbusteilnehmer - Kombinierte Transmitter- und Empfängereinheit, Be- reich 5 bis 100 Meter - Empfänger besteht aus einem CMOS-Imaging-CCDSensor - Großer 12°-Erfassungswinkel - Intuitive Ausrichtung des Lichtstrahls, angezeigt durch Richtungspfeile - Einzelne IR-Wellenlänge - Sehr unempfindlich gegenüber Gebäudebewegungen - Widerstandsfähig gegen starke Lichtquellen; kein Alarm ? durch Sonnenlicht - Widerstandsfähig gegen große und massive eindringende Objekte - Einstellung für automatische Empfindlichkeitsschwelle - Strahlausrichtung 50° horizontal und 20° vertikal - Eingebaute Heizung. - Elektronisch simulierte Rauchprüfung vom Boden aus - Standby-, Störungs- und Alarm-LED-Anzeigen von vorn und unten sichtbar - Automatische Driftkompensation - Abdeckung kann lackiert werden - Herausnehmbare Plug-in-Schraubklemmen - Optionales Heizungskit für den Reflektor erhältlich ZULASSUNGEN: - DIN EN 54-12:2015-10 - Linienförmige Melder nach dem Durchlichtprinzip - DIN EN 54-17:2006-03 ? Kurzschlussisolatoren - VdS 2344:2014-07 ? Verfahrensrichtlinien - VdS 2543:2021-03 - Allgemeine Anforderungen an Kompo- nenten - CE ? CPR & EMC - NF-SSI (AFNOR) * - UL - FM - BOSEC UMGEBUNGSBEDINGUNGEN: - Betriebstemperatur: -20°C bis +55°C - Rel. Luftfeuchte: 0% bis 95% (nicht kondensierend) TECHNISCHE DATEN: - Spannungsbereich: - Ohne Isolator: 15 bis 32 VDC (24VDC nominal) - Mit Isolator: 15-28,5V - Maximaler Standby Strom: - 13 mA @ 32 VDC - 20 mA @ 15 VDC - Maximaler Alarmstrom (LED ein): - 22 mA @ 32 VDC - 22 mA @ 15 VDC (Abfrage des Geräts einmal pro Sekunde) - Unempfindlichkeit gegenüber Gebäudebewegungen: - Horizontal: 0,8° - Vertikal: 1° - Reichweite: 5 bis 100 Meter - Farbe: Lyric weiß - Gewicht: 1,12 kg - Abmessungen Melder (BxHxT): 254 x 152,4 x 114,3 mm - Abmessungen Reflektor: 200 x 300 mm LIEFERUMFANG: 1x MI-OSI-RIE inkl. Reflektor ZULASSUNGEN: VdS-Nr.: G222043 CPR-Nr.: Liefern und betriebsfertig montieren Fabrikat: MORLEY-IAS by Honeywell oder gleichwertig Typ: MI-OSI-RIE Fabrikat:. . . . . . . . . . . . . . Typ: . . . . . . . . . . . . . . . . VdS-Nr.: . . . . . . . . . . . . . . CPR-Nr.: . . . . . . . . . . . . . .
Menge: 1,000 Stk

**04.02.1020 MI-FH-BSO Thermomaximalmelder 58°C Bundle Sockel + Sockelsirene (Mind. 120 Stk.)**
*** Bedarfsposition ohne GB
Menge: 1,000 Stk

**04.02.1021 MI-P-BSO Optischer Rauchmelder Bundle Sockel + Sockelsirene (Mind. 180 Stk.)**
*** Bedarfsposition ohne GB
Menge: 1,000 Stk

**04.02.1022 MI-PT-BSO Mehrfachsensorrauchmelder OT Bundle Sockel + Sockelsirene (Mind. 120 Stk.)**
*** Bedarfsposition ohne GB
Menge: 1,000 Stk

**04.02.1023 MI-RORH-BSO Thermodifferentialmelder Bundle Sockel + Sockelsirene (Mind. 120 Stk.)**
*** Bedarfsposition ohne GB
Menge: 1,000 Stk

**04.02.1024 MI-PSE-S2I Intell. optischer Rauchmelder**
*** Bedarfsposition ohne GB
Intelligenter adressierbarer Rauchmelder der Serie Morley-IAS nach dem Streulichtprinzip für den Zweidrahtringbus LEISTUNGSMERKMALE: - Rauchmelder geprüft nach DIN EN54-7 - integrierten Isolator nach DIN EN54-17 - 159 Adressen einstellbar über bewährte Dekaden Schalter - Zwei Leuchtdioden ermöglichen 360°-Anzeige - Melder-LEDs ermöglichen die Zustandsanzeige der Melder in roter, gelber und grüner Farbe - Einfache Installation, auch in großer Höhe, durch Bajonettverschluss - Unempfindlich gegen hohe Windgeschwindigkeiten oder Druckschwankungen - Automatische Wartungsanzeige - Lokale Test- und Messmöglichkeiten - Abnehmbarer Deckel zur leichten Reinigung - Leicht zu demontierender und zu reinigender Insektenschutz - Gekapseltes Meldergehäuse verhindert das Eindringen von Feuchtigkeit oder Kriechtieren (täuschungs- alarmsicher) - Geschützt gegen Verpolung - Diebstahlsicherung - Sehr niedriger Stromverbrauch - Keine Elektronik im Sockel - Einsatz in einheitlichen Sockel TECHNISCHE DATEN: - Ruhestrom: ca. 0,2 mA / 24 VDC - Anwendungstemperatur: -30°C bis +70°C - Rel. Luftfeuchte: 10% bis 93% (nicht kondensierend) - Luftgeschwindigkeit: bis 20m/s - Farbe: reinweiß, ähnlich RAL 9003 - Gewicht: ca. 95g - Abmessungen inkl. Sockel B501AP (Ø/H): 102 x 51 mm VdS-Nr.: G 209097 CPD-Nr.: 0768-CPD-20739 Liefern und betriebsfertig montieren. Fabrikat: Morley-IAS by Honeywell oder gleichwertig Typ: MI-PSE-S2I
Menge: 1,000 Stk

**04.02.1025 MI-PSE-S2I-B501 Intell. optischer Rauchmelder mit Sockel B501AP**
*** Bedarfsposition ohne GB
Intelligenter adressierbarer Rauchmelder der Serie Mor- ley-IAS nach dem Streulichtprinzip für den Zweidrahtringbus inkl. Meldersockel B501AP Leistungsmerkmale: - Rauchmelder geprüft nach DIN EN54-7 - integrierten Isolator nach DIN EN54-17 - 159 Adressen einstellbar über bewährte Dekaden Schalter - Zwei Leuchtdioden ermöglichen 360°-Anzeige - Melder-LEDs ermöglichen die Zustandsanzeige der Melder in roter, gelber und grüner Farbe - Einfache Installation, auch in großer Höhe, durch Bajonettverschluss - Unempfindlich gegen hohe Windgeschwindigkeiten oder Druckschwankungen - Automatische Wartungsanzeige - Lokale Test- und Messmöglichkeiten - Abnehmbarer Deckel zur leichten Reinigung - Leicht zu demontierender und zu reinigender Insektenschutz - Gekapseltes Meldergehäuse verhindert das Eindringen von Feuchtigkeit oder Kriechtieren (täuschungs- alarmsicher) - Geschützt gegen Verpolung - Diebstahlsicherung - Sehr niedriger Stromverbrauch - Keine Elektronik im Sockel - Einsatz in einheitlichen Sockel Technische Daten: - Ruhestrom: ca. 0,2 mA / 24 VDC - Anwendungstemperatur: -30°C bis +70°C - Rel. Luftfeuchte: 10% bis 93% (nicht kondensierend) - Luftgeschwindigkeit: bis 20m/s - Farbe: reinweiß, ähnlich RAL 9003 - Gewicht: ca. 95g - Abmessungen inkl. Sockel B501AP (Ø/H): 102 x 51 mm VdS-Nr.: G 209097 CPR-Nr.: 0768-CPD-20739 Liefern und betriebsfertig montieren. Fabrikat: Morley-IAS by Honeywell oder gleichwertig Typ: MI-PSE-S2I-B501
Menge: 1,000 Stk

**04.02.1026 MI-PTIR-S2I Intell. Mehrfachsensorrauchmelder OTIR**
*** Bedarfsposition ohne GB
Intelligenter optisch-thermischer IR-Sensoren Mehrfach- sensorrauchmelder mit integriertem Isolator der Serie Morley-IAS für den Zweidrahtringbus. LEISTUNGSMERKMALE: - Rauchmelder geprüft nach DIN EN54- 7 - Thermomelder geprüft nach DIN EN54-5 - integrierten Isolator nach DIN EN54-17 - Getestet nach CEA 4021 als Mehrfachsensormelder - Die neue optische Messkammer erlaubt eine verbesserte Reaktion auf alle Brandarten, durch eine effektivere Verwendung des größeren Messkammervolumens, bei Gleichzeitiger Steigerung der Fehlalarmimmunität - Der IR-Sensor ermöglicht es, eine Wärme/ Flammen- signatur des Brandes zu erkennen. Dies ermöglicht ihm eine ähnlich schnelle Reaktion wie ein Ionisations- rauchmelder. - 159 Adressen einstellbar über bewährte Dekaden- schalter - Zwei Leuchtdioden ermöglichen 360°- Alarmanzeige - Melder-LEDs ermöglichen die Zustandsanzeige der Melder in roter, gelber und grüner Farbe - Einfache Installation, auch in großer Höhe, durch Bajonettverschluß - Unempfindlich gegen hohe Windgeschwindigkeiten oder Druckschwankungen - Automatische Wartungsanzeige - Lokale Test- und Messmöglichkeiten - Abnehmbarer Deckel zur leichten Reinigung - Leicht zu demontierender und zu reinigender Insektenschutz - Gekapseltes Meldergehäuse verhindert das Eindringen von Feuchtigkeit oder Kriechtieren (täuschungs- alarmsicher) - Geschützt gegen Verpolung - Diebstahlsicherung - Sehr niedriger Stromverbrauch - Keine Elektronik im Sockel TECHNISCHE DATEN: - Ruhestrom: ca. 0,2 mA bis 24 VDC - Betriebstemperatur: -30°C bis +70°C - Luftgeschwindigkeit: bis 20m/s - Ansprechtemperatur: 58°C - Ansprechverhalten: Klasse A1R (Therm.) - Rel. Luftfeuchte: 10% bis 93% (nicht kondensierend) - Farbe: reinweiß, ähnlich RAL 9003 - Gewicht: ca. 100g - Abmessungen inkl. Sockel B501AP (Ø/H): 102 x 63 mm VdS-Nr.: G 209095 CPR-Nr.: 0768-CPD-20737 Liefern und betriebsfertig montieren. Fabrikat: Morle-IAS by Honeywell oder gleichwertig Typ: MI-PITR-S2I
Menge: 1,000 Stk

**04.02.1027 MI-PTIR-S2I-B501 Intell. Mehrfachsensorrauchmelder OTIR mit Sockel B501AP**
*** Bedarfsposition ohne GB
Intelligenter optisch-thermischer IR-Sensoren Mehrfach- sensorrauchmelder mit integriertem Isolator der Serie Morley-IAS für den Zweidrahtringbus. Inkl. Meldersockel B501AP LEISTUNGSMERKMALE: - Rauchmelder geprüft nach DIN EN54- 7 - Thermomelder geprüft nach DIN EN54-5 - integrierten Isolator nach DIN EN54-17 - Getestet nach CEA 4021 als Mehrfachsensormelder - Die neue optische Messkammer erlaubt eine verbesserte Reaktion auf alle Brandarten, durch eine effektivere Verwendung des größeren Messkammervolumens, bei Gleichzeitiger Steigerung der Fehlalarmimmunität - Der IR-Sensor ermöglicht es, eine Wärme/ Flammen- signatur des Brandes zu erkennen. Dies ermöglicht ihm eine ähnlich schnelle Reaktion wie ein Ionisations- rauchmelder. - 159 Adressen einstellbar über bewährte Dekaden- schalter - Zwei Leuchtdioden ermöglichen 360°- Alarmanzeige - Melder-LEDs ermöglichen die Zustandsanzeige der Melder in roter, gelber und grüner Farbe - Einfache Installation, auch in großer Höhe, durch Bajonettverschluß - Unempfindlich gegen hohe Windgeschwindigkeiten oder Druckschwankungen - Automatische Wartungsanzeige - Lokale Test- und Messmöglichkeiten - Abnehmbarer Deckel zur leichten Reinigung - Leicht zu demontierender und zu reinigender Insektenschutz - Gekapseltes Meldergehäuse verhindert das Eindringen von Feuchtigkeit oder Kriechtieren (täuschungs- alarmsicher) - Geschützt gegen Verpolung - Diebstahlsicherung - Sehr niedriger Stromverbrauch - Keine Elektronik im Sockel TECHNISCHE DATEN: - Ruhestrom: ca. 0,2 mA bis 24 VDC - Betriebstemperatur: -30°C bis +70°C - Luftgeschwindigkeit: bis 20m/s - Ansprechtemperatur: 58°C - Ansprechverhalten: Klasse A1R (Therm.) - Rel. Luftfeuchte: 10% bis 93% (nicht kondensierend) - Farbe: reinweiß, ähnlich RAL 9003 - Gewicht: ca. 100g - Abmessungen inkl. Sockel B501AP (Ø/H): 102 x 63 mm VdS-Nr.: G 209095 CPR-Nr.: 0768-CPD-20737 Liefern und betriebsfertig montieren. Fabrikat: Morle-IAS by Honeywell oder gleichwertig Typ: MI-PITR-S2I-B501
Menge: 1,000 Stk

**04.02.1028 MI-PTSE-S2I Intell. Mehrfachsensorrauchmelder OT**
*** Bedarfsposition ohne GB
Intelligenter optisch-thermischer Mehrfachsensor- rauchmelder mit integriertem Isolator der Serie Morley-IAS für den Zweidrahtringbus. LEISTUNGSMERKMALE: - Rauchmelder geprüft nach DIN EN54- 7 - Thermomelder geprüft nach DIN EN54-5 - integrierten Isolator nach DIN EN54-17 - Getestet nach CEA 4021 als Mehrfachsensormelder - Die neue optische Messkammer erlaubt eine verbesserte Reaktion auf alle Brandarten, durch eine effektivere Verwendung des größeren Messkammervolumens, bei Gleichzeitiger Steigerung der Fehlalarmimmunität - 159 Adressen einstellbar über bewährte Dekaden- schalter - Zwei Leuchtdioden ermöglichen 360°- Alarmanzeige - Melder-LEDs ermöglichen die Zustandsanzeige der Melder in roter, gelber und grüner Farbe - Einfache Installation, auch in großer Höhe, durch Bajonettverschluß - Unempfindlich gegen hohe Windgeschwindigkeiten oder Druckschwankungen - Automatische Wartungsanzeige - Lokale Test- und Messmöglichkeiten - Abnehmbarer Deckel zur leichten Reinigung - Leicht zu demontierender und zu reinigender Insektenschutz - Gekapseltes Meldergehäuse verhindert das Eindringen von Feuchtigkeit oder Kriechtieren (täuschungs- alarmsicher) - Geschützt gegen Verpolung - Diebstahlsicherung - Sehr niedriger Stromverbrauch - Keine Elektronik im Sockel TECHNISCHE DATEN: - Ruhestrom: ca. 0,2 mA bis 24 VDC - Ruhestrom: 200 µA / 24 VDC - Betriebstemperatur: -30°C bis +70°C - Luftgeschwindigkeit: bis 20m/s - Ansprechtemperatur: 58°C - Ansprechverhalten: Klasse A1R (Therm.) - Anwendungstemperatur: -30°C bis +70°C - Rel. Luftfeuchte: 10% bis 93% (nicht kondensierend) - Farbe: reinweiß, ähnlich RAL9010 - Gewicht: ca. 97g - Abmessungen inkl. Sockel B501AP (Ø/H): 102 x 60 mm VdS-Nr.: G 209096 CPR-Nr.: 0768-CPD-20738 Liefern und betriebsfertig montieren. Fabrikat: Morley-IAS by Honeywell oder gleichwertig Typ: MI-PTSE-S2I
Menge: 1,000 Stk

**04.02.1029 MI-PTSE-S2I-B501 Intelligenter Mehrfachsensorrauchmelder OT mit Sockel B501AP**
*** Bedarfsposition ohne GB
Intelligenter optisch-thermischer Mehrfachsensor- rauchmelder mit integriertem Isolator der Serie Morley-IAS für den Zweidrahtringbus. Inkl. Meldersockel B501AP LEISTUNGSMERKMALE: - Rauchmelder geprüft nach DIN EN54- 7 - Thermomelder geprüft nach DIN EN54-5 - integrierten Isolator nach DIN EN54-17 - Getestet nach CEA 4021 als Mehrfachsensormelder - Die neue optische Messkammer erlaubt eine verbesserte Reaktion auf alle Brandarten, durch eine effektivere Verwendung des größeren Messkammervolumens, bei Gleichzeitiger Steigerung der Fehlalarmimmunität - 159 Adressen einstellbar über bewährte Dekaden- schalter - Zwei Leuchtdioden ermöglichen 360°- Alarmanzeige - Melder-LEDs ermöglichen die Zustandsanzeige der Melder in roter, gelber und grüner Farbe - Einfache Installation, auch in großer Höhe, durch Bajonettverschluß - Unempfindlich gegen hohe Windgeschwindigkeiten oder Druckschwankungen - Automatische Wartungsanzeige - Lokale Test- und Messmöglichkeiten - Abnehmbarer Deckel zur leichten Reinigung - Leicht zu demontierender und zu reinigender Insektenschutz - Gekapseltes Meldergehäuse verhindert das Eindringen von Feuchtigkeit oder Kriechtieren (täuschungs- alarmsicher) - Geschützt gegen Verpolung - Diebstahlsicherung - Sehr niedriger Stromverbrauch - Keine Elektronik im Sockel TECHNISCHE DATEN: - Ruhestrom: ca. 0,2 mA bis 24 VDC - Ruhestrom: 200 µA / 24 VDC - Betriebstemperatur: -30°C bis +70°C - Luftgeschwindigkeit: bis 20m/s - Ansprechtemperatur: 58°C - Ansprechverhalten: Klasse A1R (Therm.) - Anwendungstemperatur: -30°C bis +70°C - Rel. Luftfeuchte: 10% bis 93% (nicht kondensierend) - Farbe: reinweiß, ähnlich RAL9010 - Gewicht: ca. 97g - Abmessungen inkl. Sockel B501AP (Ø/H): 102 x 60 mm VdS-Nr.: G 209096 CPR-Nr.: 0768-CPD-20738 Liefern und betriebsfertig montieren. Fabrikat: Morley-IAS by Honeywell oder gleichwertig Typ: MI-PTSE-S2I
Menge: 1,000 Stk

**04.02.1030 MI-RF-USB-PRO USB-Programmierdongle**
*** Bedarfsposition ohne GB
Menge: 1,000 Stk

**04.02.1031 MI-RHSE-S2I Intell. Thermodifferentialmelder**
*** Bedarfsposition ohne GB
Intelligenter Thermodifferentialmelder mit integriertem Isolator nach DIN EN54-17, Auslösetemperatur ca. 58°C/ Anstieg 10° pro Minute. Thermomelder geprüft nach DIN EN54-5, Klasse A1R. LEISTUNGSMERKMALE: - Thermomelder nach DIN EN54-5 - integrierter Isolator nach DIN EN 54-17 - Überwachungshöhe max. 7,5 m - 159 Adressen am Melder einstellbar - zwei Anzeige-LEDs (360° Anzeige) - Zustandsanzeige durch LED in roter, gelber und grüner Farbe möglich - Lokale Test- und Messmöglichkeiten - Automatische Wartungsanzeige - Ausgang für Melderparallelanzeige - Unempfindlich gegen hohe Windgeschwindigkeiten und Druckschwankungen - Einsatz in einem einheitlichen Sockel TECHNISCHE DATEN: - Ruhestrom: 0,16 mA / 24 VDC - Betriebstemperatur: -30°C bis +70°C - Auslösetemperatur: ca. 58°C bzw. Anstieg von 10°C pro Minute - Ansprechverhalten: Therm.: Klasse A1R - Luftfeuchtigkeit: 10% bis 93% (nicht kondensierend) - Farbe: reinweiß, ähnlich RAL 9003 - Gewicht: 87 g - Abmessungen (Ø/H): 102 x 60 mm (inkl. Sockel B501AP) VdS-Nr.: G 209100 CPR-Nr.: 0768-CPD-20748 Liefern und betriebsfertig montieren. Fabrikat: Morley-IAS by Honeywell oder gleichwertig Typ: MI-RHSE-S2I
Menge: 1,000 Stk

**04.02.1032 MI-RHSE-S2I-B501 Intell. Thermodifferentialmelder mit Sockel**
*** Bedarfsposition ohne GB
Intelligenter Thermodifferentialmelder mit integriertem Isolator nach DIN EN54-17, Auslösetemperatur ca. 58°C/ Anstieg 10° pro Minute. Thermomelder geprüft nach DIN EN54-5, Klasse A1R. Inkl. Meldersockel B501AP. LEISTUNGSMERKMALE: - Thermomelder nach DIN EN54-5 - integrierter Isolator nach DIN EN 54-17 - Überwachungshöhe max. 7,5 m - 159 Adressen am Melder einstellbar - zwei Anzeige-LEDs (360° Anzeige) - Zustandsanzeige durch LED in roter, gelber und grüner Farbe möglich - Lokale Test- und Messmöglichkeiten - Automatische Wartungsanzeige - Ausgang für Melderparallelanzeige - Unempfindlich gegen hohe Windgeschwindigkeiten und Druckschwankungen - Einsatz in einem einheitlichen Sockel TECHNISCHE DATEN: - Ruhestrom: 0,16 mA / 24 VDC - Betriebstemperatur: -30°C bis +70°C - Auslösetemperatur: ca. 58°C bzw. Anstieg von 10°C pro Minute - Ansprechverhalten: Therm.: Klasse A1R - Luftfeuchtigkeit: 10% bis 93% (nicht kondensierend) - Farbe: reinweiß, ähnlich RAL 9003 - Gewicht: 87 g - Abmessungen (Ø/H): 102 x 60 mm (inkl. Sockel B501AP) VdS-Nr.: G 209100 CPR-Nr.: 0768-CPD-20748 Liefern und betriebsfertig montieren. Fabrikat: Morley-IAS by Honeywell oder gleichwertig Typ: MI-RHSE-S2I
Menge: 1,000 Stk

**04.02.1033 MIW-INT Funktransponder für kompatible MIAS Ringbuszentralen**
*** Bedarfsposition ohne GB
Adressierbarer, ringbusgespeister Funktransponder der Serie SG. Max. 32 Funkelemente können angebunden werden. Der Meldertyp wird mit übertragen. Es findet eine bidirektionale digitale Kommunikation zwischen den Funkelemente und dem Funktransponder statt. Ein Funkex- pander kann die Reichweite zwischen Funktransponder und Funkelementen erweitern, um auch bauliche Hindernisse mit größeren Entfernungen abzusichern. Mittels der Kon- figurationssoftware WireLEX können die Parameter der Funkmelder festgelegt werden. Auch die Qualität der Übertragungen kann vor Ort gemessen und grafisch dargestellt werden. LEISTUNGSMERKMALE: - Bis zu 3 Funktransponder können pro Ringleitung betrieben werden - Das System verfügt über 2 orthogonal angeordnete Antennen, die eine optimale Übertragungsqualität gewährleisten. Es verwendet 7 Kanäle im 868 MHz- Bereich. Zugelassen gemäß EN 54-25. - Es findet eine bidirektionale digitale Kommunikation zwischen den Funkelementen und dem Funktransponder statt. - Bis zu 32 Funkelemente können pro Funktransponder angebunden werden - Der Funktransponder wandelt die Signale der Funk- elemente in ein Morley-IAS Ringleitungsprotokoll um. Der Meldertyp der Funkmelder wird mit übertragen. - Die Empfindlichkeit der Funkmelder ist programmierbar - Hauptbatterie(n) (CR123) und Zweitbatterie (CR2032) der Funkelemente sind im Lieferumfang enthalten - aP-Sockel der Funkmelder ist im Lieferumfang enthalten - Das Funk-Brandmeldesystem der Serie SG ermöglicht eine einfache, schnelle, flexible und kostensparende Installation. TECHNISCHE DATEN: - Reichweite: außen max. 200 m - Frequenzband: 868 MHz mit 7 Kanälen - Umgebungstemperatur: -30°C bis +50°C - Gewicht: ca. 310 g - Abmessungen (BxHxT): 120 x 160 x 51 mm (ohne Antenne) CPR-Nr.: 0832-CPD-1071 Liefern und betriebsfertig montieren. Fabrikat: Morley-IAS by Honeywell oder gleichwertig Typ: MIW-INT
Menge: 1,000 Stk

**04.02.1034 MPA 0805 DE Melder-Parallelanzeige nach DIN 14623**
*** Bedarfsposition ohne GB
Bei der MPA handelt es sich um eine rote LED Anzeige die parallel mit einem oder mehreren Meldern betrieben wird. Der ausgelöste Melder wird (je nach Jumperstel- lung) durch blinken oder Konstantlicht angezeigt. Die MPA ist in einem zweiteiligen weißen a/P Gehäuse einge- baut. Form, Farben und Anordnung der Leuchtflächen ent- sprechen den Forderungen des VdS. Der Anschluss erfolgt montagefreundlich mittels Schraubklemmen. Das Unterteil mit der Platine kann wahlweise angebohrt oder auf einer 55er Schalterdose befestigt werden. Nach beendeter Installation wird der Deckel nur noch aufge- schnappt. Leistungsmerkmale: - Geeignet für die Sockel: B 401, B 401 DG, B501AP, B 524 IEFT-1 und B524 HTR. - leuchtstarke LED - Blinkfrequenz über Jumper einstellbar - weißen Gehäuse - Schutzart: IP 30 DIN40050 - große, gut sichtbare Kalotte - direkte Ansteuerung vom Melderausgang - geeignet für aP- Montage - Aufbaumontage auf 55 Schalterdose Technische Daten: - Betriebstemperatur: -15° C bis 50° C - Lagertemperatur: -30° C bis +60° C - Betriebsspannung: 9 bis 30 V DC - Betriebsstrom: 2,5 mA (blinkend) / 10 mA (dauernd) - Farbe: ähnlich RAL9010 - Gewicht: 55 g - Abmessungen (B/H/T): 84 x 84 x 35 mm VdS-Nr.: G 208160 CPR-Nr.: 0786-CPD-21064 Liefern und betriebsfertig montieren. Fabrikat: NOTIFIER by Honeywell oder gleichwertig Typ: MPA 0805 De
Menge: 1,000 Stk

**04.02.1035 MUS156 Ersatzscheibe nach EN54 DKM KAC; VP-10**
*** Bedarfsposition ohne GB
Menge: 10,000 Stk

**04.02.1036 NBS3D Meldersockel-Sirene mit 3 einstellbaren Tönen, Farbe: weiß**
*** Bedarfsposition ohne GB
Wenn diese Meldersockel-Sirene ohne
Melder der ECO-Serie betrieben wird,
stehen 2 optionale Abdeckkappen Typ
DBSLID/X zur Verfügung. 3 Töne:
DIN-Ton, Slow Whoop u. Dauerton 800Hz.
Technische Daten:
Betriebsspannung 10 bis 27 VDC
Stromaufnahme bei 24 VDC ca. 8 mA
(DIN-Ton)
12 mA (800 Hz-High)
Schallpegel max. 90 dB(A) (DIN-T.),
max. 92 dB(A) (800 Hz)
Umgebungstemperatur -30 °C BIS 70 °C
Rel. Luftfeuchte 10 bis 93 %
(nicht kondensierend)
Schutzart IP 21C
Farbe weiß
Gewicht ca. 200 g
Abmessungen D: 117 mm H: 30 mm
CE-Zertifikat 0832-CPD-0393
Menge: 1,000 Stk

**04.02.1037 NFX-MM1M Mini-ÜBW-Modul für NOTIFIER-Ringbus**
*** Bedarfsposition ohne GB
Das NFX-MM1M ist ein adressierbares Eingangsmodul. Es kann mit Kontaktgeräten wie Sicherheitskontakten, Sprinklerstromschaltern und Rufmeldern verbunden werden. Es überwacht das Kabel auf die gleiche Weise wie eine nicht adressierbare Zone, indem es einen Leitungsendwiderstand in einem Zweidrahtstromkreis verwendet. Zusätzlich zur Übertragung des überwachten Zustands des überwachten Geräts (normal, offen oder kurzgeschlossen) wird die vollständige analoge Überwachungsmessung an die Zentrale zurückgesendet. Dank seiner kompakten Größe kann er in Geräte oder Verteilerkästen hinter Geräten eingebaut werden. Durch seine Größe und sein geringes Gewicht kann er auch ohne feste Montage installiert werden.
Menge: 1,000 Stk

**04.02.1038 NFX-OPT-IV Optischer Rauchmelder Ringbus, Farbe: weiß, ohne Isolator**
*** Bedarfsposition ohne GB
- Die neue optische Messkammer erlaubt
eine verbesserte Reaktion auf alle
Brandarten, durch eine effektivere
Verwendung des größeren
Messkammervolumens, bei gleichzeitiger
Steigerung der Fehlalarmimmunität
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Anwendungstemperatur -30°C bis +70°C
Rel. Luftfeuchte 10% bis 93%
(nicht kondensierend)
Farbe weiß, ähnlich RAL9001
Gewicht ca. 95g
Abmessungen inkl. Sockel B501AP-IV
Durchmesser 102 x H 51 mm
CE-Zertifikat 0786-CPD-20646
Menge: 1,000 Stk

**04.02.1039 NFX-SMT2-IV Mehrfachsensormelder OT Ringbus, Farbe: weiß, ohne Isolator**
*** Bedarfsposition ohne GB
- Rauchmelder geprüft nach DIN EN54-7
- Thermomelder geprüft nach DIN EN54-5
- Getestet nach CEA 4021 als
Mehrfachsensormelder
- Die neue optische Messkammer erlaubt
eine verbesserte Reaktion auf alle
Brandarten, durch eine effektivere
Verwendung des größeren
Messkammervolumens, bei gleichzeitiger
Steigerung der Fehlalarmimmunität
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Ansprechtemperatur 58°C
Ansprechverhalten Klasse A1R (Therm.)
Anwendungstemperatur -30°C bis +70°C
Rel. Luftfeuchte 10% bis 93%
(nicht kondensierend)
Farbe weiß, ähnlich RAL9001
Gewicht ca. 97g
Abmessungen inkl. Sockel B501AP-IV
Durchmesser 102 x H 60 mm
CE-Zertifikat 0786-CPD-20645
Menge: 1,000 Stk

**04.02.1040 NFX-SMT3-BK Mehrfachsensorrauchmelder OTIR OPAL, schwarz, ohne Isolator**
*** Bedarfsposition ohne GB
Wie NFX-SMT3-IV, jedoch schwarz.
Menge: 1,000 Stk

**04.02.1041 NFX-SMT3-IV Mehrfachsensormelder OTIR Ringbus, Farbe: weiß, ohne Isolator**
*** Bedarfsposition ohne GB
- Rauchmelder geprüft nach DIN EN54-7
- Thermomelder geprüft nach DIN EN54-5
- Getestet nach CEA 4021 als
Mehrfachsensormelder
- Die neue optische Messkammer erlaubt
eine verbesserte Reaktion auf alle
Brandarten, durch eine effektivere
Verwendung des größeren
Messkammervolumens, bei gleichzeitiger
Steigerung der Fehlalarmimmunität
- Der IR-Sensor ermöglicht es, eine
Wärme/ Flammensignatur des Brandes zu
erkennen.
Dies ermöglicht ihm eine ähnlich
schnelle Reaktion wie ein
Ionisationsrauchmelder.
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Ansprechtemperatur 58°C
Ansprechverhalten Klasse A1R (Therm.)
Anwendungstemperatur -30°C bis +70°C
Rel. Luftfeuchte 10% bis 93%
(nicht kondensierend)
Farbe weiß, ähnlich RAL9001
Gewicht ca. 100g
Abmessungen inkl. Sockel B501AP-IV
Durchmesser 102 x H 63 mm
CE-Zertifikat 0786-CPD-20644
Menge: 1,000 Stk

**04.02.1042 NFX-TDIFF-IV Thermodifferentialmelder Ringbus, Farbe: weiß, ohne Isolator**
*** Bedarfsposition ohne GB
- Thermomelder geprüft nach DIN EN54-5
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 7,5m
Ansprechtemperatur ca. 58°C bzw Anstieg
von 10°C/min.
Ansprechverhalten Klasse A1R (Therm.)
Anwendungstemperatur -30°C bis +70°C
Rel. Luftfeuchte 10% bis 93%
(nicht kondensierend)
Farbe weiß, ähnlich RAL9001
Gewicht ca. 87g
Abmessungen inkl. Sockel B501AP-IV
Durchmesser 102 x H 60 mm
CE-Zertifikat 0786-CPD-20649
Menge: 1,000 Stk

**04.02.1043 NFX-TFIX58-IV Thermomaximalmelder Ringbus, Farbe: weiß, ohne Isolator**
*** Bedarfsposition ohne GB
- Thermomelder geprüft nach DIN EN54-5
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 7,5m
Ansprechtemperatur 58°C
Ansprechverhalten Klasse A1S
Anwendungstemperatur -30°C bis +70°C
Rel. Luftfeuchte 10% bis 93%
(nicht kondensierend)
Farbe weiß, ähnlich RAL9001
Gewicht ca. 87g
Abmessungen inkl. Sockel B501AP-IV
Durchmesser 102 x H 60 mm
CE-Zertifikat 0786-CPD-20647
Menge: 1,000 Stk

**04.02.1044 NFX-TFIX78-IV Thermomaximalmelder Ringbus, Farbe: weiß, ohne Isolator**
*** Bedarfsposition ohne GB
- Thermomelder geprüft nach DIN EN54-5
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 6m
Ansprechtemperatur 78°C
Ansprechverhalten Klasse BS
Anwendungstemperatur -30°C bis +70°C
Rel. Luftfeuchte 10% bis 93%
(nicht kondensierend)
Farbe weiß, ähnlich RAL9001
Gewicht ca. 87g
Abmessungen inkl. Sockel B501AP-IV
Durchmesser 102 x H 60 mm
CE-Zertifikat 0786-CPD-20648
Menge: 1,000 Stk

**04.02.1045 NFXI-ASD11-HS Ansaugrauchmeldesystem mit 1 Melder für 1 Rohr - 0,07%**
*** Bedarfsposition ohne GB
Der FAAST LT-200 Ansaugrauchmelder mit einem Auswerte- kanal und einem Inrarot-LED Sensor ermöglicht den An- schluss von bis zu 2 Ansaugrohren. Er ist eine flexible Lösung für Anwen-dungen, in denen beim Einsatz von punktförmigen Rauchmeldern mit einem hohen Falschalarm- risiko gerechnet werden kann. Das auf höchsten Komfort für Errichter und Endbenutzer Ausgelegte Gerät eignet sich besonders für Bereiche gemäß den Anforderungen der EN 54-20 Klasse C, in denen die Durchführung von Wartungsarbeiten schwierig ist, andere Brandmeldeverfahren ungeeignet sind oder kriti- sche Umgebungsbedingungen vorliegen bzw. hohe Ansprüche an die ästhetische Umsetzung berücksichtigt werden müssen. Ringbusfähige FAAST LT-200 Rauchansaugsysteme bieten eine herausragende Flexibilität bei der Anbindung an die Ringleitung des Brandmeldesystems, während autarke FAAST LT-200 Rauchansaugsysteme selbstständig ohne die Verwendung einer Brandmelderzentrale Brände detektieren können. Das Gerät ist schnell zu installieren, einfach zu konfigurieren und beinhaltet die Installations- und Inbetriebnahmesoftware PipeIQ 2 Leistungsmerkmale: - 1 Stück Hochleistungs IR-LED Detektor und hochver- stärkenden IR Empfangs-Signalverstärker für höchste Stabilität - Empfindlichkeit in 9 Stufen einstellbar - Hochempflindliche Detektionsalgorithmen reduzieren Täuschungsalarme - 1-Kanal-Einheit mit einstellbarem Lüfter, Filtern, Sensor und Monitoren - Ultraschall-Durchflusssensor - Vor-Alarm Funktion - Integrierte austauschbare Filtereinheit - Pipe-IQ Software für Gerätekonfiguration Rohrlayout mit Berechnung und Überwachungsfunktion in einem - Einzigartiges Luftstrompendel zeigt den aktuellen Zustand des Luftstromes an - Einstellbare Lüfter bis zu 10 Stufen - USB-Schnittstelle - Bedienmenü in 24 Sprachen - Funktionsprinzip abhängig von der Anwendung als Einkanal oder Zweikanal - 3 Bedientasten für Test, Rücksetzen und Abschalten Technische Daten: - Betriebsspannung: 18,5 bis 31,5 V DC - Ruhestrom @ 24 V DC: ca. 182 mA - Schallpegel @ 24 V DC: 26 dB(A), bei Lüfterstufe 1) - Umgebungstemperatur: -10°C bis 55°C - Rel. Luftfeuchte: 10 bis 93%(nicht kondensierend) - Schutzart: IP 65 - Gehäuse: Kunststoff (ABS) - Farbe: schwarz - Abmessungen (B/H/T): 356 x 403 x 135 mm Max. Rohrlänge: 160 m Max. Anzahl Ansaugöffnungen: - Klasse C: 18 Löcher - Klasse B: 6 Löcher - Klasse A: 3 Löcher VdS-Nr.: G 215094 CPR-Nr.: 0832-CPR-F1059 Liefern und betriebsfertig montieren. Fabrikat: NOTIFIER by Honeywell oder gleichwertig Typ: NFXI-ASD11-HS
Menge: 1,000 Stk

**04.02.1046 NFXI-ASD12-HS Ansaugrauchmeldesystem mit 2 Meldern für 1 Rohr - 0,07%**
*** Bedarfsposition ohne GB
Der FAAST LT-200 Ansaugrauchmelder mit einem Auswerte- kanal und zwei Infrarot-LED Sensoren, ermöglicht den Anschluss von bis zu 2 Ansaugrohren und die Alarmie- rung zwei voneinander abhängiger Melder und Zweimel- dungsabhängigkeit. Er ist eine flexible Lösung für An- wendungen, indenen beim Einsatz von punktförmigen Rauchmeldern mit einem hohen Falschalarmrisiko gerech- net werden kann. Das auf höchsten Komfort für Errichter und Endbenutzer Ausgelegte Gerät eignet sich besonders für Bereiche gemäß den Anforderungen der EN 54-20 Klasse C, in denen die Durchführung von Wartungsarbeiten schwierig ist, andere Brandmeldeverfahren ungeeignet sind oder kriti- sche Umgebungsbedingungen vorliegen bzw. hohe Ansprüche an die ästhetische Umsetzung berücksichtigt werden müssen. Ringbusfähige FAAST LT-200 Rauchansaugsysteme bieten eine herausragende Flexibilität bei der Anbindung an die Ringleitung des Brandmeldesystems, während autarke FAAST LT-200 Rauchansaugsysteme selbstständig ohne die Verwendung einer Brandmelderzentrale Brände detektieren können. Das Gerät ist schnell zu installieren, einfach zu konfigurieren und beinhaltet die Installations- und Inbetriebnahmesoftware PipeIQ 2 Leistungsmerkmale: - 2 Stück Hochleistungs IR-LED Detektor und hochver- stärkenden IR Empfangs-Signalverstärker für höchste Stabilität - Empfindlichkeit in 9 Stufen einstellbar - Hochempflindliche Detektionsalgorithmen reduzieren Täuschungsalarme - 1-Kanal-Einheit mit einstellbarem Lüfter, Filtern, Sensor und Monitoren - Ultraschall-Durchflusssensor - Vor-Alarm Funktion - Integrierte austauschbare Filtereinheit - Pipe-IQ Software für Gerätekonfiguration Rohrlayout mit Berechnung und Überwachungsfunktion in einem - Einzigartiges Luftstrompendel zeigt den aktuellen Zustand des Luftstromes an - Einstellbare Lüfter bis zu 10 Stufen - USB-Schnittstelle - Bedienmenü in 24 Sprachen - Funktionsprinzip abhängig von der Anwendung als Einkanal oder Zweikanal - 3 Bedientasten für Test, Rücksetzen und Abschalten Technische Daten: - Betriebsspannung: 18,5 bis 31,5 V DC - Ruhestrom @ 24 V DC: ca. 182 mA - Schallpegel @ 24 V DC: 26 dB(A),bei Lüfterstufe 1) - Umgebungstemperatur: -10°C bis 55°C - Rel. Luftfeuchte: 10 bis 93%(nicht kondensierend) - Schutzart: IP 65 - Gehäuse: Kunststoff (ABS) - Farbe: schwarz - Abmessungen (B/H/T): 356 x 403 x 135 mm Max. Rohrlänge: 160 m Max. Anzahl Ansaugöffnungen: - Klasse C: 18 Löcher - Klasse B: 6 Löcher - Klasse A: 3 Löcher VdS-Nr.: G 215094 CPR-Nr.: 0832-CPR-F1060 Liefern und betriebsfertig montieren. Fabrikat: NOTIFIER by Honeywell oder gleichwertig Typ: NFXI-ASD12-HS
Menge: 1,000 Stk

**04.02.1047 NFXI-ASD22-HS Ansaugrauchmeldesystem mit 2 Meldern für 2 Rohre - 0,07%**
*** Bedarfsposition ohne GB
Der FAAST LT-200 Ansaugrauchmelder mit zwei separaten Auswertekanälen und zwei Infrarot-LED Sensoren, ermög- licht den Anschluss von bis zu 2 Ansaugrohren und die Alarmierung zwei voneinander abhängiger Melder und Zweimeldungsabhängigkeit. Er ist eine flexible Lösung für Anwendungen, indenen beim Einsatz von punktförmigen Rauchmeldern mit einem hohen Falschalarmrisiko gerech- net werden kann. Das auf höchsten Komfort für Errichter und Endbenutzer Ausgelegte Gerät eignet sich besonders für Bereiche gemäß den Anforderungen der EN 54-20 Klasse C, in denen die Durchführung von Wartungsarbeiten schwierig ist, andere Brandmeldeverfahren ungeeignet sind oder kriti- sche Umgebungsbedingungen vorliegen bzw. hohe Ansprüche an die ästhetische Umsetzung berücksichtigt werden müssen. Ringbusfähige FAAST LT-200 Rauchansaugsysteme bieten eine herausragende Flexibilität bei der Anbindung an die Ringleitung des Brandmeldesystems, während autarke FAAST LT-200 Rauchansaugsysteme selbstständig ohne die Verwendung einer Brandmelderzentrale Brände detektieren können. Das Gerät ist schnell zu installieren, einfach zu konfigurieren und beinhaltet die Installations- und Inbetriebnahmesoftware PipeIQ 2 Leistungsmerkmale: - 2 Stück Hochleistungs IR-LED Detektor und hochver- stärkenden IR Empfangs-Signalverstärker für höchste Stabilität - Empfindlichkeit in 9 Stufen einstellbar - Hochempflindliche Detektionsalgorithmen reduzieren Täuschungsalarme - 2-Kanal-Einheit mit zwei unabhängigen Kammern und separaten einstellbaren Lüftern, Filtern, Sensoren und Monitoren- Ultraschall-Durchflusssensor - Vor-Alarm Funktion - Integrierte austauschbare Filtereinheit - Pipe-IQ Software für Gerätekonfiguration Rohrlayout mit Berechnung und Überwachungsfunktion in einem - Einzigartiges Luftstrompendel zeigt den aktuellen Zustand des Luftstromes an - Einstellbare Lüfter bis zu 10 Stufen - USB-Schnittstelle - Bedienmenü in 24 Sprachen - Funktionsprinzip abhängig von der Anwendung als Einkanal oder Zweikanal - 3 Bedientasten für Test, Rücksetzen und Abschalten Technische Daten: - Betriebsspannung: 18,5 bis 31,5 V DC - Ruhestrom @ 24 V DC: ca. 282 mA - Schallpegel @ 24 V DC: 28 dB(A),bei Lüfterstufe 1) - Umgebungstemperatur: -10°C bis 55°C - Rel. Luftfeuchte: 10 bis 93%(nicht kondensierend) - Schutzart: IP 65 - Gehäuse: Kunststoff (ABS) - Farbe: schwarz - Abmessungen (B/H/T): 356 x 403 x 135 mm - CE-Zertifikat: 0823-CPR-F1061 Max. Rohrlänge: 320 m Max.Anzahl Ansaugöffnungen: - Klasse C: 36 Löcher - Klasse B: 12 Löcher - Klasse A: 6 Löcher VdS-Nr.: G 215094 CPR-Nr.: 0823-CPR-F1061 Liefern und betriebsfertig montieren. Fabrikat: NOTIFIER by Honeywell oder gleichwertig Typ: NFXI-ASD22-HS
Menge: 1,000 Stk

**04.02.1048 NFXI-BEAM-E Ringbusgespeister linienförmiger Rauchmelder für den NOTIFIER Ringbus**
*** Bedarfsposition ohne GB
Bestehend aus einer Auswerteeinheit mit
integriertem Sender und Empfänger. Ein
Prismenreflektor für eine
Überwachungsstrecke von 5 bis 70 m ist
im Lieferumfang enthalten.
Die Adressierung und Spannungsversorgung
erfolgt über den Notifier Ringbus. Die
Ansprechempfindlichkeit des Melders kann
zwischen 25 und 50% Dämpfung eingestellt
werden in 6 (ggf. selbstoptimierenden)
Stufen. Der Melder beinhaltet einen
integrierten Isolator. Pro Ringleitung
können bis zu 4 linienförmige
Rauchmelder Typ NFXI-BEAM betrieben
werden. Der IR-Strahl des Senders wird
über den Prismenreflektor zum Empfänger
reflektiert. Für Anwendungen zwischen 70
und 100 m steht ein Langstrecken-Zubehör
-Kit, bestehend aus 3 zusätzlichen
Prismenreflektoren, zur Verfügung.
Das Gerät eignet sich zur Wandmontage.
Technische Daten:
Stromaufnahme bei 24 V DC ca. 2 mA
(4,5 mA bei Störung)
20 mA (bei Ausrichtung)
Alarmstrom bei 24 V DC ca. 8,5 mA
Reichweite 5 bis 70 m
70 bis 100 m (mit Langstrecken-Zubehör)
Anwendungstemperatur -30 °C bis 55 °C
Rel. Luftfeuchte 10 bis 93 %
(nicht kondensierend)
Schutzart IP 54
Gewicht ca. 1,77 kg
Einstellwinkel +/- 10°
(horzontal/vertikal)
Abmessungen B: 200 mm H: 260 T: 85mm
CE-Zertifikat 0832-CPD-0330
Menge: 1,000 Stk

**04.02.1049 NFXI-BEAM-TE Ringbusgespeister linienf. Rauchmelder für den NOTIFIER Ringbus, ferntestfähig**
*** Bedarfsposition ohne GB
Bestehend aus einer Auswerteeinheit mit
integriertem Sender und Empfänger. Ein
Prismenreflektor für eine
Überwachungsstrecke von 5 bis 70 m ist
im Lieferumfang enthalten.
Die Adressierung und Spannungsversorgung
erfolgt über den Notifier Ringbus. Die
Ansprechempfindlichkeit des Melders kann
zwischen 25 und 50% Dämpfung eingestellt
werden in 6 (ggf. selbstoptimierenden)
Stufen. Der Melder beinhaltet einen
integrierten Isolator. Pro Ringleitung
können bis zu 4 linienförmige
Rauchmelder Typ NFXI-BEAM-T betrieben
werden. Der IR-Strahl des Senders wird
über den Prismenreflektor zum Empfänger
reflektiert. Für Anwendungen zwischen 70
und 100 m steht ein Langstrecken-Zubehör
-Kit, bestehend aus 3 zusätzlichen
Prismenreflektoren, zur Verfügung.
Die Funktionalität des Melders kann
mittels fernauslösbaren Testfilter
überprüft werden. Dafür ist eine 24 VDC
Spannungsversorgung notwendig.
Das Gerät eignet sich zur Wandmontage.
Technische Daten:
Stromaufnahme bei 24 V DC ca. 2 mA
(4,5 mA bei Störung)
20 mA (bei Ausrichtung)
Alarmstrom bei 24 V DC ca. 8,5 mA
Reichweite 5 bis 70 m
70 bis 100 m (mit Langstrecken-Zubehör)
Anwendungstemperatur -30 °C bis 55 °C
Rel. Luftfeuchte 10 bis 93 %
(nicht kondensierend)
Schutzart IP 54
Gewicht ca. 1,77 kg
Einstellwinkel +/- 10°
(horzontal/vertikal)
Abmessungen B: 200 mm H: 260 T: 85mm
CE-Zertifikat 0832-CPD-0330
Menge: 1,000 Stk

**04.02.1050 NFXI-DKME-B Handfeuermelder mit Isolator, Farbe blau für den NOTIFIER Ringbus**
*** Bedarfsposition ohne GB
Menge: 1,000 Stk

**04.02.1051 NFXI-DKME-R Handfeuermelder nach EN54-11, rot mit Isolator für den NOTIFIER Ringbus**
*** Bedarfsposition ohne GB
Menge: 1,000 Stk

**04.02.1052 NFXI-DKME-W Handfeuermelder mit Isolator, Farbe weiß für den NOTIFIER Ringbus**
*** Bedarfsposition ohne GB
Menge: 1,000 Stk

**04.02.1053 NFXI-DKMR Handfeuermelder nach EN54-11, rot für den NOTIFIER Ringbus (Auslaufartikel)**
*** Bedarfsposition ohne GB
In Aluminium-Druckguss mit integriertem Überwachungs- modul, roter LED und beidseitiger Isolator zur automa- tischen Isolierung von Ringabschnitten bei Kurzschluss der Ringleitung. Leistungsmerkmale: - beidseitiger Isolator zur automatischen Isolierung von Ringabschnitten bei Kurzschluss - LED-Anzeige als Funktionsanzeige und Alarmrückmeldung - Einzelidentifizierung mit 40 Zeichen Klartext - Aluminium-Druckgussgehäuse Technische Daten: - Ruhestrom: ca. 0.4 mA - Umgebungstemperatur -20 °C bis 70 °C - Rel. Luftfeuchte 10 bis 93 % (nicht kondensierend) - Schutzart IP 43 - Farbe rot, ähnlich RAL 3000 - Gewicht ca. 400 g - Abmessungen (B/H/T): 124 x 124 x 33 mm VdS-Nr.: G 205067 CPR-Nr.: 0786-CPD-20389 Liefern und betriebsfertig montieren. Fabrikat: NOTIFIER by Honeywell oder gleichwertig Typ: NFXI-DKMR
Menge: 1,000 Stk

**04.02.1054 NFXI-DKMG Handfeuermelder "Hausalarm", blau für den NOTIFIER Ringbus (Auslaufartikel)**
*** Bedarfsposition ohne GB
In Aluminium-Druckguss mit integriertem Überwachungs- modul, roter LED und beidseitiger Isolator zur automa- tischen Isolierung von Ringabschnitten bei Kurzschluss der Ringleitung. Leistungsmerkmale: - beidseitiger Isolator zur automatischen Isolierung von Ringabschnitten bei Kurzschluss - LED-Anzeige als Funktionsanzeige und Alarmrückmeldung - Einzelidentifizierung mit 40 Zeichen Klartext - Aluminium-Druckgussgehäuse - Aufschrift: Amokalarm Technische Daten: - Ruhestrom 24 V DC: ca. 0.4 mA - Umgebungstemperatur: -20°C bis +60°C - Rel. Luftfeuchte: 10 bis 93 % (nicht kondensierend) - Schutzart: IP 43 - Farbe: gelb, ähnlich RAL 1016 - Gewicht: ca. 400 g - Abmessungen (B/H/T): 124 x 124 x 33 mm Liefern und betriebsfertig montieren. Fabrikat: NOTIFIER by Honeywell oder gleichwertig Typ: NFXI-DKMG
Menge: 1,000 Stk

**04.02.1055 NFXI-DKMW Handfeuermelder "Amokalarm", gelb für den NOTIFIER Ringbus (Auslaufartikel)**
*** Bedarfsposition ohne GB
In Aluminium-Druckguss mit integriertem Überwachungsmodul, roter LED und beidseitigem Isolator zur automatischen Isolierung von Ringabschnitten bei Kurzschluss der Ringleitung.
Menge: 1,000 Stk

**04.02.1056 NFXI-MM10 Überwachungsmodul mit 10 Eingängen für den NOTIFIER Ringbus**
*** Bedarfsposition ohne GB
Platine mit 10 überwachten Eingängen
für aP-Montage in Verbindung mit Gehäuse
UZG MINI oder BB-2.
Mit integriertem Isolator und 3-farbiger
LED pro Eingang. Zur überwachten
Anschaltung von Teilnehmern mit
potentialfreiem Ausgang. Die max.
Leitungsimpedanz darf 20 Ohm pro Ader
nicht übersteigen.
Technische Daten:
Ruhestrom ca. 3.5 mA
Alarmstrom bei 24 V DC ca. 60 mA
Umgebungstemperatur -10°C bis +55°C
Rel. Luftfeuchte 10% bis 93%
(nicht kondensierend)
Gewicht ca. 200g
Abmessungen B: 147 mm H: 173 mm T: 25 mm
CE-Zertifikat 0843-CPD-0124
Menge: 1,000 Stk

**04.02.1057 NFXI-OPT Optischer Rauchmelder Ringbus, Farbe: reinweiß**
*** Bedarfsposition ohne GB
- Rauchmelder geprüft nach DIN EN54- 7
- Der Melder beinhaltet einen
integrierten Isolator nach DIN EN54-17
- Die neue optische Messkammer erlaubt
eine verbesserte Reaktion auf alle
Brandarten, durch eine effektivere
Verwendung des größeren
Messkammervolumens, bei gleichzeitiger
Steigerung der Fehlalarmimmunität
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Anwendungstemperatur -30°C bis +70°C
Rel. Luftfeuchte 10% bis 93%
(nicht kondensierend)
Farbe reinweiß, ähnlich RAL9003
Gewicht ca. 95g
Abmessungen inkl. Sockel B501AP
Durchmesser 102 x H 51 mm
CE-Zertifikat 0786-CPD-20640
Menge: 1,000 Stk

**04.02.1058 NFXI-OPT-BK Optischer Rauchmelder Ringbus, Farbe: schwarz**
*** Bedarfsposition ohne GB
- Rauchmelder geprüft nach DIN EN54- 7
- Der Melder beinhaltet einen
integrierten Isolator nach DIN EN54-17
- Die neue optische Messkammer erlaubt
eine verbesserte Reaktion auf alle
Brandarten, durch eine effektivere
Verwendung des größeren
Messkammervolumens, bei gleichzeitiger
Steigerung der Fehlalarmimmunität
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Anwendungstemperatur -30°C bis +70°C
Rel. Luftfeuchte 10% bis 93%
(nicht kondensierend)
Farbe schwarz, ähnlich RAL9011
Gewicht ca. 95g
Abmessungen inkl. Sockel B501AP
Durchmesser 102 x H 51 mm
CE-Zertifikat 0786-CPD-20640
Menge: 1,000 Stk

**04.02.1059 NFXI-OSI-RIE Linienförmiger Rauchmelder OSID-R**
*** Bedarfsposition ohne GB
Das Modell NFXI-OSI-RIE ist ein Rauchmelder mit opti- schem Lichtstrahl des Reflektortyps, der als Bestand- teil von Brandmeldesystemen betrieben werden kann. Der Strahl arbeitet hauptsächlich nach dem Prinzip der Lichtschwächung (mit einem Infrarotstrahl). Rauchmelder mit optischem Lichtstrahl sind besonders gut für den Schutz von Gebäuden mit großen Freiflächen, z. Bsp. La- gerhallen, Atrien, etc. geeignet. Der NFXI-OSI-RIE- Rauchmelder ist eine kombinierte Sender/Empfänger Ein- heit, die direkt an den Ringbus angeschlossen werden kann. Der Infrarot-Sender erzeugt einen Lichtstrahl in Rich- tung eines hochleistungsfähigen Reflektors. Der Reflek- tor gibt den Strahl an den Empfänger zurück, wo eine Analyse des empfangenen Signals erfolgt. Die Änderung der Stärke des empfangenen Signals wird verwendet, um den Alarmzustand zu ermitteln. Der Empfänger hat ein breites (12°) Sichtfeld und verfolgt den Reflektor bei Gebäudebewegungen oder Bewegungen seiner Tragestruktur automatisch. Es ist praktisch unmöglich, dass der Emp- fänger den Reflektor aus seinem Sichtfeld verliert, so- fern das Gebäude keine strukturellen Schäden erleidet. Dadurch eliminiert der NFXI-OSI-RIE die häufigste Ursa- che für Fehlalarme und/oder Fehler mit herkömmlichen Lichtstrahl-Meldern. LEISTUNGSMERKMALE: - Ringbusteilnehmer - Kombinierte Transmitter- und Empfängereinheit, Be- reich 5 bis 100 Meter - Empfänger besteht aus einem CMOS-Imaging-CCDSensor - Großer 12°-Erfassungswinkel - Intuitive Ausrichtung des Lichtstrahls, angezeigt durch Richtungspfeile - Einzelne IR-Wellenlänge - Sehr unempfindlich gegenüber Gebäudebewegungen - Widerstandsfähig gegen starke Lichtquellen; kein Alarm ? durch Sonnenlicht - Widerstandsfähig gegen große und massive eindringende Objekte - Einstellung für automatische Empfindlichkeitsschwelle - Strahlausrichtung 50° horizontal und 20° vertikal - Eingebaute Heizung. - Elektronisch simulierte Rauchprüfung vom Boden aus - Standby-, Störungs- und Alarm-LED-Anzeigen von vorn und unten sichtbar - Automatische Driftkompensation - Abdeckung kann lackiert werden - Herausnehmbare Plug-in-Schraubklemmen - Optionales Heizungskit für den Reflektor erhältlich ZULASSUNGEN: - DIN EN 54-12:2015-10 - Linienförmige Melder nach dem Durchlichtprinzip - DIN EN 54-17:2006-03 ? Kurzschlussisolatoren - VdS 2344:2014-07 ? Verfahrensrichtlinien - VdS 2543:2021-03 - Allgemeine Anforderungen an Kompo- nenten - CE ? CPR & EMC - NF-SSI (AFNOR) * - UL - FM - BOSEC UMGEBUNGSBEDINGUNGEN: - Betriebstemperatur: -20°C bis +55°C - Rel. Luftfeuchte: 0% bis 95% (nicht kondensierend) TECHNISCHE DATEN: - Spannungsbereich: - Ohne Isolator: 15 bis 32 VDC (24VDC nominal) - Mit Isolator: 15-28,5V - Maximaler Standby Strom: - 13 mA @ 32 VDC - 20 mA @ 15 VDC - Maximaler Alarmstrom (LED ein): - 22 mA @ 32 VDC - 22 mA @ 15 VDC (Abfrage des Geräts einmal pro Sekunde) - Unempfindlichkeit gegenüber Gebäudebewegungen: - Horizontal: 0,8° - Vertikal: 1° - Reichweite: 5 bis 100 Meter - Farbe: Lyric weiß - Gewicht: 1,12 kg - Abmessungen Melder (BxHxT): 254 x 152,4 x 114,3 mm - Abmessungen Reflektor: 200 x 300 mm LIEFERUMFANG: 1x NFXI-OSI-RIE inkl. Reflektor ZULASSUNGEN: VdS-Nr.: G222042 CPR-Nr.: Liefern und betriebsfertig montieren Fabrikat: NOTIFIER by Honeywell oder gleichwertig Typ: NFXI-OSI-RIE
Menge: 1,000 Stk

**04.02.1060 NFXI-RM6 Steuermodul mit 6 Ausgängen für den NOTIFIER Ringbus**
*** Bedarfsposition ohne GB
Platine mit 6 frei programmierbaren
Wechslern zur potentialfreien
Ansteuerung externer Geräte für
aP-Montage in Verbindung mit Gehäuse
UZG MINI oder BB-2. Mit integriertem
Isolator und 3-farbiger LED pro Ausgang.
Technische Daten:
Ruhestrom ca. 1.45 mA
Alarmstrom bei 24 V DC ca. 32 mA
Kontaktbelastung Relais 3 A / 30 V DC
Umgebungstemperatur -10°C bis +55°C
Rel. Luftfeuchte 10% bis 93%
(nicht kondensierend)
Gewicht ca. 200g
Abmessungen B: 147 mm H: 173 mm T: 25 mm
CE-Zertifikat 0843-CPD-0123
Menge: 1,000 Stk

**04.02.1061 NFXI-SMT2 Mehrfachsensormelder OT Ringbus, Farbe: reinweiß**
*** Bedarfsposition ohne GB
- Rauchmelder geprüft nach DIN EN54- 7
- Thermomelder geprüft nach DIN EN54-5
- Getestet nach CEA 4021 als
Mehrfachsensormelder
- Der Melder beinhaltet einen
integrierten Isolator nach DIN EN54-17
- Die neue optische Messkammer erlaubt
eine verbesserte Reaktion auf alle
Brandarten, durch eine effektivere
Verwendung des größeren
Messkammervolumens, bei gleichzeitiger
Steigerung der Fehlalarmimmunität
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Ansprechtemperatur 58°C
Ansprechverhalten Klasse A1R (Therm.)
Anwendungstemperatur -30°C bis +70°C
Rel. Luftfeuchte 10% bis 93%
(nicht kondensierend)
Farbe reinweiß, ähnlich RAL9003
Gewicht ca. 97g
Abmessungen inkl. Sockel B501AP
Durchmesser 102 x H 60 mm
CE-Zertifikat 0786-CPD-20639
Menge: 1,000 Stk

**04.02.1062 NFXI-SMT2-BK Mehrfachsensormelder OT Ringbus, Farbe: schwarz**
*** Bedarfsposition ohne GB
- Rauchmelder geprüft nach DIN EN54- 7
- Thermomelder geprüft nach DIN EN54-5
- Getestet nach CEA 4021 als
Mehrfachsensormelder
- Der Melder beinhaltet einen
integrierten Isolator nach DIN EN54-17
- Die neue optische Messkammer erlaubt
eine verbesserte Reaktion auf alle
Brandarten, durch eine effektivere
Verwendung des größeren
Messkammervolumens, bei gleichzeitiger
Steigerung der Fehlalarmimmunität
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Ansprechtemperatur 58°C
Ansprechverhalten Klasse A1R (Therm.)
Anwendungstemperatur -30°C bis +70°C
Rel. Luftfeuchte 10% bis 93%
(nicht kondensierend)
Farbe schwarz, ähnlich RAL9011
Gewicht ca. 97g
Abmessungen inkl. Sockel B501AP
Durchmesser 102 x H 60 mm
CE-Zertifikat 0786-CPD-20639
Menge: 1,000 Stk

**04.02.1063 NFXI-SMT3 Mehrfachsensormelder OTIR Ringbus, Farbe: reinweiß**
*** Bedarfsposition ohne GB
- Rauchmelder geprüft nach DIN EN54- 7
- Thermomelder geprüft nach DIN EN54-5
- Getestet nach CEA 4021 als
Mehrfachsensormelder
- Der Melder beinhaltet einen
integrierten Isolator nach DIN EN54-17
- Die neue optische Messkammer erlaubt
eine verbesserte Reaktion auf alle
Brandarten, durch eine effektivere
Verwendung des größeren
Messkammervolumens, bei gleichzeitiger
Steigerung der Fehlalarmimmunität
- Der IR-Sensor ermöglicht es, eine
Wärme/ Flammensignatur des Brandes zu
erkennen.
Dies ermöglicht ihm eine ähnlich
schnelle Reaktion wie ein
Ionisationsrauchmelder.
- Melder und Sockel sind aus
mechanischer und elektrischer Sicht 100%
abwärtskompatibel zu den Meldern der
Serie 700
-159 Adressen einstellbar über bewährte
Dekadenschalter
- Zwei Leuchtdioden ermöglichen
360°- Alarmanzeige
-Melder-LEDs ermöglichen die
Zustandsanzeige der Melder in roter,
gelber und grüner Farbe
- Einfache Installation, auch in großer
Höhe, durch Bajonettverschluß
- Unempfindlich gegen hohe Windgeschwindigkeiten oder Druckschwankungen
- Automatische Wartungsanzeige
- Lokale Test- und Messmöglichkeiten
- Abnehmbarer Deckel zur leichten
Reinigung
- Leicht zu demontierender und zu
reinigender Insektenschutz
- Gekapseltes Meldergehäuse verhindert
das Eindringen von Feuchtigkeit
oder Kriechtieren(täuschungsalarmsicher)
- Geschützt gegen Verpolung
- Diebstahlsicherung
- Sehr niedriger Stromverbrauch
- Keine Elektronik im Sockel
Technische Daten:
Ruhestrom ca. 0,2 mA / 24 VDC
Ansprechtemperatur 58°C
Ansprechverhalten Klasse A1R (Therm.)
Anwendungstemperatur -30°C bis +70°C
Rel. Luftfeuchte 10% bis 93%
(nicht kondensierend)
Farbe reinweiß, ähnlich RAL9003
Gewicht ca. 100g
Abmessungen inkl. Sockel B501AP
Durchmesser 102 x H 63 mm
CE-Zertifikat 0786-CPD-20638
Menge: 1,000 Stk

**04.02.1064 NFXI-TDIFF Thermodifferentialmelder Ringbus, Farbe: reinweiß**
*** Bedarfsposition ohne GB
- Thermomelder geprüft nach DIN EN54-5
- Der Melder beinhaltet einen
integrierten Isolator nach DIN EN54-17
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 7,5m
Ansprechtemperatur ca. 58°C bzw Anstieg
von 10°C/min.
Ansprechverhalten Klasse A1R (Therm.)
Anwendungstemperatur -30°C bis +70°C
Rel. Luftfeuchte 10% bis 93%
(nicht kondensierend)
Farbe reinweiß, ähnlich RAL9003
Gewicht ca. 87g
Abmessungen inkl. Sockel B501AP
Durchmesser 102 x H 60 mm
CE-Zertifikat 0786-CPD-20643
Menge: 1,000 Stk

**04.02.1065 NFXI-TDIFF-BK Thermodifferentialmelder Ringbus, Farbe: schwarz**
*** Bedarfsposition ohne GB
- Thermomelder geprüft nach DIN EN54-5
- Der Melder beinhaltet einen
integrierten Isolator nach DIN EN54-17
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 7,5m
Ansprechtemperatur ca. 58°C bzw Anstieg
von 10°C/min.
Ansprechverhalten Klasse A1R (Therm.)
Anwendungstemperatur -30°C bis +70°C
Rel. Luftfeuchte 10% bis 93%
(nicht kondensierend)
Farbe schwarz, ähnlich RAL9011
Gewicht ca. 87g
Abmessungen inkl. Sockel B501AP
Durchmesser 102 x H 60 mm
CE-Zertifikat 0786-CPD-20643
Menge: 1,000 Stk

**04.02.1066 NFXI-TFIX58 Thermomaximalmelder Ringbus, Farbe: reinweiß**
*** Bedarfsposition ohne GB
- Thermomelder geprüft nach DIN EN54-5
- Der Melder beinhaltet einen
integrierten Isolator nach DIN EN54-17
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 7,5m
Ansprechtemperatur 58°C
Ansprechverhalten Klasse A1S
Anwendungstemperatur -30°C bis +70°C
Rel. Luftfeuchte 10% bis 93%
(nicht kondensierend)
Farbe reinweiß, ähnlich RAL9003
Gewicht ca. 87g
Abmessungen inkl. Sockel B501AP
Durchmesser 102 x H 60 mm
CE-Zertifikat 0786-CPD-20641
Menge: 1,000 Stk

**04.02.1067 NFXI-TFIX78 Thermomaximalmelder Ringbus, Farbe: reinweiß**
*** Bedarfsposition ohne GB
- Thermomelder geprüft nach DIN EN54-5
- Der Melder beinhaltet einen
integrierten Isolator nach DIN EN54-17
- Melder und Sockel sind aus
mechanischer und elektrischer Sicht 100%
abwärtskompatibel zu den Meldern der
Serie 700
-159 Adressen einstellbar über bewährte
Dekadenschalter
- Zwei Leuchtdioden ermöglichen
360°- Alarmanzeige
-Melder-LEDs ermöglichen die
Zustandsanzeige der Melder in roter,
gelber und grüner Farbe
- Einfache Installation, auch in großer
Höhe, durch Bajonettverschluß
- Unempfindlich gegen hohe Windgeschwindigkeiten oder Druckschwankungen
- Lokale Test- und Messmöglichkeiten
- Abnehmbarer Deckel zur leichten
Reinigung
- Geschützt gegen Verpolung
- Diebstahlsicherung
- Sehr niedriger Stromverbrauch
- Keine Elektronik im Sockel
Technische Daten:
Ruhestrom ca. 0,16 mA / 24 VDC
Überwachungshöhe max. 6 m
Ansprechtemperatur 78°C
Ansprechverhalten Klasse BS
Anwendungstemperatur -30°C bis +70°C
Rel. Luftfeuchte 10% bis 93%
(nicht kondensierend)
Farbe reinweiß, ähnlich RAL9003
Gewicht ca. 87g
Abmessungen inkl. Sockel B501AP
Durchmesser 102 x H 60 mm
CE-Zertifikat 0786-CPD-20642
Menge: 1,000 Stk

**04.02.1068 NFXI-VIEW Intelligenter analoger Rauch- melder, hohe Empfindlichkeit**
*** Bedarfsposition ohne GB
Der NFXI-VIEW ist ein adressierbarer, steckbarer Rauch- melder für äußerst hochempfindliche Anwendungen. Diese Melder sind für den Schutz offener Bereiche ausgelegt und müssen mit der Brandmelderzentrale verbunden wer- den, die ein kompatibles geschütztes Kommunikationspro- tokoll für die Überwachung und Steuerung verwenden. Jedes Gerät kann seine eigene einzigartige Adresse ha- ben, die über zwei Dekaden Schalter an der Unterseite des Geräts eingestellt wird. Zwei Rot-/Grün-/Gelb-LEDs an jedem Melder ermöglichen eine lokale 360º-sichtbare Melderanzeige. Die Ausgabe des Melders erfordert einen ausgereiften Algorithmus in der Brandmelderzentrale, einschließlich einer Driftkompensation, um das Signal zu verarbeiten. Der NFXI-VIEW ist abwärtskompatibel mit dem FSL-751E. Leistungsmerkmale: - Die fortschrittlichen ?AWACS?-Algorithmen bieten ein Höchstmaß an Immunität gegen Falschalarme, kombiniert mit einem Höchstmaß an Empfindlichkeit durch kooper- tive Detektion zwischen den Sensoren. Auf diese Weise kann das System automatisch Änderungen in seiner Um- gebung erkennen. - Hochempfindlicher Rauchmelder - Rauchmelder geprüft nach DIN EN54-7 und EN54-17 - Extrem flache Bauweise für architektonisch anspruchs- volle Umgebungen - Einfache Installation - auch in großer Höhe - durch Bajonettverschluß - Automatische Wartungsanzeige - Lokale Test- und Messmöglichkeiten - Abnehmbarer Deckel zur leichten Reinigung - Leicht zu demontierender und zu reinigender Insekten- schutz - Gekapseltes Meldergehäuse verhindert das Eindringen von Feuchtigkeit oder Kriechtieren - Geschützt gegen Verpolung - Diebstahlsicherung - Zwei Leuchtdioden ermöglichen 360° Alarmanzeige - Keine Elektronik im Sockel - Große Auswahl an verschiedenen Sockeln - 159 Adressen einstellbar über bewährte Dekaden Schalter - Empfindlichkeit bis zu 0,06% programmierbar - Automatische Driftkompensation - Automatische Selbstprogrammierung - Isolator im Melder - Unterscheidung von Rauch und Täuschungsgrößen - Tag-/Nachtumstellung der Empfindlichkeit - Erkennung der Rauchdichte - Erkennung des Verschmutzungsgrades - Auto-Scan-Addressing - ständige Messwertübertragung zur BMZ - Reed-Kontakt zur Testalarmauslösung - Ausgang für Melderparallelanzeige - Einsatz in einem einheitlichen Sockel - Rückwärtskompatibilität mit bestehenden Systemen Technische Daten: - Ruhestrom: 250 µA - höchste Empfindlichkeit: 0,06% - Betriebsspannung: 15 bis 32 VDC - Betriebstemperatur: 0°C bis +55°C - Luftfeuchtigkeit: 10% bis 93% (nicht kondensierend) - Luftgeschwindigkeit: bis 20 m/s - Farbe: reinweiß, ähnlich RAL9003 - Gewicht: 110g - Abmessungen inkl. Sockel B501AP: (Ø/H) 102 x H 59 mm VdS-Nr.: BEANTRAGT CPR-Nr.: 0832-CPR-F2557 Liefern und betriebsfertig montieren. Fabrikat: NOTIFIER by Honeywell oder gleichwertig Typ: NFXI-VIEW
Menge: 1,000 Stk

**04.02.1069 NP12-12 Bleiakku Yuasa 12V 12 Ah**
*** Bedarfsposition ohne GB
Technische Daten:
Gewicht ca. 4 kg
Abmessungen B: 98 mm H: 94 mm T: 151 m
Menge: 1,000 Stk

**04.02.1070 NP17-12 Bleiakku Yuasa 12V 17 Ah**
*** Bedarfsposition ohne GB
Technische Daten:
Gewicht ca. 6 kg
Abmessungen B: 76 mm H: 167 mm T: 181 mm
Menge: 1,000 Stk

**04.02.1071 NP24-12 Bleiakku Yuasa 12V 24 Ah**
*** Bedarfsposition ohne GB
Technische Daten:
Gewicht ca. 9 kg
Abmessungen B: 175mm H: 125mm T: 166 mm
Menge: 1,000 Stk

**04.02.1072 NP38-12 Bleiakku Yuasa 12V 38 Ah**
*** Bedarfsposition ohne GB
Technische Daten:
Gewicht ca. 14 kg
Abmessungen B: 165mm H: 170mm T: 197 mm
Menge: 1,000 Stk

**04.02.1073 NP65-12 Bleiakku Yuasa 12V 65 Ah**
*** Bedarfsposition ohne GB
Technische Daten:
Gewicht ca. 23 kg
Abmessungen B: 166mm H: 174mm T: 350 mm
Menge: 1,000 Stk

**04.02.1074 NP7-12 Bleiakku Yuasa 12V 7 Ah**
*** Bedarfsposition ohne GB
Technische Daten:
Gewicht ca. 3 kg
Abmessungen B: 65 mm H: 94 mm T: 151 mm
Menge: 1,000 Stk

**04.02.1075 NRX-DKMB Handfeuermelder blau für das AGILE Funksystem**
*** Bedarfsposition ohne GB
Das agile Funk-Brandmeldesystem als leistungsstarkes skalierbares MESH-System mit intelligentem Routing der idealsten Verbindung zwischen den Teilnehmern. Vollwertige Systemeinbindung und Adressenverwaltung an der Brandmelderzentrale. Einfache Inbetriebnahme und hoher Servicekomfort mit einem innovativen Inbetrieb- nahme-und Servicetool. Handfeuermelder rot zur manuellen Auslösung einer Brandmeldung an einer Brandmelderzentrale. Technische Daten: - Frequenzband: 865-870MHz - Sendeleistung: - Batterien: 4xCR123A 3V - IP-Schutzklasse: IP20 - Montagehöhe incl. Sockel: 52mm - Gewicht incl. Batterien: 386g - Zulassung: EN54-25 ǀ EN54-11 Liefern und betriebsfertig montieren. Fabrikat: NOTIFIER by Honeywell oder gleichwertig Typ: NRX-DKMB
Menge: 1,000 Stk

**04.02.1076 NRX-DKMR Handfeuermelder rot für das AGILE Funksystem**
*** Bedarfsposition ohne GB
Das agile Funk-Brandmeldesystem als leistungsstarkes skalierbares MESH-System mit intelligentem Routing der idealsten Verbindung zwischen den Teilnehmern. Vollwertige Systemeinbindung und Adressenverwaltung an der Brandmelderzentrale. Einfache Inbetriebnahme und hoher Servicekomfort mit einem innovativen Inbetrieb- nahme-und Servicetool. Handfeuermelder rot zur manuellen Auslösung einer Brandmeldung an einer Brandmelderzentrale. Technische Daten: - Frequenzband: 865-870MHz - Sendeleistung: - Batterien: 4xCR123A 3V - IP-Schutzklasse: IP20 - Montagehöhe incl. Sockel: 52mm - Gewicht incl. Batterien: 386g - Zulassung: EN54-25 ǀ EN54-11 Liefern und betriebsfertig montieren. Fabrikat: NOTIFIER by Honeywell oder gleichwertig Typ: NRX-DKMR
Menge: 1,000 Stk

**04.02.1077 NRX-IRK Batteriebetriebene Funk-Fern- anzeige für das AGILE Funksys.**
*** Bedarfsposition ohne GB
Das agile Funk-Brandmeldesystem als leistungsstarkes skalierbares MESH-System mit intelligentem Routing der idealsten Verbindung zwischen den Teilnehmern. Vollwertige Systemeinbindung und Adressenverwaltung an der Brandmelderzentrale. Einfache Inbetriebnahme und hoher Servicekomfort mit einem innovativen Inbetriebnahme-und Servicetool. Die NRX-IRK Funk-Fernanzeige ist ein batteriebetrie- benes RF-Gerät, das für die Verwendung mit Agile NRX RF Systemgeräten entwickelt wurde. Es handelt sich um ein mehrfarbiges LED-Gerät in Kombi- nation mit einem drahtlosen RF-Transceiver, das einen großen Sichtwinkel bei Alarm bietet. Seine Funktion be- steht darin, den Status der Fernausgabe des zugehörigen RF-Geräts anzuzeigen. Sie belegt keine Schleifenadresse und die Drehschalter werden nur für ihre Zuordnung im drahtlosen Netzwerk verwendet. Der NRX-IRK erfüllt die Anforderungen 2014/53/EU zur Einhaltung der ROT-Richt- linie. Eigenschaften: - Reichweite: 200m (Outdoor) - Schutzindex: Entspricht IP30 - Batterielebensdauer: 5 Jahre bei 25ºC Technische Daten: - Frequenzband: 865-870MHz - Sendeleistung: - Versorgungsspannung: 3,3 V Max. Strom DC max. - Standby-Strom: 30?A @ 3VDC (im Normalbetrieb, Remote-LED aus) - Hochfrequenz-Ausgangsspannung: 14 dB m (max.) - Relative Luftfeuchtigkeit: 10% bis 93% (nicht kondensierend) - Batterien: 2 x Duracell Ultra123 - Max. Strom Rot LED: 9mA CPR-Nr.: BEANTRAGT Liefern und betriebsfertig montieren. Fabrikat: NOTIFIER by Honeywell oder gleichwertig Typ: NRX-IRK
Menge: 1,000 Stk

**04.02.1078 NRX-M711 Funk Ein- / Ausgangsmodul für das AGILE Funksystem**
*** Bedarfsposition ohne GB
Menge: 1,000 Stk

**04.02.1079 NRX-OPT Optisch-Melder für das AGILE Funksystem**
*** Bedarfsposition ohne GB
Das agile Funk-Brandmeldesystem als leistungsstarkes skalierbares MESH-System mit intelligentem Routing der idealsten Verbindung zwischen den Teilnehmern. Vollwertige Systemeinbindung und Adressenverwaltung an der Brandmelderzentrale. Einfache Inbetriebnahme und hoher Servicekomfort mit einem innovativen Inbetriebnahme-und Servicetool. Optischer Rauchmelder nach dem Streulicht-Messprinzip zur Detektion von Brandverläufen mit heller Rauch- bildung Drei LED-Zustandsanzeigen und eine Wartungs- anzeige erleichtern den Betrieb und die Instandhaltung. Technische Daten: - Frequenzband: 865-870MHz - Sendeleistung: - Batterien: 4xCR123A 3V - Montagehöhe incl. Sockel: 26mm - Gewicht incl. Sockel: 246g - Zulassung: EN54-25 ǀ EN54-7 VdS-Nr.: G 217074 CPR-Nr.: 0333-CPR-075562 Liefern und betriebsfertig montieren. Fabrikat: NOTIFIER by Honeywell oder gleichwertig Typ: NRX-OPT
Menge: 1,000 Stk

**04.02.1080 NRX-REP Funkrepeater zur Reichweiten Erhöhung - AGILE Funksystem**
*** Bedarfsposition ohne GB
Das agile Funk-Brandmeldesystem als leistungsstarkes skalierbares MESH-System mit intelligentem Routing der idealsten Verbindung zwischen den Teilnehmern. Vollwertige Systemeinbindung und Adressenverwaltung an der Brandmelderzentrale. Einfache Inbetriebnahme und hoher Servicekomfort mit einem innovativen Inbetrieb- nahme-und Servicetool. Der Repeater dient als Signalverstärker zwischen einem Gateway und entfernten Funkteilnehmern des MESH-Funk- systems. Durch Einsatz eines Repeaters kann die Entfernung zum Teilnehmer um bis zu 500m verlängert werden. Technische Daten: - Frequenzband: 865-870MHz - Sendeleistung: - Batterien: 4xCR123A 3V - Montagehöhe incl. Sockel: 51mm - Gewicht incl.Batterien: 181g - Zulassung: EN54-25 ǀ EN54-18 VdS-Nr.: G 217072 CPR-Nr.: 0333-CPR-075502 Liefern und betriebsfertig montieren. Fabrikat: NOTIFIER by Honeywell oder gleichwertig Typ: NRX-REP
Menge: 1,000 Stk

**04.02.1081 NRX-SMT3 Optisch-Thermischer-IR-Melder für das AGILE Funksystem**
*** Bedarfsposition ohne GB
Das agile Funk-Brandmeldesystem als leistungsstarkes skalierbares MESH-System mit intelligentem Routing der idealsten Verbindung zwischen den Teilnehmern. Voll- wertige Systemeinbindung und Adressenverwaltung an der Brandmelderzentrale. Einfache Inbetriebnahme und hoher Servicekomfort mit einem innovativen Inbetriebnahme-und Servicetool. Rauch- und Wärmemelder mit zusätzlichem IR-Sensor zur erweiterten Detektion von allen Brandarten und Steigerung der Täuschungsalarmimunität gegenüber vielen Täuschungsalarmgrößen. Der IR-Sensor ermöglicht eine flächenabhängige Erkennung der Wärmesignatur die von einem Brand oder einer Flamme ausgeht. Technische Daten: - Frequenzband: 865-870MHz - Sendeleistung: - Batterien: 4xCR123A 3V - Montagehöhe incl. Sockel: 72mm - Gewicht incl. Sockel: 250g - Zulassung: EN54-25 ǀ EN54-5 ǀ EN54-7 CPR-Nr.: 0333-CPR-075488 Liefern und betriebsfertig montieren. Fabrikat: NOTIFIER by Honeywell oder gleichwertig Typ: NRX-SMT3
Menge: 1,000 Stk

**04.02.1082 NRX-TDIFF Thermodifferential-Melder für das AGILE Funksystem**
*** Bedarfsposition ohne GB
Das agile Funk-Brandmeldesystem als leistungsstarkes skalierbares MESH-System mit intelligentem Routing der idealsten Verbindung zwischen den Teilnehmern Vollwertige Systemeinbindung und Adressenverwaltung an Der Brandmelderzentrale. Einfache Inbetriebnahme und hoher Servicekomfort mit einem innovativen Inbetrieb- nahme-und Servicetool. Wärmemelder zur Detektion von schnellen Temperatur- anstiegen in der Brandphase. Unempfindlich gegen hohe Windgeschwindigkeiten und Druckschwankungen ist der Melder geeignet für die Überwachung in stark schmutzbelasteten Bereichen. Technische Daten: - Frequenzband: 865-870MHz - Sendeleistung: - Batterien: 4xCR123A 3V - Montagehöhe incl. Sockel: 70mm - Gewicht incl. Sockel: 238g - Zulassung: EN54-25 ǀ EN54-5 Fabrikat: NOTIFIER by Honeywell oder gleichwertig CPR-Nr.: 0333-CPR-075488 Liefern und betriebsfertig montieren. Fabrikat: NOTIFIER by Honeywell oder gleichwertig Typ: NRX-TDIFF
Menge: 1,000 Stk

**04.02.1083 NRX-TFIX58 Thermomaximal-Melder 58° für das AGILE Funksystem**
*** Bedarfsposition ohne GB
Das agile Funk-Brandmeldesystem als leistungsstarkes skalierbares MESH-System mit intelligentem Routing der idealsten Verbindung zwischen den Teilnehmern. Vollwertige Systemeinbindung und Adressenverwaltung an der Brandmelderzentrale. Einfache Inbetriebnahme und hoher Servicekomfort mit einem innovativen Inbetrieb- nahme-und Servicetool. Brandmelder zur Überwachung von Temperaturanstiegen während einer Brandphase mit fixierter Auslöseschwelle von 58°C, unabhängig von der Anstiegsgeschwindigkeit. Drei LED-Zustandsanzeigen und eine Wartungsanzeige erleichtern den Betrieb und die Instandhaltung. Technische Daten: - Frequenzband: 865-870MHz - Sendeleistung: - Batterien: 4xCR123A 3V - Montagehöhe incl. Sockel: 70mm - Gewicht incl. Sockel: 238g - Zulassung: EN54-25 ǀ EN54-7 VdS-Nr.: G 217076 CPR-Nr.: 0333-CPR-075494 Liefern und betriebsfertig montieren. Fabrikat: NOTIFIER by Honeywell oder gleichwertig Typ: NRX-TFIX58
Menge: 1,000 Stk

**04.02.1084 NRX-USB-PRO USB-Programmierdongle für das AGILE Funksystem**
*** Bedarfsposition ohne GB
Das agile Funk-Brandmeldesystem als leistungsstarkes skalierbares MESH-System mit intelligentem Routing der idealsten Verbindung zwischen den Teilnehmern. Vollwertige Systemeinbindung und Adressenverwaltung an der Brandmelderzentrale. Einfache Inbetriebnahme und hoher Servicekomfort mit einem innovativen Inbetriebnahme-und Servicetool. USB-Stick mit integrierter Antenne zur direkten Funk- Verbindung mit installierten Funkteilnehmern. Innovatives und servicefreundliches Interface zur Kontrolle von Feldstärke und Melderzuständen während der Instandhaltung. Technische Daten: - Frequenzband: 865-870MHz - Sendeleistung: - Batterien: 4xCR123A 3V - Montagehöhe: 71mm - Gewicht incl. Batterien: 19,5g - Betriebstemperatur: 0°C...50°C CPR-Nr.: 0768-CPD-20638 Liefern und betriebsfertig montieren. Fabrikat: NOTIFIER by Honeywell oder gleichwertig Typ: NRX-USB-PRO
Menge: 1,000 Stk

**04.02.1085 NRX-WCP Handfeuermelder kleine Bauform für das AGILE Funksystem**
*** Bedarfsposition ohne GB
Das agile Funk-Brandmeldesystem als leistungsstarkes skalierbares MESH-System mit intelligentem Routing der idealsten Verbindung zwischen den Teilnehmern. Vollwertige Systemeinbindung und Adressenverwaltung an der Brandmelderzentrale. Einfache Inbetriebnahme und hoher Servicekomfort mit einem innovativen Inbetriebnahme-und Servicetool. Kleiner Handfeuermelder zur manuellen Auslösung einer Brandmeldung an einer Brandmelderzentrale. Technische Daten: - Frequenzband: 865-870MHz - Sendeleistung: - Batterien: 4xCR123A 3V - Montagehöhe: 71mm - Gewicht incl. Batterien: 318g - Betriebstemperatur: -30°C...60°C - Zulassung: EN54-25 ǀ EN54-11 Liefern und betriebsfertig montieren. Fabrikat: NOTIFIER by Honeywell oder gleichwertig Typ: NRX-WCP
Menge: 1,000 Stk

**04.02.1086 NRX-WS-RR Akustische Wandsirene, rot für das AGILE Funksystem**
*** Bedarfsposition ohne GB
Das agile Funk-Brandmeldesystem als leistungsstarkes skalierbares MESH-System mit intelligentem Routing der idealsten Verbindung zwischen den Teilnehmern. Vollwertige Systemeinbindung und Adressenverwaltung an der Brandmelderzentrale. Einfache Inbetriebnahme und hoher Servicekomfort mit einem innovativen Inbetriebnahme-und Servicetool. Die NRX-WS-RR Funk-Wandsirene ist ein batteriebe- triebener akustischer Alarmgeber, der mit Funkanbindung für die Verwendung mit dem Funktransponder NRXI-GATE entwickelt wurde (Teil der Serie AGILE), die auf einem adressierbaren Brandmeldesystem laufen (unter Verwen- dung eines kompatiblen proprietären Kommunikationspro- tokolls). Es handelt sich um ein zweistufiges Sirenenmodul in Kombination mit einem drahtlosen RF-System. Sender-Emp- fänger, der in eine Standard B501RF Funkbasis passt. Die entsprechenden Lautstärke- und Toneinstellungen werden durch spezielle Tasten ausgewählt. Der Ton der ersten und zweiten Stufe wird von der Brandmelderzentrale über das RF-Gateway gesteuert. Dieses Gerät entspricht den Normen EN54-3 und EN54-25. Es erfüllt die Anforderungen der Anforderungen der 2014/53/EG an die Konformität mit der ROTEN Richtlinie. Leistungsmerkmale: - Zulassung: EN54-25 ǀ EN54-3 - Maximale Ausgangsleistung: 102 dB(A) @ 1m (hohe Laut- stärke Ton 13) - Re-Synchronisationszeit: 35s (maximale Zeit bis zur normalen Funk-Kommunikation ab dem Einschalten des Geräts) - Batterielebensdauer: 4 Jahre @ 25° - Reichweite (Freifeld): 500 m - Schutzart: IP 21 Technische Daten: - Frequenzband: 865-870MHz - RF-Ausgangsleistung: 14dBm (max) - Sendeleistung: - Versorgungsspannung: 2.5-3.3 V Gleichstrom - Standby Strom: 93 µA@ 3V (typisch für den Normalbe- trieb) - Maximale Stromaufnahme: 120 mA ø (hohe Lautstärke Tone 20) - Batterien: 4 x CR123A 3V - Betriebstemperatur: -30°C bis 60°C - Rel. Luftfeuchte: 5% bis 95% (nicht kondensierend) - Farbe: rot - Abmessungen (ø/H): 121 x 75 mm - Gewicht incl. Batterien: 373 g Lieferumfang: - Signalgeber - 4 x Batteries (Duracell Ultra 123 or Panasonic Indus- trial 123) - NRX-WS-RR Installationsanleitung - CPR-Nr.: 0359-CPR-00819 Liefern und betriebsfertig montieren. Fabrikat: NOTIFIER by Honeywell oder gleichwertig Typ: NRX-WS-RR
Menge: 1,000 Stk

**04.02.1087 NRX-WS-WW Akustische Wandsirene, weiß für das AGILE Funksystem**
*** Bedarfsposition ohne GB
Das agile Funk-Brandmeldesystem als leistungsstarkes skalierbares MESH-System mit intelligentem Routing der idealsten Verbindung zwischen den Teilnehmern. Vollwertige Systemeinbindung und Adressenverwaltung an der Brandmelderzentrale. Einfache Inbetriebnahme und hoher Servicekomfort mit einem innovativen Inbetriebnahme-und Servicetool. Die NRX-WS-WW Funk-Wandsirene ist ein batteriebe- triebener akustischer Alarmgeber, der mit Funkanbindung für die Verwendung mit dem Funktransponder NRXI-GATE entwickelt wurde (Teil der Serie AGILE), die auf einem adressierbaren Brandmeldesystem laufen (unter Verwen- dung eines kompatiblen proprietären Kommunikationspro- tokolls). Es handelt sich um ein zweistufiges Sirenenmodul in Kombination mit einem drahtlosen RF-System. Sender-Emp- fänger, der in eine Standard B501RF Funkbasis passt. Die entsprechenden Lautstärke- und Toneinstellungen werden durch spezielle Tasten ausgewählt. Der Ton der ersten und zweiten Stufe wird von der Brandmelderzentrale über das RF-Gateway gesteuert. Dieses Gerät entspricht den Normen EN54-3 und EN54-25. Es erfüllt die Anforderungen der Anforderungen der 2014/53/EG an die Konformität mit der ROTEN Richtlinie. Leistungsmerkmale: - Zulassung: EN54-25 ǀ EN54-3 - Maximale Ausgangsleistung: 102 dB(A) @ 1m (hohe Laut- stärke Ton 13) - Re-Synchronisationszeit: 35s (maximale Zeit bis zur normalen Funk-Kommunikation ab dem Einschalten des Geräts) - Batterielebensdauer: 4 Jahre @ 25° - Reichweite (Freifeld): 500 m - Schutzart: IP 21 Technische Daten: - Frequenzband: 865-870MHz - RF-Ausgangsleistung: 14dBm (max) - Sendeleistung: - Versorgungsspannung: 2.5-3.3 V Gleichstrom - Standby Strom: 93 µA@ 3V (typisch für den Normalbe- trieb) - Maximale Stromaufnahme: 120 mA ø (hohe Lautstärke Tone 20) - Batterien: 4 x CR123A 3V - Betriebstemperatur: -30°C bis 60°C - Rel. Luftfeuchte: 5% bis 95% (nicht kondensierend) - Farbe: weiß - Abmessungen (ø/H): 121 x 75 mm - Gewicht incl. Batterien: 373 g Lieferumfang: - Signalgeber - 4 x Batteries (Duracell Ultra 123 or Panasonic Indus- trial 123) - NRX-WS-WW Installationsanleitung - CPR-Nr.: 0359-CPR-00819 Liefern und betriebsfertig montieren. Fabrikat: NOTIFIER by Honeywell oder gleichwertig Typ: NRX-WS-WW
Menge: 1,000 Stk

**04.02.1088 NRX-WSF-RR Kombinierter Alarmgeber, rot EN54-23 (W-3,5-10) - AGILE Funksystem**
*** Bedarfsposition ohne GB
Menge: 1,000 Stk

**04.02.1089 NRX-WSF-WR Kombinierter Alarmgeber, weiß EN54-23 (W-3,5-10) - AGILE Funksystem**
*** Bedarfsposition ohne GB
Menge: 1,000 Stk

**04.02.1090 NRXI-GATE Funktransponder für das AGILE Funksystem**
*** Bedarfsposition ohne GB
Das agile Funk-Brandmeldesystem als leistungsstarkes skalierbares MESH-System mit inteligentem Routing der idealsten Verbindung zwischen den Teilnehmern. Vollwertige Systemeinbindung und Adressenverwaltung an der Brandmelderzentrale. Einfache Inbetriebnahme und hoher Servicekomfort mit einem innovativen Inbetriebnahme-und Servicetool. Das Gateway stellt ein Interface zwischen der verkabelten und der Funkinstallation dar. Die Energie- versorgung erfolgt aus der Ringleitung und die Kommunikation zur Brandmelderzentrale erfolgt bi-direktional.Das Gateway kann entweder mit maximal 32 automatischen Funkbrandmeldern oder 10 Handfeuermeldern des AGILE-MESH-Funksystems kommunizieren. Technische Daten: - Frequenzband: 865-870MHz - Sendeleistung: - Batterien: 4xCR123A 3V - Montagehöhe incl. Sockel: 42mm - Gewicht: 90g - Zulassung: EN54-25 ǀ EN54-18 ǀ EN54-17 VdS-Nr.: G 217071 CPR-Nr.: 0333-CPR-075485 Liefern und betriebsfertig montieren. Fabrikat: NOTIFIER by Honeywell oder gleichwertig Typ: NRXI-GATE
Menge: 1,000 Stk

**04.02.1091 OSE-ACF Anticondensation Film for Emitter VP-10**
*** Bedarfsposition ohne GB
Menge: 1,000 Stk

**04.02.1092 OSE-HP-01 OSID Emitter high power, Batterie**
*** Bedarfsposition ohne GB
Menge: 1,000 Stk

**04.02.1093 OSE-HPW OSID Emitter High Power**
*** Bedarfsposition ohne GB
Die High Power Lichtquelle wird zur Erzeugung zweier Lichtquellen (UV/IR) benötigt. Diese werden von einem OSID Empfänger ausgewertet. Somit sind längere Überwa- chungsdistanzen möglich. Siehe Beschreibung der OSID Empfänger. Einsetzbar mit OSI-45 und OSI-90. Leistungsmerkmale: - Schutzart Elektronik: IP44 - Schutzart Optik: IP66 Technische Daten - Betriebsspannung: 20 bis 30 V DC - Stromaufnahme @ 24 V DC: ca. 0.8 mA - Umgebungstemperatur: -10°C bis +55°C - Rel. Luftfeuchte: 10 bis 95% (nicht kondensierend) - Gewicht: ca. 563 g - Einstellwinkel: ± 60° (horizontal); ± 15° (vertikal) - Maximal zulässige Fehlausrichtung: ±2° - Abmessungen (B/H/T): 208 x 136 x 96 mm Liefern und betriebsfertig montieren. VdS-Nr.: G 211072 CPR-Nr.: 0333-CPD-075387 (EN54-12) Liefern und betriebsfertig montieren. Fabrikat: XTRALIS oder gleichwertig Typ: OSE-HPW
Menge: 1,000 Stk

**04.02.1094 OSE-RBA Ersatzbatterie OSID Alkaline für Lichtquelle 761303**
*** Bedarfsposition ohne GB
OSID-RBA ist die Ersatzbatterie für alle batterie- gespeiste OSID's. Fabrikat: XTRALIS oder gleichwertig Typ: OSE-RBA
Menge: 1,000 Stk

**04.02.1095 OSE-SP-01 Standard-power transmitter (NF)**
*** Bedarfsposition ohne GB
Standard-Lichtquelle, batteriegespeist OSID-Standard- Lichtquelle, mit zwei Lichtquellen (IR und UV), batte- riegespeist, einschließlich Batterie, Batterielebens- dauer mind. 5 Jahre, sonst wie Bildsensor (Imager). Einsetzbar mit OSI-10, OSI-45 und OSI-90. LEISTUNGSMERKMALE: - Schutzart Elektronik: IP44 - Schutzart Optikgehäuse: IP66 - Batterielebensdauer: 5 Jahre TECHNISCHE DATEN: - Umgebungstemperatur: -10°C bis +55°C - Rel. Luftfeuchte: 10 bis 95% (nicht kondensierend) - Gewicht: ca. 563 g - Einstellwinkel: ± 60° (horizontal); ± 15° (vertikal) - Abmessungen (B/H/T): 208 x 136 x 96 mm - CE-Zertifizierung: 0333-CPD-075387 Liefern und betriebsfertig montieren. Fabrikat: HONEYWELL oder gleichwertig Typ: OSE-SP-01
Menge: 1,000 Stk

**04.02.1096 OSE-SPW OSID Emitter Standard Power**
*** Bedarfsposition ohne GB
OSID-Standard-Lichtquelle, mit zwei Lichtquellen (IR und UV), extern mit 24 V DC Spannung versorgt. Einsetzbar mit OSI-10, OSI-45 und OSI-90. Leistungsmerkmale: - Schutzart Elektronik: IP44 - Schutzart Gehäuse: IP66 Technische Daten: - Betriebsspannung: 20 bis 30 V DC - Stromaufnahme @ 24 V: 0,35 mA - Umgebungstemperatur: -10 bis +55°C - Rel. Luftfeuchte: 10 bis 95% (nicht kondensierend) - Gewicht: ca. 651 g - Einstellwinkel: ± 60° (horizontal); ± 15° (vertikal) - Maximal zulässige Fehlausrichtung: ±2° - Abmessungen (B/H/T): 208 x 136 x 96 mm Liefern und betriebsfertig montieren. VdS-Nr.: G 211072 CPR-Nr.: 0333-CPD-075387 (EN54-12) Liefern und betriebsfertig montieren. Fabrikat: XTRALIS oder gleichwertig Typ: OSE-SPW
Menge: 1,000 Stk

**04.02.1097 OSEH-ACF Anti-Kondensatfolie für OSID, VP-10 Gehäuse, 10 Stk.**
*** Bedarfsposition ohne GB
Verpackungseinheit 10 Stück Fabrikat: XTRALIS oder gleichwertig Typ: OSEH-ACF
Menge: 10,000 Stk

**04.02.1098 OSI-10 OSID Imager 7°, 24V DC**
*** Bedarfsposition ohne GB
Bildsensor/Imager zur bildgestützen Raucherkennung für offene Räume, Auswertung von zwei Lichtquellen (IR und UV), mit optischen Filtern, hochschneller Bilderfassung und intelligenten Software-Algorithmen zur Erhöhung der Störsicherheit bzw. der Sicherheit vor Fehl-/Täuschung- salarmen, 1 Lichtquelle anschließbar, über Bildsensoren und DIP-Schalter individuell konfigurierbar. Leistungsmerkmale: - Bildsensor mit Sichtfeld von 7° - geeignet für 1 Standard-Lichtquelle - Entfernung bis zur Standard-Lichtquelle: max. 150 m - Anzeigen Status LEDs: - Hauptalarm: Rot - Störung: Gelb - Betriebsspannung: Grün - Relaisausgänge: Alarm, Störung - Max. Detektionsbereich bis zu 150 m mit Standard Lichtquelle - 3 Sensibilitätsstufen möglich (35 %, 45 %, 60 %) - Einfache DIP-Schalterkonfiguration - Verschmutzungsüberwachung - Alarmspeicher: 10.000 Ereignisse - Gehäuse: IP66 (Optikgehäuse) Technische Daten: - Betriebsspannung: 20 bis 30 V DC - Stromaufnahme @ 24 V: 8 mA @ 1 Sender; 10 mA @ 7 Sender; max. 31 mA (im Lernmodus) - Sichtfeld: 7° (horizontal); 4° (vertikal) - Einstellwinkel: ± 60° (horizontal); ± 15° (vertikal) - Maximal zulässige Fehlausrichtung: ±2° - Schaltleistung Alarmrelais (Wechsler): 2A - 30 V DC - Störungsrelais (Wechsler): 2A - 30 V DC - Umgebungstemperatur: -10°C bis +55°C - Rel. Luftfeuchte: 10 bis 95% (nicht kondensierend) - Schutzart: IP44, (Elektronik) - Gewicht: ca. 651 g - Abmessungen (B/H/T): 208 x 136 x 96 mm VdS-Nr.: G 211072 CPR-Nr.: 0333-CPD-075387 (EN54-12) Liefern und betriebsfertig montieren. Fabrikat: XTRALIS oder gleichwertig Typ: OSI-10
Menge: 1,000 Stk

**04.02.1099 OSI-90 OSID Imager 80° Abdeckung**
*** Bedarfsposition ohne GB
Bildsensor/Empfänger zur bildgestützten Raucherkennung für offene Räume, Auswertung von zwei Lichtquellen (IR und UV), mit optischen Filtern, hochschneller Bilder- fassung und intelligenten Software-Algorithmen zur Er- höhung der Störsicherheit bzw. der Sicherheit vor Fehl- und Täuschungsalarmen, 7 Lichtquellen anschließ- bar, über Bildsensoren und DIP-Schalter individuell konfigurierbar. Leistungsmerkmale: - Anzeigen Status LEDs: - Hauptalarm: Rot - Störung: Gelb - Betriebsspannung: Grün - Alarmspeicher: 10.000 Ereignisse - Max. Detektionsbereich bis zu 34 m mit Standard- Lichtquelle - Max. Detektionsbereich bis zu 68 m mit Hochleis- tungs-Lichtquelle - 3 Sensibilitätsstufen möglich (35 %, 45 %, 60 %) - Einfache DIP-Schalterkonfiguration - Verschmutzungsüberwachung - Relaisausgänge: Alarm, Störung Technische Daten: - Betriebsspannung: 20 bis 30 V DC - Stromaufnahme @ 24 V: 8 mA @ 1 Sender; 10 mA @ 7 Sender - Strom im Lernmodus: max. 31 mA - Sichtfeld: 80° (horizontal); 48° (vertikal) - Einstellwinkel: ± 60° (horizontal); ± 15° (vertikal) - Maximal zulässige Fehlausrichtung: ±2° - Schaltleistung Alarmrelais (Wechsler): 2A - 30 VDC - Störungsrelais (Wechsler): 2A - 30 VDC - Umgebungstemperatur: -10 bis +55°C - Rel. Luftfeuchte: 10 bis 95% (nicht kondensierend) - Schutzart: IP44, (Elektronik); IP66, (Gehäuse) - Abmessungen (B/H/T): 208 x 136 x 96 mm VdS-Nr.: G 211072 CPR-Nr.: 0333-CPD-075387 Liefern und betriebsfertig montieren. Fabrikat: XTRALIS oder gleichwertig Typ: OSI-9
Menge: 1,000 Stk

**04.02.1100 OSI-RE Linienförmiger Rauchmelder OSID-R Konventioneller Imaging-Rauchmelder**
*** Bedarfsposition ohne GB
Der lineare OSID-R Rauchmelder ist eine kombinierte Sender-/Empfängereinheit,die direkt an einer Melder- gruppe angeschlossen werden kann. Der Infrarot-Sender erzeugt einen Lichtstrahl in Rich- tung eines hochleistungsfähigen Reflektors. Der Reflek- tor gibt den Strahl an den Empfänger zurück, wo eine Analyse des empfangenen Signals erfolgt und Intensi- tätsveränderungen ausgewertet werden. Die Änderung der Stärke des empfangenen Signals wird verwendet, um den Alarmzustand zu ermitteln. Das Emp- fängerteil hat ein breites (12°) Sichtfeld und verfolgt den Reflektor bei Gebäudebewegungen oder Bewegungen seiner Tragestruktur automatisch. Es ist praktisch un- möglich, dass der Empfänger den Reflektor aus seinem Sichtfeld verliert, sofern das Gebäude keine struktu- rellen Schäden erleidet. Dadurch eliminiert der OSI-RE die häufigste Ursache für Fehlalarme und/oder Fehler. Die nachführende Funktion kompensiert Verwindungen von Unterbaukonstruktionen bei thermischen oder baulichen Einflüssen. LEISTUNGSMERKMALE: - Kombinierte Transmitter- und Empfängereinheit, Be- Reich 5 - 100 m - Konventionelles Modell - Empfänger besteht aus einem CMOS-Imaging-CCD-Sensor - Großer 12°-Erfassungswinkel - Intuitive Ausrichtung des Lichtstrahls, angezeigt durch Richtungspfeile - Einzelne IR-Wellenlänge - Sehr unempfindlich gegenüber Gebäudebewegungen - Widerstandsfähig gegen starke Lichtquellen; kein Alarm durch Sonnenlicht - Widerstandsfähig gegen große und massive eindringende Objekte - Einstellung für automatische Empfindlichkeitsschwelle - Strahlausrichtung 50° horizontal und 20° vertikal - Eingebaute Heizung - Elektronisch simulierte Rauchprüfung vom Boden aus - Standby-, Fault- und Alarm-LED-Anzeigen von vorn und unten sichtbar - Automatische Driftkompensation - Abdeckung kann bemalt werden - Herausnehmbare Plug-in-Schraubklemmen - Optionales Heizungskit für den Reflektor erhältlich ZERTIFIZIERUNGEN: - DIN EN 54-12:2015-10 - Linienförmige Melder nach dem Durchlichtprinzip - VdS 2344:2014-07 ? Verfahrensrichtlinien - VdS 2543:2021-03 - Allgemeine Anforderungen an Kompo- nenten - CE ? CPR & EMC - VdS - NF-SSI (AFNOR) * - ActivFire - BOSEC UMGEBUNSBEDINGUNGEN: - Temperaturbereich: -20°C bis +55°C - UL gelistet zur Verwendung von 0°C bis 37,8°C - 0 bis 95 % rel. Luftfeuchte (nicht kondensierend) TECHNISCHE DATEN: - Spannungsbereich: 10,2 bis 32 VDC (12 oder 24 VDC nominal) - Maximaler Standby Strom: Bei 24 VDC 11 mA - Maximaler Alarmstrom: Bei 24 VDC 15 mA - Einstellwinkel: 50% (h), -/+ 20 % (v) - Unempfindlichkeit gegenüber Gebäudebewegungen: - Horizontal: 0,8° - Vertikal: 1° - Reichweite: 5 bis 100 Meter - Farbe: Lyric weiß - Gewicht: 1,12 kg - Abmessungen Melder (BxHxT): 254 x 152,4 x 114,3 mm - Abmessungen Reflektor (BxHxT): 200 x 300 mm LIEFERUMFANG: 1x OSI-RE inkl. Reflektor ZULASSUNGEN: VdS-Nr.: G222029 CPR-Nr.: Liefern und betriebsfertig montieren Fabrikat: HONEYWELL oder gleichwertig Artikel: OSI-RE
Menge: 1,000 Stk

**04.02.1101 OSI-RWG OSID-R Gitterschutz**
*** Bedarfsposition ohne GB
Menge: 1,000 Stk

**04.02.1102 OSID-EHE IP66-Gehäuse für OSID Emitter Standard-Lichtquelle**
*** Bedarfsposition ohne GB
Technische Daten: - Umgebungstemperatur: -25 °C bis 60 °C - Schutzart: IP 66, IK 07 - Material: ABS - Abmessungen (BxHxT): 241 x 194 x 127 mm Fabrikat: XTRALIS oder gleichwertig Typ: OSID-EHE
Menge: 1,000 Stk

**04.02.1103 OSID-EHI IP66-Gehäuse für OSID Imager Bildsensor**
*** Bedarfsposition ohne GB
Technische Daten: - Umgebungstemperatur: -25 °C bis 60 °C - Schutzart: IP 66, IK 07 - Material: ABS - Abmessungen (BxHxT): 241 x 194 x 127 mm Fabrikat: XTRALIS oder gleichwertig Typ: OSID-EHI
Menge: 1,000 Stk

**04.02.1104 OSID-INST OSID Installationskit**
*** Bedarfsposition ohne GB
Installationskit Zubehör für die Installation der OSID-Geräte. Bestehend aus: - Laser-Ausrichtungswerkzeug (OSP-002) für die schnelle Ausrichtung und Aktivierung der Geräte - PC-Schnittstellenkabel von 1,5m (OSP-001) für Anbindung der OSID-Bildsensoren - Testfilter um Feueralarme zu simulieren - Reinigungstuch - Anleitung Fabrikat: XTRALIS oder gleichwertig Typ: OSID-INST
Menge: 1,000 Stk

**04.02.1105 OSID-WG OSID-DE Gitterschutz**
*** Bedarfsposition ohne GB
Menge: 1,000 Stk

**04.02.1106 OSP-001 FTDI Cable 1,5 m**
*** Bedarfsposition ohne GB
Menge: 1,000 Stk

**04.02.1107 OSP-002 DETECTOR BEAM LASER ALIGN TOOL**
*** Bedarfsposition ohne GB
Menge: 1,000 Stk

**04.02.1108 OSP-003 Acryl Testfilter 10 Stück für OSID**
*** Bedarfsposition ohne GB
Menge: 10,000 Stk

**04.02.1109 OSP-004 Testfilter - 10erPackung**
*** Bedarfsposition ohne GB
Menge: 1,000 Stk

**04.02.1110 PD-80 Thermo-Papierrolle**
*** Bedarfsposition ohne GB
Menge: 5,000 Stk

**04.02.1111 PIP-001-2.4 Ansaugrohr ABS 25 mm, 2,4 m Länge, rot (25 St.)**
*** Bedarfsposition ohne GB
Menge: 25,000 Stk

**04.02.1112 PIP-001-2.4-G Ansaugrohr ABS 25 mm, 2,4 m Länge, grau (25 St.)**
*** Bedarfsposition ohne GB
Menge: 25,000 Stk

**04.02.1113 PIP-001-2.4-W Ansaugrohr ABS 25 mm, 2,4 m Länge, weiß (25 St.)**
*** Bedarfsposition ohne GB
Menge: 25,000 Stk

**04.02.1114 PIP-002 Muffe für 25mm Rohr, rot (10 St.)**
*** Bedarfsposition ohne GB
Menge: 10,000 Stk

**04.02.1115 PIP-002-G Muffe für 25mm Rohr, grau (10 St.)**
*** Bedarfsposition ohne GB
Menge: 10,000 Stk

**04.02.1116 PIP-002-W Muffe für 25mm Rohr, weiß (10 St.)**
*** Bedarfsposition ohne GB
Menge: 10,000 Stk

**04.02.1117 PIP-003 Steckerverschraubung 25 mm, rot (10 St.)**
*** Bedarfsposition ohne GB
Menge: 10,000 Stk

**04.02.1118 PIP-003-W Steckerverschraubung 25 mm, weiß (10 St.)**
*** Bedarfsposition ohne GB
Menge: 10,000 Stk

**04.02.1119 PIP-004 Adapterstecker 25 mm auf 3/4", rot (10 St.)**
*** Bedarfsposition ohne GB
Menge: 10,000 Stk

**04.02.1120 PIP-005 Bogen 90 Grad für 25mm Rohr, rot (10 St.)**
*** Bedarfsposition ohne GB
Menge: 10,000 Stk

**04.02.1121 PIP-005-G Bogen 90 Grad für 25mm Rohr, grau (10 St.)**
*** Bedarfsposition ohne GB
Menge: 10,000 Stk

**04.02.1122 PIP-005-W Bogen 90 Grad für 25mm Rohr, weiß (10 St.)**
*** Bedarfsposition ohne GB
Menge: 10,000 Stk

**04.02.1123 PIP-006 Winkel 45 Grad für 25mm Rohr, rot (10 St.)**
*** Bedarfsposition ohne GB
Menge: 10,000 Stk

**04.02.1124 PIP-006-G Winkel 45 Grad für 25mm Rohr, grau (10 St.)**
*** Bedarfsposition ohne GB
Menge: 10,000 Stk

**04.02.1125 PIP-006-W Winkel 45 Grad für 25mm Rohr, weiß (10 St.)**
*** Bedarfsposition ohne GB
Menge: 10,000 Stk

**04.02.1126 PIP-007 Endkappe 25 mm, rot (10 St.)**
*** Bedarfsposition ohne GB
Menge: 10,000 Stk

**04.02.1127 PIP-007-G Endkappe für 25mm Rohr, grau (10 St.)**
*** Bedarfsposition ohne GB
Menge: 10,000 Stk

**04.02.1128 PIP-007-W Endkappe 25 mm, weiß (10 Stk.)**
*** Bedarfsposition ohne GB
Menge: 10,000 Stk

**04.02.1129 PIP-008 T-Stück 25 mm, rot (10 St.)**
*** Bedarfsposition ohne GB
Menge: 10,000 Stk

**04.02.1130 PIP-008-G T-Stück für 25mm Rohr, grau (10 St.)**
*** Bedarfsposition ohne GB
Menge: 10,000 Stk

**04.02.1131 PIP-008-W T-Stück 25 mm, weiß (10 Stk.)**
*** Bedarfsposition ohne GB
Menge: 10,000 Stk

**04.02.1132 PIP-009 Rohrschelle 25 mm, rot (20 St.)**
*** Bedarfsposition ohne GB
Menge: 20,000 Stk

**04.02.1133 PIP-009-G Rohrschelle 25mm, grau (20 St.)**
*** Bedarfsposition ohne GB
Menge: 20,000 Stk

**04.02.1134 PIP-009-W Rohrschelle 25 mm, weiß (10 Stk.)**
*** Bedarfsposition ohne GB
Menge: 20,000 Stk

**04.02.1135 PIP-012 Kleber (250 ml)**
*** Bedarfsposition ohne GB
Menge: 1,000 Stk

**04.02.1136 PIP-013 Kabelbinder 203mm x 4.6mm rot (100 St.)**
*** Bedarfsposition ohne GB
Menge: 100,000 Stk

**04.02.1137 PIP-014 Rohrschneider**
*** Bedarfsposition ohne GB
Menge: 1,000 Stk

**04.02.1138 PIP-015 Bündiger Ansaugpunktkopf (f. 10 mm Außendurchm.-Schlauch)**
*** Bedarfsposition ohne GB
Menge: 10,000 Stk

**04.02.1139 PIP-016 T-Adapter (f. 10 mm Außendurchm.-Schlauch), rot**
*** Bedarfsposition ohne GB
Menge: 10,000 Stk

**04.02.1140 PIP-016W T-Adapter (f. 10 mm Außendurchm.-Schlauch), weiß**
*** Bedarfsposition ohne GB
Menge: 10,000 Stk

**04.02.1141 PIP-017 Winkel 90 Grad für 25mm Rohr, rot (10 St.)**
*** Bedarfsposition ohne GB
Menge: 10,000 Stk

**04.02.1142 PIP-017-G Winkel 90 Grad für 25mm Rohr, grau (10 St.)**
*** Bedarfsposition ohne GB
Menge: 10,000 Stk

**04.02.1143 PIP-017-W Winkel 90 Grad für 25mm Rohr, weiß (10 St.)**
*** Bedarfsposition ohne GB
Menge: 10,000 Stk

**04.02.1144 PIP-018 Luftprobenansaugpunkt ABS 25 mm, rot**
*** Bedarfsposition ohne GB
Menge: 1,000 Stk

**04.02.1145 PIP-018-W Luftprobenansaugpunkt ABS 25 mm, weiß**
*** Bedarfsposition ohne GB
Menge: 1,000 Stk

**04.02.1146 PIP-019 Inline-Expansionsstecker 25 mm, 100 mm Länge**
*** Bedarfsposition ohne GB
Menge: 1,000 Stk

**04.02.1147 PIP-020 Anschwellende 2h-Feuermanschette 25 mm**
*** Bedarfsposition ohne GB
Menge: 1,000 Stk

**04.02.1148 PIP-021 Flexibler Kurvenschlauch 25 mm, 1 m Länge**
*** Bedarfsposition ohne GB
Menge: 1,000 Stk

**04.02.1149 PIP-021-W Flexibler Kurvenschlauch 25 mm, 1m Länge**
*** Bedarfsposition ohne GB
Menge: 1,000 Stk

**04.02.1150 PIP-022 25 mm zu 3/8 BSP Air-Line-Adapter mit Innengewinde**
*** Bedarfsposition ohne GB
Menge: 1,000 Stk

**04.02.1151 PIP-023 2-Wege-Kugelventil 25 mm**
*** Bedarfsposition ohne GB
Menge: 1,000 Stk

**04.02.1152 PIP-024 Großes Rückschlagventil 25 mm (Absperrventil)**
*** Bedarfsposition ohne GB
Menge: 1,000 Stk

**04.02.1153 PIP-025 Kondensatabscheider 25 mm x 12" mit Kugelventil**
*** Bedarfsposition ohne GB
Kondensatabscheider
Menge: 1,000 Stk

**04.02.1154 PIP-026 Flexible Verbindung 25 mm, rot, 30 cm Länge**
*** Bedarfsposition ohne GB
Menge: 1,000 Stk

**04.02.1155 PIP-026-W Flexible Verbindung 25 mm, weiß,**
*** Bedarfsposition ohne GB
Menge: 1,000 Stk

**04.02.1156 PIP-027 Luftprobenansaugpunkt mit Verschluss**
*** Bedarfsposition ohne GB
Menge: 1,000 Stk

**04.02.1157 PIP-028 M6-Mutter (10 St.)**
*** Bedarfsposition ohne GB
Menge: 10,000 Stk

**04.02.1158 PIP-029 M8-Mutter (10 St.)**
*** Bedarfsposition ohne GB
Menge: 10,000 Stk

**04.02.1159 PIP-033 Sichtglas mit Kondensatabscheider 25 mm**
*** Bedarfsposition ohne GB
Menge: 1,000 Stk

**04.02.1160 PIP-034 Druckadapter 25 mm/10 mm (10 St.)**
*** Bedarfsposition ohne GB
Menge: 10,000 Stk

**04.02.1161 PIP-039 ASPIRATING EQUIP ACCY Noise Suppressor**
*** Bedarfsposition ohne GB
Menge: 1,000 Stk

**04.02.1162 PL-1000 Morley-IAS Plus kompakte Brandwarnanlage mit bis zu 2 Ringen**
*** Bedarfsposition ohne GB
Menge: 1,000 Stk

**04.02.1163 PL-LIB01S PL-1000 optionale Ringbuskarte zur Erweiterung auf 2 Ringe**
*** Bedarfsposition ohne GB
Menge: 1,000 Stk

**04.02.1164 POL-200-TS Ringbus-Diagnose-Tool**
*** Bedarfsposition ohne GB
Menge: 1,000 Stk

**04.02.1165 POL-ESS TOUCH esserbus Prüf- und Konfigurationsgerät**
*** Bedarfsposition ohne GB
Mit dem esserbus®-Prüf- und Konfigurationsgerät (Art.-Nr. POL-ESS Touch) kann die Kabelinstallation bzw. die esserbus® oder esserbus®-PLus Ringleitung konfiguriert und auf Fehler oder Störungen geprüft werden. Das Gerät ermöglicht die Erkennung aller an eine Ringleitung angeschlossenen esserbus® und esserbus®-PLus Teilnehmer von einem beliebigen Punkt der Ringleitung ohne Laptop / Service- PC. Mit dem Gerät lassen sich vorhandene Teilnehmer in bereits konfigurierten Ringleitungen ebenso wie Ringleitungen mit neu hinzugefügten Teilnehmern erkennen, konfigurieren und adressieren. Mit dem Prüfgerät können Ringleitungsteilnehmer ? unabhängig von der Ringleitungstopologie ? erkannt, Fehler diagnostiziert und Installationen verifiziert werden. Das Gerät erstellt eine Topologie-Anzeige der Installation, mit der installierte Ringleitungen geprüft und verifiziert werden können. Auf dem hintergrundbeleuchteten Touchscreen-Display werden alle benötigten Informationen übersichtlich dargestellt. Der Facherrichter kann jederzeit den Status der Verkabelung, die Ringleitungskommunikation sowie die Anzahl der installierten Teilnehmer prüfen und problemlos Fehler identifizieren und lokalisieren. Erkannte und konfigurierte Ringleitungen lassen sich zur späteren Nutzung oder Analyse im geräteinternen Speicher ablegen. Gespeicherte Ringleitungsdateien können dann ggf. in den Kundendaten zur Systemkonfiguration mit der Service- und Programmiersoftware tools 8000 ab V1.24 verwendet werden und eine Offline-Programmierung der BMZ durchgeführt werden Technische Daten Allgemeine technische Daten: Anwendungstemperatur 0 °C ... 50 °C Lagertemperatur -20 °C ... 30 °C Rel. Luftfeuchte < ?65% % Schutzart IP 20 Gehäuse Kunststoff Gewicht ca. 550 g (inkl. Akkumulatoren) Abmessungen B: 177 mm H: 97 mm T: 44 mm (inkl. Gummischutz) Leistungsmerkmale ? Prüfgerät zur Inbetriebnahme und Wartung der esserbus® / esserbus®-PLus Ringleitung ? Kompatibel mit allen esserbus® / esserbus®-PLus Teilnehmern ? Prüfung der Ringleitung auf Erdschluss, Kurzschluss, Verdrahtungsfehler, Durchgangsprüfung (A-/B- und A+/B+) ? Primärleitungen können mit den Multimeter- Funktionen des Gerätes durchgemessen und z.B. die Länge (m) der Leitung ermittelt werden ? Unabhängige Steuerung des Leitungstrenners der Teilnehmer oder Prüfung von einzelnen Ringleitungsabschnitten ? Einlesen vorhandener Teilnehmer oder Konfiguration neuer Ringleitungen ? Wiederherstellungsfunktion für gespeicherte Ringleitungen und Topologieanzeige für installierte Teilnehmer (außer Brandmelder Serie ES Detect) ? Menü ?Ringleitung" mit Teilnehmeradresse, Seriennummer und aktuellem Status ? Menü ?Teilnehmer" mit Produktionsdatum, Fehlertyp (Kurzschluss, offen, Eingang, Ausgang usw.), Anzahl der Teilnehmeralarme und der Sensoren ? Aktivierungsmöglichkeit der optischen und akustischen Signalgeber von Teilnehmern der Serie IQ8 ? Die aufgeladenen Akkumulatoren ermöglichen eine Betriebsdauer von bis zu 6 Stunden ? Für die Kundendaten steht ein Speicher mit bis zu 2 MB zur Verfügung Fabrikat: Honeywell
Menge: 1,000 Stk

**04.02.1166 PRN / FB Flachbandkabel für PRN-ID**
*** Bedarfsposition ohne GB
In Verbindung mit Zusatzgehäuse
EBB1-1B bzw. EBB2-1B
Technische Daten:
Kabellänge 1,2 m
Menge: 1,000 Stk

**04.02.1167 PRO-SENS-0.10 Rauchansauggerät mit 1 Detektor (0,10)**
*** Bedarfsposition ohne GB
Für spezielle Anwendungen bietet NOTIFIER die autarken Rauchansaugsysteme der Serie TITANUS PRO SENS® an, die über das Modul NF-M721 Feuer-und Störungszustände an die NOTIFIER BMZ übertragen und die aus der Ferne zu- rückgesetzt werden können. Leistungsmerkmale: - Gerät mit 1 Detektor (Empfindlichkeit 0,10) - Rauchansaugsystem für den universellen Einsatz in der Rauchdetektion - Intelligente Signalverarbeitung - Empfindlichkeit einstellbar bis zu 0,10 %/m Lichttrü- bung im Hauptalarm - Der Überwachungsbereich einer Ansaugöffnung ist equivalent zu dem Überwachungsbereich eines punktförmigen Rauchmelders - Potenzialfreie Relaiskontakte für Alarm- und Stö- rungsmeldungen zur Aufschaltung auf Brandmelder- zentrale - Benutzergesteuertes Diagnosetool gewährleistet schnelle und unkomplizierte Wartung - Überwachung des Rohrs auf Verstopfung und Bruch - Einstellbar bis hin zur Einzellochüberwachung - Sicherer Betrieb durch temperaturkompensiertes Sensorsignal und luftdruckabhängige Initialisierung - Optimierte Positionierung des Luftstromsensors im Detektormodul - Robuste Sensortechnik - tolerant gegen Verschmut- zungen - Montage und Demontage aller eingebauten Komponenten ohne Werkzeug - Leichte Diagnose durch Blinkcode am Detektormodul oder mittels Diagnosesoftware Technische Daten: - Betriebsspannung 24 V DC: 14 bis 30 - Ruhestrom: ca. 190 mA - Umgebungstemperatur: -20°C bis +60°C - Lagertemperatur: -25°C bis +65°C - Rel. Luftfeuchte: 0 bis 95% (nicht kondensierend) - Schutzart: IP 20 - Gehäuse: Kunststoff (ABS) - Farbe: weiß, ähnlich RAL 9018 - Gewicht: ca. 1,35 kg - Abmessungen (B/H/T): 200 x 292 x 113 mm VdS-Nummer: G 202064 CPR-Nummer: 0786-CPD-20685 Liefern und betriebsfertig montieren. Fabrikat: NOTIFIER by Honeywell oder gleichwertig Typ: PRO-SENS-0.10
Menge: 1,000 Stk

**04.02.1168 PRO-SENS-0.10-F Tiefkühl-RAS mit 1 Melder Einstellung 0,10 %/m bis -40°C**
*** Bedarfsposition ohne GB
Menge: 1,000 Stk

**04.02.1169 PRO-SENS-0.50 Rauchansauggerät mit 1 Detektor (0,5)**
*** Bedarfsposition ohne GB
Für spezielle Anwendungen bietet NOTIFIER die autarken Rauchansaugsysteme der Serie TITANUS PRO SENS® an, die über das Modul NF-M721 Feuer-und Störungszustände an die NOTIFIER BMZ übertragen und die aus der Ferne zu- rückgesetzt werden können. Leistungsmerkmale: - Gerät mit 1 Detektor (Empfindlichkeit 0,50) - Rauchansaugsystem für den universellen Einsatz in der Rauchdetektion - Intelligente Signalverarbeitung - Empfindlichkeit einstellbar bis zu 0,50 %/m Lichttrü- bung im Hauptalarm - Der Überwachungsbereich einer Ansaugöffnung ist equivalent zu dem Überwachungsbereich eines punktförmigen Rauchmelders - Potenzialfreie Relaiskontakte für Alarm- und Stö- rungsmeldungen zur Aufschaltung auf Brandmelder- zentrale - Benutzergesteuertes Diagnosetool gewährleistet schnelle und unkomplizierte Wartung - Überwachung des Rohrs auf Verstopfung und Bruch - Einstellbar bis hin zur Einzellochüberwachung - Sicherer Betrieb durch temperaturkompensiertes Sensorsignal und luftdruckabhängige Initialisierung - Optimierte Positionierung des Luftstromsensors im Detektormodul - Robuste Sensortechnik - tolerant gegen Verschmut- zungen - Montage und Demontage aller eingebauten Komponenten ohne Werkzeug - Leichte Diagnose durch Blinkcode am Detektormodul oder mittels Diagnosesoftware Technische Daten: - Betriebsspannung 24 V DC: 14 bis 30 - Ruhestrom: ca. 190 mA - Umgebungstemperatur: -20°C bis +60°C - Lagertemperatur: -25°C bis +65°C - Rel. Luftfeuchte: 0 bis 95% (nicht kondensierend) - Schutzart: IP 20 - Gehäuse: Kunststoff (ABS) - Farbe: weiß, ähnlich RAL 9018 - Gewicht: ca. 1,35 kg - Abmessungen (B/H/T): 200 x 292 x 113 mm VdS-Nummer: G 202064 CPD-Nummer: 0786-CPD-20685 Liefern und betriebsfertig montieren. Fabrikat: NOTIFIER by Honeywell oder gleichwertig Typ: PRO-SENS-0.50
Menge: 1,000 Stk

**04.02.1170 PRO-SENS-0.50-F Tiefkühl-RAS mit 1 Melder Einstellung 0,50%/m bis -40 °C**
*** Bedarfsposition ohne GB
Menge: 1,000 Stk

**04.02.1171 PRO-SENS-0.50-SL Silent-RAS mit 1 Melder Einstellung 0,50%/m**
*** Bedarfsposition ohne GB
Menge: 1,000 Stk

**04.02.1172 PRO-SENS2-0.10 Rauchansauggerät mit 2 Detektoren (je 0,10)**
*** Bedarfsposition ohne GB
Für spezielle Anwendungen bietet NOTIFIER die autarken Rauchansaugsysteme der Serie TITANUS PRO SENS® an, die über das Modul NF-M721 Feuer-und Störungszustände an die NOTIFIER BMZ übertragen und die aus der Ferne zu- rückgesetzt werden können. Leistungsmerkmale: - Gerät mit 2 Detektor (Empfindlichkeit 0,10) - Rauchansaugsystem für den universellen Einsatz in der Rauchdetektion - Intelligente Signalverarbeitung - Empfindlichkeit einstellbar bis zu 0,10 %/m Lichttrü- bung im Hauptalarm - Der Überwachungsbereich einer Ansaugöffnung ist equivalent zu dem Überwachungsbereich eines punktförmigen Rauchmelders - Potenzialfreie Relaiskontakte für Alarm- und Stö- rungsmeldungen zur Aufschaltung auf Brandmelder- zentrale - Benutzergesteuertes Diagnosetool gewährleistet schnelle und unkomplizierte Wartung - Überwachung des Rohrs auf Verstopfung und Bruch - Einstellbar bis hin zur Einzellochüberwachung - Sicherer Betrieb durch temperaturkompensiertes Sensorsignal und luftdruckabhängige Initialisierung - Optimierte Positionierung des Luftstromsensors im Detektormodul - Robuste Sensortechnik - tolerant gegen Verschmut- zungen - Montage und Demontage aller eingebauten Komponenten ohne Werkzeug - Leichte Diagnose durch Blinkcode am Detektormodul oder mittels Diagnosesoftware Technische Daten: - Betriebsspannung 24 V DC: 14 bis 30 - Ruhestrom: ca. 230 mA - Umgebungstemperatur: -20°C bis +60°C - Lagertemperatur: -25°C bis +65°C - Rel. Luftfeuchte: 0 bis 95% (nicht kondensierend) - Schutzart: IP 20 - Gehäuse: Kunststoff (ABS) - Farbe: weiß, ähnlich RAL 9018 - Gewicht: ca. 1,45 kg - Abmessungen (B/H/T): 200 x 292 x 113 mm VdS-Nummer: G 202064 CPD-Nummer: 0786-CPD-20685 Liefern und betriebsfertig montieren. Fabrikat: NOTIFIER by Honeywell oder gleichwertig Typ: PRO-SENS2-0.10
Menge: 1,000 Stk

**04.02.1173 PRO-SENS2-0.10-F Tiefkühl-RAS mit 2 Melder Einstellung 0,10 %/m bis -40°C**
*** Bedarfsposition ohne GB
Menge: 1,000 Stk

**04.02.1174 PRO-SENS2-0.10-SL Silent-RAS mit 2 Melder Einstellung 0,10%/m**
*** Bedarfsposition ohne GB
Menge: 1,000 Stk

**04.02.1175 PRO-SENS2-0.50 Rauchansauggerät mit 2 Detektoren (je 0,5)**
*** Bedarfsposition ohne GB
Für spezielle Anwendungen bietet NOTIFIER die autarken Rauchansaugsysteme der Serie TITANUS PRO SENS® an, die über das Modul NF-M721 Feuer-und Störungszustände an die NOTIFIER BMZ übertragen und die aus der Ferne zu- rückgesetzt werden können. Leistungsmerkmale: - Gerät mit 2 Detektor (Empfindlichkeit 0,50) - Rauchansaugsystem für den universellen Einsatz in der Rauchdetektion - Intelligente Signalverarbeitung - Empfindlichkeit einstellbar bis zu 0,50 %/m Lichttrü- bung im Hauptalarm - Der Überwachungsbereich einer Ansaugöffnung ist equivalent zu dem Überwachungsbereich eines punktförmigen Rauchmelders - Potenzialfreie Relaiskontakte für Alarm- und Stö- rungsmeldungen zur Aufschaltung auf Brandmelder- zentrale - Benutzergesteuertes Diagnosetool gewährleistet schnelle und unkomplizierte Wartung - Überwachung des Rohrs auf Verstopfung und Bruch - Einstellbar bis hin zur Einzellochüberwachung - Sicherer Betrieb durch temperaturkompensiertes Sensorsignal und luftdruckabhängige Initialisierung - Optimierte Positionierung des Luftstromsensors im Detektormodul - Robuste Sensortechnik - tolerant gegen Verschmut- zungen - Montage und Demontage aller eingebauten Komponenten ohne Werkzeug - Leichte Diagnose durch Blinkcode am Detektormodul oder mittels Diagnosesoftware Technische Daten: - Betriebsspannung 24 V DC: 14 bis 30 - Ruhestrom: ca. 230 mA - Umgebungstemperatur: -20°C bis +60°C - Lagertemperatur: -25°C bis +65°C - Rel. Luftfeuchte: 0 bis 95% (nicht kondensierend) - Schutzart: IP 20 - Gehäuse: Kunststoff (ABS) - Farbe: weiß, ähnlich RAL 9018 - Gewicht: ca. 1,45 kg - Abmessungen (B/H/T): 200 x 292 x 113 mm VdS-Nummer: G 202064 CPD-Nummer: 0786-CPD-20685 Liefern und betriebsfertig montieren. Fabrikat: NOTIFIER by Honeywell oder gleichwertig Typ: PRO-SENS2-0.50
Menge: 1,000 Stk

**04.02.1176 PRO-SENS2-0.50-F Tiefkühl-RAS mit 2 Melder Einstellung 0,50 %/m bis -40°C**
*** Bedarfsposition ohne GB
Menge: 1,000 Stk

**04.02.1177 PS031W Aufputzgehäuse für M5A Handmelder rot**
*** Bedarfsposition ohne GB
Menge: 1,000 Stk

**04.02.1178 PS188 Sockel tief, O-Ring VPE=5 für Signalgeber**
*** Bedarfsposition ohne GB
O-Ring zum Einsatz im tiefen Sockel CWR
oder CWW für IP65 Schutzart.
Technische Daten
Schutzart IP65 mit Zubehör
Material MBR 70
Farbe schwarz
Menge: 5,000 Stk

**04.02.1179 PS189 Sockel tief, Dichtung VPE=5 für Signalgeber**
*** Bedarfsposition ohne GB
Dichtung zum Einsatz zwischen der
Montageoberfläche und dem tiefen Sockel
CWR oder CWW für IP65 Schutzart.
Technische Daten
Schutzart IP65 mit Zubehör
Material geschlossenzelliges Neopren
Farbe schwarz
Menge: 5,000 Stk

**04.02.1180 PS200 Transparenter Klappdeckel für Handmelder**
*** Bedarfsposition ohne GB
Menge: 1,000 Stk

**04.02.1181 PTR Aufputzsockel für M5A Handmelder rot, geringe Höhe**
*** Bedarfsposition ohne GB
Menge: 1,000 Stk

**04.02.1182 R5A-RF Funk-Handfeuermelder**
*** Bedarfsposition ohne GB
Menge: 1,000 Stk

**04.02.1183 RIV-601P/F Infrarot Flammenmelder RIV-601P/F**
*** Bedarfsposition ohne GB
Menge: 1,000 Stk

**04.02.1184 RMK400AP Montagesockelzusatz für uP-Montage Farbe: reinweiß**
*** Bedarfsposition ohne GB
In Verbindung mit den Sockeln
B524IEFT-1WH, B501AP, B524HTR-W,
sowie Sockeln der Serie 800.
Technische Daten:
Kabeleinführung uP
Material PC/ABS
Farbe reinweiß, ähnlich RAL9003
Gewicht ca. 100g
Abmessungen Durchm. 107 mm Ausschnitt
Menge: 1,000 Stk

**04.02.1185 RMK400AP-IV Montagesockelzusatz für uP-Montage Farbe: weiß**
*** Bedarfsposition ohne GB
In Verbindung mit den Sockeln
B524IEFT-1, B501AP-IV, B524HTR und
B524FTXE, sowie Sockeln der Serie 800.
Technische Daten:
Kabeleinführung uP
Material PC/ABS
Farbe weiß, ähnlich RAL9001
Gewicht ca. 100g
Abmessungen Durchm. 107 mm Ausschnitt
Menge: 1,000 Stk

**04.02.1186 RS232-MODUL RS232 Treiberplatine für das FAT 2002 und NFR4P**
*** Bedarfsposition ohne GB
Menge: 1,000 Stk

**04.02.1187 RS485-MODUL RS485-Aufsteckmodul für NFR4P und FAT 2002**
*** Bedarfsposition ohne GB
Leitungstreiber für Schnittstelle SIO2.
Wird gegen das im FAT 2002 bzw. NFR4P
vorhandene RS232-Modul ausgetauscht.
Menge: 1,000 Stk

**04.02.1188 RSV-R25 Rückschlagventil**
*** Bedarfsposition ohne GB
Menge: 1,000 Stk

**04.02.1189 RTS151KEY OSID-RE Test- und Rücksetzstation**
*** Bedarfsposition ohne GB
LED-Anzeigen für Betrieb und Feuer.
Schlüsselschalter für eine Fernbedienung
des Melders vom Boden aus.
Alarmsimulation, Rücksetzen und
Normalbetrieb des Melders sind möglich.
Wandmontage ist möglich. Dafür kann der
Montagesockel WM2348 verwendet werden.
Technische Daten:
Betriebsspannung 2,1 bis 32 V DC
Ruhestrom ca. 10 mA
95 mA (bei Testlauf)
Umgebungstemperatur -10 °C bis 60 °C
Rel. Luftfeuchte -10 bis 95 %
(nicht kondensierend)
Gewicht ca. 110 g
Abmessungen B: 74 mm H: 122 mm T: 36 mm
Menge: 1,000 Stk

**04.02.1190 SC070 Reserveschlüssel für Handmelder VPE=10 Stk.**
*** Bedarfsposition ohne GB
Menge: 10,000 Stk

**04.02.1191 SC076 Erdungsbrücke VPE=5 für Signalgeber**
*** Bedarfsposition ohne GB
Erdungsbrücke zum Einsatz im tiefen
Sockel CWR oder CWW.
Technische Daten
Material rostfreier Stahl
Menge: 5,000 Stk

**04.02.1192 SC083 10 x P056 (10 PACKS OF 5)**
*** Bedarfsposition ohne GB
Menge: 10,000 Stk

**04.02.1193 SC085 Abdeckkappe für Meldersockel-Sirene, Farbe: weiß**
*** Bedarfsposition ohne GB
geeignet für Typ NBS3D
Technische Daten:
Farbe weiß
Menge: 1,000 Stk

**04.02.1194 SCH-IP SCHLÜSSEL FÜR M500 DKM KR IP66, M700**
*** Bedarfsposition ohne GB
DKM KR IP66, DKM KR EX bzw. DKM KR IP66
Menge: 1,000 Stk

**04.02.1195 SCH/ALU Schlüssel für Handfeuermelder aus Metall**
*** Bedarfsposition ohne GB
Für M700 DKM I, M700 DKM KR IP66,
M500 DKM (I), DKM KR und DKM KB
Menge: 1,000 Stk

**04.02.1196 SD-851E A Optischer Grenzwertrauchmelder**
*** Bedarfsposition ohne GB
Menge: 1,000 Stk

**04.02.1197 SD-851TE A Multisensor-Grenzwertrauchmelder**
*** Bedarfsposition ohne GB
Menge: 1,000 Stk

**04.02.1198 SFT2000 Montageadapter für Zwischendecken VPE 10 Stck.**
*** Bedarfsposition ohne GB
Der Montageadapter wird zur schnellen und sicheren Befestigung von Sockeln der Melderserien OPAL, 700, 800 und ECO 1000 an abgehängte Deckensysteme verwendet. Er erspart den Einsatz spezieller Hohlraumbefestigungen, denn die Befestigungsschrauben des Sockels werden direkt in die Schlitze des Montageadapters eingedreht. Zusätzliche Vorteile bietet der Montageadapter bei Fixierung der Kabel, starrer/ flexibler Verlegerohre und Kabelverschraubungen. Leistungsmerkmale: - Material ABS - Kabeleinführung: uP - Farbe: weiß, ähnlich RAL 9001 - Abmessungen (B/H/T): 99 x 49 x 44 mm Liefern und betriebsfertig montieren. Fabrikat: NOTIFIER by Honeywell oder gleichwertig Typ: SFT2000
Menge: 10,000 Stk

**04.02.1199 SGDKM KB Handfeuermelder für Funküberwachungsmodul SGMI100**
*** Bedarfsposition ohne GB
In Kunststoff - mit integrierter LED.
Integrierte Alarm- und Abschlusselemente
passend zu dem Funküberwachungsmodul
SGMI200.
- Geringer Stromverbrauch - eingebaute
Batteriewarnung
- Hauptbatterie (CR123) und Zweitbatterie (CR2032) der Funkelemente
sind im Lieferumfang enthalten
Technische Daten:
Anwendungstemperatur -10 °C ... 60 °C
Rel. Luftfeuchte 10 ... 93 %
(nicht kondensierend)
Schutzart IP 42
Farbe blau, ähnlich RAL 5005
Gewicht ca. 250 g
Abmessungen B: 135mm H: 135mm T: 33mm
Menge: 1,000 Stk

**04.02.1200 SGDKMB Handfeuermelder, blau für Funktransponder IDP-RM1 & MIW-INT**
*** Bedarfsposition ohne GB
Für die mobile- und flexible Positionierung einer manu- ellen Auslöseeinrichtung an strategischen Objekt-Aus- gängen. Der Funk-Handmelder eignet sich besonders für Bereiche, wo eine Verkabelung schwierig oder unwirt- schaftlich ist. TECHNISCHE DATEN: - Betriebsspannung erfolgt über eine separate Batterie - 2 x CR123 - Frequenzband 1: 868 mit 7 Kanälen - Reichweite (Freifeld): max. 200 m zu Meldern/Modulen - Umgebungstemperatur: -20°C bis +60°C - rel. Luftfeuchte: 10 bis 93% (nicht kondensierend) - Schutzart: IP 43 - Material: Aludruckgussgehäuse - Farbe: rot, ähnlich RAL 3000 - Gewicht: ca. 430 g (ohne Batterien) - Abmessungen (BxHxT): 125 x 125 x 34 mm (ohne Antenne) Hauptbatterie (CR123) und Zweitbatterie (CR2032) der Funkelemente sind im Lieferumfang enthalten CPR-Nr.: 0832-CPR-F0039 Liefern und betriebsfertig montieren. Fabrikat: HONEYWELLl oder gleichwertig Typ: SGDKMR
Menge: 1,000 Stk

**04.02.1201 SGDKMR Handfeuermelder, rot für Funktransponder IDP-RM1 & MIW-INT**
*** Bedarfsposition ohne GB
Für die mobile- und flexible Positionierung einer manu- ellen Auslöseeinrichtung an strategischen Objekt-Aus- gängen. Der Funk-Handmelder eignet sich besonders für Bereiche, wo eine Verkabelung schwierig oder unwirt- schaftlich ist. TECHNISCHE DATEN: - Betriebsspannung erfolgt über eine separate Batterie - 2 x CR123 - Frequenzband 1: 868 mit 7 Kanälen - Reichweite (Freifeld): max. 200 m zu Meldern/Modulen - Umgebungstemperatur: -20°C bis +60°C - rel. Luftfeuchte: 10 bis 93% (nicht kondensierend) - Schutzart: IP 43 - Material: Aludruckgussgehäuse - Farbe: rot, ähnlich RAL 3000 - Gewicht: ca. 430 g (ohne Batterien) - Abmessungen (BxHxT): 125 x 125 x 34 mm (ohne Antenne) Hauptbatterie (CR123) und Zweitbatterie (CR2032) der Funkelemente sind im Lieferumfang enthalten CPR-Nr.: 0832-CPR-F0039 Liefern und betriebsfertig montieren. Fabrikat: HONEYWELL oder gleichwertig Typ: SGDKMR
Menge: 1,000 Stk

**04.02.1202 SGMCB200 Funk-Steuermodul für Funk-Transponder SGMCB200**
*** Bedarfsposition ohne GB
Das Funk-Steuermodul ermöglicht die
Ansteuerung von externen Geräten per
Funkverbindung. Mittels der
Konfigurationssoftware WireLEX
(englisch) können die Parameter der
Funkmelder festgelegt werden. Auch die
Qualität der Übertragungen kann vor Ort
gemessen und grafisch dargestellt
werden.
Technische Daten:
Betriebsspannung 3 V
Reichweite außen max. 200 m
Frequenzband 1 868 MHz mit 7 Kanälen
Anwendungstemperatur -30 °C ... 55 °C
Schutzart IP 65
CE-Zertifikat 0832-CPR-FO690
Menge: 1,000 Stk

**04.02.1203 SGMI200 Funküberwachungsmodul für für Funktransponder IDP-RM1 & MIW-INT**
*** Bedarfsposition ohne GB
Das Funküberwachungsmodul SGMI200
ermöglicht die Einbindung von
leitungsüberwachten Kontaktmeldern im
Funksystem der Serie SG. Mittels der
Konfigurationssoftware WireLEX
(englisch) können die Parameter der
Funkmelder festgelegt werden. Auch die
Qualität der Übertragungen kann vor Ort
gemessen und grafisch dargestellt
werden.
- Geringer Stromverbrauch - eingebaute
Batteriewarnung
- Hauptbatterie (CR123) und
Zweitbatterie (CR2032) der Funkelemente
sind im Lieferumfang
enthalten
Technische Daten:
Betriebsspannung Lithium-Batterie 3 V
Reichweite außen max. 200 m
Frequenzband 1 868 MHz mit 7 Kanälen
Anwendungstemperatur -30 °C ... 55 °C
Farbe weiß
Gewicht ca. 130 g (ohne Batterien)
Abmessungen B: 87mm H: 87mm T: 30mm
Menge: 1,000 Stk

**04.02.1204 SGRBS100-AV/L Opt.-Akustischer Alarmgeber f. Transponder IDP-RM1 & MIW-INT**
*** Bedarfsposition ohne GB
Der Funk Alarmgeber SGRBS100-AV/L in Sockelausführung, mit optischer und akustischer Anzeige ist eine ästhetisch ansprechende und kostengünstige Alternative zu traditionellen Meldersockeln, bei denen eine Verdrahttung notwendig ist. Jede Einheit hat einen integrierten, vergossenen Sockel zur Befestigung eines Funkmelders oder eine Schallgeberabdeckung, wenn kein Funkmelder erforderlich ist. Das Gerät verfügt standardmäßig über 32 anerkannte Alarmtöne und 2 Stufen der Lautstärkeeinstellung, die alle einfach vor Ort konfiguriert werden können. Bewährte adaptive Funksignalverarbeitungsalgorithmen sorgen für beste Funkqualität.
Menge: 1,000 Stk

**04.02.1205 SGRBS100/L Funk-Meldersockel-Sirene für Transponder IDP-RM1 & MIW-INT**
*** Bedarfsposition ohne GB
Die Kombination Funk-Meldersockelsirene mit Funk- meldern eignen sich besonders für Bereiche, wo eine Verdrahtung schwierig ist. 32 Töne können über einen DIL-Schalter eingestellt werden. Die Lautstärke beträgt je nach Ton und Ausrichtung zwischen 70 db(A) und 95 db(A). Mittels der Konfigurationssoftware WireLEX können die Parameter der Funkmelder festgelegt werden. Auch die Qualität der Übertragungen kann vor Ort gemessen und grafisch dargestellt werden. Leistungsmerkmale: - 32 Töne (inkl. Tonart gemäß DIN 33404Teil 3) - Lautstärke einstellbar Technische Daten: - Schallpegel: 89 dB oder 91 db(A) ±3 db - Anwendungstemperatur: -10 °C ... +55 °C - Reichweite (Freifeld): max. 200 m - rel. Luftfeuchtigkeit: 5% bis 95% - Schutzart: IP 21 C - Farbe: weiß - Gewicht: ca. 2150 g (ohne Batterien) - Abmessungen (Ø/H): 120 mm x 52 mm - (EN54-3 & -25) CPR-Nummer: 0832-CPD-1684 Liefern und betriebsfertig montieren. Fabrikat: NOTIFIER by Honeywell oder gleichwertig Typ: SGRBS100
Menge: 1,000 Stk

**04.02.1206 SGWE Funkexpander für Funktransponder IDP-RM1 & MIW-INT**
*** Bedarfsposition ohne GB
Der Funkexpander SGWE100 kann die
Reichweite zwischen Funktransponder und
Funkelemente erweitern, um auch bauliche
Hindernisse mit größeren Entfernungen
abzusichern. Des Weiteren kann er bis
zu 32 automatische Melder,
Handfeuermelder, Module oder Alarmgeber,
sowie 3 weitere Funkexpander verwalten.
Technische Daten:
Betriebsspannung 9 ... 29 V DC
Ruhestrom ca. 50 mA
Reichweite außen max. 200 m
max. 600m zu Funk-Expandern
Anwendungstemperatur -30 °C ... 50 °C
Farbe weiß
Gewicht ca. 350 g
Abmessungen B: 120mm H: 160mm T: 50mm
CE-Zertifikat 0832-CPD-1690
(EN54-18/-25)
Menge: 1,000 Stk

**04.02.1207 SGWS-MOD Wireless module for Sounder/strobe**
*** Bedarfsposition ohne GB
Das Signalgeber-Modul SGWS-MOD ermöglicht das Einbinden von der akustischen Signalgeber CWS100 und der optisch- akustischen Signalgeber CWS100-AV per Funk. Das Modul wird in das Signalgebergehäuse installiert und ist kompatibel mit dem Funkgateway IDP-RM1 und dem Funkexpander SGWE. LEISTUNGSMERKMALE: - Funkreichweite: bis zu 150 m (Freifeld) - Lebensdauer der Batterie: ca. 3 Jahre - standardmäßige, kostengünstige Lithium-Batterietech- nologie - Programierung direkt bei der Installation - Bidirektionale Funkkomunikation - Doppelte Batterie (Primär- und Sekundärbatterie) die die Stromversorgung und den Betrieb des Geräts garan- tiert - Selbstoptimierende kabellose Kommunikation - Kompatibel mit: IDP-RM1; SGWE; CWS100; CWS100-AV ZULASSUNGEN: - EN54-18:2006-03 Brandmeldeanlagen, Eingangs-/Aus- gangsgeräte - EN54-25:2009-02 Brandmeldeanlagen, Hochfrequenz-Ver- bindungen (HF-Verbindungen) TECHNISCHE DATEN: - Spannungsversorgung: 2 x 3 V CR123A Lithium-Batterie - Betriebstemperatur: -30°C bis +55°C - Rel. Luftfeuchte: 10% bis 93% (nicht kondensierend) - Max. Strahlungsleistung: 5dBm (3mW) - Frequenz: bidirektional FSK FM 868 - 870 MHz - Funkkanäle: 7 - Schutzart: IP40 - Abmessungen (BxHxT): 82 x 75 x 35 mm - Gewicht (ohne Batterien): 150 g Liefern und betriebsfertig montieren. Fabrikat: HONEYWELL oder gleichwertig Typ: SGWS-MOD
Menge: 1,000 Stk

**04.02.1208 SK-POL-200TS Mobiles Servicegerät für die Ringleitung inkl. Koff**
*** Bedarfsposition ohne GB
Mobiles Servicegerät mit Touchdisplay zur individuellen Bedienung für Service- und Inbetriebnahmen einer Ring- leitung. Identifikation von Verdrahtungsdefiziten bei der Installation und / oder Inbetriebnahme, sowie Verifikation von Beschädigungen im Kabelnetz. Melderdiagnose für einzelne Ringbus-Teilnehmer mit Erkennung des Herstellungsdatums bei OPAL-Teilnehmern. Automatische Erkennung der OPAL-Ringleitungs-Topologie mit der Möglichkeit ermittelte Daten auf einem USB- Datenträger zu speichern. Leistungsmerkmale: - Kompatibel zum CLIP- und OPAL-Protokoll - Melderdiagnose - Ringleitungsdiagnose - Installationsprüfung - Messanalysen - Resistiver Touchscreen 4.3 Zoll (480 x 272 Pixel) - Mobiles Servicetool für Inbetriebnahme, Instandhal- tung und Instandsetzung - Lieferung im Servicekoffer mit Akkumulatoren und Steckernetzteil Technische Daten: - Farbe: blau - Gewicht: ca.550g Fabrikat: NOTIFIER by Honeywell oder gleichwertig Typ: SK-POL-200
Menge: 1,000 Stk

**04.02.1209 SK3-1 Service-Kit NF300/3000**
*** Bedarfsposition ohne GB
Servicekoffer SK3-1 beinhaltet, transportsicher untergebracht in einem Koffer mit Hartschaumeinsatz, folgende Bauteile: BEK-3000, PSU3A, LIB, ISO-RS232 und ISO-RS485.
Menge: 1,000 Stk

**04.02.1210 SK3-2 Service-Kit Netzteil PSU7A**
*** Bedarfsposition ohne GB
Servicekoffer SK3-2 beinhaltet, transportsicher untergebracht in einem Koffer mit Hartschaumeinsatz, folgende Bauteile: PSU7A und PSU-DTP.
Menge: 1,000 Stk

**04.02.1211 SK5-1 Service-Kit NF500/5000**
*** Bedarfsposition ohne GB
Servicekoffer SK5-1 beinhaltet, transportsicher untergebracht in einem Koffer mit Hartschaumeinsatz, folgende Bauteile: BEK-5000, P2P-LWL, PSU3A und LIB.
Menge: 1,000 Stk

**04.02.1212 SMB6-V0 Aufputzgehäuse für 6x Überwachungs-/ Steuermodule**
*** Bedarfsposition ohne GB
Für aP-Montage der Module, besteht aus
Gehäuserückteil und Abdeckung.
Menge: 1,000 Stk

**04.02.1213 SMK400E Montagesockelzusatz für aP-Montage zur Kabeleinführung mit PG-Verschraubung**
*** Bedarfsposition ohne GB
In Verbindung mit den Sockeln
B524IEFT-1, B501AP-IV, B524RTE
und B524HTR, sowie Sockeln der
Serie 800.
Technische Daten:
Kabeleinführung uP, aP
Farbe weiß, ähnlich RAL9001
Gewicht ca. 80g
Abmessungen H 36 mm
Menge: 1,000 Stk

**04.02.1214 SMK400EAP Montagesockelzusatz für aP-Montage zur Kabeleinführung mit PG-Verschraubung**
*** Bedarfsposition ohne GB
In Verbindung mit den Sockeln
B524IEFT-1WH, B501AP, B524RTE-W
und B524HTR-W, sowie Sockeln der
Serie 800.
Technische Daten:
Kabeleinführung uP, aP
Farbe reinweiß, ähnlich RAL9003
Gewicht ca. 80g
Abmessungen H 36 mm
Menge: 1,000 Stk

**04.02.1215 SO-90 Meldermontagekonsole für schräge Decken**
*** Bedarfsposition ohne GB
Geeignet für Melder der Serie OPAL, 700
und 800.Für Ausrichtung von Meldern bei
schrägen Decken.
Technische Daten:
Einstellwinkel 0 bis 90°
Menge: 1,000 Stk

**04.02.1216 SOR-876 Verstellbare Halterung für RIV-601/F**
*** Bedarfsposition ohne GB
Eine verstellbare Halterung wird
benötigt, wenn der Blickfeldwinkel auf
den zu überwachenden Bereich
ausgerichtet werden muss.
Technische Daten:
Farbe pulverbeschichtet, schwarz
Gewicht ca. 0,8 kg
Abmessungen B: 50 mm H: 92 mm(Arm)
B: 80mm H: 135mm T: 8mm (Platte)
Menge: 1,000 Stk

**04.02.1217 STI9601 Melderschutzgitter**
*** Bedarfsposition ohne GB
Geeignet für Melder der Serie OPAL, MORLEY-IAS, ECO, 700 und 800. mit uP-Verdrahtung. LEISTUNGSMERKMALE: - für uP-verdrahtete Melder - zusätzliche Melderdiebstahlsicherung - Abmessung (ØxH): 210 x 70 mm Liefern und betriebsfertig montieren. Fabrikat: HONEYWELL oder gleichwertig Typ: STI 9601
Menge: 1,000 Stk

**04.02.1218 STI9602 Melderschutzgitter**
*** Bedarfsposition ohne GB
Geeignet für Melder der Serie OPAL, MORLEY-IAS, ECO, 700 und 800, mit Ausspahrung für aP-Verdrahtung. Leistungsmerkmal: - für aP-verdrahtete Melder - zusätzliche Melderdiebstahlsicherung - Abmessung (ØxH): 215 x 108 mm Liefern und betriebsfertig montieren. Fabrikat: HONEYWELL oder gleichwertig Typ: STI 9602
Menge: 1,000 Stk

**04.02.1219 TSZ-0400 Türsteuergerät zur Überwachung von Brandabschnittstüren nach DIBT**
*** Bedarfsposition ohne GB
Für den Anschluss von Meldern der Serie 800 und der Serie ECO 1000.
Menge: 1,000 Stk

**04.02.1220 VEA-040-A00 VESDA-E VEA-40 Det mit LEDs LED-Anzeige**
*** Bedarfsposition ohne GB
VEA-40 Ansaugpunkte mit LED Anzeige
Der VEA verwendet patentierte Luftansaug
punkte und Mehrkanal-Luftprobenentnahme
durch Mikrobohrungen mit 3 Alarmempfindlichkeitseinstellungen Durch das adress.
System kann der (ARM) einen Schutzbereich zur Brandlokalisierung in Entnahmestellen unterteilen und ermöglicht
so schnellere Lokalisierung und Alarmreaktion. Viele Ausstattungsmerkmale bie
ten Flexibilität, Programmierbarkeit vor
Ort, Konnektivität und geringere Kosten,
Montage-,Inbetriebnahme- und Wartungsaufwände.Der VEA-Melder ist mit einer
leistungsstarken Pumpe ausgestattet,
die Mikrobohrungsrohrlängen bis max 100m
ermöglicht. Der ARM wird vollständig
durch die Xtralis VSC-Software unterstützt. Während der Inbetriebnahme legt
der Normalisierungsprozess die Durchflussleistungsparameter fest. Während
der Wartung dienen lokale Rauchtestöffnungen dazu, um zu überprüfen, dass
das System vollständig be triebsbereit
ist. VESDA Geräte kommunizieren über
VESDAnet, einem bidirektionalen Kommunikationsnetzwerk, das selbst beiKabelbrüchen einen unterbrechungsfreien, redundanten Betrieb gewährleistet. VESDAnet
erlaubt eine primäre Meldungsgenerierung
sowie eine zentral isierte Konfiguration, Bedienung, Wartung und Überwachung der Geräte. Die ARM VESDA-E
sind Ethernet- und WLAN-fähig.
Der Melder kann in ein Unternehmensnetz
werk integriert werden,so dass WiFi
fähige Tablets und Laptops mit der
Konfigurationssoftware installiert per
drahtloser Verbindung mit dem ARM über
das Netzwerk verbunden werden können.
Funktionsmerkmale:
· Zielgenaue Adressierbarkeit mit einer
Erkennung, die der eines Punktmelders
überlegen ist
· 40 adressierbare Mikrobohrungsrohre
mit einzelnen Ansaugpunkten
· Sichere Erkennung durch Überwachung
der End-zu-End-Systemintegrität
· Unterbrechungsfreier Betrieb durch
zentralisiertes Testen und Wartung
· Erkennung von Verstopfungen von Ansaug
punkten oder einzelner Rohre
· Automatische Erkennung von Ansaug
punkten und Rohrbrüchen
· Autom. Reinigen der Ansaugpunkte über
integrierte Pumpentechnologie
· Drei Empfindlichkeitseinstellungen für
Ansaugpunkte
· Variation Länge der Kapillarschläuche
· Lasergestützte Rauchdetektion
· Grobstaubfilter und Reinluftbarierre
zum Schutz der Optik
· Verlässliche lineare Pumpentechnologie
· LED-Leuchten zur Alarm- und Fehleranzeige
· Sieben programmierbare Relais
· Zwei GPIs (Eingänge), überwacht/nicht
überwacht
· Unterstützung VSC- und VSM4-Software
· iVESDA-Anwendung zur Systemüberwachung
auf mobilen Geräten
· Befestigung: stählerner Stützhalterung
· Wechselbarer Filter, Rauchsensormodul,
Pumpen- und Drehventil
· VESDAnet-Netzwerk
· 100Base-T-Ethernet
· WLAN, 802.11 b/g/n
· Lokaler Host-mode-USB-Anschluss
· Einfacher Kabelabschlusszugang
· Ereignisprotokoll (20.000 Ereignisse)
Technische Daten:
Nennspannung 18...30V / DC
Stromaufnahme (Normal) 1,1 A
Stromaufnahme (Alarm) 1,1 A
Kontaktbelastung 30V DC / 2A
Umgebungstemperatur 0°C.....39°C
Geprüft bis 49°C
Lagerbedingung 0°C...85°C (ohne Betrieb)
Rel.Luftfeuchte <95% RH ohne Betauung
Schutzart IP40
Alarmschwellen HA1: Standard: 8,0%/m,
Erweitert: 4,0%/m, Hoch: 1,6%/m
Empfindlichkeit 0,020%/m....16%/m
Abmessungen: 352 x 336 x 135.5 mm
Gewicht: 9,9 kg
Abdeckungsbereich: 1600 m² in DE
Zulassungen: UL, ULC, EN54-20,
ISO 7240-20:Klasse A, B und C,
VdS G: 217025
Menge: 1,000 Stk

**04.02.1221 VEA-040-A10 VESDA-E VEA-40 Det mit 3,5 "Display**
*** Bedarfsposition ohne GB
Menge: 1,000 Stk

**04.02.1222 VEP-A00-1P VESDA-E VEP Einzelrohr mit LED's**
*** Bedarfsposition ohne GB
Die Rauchmelder der Reihe VESDA-E
VEP bieten die neueste Raucherkennungstechnologie zur Frühest-Brandalarmierung
bei bester Fehlalarmunterdrückung.
Basierend auf Flair-Erkennungstechno-
logie und langjähriger Erfahrung, bieten VEP Melder konstante Leistung über
die Lebensdauer bei abs. Kalibrierung.
Flair heißt die revolutionäre Detektionskammer. Sie garantiert eine bessere Raucherkennung, Minimierung der
Fehlalarme, eine höhere Stabilität und
Langlebigkeit sowie eine optimierte
Partikeltyp-Unterscheidung. VESDA-Geräte
kommunizieren über VESDAnet, ein bidirektionales Kommunikationsnetzwerk,
das einen unterbrechungsfreien,
redundanten Betrieb gewährleistet,
selbst wenn Verbindungen unterbrochen
sind. VESDAnet erlaubt eine primäre Meldungsgenerierung sowie eine zentrale
Konfiguration, Bedienung, Wartung und
Überwachung der Geräte. Melder sind
Ethernet- und WLAN-fähig. Durch
die Einbindung des Melders in ein Unternehmensnetzwerk können sich WLAN fähige
Tablets und Laptops mit der Konfigurationssoftware mit dem Gerät verbinden.
Leistungsmerkmale:
· Einrohr Modell für verschiedene
Applikationen
· Flair Erkennungstechnologie garantiert
eine zuverlässige Raucherkennung in
einem großen Spektrum von Umgebungen
mit minimalen Geräuschpegel
· Der Mehrfachfilter mit Reinluftbarriere zum Schutz der Melder Optik gewährleistet gleichbleibende Detektionsleistung über die Lebensdauer
· Vier Alarmschwellen sowie ein großer
Empfindlichkeitsbereich bieten opt.
Schutz für Applikationen
· Intuitives LCD-Symbol-Display liefert
sofortige Informationen für eine schnelle Reaktion
· Für jedes Ansaugrohr separate Luftstromstörungsgrenzwerte zur flexiblen
Anpassung an unterschiedliche Luftstrombedingungen
· Intelligenter Filter erfasst das Staub
aufkommen und gibt seine Restnutzungsdauer für Wartungsplanung an
· Umfangreiches Ereignisprotokoll
(20.000 Ereignisse) für Störungsanalysen
und Systemdiagnosen
· AutoLearnTM "Rauch" und "Luftstrom"
für zuverlässige und schnelle Inbetriebnahme
· Referenztechnik zur Minimierung von
Täuschungsalarmen
· Abwärtskompatibel mit VLP und VESDAnet
· Systemanalyse und proaktive Wartung
über Fernzugriff via iVESDA
· Ethernet Anschluss zur Konfiguration
und Überwachung sowie Wartung
· Überwachung und Wartung via WiFi
· USB-Anschluss für PC-Konfiguration und
Firmware-Upgrade mittels Speicherstick
· Zwei GPI-Eingänge für flexible Fernbedienung
· Ereignisspeicher mit 20.000
Ereignissen
Technische Daten:
Abmess. (BxHxT) 350 mm x 225 mm x 135 mm
Gewicht 4.1 kg
Betriebsbedingungen:
Umgebungstemperatur: 0°C bis 39°C
Angesaugte Luft: -20°C bis 60°C
Geprüft bei: -20°C bis 55°C
Feuchtigkeit: 10% bis 95% ohne Betauung
Überwachungsbereich: max.1.600 m²in BRD
Min. Luftdurchsatz/Rohrleitung 15 l/m
Rohrlänge (einsträngig) 100 m
Rohrlänge (verzweigt) 130 m
Relais: 7 programmierbare Relais
(speichernd/nicht-speichernd)
Kontakte: 2 A bei 30 VDC (ohmsch)
IP-Schutzklasse IP40
Dynamikbereich 0,001% bis 32% Ld/m
Empfindlichkeitsber. 0,005 bis 20% Ld/m
Einstellbereich der Alarmschwellen
Infoalarm: 0,005% bis 2,0% Ld/m
Voralarm: 0,005% bis 2,0% Ld/m
Hauptalarm 1: 0,010% bis 2,0% Ld/m
Hauptalarm 2: 0,020% bis 20 % Ld/m
Anzahl der Ansaugöffnungen:
- Kl. A (40 Löcher/HA 1 = 0,028% Ld/m)
- Kl. B (80 Löcher/HA 1 = 0,027% Ld/m)
- Kl. C (100 Löcher/HA 1 = 0,056 % Ld/m)
Menge: 1,000 Stk

**04.02.1223 VEP-A00-1P-EBTI VESDA-E VEP Einzelrohr mit LED's mit ebK**
*** Bedarfsposition ohne GB
VEP-A00-1P EBTIVESDA-E VEP mit LEDs, 1 Ansaugrohr Die Rauchmelder der Modellreihe VESDA-E VEP bieten die neueste und modernste Raucherkennungstechnologie zur Frühest-Brandalarmierung bei bestmöglicher Fehlalarm-unterdrückung für eine Vielzahl von Einsatzbereichen.Der hocheffiziente Ansaugrauchmelder mit integriertem Sondermelderkoppler kann direkt in eine esserbus-Ringleitung eingebunden werden und überträgt bis zu vier Statusmeldungen direkt an die BMZ.Basierend auf der Flair-Erkennungstechnologie und einer langjährigen praktischen Erfahrung, bieten VEP Melder eine konstante Leistung über die gesamte Lebensdauer bei absoluter Kalibrierung. Darüber hinaus liefert der VEP eine Reihe von revolutionären Funktionen, die für den Benutzer zur Verfügung gestellt werden.Flair heißt die revolutionäre neue Detektionskammer, die das Herz des VESDA-E VEP bildet. Sie garantiert eine bessere Raucherkennung, eine Minimierung der Fehlalarme, eine höhere Stabilität und Langlebigkeit sowie eine optimierte Partikeltyp-Unterscheidung. VESDA-Geräte kommunizieren über VESDAnet, ein robustes bidirektionales Kommunikationsnetzwerk, das einen unterbrechungsfreien,redundanten Betrieb gewährleistet, selbst wenn einzelne Verbindungen unterbrochen sind.VESDAnet erlaubt eine primäre Meldungsgenerierung sowie eine zentralisierte Konfiguration, Bedienung, Wartung und Überwachung der Geräte.Melder vom Typ VESDA-E sind standardmäßig Ethernet- und WLAN-fähig. Durch die Einbindung des Melders in ein Unternehmensnetzwerk können sich WLAN fähige Tablets und Laptops, auf denen die Xtralis-Konfigurations-software installiert ist, drahtlos mit dem Gerät verbinden.Leistungsmerkmale:· Einrohr Modell für verschiedene Applikationen· Flair Erkennungstechnologie garantiert eine zuverlässige Raucherkennung in einem großen Spektrum von Umgebungen mit minimalen Geräuschpegel· Der Mehrfachfilter mit Reinluftbarriere zum Schutz der Melder Optik gewährleistet gleichbleibende Detektionsleistung über die Lebensdauer des Systems· Vier Alarmschwellen sowie ein großer Empfindlichkeitsbereich bieten optimalen Schutz für eine Reihe komplexer Applikationen· Intuitives LCD-Symbol-Display liefert sofortige Informationen für eine schnelle Reaktion· Für jedes Ansaugrohr separate Luftstromstörungs- grenzwerte zur flexiblen Anpassung an unterschiedliche Luftstrombedingungen· Intelligenter eingebauter Filter erfasst das Staub- aufkommen und gibt seine Restnutzungsdauer an, sodass eine effiziente Wartungsplanung möglich ist· Umfangreiches Ereignisprotokoll (20.000 Ereignisse) für Störungsanalysen und Systemdiagnosen· AutoLearnTM "Rauch" und "Luftstrom" für zuverlässige und schnelle Inbetriebnahme· Referenztechnik zur Minimierung von Täuschungsalarmen· Abwärtskompatibel mit VLP und VESDAnet· Systemanalyse und proaktive Wartung über Fernzugriff via iVESDA· Ethernet Anschluss zur Konfiguration und Überwachung sowie Wartung über die Xtralis Software· Überwachung und Wartung via WiFi möglich· USB-Anschluss für PC-Konfiguration und Firmware- Upgrade mittels Speicherstick· Zwei GPI-Eingänge (multifunktionale Eingänge, einer überwacht) für flexible Fernbedienung· Ereignisspeicher mit 20.000 Ereignissen für Rauchpegel, Bedienereingriffe, Alarme und Störungen mit Zeit- und DatumstempelTechnische Daten: Abmessungen (BxHxT) 350 mm x 225 mm x 135 mmGewicht 4.1 kgBetriebsbedingungen: Umgebungstemperatur: 0°C bis 39°CAngesaugte Luft: -20°C bis 60°CGeprüft bei: -20°C bis 55°CFeuchtigkeit: 10% bis 95% ohne BetauungÜberwachungsbereich: max.1.600 m²in BRDMin. Luftdurchsatz pro Rohrleitung 15 l/mRohrlänge (einsträngig) 100 mRohrlänge (verzweigt) 130 mRelais: 7 programmierbare Relais (speichernd/nicht-speichernd)Kontakte: 2 A bei 30 VDC (ohmsch)IP-Schutzklasse IP40Dynamikbereich 0,001% bis 32% Ld/mEmpfindlichkeitsbereich 0,005 bis 20% Ld/mEinstellbereich der AlarmschwellenInfoalarm: 0,005% bis 2,0% Ld/mVoralarm: 0,005% bis 2,0% Ld/mHauptalarm 1: 0,010% bis 2,0% Ld/mHauptalarm 2: 0,020% bis 20 % Ld/mAnzahl der Ansaugöffnungen:- Klasse A (40 Löcher / Hauptalarm 1 = 0,028% Ld/m)- Klasse B (80 Löcher / Hauptalarm 1 = 0,027% Ld/m)- Klasse C (100 Löcher / Hauptalarm 1 = 0,056 % Ld/m
Menge: 1,000 Stk

**04.02.1224 VEP-A00-P VESDA-E VEP 4 Rohr mit LED's**
*** Bedarfsposition ohne GB
Die Rauchmelder der Reihe VESDA-E
VEP bieten die neueste Raucherkennungstechnologie zur Frühest-Brandalarmierung
bei bester Fehlalarmunterdrückung.
Basierend auf Flair-Erkennungstechno-
logie und langjähriger Erfahrung, bieten VEP Melder konstante Leistung über
die Lebensdauer bei abs. Kalibrierung.
Flair heißt die revolutionäre Detektionskammer. Sie garantiert eine bessere Raucherkennung, Minimierung der
Fehlalarme, eine höhere Stabilität und
Langlebigkeit sowie eine optimierte
Partikeltyp-Unterscheidung. VESDA-Geräte
kommunizieren über VESDAnet, ein bidirektionales Kommunikationsnetzwerk,
das einen unterbrechungsfreien,
redundanten Betrieb gewährleistet,
selbst bei Verbindungsunterbrachungen.
VESDAnet erlaubt eine primäre Meldungsgenerierung sowie eine zentrale Konfiguration, Bedienung, Wartung und Überwachung. Melder sind Ethernet- und WLAN-fäh-
ig. Durch die Einbindung des Melders in
ein Unternehmensnetzwerk können sich
Tablets und Laptops mit der Konfigurationssoftware mit dem Gerät verbinden.
Leistungsmerkmale:
- Vier-Rohr Modell für Applikationen
- Flair Erkennungstechnologie garantiert
eine zuverlässige Raucherkennung in
einem Spektrum von Umgebungen mit min.
Geräuschpegel
- Der Mehrfachfilter mit Reinluftbarriere zum Schutz der Melder Optik gewähr
leistet gleichbleibende Leistung über
die Lebensdauer des Systems
- 4 Alarmschwellen sowie großer Empfindlichkeitsbereich bieten optimalen Schutz
für eine Reihe komplexer Applikationen
- LCD-Symbol-Display liefert Info für
eine schnelle Reaktion
- Für jedes Ansaugrohr separate
Luftstromstörungsgrenzwerte zur flex.
Anpassung an unterschiedliche Luftstrombedingungen
- Intell. eingebauter Filter erfasst das
Staubaufkommen und gibt seine Restnutzungsdauer an, für Wartungsplanung
- Umfangreiches Ereignisprotokoll
(20.000 Ereignisse)
- AutoLearnTM "Rauch" und "Luftstrom"
für schnelle Inbetriebnahme
- Referenztechnik zur Minimierung von
Täuschungsalarmen
- Abwärtskompatibel mit VLP und VESDAnet
- Systemanalyse und proaktive Wartung
über Fernzugriff via iVESDA
- Ethernet Anschluss zur Konfiguration
und Überwachung sowie Wartung
- Überwachung und Wartung via WiFi
- USB-Anschluss für PC-Konfiguration und
Firmware-Upgrade mittels Speicherstick
- 2 GPI-Eingänge (multifunktionale Eingänge, 1 überwacht) für Fernbedienung
- Ereignisspeicher (20.000 Ereignisse)
- Zulassungen: UL, ULC, FM, ActiveFire,
CE, VdS, EN54-20, ISO 7240-20
- Anzahl der Ansaugöffnungen:
-Kl. A: (40 Löcher/HA 1 = 0,028% Ld/m)
-Kl. B: (80 Löcher/HA 1 = 0,027% Ld/m)
-Kl. C: (100 Löcher/HA 1 = 0,056 % Ld/m)
Die Klassifizierung der Konfigurationen
erfolgt über ASPIRE.
Einstellbereich der Alarmschwellen
- Infoalarm: 0,005% bis 2,0% Ld/m
- Voralarm: 0,005% bis 2,0% Ld/m
- Hauptalarm 1: 0,010% bis 2,0% Ld/mw
- Hauptalarm 2: 0,020% bis 20 % Ld/m
Technische Daten:
Betriebsbedingungen:
- Umgebungstemperatur: 0°C bis 39°C
- Angesaugte Luft: -20°C bis 60°C
- Geprüft bei: -20°C bis 55°C
Feuchtigkeit: 10% bis 95% ohne Betauung
Überwachungsbereich: max.1.600 m²in BRD
Min. Luftdurchsatz
- pro Rohrleitung: 15 l/m
Rohrlänge (einsträngig): 280 m
Rohrlänge (verzweigt): 560 m
Relais: 7 programmierbare Relais
(speichernd/nicht-speichernd)
- Kontakte: 2 A bei 30 VDC (ohmsch)
- IP-Schutzklasse: IP40
- Dynamikbereich: 0,001% bis 32% Ld/m
- Empfindlichkeitsber.:0,005 bis 20%Ld/m
- Abmessungen (BxHxT): 350 x 225 x 135mm
- Gewicht: 4.1 kg
- CE-Zertifikat: 0786-CPR-21346
Menge: 1,000 Stk

**04.02.1225 VEP-A00-P-EBTI VESDA-E VEP 4 Rohr mit LED's mit ebK**
*** Bedarfsposition ohne GB
VEP-A00-PVESDA-E VEP mit LEDs, 4 Ansaugrohre Die Rauchmelder der Modellreihe VESDA-E VEP bieten die neueste und modernste Raucherkennungstechnologie zur Frühest-Brandalarmierung bei bestmöglicher Fehlalarm-unterdrückung für eine Vielzahl von Einsatzbereichen.Basierend auf der Flair-Erkennungstechnologie und einer langjährigen praktischen Erfahrung, bieten VEP Melder eine konstante Leistung über die gesamte Lebensdauer bei absoluter Kalibrierung.Der hocheffiziente Ansaugrauchmelder mit integriertem Sondermelderkoppler kann direkt in eine esserbus-Ringleitung eingebunden werden und überträgt bis zu vier Statusmeldungen direkt an die Brandmelderzentrale. Darüber hinaus liefert der VEP eine Reihe von revolutionären Funktionen, die für den Benutzer zur Verfügung gestellt werden.Flair heißt die revolutionäre neue Detektionskammer, die das Herz des VESDA-E VEP bildet. Sie garantiert eine bessere Raucherkennung, eine Minimierung der Fehlalarme, eine höhere Stabilität und Langlebigkeit sowie eine optimierte Partikeltyp-Unterscheidung. VESDA-Geräte kommunizieren über VESDAnet, ein robustes bidirektionales Kommunikationsnetzwerk, das einen unterbrechungsfreien,redundanten Betrieb gewährleistet, selbst wenn einzelne Verbindungen unterbrochen sind.VESDAnet erlaubt eine primäre Meldungsgenerierung sowie eine zentralisierte Konfiguration, Bedienung, Wartung und Überwachung der Geräte.Melder vom Typ VESDA-E sind standardmäßig Ethernet- und WLAN-fähig. Durch die Einbindung des Melders in ein Unternehmensnetzwerk können sich WLAN fähige Tablets und Laptops, auf denen die Xtralis-Konfigurations-software installiert ist, drahtlos mit dem Gerät verbinden.Leistungsmerkmale:· Vier-Rohr Modell für verschiedene Applikationen· Flair Erkennungstechnologie garantiert eine zuverlässige Raucherkennung in einem großen Spektrum von Umgebungen mit minimalen Geräuschpegel· Der Mehrfachfilter mit Reinluftbarriere zum Schutz der Melder Optik gewährleistet gleichbleibende Detektionsleistung über die Lebensdauer des Systems· Vier Alarmschwellen sowie ein großer Empfindlichkeitsbereich bieten optimalen Schutz für eine Reihe komplexer Applikationen· Intuitives LCD-Symbol-Display liefert sofortige Informationen für eine schnelle Reaktion· Für jedes Ansaugrohr separate Luftstromstörungs- grenzwerte zur flexiblen Anpassung an unterschiedliche Luftstrombedingungen· Intelligenter eingebauter Filter erfasst das Staub- aufkommen und gibt seine Restnutzungsdauer an, sodass eine effiziente Wartungsplanung möglich ist· Umfangreiches Ereignisprotokoll (20.000 Ereignisse) für Störungsanalysen und Systemdiagnosen· AutoLearnTM "Rauch" und "Luftstrom" für zuverlässige und schnelle Inbetriebnahme· Referenztechnik zur Minimierung von Täuschungsalarmen· Abwärtskompatibel mit VLP und VESDAnet· Systemanalyse und proaktive Wartung über Fernzugriff via iVESDA· Ethernet Anschluss zur Konfiguration und Überwachung sowie Wartung über die Xtralis Software· Überwachung und Wartung via WiFi möglich· USB-Anschluss für PC-Konfiguration und Firmware- Upgrade mittels Speicherstick· Zwei GPI-Eingänge (multifunktionale Eingänge, einer überwacht) für flexible Fernbedienung· Ereignisspeicher mit 20.000 Ereignissen für Rauchpegel, Bedienereingriffe, Alarme und Störungen mit Zeit- und DatumstempelTechnische Daten: Abmessungen (BxHxT) 350 mm x 225 mm x 135 mmGewicht 4.1 kgBetriebsbedingungen: Umgebungstemperatur: 0°C bis 39°CAngesaugte Luft: -20°C bis 60°CGeprüft bei: -20°C bis 55°CFeuchtigkeit: 10% bis 95% ohne BetauungÜberwachungsbereich: max.1.600 m²in BRDMin. Luftdurchsatz pro Rohrleitung 15 l/mRohrlänge (einsträngig) 280 mRohrlänge (verzweigt) 560 mRelais: 7 programmierbare Relais (speichernd/nicht-speichernd)Kontakte: 2 A bei 30 VDC (ohmsch)IP-Schutzklasse IP40Dynamikbereich 0,001% bis 32% Ld/mEmpfindlichkeitsbereich 0,005 bis 20% Ld/mEinstellbereich der AlarmschwellenInfoalarm: 0,005% bis 2,0% Ld/mVoralarm: 0,005% bis 2,0% Ld/mHauptalarm 1: 0,010% bis 2,0% Ld/mHauptalarm 2: 0,020% bis 20% Ld/mAnzahl der Ansaugöffnungen:- Klasse A (40 Löcher / Hauptalarm 1 = 0,028% Ld/m)- Klasse B (80 Löcher / Hauptalarm 1 = 0,027% Ld/m)- Klasse C (100 Löcher / Hauptalarm 1 = 0,056 % Ld/m
Menge: 1,000 Stk

**04.02.1226 VEP-A10-P VESDA-E VEP 4 Rohr mit 3.5" Display**
*** Bedarfsposition ohne GB
Die Rauchmelder der Modellreihe VESDA-E
VEP bieten die neueste und modernste
Raucherkennungstechnologie zur Frühest-
Brandalarmierung bei bestmöglicher
Fehlalarmunterdrückung für eine Vielzahl
von Einsatzbereichen. Basierend auf der
Flair-Erkennungstechnologie und einer
langjährigen praktischen Erfahrung,
bieten VEP Melder eine konstante
Leistung über die gesamte Lebensdauer
bei absoluter Kalibrierung. Darüber
hinaus liefert der VEP eine Reihe von
revolutionären Funktionen, die für den
Benutzer zur Verfügung gestellt werden.
Melder vom Typ VESDA-E sind standardmäßig Ethernet- und WLAN-fähig. Durch
die Einbindung des Melders in ein
Unternehmensnetzwerk können sich WLAN
fähige Tablets und Laptops, auf denen
die Xtralis-Konfigurationssoftware
installiert ist, drahtlos mit dem Gerät
verbinden.
Technische Daten
Betriebsspannung 18 ... 30 V DC
Ruhestrom @ 24 V DC ca. 367 mA
Alarmstrom @ 24 V DC ca. 400 mA
Kontaktbelastung Relais 2 A @ 30 V DC NO/NC
Empfindlichkeit 0.005%-20% obs/m
Anschlussklemmen 0.2-2.5 mm²
Maximale Rohrlängen 560 m (mit
verzweigten Rohrleitungsnetz)
Überwachungsfläche 1600 m² in D
Umgebungstemperatur 0 °C ... 39 °C
Schutzart IP 40
Gewicht ca. 4.83 kg
Spezifikation EN 54-20, Klasse A, B, C
Abmessungen B: 350mm H: 225mm T: 135mm
Leistungsmerkmale
· Kurzwellenlasergestütze Raucherkennung
· Reinluftbarriere zum Schutz der
Melderoptik
· Hohe Unempfindlichkeit gegen Schmutz
und Staub
· Extrem großer Empfindlichkeitsbereich
· Langlebiger, einfach austauschbarer
Filter
· Erweiterte Ferndiagnose
· AutoLearn für Rauch- und Strömungsgrenzen
· WiFi, 802.11 b/g/h
· Ereignisprotokoll (20.000 Ereignisse)
· Für jedes Ansaugrohr separate
Luftstromstörungsgrenzwerte zur
flexiblen Anpassung an unterschiedliche Luftstrombedingungen
· Ethernet Anschluss zur Konfiguration
und Überwachung sowie Wartung über die
Xtralis Software
· Überwachung und Wartung via WiFi
möglich
· USB-Anschluss für PC-Konfiguration und
Firmware-Upgrade mittels Speicherstick
· Zwei GPI-Eingänge (multifunktionale
Eingänge, einer überwacht) für
flexible Fernbedienung
Menge: 1,000 Stk

**04.02.1227 VEP-A10-P-EBTI VESDA-E VEP 4 Rohr mit 3.5" Disp mit ebK**
*** Bedarfsposition ohne GB
VEP-A10-P EBTIVESDA-E VEP 4 Rohr mit 3.5" DisplayDie Rauchmelder der Modellreihe VESDA-E VEP bieten die neueste und modernste Raucherkennungstechnologie zur Frühest-Brandalarmierung bei bestmöglicher Fehlalarm-unterdrückung für eine Vielzahl von Einsatzbereichen.Basierend auf der Flair-Erkennungstechnologie und einer langjährigen praktischen Erfahrung, bieten VEP Melder eine konstante Leistung über die gesamte Lebensdauer bei absoluter Kalibrierung.Der hocheffiziente Ansaugrauchmelder mit integriertem Sondermelderkoppler kann direkt in eine esserbus-Ringleitung eingebunden werden und überträgt bis zu vier Statusmeldungen direkt an die BMZ. Darüber hinaus liefert der VEP eine Reihe von revolutionären Funktionen, die für den Benutzer zur Verfügung gestellt werden.Flair heißt die revolutionäre neue Detektionskammer, die das Herz des VESDA-E VEP bildet. Sie garantiert eine bessere Raucherkennung, eine Minimierung der Fehlalarme, eine höhere Stabilität und Langlebigkeit sowie eine optimierte Partikeltyp-Unterscheidung. VESDA-Geräte kommunizieren über VESDAnet, ein robustes bidirektionales Kommunikationsnetzwerk, das einen unterbrechungsfreien,redundanten Betrieb gewährleistet, selbst wenn einzelne Verbindungen unterbrochen sind.VESDAnet erlaubt eine primäre Meldungsgenerierung sowie eine zentralisierte Konfiguration, Bedienung, Wartung und Überwachung der Geräte.Melder vom Typ VESDA-E sind standardmäßig Ethernet- und WLAN-fähig. Durch die Einbindung des Melders in ein Unternehmensnetzwerk können sich WLAN fähige Tablets und Laptops, auf denen die Xtralis-Konfigurations-software installiert ist, drahtlos mit dem Gerät verbinden.Leistungsmerkmale:· Vier-Rohr Modell für verschiedene Applikationen· Flair Erkennungstechnologie garantiert eine zuverlässige Raucherkennung in einem großen Spektrum von Umgebungen mit minimalen Geräuschpegel· Der Mehrfachfilter mit Reinluftbarriere zum Schutz der Melder Optik gewährleistet gleichbleibende Detektionsleistung über die Lebensdauer des Systems· Vier Alarmschwellen sowie ein großer Empfindlichkeitsbereich bieten optimalen Schutz für eine Reihe komplexer Applikationen· Intuitives LCD-Symbol-Display liefert sofortige Informationen für eine schnelle Reaktion· Für jedes Ansaugrohr separate Luftstromstörungs- grenzwerte zur flexiblen Anpassung an unterschiedliche Luftstrombedingungen· Intelligenter eingebauter Filter erfasst das Staub- aufkommen und gibt seine Restnutzungsdauer an, sodass eine effiziente Wartungsplanung möglich ist· Umfangreiches Ereignisprotokoll (20.000 Ereignisse) für Störungsanalysen und Systemdiagnosen· AutoLearnTM "Rauch" und "Luftstrom" für zuverlässige und schnelle Inbetriebnahme· Referenztechnik zur Minimierung von Täuschungsalarmen· Abwärtskompatibel mit VLP und VESDAnet· Systemanalyse und proaktive Wartung über Fernzugriff via iVESDA· Ethernet Anschluss zur Konfiguration und Überwachung sowie Wartung über die Xtralis Software· Überwachung und Wartung via WiFi möglich· USB-Anschluss für PC-Konfiguration und Firmware- Upgrade mittels Speicherstick· Zwei GPI-Eingänge (multifunktionale Eingänge, einer überwacht) für flexible Fernbedienung· Ereignisspeicher mit 20.000 Ereignissen für Rauchpegel, Bedienereingriffe, Alarme und Störungen mit Zeit- und Datumstempel Technische Daten: Abmessungen (BxHxT) 350 mm x 225 mm x 135 mmGewicht 4.1 kgBetriebsbedingungen: Umgebungstemperatur: 0°C bis 39°CAngesaugte Luft: -20°C bis 60°CGeprüft bei: -20°C bis 55°CFeuchtigkeit: 10% bis 95% ohne BetauungÜberwachungsbereich: max.1.600 m²in BRDMin. Luftdurchsatz pro Rohrleitung 15 l/mRohrlänge (einsträngig) 280 mRohrlänge (verzweigt) 560 mRelais: 7 programmierbare Relais (speichernd/nicht-speichernd)Kontakte: 2 A bei 30 VDC (ohmsch)IP-Schutzklasse IP40Dynamikbereich 0,001% bis 32% Ld/mEmpfindlichkeitsbereich 0,005 bis 20% Ld/mEinstellbereich der AlarmschwellenInfoalarm: 0,005% bis 2,0% Ld/mVoralarm: 0,005% bis 2,0% Ld/mHauptalarm 1: 0,010% bis 2,0% Ld/mHauptalarm 2: 0,020% bis 20% Ld/mAnzahl der Ansaugöffnungen:- Klasse A (40 Löcher / Hauptalarm 1 = 0,028% Ld/m)- Klasse B (80 Löcher / Hauptalarm 1 = 0,027% Ld/m)- Klasse C (100 Löcher / Hauptalarm 1 = 0,056 % Ld/m
Menge: 1,000 Stk

**04.02.1228 VER-A40-40-STX VESDA-E VEA 40-Relais-Relaiserweiterung**
*** Bedarfsposition ohne GB
VESDA-E VEA 40-Relais-Relaiserweiterung
Erweiterungseinheit mit 40 potentialfreien Kontakten zur konventionellen
Weiterleitung von Störungen und/oder
Alarmen.
Technische Daten:
Versorgungsspannung
18 bis 30 VDC (24 VDC nominal)
Stromverbrauch bei 24VDC
Ruhestrom : 20 mA
Alarmstrom : 250 mA
Abmessungen (BxHxT)
352,05x340,5x135,5 mm
Gewicht
5,1 kg
Umgebungstemperatur:
0°C bis 39°C
Getestet auf: 0°C bis 49°C
Luftfeuchtigkeit:
10% bis 95% ohne Betauung
Lagerbedingungen :
Luftfeuchtigkeit: Trocken (<95%)
Temperatur: 0° bis 85°C
Keine direkte Sonneneinstrahlung
Relais :
40 Relais Nennstrom 2 A bei 30 VDC
Programmierbar speichernd /
nicht speichernd
IP-Schutzart :
IP40
Kabeleinführung :
4 x 25 mm (1")
Kabelanschluss Schraubklemmen :
(0,2-1,5 mm²)
Menge: 1,000 Stk

**04.02.1229 VES-A00-P VESDA-E VES mit LEDs**
*** Bedarfsposition ohne GB
Die Rauchmelder VESDA-E VES bieten neben
der neuesten und modernsten Raucherkenn
-ungstechnologie zur Frühest-Brandalarm
-ierung bei bestmöglicher Fehlalarmunt
-erdrückung einen Ventilmechanismus im
Einlasskrümmer und eine Software zur
Steuerung des Luftstroms von 4 Sektoren
(Rohren). Durch Konfiguration kann 1
Zone in 4 Sektoren unterteilt werden,
Mit dem VES kann die Rauchquelle lokalisiert werden, indem er den ersten Sektor identifiziert, der die Warnstufe
erreicht. Flair heißt die Detektionskam
-mer. Sie garantiert eine bessere Rauch
-erkennung, Minimierung der Fehlalarme,
eine hohe Stabilität und Langlebigkeit
sowie optimierte Partikeltyp-Unterschei
-dung. Kommuniziert wird über VESDAnet,
ein bidirektionales Kommunikationsnetzwerk, das einen unterbrechungsfreien,
redundanten Betrieb gewährleistet,
selbst bei Verbindungsunterbrachungen.
VESDAnet erlaubt primäre Meldungsgenerierung sowie zentrale Konfiguration, Bedienung, Wartung und Überwachung. Melder sind Ethernet- und WLAN-fäh-
ig. Durch die Einbindung des Melders in
ein Unternehmensnetzwerk können sich
Tablets und Laptops mit der Konfigurationssoftware mit dem Gerät verbinden.
Leistungsmerkmale:
- Sektoradressierbarkeit für bis zu 4
Sektoren
- Flair Erkennungstechnologie garantiert
zuverlässige Raucherkennung in Spektrum
von Umgebungen mit min. Geräuschpegel
- Der Mehrfachfilter mit Reinluftbarriere zum Schutz der Melder Optik gewähr
leistet gleichbleibende Leistung über
die Lebensdauer des Systems
- 4 Alarmschwellen sowie großer Empfindlichkeitsbereich bieten optimalen Schutz
- LCD-Symbol-Display
- Für jedes Ansaugrohr separate
Luftstromstörungsgrenzwerte zur flex.
Anpassung an unterschiedliche Luftstrombedingungen
- Intell. Filter erfasst Staubaufkommen
und gibt Restnutzungsdauer an
- Umfangreiches Ereignisprotokoll
(20.000 Ereignisse)
- AutoLearnTM "Rauch" und "Luftstrom"
für schnelle Inbetriebnahme
- Referenztechnik zur Minimierung von
Täuschungsalarmen
- Abwärtskompatibel mit VLP und VESDAnet
- Systemanalyse und proaktive Wartung
über Fernzugriff via iVESDA
- Ethernet Anschluss zur Konfiguration
und Überwachung sowie Wartung
- Überwachung und Wartung via WiFi
- USB-Anschluss für PC-Konfiguration und
Firmware-Upgrade mittels Speicherstick
- 2 GPI-Eingänge (multifunktionale Eingänge, 1 überwacht) für Fernbedienung
- Ereignisspeicher (20.000 Ereignisse)
- Zulassungen: UL, ULC, FM, ActiveFire,
CE, VdS, EN54-20, ISO 7240-20
- Anzahl der Ansaugöffnungen:
-Kl. A: (40 Löcher/HA 1 = 0,028% Ld/m)
-Kl. B: (80 Löcher/HA 1 = 0,027% Ld/m)
-Kl. C: (100 Löcher/HA 1 = 0,056 % Ld/m)
Die Klassifizierung der Konfigurationen
erfolgt über ASPIRE.
Einstellbereich der Alarmschwellen
- Infoalarm: 0,005% bis 2,0% Ld/m
- Voralarm: 0,005% bis 2,0% Ld/m
- Hauptalarm 1: 0,010% bis 2,0% Ld/mw
- Hauptalarm 2: 0,020% bis 20 % Ld/m
Technische Daten:
Betriebsbedingungen:
- Umgebungstemperatur: 0°C bis 39°C
- Angesaugte Luft: -20°C bis 60°C
- Geprüft bei: -20°C bis 55°C
Feuchtigkeit: 10% bis 95% ohne Betauung
Überwachungsbereich: max.1.600 m²in BRD
Min. Luftdurchsatz
- pro Rohrleitung: 15 l/m
Rohrlänge (einsträngig): 280 m
Rohrlänge (verzweigt): 560 m
Relais: 7 programmierbare Relais
(speichernd/nicht-speichernd)
- Kontakte: 2 A bei 30 VDC (ohmsch)
- IP-Schutzklasse: IP40
- Dynamikbereich: 0,001% bis 32% Ld/m
- Empfindlichkeitsber.:0,005 bis 20%Ld/m
- Abmessungen (BxHxT): 350 x 225 x 135mm
- Gewicht: 4.3 kg
- CE-Zertifikat: 0786-CPR-21346
Menge: 1,000 Stk

**04.02.1230 VES-A10-P VESDA-E VES mit 3,5-Zoll-Display**
*** Bedarfsposition ohne GB
Die Rauchmelder VESDA-E VES bieten neben
der neuesten und modernsten Raucherkenn
-ungstechnologie zur Frühest-Brandalarm
-ierung bei bestmöglicher Fehlalarmunt
-erdrückung einen Ventilmechanismus im
Einlasskrümmer und eine Software zur
Steuerung des Luftstroms von 4 Sektoren
(Rohren). Durch Konfiguration kann 1
Zone in 4 Sektoren unterteilt werden,
Mit dem VES kann die Rauchquelle lokalisiert werden, indem er den ersten Sektor identifiziert, der die Warnstufe
erreicht. Flair heißt die Detektionskam
-mer. Sie garantiert eine bessere Rauch
-erkennung, Minimierung der Fehlalarme,
eine hohe Stabilität und Langlebigkeit
sowie optimierte Partikeltyp-Unterschei
-dung. Kommuniziert wird über VESDAnet,
ein bidirektionales Kommunikationsnetzwerk, das einen unterbrechungsfreien,
redundanten Betrieb gewährleistet,
selbst bei Verbindungsunterbrachungen.
VESDAnet erlaubt primäre Meldungsgenerierung sowie zentrale Konfiguration, Bedienung, Wartung und Überwachung. Melder sind Ethernet- und WLAN-fäh-
ig. Durch die Einbindung des Melders in
ein Unternehmensnetzwerk können sich
Tablets und Laptops mit der Konfigurationssoftware mit dem Gerät verbinden.
Leistungsmerkmale:
- Sektoradressierbarkeit für bis zu 4
Sektoren
- Flair Erkennungstechnologie garantiert
zuverlässige Raucherkennung in Spektrum
von Umgebungen mit min. Geräuschpegel
- Der Mehrfachfilter mit Reinluftbarriere zum Schutz der Melder Optik gewähr
leistet gleichbleibende Leistung über
die Lebensdauer des Systems
- 4 Alarmschwellen sowie großer Empfindlichkeitsbereich bieten optimalen Schutz
- LCD-Symbol-Display
- Für jedes Ansaugrohr separate
Luftstromstörungsgrenzwerte zur flex.
Anpassung an unterschiedliche Luftstrombedingungen
- Intell. Filter erfasst Staubaufkommen
und gibt Restnutzungsdauer an
- Umfangreiches Ereignisprotokoll
(20.000 Ereignisse)
- AutoLearnTM "Rauch" und "Luftstrom"
für schnelle Inbetriebnahme
- Referenztechnik zur Minimierung von
Täuschungsalarmen
- Abwärtskompatibel mit VLP und VESDAnet
- Systemanalyse und proaktive Wartung
über Fernzugriff via iVESDA
- Ethernet Anschluss zur Konfiguration
und Überwachung sowie Wartung
- Überwachung und Wartung via WiFi
- USB-Anschluss für PC-Konfiguration und
Firmware-Upgrade mittels Speicherstick
- 2 GPI-Eingänge (multifunktionale Eingänge, 1 überwacht) für Fernbedienung
- Ereignisspeicher (20.000 Ereignisse)
- Zulassungen: UL, ULC, FM, ActiveFire,
CE, VdS, EN54-20, ISO 7240-20
- Anzahl der Ansaugöffnungen:
-Kl. A: (40 Löcher/HA 1 = 0,028% Ld/m)
-Kl. B: (80 Löcher/HA 1 = 0,027% Ld/m)
-Kl. C: (100 Löcher/HA 1 = 0,056 % Ld/m)
Die Klassifizierung der Konfigurationen
erfolgt über ASPIRE.
Einstellbereich der Alarmschwellen
- Infoalarm: 0,005% bis 2,0% Ld/m
- Voralarm: 0,005% bis 2,0% Ld/m
- Hauptalarm 1: 0,010% bis 2,0% Ld/mw
- Hauptalarm 2: 0,020% bis 20 % Ld/m
Technische Daten:
Betriebsbedingungen:
- Umgebungstemperatur: 0°C bis 39°C
- Angesaugte Luft: -20°C bis 60°C
- Geprüft bei: -20°C bis 55°C
Feuchtigkeit: 10% bis 95% ohne Betauung
Überwachungsbereich: max.1.600 m²in BRD
Min. Luftdurchsatz
- pro Rohrleitung: 15 l/m
Rohrlänge (einsträngig): 280 m
Rohrlänge (verzweigt): 560 m
Relais: 7 programmierbare Relais
(speichernd/nicht-speichernd)
- Kontakte: 2 A bei 30 VDC (ohmsch)
- IP-Schutzklasse: IP40
- Dynamikbereich: 0,001% bis 32% Ld/m
- Empfindlichkeitsber.:0,005 bis 20%Ld/m
- Abmessungen (BxHxT): 350 x 225 x 135mm
- Gewicht: 4.4 kg
- CE-Zertifikat: 0786-CPR-21346
Menge: 1,000 Stk

**04.02.1231 VEU-A00 VESDA-E VEU mit LEDs**
*** Bedarfsposition ohne GB
VEU-A00 Ansaugrauchmelder Xtralis VESDA
Ein extragroßer Empfindlichkeitsbereich
sowie die Unterstützung einer größeren
Anzahl von Ansaugöffnungen erlaubt in
Anwendungen mit hohem Luftdurchsatz eine
um bis zu 40 % höhere Flächenabdeckung.
Der VEU verfügt über ein robustes IP40
-Gehäuse und einen besonders leistungsfähigen Ansauglüfter, der eine Gesamtrohrlänge von bis zu 800 m erlaubt. Der
Melder wird zudem uneingeschränkt von
den Xtralis-Softwarepaketen ASPIRE-E
und Xtralis VSC unterstützt, sodass die
Planung des Rohrleitungsnetzwerks, die
Inbetriebnahme und die Wartung schnell
erledigt sind.
VESDAnet™
VESDA Geräte kommunizieren über VESDAnet
, einem robusten bidirektionalen Kommunikationsnetzwerk, das selbst bei einzelnen Kabelbrüchen einen unterbrechungsfreien, redundanten Betrieb gewährleistet. VESDAnet erlaubt eine primäre Meldungsgenerierung sowie eine zentralisierte Konfiguration, Bedienung, Wartung und
Überwachung der Geräte.
Ethernet und WLAN
Melder vom Typ VESDA-E sind standardmäßig Ethernet- und WLAN-fähig. Der Melder
kann in ein Unternehmensnetzwerk
integriert werden, so dass WiFi fähige
Tablets und Laptops mit der Xtralis Konfigurationssoftware installiert per
drahtlosen Verbindung mit dem RAS über
das Netzwerk verbunden werden können.
StaX Hardware
Die Geräte der VESDA-E Serie lassen sich
mittels StaX Verfahren beliebig kombinieren und erweitern. Durch Erweiterungsmodule wie z.B. Stromversorgungen
, welche problemlos am VESDA-E angebracht werden können, lässt sich eine
kompakte und somit kostensparende
Installation realisieren.
Leistungsmerkmale
- Kurzwellenlasergestützte Raucherkennung
- Prinzipbedingte absolute Kalibrierung
- Reinluftbarriere zum Schutz der Melder
Optik
- Hohe Unempfindlichkeit gegen Schmutz
und Staub
- Extrem großer Empfindlichkeitsbereich
gem.EN 54-20
Klasse C (100 Öffnungen 1 = 0,062% Ld/m)
Klasse B (80 Öffnungen 1 = 0,026% Ld/m)
Klasse A (80 Öffnungen 1 = 0,015% Ld/m)
- Pro Anschluss konfigurierbare Luftstromstörungsschwellen
- Langlebiger, einfach austauschbarer
Filter
- Geräuscharmer Betrieb
- LEDs zur Alarm- und Störungsanzeige
- Erweiterte Ferndiagnose
- Bis zu 1.600 m² Überwachungsbereich in
BRD
- Bis zu vier Ansaugrohre
- Gesamtrohrlänge 800 m
- Referenzmesstechnologie
- AutoLearn für Rauch- und Strömungsgrenzen
- Sieben programmierbare Relais
- Zwei GPIs (multifunktionale Eingänge)
- Ultraschall-Luftdurchsatzmesser
- Unterstützt Xtralis VSC,VSM4 und
ASPIRE-E PC-Software
- IP40 Gehäuse
- Einfache Montage mittels Wandhalterung
- Ansauglüfter, Ansaugmodul, Filter und
Detektionskammer vor Ort austauschbar
- Vernetzung über VESDAnet
- Ethernet 100BASE-T
- WLAN, IEEE488.11/b/g/n
- USB-Anschluss, Localhost-Modus
- Einfacher Zugang zu Anschlussklemmen
- Ereignisprotokoll (20.000 Ereignisse)
Menge: 1,000 Stk

**04.02.1232 VEU-A00-EBTI VESDA-E VEU mit LEDs mit ebK**
*** Bedarfsposition ohne GB
VEU-A00 EBTIVEU-A00 Ansaugrauchmelder Xtralis VESDA Ein extragroßer Empfindlichkeitsbereich sowie die Unterstützung einer größeren Anzahl von Ansaugöffnungen erlaubt in Anwendungen mit hohem Luftdurchsatz eine um bis zu 40 % höhere Flächenabdeckung. Der hocheffiziente Ansaugrauchmelder mit integriertem Sondermelderkoppler kann direkt in eine esserbus-Ringleitung eingebunden werden und überträgt bis zu vier Statusmeldungen direkt an die BMZ. Der VEU verfügt über ein robustes IP40-Gehäuse und einen leistungsfähigen Ansauglüfter, der eine Gesamtrohrlänge von bis zu 800 m erlaubt. Der Melder wird zudem uneingeschränkt von den Xtralis-Softwarepaketen ASPIRE-E und Xtralis VSC unterstützt, sodass die Planung des Rohrleitungsnetzwerks, die Inbetriebnahme und die Wartung schnell erledigt sind.VESDAnet™VESDA Geräte kommunizieren über VESDAnet, einem robusten bidirektionalen Kommunikationsnetzwerk, das selbst bei einzelnen Kabelbrüchen einen unterbrechungs-freien, redundanten Betrieb gewährleistet. VESDAnet erlaubt eine primäre Meldungsgenerierung sowie eine zentralisierte Konfiguration, Bedienung, Wartung und Überwachung der Geräte.Ethernet und WLAN Melder vom Typ VESDA-E sind standardmäßig Ethernet- und WLAN-fähig Der Melder kann in ein Unternehmensnetzwerk integriert werden, so dass WiFi fähige Tablets und Laptops mit der Xtralis Konfigurationssoftware installiert per drahtlosen Verbindung mit dem RAS über das Netzwerk verbunden werden können.StaX Hardware Die Geräte der VESDA-E Serie lassen sich mittels StaX Verfahren beliebig kombinieren und erweitern.Durch Erweiterungsmodule wie z.B. Stromversorgungen, welche problemlos am VESDA-E angebracht werden können, lässt sich eine kompakte und somit kostensparende Installation realisieren. Leistungsmerkmale- Kurzwellenlasergestützte Raucherkennung- Prinzipbedingte absolute Kalibrierung- Reinluftbarriere zum Schutz der Melder Optik- Hohe Unempfindlichkeit gegen Schmutz und Staub- Extrem großer Empfindlichkeitsbereich gem.EN 54-20Klasse C (100 Öffnungen 1 = 0,062% Ld/m)Klasse B (80 Öffnungen 1 = 0,026% Ld/m)Klasse A (80 Öffnungen 1 = 0,015% Ld/m)- Pro Anschluss konfigurierbare Luftstromstörungsschwellen- Langlebiger, einfach austauschbarer Filter- Geräuscharmer Betrieb- LEDs zur Alarm- und Störungsanzeige- Erweiterte Ferndiagnose- Bis zu 1.600 m² Überwachungsbereich in BRD- Bis zu vier Ansaugrohre- Gesamtrohrlänge 800 m- Referenzmesstechnologie- AutoLearn für Rauch- und Strömungsgrenzen- Sieben programmierbare Relais- Zwei GPIs (multifunktionale Eingänge)- Ultraschall-Luftdurchsatzmesser- Unterstützt Xtralis VSC,VSM4 und ASPIRE-E PC-Software- IP40 Gehäuse- Einfache Montage mittels Wandhalterung- Ansauglüfter, Ansaugmodul, Filter und Detektions- kammer vor Ort austauschbar- Vernetzung über VESDAnet- Ethernet 100BASE-T- WLAN, IEEE488.11/b/g/n- USB-Anschluss, Localhost-Modus- Einfacher Zugang zu Anschlussklemmen- Ereignisprotokoll (20.000 Ereignisse)
Menge: 1,000 Stk

**04.02.1233 VEU-A10 VESDA-E VEU mit 3,5" Display**
*** Bedarfsposition ohne GB
Ein extra großer Empfindlichkeitsbereich sowie die Unterstützung einer größeren Anzahl von Ansaugöffnungen erlaubt in Anwendungen mit hohem Luftdurchsatz eine um bis zu 40 % höhere Flächenabdeckung. Der VEU verfügt über ein robustes IP40-Gehäuse und einen besonders leistungsfähigen Ansauglüfter, der eine Gesamtrohrlänge von bis zu 800 m erlaubt. Der Melder wird zudem unein- geschränkt von den Xtralis-Softwarepaketen ASPIRE-E und Xtralis VSC unterstützt, sodass die Planung des Rohr- leitungsnetzwerks, die Inbetriebnahme und die Wartung schnell erledigt sind. VESDAnet? VESDA Geräte kommunizieren über VESDAnet, einem robus- ten bidirektionalen Kommunikationsnetzwerk, das selbst bei einzelnen Kabelbrüchen einen unterbrechungsfreien, redundanten Betrieb gewährleistet. VESDAnet erlaubt eine primäre Meldungsgenerierung sowie eine zentralisierte Konfiguration, Bedienung, Wartung und Überwachung der Geräte. Ethernet und WLAN Melder vom Typ VESDA-E sind standardmäßig Ethernet- und WLAN-fähig Der Melder kann in ein Unternehmensnetzwerk integriert werden, so dass WiFi fähige Tablets und Lap- tops mit der Xtralis Konfigurationssoftware installiert per drahtlosen Verbindung mit dem RAS über das Netzwerk verbinden können. StaX Hardware Die Geräte der VESDA-E Serie lassen sich mittels StaX Verfahren beliebig kombinieren und erweitern. Durch Erweiterungsmodule wie z.B. Stromversorgungen, welche problemlos am VESDA-E angebracht werden können, lässt sich eine kompakte und somit kostensparende In- stallation realisieren. Leistungsmerkmale - 3,5 Farbtouchscreen - Kurzwellenlasergestützte Raucherkennung - Prinzip bedingte absolute Kalibrierung - Reinluftbarriere zum Schutz der Melder Optik - Hohe Unempfindlichkeit gegen Schmutz und Staub - Extrem großer Empfindlichkeitsbereich gem. EN 54-20 - Pro Anschluss konfigurierbare Luftstromstörungs- schwellen - Langlebiger, einfach austauschbarer Filter - Geräuscharmer Betrieb - LEDs zur Alarm- und Störungsanzeige - Erweiterte Ferndiagnose - Bis zu vier Ansaugrohre - Gesamtrohrlänge 800 m - Referenzmesstechnologie - AutoLearn für Rauch- und Strömungsgrenzen - Sieben programmierbare Relais - Zwei GPIs (multifunktionale Eingänge) - Ultraschall-Luftdurchsatzmesser - Unterstützt Xtralis VSC,VSM4 und ASPIRE-E PC-Software - IP40 Gehäuse - Einfache Montage mittels Wandhalterung - Ansauglüfter, Ansaugmodul, Filter und Detektions- kammer vor Ort austauschbar - Vernetzung über VESDAnet - Ethernet 100BASE-T - WLAN, IEEE488.11/b/g/n - USB-Anschluss, Localhost-Modus - Einfacher Zugang zu Anschlussklemmen - Ereignisprotokoll (20.000 Ereignisse) Zulassungen: - UL - ULC - ActivFire - CE - VdS - EN 54-20, ISO 7240-20 - Klasse A (80 Öffnungen 1 = 0,015% Ld/m) - Klasse B (80 Öffnungen 1 = 0,026% Ld/m) - Klasse C (100 Öffnungen 1 = 0,062% Ld/m) Die Klassifizierung jeder Konfiguration wird mit ASPIRE bestimmt. - Abdeckungsbereich: 1.600 m² in Deutschland Technische Daten: - Nennspannung: 18?30V / DC 24V - Stromaufnahme (Normal): 0,3 bis 0,7 A - Stromaufnahme (Alarm): 0,4 bis 0,7 A - Kontaktbelastung: 30V DC / 2A - Umgebungstemperatur: 0°C bis 39°C - Geprüft bei: -20° bis +50°C - Lagerbedingung: 0°C bis 85°C (ohne Betrieb) - Rel. Luftfeuchte: 10% bis 95% (nicht Kondensation) - Schutzart: IP40 - Alarmschwellen HA1: - Infoalarm: 0.001 % Ld/m bis 2.0 % Ld/m - Voralarm: 0.001 % Ld/m bis 2.0 % Ld/m - Hauptalarm 1: 0.001 % Ld/m bis 2.0 % Ld/m - Hauptalarm 2: 0.001 % Ld/m bis 20.0 % Ld/m - Empfindlichkeit: 0.001 % Ld/m bis 20.0 % Ld/m - Abmessungen (H/B/T): 225 x 350 x 135 mm - Gewicht: 4,9 kg VdS-Nr.: G 214010 CPR-Nr.: 0786-CPR-21346 Liefern und betriebsfertig montieren. Fabrikat: XTRALIS oder gleichwertig Typ: VEU-A10
Menge: 1,000 Stk

**04.02.1234 VEU-A10-EBTI VESDA-E VEU mit 3,5" Display mit ebK**
*** Bedarfsposition ohne GB
VEU-A10 EBTIVESDA-E VEU mit 3,5" DisplayEin extragroßer Empfindlichkeitsbereich sowie die Unterstützung einer größeren Anzahl von Ansaugöffnungen erlaubt in Anwendungen mit hohem Luftdurchsatz eine um bis zu 40 % höhere Flächenabdeckung. Der hocheffiziente Ansaugrauchmelder mit integriertem Sondermelderkoppler kann direkt in eine esserbus-Ringleitung eingebunden werden und überträgt bis zu vier Statusmeldungen direkt an die BMZ. Der VEU verfügt über ein robustes IP40-Gehäuse und einen besonders leistungsfähigen Ansauglüfter, der eine Gesamtrohrlänge von bis zu 800 m erlaubt. Der Melder wird zudem uneingeschränkt von den Xtralis-Softwarepaketen ASPIRE-E und Xtralis VSC unterstützt, sodass die Planung des Rohrleitungsnetzwerks, die Inbetriebnahme und die Wartung schnell erledigt sind.VESDAnet™VESDA Geräte kommunizieren über VESDAnet, einem robusten bidirektionalen Kommunikationsnetzwerk, das selbst bei einzelnen Kabelbrüchen einen unterbrechungs-freien, redundanten Betrieb gewährleistet. VESDAnet erlaubt eine primäre Meldungsgenerierung sowie eine zentralisierte Konfiguration, Bedienung, Wartung und Überwachung der Geräte.Ethernet und WLAN Melder vom Typ VESDA-E sind standardmäßig Ethernet- und WLAN-fähig Der Melder kann in ein Unternehmensnetzwerk integriert werden, so dass WiFi fähige Tablets und Laptops mit der Xtralis Konfigurationssoftware installiert per drahtlosen Verbindung mit dem RAS über das Netzwerk verbunden werden können.StaX Hardware Die Geräte der VESDA-E Serie lassen sich mittels StaX Verfahren beliebig kombinieren und erweitern.Durch Erweiterungsmodule wie z.B. Stromversorgungen, welche problemlos am VESDA-E angebracht werden können, lässt sich eine kompakte und somit kostensparende Installation realisieren. Leistungsmerkmale- Kurzwellenlasergestützte Raucherkennung- Prinzipbedingte absolute Kalibrierung- Reinluftbarriere zum Schutz der Melder Optik- Hohe Unempfindlichkeit gegen Schmutz und Staub- Extrem großer Empfindlichkeitsbereich gem.EN 54-20Klasse C (100 Öffnungen 1 = 0,062% Ld/m)Klasse B (80 Öffnungen 1 = 0,026% Ld/m)Klasse A (80 Öffnungen 1 = 0,015% Ld/m)- Pro Anschluss konfigurierbare Luftstromstörungsschwellen- Langlebiger, einfach austauschbarer Filter- Geräuscharmer Betrieb- LEDs zur Alarm- und Störungsanzeige- Erweiterte Ferndiagnose- Bis zu 1.600 m² Überwachungsbereich in BRD- Bis zu vier Ansaugrohre- Gesamtrohrlänge 800 m- Referenzmesstechnologie- AutoLearn für Rauch- und Strömungsgrenzen- Sieben programmierbare Relais- Zwei GPIs (multifunktionale Eingänge)- Ultraschall-Luftdurchsatzmesser- Unterstützt Xtralis VSC,VSM4 und ASPIRE-E PC-Software- IP40 Gehäuse- Einfache Montage mittels Wandhalterung- Ansauglüfter, Ansaugmodul, Filter und Detektions- kammer vor Ort austauschbar- Vernetzung über VESDAnet- Ethernet 100BASE-T- WLAN, IEEE488.11/b/g/n- USB-Anschluss, Localhost-Modus- Einfacher Zugang zu Anschlussklemmen- Ereignisprotokoll (20.000 Ereignisse)
Menge: 1,000 Stk

**04.02.1235 VHX-0200 PC-Interface LRS300**
*** Bedarfsposition ohne GB
Technische Daten: Betriebsspannung wird aus VESDAnet (TM) versorgt Stromaufnahme 70 mA Maße ( B x H x T) 190 x 100 x 40 mm Fabrikat: ESSER
Menge: 1,000 Stk

**04.02.1236 VLF-250-01 LaserFOCUS**
*** Bedarfsposition ohne GB
VESDA LaserFOCUS VLF 250-01
Kompakter Ansaugrauchmelder hoher Em-
pfindlichkeit, mit 10-stelliger Bahrgraphanzeige (Rauchpegel), Betriebs-,
Alarm-, und Störungs- anzeigen (LEDs).
Instant Fault Finder TM "Sofortige Fehleranalyse & Diagnostik" über die Bahrgraphanzeige. Besonders geeignet für Be-
reiche mit schwierigen Umgebungsbedingungen oder mit besonderen baulichen Ge-
gebenheiten, in denen punktförmige
Rauchmelder nichteingesetzt werden können. Sehr gut geeignet zur Einrichtungsüberwachung, z.B. von Schalt- und
Computerschränken etc. 3 potentialfreie
Relaiskontakte signalisieren den Zustand
des Melders (Voralarm, Hauptalarm, Störung) Der Melder ist optional vernetzbar, oder erweiterbar mit einer Relaiskarte zur potentialfreien Signalisierung aller Alarmschwellen. Der Melder
wird im Normalfall an eine Brandmelderzentrale angeschaltet und wird dort als
Meldegruppe
angezeigt. Der Betrieb ohne BMZ ist möglich. Die Energieversorgung erfolgt
entweder aus der BMZ oder durch eine lokale Energieversorgungseinrichtung. Die
Erstinbetriebnahme kann ohne zusätzliche
Software vorgenommen werden. Detaillierte Programmierschritte werden mit
einem PC und der Konfigurationssoftware
VSC (Vesda-System-Configurator)
vorgenommen.
Eigenschaften:
Sehr großer Empfindlichkeitsbereich
-2 bis 4 definierbare Ansprechschwellen
(Alarmstufen)
-AutoLearn™ Alarmschwellen (Selbstlernfunktion) zur optimalen Anpassung der
Ansprechschwellen an die Umgebungsbedingungen.
-AutoLearn™ Luftdurchfluß (Selbstlernfunktion)
-Instant Fault Finder TM "Sofortige
Fehleranalyse & Diagnostik"
-3 potentialfreie Relaisausgänge für
Alarm, Voralarm und Störung / Abschaltung
-LED-Anzeigen für Hauptalarm 1 & 2, Voralarm,Infoalarm,
Störung, Abschaltung und Betrieb; Rückstelltaste
-Ereignisspeicher für 18000 Ereignisse
-Detektor mit Laserlichtquelle
-1 Rohranschluss mit Ultraschall-Luft-
stromüberwachung.
-Eingebauter überwachter 2-stufigen
Luftfilter
-Kostengünstige Wartung
-Abluftrückführung in den überwachten
Bereich möglich
-Direkter Schnittstellenanschluß (RS232)
für PC
Technische Daten:
Nennspannung DC 18...30 V
Stromaufnahme im Normalzustand bei 24VDC
220 mA
Stromaufnahme im Alarmzustand bei 24VDC
295 mA
Empfindlichkeit (einstellbar)
0,025...20 % Ld/m
Überwachungsbereich max. 250 m2
Gesamtlänge des Rohrnetzes bei 1 Rohr
25 m
bei Aufteilung in 2 gleiche Rohre mit
T-Stück je 15m
12 Ansaugöffnungen
Durchmesser Ansaugrohr außen 25 mm
Durchmesser Ansaugrohr innen 16...23 mm
Umgebungstemperatur (Betrieb) 0...+40 °C
Temperatur der angesaugten Luft am Melder 0...+40 °C
Relative Feuchte (keine Kondensation)
5...95 %
Schutzart IP 30
Belastbarkeit der Relaisausgänge max.
30 V / DC, 2 A
Abmessungen BxHxT 255 x 185 x 90 mm
Farbe: hellgrau ähnl. RAL 7035
Gewicht 2,0 kg
CE / EN54-20 - Zertifikat Nummer
0832-CPD-0771
· Klasse A (12 Öffnungen / 0.12% Ld/m)
· Klasse B (12 Öffnungen / 0.35% Ld/m)
· Klasse C (12 Öffnungen / 0.80% Ld/m)
Die Klassifizierung jeder Konfiguration
wird mit ASPIRE2 bestimmt
VdS- Anerkennung: G205060
Menge: 1,000 Stk

**04.02.1237 VLF-500-01 VESDA LaserFOCUS VLF-500 EEU, Sprachset EU, int. Anzeigenetiketten**
*** Bedarfsposition ohne GB
Kompakter Ansaugrauchmelder hoher Empfindlichkeit, mit 10-stelliger Bahrgraphanzeige (Rauchpegel), Betriebs-, Alarm-, und Störungs- anzeigen (LEDs). Instant Fault Finder TM ?Sofortige Fehleranalyse & Diagnostik? über die Bahrgraphanzeige. Besonders geeignet für Bereiche mit schwierigen Umgebungsbedingungen oder mit beson- deren baulichen Gegebenheiten, in denen punktförmige Rauchmelder nicht eingesetzt werden können. Sehr gut geeignet zur Einrichtungsüberwachung, z.B. von Schalt- und Computerschränken etc. 3 potentialfreie Relais- kontakte signalisieren den Zustand des Melders Voralarm, Hauptalarm, Störung) Der Melder ist optional vernetzbar, oder erweiterbar mit einer Relaiskarte zur potentialfreien Signalisierung aller Alarmschwellen. Der Melder wird im Normalfall an eine Brandmelder- zentrale angeschaltet und wird dort als Meldegruppe angezeigt. Der Betrieb ohne BMZ ist möglich. Die Energieversorgung erfolgt entweder aus der BMZ oder durch eine lokale Energieversorgungseinrichtung. Die Erstinbetriebnahme kann ohne zusätzliche Software vorgenommen werden. Leistungsmerkmale: - Detaillierte Programmierschritte werden mit einem PC und der Konfigurationssoftware VSC (Vesda-System- Configurator) vorgenommen. - Sehr großer Empfindlichkeitsbereich - 2 bis 4 definierbare Ansprechschwellen (Alarmstufen) - AutoLearn? Alarmschwellen (Selbstlernfunktion) zur optimalen Anpassung der Ansprechschwellen an die Umgebungsbedingungen. - AutoLearn? Luftdurchfluß (Selbstlernfunktion) - Instant Fault Finder TM ?Sofortige Fehleranalyse & Diagnostik? - 3 potentialfreie Relaisausgänge für Alarm, Voralarm und Störung / Abschaltung - LED-Anzeigen für Hauptalarm 1 & 2, Voralarm, Infoalarm, Störung, Abschaltung und Betrieb; Rück- stelltaste - Ereignisspeicher für 18000 Ereignisse - Detektor mit Laserlichtquelle - 1 Rohranschluss mit Ultraschall-Luftstromüberwachung. - Eingebauter überwachter 2-stufigen Luftfilter - Kostengünstige Wartung - Abluftrückführung in den überwachten Bereich möglich - Direkter Schnittstellenanschluss (RS232) für PC Technische Daten: - Nennspannung: DC 18 bis 30 V - Stromaufnahme im Normalzustand bei 24VDC: 410 mA - Stromaufnahme im Alarmzustand bei 24VDC: 490 mA - Empfindlichkeit (einstellbar): 0,025 bis 20 % Ld/m - Überwachungsbereich max.: 500 m2 - Gesamtlänge des Rohrnetzes bei 1 Rohr: 50 m bei Aufteilung in 2 gleiche Rohre mit T-Stück je 30m - Durchmesser Ansaugrohr außen: 25 mm - Durchmesser Ansaugrohr innen: 16 bis 23 mm - Umgebungstemperatur (Betrieb): 0 bis +40°C - Temperatur der angesaugten Luft am Melder: 0 bis +40°C - Relative Feuchte (keine Kondensation): 5 bis 95 % - Schutzart: IP 30 - Belastbarkeit der Relaisausgänge max.: 30 V / DC, 2 A - Abmessungen BxHxT: 255 x 185 x 90 mm - Farbe: hellgrau ähnl. RAL 7035 - Gewicht: 2,0 kg - CE / EN54-20 ? Klasse A (30 Öffnungen / 0.08% Ld/m) ? Klasse B (30 Öffnungen / 0.15% Ld/m) ? Klasse C (30 Öffnungen / 0.32% Ld/m) Die Klassifizierung jeder Konfiguration wird mit ASPIRE2 bestimmt. - VdS-Nr.: G205060 ? CPR-Nr.: 0832-CPD-0771 Fabrikat: HONEYWELL Typ: VLF-500-01
Menge: 1,000 Stk

**04.02.1238 VLI-880 VESDA VLI mit Relays und Ethernet (VLI)-880**
*** Bedarfsposition ohne GB
Ansaugrauchmelder (ARM) mit hoher Em-
pfindlichkeit für den industriellen Be-
reich. Modular aufgebaut, Komponenten
austauschbar, antistatisches Gehäuse.
Überwachtes, intelligentes Filtersystem
zum Schutz der Detektorkomponenten. 5
stark leuchtende Alarm- und Betriebsanzeige-LEDs. 5 potentialfreie Relaiskontakte zeigen den Zustand des Melders.
Melder ist BACnet fähig. Der Melder wird
im Normalfall an einer BMZ betrieben,
Anzeige als Meldergruppe. Der autarke
Betrieb ohne BMZ ist möglich. Die
Energieversorgung erfolgt aus der BMZ
oder durch lokale Energieversorgung.
Die Programmierung des Melders erfolgt
vorzugsweise mit PC und der Software VSC
über integrierte USB-Schnittstelle.
Leistungsmerkmale:
- Sehr großer Empfindlichkeitsbereich
- Detektor mit Laserlichtquelle: absol.
Rauchdetektion, Luftstromüberwachung
- 5 Status-LED‘s: Hauptalarm 1, Infoalarm, Störung, Abschaltung, Betrieb
- Rückstelltaste staubabweisend
- Elektronik: ESD geschützt
- Äuß. Gehäuse: Gummierte Oberfläche
- Montage mittels Stahlhalterung
- Filter: Patentierter intell. Filter
- Flusensieb hält Faserpartikel zurück:
Probenteilung (Trägheitsabscheider), Sek
undärer Filter, Reinluftbarriere zum
Schutz der Melderoptik
- Referenzmesstechnologie
- AutoLearn™ Alarmschwellen zur opt.
Anpassung der Ansprechschwellen
- AutoLearn™ Luftdurchfluss zur opt.
Anpassung des Luftdurchfluss
- Tag/Nacht & Wochenende Umschaltung der
Alarmschwellen
- Referenzierungsfunktion zum Abgleich
der Hintergrundrauchbelastung der
Gebäudeaussenluft
- 5 potentialfreie Relaisausgänge, je
eine zugeordnet zu Alarm und Störung,
3 frei programmierbar
- Vier Ansaugrohre mit Ultraschall-Luft-
stromüberwachung zur flexiblen Gestaltung des Leitungsnetzes
- Ereignisspeicher für 18000 Ereignisse
- Variable Drehzahl des Ventilators
- Überwachter, intelligenter Filter mit
Ultraschall-Luftstromsensor
- Zweistufiger, auswechselbarer Filter
- Abluftrückführung in den überwachten
Bereich möglich
- Direkter Schnittstellenanschluss an PC
- Integrierter Ethernet Anschluss mit
TCP/IP und BACnet
- Überwachungsbereich: max. 2.000 m²
Zulassungen: UL, ULC, FM, ActivFire, CE,
VdS, LPCB, NF, SIL 2 wie in IEC 61508,
EN54-20
-Kl. A (24 Öffn./Hauptal. 1 = 0.06%Ld/m)
-Kl. B (28 Öffn./Hauptal. 1 = 0.15%Ld/m)
-Kl. C (60 Öffn./Infoal. = 0.32% Ld/m)
Die Klassifizierung jeder Konfiguration
wird mit ASPIRE2 bestimmt.
- Alarmschwellen:
Infoalarm: 0.050% Ld/m bis 1.990% Ld/m
Voralarm: 0.100% Ld/m bis 1.995% Ld/m
Hauptalarm 1: 0.150% Ld/m b 20.000% Ld/m
Hauptalarm 2: 0.155% Ld/m b 20.000% Ld/m
- Einzelne Alarmverzögerungen: < 1 Min
- Tag / Nacht Alarmschwellen: Umschaltung entweder auf Zeit oder GPI basierend
Technische Daten:
- Nennspannung: 18...30V / DC 24V
- Stromaufnahme (Normal): 415 mA
- Stromaufnahme (Alarm): 440 mA
- Kontaktbelastung: 30V DC / 2A
- Umgebungstemperatur: 0°C bis 39°C
- Geprüft bei: -10° bis +55°C
- Lagerbedingung: 0°C-85°C (o. Betrieb)
- Rel. Luftfeuchte: 10% bis 95% (nicht
Kondensation)
- Gesamtlänge des Rohrnetzes: 360 m
- Maximale Einzelrohrlänge: 120 m
- Durchmesser Ansaugrohr außen: 25 mm
- Durchmesser Ansaugrohr innen: 15 bis
21 mm
- Empfindlichkeit (Einstellbar): 0,005
bis 20% Ld/m
- Schutzart: IP66
- Farbe Gehäuse: Schwarz,
- Farbe Display: Orange
- Abmessungen (H/B/T): 316,5x426,5x180mm
- Gewicht: 6,035 kg
- CE-Zertifikat: 0832-CPR-F2059
Menge: 1,000 Stk

**04.02.1239 VLI-885 VESDA VLI mit VESDAnet (VLI)-885**
*** Bedarfsposition ohne GB
Ansaugrauchmelder (ARM) mit hoher Em-
pfindlichkeit für den industriellen Be-
reich. Modular aufgebaut, Komponenten
austauschbar, antistatisches Gehäuse.
Überwachtes, intelligentes Filtersystem
zum Schutz der Detektorkomponenten. 5
stark leuchtende Alarm- und Betriebsanzeige-LEDs. 5 potentialfreie Relaiskontakte zeigen den Zustand des Melders.
Melder ist BACnet fähig. Der Melder wird
im Normalfall an einer BMZ betrieben,
Anzeige als Meldergruppe. Der autarke
Betrieb ohne BMZ ist möglich. Die
Energieversorgung erfolgt aus der BMZ
oder durch lokale Energieversorgung.
Die Programmierung des Melders erfolgt
vorzugsweise mit PC und der Software VSC
über integrierte USB-Schnittstelle.
Leistungsmerkmale:
- Sehr großer Empfindlichkeitsbereich
- Detektor mit Laserlichtquelle: absol.
Rauchdetektion, Luftstromüberwachung
- 5 Status-LED‘s: Hauptalarm 1, Infoalarm, Störung, Abschaltung, Betrieb
- Rückstelltaste staubabweisend
- Elektronik: ESD geschützt
- Äuß. Gehäuse: Gummierte Oberfläche
- Montage mittels Stahlhalterung
- Filter: Patentierter intell. Filter
- Flusensieb hält Faserpartikel zurück:
Probenteilung (Trägheitsabscheider), Sek
undärer Filter, Reinluftbarriere zum
Schutz der Melderoptik
- Referenzmesstechnologie
- AutoLearn™ Alarmschwellen zur opt.
Anpassung der Ansprechschwellen
- AutoLearn™ Luftdurchfluss zur opt.
Anpassung des Luftdurchfluss
- Tag/Nacht & Wochenende Umschaltung der
Alarmschwellen
- Referenzierungsfunktion zum Abgleich
der Hintergrundrauchbelastung der
Gebäudeaussenluft
- 5 potentialfreie Relaisausgänge, je
eine zugeordnet zu Alarm und Störung,
3 frei programmierbar
- Vier Ansaugrohre mit Ultraschall-Luft-
stromüberwachung zur flexiblen Gestaltung des Leitungsnetzes
- Ereignisspeicher für 18000 Ereignisse
- Variable Drehzahl des Ventilators
- Überwachter, intelligenter Filter mit
Ultraschall-Luftstromsensor
- Zweistufiger, auswechselbarer Filter
- Abluftrückführung in den überwachten
Bereich möglich
- Direkter Schnittstellenanschluss an PC
- Integrierter Ethernet Anschluss mit
TCP/IP und BACnet
- Überwachungsbereich: max. 2.000 m²
Zulassungen: UL, ULC, FM, ActivFire, CE,
VdS, LPCB, NF, SIL 2 wie in IEC 61508,
EN54-20
-Kl. A (24 Öffn./Hauptal. 1 = 0.06%Ld/m)
-Kl. B (28 Öffn./Hauptal. 1 = 0.15%Ld/m)
-Kl. C (60 Öffn./Infoal. = 0.32% Ld/m)
Die Klassifizierung jeder Konfiguration
wird mit ASPIRE2 bestimmt.
- Alarmschwellen:
Infoalarm: 0.050% Ld/m bis 1.990% Ld/m
Voralarm: 0.100% Ld/m bis 1.995% Ld/m
Hauptalarm 1: 0.150% Ld/m b 20.000% Ld/m
Hauptalarm 2: 0.155% Ld/m b 20.000% Ld/m
- Einzelne Alarmverzögerungen: < 1 Min
- Tag / Nacht Alarmschwellen: Umschaltung entweder auf Zeit oder GPI basierend
Technische Daten:
- Nennspannung: 18...30V / DC 24V
- Stromaufnahme (Normal): 415 mA
- Stromaufnahme (Alarm): 440 mA
- Kontaktbelastung: 30V DC / 2A
- Umgebungstemperatur: 0°C bis 39°C
- Geprüft bei: -10° bis +55°C
- Lagerbedingung: 0°C-85°C (o. Betrieb)
- Rel. Luftfeuchte: 10% bis 95% (nicht
Kondensation)
- Gesamtlänge des Rohrnetzes: 360 m
- Maximale Einzelrohrlänge: 120 m
- Durchmesser Ansaugrohr außen: 25 mm
- Durchmesser Ansaugrohr innen: 15 bis
21 mm
- Empfindlichkeit (Einstellbar): 0,005
bis 20% Ld/m
- Schutzart: IP66
- Farbe Gehäuse: Schwarz,
- Farbe Display: Orange
- Abmessungen (H/B/T): 316,5x426,5x180mm
- Gewicht: 6,035 kg
- CE-Zertifikat: 0832-CPR-F2059
Menge: 1,000 Stk

**04.02.1240 VPS-215-E5 VESDA E5 Netzteil 0.5A 7AH**
*** Bedarfsposition ohne GB
Menge: 1,000 Stk

**04.02.1241 VPS-220-E5 VESDA E5 Netzteil 0.5A 14AH**
*** Bedarfsposition ohne GB
Menge: 1,000 Stk

**04.02.1242 VPS-220-STX5 VESDA-E STX Netzteil 0,5A 14AH SCHWARZ**
*** Bedarfsposition ohne GB
VESDA-E-Netzteile sind so gestaltet, dass sie den Stil und das Aussehen von VESDA-E Ansaugrauchmeldern haben und sind auch technisch aufeinander abgestimmt, um aus- reichend Leistung bereitzustellen. Die Ladekapazität entspricht den Anforderungen der EN 54-4. Die STX-Varianten sind VdS zugelassen. Weiterhin können die Geräte in Projekten eingesetzt werden, in denen ISO 7240-4 erforderlich ist. Leistungsmerkmale: - Entwickelt für die Integration in VESDA-E Systeme - Externe LED-Anzeige - Temperaturkompensierte Ladung für Maximierung der Akkulaufzeit - Relaisausgänge zur Überwachung im Fehlerfall - Schutzart: IP30 - Gehäusefarbe: schwarz Zulassungen: - EN54-4:1997+A1:2002+A2:2006 Technische Daten: - Betriebsspannung: 230V/AC (+10%-15%) - Ausgangsspannung: 19,5-30V/DC - Ausgangsstrom: 0,5 A - Umgebungstemperatur: -5°C bis +40°C - Rel. Luftfeuchte: 0% bis 95% (nicht Kondensation) - Akkumulatoren: 2x 12V, 7Ah 2x 12V, 12Ah 4x 12V, 7Ah - Relais: Störungsausgang als Wechslerkontakt - LED: Anzeige Betrieb grün & Störung gelb - Maße (HxBxT): 350 x 300 x 135 mm - Gewicht: 4,5 kg ohne Akkus - Gewicht: 16 kg mit max. Akkus VdS-Nr.: G 209193 CPR-Nr.: 0786-CPD-20890 Liefern und betriebsfertig montieren. Fabrikat: XTRALIS oder gleichwertig Typ: VPS-220-STX5
Menge: 1,000 Stk

**04.02.1243 VPS-220-STX5-SLV VESDA-E STX Netzteil 0,5A 14AH silberfarbig**
*** Bedarfsposition ohne GB
VESDA-E-Netzteile sind so gestaltet, dass sie den Stil und das Aussehen von VESDA-E Ansaugrauchmeldern haben und sind auch technisch aufeinander abgestimmt, um aus- reichend Leistung bereitzustellen. Die Ladekapazität entspricht den Anforderungen der EN 54-4. Die STX-Varianten sind VdS zugelassen. Weiterhin können die Geräte in Projekten eingesetzt werden, in denen ISO 7240-4 erforderlich ist. Leistungsmerkmale: - Entwickelt für die Integration in VESDA-E Systeme - Externe LED-Anzeige - Temperaturkompensierte Ladung für Maximierung der Akkulaufzeit - Relaisausgänge zur Überwachung im Fehlerfall - Schutzart: IP30 - Gehäusefarbe: silber Zulassungen: - EN54-4:1997+A1:2002+A2:2006 Technische Daten: - Betriebsspannung: 230V/AC (+10%-15%) - Ausgangsspannung: 19,5-30V/DC - Ausgangsstrom: 0,5 A - Umgebungstemperatur: -5°C bis +40°C - Rel. Luftfeuchte: 0% bis 95% (nicht Kondensation) - Akkumulatoren: 2x 12V, 7Ah 2x 12V, 12Ah 4x 12V, 7Ah - Relais: Störungsausgang als Wechslerkontakt - LED: Anzeige Betrieb grün & Störung gelb - Maße (HxBxT): 350 x 300 x 135 mm - Gewicht: 4,5 kg ohne Akkus - Gewicht: 16 kg mit max. Akkus VdS-Nr.: G 209193 CPR-Nr.: 0786-CPD-20890 Liefern und betriebsfertig montieren. Fabrikat: XTRALIS oder gleichwertig Typ: VVPS-220-STX5-SLV
Menge: 1,000 Stk

**04.02.1244 VPS-250-E5 VESDA E5 Netzteil 3A 38AH**
*** Bedarfsposition ohne GB
Menge: 1,000 Stk

**04.02.1245 VPS-250-STX5 VESDA-E STX Netzteil 2A 12-24AH schwarz**
*** Bedarfsposition ohne GB
VESDA-E-Netzteile sind so gestaltet, dass sie den Stil und das Aussehen von VESDA-E Ansaugrauchmeldern haben und sind auch technisch aufeinander abgestimmt, um aus- reichend Leistung bereitzustellen. Die Ladekapazität entspricht den Anforderungen der EN 54-4. Die STX-Varianten sind VdS zugelassen. Weiterhin können die Geräte in Projekten eingesetzt werden, in denen ISO 7240-4 erforderlich ist. Leistungsmerkmale: - Entwickelt für die Integration in VESDA-E Systeme - Externe LED-Anzeige - Temperaturkompensierte Ladung für Maximierung der Akkulaufzeit - Relaisausgänge zur Überwachung im Fehlerfall - Schutzart: IP30 - Gehäusefarbe: schwarz Zulassungen: - EN54-4:1997+A1:2002+A2:2006 Technische Daten: - Betriebsspannung: 230V/AC (+10%-15%) - Ausgangsspannung: 19,5-30V/DC - Ausgangsstrom: 2 A - Umgebungstemperatur: -5°C bis +40°C - Rel. Luftfeuchte: 0% bis 95% (nicht Kondensation) - Akkumulatoren: 2x 12V, 12Ah 2x 12V, 17Ah 2x 12V, 24Ah - Relais: Störungsausgang als Wechslerkontakt - LED: Anzeige Betrieb grün & Störung gelb - Maße (HxBxT): 350 x 300 x 198 mm - Gewicht: 5,8 kg ohne Akkus - Gewicht: 25 kg mit max. Akkus VdS-Nr.: G 209140 CPR-Nr.: 0786-CPD-20783 Liefern und betriebsfertig montieren. Fabrikat: XTRALIS oder gleichwertig Typ: VPS-250-STX5
Menge: 1,000 Stk

**04.02.1246 VPS-250-STX5-SLV VESDA-E STX Netzteil 2A 12-24AH silberfarbig**
*** Bedarfsposition ohne GB
VESDA-E-Netzteile sind so gestaltet, dass sie den Stil und das Aussehen von VESDA-E Ansaugrauchmeldern haben und sind auch technisch aufeinander abgestimmt, um aus- reichend Leistung bereitzustellen. Die Ladekapazität entspricht den Anforderungen der EN 54-4. Die STX-Varianten sind VdS zugelassen. Weiterhin können die Geräte in Projekten eingesetzt werden, in denen ISO 7240-4 erforderlich ist. Leistungsmerkmale: - Entwickelt für die Integration in VESDA-E Systeme - Externe LED-Anzeige - Temperaturkompensierte Ladung für Maximierung der Akkulaufzeit - Relaisausgänge zur Überwachung im Fehlerfall - Schutzart: IP30 - Gehäusefarbe: silber Zulassungen: - EN54-4:1997+A1:2002+A2:2006 Technische Daten: - Betriebsspannung: 230V/AC (+10%-15%) - Ausgangsspannung: 19,5-30V/DC - Ausgangsstrom: 2 A - Umgebungstemperatur: -5°C bis +40°C - Rel. Luftfeuchte: 0% bis 95% (nicht Kondensation) - Akkumulatoren: 2x 12V, 12Ah 2x 12V, 17Ah 2x 12V, 24Ah - Relais: Störungsausgang als Wechslerkontakt - LED: Anzeige Betrieb grün & Störung gelb - Maße (HxBxT): 350 x 300 x 198 mm - Gewicht: 5,8 kg ohne Akkus - Gewicht: 25 kg mit max. Akkus VdS-Nr.: G 209140 CPR-Nr.: 0786-CPD-20783 Liefern und betriebsfertig montieren. Fabrikat: XTRALIS oder gleichwertig Typ: VPS-250-STX5-SLV
Menge: 1,000 Stk

**04.02.1247 VRT-300 VESDAnet Sockel**
*** Bedarfsposition ohne GB
Ermöglicht den Anschluß externer Geräte an das VESDANet. Z.B. kann ein Hand- programmiergerät oder ein PC in Verbin- dung mit dem PC-Interface angeschlossen werden, um das System zu programmieren. Fabrikat: ESSER
Menge: 1,000 Stk

**04.02.1248 VSP-005 VESDA Filter f. VLP. VLS. VLF. VLC**
*** Bedarfsposition ohne GB
VESDA Filter f. VLP. VLS. VLF. VLC Fabrikat: ESSER
Menge: 1,000 Stk

**04.02.1249 VSP-025 Filterkartusche (20 St.)**
*** Bedarfsposition ohne GB
Die VESDA-Ersatzfilterkartusche (VSP-005 für Einzelgeräte und VSP-025 für eine Packung mit zwanzig [20] VSP-005-Einheiten) wird verwendet, um Filterkartuschen in VESDA VLC-, VLF-, VLP- und VLS-Detektoren zu ersetzen.
Menge: 20,000 Stk

**04.02.1250 VSP-030 VESDA VLI Intelligent Filter Ersatzteil VESDA VLI**
*** Bedarfsposition ohne GB
VSP-030
Ersatzteil intelligenter Filter für VESDA VLI
Austauschfilter für Ansaugrauchmelder
VLI
Menge: 1,000 Stk

**04.02.1251 VSP-031 VESDA VLI Sekundärfilter Ersatzteil Ansaugrauchmelder**
*** Bedarfsposition ohne GB
VSP-031
Ersatzteil Sekundärfilter für Ansaugrauchmelder
VESDA-VLI.
Menge: 1,000 Stk

**04.02.1252 VSP-032 VESDA VLI Lüfter Ersatzteil für Ansaugrauchmelder**
*** Bedarfsposition ohne GB
VSP-032
Ersatzteil Ansaugventilator für Ansaugrauchmelder
VESDA-VLI
Menge: 1,000 Stk

**04.02.1253 VSP-033 VESDA VLI Kammerbaugruppe Ersatzteil**
*** Bedarfsposition ohne GB
Menge: 1,000 Stk

**04.02.1254 VSP-034 VESDA VLI VESDAnet Karte Ersatzteil VESDAnet**
*** Bedarfsposition ohne GB
VSP-034
Ersatzteil Netzwerkkarte VESDAnet für Ansaugrauchmelder
VESDA-VLI.
Menge: 1,000 Stk

**04.02.1255 VSP-035 VESDA VLI-Fernanzeige-Modul**
*** Bedarfsposition ohne GB
Menge: 1,000 Stk

**04.02.1256 VSP-036 VESDA VLI Ultraschall-Verteiler Ersatz**
*** Bedarfsposition ohne GB
Menge: 1,000 Stk

**04.02.1257 VSP-1000 VESDA-E VEA 6mm Reduzierstück 10St VPE 10 Stck.**
*** Bedarfsposition ohne GB
VSP-1000
VESDA-E VEA 6mm bis 4mm Reduzierstück
10St
Als Verbinder zwischen 6mm und 4mm
Kapillarschläuchen.
Menge: 1,000 Stk

**04.02.1258 VSP-1001 VESDA-E VEA 6mm gerader Verb. 10St VPE 10 Stck.**
*** Bedarfsposition ohne GB
VSP-1001
VESDA-E VEA 6mm bis 6mm gerader Verb.
10St
Als Verbinder zwischen 6mm Kapillarschläuchen zur Verlängerung bestehender
Schlauchstrecken.
Menge: 10,000 Stk

**04.02.1259 VSP-1002 VESDA-E VEA 4 mm gerader Verb.10St VPE 10 Stck.**
*** Bedarfsposition ohne GB
VSP-1002
VESDA-E VEA 4 mm bis 4 mm gerader Verb.
10St
Als Verbinder zwischen 4mm Kapillarschläuchen zur
Verlängerung bestehender Schlauchstrecken.
Menge: 10,000 Stk

**04.02.1260 VSP-1003 VESDA-E VEA 6mm abgew. Verb. 10St Verb. 10St**
*** Bedarfsposition ohne GB
VSP-1003
VESDA-E VEA 6mm bis 6mm abgewinkelter
Verb. 10St
Als abgewinkelter Verbinder zwischen
6mm Kapillarschläuchen zur Verlängerung
bestehender Schlauchstrecken.
Menge: 10,000 Stk

**04.02.1261 VSP-1004 VESDA-E VEA 4 mma abgew.Verb. 10St Verb. 10St**
*** Bedarfsposition ohne GB
VSP-1004
VESDA-E VEA 4mm bis 4mm abgewinkelter
Verb. 10St
Als abgewinkelter Verbinder zwischen 4mm
Kapillarschläuchen zur Verlängerung
bestehender Schlauchstrecken.
Menge: 10,000 Stk

**04.02.1262 VSP-715 Ersatzlüfter für VLF-500**
*** Bedarfsposition ohne GB
Menge: 1,000 Stk

**04.02.1263 VSP-722 Ersatzlüfter für VLF-250**
*** Bedarfsposition ohne GB
Ersatzlüfter für VLF-250
Menge: 1,000 Stk

**04.02.1264 VSP-810 Rauchstift mit 6 Stück Dochte**
*** Bedarfsposition ohne GB
Rauchstift mit 6 Stück Dochte
Menge: 1,000 Stk

**04.02.1265 VSP-811 Nachfüllpaket mit 6 Stück Dochte**
*** Bedarfsposition ohne GB
Nachfüllpaket mit 6 Stück Dochte
Menge: 1,000 Stk

**04.02.1266 VSP-850-G Filter f. LRS-Rauchansaug- systeme, grau (VSP-850)**
*** Bedarfsposition ohne GB
Externer Filter für VESDA Rauchansaugsysteme zum Einsatz in extrem verschmutzten Umgebungen.
Menge: 1,000 Stk

**04.02.1267 VSP-850-R Filter für VESDA Det. VSP-850R**
*** Bedarfsposition ohne GB
Der Xtralis Inline-Filter bietet Xtralis-Kunden die Möglichkeit, ein breites Spektrum an rauen Umgebungen mit einem hohen Anteil an luftgetragenen Schadstoffen auf und kostengünstige Weise zu bewältigen. Im Gegensatz zu anderen auf dem Markt erhältlichen Inline-Filtrationslösungen bietet der Xtralis Inline-Filter eine überlegene Leistung in Bezug auf die Verlängerung der Detektorlebensdauer und die Erhöhung der Wartungshäufigkeit. Da sich Ein- und Auslass konisch verjüngen, lässt sich der Xtralis-Inline-Filter problemlos in Linie mit dem Probenahmerohr montieren, ohne dass zusätzliche Rohrverschraubungen erforderlich sind, wodurch die Installationskosten gesenkt werden. Filterelemente können einfach ausgetauscht werden, ohne dass der Filter aus dem Rohrnetz entfernt werden muss, was die Wartung vereinfacht. Sein elegantes Design fügt sich nahtlos in die Installation ein, bei der bis zu vier nebeneinander in Xtralis-Mehrrohrinstallationen installiert werden können.
Menge: 1,000 Stk

**04.02.1268 VSP-855-20 Xtralis Inline-Filterelemente (20 St.)**
*** Bedarfsposition ohne GB
Der Xtralis Inline-Filter bietet Xtralis-Kunden die Möglichkeit, ein breites Spektrum an rauen Umgebungen mit einem hohen Anteil an luftgetragenen Schadstoffen auf einfache und kostengünstige Weise zu bewältigen. Im Gegensatz zu anderen auf dem Markt erhältlichen Inline-Filtrationslösungen bietet der Xtralis Inline-Filter eine überlegene Leistung in Bezug auf die Verlängerung der Detektorlebensdauer und die Verringerung der Wartungshäufigkeit. Da sich Ein- und Auslass konisch verjüngen, lässt sich der Xtralis-Inline-Filter problemlos in Linie mit dem Probenahmerohr montieren, ohne dass zusätzliche Rohrverschraubungen erforderlich sind, wodurch die Installationskosten gesenkt werden. Filterelemente können einfach ausgetauscht werden, ohne dass der Filter aus dem Rohrnetz entfernt werden muss, was die Wartung vereinfacht. Sein elegantes Design fügt sich nahtlos in die Installation ein, bei der bis zu vier nebeneinander in Xtralis-Mehrrohrinstallationen installiert werden können.
Menge: 20,000 Stk

**04.02.1269 VSP-855-4 Filtermatten für VSP-850-G**
*** Bedarfsposition ohne GB
Filtermatten für VSP-850-G Fabrikat: ESSER
Menge: 1,000 Stk

**04.02.1270 VSP-860 Ansaugkit für Kühlräume**
*** Bedarfsposition ohne GB
Menge: 1,000 Stk

**04.02.1271 VSP-960 VESDA-E Halterung**
*** Bedarfsposition ohne GB
Menge: 1,000 Stk

**04.02.1272 VSP-962 VESDA-E interner Filter f. VEP, VEU, VES**
*** Bedarfsposition ohne GB
VSP-962
VESDA-E interner Filter
Ersatzfilter für Ansaugrauchmelder VESDA-E
Menge: 1,000 Stk

**04.02.1273 VSP-962-20 VESDA-E VEU/VEP/VES Filter (20er Paket)**
*** Bedarfsposition ohne GB
Menge: 20,000 Stk

**04.02.1274 VSP-963 VESDA-E-Ansauglüfter Ersatzlüfter**
*** Bedarfsposition ohne GB
VSP-963
VESDA-E Ansauglüfter
Ersatzlüfter für Ansaugrauchmelder VESDA-E
Menge: 1,000 Stk

**04.02.1275 VSP-965 VESDA-E-Ansaugmodul**
*** Bedarfsposition ohne GB
Menge: 1,000 Stk

**04.02.1276 VSP-970 VESDA-E VEA-20/40 Befestigungsschelle**
*** Bedarfsposition ohne GB
Menge: 1,000 Stk

**04.02.1277 VSP-971 VESDA-E VEA-40 Rauchsensormodul Ersatz**
*** Bedarfsposition ohne GB
Menge: 1,000 Stk

**04.02.1278 VSP-972 VESDA-E VEA Ersatzfilter Austauschfilter**
*** Bedarfsposition ohne GB
VSP-972
VESDA-E VEA Ersatzfilter
Austauschfilter für Ansaugrauchmelder VESDA-E VEA.
Menge: 1,000 Stk

**04.02.1279 VSP-973 VESDA-E VEA Pumpe Ersatzteil**
*** Bedarfsposition ohne GB
VSP-973
VESDA-E VEA Pumpe Ersatzteil
Austauschpumpe für Ansaugrauchmelder
VESDA-E VEA.
Pumpe für die automatisierte Reinigung
der Kapillarschläuche.
Menge: 1,000 Stk

**04.02.1280 VSP-974 VESDA-E VEA Drehklappe Ersatz**
*** Bedarfsposition ohne GB
Menge: 1,000 Stk

**04.02.1281 VSP-975 VESADA-E VEA LED Frontabd Ersatz**
*** Bedarfsposition ohne GB
Menge: 1,000 Stk

**04.02.1282 VSP-976 VESADA-E VEA LCD Frontabd Ersatz**
*** Bedarfsposition ohne GB
Menge: 1,000 Stk

**04.02.1283 VSP-977 VESDA-E VEA Ersatzfilter**
*** Bedarfsposition ohne GB
Menge: 1,000 Stk

**04.02.1284 VSP-978 VESDA-E VEA-Schlüssel für Ansaugöf.10 St**
*** Bedarfsposition ohne GB
Montage- und Demontagehilfe für VEDA-E VEA Ansaugöffnungen. HINWEIS: - VPE 10 Stück Liefern und betriebsfertig montieren. Fabrikat: HONEYWELL oder gleichwertig Typ: VSP-978
Menge: 10,000 Stk

**04.02.1285 VSP-979 VESDA-E VEA M Cutter f. Kapillarschl.3St**
*** Bedarfsposition ohne GB
VESDA-E VEA Schlauchschneider für Kapillarschläuche HINWEIS: - VPE 3 Stück. Liefern und betriebsfertig montieren. Fabrikat: HONEYWELL oder gleichwertig Typ: VSP-979
Menge: 3,000 Stk

**04.02.1286 VSP-980-B VESDA-E VEA 6mm Ansaugöf. Schw. UP**
*** Bedarfsposition ohne GB
Menge: 1,000 Stk

**04.02.1287 VSP-980-B22 VESDA-E VEA 6mm Ansaugöf. Schw. UP 22St**
*** Bedarfsposition ohne GB
Menge: 22,000 Stk

**04.02.1288 VSP-980-W VESDA-E VEA 6mm Ansaugöf. weiß UP Standard Ansaugöffnung für 6 mm Schlauch**
*** Bedarfsposition ohne GB
VSP-980-W

VESDA-E VEA 6mm Ansaugöf. weiß Einbau
Standard Ansaugöffnung für 6 mm Schlauch
Menge: 1,000 Stk

**04.02.1289 VSP-980-W22 VESDA-E VEA 6mm Ansaugöf. weiß UP 22St Stndrd Ansaugöffn f.Schlauch, VPE 22Stck**
*** Bedarfsposition ohne GB
VSP-980-W22
VESDA-E VEA 6mm Ansaugöf. weiß Einbau
Standard Ansaugöffnung für 6 mm Schlauch
Verpackungseinheit 22 Stück
Menge: 22,000 Stk

**04.02.1290 VSP-981-B VESDA-E VEA 4mm Ansaugöf. Schw. UP 22St**
*** Bedarfsposition ohne GB
Menge: 22,000 Stk

**04.02.1291 VSP-981-B22 VESDA-E VEA 4mm Ansaugöf. Schw. UP 22St**
*** Bedarfsposition ohne GB
Menge: 22,000 Stk

**04.02.1292 VSP-981-W VESDA-E VEA 4mm Ansaugöf. weiß UP Standard Ansaugöffnung für 4 mm Schlauch**
*** Bedarfsposition ohne GB
VSP-981-W

VESDA-E VEA 4 mm Ansaugöf. weiß Einbau
Standard Ansaugöffnung für 4 mm Schlauch
Menge: 1,000 Stk

**04.02.1293 VSP-981-W22 VESDA-E VEA 4mm Ansaugöf.weiß UP 22St Stndrd Ansaugöffn f.Schlauch, VPE 22Stck**
*** Bedarfsposition ohne GB
VSP-981-W22
VESDA-E VEA 4 mm Ansaugöf. weiß Einbau
Standard Ansaugöffnung für 4 mm Schlauch
Verpackungseinheit 22 Stück
Menge: 22,000 Stk

**04.02.1294 VSP-982-B VESDA-E VEA 6mm Ansaugöf.schw AP**
*** Bedarfsposition ohne GB
Menge: 1,000 Stk

**04.02.1295 VSP-982-B22 VESDA-E VEA 6mm Ansaugöf.schw AP 22St**
*** Bedarfsposition ohne GB
Menge: 22,000 Stk

**04.02.1296 VSP-982-W VESDA-E VEA 6mm Ansaugöf. Weiß AP Standard Ansaugöffnung für 6 mm Schlauch**
*** Bedarfsposition ohne GB
VSP-982-W
VESDA-E VEA 6 mm Ansaugöf. weiß Aufbau
Standard Ansaugöffnung für 6 mm Schlauch
Menge: 1,000 Stk

**04.02.1297 VSP-982-W22 VESDA-E VEA 6mm Ansaugöf. Weiß AP Stndrd Ansaugöffn f.Schlauch, VPE 22Stck**
*** Bedarfsposition ohne GB
VSP-982-W22
VESDA-E VEA 6 mm Ansaugöf. weiß Aufbau
Standard Ansaugöffnung für 6 mm Schlauch
Verpackungseinheit 22 Stück
Menge: 22,000 Stk

**04.02.1298 VSP-983-B VESDA-E VEA 4mm Ansaugöf.schw AP**
*** Bedarfsposition ohne GB
Menge: 1,000 Stk

**04.02.1299 VSP-983-B22 VESDA-E VEA 4mm Ansaugöf.schw AP 22St**
*** Bedarfsposition ohne GB
Menge: 22,000 Stk

**04.02.1300 VSP-983-W VESDA-E VEA 4mm Ansaugöf.weiß AP**
*** Bedarfsposition ohne GB
Menge: 1,000 Stk

**04.02.1301 VSP-983-W22 VESDA-E VEA 4mm Ansaugöf.weiß AP 22St**
*** Bedarfsposition ohne GB
Menge: 22,000 Stk

**04.02.1302 VSP-990-330 VESDA-E VEA 6mm Kapillarschlauch 100m 100m Rollenware**
*** Bedarfsposition ohne GB
VSP-990
VESDA-E VEA 6mm Kapillarschlauch
300m Rollenware
Menge: 1,000 Stk

**04.02.1303 VSP-991 VESDA-E VEA 4mm Kapillarschlauch 150m 150m Rollenware**
*** Bedarfsposition ohne GB
VSP-991
VESDA-E VEA 4mm Kapillarschlauch
150m Rollenware
Menge: 1,000 Stk

**04.02.1304 VSP-998 VESDA-E VEA 6mm Blindstopfen 50St**
*** Bedarfsposition ohne GB
VSP-998
VESDA-E VEA 6mm Blindstopfen 50St
Zum Verschluss ungenutzter Ansaugöffnungen oder zur temporären
Außerbetriebnahme.
Menge: 50,000 Stk

**04.02.1305 W-150 Melderwinkelkonsole**
*** Bedarfsposition ohne GB
Geeignet für Melder der Serie OPAL, 700
und 800.
Technische Daten:
Abmessungen B: 150 H: 110mm
Menge: 1,000 Stk

**04.02.1306 W5A-RP05SG-K013-01 Handfeuermelder IP67**
*** Bedarfsposition ohne GB
Menge: 1,000 Stk

**04.02.1307 WB-1AP Feuchtraum Montagesockelzusatz Farbe: reinweiß**
*** Bedarfsposition ohne GB
In Verbindung mit den Sockeln
B524IEFT-1WH, B501AP, B524RTE-W und
B524HTR-W, sowie Sockeln der Serie 800.
Technische Daten:
Kabeleinführung aP mit PG
Schutzart IP43
Material PC/ABS
Farbe reinweiß, ähnlich RAL9003
Gewicht ca. 200g
Abmessungen Durchmesser: 110mm H: 70mm
Menge: 1,000 Stk

**04.02.1308 WB-1AP-IV Feuchtraum Montagesockelzusatz Farbe: weiß**
*** Bedarfsposition ohne GB
In Verbindung mit den Sockeln B524IEFT-1
B501AP-IV, B524RTE, B524HTR und
B524FTXE, sowie Sockeln der Serie 800.
Technische Daten:
Kabeleinführung aP mit PG
Schutzart IP43
Farbe weiß, ähnlich RAL9001
Gewicht ca. 200g
Abmessungen H: 70mm
Menge: 1,000 Stk

**04.02.1309 WB501 Sockel-Dichtung für die Melder sockel B501AP u. B401**
*** Bedarfsposition ohne GB
Eigenschaften: -Farbe: ähnlich RAL 9003 Signalweiß -Gewicht: 32 Gramm -Maße (D/H): 106,5mm x 26mm -Material: TPE: TC8GPN_B100 / Härte in Shore: 78 +/- 1
Menge: 10,000 Stk

**04.02.1310 WM1001 WINMAG plus Installationsdatenträger**
*** Bedarfsposition ohne GB
Installationsmedium der WINMAG plus
Leitstellen-Software für Gefahrenmeldeanlagen, ohne Lizenz für die Ankopplung
von Gefahrenmeldeanlagen. Mit Hilfe
dieser Basissoftware und den entsprechenden Lizenzen können Gefahrenmeldeanlagen über einen PC verwaltet und
bedient werden. Der WINMAG plus
Installationsdatenträger Basispaket
enthält die vollständige Systeminstallation als Demo. WINMAG plus ist
lauffähig unter folgenden 64-Bit
Microsoft-Betriebssystemen:
- Windows Server 2008/2012/2016 R2,
(Foundation-Versionen nicht möglich)
- Windows 7, (Keine Home-Editionen)
- Windows 8/8.1, (Keine RT-Editionen)
- Windows 10, (nur Pro oder Enterprise)
WIMNAG plus ist ein modulares,
individuell konfigurierbares Security
Management System mit Visualisierung und
Bearbeitung von Meldungen auf PC-Basis.
WINMAG plus ermöglicht eine komfortable
einheitliche, PC-gestützte Bedienung und
Steuerung unterschiedlicher Systeme mit
individueller Melderauswertung,
Alarmierung und Melderbearbeitung. Das
System kann als Einplatz oder Mehrplatz
System genutzt werden.
WINMAG plus kann Daten aus verschiedenen
Netzen verarbeiten und auf individuelle
Weise darstellen:
- in Grafiken mit dynamischen Symbolen
- in Tabellen und in individuellen
Programmabläufen (z.B. Alarmprogramm)
- Druckausgabe auf mehrere Drucker
- Protokollierung in Datenbank/Dateien
Die Software besteht aus 3 Modulen. Ein
Service für Kommunikation zu den angeschlossenen Systemen, eine Laufzeit-
Umgebung für den End-Anwender und die
Konfigurations-Umgebung für den
Errichter / Systemadministator.
Anpassungen an endkundenspezifische
Prozessse sind mit Hilfe der Scripte
einfach realisierbar. Die Erstellung
kann über die integrierte Programmiersprache individuell und interaktiv
gestaltet werden.
Leistungsmerkmale:
- Ein-, Mehrplatzbetrieb (Option)
- Verteilte Schnittstellen
- Freie Programmierbarkeit
- Makrofunktionen
- Getrenntes Programmiermodul
- Protokollierung der Ereignisse
- Module für Fremdgewerketreiber
- Modularer Aufbau mit offener Systemarchitektur.
- WINMAG plus ermöglicht einheitliche
Bedienung von unterschiedlicher
Hersteller-Hardware
- Offene Programmierschnittstelle
- Mehr-Bildschirmbetrieb (Multimonitor)
- Echtzeit Alarmverfolgung
- Vergabe von Nutzerrechten
- Prioritätensteuerung
- Unbegrenzte Anzahl von Datenpunkten
- Zeitprogramme und Kalenderfunktion
- Maßnahmenkatalog für Einsatzkräfte
- Integration von Videosequenzen möglich
- Unterstützung verschiedener Grafikformate wie wmf, bmp, tif, jpg, etc.
- individuelle Erweiterbarkeit der
Symbolbibliotheken
- Aktivierung anderer Programme aus
WINMAG plus heraus möglich
- Internet-Funktionalitäten
Schnittstellen/Kopplungsmöglichkeiten:
- Zentralen: MB-Secure, MB-Classic,
HB-Reihe, BMZ8000-Reihe, FlexES,
Notifier (US und UK Reihen)
- OPC und/oder BACnet Anbindung (Option)
- Netz-Redundanzbetrieb (Option)
- Netz- und Serverredundanzbetrieb mit
zwei identischen Servern (Lizenzen)
- AutoCAD-Filter
- Menü für Zeitprogramme
- Hierachische Layerverwaltung
Menge: 1,000 Stk

**04.02.1311 WM2010 WINMAG plus Basispaket mit 500 Datenpunkten**
*** Bedarfsposition ohne GB
Basislizenz für WINMAG plus dient zur Freischaltung des Basispakets / Demo- version als unbegrenzte Version der Alarmmanagementsoftware auf Serverarbeitsplätzen und auf Bedienplätzen im Netzwerk. Es werden zusätzliche Optionen benötigt. Beinhaltet einen Bedienplatz und 500 Datenpunkte.
Menge: 1,000 Stk

**04.02.1312 WM2020 WINMAG plus Basispaket mit 1.500 Datenpunkten**
*** Bedarfsposition ohne GB
Basislizenz für WINMAG plus dient zur
Freischaltung des Basispakets / Demoversion als unbegrenzte Version der
Alarmmanagementsoftware auf
Serverarbeitsplätzen und auf
Bedienplätzen im Netzwerk. Es werden
zusätzliche Optionen benötigt.
Beinhaltet einen Bedienplatz und
1500 Datenpunkte.
Menge: 1,000 Stk

**04.02.1313 WM2030 WINMAG plus Basispaket mit 2.500 Datenpunkten**
*** Bedarfsposition ohne GB
Basislizenz für WINMAG plus dient zur
Freischaltung des Basispakets / Demoversion als unbegrenzte Version der
Alarmmanagementsoftware auf
Serverarbeitsplätzen und auf
Bedienplätzen im Netzwerk. Es werden
zusätzliche Optionen benötigt.
Beinhaltet einen Bedienplatz und
2500 Datenpunkte.
Menge: 1,000 Stk

**04.02.1314 WM2040 WINMAG plus Basispaket mit 10.000 Datenpunkten**
*** Bedarfsposition ohne GB
Basislizenz für WINMAG plus dient zur Freischaltung des Basispakets / Demo- version als unbegrenzte Version der Alarmmanagementsoftware auf Serverarbeitsplätzen und auf Bedienplätzen im Netzwerk. Es werden zusätzliche Optionen benötigt. Beinhaltet einen Bedienplatz und 10000 Datenpunkte.
Menge: 1,000 Stk

**04.02.1315 WM2050 WINMAG plus Basispaket mit 20.000 Datenpunkten**
*** Bedarfsposition ohne GB
Basislizenz für WINMAG plus dient zur Freischaltung des Basispakets / Demo- version als unbegrenzte Version der Alarmmanagementsoftware auf Serverarbeitsplätzen und auf Bedienplätzen im Netzwerk. Es werden zusätzliche Optionen benötigt. Beinhaltet einen Bedienplatz und 20000 Datenpunkte.
Menge: 1,000 Stk

**04.02.1316 WM2060 WINMAG plus Basispaket mit 50.000 Datenpunkten**
*** Bedarfsposition ohne GB
Basislizenz für WINMAG plus dient zur Freischaltung des Basispakets / Demo- version als unbegrenzte Version der Alarmmanagementsoftware auf Serverarbeitsplätzen und auf Bedienplätzen im Netzwerk. Es werden zusätzliche Optionen benötigt. Beinhaltet einen Bedienplatz und 50000 Datenpunkte.
Menge: 1,000 Stk

**04.02.1317 WM2110 Zusätzlich 500 Datenpunkte**
*** Bedarfsposition ohne GB
Option zur Basis-Software WINMAG plus. Diese Lizenz erweitert die Basislizenz um zusätzliche 500 Datenpunkte.
Menge: 1,000 Stk

**04.02.1318 WM2120 Zusätzlich 2.500 Datenpunkte**
*** Bedarfsposition ohne GB
Option zur Basis-Software WINMAG plus. Diese Lizenz erweitert die Basislizenz um zusätzliche 2500 Datenpunkte.
Menge: 1,000 Stk

**04.02.1319 WM2130 Zusätzlich 5.000 Datenpunkte**
*** Bedarfsposition ohne GB
Option zur Basis-Software WINMAG plus. Diese Lizenz erweitert die Basislizenz um zusätzliche 5000 Datenpunkte.
Menge: 1,000 Stk

**04.02.1320 WM2140 Zusätzlich 10.000 Datenpunkte**
*** Bedarfsposition ohne GB
Option zur Basis-Software WINMAG plus. Diese Lizenz erweitert die Basislizenz um zusätzliche 10000 Datenpunkte.
Menge: 1,000 Stk

**04.02.1321 WM2200 WINMAG plus Client - Einzellizenz**
*** Bedarfsposition ohne GB
Diese Lizenz kann separat als nachträgliche Optionserweiterung bestellt werden. Ermöglicht den Betrieb eines zusätzlichen Bedienplatzes in einem Computernetzwerk an einem Server- arbeitsplatz. Die Lizenz muss an dem Serverarbeitsplatz eingespielt werden. Für die Clienten ist jeweils nur die Software WINMAG plus notwendig.
Menge: 1,000 Stk

**04.02.1322 WM2210 WINMAG plus Client - Lizenzpaket, 5 St.**
*** Bedarfsposition ohne GB
Dieses Lizenzpaket kann separat als nachträgliche Optionserweiterung bestellt werden. Ermöglicht den Betrieb von 5 zusätzlichen Bedienplätzen in einem Computernetzwerk an einem Server- arbeitsplatz. Die Lizenz muss an dem Serverarbeitsplatz eingespielt werden. Für die Clienten ist jeweils nur die Software WINMAG plus notwendig.
Menge: 1,000 Stk

**04.02.1323 WM2220 WINMAG plus Client - Lizenzpaket, 10 St.**
*** Bedarfsposition ohne GB
Dieses Lizenzpaket kann separat als nachträgliche Optionserweiterung bestellt werden. Ermöglicht den Betrieb von 10 zusätzlichen Bedienplätzen in einem Computernetzwerk an einem Server- arbeitsplatz. Die Lizenz muss an dem Serverarbeitsplatz eingespielt werden. Für die Clienten ist jeweils nur die Software WINMAG plus notwendig.
Menge: 1,000 Stk

**04.02.1324 WM2230 WINMAG plus Client - Lizenzpaket, 25 St.**
*** Bedarfsposition ohne GB
Dieses Lizenzpaket kann separat als nachträgliche Optionserweiterung bestellt werden. Ermöglicht den Betrieb von 25 zusätzlichen Bedienplätzen in einem Computernetzwerk an einem Server- arbeitsplatz. Die Lizenz muss an dem Serverarbeitsplatz eingespielt werden. Für die Clienten ist jeweils nur die Software WINMAG plus notwendig.
Menge: 1,000 Stk

**04.02.1325 WM2310 WINMAG plus Ugrade auf neueste Version 2.500 Datenpunkte**
*** Bedarfsposition ohne GB
Upgrade einer WINMAG plus Voll-Lizenz- Installation auf die neueste Voll- Version der WINMAG plus Leitstellen- Software inklusive 2500 Datenpunkte. WINMAG plus Optionen werden entsprechend der Vorgängerlizenz übernommen.
Menge: 1,000 Stk

**04.02.1326 WM2320 WINMAG plus Ugrade auf neueste Version 10.000 Datenpunkte**
*** Bedarfsposition ohne GB
Upgrade einer WINMAG plus Voll-Lizenz- Installation auf die neueste Voll- Version der WINMAG plus Leitstellen- Software inklusive 10000 Datenpunkte. WINMAG plus Optionen werden entsprechend der Vorgängerlizenz übernommen.
Menge: 1,000 Stk

**04.02.1327 WM2330 WINMAG plus Ugrade auf neueste Version 20.000 Datenpunkte**
*** Bedarfsposition ohne GB
Upgrade einer WINMAG plus Voll-Lizenz- Installation auf die neueste Voll- Version der WINMAG plus Leitstellen- Software inklusive 20000 Datenpunkte. WINMAG plus Optionen werden entsprechend der Vorgängerlizenz übernommen.
Menge: 1,000 Stk

**04.02.1328 WM2340 WINMAG plus Ugrade auf neueste Version 50.000 Datenpunkte**
*** Bedarfsposition ohne GB
Upgrade einer WINMAG plus Voll-Lizenz- Installation auf die neueste Voll- Version der WINMAG plus Leitstellen- Software inklusive 50000 Datenpunkte. WINMAG plus Optionen werden entsprechend der Vorgängerlizenz übernommen.
Menge: 1,000 Stk

**04.02.1329 WM2348E Montagesockelzusatz für RTS151KEY**
*** Bedarfsposition ohne GB
Für die aP-Wandmontage des RTS151KEY wird der Montagesockel WM2348E benötigt. Eigenschaft: - Abmessungen (B/H/T): 78 x 122 x 45 mm Liefern und betriebsfertig montieren. Fabrikat: NOTIFIER by Honeywell oder gleichwertig Typ: WM2348
Menge: 1,000 Stk

**04.02.1330 WM3010 Option Einbruchmeldetechnik MB Serie**
*** Bedarfsposition ohne GB
Option zur Basis-Software WINMAG plus. Diese Lizenz ist erforderlich zur Ankopplung der Zentralentypen MB-Secure/MB-Classic/HB und 5008. Leistungsmerkmale: - EMZ: Anzeige Konfigurationsänderung, Übernahme neue Konfiguration durch Neustart - EMZ Sicherungsbereich: Einschalten, Intern/extern scharf/unscharf, Summer aus, Alarm rücksetzen - EMZ Meldebereich: Ein/abschalten, Anzeige Sperrstatus - EMZ Meldegruppe: Anzeige von Status, Alarmen, Sabotage und Störung - EMZ Ausgang: aktivieren/deaktivieren, Anzeige Status
Menge: 1,000 Stk

**04.02.1331 WM3020 Option Einbruchmeldetechnik Galaxy**
*** Bedarfsposition ohne GB
Option zur Basis-Software WINMAG plus. Diese Lizenz ist erforderlich zur Ankopplung der Zentralentypen Galaxy Dimension. Leistungsmerkmale: - EMZ: Anzeige Konfigurationsänderung, Übernahme neue Konfiguration durch Neustart - EMZ Sicherungsbereich: Einschalten, Intern/extern scharf/unscharf, Summer aus, Alarm rücksetzen - EMZ Meldebereich: Ein/abschalten, Anzeige Sperrstatus - EMZ Meldegruppe: Anzeige von Status, Alarmen, Sabotage und Störung - EMZ Ausgang: Aktivieren/deaktivieren, Anzeige Status
Menge: 1,000 Stk

**04.02.1332 WM3110 Option Brandmeldetechnik ESSER**
*** Bedarfsposition ohne GB
Option zur Basis-Software WINMAG plus. Diese Lizenz ist erforderlich zur Ankopplung von Brandmelderzentralen der Firma ESSER. Leistungsmerkmale: - BMZ: Verzögert, aktiv/inaktiv, Rücksetzen, Akustik Ein/Aus, Erkunden, Reset, Zeit stellen - BMZ Meldergruppe: Ab/Einschalten, O-,I-,T-Sensoren ab-/einschalten, Test Ein/Aus, Ein/Aus - BMZ Meldergruppe (Melder, Primärleitung): Ein-/abschalten, Sensor ein-/abschalten, Test Ein/Aus, Ein/Aus - BMZ Steuergruppe: Ein-/abschalten, Test Ein/Aus, Akust. Signalgeber, AE, ÜE: ein-/abschalten - BMZ: Einschalten, Summer aus, Reset - Alle BMZ: Akustik Ein/Aus, Konfiguration einlesen
Menge: 1,000 Stk

**04.02.1333 WM3120 Option Brandmeldetechnik Gent**
*** Bedarfsposition ohne GB
Option zur Basis-Software WINMAG plus. Diese Lizenz ist erforderlich zur Ankopplung von Brandmelderzentralen der Firma Gent. Leistungsmerkmale: - BMZ: Verzögert, aktiv/inaktiv, Rücksetzen, Akustik Ein/Aus, Erkunden, Reset, Zeit stellen - BMZ Meldergruppe: Ab/Einschalten, O-,I-,T-Sensoren ab-/einschalten, Test Ein/Aus, Ein/Aus - BMZ Meldergruppe (Melder, Primärleitung): Ein-/abschalten, Sensor ein-/abschalten, Test Ein/Aus, Ein/Aus - BMZ Steuergruppe: Ein-/abschalten, Test Ein/Aus, Akust. Signalgeber, AE, ÜE: ein-/abschalten - BMZ: Einschalten, Summer aus, Reset - Alle BMZ: Akustik Ein/Aus, Konfiguration einlesen
Menge: 1,000 Stk

**04.02.1334 WM3130 Option Brandmeldetechnik Notifier**
*** Bedarfsposition ohne GB
Option zur Basis-Software WINMAG plus. Diese Lizenz ist erforderlich zur Ankopplung von Brandmelderzentralen der Firma Notifier. Es werden Zentralentypen aus Deutschland, USA und UK unterstützt. Leistungsmerkmale: - BMZ: Verzögert, aktiv/inaktiv, Rücksetzen, Akustik Ein/Aus, Erkunden, Reset, Zeit stellen - BMZ Meldergruppe: Ab/Einschalten, O-,I-,T-¿Sensoren ab-/einschalten, Test Ein/Aus, Ein/Aus - BMZ Meldergruppe (Melder, Primärleitung): Ein-/abschalten, Sensor ein-/abschalten, Test Ein/Aus, Ein/Aus - BMZ Steuergruppe: Ein-/abschalten, Test Ein/Aus, Akust. Signalgeber, AE, ÜE: ein-/abschalten - BMZ: Einschalten, Summer aus, Reset - Alle BMZ: Akustik Ein/Aus, Konfiguration einlesen
Menge: 1,000 Stk

**04.02.1335 WM3132 Option Brandmeldetechnik HS-81**
*** Bedarfsposition ohne GB
Option zur Basislizenz WINMAG plus. Ist erforderlich, wenn an WINMAG plus Geräte der Brandmeldetechnik von Industrial Fire HS81 by Honeywell angeschlossen werden sollen.
Menge: 1,000 Stk

**04.02.1336 WM3140 Option Variodyn D1**
*** Bedarfsposition ohne GB
WM3140WINMAG plus Option VARIODYN D1Option zur Basislizenz WINMAG plus. Isterforderlich, wenn mit WINMAG plusVARIODYN D1 Sprachalarmanlagen bedientwerden sollen. Zustände können grafischdargestellt werden.Leistungsmerkmale: · Einlesen der Konfiguration aus dem VARIODYN® D1 Netzwerk · Störungs- und Statusanzeigen der Systemkomponenten · Einstellung von Audiosignalpegeln · Anzeige und Bedienung (digitaler) Steuerausgänge· Mikrofon-Durchschaltung auf vorwählbare oder fixe Ziele für live- gesprochene Durchsagen· Abspielen von vorgespeicherten Durchsagen auf vorwählbare oder fixe Ziele · Anzeige der Betriebszustände von Durchsagezielen und -quellen sowie der Durchsagen selbstDiese Lizenz kann auch separat alsnachträgliche Optionserweiterungbestellt werden. Die Updatenummer derBasislizenz muss dann angegeben werden.Die Lizenz dient zur Anbindung vonESSER/Honeywell SprachalarmanlagenVARIODYN® D1 per TCP/IP.Fabrikat: HoneywellTyp: WINMAG plus Option VARIODYN D1Artikel: WM3140Alternativ:
Menge: 1,000 Stk

**04.02.1337 WM3200 Option Zutrittskontrolle IQ MultiAccess**
*** Bedarfsposition ohne GB
Option zur Basis-Software WINMAG plus. Diese Lizenz ist erforderlich, wenn mit WINMAG plus Geräte der Zutritts- kontrolltechnik ACS 2 / ACS 8 / AXS4Secure bedient und grafisch dargestellt werden sollen. Der Zustand von Türen, Bereichen und Kontakten kann grafisch und textlich dargestellt werden. Für jede Tür können die letzten Aktionen tabellarisch angezeigt werden. Für die Bereiche kann bei Verwendung der Bereichswechselkontrolle eine Liste der Personen im Bereich angezeigt werden. Zu bestimmten Ereignissen können die Buchungsdaten angezeigt werden. Auf Alarm- und Störungs- meldungen kann in WINMAG plus mit individuellen Aktionen reagiert werden. Über WINMAG plus kann aus der Zutritts- kontrolle auf andere angeschlossene Komponenten gewirkt werden, z.B. Bereiche in der Einbruchmelderzentrale schalten. In WINMAG plus ist es möglich, Türen zu öffnen/schließen. Leistungsmerkmale: - Anzeige der Zustände von Ein- /Ausgängen - Sperren von Lesern - Zustandsanzeige von Lesern/Zentralen - Daueröffnen und temp. Öffnung von Türen - Anzeige Personen im Bereich - Zeit-/Wege-Plausibilität
Menge: 1,000 Stk

**04.02.1338 WM3201 Option Zutrittskontrolle Pro-Watch**
*** Bedarfsposition ohne GB
Option zur Basis-Software WINMAG plus. Diese Lizenz ist erforderlich zur Ankopplung von Pro-Watch Zutritts- kontrollanlagen der Firma Honeywell. Leistungsmerkmale: - Anzeige der Zustände von Ein- /Ausgängen - Sperren von Lesern - Zustandsanzeige von Lesern/Zentralen - Daueröffnen und temp. Öffnung von Türen.
Menge: 1,000 Stk

**04.02.1339 WM3202 Option Zutrittskontrolle WIN-PAK**
*** Bedarfsposition ohne GB
Option zur Basis-Software WINMAG plus. Diese Lizenz ist erforderlich zur Ankopplung von WIN-PAK Zutritts- kontrollanlagen der Firma Honeywell. Leistungsmerkmale: - Anzeige der Zustände von Ein- /Ausgängen - Sperren von Lesern - Zustandsanzeige von Lesern/Zentralen - Daueröffnen und temp. Öffnung von Türen.
Menge: 1,000 Stk

**04.02.1340 WM3210 Option Honeywell Video**
*** Bedarfsposition ohne GB
Option zur Basis-Software WINMAG plus. Diese Lizenz ist erforderlich zur Ankopplung von Videosystemen der Firma Honeywell. Leistungsmerkmale: - Kamera auf Monitor schalten - Störungen - Status Monitor - Zoom, Schwenken, Festpositionen je nach Kamera - Alarm empfangen und quittieren
Menge: 1,000 Stk

**04.02.1341 WM3220 Option DS6750/DS7700**
*** Bedarfsposition ohne GB
Option zur Basis-Software WINMAG plus. Diese Lizenz ist erforderlich zur Ankopplung von Übertragungsgeräten DS6750 und DS7700 der Firma Honeywell. Leistungsmerkmale: - Anzeige des Verbindungsstatus - Zustandsanzeige Energieversorgung, BUS-2 Module und der Modul-Eingänge - Steuerung der Modul-Ausgänge
Menge: 1,000 Stk

**04.02.1342 WM3230 Option Schwesternruf**
*** Bedarfsposition ohne GB
Option zur Basis-Software WINMAG plus. Diese Lizenz ist erforderlich zur Ankopplung von Schwesternrufsystemen (clino Systeme) der Firma Ackermann. Leistungsmerkmale: - Überwachung und Anzeige von Störungen des IPC- und LRS-Moduls - Sammelrufe/Zusammenschaltungen: Aktivitätsanzeige, Schaltung und Rücknahme - Zuständsanzeigen: Anwesenheiten, verschieden Rufarten, Belegmeldungen von Sprechstellen, Störungen - Bedienungen: Sprechverbindungen aufbauen, in Wartezustand versetzen und beenden - Auslösen der Rufarten Call+ und diverse Auslösen von Störungen - Rufgruppenorientiertes Alarmmanagement
Menge: 1,000 Stk

**04.02.1343 WM3240 Option DTS System**
*** Bedarfsposition ohne GB
Option zur Basis-Software WINMAG plus. Diese Lizenz ist erforderlich zur Ankopplung von Distributed Temperatur Sensing (DTS) Glasfasersystemen der Firma AP Sensing Integration.
Menge: 1,000 Stk

**04.02.1344 WM3250 Option Rettungswegtechnik**
*** Bedarfsposition ohne GB
Option zur Basis-Software WINMAG plus. Diese Lizenz ist erforderlich, wenn mit WINMAG plus Geräte der Rettungsweg- technik / Fluchttürsteuerung von Honeywell Security bedient werden sollen. Der Zustand von Fluchtüren wird grafisch dargestellt Fluchttüren können über WINMAG plus geöffnet bzw. verriegelt werden. Leistungsmerkmale: - Sperren / Daueröffnen und temp. Öffnung von Türen - Zustandanzeige Türen - Störungsanzeige Türen und Zentralen
Menge: 1,000 Stk

**04.02.1345 WM3260 Option CMSI**
*** Bedarfsposition ohne GB
Option zur Basis-Software WINMAG plus. Diese Lizenz ist erforderlich zur Ankopplung von CSMI Systemen (French fire safety system) wie speziell in Frankreich verwendet.
Menge: 1,000 Stk

**04.02.1346 WM3510 Geutebrück Videoanbindung**
*** Bedarfsposition ohne GB
Option zur Basis-Software WINMAG plus. Diese Lizenz ist erforderlich zur Ankopplung von Videosystemen der Firma Geutebrück. Leistungsmerkmale: - Kamera auf Monitor schalten - Störungen - Status Monitor - Zoom, Schwenken, Festpositionen je nach Kamera - Alarm empfangen und quittieren
Menge: 1,000 Stk

**04.02.1347 WM3520 Option Dallmeier Videoanbindung**
*** Bedarfsposition ohne GB
Option zur Basis-Software WINMAG plus. Diese Lizenz ist erforderlich zur Ankopplung von Videosystemen der Firma Dallmeier. Leistungsmerkmale: - Kamera auf Monitor schalten - Störungen - Status Monitor - Zoom, Schwenken, Festpositionen je nach Kamera - Alarm empfangen und quittieren
Menge: 1,000 Stk

**04.02.1348 WM3530 Option Qognify Videoanbindung**
*** Bedarfsposition ohne GB
Option zur Basis-Software WINMAG plus. Diese Lizenz ist erforderlich zur Ankopplung von Videosystemen der Firma Qognify. Leistungsmerkmale: - Kamera auf Monitor schalten - Störungen - Status Monitor - Zoom, Schwenken, Festpositionen je nach Kamera - Alarm empfangen und quittieren
Menge: 1,000 Stk

**04.02.1349 WM3550 Option Videoanbindung analog**
*** Bedarfsposition ohne GB
Option zur Basis-Software WINMAG plus. Diese Lizenz ist erforderlich, wenn die mit WINMAG plus gelieferten Videokreuz- schienentreiber für Legacy Systems verwendet werden sollen. In der Regel sind über die Treiber Steuerungen wie - Kameras auf Monitore, - Kamera-Bewegungen (schwenken/neigen, Fokus, Brennweite) - Kamera-Festpositionen - Sequenzen ansteuerbar. Weiterhin können Alarmsignale der Kreuzschiene ausgewertet werden. (Umfang abhängig von der Kreuzschiene) Stand Mai 2017 werden folgende Treiber ausgeliefert: - Ernitec 500M / 1000M-Serie - MultiscopeII (Digitale Videorekorder von Geutebrück) - MultiView (Geutebrück) - Philips Kreuzschienen LTC 8x00 - Pview (Videorekorder von Dallmeier) - VicrosoftDrv (Kreuzschienen von Geutebrück mit der GST-Schnittstelle) - Videv Maxpro 1000-Serie - Videorecorder Fusion Serie II und III
Menge: 1,000 Stk

**04.02.1350 WM4010 Option Redundanz**
*** Bedarfsposition ohne GB
Option zur Basis-Software WINMAG plus. Diese Lizenz ist erforderlich bei einer redundanten Anbindung der Sicherheits- netzwerke essernet und IGIS-Loop an einen WINMAG plus-Server. Die redundante Netzwerkkopplung arbeitet im Master/Backup-Betrieb und sichert die WINMAG-Objekte gegen Datenverlust durch Unterbrechung der Netzwerkverbindung durch Kabeldefekte oder Ausfall des COM-Ports ab.
Menge: 1,000 Stk

**04.02.1351 WM4030 Option Multi-Monitor**
*** Bedarfsposition ohne GB
Option zur Basis-Software WINMAG plus. Diese Lizenz ist erforderlich, wenn zusätzliche physikalische Monitore zum Einsatz kommen. Ermöglicht die Zuweisung von 4 Grafik Monitoren aus einer Auswahl von 8 Monitoren. Für diese Option wird eine spezielle Grafikkarte mit bis zu 8 Ausgängen in der WINMAG plus Hardware benötigt.
Menge: 1,000 Stk

**04.02.1352 WM4040 Option Auto-CAD®-Anbindung**
*** Bedarfsposition ohne GB
Artikel: WM4040 Option Auto-CAD®-Anbindung Diese Option ist erforderlich um Grafiken von Auto-CAD®, dwg und dxf direkt in WINMAG plus anzuzeigen und Symbole für Meldepunkte darauf zu plazieren. Eine Auto-CAD® Lizenz ist bausseits zur Verfügung zu stellen. Diese Option arbeitet nur unter WINMAG plus.
Menge: 1,000 Stk

**04.02.1353 WM4120 Option Notifikation**
*** Bedarfsposition ohne GB
Option zur Basis-Software WINMAG plus. Diese Lizenz ist erforderlich, wenn von WINMAG aus SMS, Fax oder E-Mail versendet werden sollen. Optional kann diese Option mit dem Protokoll ESPA 4.4.4 (Nr.7000023) für DECT Telefonanlagen und Pager Systeme erweitert werden.
Menge: 1,000 Stk

**04.02.1354 WM4130 Option Eskalation**
*** Bedarfsposition ohne GB
Option zur Basis-Software WINMAG plus. Diese Lizenz ist erforderlich, wenn von WINMAG plus aus gesendete SMS quittiert werden sollen. Bei Nichtquittierung startet ein vor- programmierter Eskalationsplan. Voraussetzung für den Einsatz ist die Lizenz Notifikation.
Menge: 1,000 Stk

**04.02.1355 WM4160 Option Login Leser**
*** Bedarfsposition ohne GB
Option zur Basis-Software WINMAG plus. Diese Lizenz ist erforderlich für die Anbindung von Lesern der Fa. Nedap. Mittels dieses Lesers kann sich der Benutzer/Bediener am WINMAG plus anmelden.
Menge: 1,000 Stk

**04.02.1356 WM5100 WINMAG plus OPC Server**
*** Bedarfsposition ohne GB
Option zur Basis-Software WINMAG plus. Diese Lizenz ist erforderlich, wenn WINMAG plus als OPC-Server fungieren soll.
Menge: 1,000 Stk

**04.02.1357 WM5200 WINMAG plus OPC Client**
*** Bedarfsposition ohne GB
Option zur Basis-Software WINMAG plus. Diese Lizenz ist erforderlich, wenn WINMAG plus Daten von Geräten mit OPC- Schnittstellen darstellen soll. Unterstützte Formate: DA 2.04
Menge: 1,000 Stk

**04.02.1358 WM5300 OPC/BACnet 500 Tags**
*** Bedarfsposition ohne GB
Paket von 500 Datenpunkten (Meldepunkte) für die projektbezogene Bereitstellung von OPC-Tags, BACnet-Objekte, ESPA-Datenpunkten, usw.
Menge: 1,000 Stk

**04.02.1359 WM5600 WINMAG plus BACnet Server**
*** Bedarfsposition ohne GB
Option zur Basis-Software WINMAG plus. Diese Lizenz ist erforderlich bei einer Kommunikation und Datenweitergabe über das BacNet Protokoll zu Fremdsystemen. Für Gewerke der MB-Reihe sowie BMZ der Serie 800x, IQ8 und FlexES. Bei Verwendung dieser Option müssen Absprachen zu den Datenpunkten vor Inbetriebnahme geführt werden
Menge: 1,000 Stk

**04.02.1360 WM5700 WINMAG plus BACnet Client**
*** Bedarfsposition ohne GB
Option zur Basis-Software WINMAG plus. Diese Lizenz ist erforderlich um Honeywell-Security-Produkte an Gebäude-Automations-Systeme mittels dem standardisierten Protokoll BACnet (ISO 16484-5) zu adaptieren. Bei Verwendung dieser Option müssen Absprachen zu den anzukoppelnden Gewerken vor Inbetriebnahme geführt werden.
Menge: 1,000 Stk

**04.02.1361 WM5800 Software Universal Gateway für PC**
*** Bedarfsposition ohne GB
Option zur Basislizenz WINMAG plus. Software Gateway ohne grafische Oberfläche als Standalone-Lösung für die Bereitstellung von Datenpunkten an übergeordnete Leitstellensysteme über OPC, ESPA, BACnet.
Menge: 1,000 Stk

**04.02.1362 WM6001 WINMAG plus Option SDK**
*** Bedarfsposition ohne GB
Option zur Basis-Software WINMAG plus. Diese Lizenz ist erforderlich zur Aufschaltung eines Fremdgewerkes. Die Option SDK ist ein Software Modul, das die Aufschaltung eines Fremd- gewerkes an WINMAG plus ermöglicht. Die Kommunikation zwischen Treiber und WINMAG plus erfolgt über eine komfortable Schnittstelle, mit der Daten und Steuerungen bidirektional im Meldepunktformat mit WINMAG plus ausgetauscht werden können. Selbst entwickelte Treiber können fertige Novar/Honeywell-Kopplungsmodule nutzen, welche die Eventprotokoll- Behandlung Richtung WINMAG plus komplett enthalten.
Menge: 1,000 Stk

**04.02.1363 WM6002 Entwicklungspaket WINMAG plus plus SDK incl.1 Tag Training**
*** Bedarfsposition ohne GB
Programmier-Schnittstelle zu Fremd- produkten. Mit diesem Developers Kit können für WINMAG plus Aufschaltungen zu Drittanbietern programmiert werden. Selbst entwickelte Treiber können fertige Honeywell-Kopplungsmodule nutzen, welche die Eventprotokoll- Behandlung Richtung WINMAG plus enthalten. Das Entwicklungspaket beinhaltet die komplette Dokumentation sowie einen Tag Support durch Honeywell.
Menge: 1,000 Stk

**04.02.1364 WPW aP-Sockel IP 65 reinweiß für adressierbare Alarmgeber**
*** Bedarfsposition ohne GB
Ermöglicht eine aP-Verdrahtung in IP 65.
Technische Daten:
Farbe reinweiß, ähnlich RAL9010
Menge: 1,000 Stk

**04.02.1365 WRA-PC-I02 Komb. Alarmgeber, weiß, roter Blitz für Wandmontage, EN54-23 W Klasse**
*** Bedarfsposition ohne GB
Der ringbusgespeiste kombinierte Alarmgeber WRA-RC-I02 ist ein modulares, leistungsstarkes, ringbusgespeistes Gerät, das vor einem möglichen Brand warnt. Er ist nach EN54-3, EN54-17 und EN54-23 zugelassen und ermöglicht ein vollständig konformes und kostengünstiges Brandmel- desystem, indem es die Installations- und Inbetrieb- nahme Kosten durch weniger Verdrahtungspunkte senkt. LEISTUNGSMERKMALE: - 32 normengerechte Alarmierungstöne, wählbar vom Gerät oder der Zentrale - Automatische Synchronisierung von Sirene und Blitz- Licht - Maximale Licht- und Tonausgabe bei effizientem Strom- verbrauch ermöglicht mehr Geräte an einem Ring - Premium-Gerät mit hoher Lichtabdeckung reduziert Ver- drahtungspunkte - Großer Kabelzugang - Einstellbarer Pegel, Licht und Töne für unterschied- liche Anwendungen - geeignet für Wandmontage - Einfache Montage mit B501AP Standardsockel - Schutzart IP21C (mit Standardsockel B501AP-Sockel) IP 44 mit BRR IP 65 mit WRR - Drehwählschalter und Adressschilder für klare Adress- Anzeige - Bis zu 159 Adressen im OPAL-Protokoll - Integrierte Kurzschlussisolierung - Farbe-Gehäuse: rot, ähnlich RAL3020 - Farbe-Kalotte: transparent - Farbe-Blitz: rot ZULASSUNGEN: - EN 54-3: 2001 + A1: 2002 + A2: 2006 - EN 54-23: 2010 - EN 54-17: 2005 / AC: 2007 TECHNISCHE DATEN: - Betriebsspannung: 15 bis 29 V DC - Ruhestrom: 130 ?A maximal - Alarmstrom: 25,2 mA maximal - DIN TON Stromverbrauch: 1,8 bis 5,5 mA - DIN TON Schallleistung: 90,6 bis 98,2 dB(A) +/- 3 dB - Signalisierungsbereich: W-4,2-11,5 (555 m3) maximal - Schalldruckpegel: typisch 97 dB (A) ±3 dB @ 1 Meter (Ton 3, hohe Lautstärke @ 24 V) - Blitzfrequenz: 0,5 & 1 Hz - Umgebungstemperatur: -10 °C bis 55 °C - Rel. Luftfeuchte: 5 bis 96% (nicht kondensierend) - Wandmontagehöhe: 4,2/3,6/2,4 Meter - Abmessungen: (Ø/H): 121 x 85 mm (Standardsockel) - Gewicht: 318,5 g VdS-Nr.: G 223073 CPR-Nr.: 2831-CPR-4822 Liefern und betriebsfertig montieren. Fabrikat: NOTIFIER by Honeywell oder gleichwertig Typ: WRA-RC-I02
Menge: 1,000 Stk

**04.02.1366 WRA-PC-I05 Komb. Alarmgeber, weiß, roter Blitz für Wandmontage, EN54-23 W Klasse**
*** Bedarfsposition ohne GB
Menge: 1,000 Stk

**04.02.1367 WRA-RC-I02 Komb. Alarmgeber, rot, roter Blitz für Wandmontage, EN54-23 W Klasse**
*** Bedarfsposition ohne GB
Der ringbusgespeiste optische Alarmgeber WRL-PC-I02 ist ein modulares, leistungsstarkes Gerät, das vor einem möglichen Brand warnt. Er ist nach EN54-17 und EN54-23W zugelassen und ermöglicht ein vollständig konformes und kostengünstiges Brandmeldesystem, indem es die Instal- lations- und Inbetriebnahme Kosten durch weniger Ver- drahtungspunkte senkt. LEISTUNGSMERKMALE: - Spezifikation EN 54-23W konform Feueralarmeinrichtun- gen - Optische Signalgeber - EN54-17 konform Kurzschlussisolatoren - Synchronisierte Blitzansteuerung - geeignet für Wandmontage - Schutzart IP21C (mit Standardsockel B501AP-Sockel) IP 44 mit BRR IP 65 mit WRR - Großer Kabelzugang - Drehwählschalter und Adressschilder für klare Adress- Anzeige - 159 Adressen im OPAL-Protokoll - Farbe-Sockel: reinweiß, ähnlich RAL 9010 - Farbe-Kalotte: transparent - Farbe-Blitz: rot TECHNISCHE DATEN: - Betriebsspannung: 12 bis 29 V DC - Ruhestrom: 130 ?A maximal - Alarmstrom: 11 mA @ 24 V DC - Blitzfrequenz: ca. 0,5 Hz - Signalisierungsbereich: W-3,6 bis 10,5 (397 m3) - Anschlussklemmen: 0,5 bis 2,5 mm2 - Anwendungstemperatur: 10°C bis +55°C - Rel. Luftfeuchte: 5 bis 96% (nicht kondensierend) - Abmessungen: (Ø/H): 121 x 85 mm (Standardsockel) - Gewicht: 318,5 g VdS-Nr.: G 223074 CPR-Nr.: 2831-CPR-F4831 Liefern und betriebsfertig montieren. Fabrikat: HONEYWELL oder gleichwertig Typ: WRL-PC-I02
Menge: 1,000 Stk

**04.02.1368 WRA-RC-I05 Komb. Alarmgeber, rot, roter Blitz für Wandmontage, EN54-23 W Klasse**
*** Bedarfsposition ohne GB
Menge: 1,000 Stk

**04.02.1369 WRL-PC-I02 Optischer Alarmgeber, weiß, roter Blitz für Wandmontage, EN54-23 W Klasse**
*** Bedarfsposition ohne GB
Der ringbusgespeiste kombinierte Alarmgeber WRA-PC-I02 ist ein modulares, leistungsstarkes, ringbusgespeistes Gerät, das vor einem möglichen Brand warnt. Er ist nach EN54-3, EN54-17 und EN54-23 zugelassen und ermöglicht ein vollständig konformes und kostengünstiges Brandmel- desystem, indem es die Installations- und Inbetrieb- nahme Kosten durch weniger Verdrahtungspunkte senkt. LEISTUNGSMERKMALE: - 32 normengerechte Alarmierungstöne, wählbar vom Gerät oder der Zentrale - Automatische Synchronisierung von Sirene und Blitz- Licht - Maximale Licht- und Tonausgabe bei effizientem Strom- verbrauch ermöglicht mehr Geräte an einem Ring - Premium-Gerät mit hoher Lichtabdeckung reduziert Ver- drahtungspunkte - Großer Kabelzugang - Einstellbarer Pegel, Licht und Töne für unterschied- liche Anwendungen - geeignet für Wandmontage - Einfache Montage mit B501AP Standardsockel - Schutzart IP21C (mit Standardsockel B501AP-Sockel) IP 44 mit BRR IP 65 mit WRR - Drehwählschalter und Adressschilder für klare Adress- Anzeige - Bis zu 159 Adressen im OPAL-Protokoll - Integrierte Kurzschlussisolierung - Farbe-Gehäuse: weiß, ähnlich RAL9010 - Farbe-Kalotte: transparent - Farbe-Blitz: rot ZULASSUNGEN: - EN 54-3: 2001 + A1: 2002 + A2: 2006 - EN 54-23: 2010 - EN 54-17: 2005 / AC: 2007 TECHNISCHE DATEN: - Betriebsspannung: 15 bis 29 V DC - Ruhestrom: 130 ?A maximal - Alarmstrom: 25,2 mA maximal - DIN TON Stromverbrauch: 1,8 bis 5,5 mA - DIN TON Schallleistung: 90,6 bis 98,2 dB(A) +/- 3 dB - Signalisierungsbereich: W-4,2-11,5 (555 m3) maximal - Schalldruckpegel: typisch 97 dB (A) ±3 dB @ 1 Meter (Ton 3, hohe Lautstärke @ 24 V) - Blitzfrequenz: 0,5 & 1 Hz - Umgebungstemperatur: -10 °C bis 55 °C - Rel. Luftfeuchte: 5 bis 96% (nicht kondensierend) - Wandmontagehöhe: 4,2/3,6/2,4 Meter - Abmessungen: (Ø/H): 121 x 85 mm (Standardsockel) - Gewicht: 318,5 g VdS-Nr.: G 223073 CPR-Nr.: 2831-CPR-4819 Liefern und betriebsfertig montieren. Fabrikat: NOTIFIER by Honeywell oder gleichwertig Typ: WRA-PC-I02
Menge: 1,000 Stk

**04.02.1370 WRL-PC-I05 Optischer Alarmgeber, weiß, roter Blitz für Wandmontage, EN54-23 W Klasse**
*** Bedarfsposition ohne GB
Menge: 1,000 Stk

**04.02.1371 WRL-RC-I02 Optischer Alarmgeber, rot, roter Blitz für Wandmontage, EN54-23 W Klasse**
*** Bedarfsposition ohne GB
Der ringbusgespeiste optische Alarmgeber WRL-RC-I02 ist ein modulares, leistungsstarkes Gerät, das vor einem möglichen Brand warnt. Er ist nach EN54-17 und EN54-23W zugelassen und ermöglicht ein vollständig konformes und kostengünstiges Brandmeldesystem, indem es die Instal- lations- und Inbetriebnahme Kosten durch weniger Ver- drahtungspunkte senkt. LEISTUNGSMERKMALE: - Automatische Synchronisierung der Blitzansteuerung - Premium-Gerät mit hoher Lichtabdeckung reduziert Ver- drahtungspunkte - Großer Kabelzugang - geeignet für Wandmontage - Einfache Montage mit B501AP Standardsockel - Schutzart IP21C (mit Standardsockel B501AP-Sockel) IP 44 mit BRR IP 65 mit WRR - Drehwählschalter und Adressschilder für klare Adress- Anzeige - Bis zu 159 Adressen im OPAL-Protokoll - Farbe-Sockel: rot, ähnlich RAL3020 - Farbe-Kalotte: transparent - Farbe-Blitz: rot ZULASSUNGEN: - EN 54-23: 2010 - EN 54-17: 2005 / AC: 2007 TECHNISCHE DATEN: - Betriebsspannung: 12 bis 29 V DC - Ruhestrom: 130 ?A maximal - Alarmstrom: 11 mA @ 24 V DC - Blitzfrequenz: ca. 0,5 Hz - Signalisierungsbereich: W-3,6 bis 10,5 (397 m3) - Anschlussklemmen: 0,5 bis 2,5 mm2 - Anwendungstemperatur: 10°C bis +55°C - Rel. Luftfeuchte: 5 bis 96% (nicht kondensierend) - Abmessungen: (Ø/H): 121 x 85 mm (Standardsockel) - Gewicht: 318,5 g VdS-Nr.: G 223074 CPR-Nr.: 2831-CPR-F4834 Liefern und betriebsfertig montieren. Fabrikat: HONEYWELL oder gleichwertig Typ: WRL-RC-I02
Menge: 1,000 Stk

**04.02.1372 WRL-RC-I05 Optischer Alarmgeber, rot, roter Blitz für Wandmontage, EN54-23 W Klasse**
*** Bedarfsposition ohne GB
Menge: 1,000 Stk

**04.02.1373 WRR aP-Sockel IP 65 rot für adressierbare Alarmgeber**
*** Bedarfsposition ohne GB
Ermöglicht eine aP-Verdrahtung in IP 65.
Technische Daten:
Farbe rot
Menge: 1,000 Stk

**04.02.1374 WSF-RR-RF Kombinierter Funk-Alarmgeber, rot EN54-23 (W-3,5-10), Blitzfarbe rot**
*** Bedarfsposition ohne GB
Menge: 1,000 Stk

**04.02.1375 WSF-WR-RF Kombinierter Funk-Alarmgeber, weiß EN54-23 (W-3,5-10), Blitzfarbe rot**
*** Bedarfsposition ohne GB
Menge: 1,000 Stk

**04.02.1376 WSO-PP-I02 Akustischer Alarmgeber, weiß**
*** Bedarfsposition ohne GB
32 Töne (inkl. Tonart gemäß DIN 33404
Teil 3) sowie 3 Lautstärken
(Low, Medium, High) einstellbar.
- Akustische Alarmgeber geprüft nach
DIN EN54-3
- Adressierbar (bis zu 159 Adressen)
- Ringbusgespeist
- Integrierter Isolator
- Einfache Installation (auch in großer
Höhe) durch Bajonettverschluss
- Geschützt gegen Polaritätswechsel
- Verwendet, wie die Brandmelder der
Serie OPAL, den Standard-Sockel B501AP
- Diebstahlsicherung
- Sehr niedriger Stromverbrauch
- Keine Elektronik im Sockel
- IP44 und IP65 aP Sockel verfügbar
Technische Daten:
Stromaufnahme 1,8 bis 5,1 mA (DIN-T.)
Schallpegel 90,6 bis 98,2 dB(A)
+/- 3 dB (DIN-T.)
Umgebungstemperatur -25 °C bis 70 °C
Rel. Luftfeuchte 5 bis 95 %
(nicht kondensierend)
Schutzart IP 24 (B501AP),
IP 44 (BPW), IP 65 (WPW)
Farbe reinweiß, ähnlich RAL9010
Abmessungen D: 121mm H: 64mm
(inkl. Standardsockel)
D: 121mm H: 109mm (inkl. Sockeladapter)
CE-Zertifikat 0832-CPD-1810
Menge: 1,000 Stk

**04.02.1377 WSO-PP-I05 Akustischer Alarmgeber, weiß**
*** Bedarfsposition ohne GB
Akustischer Alarmgeber geprüft nach DIN EN54-3 Adressierbar (bis zu 159 Adressen)Ringbusgespeist Integrierter IsolatorExtrem flache Bauweise für architektonisch anspruchsvolle Umgebungen Einfache Installation - auch in großer Höhe - durch Bajonettverschluß Geschützt gegen Verpolung Verwendet den Standardsockel B501AP, wie die Brandmelder der Serie OPAL Diebstahlsicherung Sehr niedriger Stromverbrauch Keine Elektronik im Sockel IP44 und IP65 aP Sockel verfügbar
Menge: 1,000 Stk

**04.02.1378 WSO-PR-I02 Akustischer Alarmgeber, rot**
*** Bedarfsposition ohne GB
32 Töne (inkl. Tonart gemäß DIN 33404
Teil 3) sowie 3 Lautstärken
(Low, Medium, High) einstellbar.
- Akustische Alarmgeber geprüft nach
DIN EN54-3
- Adressierbar (bis zu 159 Adressen)
- Ringbusgespeist
- Integrierter Isolator
- Einfache Installation (auch in großer
Höhe) durch Bajonettverschluss
- Geschützt gegen Polaritätswechsel
- Verwendet, wie die Brandmelder der
Serie OPAL, den Standard-Sockel B501AP
- Diebstahlsicherung
- Sehr niedriger Stromverbrauch
- Keine Elektronik im Sockel
- IP44 und IP65 aP Sockel verfügbar
Technische Daten:
Stromaufnahme 1,8 bis 5,1 mA (DIN-T.)
Schallpegel 90,6 bis 98,2 dB(A)
+/- 3 dB (DIN-T.)
Umgebungstemperatur -25 °C bis 70 °C
Rel. Luftfeuchte 5 bis 95 %
(nicht kondensierend)
Schutzart IP 24 (B501AP),
IP 44 (BRR), IP 65 (WRR)
Farbe rot
Abmessungen D: 121mm H: 64mm
(inkl. Standardsockel)
D: 121mm H: 109mm (inkl. Sockeladapter)
CE-Zertifikat 0832-CPD-1810
Menge: 1,000 Stk

**04.02.1379 WSO-PR-I05 Akustischer Alarmgeber, rot**
*** Bedarfsposition ohne GB
Akustischer Alarmgeber geprüft nach DIN EN54-3 Adressierbar (bis zu 99 Adressen) Ringbusgespeist Integrierter Isolator Extrem flache Bauweise für architektonisch anspruchsvolle Umgebungen Einfache Installation - auch in großer Höhe - durch Bajonettverschluß Geschützt gegen Polaritätswechsel Verwendet, wie die Brandmelder der Serie Morley-IAS, den Standard-Sockel B501AP Diebstahlsicherung Sehr niedriger Stromverbrauch Keine Elektronik im Sockel IP44 und IP65 aP Sockel verfügbar
Menge: 1,000 Stk

**04.02.1380 WSO-RR-RF Akustischer Funk-Alarmgeber, rot**
*** Bedarfsposition ohne GB
Menge: 1,000 Stk

**04.02.1381 WSO-WW-RF Akustischer Funk-Alarmgeber, rot**
*** Bedarfsposition ohne GB
Menge: 1,000 Stk

**04.02.1382 WSS-PC-I02 Komb. Alarmgeber, weiß, roter Blitz EN 54-23 O Klasse**
*** Bedarfsposition ohne GB
32 Töne (inkl. Tonart gemäß DIN 33404
Teil 3) sowie 3 Lautstärken
(Low, Medium, High) einstellbar.
Integrierte, adressierbare und
synchronisierte Blitzleuchte.
- Akustische Alarmgeber geprüft nach
DIN EN54-3
- Optischer Alarmgeber geprüft nach
DIN EN54-23
- Adressierbar (bis zu 159 Adressen)
- Ringbusgespeist
- Integrierter Isolator
- Einfache Installation (auch in großer
Höhe) durch Bajonettverschluss
- Geschützt gegen Polaritätswechsel
- Verwendet, wie die Brandmelder der
Serie OPAL, den Standard-Sockel B501AP
- Diebstahlsicherung
- Sehr niedriger Stromverbrauch
- Keine Elektronik im Sockel
- IP44 und IP65 aP Sockel verfügbar
Technische Daten:
Stromaufnahme 1,8 bis 5,5 mA (DIN-T.)
5,8 bis 9mA (DIN-T. und Blitz)
Schallpegel 90,6 bis 98,2 dB(A)
+/- 3 dB (DIN-T.)
Blitzfrequenz ca. 1 Hz
Blitzfarbe rot
Kabeleinführung uP, aP
Umgebungstemperatur -25 °C bis 70 °C
Rel. Luftfeuchte 5 bis 95 %
(nicht kondensierend)
Schutzart IP 24 (B501AP),
IP 44 (BPW), IP 65 (WPW)
Farbe Kalotte: klar
Abmessungen D: 121mm H: 64mm
(inkl. Standardsockel)
D: 121mm H: 109mm (inkl. Sockeladapter)
CE-Zertifikat 0832-CPD-1812
0832-CPR-F0278
Menge: 1,000 Stk

**04.02.1383 WSS-PC-I05 Komb. Alarmgeber, weiß, roter Blitz EN 54-23 O Klasse**
*** Bedarfsposition ohne GB
Adressierbare Sirene mit transparentem Blitz und eingebautem Isolator. Maximaler Verbrauch: 14,7mA. Schallleistung max. 97dBA +/-3dB @ 1m. Stroboskopische Blitzfrequenz: 1Hz. Es verfügt über 32 Töne und 3 Lautstärken (hoch, mittel und niedrig), die mit Mikroschaltern eingestellt werden können. Es wird direkt an die Ringleitung angeschlossen und belegt eine Adresse von 0 bis 99 des Steuermoduls.
Menge: 1,000 Stk

**04.02.1384 WSS-PR-I02 Optischer Alarmgeber, weiß, roter Blitz keine EN 54-23**
*** Bedarfsposition ohne GB
32 Töne (inkl. Tonart gemäß DIN 33404 Teil 3) sowie 3 Lautstärken (Low, Medium, High) einstellbar. Integrierte, adressierbare und synchronisierte Blitzleuchte Leistungsmerkmale: - Akustische Alarmgeber geprüft nach DIN EN54-3 - Integrierte, adressierbare Blitzleuchte - Ringbusgespeist - Integrierter Isolator - Einfache Installation (auch in großer Höhe) durch Bajonettverschluss - Geschützt gegen Polaritätswechsel - Verwendet, wie die Brandmelder der Serie OPAL, den Standard-Sockel B501AP - Diebstahlsicherung - Sehr niedriger Stromverbrauch - Keine Elektronik im Sockel - IP44 und IP65 aP Sockel verfügbar Technische Daten: - Stromaufnahme: 1,8 bis 5,5 mA (DIN-T.) - Schallpegel: 90,6 bis 98,2 dB(A) +/- 3 dB (DIN-T.) - Stromaufnahme: 5,8 bis 9 mA (DIN-T. u. Blitz) - Blitzfrequenz: ca 1 Hz - Blitzfarbe: rot - Umgebungstemperatur: -25°C bis +70°C - Rel. Luftfeuchte 5 bis 95 % (nicht kondensierend) - Schutzart IP 24 (B501AP), IP 44 (BRR), IP 65 (WRR) - Farbe: Kalotte rot - Abmessungen (Ø/H): 121 x 64 mm (inkl. Standardsockel) - Abmessungen (Ø/H): 121 x 109 mm (inkl. Sockeladapter) VdS-Nr.: G 212160 CPR-Nr.: 0832-CPD-1812 Liefern und betriebsfertig montieren. Fabrikat: NOTIFIER by Honeywell oder gleichwertig Typ: WSS-PR-I02
Menge: 1,000 Stk

**04.02.1385 WSS-PR-I05 Optischer Alarmgeber, weiß, roter Blitz keine EN 54-23**
*** Bedarfsposition ohne GB
Wandmontierte, adressierbare, durch eine Ringleitung gespeiste Sirene mit EN54-3-Zulassung und rotem Blitz, mit integriertem Isolator. Der Kombi-Signalgeber ist schnell und einfach zu installieren und zu steuern und wird von der Brandmeldezentrale über die Ringleitung mit Strom versorgt. Der Kombi-Signalgeber ist nicht nach EN54-23 zugelassen und darf daher nicht als primärer Alarmgeber eingesetzt werden.
Menge: 1,000 Stk

**04.02.1386 WST-PA-I02 Optischer Alarmgeber, weiß, orang. Blitz keine EN 54-23**
*** Bedarfsposition ohne GB
Das wandmontierte Blitzgerät ist ein adressierbarer, ringbusgespeister, optischer Alarmgeber der Serie NFXI. Im Alarmfall warnt ein intensiver Blitz gut sichtbar. Linsenfarbe: orange
Menge: 1,000 Stk

**04.02.1387 WST-PC-I02 Optischer Alarmgeber, weiß, roter Blitz EN 54-23 O Klasse**
*** Bedarfsposition ohne GB
- Optischer Alarmgeber geprüft nach
DIN EN54-23
- Adressierbar (bis zu 159 Adressen)
- Ringbusgespeist
- Integrierter Isolator
- Einfache Installation (auch in großer
Höhe) durch Bajonettverschluss
- Geschützt gegen Polaritätswechsel
- Verwendet, wie die Brandmelder der
Serie OPAL, den Standard-Sockel B501AP
- Diebstahlsicherung
- Sehr niedriger Stromverbrauch
- Keine Elektronik im Sockel
- IP44 und IP65 aP Sockel verfügbar
Technische Daten:
Stromaufnahme 1,9 bis 3,5 mA
Blitzfrequenz ca. 1 Hz
Blitzfarbe rot
Kabeleinführung uP, aP
Umgebungstemperatur -25 °C bis 70 °C
Rel. Luftfeuchte 5 bis 95 %
(nicht kondensierend)
Schutzart IP 24 (B501AP),
IP 44 (BPW), IP 65 (WPW)
Farbe Kalotte: klar
Abmessungen D: 121mm H: 38mm
(inkl. Standardsockel)
D: 121mm H: 83mm (inkl. Sockeladapter)
CE-Zertifikat 0832-CPR-F0271
Menge: 1,000 Stk

**04.02.1388 WST-PC-I05 Optischer Alarmgeber, weiß, roter Blitz EN 54-23 O Klasse**
*** Bedarfsposition ohne GB
Menge: 1,000 Stk

**04.02.1389 WWA-PC-I05 Komb. Alarmgeber, weiß, weißer Blitz für Wandmontage, EN54-23 W Klasse**
*** Bedarfsposition ohne GB
Menge: 1,000 Stk

**04.02.1390 WWA-RC-I05 Komb. Alarmgeber, rot, weißer Blitz für Wandmontage, EN54-23 W Klasse**
*** Bedarfsposition ohne GB
Menge: 1,000 Stk

**04.02.1391 WWL-PC-I05 Optischer Alarmgeber, weiß, weißer Blitz für Wandmontage, EN54-23 W Klasse**
*** Bedarfsposition ohne GB
Menge: 1,000 Stk

**04.02.1392 WWL-RC-I05 Optischer Alarmgeber, rot, weißer Blitz für Wandmontage, EN54-23 W Klasse**
*** Bedarfsposition ohne GB
Menge: 1,000 Stk

#### Bereich 04.03 Kabel und Leitungen

**04.03.1 IY-(St)-Y 4 x 2 x 0,8mm**
Für Signal- und Fernsprechübertragung, zur festen Verlegung in trockenen und feuchten Betriebsstätten, auf und unter Putz sowie im Freien.
Leiter : Cu-Draht, blk.
Aderisolation:  PVC nach VDE 0207
Adercodierung nach VDE 0815
Außenmantel: PVC nach VDE 0207
Außenmantelfarbe: kieselgrau, ähnl. RAL 7032
Abmessung: 4 x 2 x 0,8 mm

Fabrikat: ......................................................

liefern und verlegen
Menge: 1000,000 m

**04.03.2 JE-H(St)H 4 x 2 x 0,8mm Bd E30-E90**
Halogenfreies Sicherheitskabel mit verbessertem Verhalten im Brandfall nach DIN VDE 0815, mit Keram - Flammbarriere, Isolationserhalt FE180 nach DIN VDE 0482-1 und DIN VDE 0482-362 und integriertem Funktionserhalt nach DIN 4102-12.

Farbe: rot mit Aufdruck Brandmeldekabel FE 180 / E30 - E90

Fabrikat: ......................................

liefern und verlegen
Menge: 250,000 m

#### Bereich 04.04 Feuerwehrlaufkarten

**04.04.1 Erstellung Feuerwehrlaufkarte**
Die Gestaltung der Laufkarte erfolgt gem. DIN 14675.
Die Feuerwehrlaufkarten müssen den Forderungen der Feuerwehr Essen entsprechen und müssen von der Feuerwehr Essen freigegeben werden.

Grundrisse werden, soweit vorhanden im Format dwg zur Verfügung gestellt, müssen jedoch vor Ort überprüft und entsprechend den örtlichen Gegebenheiten aktualisiert werden

Aufbau der Laufkartendatei:
Dateiname: Gebäudenummer_Gebäudekürzel_Vorder- oder Rückseite_Geschoss.Dateiendung
ALLES im Modellbereich, keine Layouts
Für die Vorderseite nur 1 Datei,
für die Rückseiten je Etage und Bauteil eine Datei
Grundriss als XREF
Höhe Kopfzeile: 25mm,
Höhe Fußzeile: 35mm,
Breite Legende: 67mm
restlichen Felder entsprechend Vorlage

LAYER-Bezeichnungen nachvollziehbar:
RAHMEN
LEGENDE
LOGO
SEITENRISS
HILFE
ABLAGE
MGxxxx
XREF

Symbole als Blöcke,
Texte als einzeilige Texte,
Ausnahme: Mehrzeilige Texte im unteren Blattrahmen
(Logo, Gebäude)
Je Meldegruppe einen eigenen Layer, beginnend mit MG_0001, MG-Bezeichnung fortlaufend vierstellig
Inhalte Meldegruppe: Nr., Melderort, Anzahl, Art, Lüftungsabschaltung, ggf. "Bitte wenden", ggf. Meldersymbole,
Lauflinie im Seitenriss, Datum und Name gez/gepr, Inhalte in Zeichenfläche (Leitlinie, Pfeile, ggf. Melder)

Linienstärke auf "Vorlage"
Laufweg als Polylinie mit sichtbarer Stärke, Pfeilspitze als Block
Farben gem. DIN 14095
Symbole wie Anlage
FW-Anlaufpunkt und allgemeingültige Inhalte wie z.B. Straße zur Orientierung (falls notwendig) auf Layer GRUNDRISS

Bei verdeckten Meldern nicht nur Hinweis auf Ort (z.B. Zwischendecke) angeben, sondern auch "Leiter mitnehmen" und auf der jeweiligen Meldegruppe den Leiterstandort kennzeichnen

Nach Fertigstellung werden übergeben:
an den Auftraggeber / Betreiber, UKE die oben beschriebenen Dateien mit eigebetteten XREFS
je Etage im DWG-Format, zur weiteren Verarbeitung.

Die Dateien dürfen keine Art von Schreibschutz
oder ähnliche Sicherungen aufweisen und müssen
vom Auftraggeber entsprechend weiterverarbeitet werden können.

Übergabe an die FW Essen, 1 Satz FLK als pdfs (1 pdf pro Seite)

An den Betreiber, UKE Abteilung Nachrichtentechnik IT, FLK wie nachfolgend beschrieben, zur Vorhaltung an der BMZ

Der Ausdruck der Feuerwehrlaufkarten erfolgt auf: SYNAPS XM, Synthetischem Papier, weiß,
Abmessungen 303x426, 300g/m²,
Ausdruck farbig,
Papierformat quer,
ein- oder zweiseitig
wasser- und wischfest bedruckt (Trockentoner-Digitaldruck für 300g/m²)

Die Reiter aus wetterfester, strapazierfähiger Klebefolie, ähnlicher Stärke wie Laufkarte, mind. 220g/m² je Etikett, beidseitig geklebt, im 20er Raster (je Reihe 20 Reiter, links beginnend mit 1), Abstand vom linken Blattrand zum ersten Reiter: 13mm, Reiterbreite: 21.2 mm, Reiterhöhe (ab Blattrand) 12mm, Klebefläche vom oberen Blattrand ca. 10,85 mm.

Die Laufkarten müssen in 2 Sätzen an der BMZ hinterlegt werden.
Die Laufkarten müssen immer den aktuellen Technische Anschaltbedingungen
für Brandmeldeanlagen
(TAB)der Feuerwehr Essen entsprechen.

Preis für die Erstellung einer Laufkarte
Menge: 10000,000 St

### Titel 05 Winmag

*Hinweis: Hinweis zur Einrichtung und Installation des WINMAG-Systems (Esser / Honeywell)*
Hinweis zur Einrichtung und Installation des WINMAG-Systems (Esser / Honeywell)

Im Rahmen dieser Ausschreibung ist die Lieferung, Einrichtung und vollständige Installation eines neuen Gefahrenmanagementsystems WINMAG der Firma Esser by Honeywell vorgesehen. Die benötigten Produkte sind in den folgenden Punkten aufgeführt und mit den Produktnummern der Firma Esser versehen.
Die Produktspezifikation sowie die technischen Daten
entnehmen Sie bitte den gültigen
Produktgruppenkatalogen der Firma Esser.

Das System dient der zentralen Visualisierung, Steuerung und Überwachung der vorhandenen und zukünftigen sicherheitstechnischen Anlagen, insbesondere der Brandmeldeanlagen (BMA), Einbruchmeldeanlagen (EMA) und Zutrittskontrollen der Fabrikate Esser.

Der Auftragnehmer hat folgende Leistungen zu berücksichtigen und auszuführen:

Programmierung und Inbetriebnahme nacherfolgter Installation der gesamten Sicherheitsanlage durch den Installateur mit den notw. Systemparametern in Zusammenarbeit mit Betreiber und Planer.Zuverfügungsstellung eines sach- und ortskundigen Technikers.
-Einspielen der Software und Hochfahren der Anlage
-Sicherung auf Datenträger
-Besprechung der Kundendaten
-Programmierung der Kundendaten
-Programmierung der Gerätegrundfunktionen
-Überprüfen der angeschlossenen Geräte
-Funktionstest der Zentrale
-Erstellen eines Prüfprotokolls
(1:1-Prüfprotokoll)
-Erstellen eines Übergabeprotokolls mitschriftlicher Bestätigung.
 Programmierung und Inbetriebnahme nach erfolgter Installation der gesamten Sicherheitsanlage durch den Installateur mit den notw. Systemparametern in Zusammenarbeit mit Betreiber und Planer.
Zuverfügungsstellung eines sach- und ortskundigen Technikers.
Die Schulung kann auf Betreiberwunsch in mehreren Abschnitten erfolgen.
Übergabe der Bedienungsunterlagen in Kurz- und Langform.

**05.1 WINMAG plus Basispaket 50.000 Punkte**
Artikel: WM2060.01

WINMAG plus Basispaket 50.000 Punkte
Menge: 1,000 EA

**05.2 SA > 20000 Datenpunkte**
Software Agreement für einer WINMAG plus Installation
mit mehr als 20.000 Datenpunkten für 1 Jahr
Artikel: SA-WM2060
Menge: 1,000 EA

**05.3 Brandmeldetechnik Esser**
Artikel: WM3110.01
Menge: 1,000 EA

**05.4 Option Auto-CAD®-Anbindung**
Artikel: WM4040.01
Menge: 1,000 EA

**05.5 WINMAG plus Client - Lizenzpaket, 5 St.**
Artikel: WM2210.01
Menge: 1,000 EA

**05.6 WINMAG plus Option SDK**
Artikel: WM6001.01
Menge: 1,000 EA

**05.7 Option Einbruchmeldetechnik MB Serie**
Artikel: WM3010.01
Menge: 1,000 EA

**05.8 Option Zutrittskontrolle IQ MultiAccess**
Artikel: WM3200.01
Menge: 1,000 EA

**05.9 Programmierung und Inbetriebnahme**
Programmierung und Inbetriebnahme nach
erfolgter Installation der gesamten
Sicherheitsanlage durch den
Installateur mit den notw. Systemparametern in Zusammenarbeit mit
Betreiber und Planer.
Zuverfügungsstellung eines sach- und
ortskundigen Technikers.
Die Schulung kann auf Betreiberwunsch
in mehreren Abschnitten erfolgen.
Übergabe der Bedienungsunterlagen in
Kurz- und Langform.
-Einspielen der Software und Hochfahren
der Anlage
-Sicherung auf Datenträger
-Besprechung der Kundendaten
-Programmierung der Kundendaten
-Programmierung der Gerätegrundfunktionen
-Überprüfen der angeschlossenen Geräte
-Funktionstest der Zentrale
-Erstellen eines Prüfprotokolls
(1:1-Prüfprotokoll)
-Erstellen eines Übergabeprotokolls mit
schriftlicher Bestätigung..

Artikel: *LV INBETRIEB
Menge: 1,000 EA

**05.10 Einweisung Betriebspersonal**
Der Auftragnehmer hat das Betriebspersonal des Auftraggebers in die
Bedienung der Anlage dieses Titels
einzuweisen.
Die Einweisung hat so detailliert zu
erfolgen, dass einfache Wartungsarbeiten und Reparaturen vom
Betriebspersonal durchgeführt werden.
Ferner soll die Einweisung so
informativ sein, dass einfache Fehler
schnell erkannt werden und beseitigt
werden können. Zur Einweisung ist
entsprechendes Fachpersonal mit den
notwendigen Meß- und Prüfgeräten
bereitzustellen.Über die Einweisung
des Personals ist ein Protokoll zu
führen Die Einweisung ist in Form
einer Teilnehmerliste mit genauen
Einweisungsinhalten nachzuweisen und
in dreifacher Ausfertigung
der Bauleitung zu übergeben.

Artikel: *LV EINWEISUNG
Menge: 1,000 EA

**05.11 Wartungskosten im Gewährleistungszeitraum**
Wartungskosten im Gewährleistungszeitraum
Gemäß VOB/B 13 Nr. 4(2) beträgt die
Verjährungsfrist für Mängelansprüche
bei maschinellen und elektrotechnischen/elektronischen Anlagen
4 Jahre, wenn der
Auftraggeber dem Anlagenerrichter die
Wartung überträgt.
Der Gesamtpreis der Position Wartung
geht in die Angebotsbewertung ein und
wird somit bei der Ermittlung des wirtschaftlichsten Angebotes berücksichtigt.
Der Wartungsvertrag wird aber zu einem
späteren Zeitpunkt durch den Bauherrn/
Betreiber der Anlage separat abgeschlossen und ist somit nicht Bestandteil der Auftragssumme. Ein Rechtsanspruch des Auftragnehmers auf Abschluss
eines Wartungsvertrags besteht jedoch
nicht.
Bei Nichtübertragung der Wartung
erfolgt keine Ersatzleistung.
Jährliche Wartungskosten innerhalb der
Gewährleistung für die Einbruchmeldeanlage.
Wartung vorbezeichneter Anlage gem.
den Bestimmungen und Richtlinien, die
für EMA und UMA gelten, insbesondere
VDE 0800 und die in VDE 0800 Teil 1 2c
genannten weiteren Bestimmungen und
Richtlinien, DIN 57833/VDE 0833 Teil 1
und Teil 3, die jeweils gültigen
VdS-Richtlinien für ''Einbruch- und
Überfall-Meldeanalagen'' sowie die Vorschriften des Systemherstellers,
vierteljährliche Wartung und jährliche
Inspektion gem. Prüfverordnung,
einschl. aller Nebenkosten innerhalb
der 4-jährigen Verjährungszeit für
Mängelansprüche.
(Gesamtpreis für 4 Jahre)

Artikel: *LV WARTUNG
Menge: 1,000 EA

### Titel 06 Stundenlohnarbeiten

*Hinweis: Stundenlohnarbeiten*
Stundenlohnarbeiten

Erklärung zu den nachfolgenden Positionen:

Ich/Wir erkläre(n), dass die nachstehend aufgeführten Stundenverrechnungssätze unter Beachten der preisrechtlichen Vorschriften und der Vertragsbedingungen ermittelt worden sind und unabhängig von der Anzahl der Stunden gelten.
Angeboten wird für die jeweilige Arbeitskraft ein Verrechnungssatz, der sämtliche Aufwendungen enthält, insbesondere den tatsächlichen Lohn mit den Zuschlägen für Gemeinkosten, Sozialkassenbeiträge, vermögenswirksame Leistungen usw.
sowie Lohn- bzw. Gehaltsnebenkosten;
Zuschläge für Nacht-, Sonntags- und Feiertagsarbeit sind jedoch nicht eingerechnet.
Der Verrechnungssatz ist unter Beachtung der preisrechtlichen Vorschriften ermittelt.
Er gilt unabhängig von der Anzahl der abgerechneten Stunden.

Lohnarbeiten

Für unvorhergesehene Arbeiten und nur auf besondere Anweisung des Auftragsgebers.

**06.1 Lohnstunde Obermonteur**
Lohnstunden - Verrechnungssatz eines Obermonteurs
zum Nachweis

Lohnstunden - Verrechnungssatz eines Obermonteurs
zum Nachweis  für Arbeiten, die vorab nicht genau spezifiziert werden können.
In den Berechnungssatz sind alle Lohn- und Gehaltskosten, einschl. Nebenkosten, anteilige Gemeinkosten, mit Wagnis und Gewinn und Fahrtkosten einzukalkulieren.
Menge: 600,000 h

**06.2 Lohnstunde Monteur**
*** Bezugsbeschreibung
Lohnstunden - Verrechnungssatz eines Monteurs
zum Nachweis

Lohnstunden - Verrechnungssatz eines Monteurs
zum Nachweis  für Arbeiten, die vorab nicht genau spezifiziert werden können.
In den Berechnungssatz sind alle Lohn- und Gehaltskosten, einschl. Nebenkosten, anteilige Gemeinkosten, mit Wagnis und Gewinn und Fahrtkosten einzukalkulieren.
Menge: 600,000 h

**06.3 Lohnstunde Helfer**
*** wie Position 06.2
als "Lohnstunde eines Helfers"
Menge: 500,000 h

**06.4 Lohnstunde Fachkraft EMA-Technik**
Lohnstunde Fachkraft EMA-Technik für anfallende Reparatur- und Instandsetzungsarbeiten und Montagearbeiten EMA, die über den Umfang der turnusmäßigen Wartung hinausgehen und für Arbeiten, die vorab nicht genau spezifiziert werden können.
In den Berechnungssatz sind alle Lohn- und Gehaltskosten, einschl. Nebenkosten, anteilige Gemeinkosten, mit Wagnis und Gewinn und Fahrtkosten einzukalkulieren.
Menge: 100,000 h

**06.5 Lohnstunden Fachkraft WINMAG**
Lohnstunden - Verrechnungssatz einer Fachkraft Systemtechniker WINMAG
zum Nachweis  für Arbeiten, die vorab nicht genau spezifiziert werden können.
Leistungsbeschreibung:

Im Rahmen der Einrichtung und späteren Anpassung des WINMAG-Gefahrenmanagementsystems (Esser / Honeywell) können zusätzliche Leistungen erforderlich werden, die nicht Bestandteil der Grundinstallation sind.
Hierzu zählen insbesondere:

nachträgliche Projekt- und Systemanpassungen (z. B. Änderungen in der grafischen Oberfläche, Alarmtexte, Meldebereiche),

Erweiterungen durch zusätzliche Anlagen oder Schnittstellen,

technische Unterstützung bei Systemintegration oder Migration bestehender Anlagenteile,

Nachschulungen oder Anpassungen von Bedienerprofilen.

Der Auftragnehmer hat hierfür folgende Stundenverrechnungssätze anzugeben. Die angegebenen Sätze gelten für die gesamte Vertragslaufzeit
In den Berechnungssatz sind alle Lohn- und Gehaltskosten, einschl. Nebenkosten, anteilige Gemeinkosten, mit Wagnis und Gewinn und Fahrtkosten einzukalkulieren.
Menge: 200,000 h

### Titel 07 Sonstige Maßnahmen- Tech. Anlagen

**07.1 Sachverständigenabnahme Brandmeldeanlage**
Bereitstellung für die Sachverständigenabnahme BMA

Bereitstellung eines Monteurs für die
Sachverständigenabnahme der gesamten Brandmeldeanlage
einschl. Gestellung der notwendigen Werkzeuge, inkl.
Erstellen der erforderlichen Unterlagen. Alle
Vorbegehungen und Sachverständigenprüfung aller
Komponenten der Brandmeldeanlage
sind in dieser Position mit zu kalkulieren.

Zur Erlangung einer Abnahme muss eine
Sachverständigenprüfung durchgeführt werden,
bei der jeder Melder geprüft und ausgelöst
werden muss. Eine Stichprobenartige Prüfung
durch den Sachverständigen, unter Berufung auf
entsprechende Prüfbescheinigungen des
Auftragnehmers, reicht nicht aus.

Der Sachverständiger wird durch den Bauherrn
direkt beauftragt.

Die Prüfung ist durch mindestens 2 Monteure
durchzuführen.

Der AG zahlt nur einmalig für die Abnahme der
Brandmeldeanlage. Alle Kosten, die durch Mängel
in der Montage entstehen sind vom AN zu tragen.
Menge: 50,000 psch

**07.2 Beistellung Feuerwehrabnahme Brandmeldeanlage**
*** Pauschalposition
Abnahme der Brandmeldeanlage mit der Feuerwehr
inkl. Erstellen (Zusammenstellen) aller zur
Feuerwehrabnahme benötigten und erforderlichen Unterlagen.
Menge: 1,000 psch
